# McGraw-Gelände Ost
Angebotsaufforderung (GAEB DA XML 3.3, DA83)
Projekt: 982
Währung: EUR
Erstellt mit: GXML Toolbox V3.3 R20220330, ORCA AVA 27 27.00.00, 10.02.2026

## Titelblatt
L E I S T U N G S B E S C H R E I B U N G

Für Bauvorhaben:
WA 202 Neubau McGraw-Ost in München
Geförderter Wohnungsbau für Staatsbedienstete des Freistaates Bayern

Gemarkung München Sektion 8, Flurstück-Nr.16165

Art der Leistung:
Landschaftsbauarbeiten

## 0 Allgemeine Baubeschreibung /Wesentlichge Leistungen
Allgemeine Beschreibung

Die Stadibau Gesellschaft für den Staatsbedienstetenwohnungsbau in Bayern mbH baut Wohnungen, ein Wohnheim/Apartmenthaus, 3 Kita´s
und Gewerbe für Nahversorgung mit Tiefgarage

Wesentliche Leistungen

Die wesentlichen zu erbringenden Leistungen sind:

Landschaftsbau Block A+ B+C einschl. Kitas
ca.3600 m2 Retentionsboxen
ca 5200 m³ Bodenbewegung ohne Oberboden
ca. 3100 lfm Einfassungen
ca.6070 m2 Platten und Pflasterbeläge
ca. 150 Stk Betonfertigteile und Stufen
10 Spielgeräte in den Innenhofe und, über 60 Ausstattungselemente
140 m Blockstufen
2 große und eine kleine Spielelandschaft in den Kitas
320 m Zaun. 3 Toranlagen, 17 Sonnensegel
3 Nebengebäude
ca. 1500 m² Pflanzfläche
ca. 2900 m² Rasenflächen

Außerdem 3 Quartiersplatze mit Tenne jeweils ca.
500-700 m²
Stadtmobiliar, Betonfertigteile, Großbäume

BAUSTELLENBESETZUNG

Der AN hat dafür Sorge zu tragen, dass die Baustelle mit ausreichend
geschultem Fachpersonal besetzt ist.
Bei aussreichender Baufreiheit mit Mind. 2-3 Kolonnen á 6-8 AK
entsprechend der Vorgaben Anlage 214.H
Vorarbeiter deutschsprachig

## 1 ATV Angaben zur Baustelle
1.1  Angaben zur Baustelle

Ergänzende Angaben und Ausführungshinweise zu den Allgemeinen Technischen Vertragsbedingungen für Bauleistungen auf der Basis der DIN 18299.

Die Angaben sind bei der Kalkulation zu berücksichtigen und, sofern sie nicht durch eigene Positionen abgedeckt sind, in die Einheitspreise einzukalkulieren. Die den Abschnitten, auch zur leichteren Zuordnung vorangestellten Hinweise, sind als ZTV zu werten und entsprechend in der Kalkulation zu berücksichtigen.

1.1.1 Lage der Baustelle

Das 2,8 ha große Grundstück (Flur Nr. 16165, Gemarkung München Sektion 8) befindet sich am südöstlichen Stadtrand Münchens im Stadtbezirk 17, Obergiesing-Fasanengarten, nahe der Grenze zum Stadtbezirk Untergiesing-Harlaching. Es handelt sich um eine Teilfläche der ehemals militärisch genutzten McGraw-Kaserne.

Es liegt östlich der Tegernseer Landstraße und des tieferliegenden McGraw-Grabens, grenzt nach Osten an die Warthofstraße, im Süden an die mehrspurige Stadelheimer Straße und im Norden an Flächen des ehemaligen Militärgeländes McGraw - Kaserne an.

Der Bieter hat sich unbedingt vor Ort mit den Gegebenheiten und der städtebaulichen Einbindung vertraut zu machen und die zu bearbeitenden Flächen bzw. die Verkehrsinfrastruktur zu besichtigen, um sich von der Form, der Größe der Flächen und den Logistikmöglichkeiten ein Bild zu machen. Nachforderungen aus Unkenntnis der örtlichen Gegebenheiten können nicht anerkannt werden.

Die örtliche Situation kann aus dem beiliegenden Lageplan entnommen werden.

1.1.2 Besondere betriebliche Bedingungen

In unmittelbarer Nachbarschaft zum Baufeld befinden sich Geschosswohnungsbauten, ein Wohngebiet mit kleinteiligen Wohnstrukturen (v.a. Einfamilienhäuser), die Frauenanstalt der Justizvollzugsanstalt Stadelheim, sowie die denkmalgeschützte "Halle 19", die aktuell als Lagerfläche von der Bayerischen Polizei genutzt wird.
Auf die Anrechte der Anwohner ist während der gesamten Maßnahme Rücksicht zu nehmen. Die Baustelle ist entsprechend dauerhaft und zuverlässig zu beschildern und zu sichern.

Auf Grund des großen öffentlichen Interesses am Baufortschritt ist insbesondere am Wochenende und feiertags mit Schaulustigen und interessierten Bürgern zu rechnen. Entsprechend dürfen außerhalb des gesicherten Baustellenbereichs keine Materialien, Werkzeuge oder Geräte gelagert werden.

Die an die Baustelle angrenzenden Straßen werden aufgrund der vorhandenen Nachbarschaftsstrukturen, sowie der Anbindung an den mittleren Ring, regelmäßig befahren. Der AN hat die damit verbundenen Umstände zu berücksichtigen.

Die Arbeitszeit auf der Baustelle beschränkt sich auf den Zeitraum 07:00 bis 19.00 Uhr und nur auf Werktage (Montag bis Samstag). Lärmintensive Arbeiten sind, bedingt durch die unmittelbare angrenzende Wohnbebauung zur Baustelle, auf ein Minimum zu reduzieren. Nachtarbeit im Zeitraum (19:00 bis 07:00 Uhr) sowie Arbeit an Sonn- und Feiertagen ist nur nach Einholen der nötigen behördlichen Genehmigungen zulässig.

Es ist die AVV zum Schutz gegen Baulärm sowie die zum Zeitpunkt der Ausführung aktuelle BImSchV zu beachten und einzuhalten. Grundsätzlich ist die Verwendung geräuscharmer Baumaschinen zu kalkulieren.

1.1.3  Art und Lage der baulichen Anlage
Allgemein

Das Plangebiet ist in drei Bausteine gegliedert (Block A, B und C) und als Blockrandbebauung konzipiert.

Der Neubau Block A und B beinhaltet 257 vom Freistaat Bayern öffentlich geförderte Wohnungen, sowie eine Kindertageseinrichtung (kurz: KiTa) pro Block. Block C beinhaltet 297 Wohnheimplätze / Appartements für Staatsbedienstete, eine Gewerbeeinheit für die Nahversorgung und eine weitere KiTa. Unter allen Gebäuden aus Block A, B und C befindet sich eine 2 geschossige Tiefgarage, welche über Block C erschlossen wird.

Die im Folgenden ausgeschriebenen Leistungen sind in den Außenanlagen im EG von  Block A,  Block B und Block C einschl. Kitas und Quartierplätze einzubauen.

Entwurf / Erscheinungsbild

Block A und B bestehen jeweils aus zwei L-förmigen Gebäuden, die einen ruhigen Wohnhof ausbilden. Durch die Anordnung der Gebäude zueinander entstehen Durchbrüche, die eine Verzahnung mit der Umgebung zulassen.

Die Gebäudehöhe der Wohnblöcke variiert zwischen fünf und sechs Geschossen, mit einem Spektrum an Wohnungsgrößen von 1,5- bis 6-Zimmer Wohnungen. Jeder Block ist in 8 Häuser mit separaten Hauseingängen unterteilt. Die Erschließung der Häuser erfolgt sowohl von "außen" z.B. Quartiersplatz oder auch über den Wohnhof. Alle Wohnungen verfügen entweder über eine Loggia, einen Balkon oder eine Terrasse.

Im Erdgeschoss der Neubauten sind die 1- geschossigen Kindertageseinrichtungen integriert. Die Freispielflächen orientieren sich zu den Quartiersplätzen.

Ein Großteil der vorhandenen Dachflächen wird intensiv begrünt und als gemeinschaftlicher Dachgarten mit angrenzenden Gemeinschaftsräumen genutzt. Die restlichen Dachflächen werden extensiv begrünt und mit einer Photovoltaik belegt.

Die Tiefgarage bietet Platz für insgesamt 551 Stellplätze (verteilt auf UG2 und UG1) und ist über sämtliche Treppenhäuser erreichbar. Zum Abstellen von Fahrrädern befindet sich in Block A im Nordosten ein 2-geschossiger Fahrradraum zwischen U1 und EG, in Block B sind weitere Fahrradstellplätze in U1 vorhanden. Zufahrtsrampen sind im Block C vorgesehen.

Die Blöcke A und B haben jeweils 8 Treppenhauskerne, die auch die Untergeschosse und die Tiefgarage durch die Treppenhäuser und je 1 Aufzug erschließen. Die Grundrisse der jeweiligen Blöcke können aus den beiliegenden Plänen entnommen werden.

Block C besteht aus einem längsorientierten Gebäude, in der Struktur die Längsfassaden Ebenen versetzt mit eingeschossigem Anbau an der Nordseite, die Untergeschosse schließen an den zeitversetzt zuvor baulich begonnenen Block B an. An der Südseite entlang der Stadelheimer Straße sind die Untergeschosse gegenüber der oberirdischen Gebäudestruktur überstehend. Innerhalb des Baukörpers sind 3 teilweise mittig, teilweise am Gebäuderand liegende Höfe ab Decke über EG vorgesehen.
Die Gebäudehöhe variiert zwischen 4 und 7 oberirdischen Geschossen und 2
Untergeschossen. In den Untergeschossen sind Tiefgarage, Fahrradräume, Technikräume
u. ä. untergebracht. Im Erdgeschoss befinden sich Einzelhandel und Kita, in den
Obergeschossen im Wesentlichen 1- Zimmer- Apartments und Gemeinschafts-räume.
Auf den Dachflächen, auch im 7- geschossigen Teil Block C, sind Aufbauten geplant.

Gebäudekennzahlen

Außenmaße Block A / B: 64,50m x 69,70m
Höhe Block A / B: bis ca. 18,70m (OK Attika Endzustand)
Brutto-Grundfläche (BGF) Block A+B  1.+ 2.UG: 17.895 m²
Brutto-Grundfläche (BGF) Block A+B  EG - 5.OG:  31.828 m²
Brutto-Rauminhalt (BRI) Block A+B  EG - 5.OG:  92.864 m³

Außenmaße Block C unterirdisch: ca. 112 m x ca. 62 m
Außenmaße Block C oberirdisch:  ca. 112 m x ca. 44 m
Höhe Block C: bis ca. 27 m (OK Aufzugsüberfahrt)
Brutto- Grundfläche (BGF) Block C  1. + 2.UG:  ca. 12.000 m ²
Brutto- Grundfläche (BGF) Block C  EG - 6.OG:  ca. 20.000 m ²
Brutto- Rauminhalt (BRI) Block C  EG - 6.OG:  ca. 60.000 m ³

1.1.4 Verkehrsverhältnisse auf der Baustelle / Baustellenzufahrt

Allgemein

Die Baustelle liegt in einem städtisch geprägten Umfeld mit unterschiedlichen Nutzungen und Bedürfnissen. Trotz der Grundstücksgröße sind die Baustellenverhältnisse sehr beengt. Zur besseren Orientierung ist der Ausschreibung der Lageplan und der Grobentwurf eines Baustelleneinrichtungsplans (BE Konzept) beigefügt.

Zufahrten

Die Zufahrt auf das Baufeld Block A und B erfolgt hauptsächlich über zwei Zufahrten entlang der privaten Erschließungsstraße der Geschosswohnungsbauten im Westen. Über die Warthofstraße sind ebenfalls zwei Zufahrten vorgesehen. Bei der Ein und Ausfahrt wird der vorhandene Gehweg gequert. Hierbei ist generell höchste Vorsicht geboten.
Die beiden Zu-/Ausfahrten der Baustelle über die Warthofstraße sind aufgrund der Bedenken der Anwohner (Thema Lärmbelästigung) auf ein Minimum zu beschränken.

Die Zufahrt auf das Baufeld Block C erfolgt auf der Nordseite von Block C von Westen (oberirdische Wohnstraße Tegernseer Landstraße) und von Osten (Wohnstraße Warthofstraße) und eine Durchfahrt nördlich des Gebäudes ist erst nach der zeitversetzten Erstellung des erdüberdeckten Tiefgaragenbereiches zwischen Block C und Block B, nach deren Abdichtung und Überschüttung am Ende der Bauhauptleistungen möglich. Entlang der Südfassade ist eine Be- und Entladezone über ca. 3 /4 der Gebäudeausdehnung vorgesehen. Bei der Ein- und Ausfahrt wird der Geh- und Radweg gequert, hierbei ist generell höchste Vorsicht geboten.
Insbesondere bei den beiden Wohnstraßen im Osten und Westen des Baufeldes Block C sind aufgrund der Bedenken der Anwohner (Thema Lärmbelästigung) die An -/Abfahrten auf ein Minimum zu beschränken.

Außerhalb der Zufahrten darf der Gehweg nicht befahren werden. Ein Parken auf den Gehwegen, auch kurzfristig, ist generell nicht gestattet.

BE-Fläche

Die Baustelleneinrichtungsfläche (BE-Fläche) für Anlieferung, Container und Krane usw. wird im Baufeld westlich von Block A, sowie östlich von Block B errichtet.

Aufgrund der städtischen Lage und Bebauung Block C bis unmittelbarer Nähe der
Grundstücksgrenzen mit angrenzenden öffentlichen Straßen stehen nur äußerst geringe Baustelleneinrichtungsflächen (BE - Flächen) für Anlieferung, Lagerung, Kräne usw. zur Verfügung. Direkt angrenzend an der Nordseite wird Block B
errichtet.
Es stehen einschl. der auftraggeberseitig angemieteten öffentlichen Flächen folgende Breiten zur Verfügung:
- entlang Westfassade an Tegernseer Landstraße ca. 8 m.
- an der Südseite entlang Stadelheimer Straße ca. 6 m.
- entlang Ostfassade entlang Warthofstraße ca. 6 m.
- entlang der Nordfassade der Kita sind keine Lagerflächen möglich.
Sämtliche eigenen Materiallagerungen, Baustelleneinrichtungen, Endladeflächen,
Hebezeuge, Baustellengeräte und Gerüste sind innerhalb dieses Baufeldes
unterzubringen. Aufgrund dieser sehr beschränkten Fläche stehen fast keine
Zwischenlagerflächen zur Verfügung, daher ist die Materialanlieferung jeweils just in time erforderlich.

Überfahrbare Decke zwischen Block A und Block B

Die überfahrbare Decke über UG1 zwischen Block A und Block B ist für den Bauzustand für einen Baustellenverkehr eines SLW 60 ausgelegt.

Mögliche Belastung TG-Decke

Bei 8 cm Schutzbeton und 50 cm Aufkiesung hat die Decke über UG-1 im Bereich Innenhof nach Erreichen ihrer Normfestigkeit eine Lastreserve von 19 kN/m2.

Die Decke ü. UG1 "zwischen Block B und Block C" und Streifen Überstand entlang
Stadelheimerstr. mit dem Aufbau " 8 cm Schutzbeton + 50 cm Aufkiesung" (entspricht: Aufbau Flächenlast von 12 KN/m²) hat nach Erreichen der Normfestigkeit Lastreserve für Verkehrslasten von 14 KN /m².
Die finale Anlieferungszone Einzelhandel (Achsen 6-7 / L-P) Decke ü. UG1
Für diese Zone gelten folgende Angaben: mit dem Aufbau " 8 cm Schutzbeton+ 50 cm Aufkiesung " (entspricht: Aufbau Flächenlast von 12 KN /m²) hat Lastreserve für
Verkehrslasten von 15,2 KN / m².
Überstand 1 .UG entlang Stadelheimerstr. 16 kN / m2 - SLW 30
TG- Decke (FW- Spur) 16 kN/ m 2 (19,5 kN / m2)

Mögliche maximale Belastung (Verkehrslasten) Decken im Innenbereich

Block A+B:

Decke über 2.UG  5 kN/m2
Decke über 1.UG Kita  5 kN/m2
Decke über 1.UG Wohnen 1,5 KN/m2
OG's Wohnen  1,5 kN/m2
Dachdecken über 5.OG 2 kN/m2
Dachdecken über 4.OG  4 kN/m2
Treppenhäuser  5 kN/m2
Terrassen, Loggien, Balkone 4 kN/m2

Block C:

Decke über 2. UG  3 kN/m 2
Decke über 1.UG Kita  5 kN/m 2
Decke über 1.UG Einzelhandel 10 kN/m2
OG 's Wohnen  3 kN/m2
oberste Dachdecken extensiv begrünt 2 kN/m 2
untere Dachdecken intensiv begrünt 4 kN/m 2
Treppenhäuser  5 kN/m 2

Erforderliche besondere Lasten bedürfen der Abstimmung mit Statiker des AG.

1.1.5 Freizuhaltende Flächen / Räume

Die an das Baufeld angrenzenden / umliegenden Verkehrs- und Grünflächen (Flächen außerhalb des durch den Bauzaun umschließenden Baufeldes) stehen für die Baumaßnahme nicht zur Verfügung.

Wege für den Personen- bzw. Fahrzeugverkehr auf der Baustelle dürfen nicht durch Bauarbeiten beeinträchtigt werden. Zufahrtswege für Feuerwehr-, Rettungs-, Polizei- und sonstige Hilfsfahrzeuge sind stets freizuhalten. Anderweitige betriebliche Tätigkeiten auf der Baustelle und den Zufahrten, auch durch den Nutzer dürfen nicht gefährdet werden.

Die Anlieferzonen auf der BE-Fläche sind ausschließlich für Ladetätigkeiten zu nutzen und ansonsten jederzeit freizuhalten. In einem 5m breiten Streifen entlang der Neubaugebäude dürfen aus Brandschutzgründen keine brennbaren Materialien gelagert werden.

Sämtliche Innenräume, die nicht ausdrücklich als Bauzeit-Lagerflächen ausgewiesen sind, sind freizuhalten.

1.1.6 Transporteinrichtungen und Transportwege

Allgemein

Der AN hat sämtliche Materialtransporte selbst zu tätigen und zu organisieren. Alle Aufwendungen hierfür, auch das evtl. erforderliche Vertragen von Hand, sind in den Einheitspreisen zu berücksichtigen. Vertikale und horizontale Transporthilfen hat der AN zu stellen. Mögliche Standorte und Aufbauzeiten sind von ihm mit der Objektüberwachung (OÜ) abzustimmen.

Nähere Angaben zu den vorzufindenden Rahmenbedingungen können dem beiliegenden BE-Konzept entnommen werden.

Einbringung

Das Einbringen des Materials in Block C erfolgt grundsätzlich entweder über die
Treppentürme an den Fassadengerüsten oder die Treppenhäuser in den Gebäuden.
Der Höhenversatz zwischen Geländeoberkante und Rohdecke/Bodenplatte EG wird mittels bauseitig gestellter Holztreppen überbrückt. Der AN darf an diesen Treppen weder temporäre noch permanente Änderungen vornehmen.

Für den Innenausbau sind für das Einbringen von Material an der Nordseite temporäre Einbringöffnungen in den Fassaden mit Lastabsetzbühnen Lastklassen ergänzen und einem bauseitigen Bauaufzug vorgesehen. Diese dürfen nur von eingewiesenen Personen genutzt werden. Die erfolgte Einweisung ist auf Verlangen schriftlich nachzuweisen. Die vorgenannten Einrichtungen stehen temporär ab Fassadenarbeiten und max. bis Beginn Verlegung der Bodenbeläge zur Verfügung. Diese werden von sämtlichen Firmen genutzt und stehen dem einzelnen AN daher nur "ab- und zu" zur Verfügung.
Arbeitsunterbrechungen auf Grund eines vorübergehenden Ausfalls der vorgenannten Einrichtungen werden nicht vergütet.

Die Aufzüge im Gebäude stehen nicht zur Verfügung.

Annahme von Lieferungen

Lieferungen für den AN werden zu keiner Zeit von Dritten angenommen. Sie sind zeitlich so zu terminieren, dass immer ein Ansprechpartner des AN vor Ort zu Verfügung steht.
Anlieferung

Das Material kann nach Bedarf auf den beschriebenen Lagerflächen kurzfristig zwischengelagert werden.  Die Anlieferung von Material für die Dachflächen kann mit Kränen / Schrägaufzügen etc. erfolgen. Für die Beschickung der Dachfläche sind bauseits keine Hebezeuge verfügbar.

Die im BE-Konzept, dargestellten Ladeplätze stehen nicht generell zur Verfügung. Je nach Bauphase müssen Entladeplätze über unterschiedliche Zeiträume gesperrt werden und stehen nicht zur Verfügung.

Zur Nutzung der im BE-Konzept dargestellten Ladeplätze, haben sich die Firmen beim AN Baulogistik anzumelden und Zeitfenster für das Be- und Entladen abzustimmen sowie zu reservieren. Die reservierten Be- und Entladeplätze / Entladezeiten sind vom AN exakt einzuhalten.

Bei Bedarf wird bei erhöhtem Firmenaufkommen im Innenausbau eine internetbasierte Onlineplattform eingerichtet. Die Zeitfenster für die Anlieferungen sind dann nicht mehr über den AN Baulogistik, sondern über diese Onlineplattform anzumelden und zu reservieren.

Einbringung

Das Einbringen des Materials in die Häuser von Block A und B erfolgt grundsätzlich über die Treppenhäuser in den Gebäuden. Für die Materialeinbringung in die Untergeschosse der Tiefgarage sind im nicht unterbauten Bereich der Wohnhöfe Block A und Block B Einbringöffnungen in den Außenwänden der Tiefgarage vorgesehen, da eine Zufahrt über Block C erst zu einem späteren Zeitpunkt und nur zeitweise möglich ist. Der AN kann nicht davon ausgehen, dass ein Einbringen von Material über weitere temporäre Einbringöffnungen in den Fassaden, bauseitige Kräne und Lastabsetzbühnen oder bauseitige Bauaufzüge möglich ist. Ggf. dürfen diese nur von örtlich eingewiesenen Personen genutzt werden. Die erfolgte Einweisung ist auf Verlangen schriftlich nachzuweisen.

Das Einbringen des Materials in Block C erfolgt grundsätzlich entweder über die
Treppentürme an den Fassadengerüsten oder die Treppenhäuser in den Gebäuden.
Der Höhenversatz zwischen Geländeoberkante und Rohdecke/Bodenplatte EG wird mittels bauseitig gestellter Holztreppen überbrückt. Der AN darf an diesen Treppen weder temporäre noch permanente Änderungen vornehmen.

Die Aufzüge im Gebäude stehen nicht zur Verfügung.

Annahme von Lieferungen

Lieferungen für den AN werden zu keiner Zeit von Dritten angenommen. Sie sind zeitlich so zu terminieren, dass immer ein Ansprechpartner des AN vor Ort zu Verfügung steht.

1.1.7  Baustrom, Bauwasser und Abwasser

Allgemein

Anschlussmöglichkeiten für Wasser und Abwasser gemäß BE-Konzept stellt der AN Baumeister zur Verfügung. Für die Baustromversorgung wurde über den AG der Aufbau einer mobilen Trafostation der Stadtwerke München (kurz: SWM) veranlasst.

Baustrom / Beleuchtung

Übergabepunkt der SWM ist eine Trafostation, welche sich auf der Westseite von Block A am Rande des Baufeldes befindet. Die Trafostation verfügt über eine Leistung in der Größenordnung von ca. 1000 kVA.

Das Einrichten, Vorhalten und Unterhalten / Warten und Abbauen der Baustromversorgung und der allgemeinen Baubeleuchtung während der Gesamtbauzeit ist Sache des AN Baumeister. Anschlusspunkte sind im BE-Konzept dargestellt.

Anschlusspunkte an Baustromverteiler sind jeweils vor den Hauseingängen in die Treppenhäuser und in der TG ein Verteiler je Geschoß. Die weitere Leitungsführung und Verteilung erfolgt durch den AN.

Das Laden von E- Automobilen über Baustromanschlüsse ist generell nicht zulässig.

Bauwasser / Abwasser

Das Einrichten, Vorhalten und Unterhalten/Warten und Abbauen der Bauwasser- und Abwasserversorgung bis zu den im BE-Konzept dargestellten Anschlusspunkten während der Gesamtbauzeit wird bauseits übernommen. Die weitere Leitungsführung und Verteilung erfolgt durch den AN.

Abrechnung

Mit Ausnahme der Kosten für den Stromverbrauch der eigenen Container (s.u.) werden die Verbrauchs und Zählerkosten für Baustrom, Bauwasser und Abwasser dem AN vom AG über eine prozentuale Pauschale in Abzug gebracht.

Die prozentuale Pauschale für den einzelnen AN beträgt 0,5% der jeweiligen Brutto Schlussrechnungssumme (siehe auch WBVB).

Der AN verpflichtet sich zum sparsamen Umgang mit den Ressourcen, die Anschlüsse dürfen nur für die in Verbindung mit den zur Ausführung stehenden Arbeiten verwendet werden.

Die Weiterleitung zur Verwendungsstelle der jeweiligen Medien ist Sache des AN.

Stromverbrauch Container

Die Stromverbrauchskosten der eigenen Büro- und Mannschafts- und Sanitärcontainer des AN werden vom AN über Einzelzähler des AN erfasst. Hierfür stellt der AN einen Verteiler für die eigenen Container zur Verfügung. Bei Beginn und nach Abschluss der Arbeiten wird auf Veranlassung des AN der Zählerstand gemeinsam mit der OÜ abgelesen und die Stromkosten dem AN zum ca. Selbstkostenpreis (d.h. 0,50€/kWh zzgl. MwSt.) zusätzlich zur vereinbarten Pauschale (s.o.) in Abzug gebracht.

Ausfall

Arbeitsunterbrechungen auf Grund eines vorübergehenden Ausfalls der Medienversorgung werden nicht vergütet.

1.1.8  Zur Benutzung überlassene Flächen und Räume

Baufeld

Dem AN stehen für die Erbringung seiner Leistung, nur geringe Teilflächen auf dem Baufeld zur Verfügung. Das Baufeld wird weitgehend für Transportwege, Be- und Entladeplätze, Silos, Containeranlage, Kranaufstellplätze u.ä. benötigt. Das Baufeld ist bauseits durch einen Bauzaun und Bauzauntore umschlossen. Die Tore sind mit Vorhängeschlössern ausgestattet. Die Bauzauntore sind jederzeit geschlossen zu halten.

Der Bauzaun darf nicht ohne vorherige Abstimmung mit der OÜ geöffnet oder in seiner Lage verändert werden. Geöffnete Bauzaunelemente müssen von dem AN, der den Bauzaun geöffnet hat, umgehend, spätestens vor Feierabend, wieder mit Schellen fachgerecht und dauerhaft verschlossen werden. Die Schellen an den Bauzaunverbindungen sind mit nach innen gerichteter Sonderverschraubung zu sichern.

Außerhalb der Container ist auf dem Baufeld, im Gebäude und auf den angrenzenden Grundstücksflächen das Umkleiden, Ruhen und Speisen nicht gestattet. Zudem gilt ein generelles Rauch- und Alkoholverbot.

Lagerflächen

Eine erforderliche Lagerfläche zur Ausführung der Arbeiten des AN wird in Abstimmung mit der zuständigen OÜ zugewiesen.
Materiallagerungen auf den Flächen um die Blöcke A und B sind grundsätzlich nicht möglich. In den Innenhöfen von Block A und B können zeitweise zwingend erforderliche Außenlagerflächen zur Ausführung der Arbeiten von der Objektüberwachung kurzfristig mit maximal 15 m², zugewiesen werden. Die zugewiesenen Flächen sind vom Auftragnehmer auf eigene Kosten und eigenen Verantwortung mit Gitterbauzaunfeldern verschraubt und verschlossen abzutrennen.

Ein mehrmaliges Umsetzen der Lagerflächen gem. Baufortschritt ist erforderlich und einzukalkulieren. Die eigene Lagerfläche ist vom AN auf eigene Kosten durch Gitterbauzäune abzutrennen und abzusperren.

Abschließbare Räume im Gebäude können nicht zur Verfügung gestellt werden. Das Versperren von Räumen im Gebäude ist generell nicht gestattet.

Auf Grund der beengten Grundstücksverhältnisse kann für die Außenlagerfläche nur eine kleine Fläche (siehe BE-Konzept) in den Innenhöfen von Block A+B zur Verfügung gestellt werden, welche sich alle Ausbaugewerke teilen müssen. Sie wird ausschließlich bei zwingender Erfordernis durch die Objektüberwachung zugeteilt.
Darüber hinaus steht eingeschränkt eine Lagerfläche im 2.UG in der TG zur Verfügung. Es dürfen keine explosiven, leicht entzündlichen und brennbaren Stoffe und keine Verpackungsmaterialien gelagert werden. Auch Ansammlungen und Lagerung von Restmaterialien, Abfällen und Verpackungsmaterialien sind aus Brandschutzgründen untersagt. Die Fläche wird der jeweiligen Firma zugewiesen, sie darf nicht direkt vor Fluchtwegen liegen und muss mit Abstand zu anderen Lagerflächen versehen sein, um Brandausbreitung zu vermeiden. Die Fluchtwege zwischen den Lagerflächen zu den Treppenhäusern sind zu kennzeichnen und frei zu halten. Die Fläche ist vom AN auf eigene Kosten durch nicht brennbare frei aufstellbare Gitterbauzäune, ohne Behang um den Einblick zu gewährleisten, abzutrennen. Materialcontainer können nicht aufgestellt werden. Abschließbare Räume können nicht zur Verfügung gestellt werden. Denkbar sind in der TG lediglich zerlegbare Kleincontainer. Es besteht die Verpflichtung diese für regelmäßige Kontrollen zu öffnen.
Die Lagerung erfolgt auf eigenes Risiko, eine Bewachung findet nicht statt, die Lagergüter sind entsprechend zu schützen. Die Ein- und Ausbringung erfolgt über Einbringschächte, die Rampen sind in Block C und nur zu einem späteren Zeitpunkt und nur temporär eingeschränkt nutzbar. Ggf. ist sofern möglich ein Befahren der TG-Fläche ausschließlich mit elektrobetriebenen Kleingeräten möglich.
Die Durchfahrtshöhe in die TG beträgt ca. 2 m.

Lagerflächen zur Ausführung der Arbeiten des AN werden durch die zuständige OÜ zugewiesen.

Sofern Lagermöglichkeiten außerhalb des Baufelds benötigt werden, sind diese vom AN auf eigene Kosten zu organisieren und anzumieten. Hierbei ist die Fläche vor Nutzung durch den AN zu begutachten. Eventuelle Schäden sind vom AN zu dokumentieren. Die Dokumentation ist vor Nutzung der OÜ zu übergeben.

Außerhalb der zugewiesenen Lagerflächen sind auf dem Baufeld nur zeitweise und kurzfristig Materiallagerungen nach gesonderter Genehmigung durch die OÜ möglich (bspw. Anlieferung Dämmungsmaterial etc.).

Für den Ausbau ist die Anlieferung von Materialien "just in time" (d.h. sehr zeitnah zum jeweiligen Einbau und in kleinen Mengen z. B. nur der Tages- oder Wochenbedarf) durchzuführen.

Container

Container für Tagesunterkünfte und Lagercontainer werden nicht vom AG zur Verfügung gestellt. Die Container vom AN sind vom AN in eine dreistöckige Gesamtcontaineranlage zu integrieren. Für den AN steht eine Grundfläche von ca. 6 m x 2,5 m zur Verfügung, im EG ist ein Material-"See"-Container erdgeschossig und darüber im 1. und 2. OG sind zwei Baucontainer auf den Seecontainer als 1. und als 2. OG aufzusetzen. Die Container sind mit Firmenbezeichnung und dem Namen des ständig anwesenden Obermonteurs / ständig anwesende Firmenbauleitung und deren Handynummern zu beschriften. Jeweils im 1. OG und 2. OG sind die Container mit Systemkonsolen für die Anbindung an die weiteren Container mit Systemkonsolen auszustatten.
Treppenzugänge in das 1. und 2. OG werden bauseits organisiert und zur Verfügung gestellt. Um eine einheitliche, funktionsfähige Containeranlage zu ermöglichen sind ausschließlich stirnseitige Türen und stirnseitige Fenster möglich, die Containergrößen müssen für die Integrierbarkeit ausschließlich 20 Fuß Container mit Außenmaßen von 6,06 m x 2,44 m und einer Höhe von 2,59 m für die Lagercontainer und die Aufenthaltscontainer verwendet werden.

Fundamentstreifen zum Aufsetzen der Container werden für die gesamte Containeranlage bauseits zur Verfügung gestellt.

Das Stellen von Unterkunftscontainern und das Übernachten auf dem Baufeld ist nicht zulässig.

Im Bereich der Containeranlage NW stehen Bürocontainer die Firmenbauleitungen zur Verfügung. Dem AN wird ein Bürocontainer für den Ausführungszeitraum des AN zur Verfügung gestellt. Kostenbeteiligung des AN 100,00 Euro je Container und Monat.

Die oben beschriebene Containeranlage ist zwingend anzubieten

WC-Anlagen

In der Nähe der vorgenannten Containeranlage bestehen Anschlusspunkte für Abwasser und Wasser für Aufstellen und Anschließen von WC- und Waschcontainern. Jede Firma stellt einen eigenen WC- und Waschcontainer. Pro Firma kann ein 10 Fuß Sanitär- und WC-Container in der Größe von 3 x 2,44 m x 2,60 m aufgestellt werden. Anschlussarbeiten an Strom, Wasser und Abwasser durch den jeweiligen AN, Hauptverteilleitungen mit Anschlusspunkten werden vom AG zur Verfügung gestellt.

Baureinigung und Schuttcontainer

Der Auftragnehmer ist verpflichtet, alle durch ihn verursachten Abfälle wie z.B. Bauschutt, Abbruch- und eigenes Verpackungsmaterial, sowie Verunreinigungen und Beschädigungen auf der Baustelle und auf dem Baugrundstück, den umliegenden Grundstücken sowie den öffentlichen Verkehrswegen grundsätzlich wöchentlich auf eigene Kosten zu beseitigen. Verpackungsmaterial ist direkt vom Auftragnehmer auf eigene Kosten abzufahren.
Ein dauerhaftes Aufstellen von Müllcontainern ist aufgrund des eingeschränkten Platzangebotes nicht möglich. Es sind jeweils für die mindestens wöchentliche Müllentsorgung benötigte Container innerhalb eines Arbeitstages an- und abzufahren. Für die wöchentliche Schutt- und Abfallbeseitigung sind ausschließlich Schuttcontainer des Auftragnehmers zu verwenden. Wird dies trotz Aufforderung und Fristsetzung durch die Objektüberwachung unterlassen, ist diese berechtigt, eine Fremdfirma mit der Beseitigung zu beauftragen. Die Kosten gehen dabei zu Lasten des Auftragnehmers. Diese werden vom Auftraggeber an den Auftragnehmer pauschal mit 2% der Schlussrechnungssumme (Bruttosumme) verrechnet, es sei denn, dass der Auftragnehmer nachweisen kann, dass ein geringerer Aufwand entstanden ist.

Bei Gefahr in Verzug kann der Auftraggeber die Verunreinigungen auf Kosten des Verursachers beseitigen, ohne dass es hierzu einer besonderen Ankündigung oder Fristsetzung bedarf.

Für die Müllentsorgung am Entsorgungstag ist je nach aktueller Platzverfügbarkeit das kurzfristige Aufstellen von Müllcontainern abschließbar mit Deckel durch den AN auf dem Baugelände oder einem vom AG angemieteten Parkstreifen für Block A an der Warthofstraße und für Block B an der Privatstraße auf der Westseite des Baugeländes möglich. Der Aufstellort für die Container am Entsorgungstag auf dem Baugelände ist je nach aktueller Platzverfügbarkeit abzustimmen.

1.1.9 Bodenverhältnisse

---------------------------------------------------

1.1.10 Grundwasser

Der Bemessungswasserstand liegt bei 529,8 bis 528,2 m ü. NN.

1.1.11 Besondere umweltrechtliche Vorschriften

Der AN hat die Maßnahmen zum Schutze der Umwelt in eigener Verantwortung durchzuführen. Allgemein gültige gesetzliche und behördliche Bestimmungen sind zu beachten.

1.1.12 Besondere Vorgaben für die Entsorgung

Gemäß DIN 18299 hat der AN alle von seinen Arbeiten herrührenden Verunreinigungen, Abfälle und dergleichen als Nebenleistung zu beseitigen und gemäß den Entsorgungssatzungen sowie den geltenden gesetzlichen Auflagen und Verordnungen den entsprechenden Verwendungsstellen zuzuführen.

Jeder AN hinterlässt dementsprechend seinen Arbeitsbereich arbeitstäglich besenrein. Der damit verbundene Aufwand ist einzukalkulieren.
Die nach den abfallrechtlichen Bestimmungen zum Nachweis einer ordnungsgemäßen Entsorgung erforderlichen Erklärungen, Bestätigungen, Belege usw. sind der OÜ vorzulegen.

Werden die Arbeitsplätze von Unternehmen nicht arbeitstäglich sauber gehalten und / oder unterlassen AN trotz Aufforderung durch die OÜ die Schutt- bzw. Abfall Beräumung, werden der Schutt bzw. die Abfälle auf Kosten und zu Lasten des jeweiligen AN ohne nochmalige Fristsetzung bauseits entsorgt.

Hinterlässt der AN die Baustelle im unaufgeräumten Zustand, ist der AG berechtigt, die Abnahme zu verweigern (§ 640 Abs. 1 S. 2 BGB, § 12 Nr.3 VOB/B).

Ist bei einer Entsorgung zu Lasten des AN aus Platzgründen eine Trennung nicht oder nur teilweise möglich, können vermischte Wertstoffe auch über geeignete Sortier- und Aufbereitungsanlagen einer ordnungsgemäßen Verwertung zugeführt werden. Die Mehrkosten sind vom AN zu tragen und einzukalkulieren.

Beim Reinigen und Auswaschen von Behältern, Werkzeugen und Geräten ist der AN dafür verantwortlich, dass auf diesem Weg keine unzulässigen Stoffe in die Kanalisation oder das Baufeld eingeleitet werden. Für das Auswaschen sind durch den AN geeignete Einrichtungen (u.a. Waschwanne) vorzusehen oder das Reinigen und Auswaschen hat im eigenen Betrieb zu erfolgen.

1.1.13 Schutzgebiete und Schutzzeiten

Baulärm

Für den Schutz vor Baulärm gelten außer den Anforderungen des Bundes-Immissionsschutzgesetztes, der allgemeinen Verwaltungsvorschriften für den Baulärm - Geräuschimmissionen - und der zusätzlichen landesrechtlichen Vorschriften folgende Festlegungen:

- Anwendung geräuscharmer Bauverfahren
- Beschränkung der Betriebszeit lauter Maschinen
- Ggfs. erforderliche Nachtarbeiten sind voranzumelden, mit dem AG abzustimmen und freigeben zu lassen.

Zu den für die auszuführenden Arbeiten zur Verfügung stehenden Arbeitszeiten wird auf Punkt 0.1.2 Besondere betriebliche Bedingungen verwiesen.

Baumbestand

Bestehende Bäume und Pflanzungen außerhalb des Baufeldes bzw. angrenzend zum Baufeld sind vor Beschädigung zu schützen.

1.1.14 Art und Umfang des Schutzgebietes

Hierbei wird auf die angrenzenden Flächen beschrieben unter Punkt 0.1.2/0.1.5 verwiesen.

1.1.15  Verkehrsregelung

Auf dem Baufeld gilt §1 der Straßenverkehrsordnung. Das Parken von Handwerker- und Werkstattfahrzeugen ist auf dem Baufeld nicht gestattet. Es dürfen nur LKW mit Rechtsabbiegeassistenten zum Einsatz kommen. Wenn LKW über Geh- und Radwege rückwärtsfahren oder rangieren, muss zwingend eine einweisende Person einweisen und überwachen.

Fußverkehr ist auf dem Baufeld nur im Bereich der festgelegten Verkehrswege zulässig. Ein Aufenthalt im unmittelbaren Gefährdungsbereich von Gerüsten (herabfallende Gegenstände) ist nicht zulässig.

1.1.16  Im Baugelände vorhandene Anlagen

Auf vorhanden Sparten und Leitungen für Bauwasser und Baustrom ist zu achten

1.1.17 Vermutete Hindernisse im Bereich der Baustelle

Es befinden sich im Boden noch verbleibende Spundwände sowie Bohrpfähle welche bauseits auf die erforderliche Tiefe hochbauseits rückgebaut werden.
Besondere Aufmerksamkeit betrifft die Sandorte für die Unterflurcontainer

1.1.18 Kampfmittel

Grabarbeiten am Rand oder außerhalb des Baufeldes sind nur nach gesonderter Kampfmittelfreigabe und/oder vorheriger Untersuchung möglich. Die Arbeiten sind ggf. mindestens 6 Wochen vorab bei der Objektüberwachung des jeweiligen Fachbereiches anzumelden. Im Laufe des Baufortschritts werden innerhalb des Baufeldes diverse Leitungen verlegt. Vor Ausführung von Grabarbeiten ist grundsätzlich über die Objektüberwachung des jeweiligen Fachbereichs diesbezügliche Erkundigungen einzuholen und Detailabstimmungen mit den jeweiligen Spartenträger bzw. ausführenden Firmen vom AN abzustimmen.

1.1.19 Gemäß der Baustellenverordnung getroffene Maßnahmen

Arbeits- und Gesundheitsschutz

Der AG hat einen Koordinator für Sicherheits- und Gesundheitsschutz (SiGeKo) beauftragt (§4 BaustellV). Die Sicherheits- und Gesundheitsschutzpläne werden dem AN in der jeweils aktuellen Fassung zur Verfügung gestellt. Er hat die in den Sicherheits- und Gesundheitsschutzplänen enthaltenen Elemente bei der Ausführungsplanung und bei allen auszuführenden Arbeiten einzuhalten. Der AN hat dem Koordinator den Beginn neuer Arbeiten (z. B. Gerüststellung) rechtzeitig vor Ausführung eigenverantwortlich anzuzeigen und die erforderlichen Unterlagen hinsichtlich sicherheitstechnischer Belange zu übergeben. Die Verantwortlichkeit des AN für die Erfüllung seiner Arbeitsschutzpflichten bleibt unberührt (§5 Abs. 3 BaustellV).

Der AN legt dem Koordinator und der OÜ 2 Wochen vor Aufnahme der Arbeiten auf der Baustelle eine Gefährdungsbeurteilung und soweit erforderlich und / oder vom Koordinator gefordert, ein Montagekonzept vor und stimmt dieses mit dem Koordinator und der OÜ ab.

Der vom AG bestellte Koordinator wird durch fortlaufende Kontrollen die Einhaltung der Sicherheits- und Gesundheitsschutzpläne überwachen und die Aufgaben nach der BaustellV wahrnehmen. Ferner wird der Koordinator durch regelmäßige Begehung der Baustelle die sicherheitstechnischen Einrichtungen und Schutzmaßnahmen des AN überprüfen. Soweit der Koordinator sicherheitstechnische Mängel auf der Baustelle feststellt, wird er den AN und den AG in schriftlichen Berichten und / oder mündlicher Form unterrichten.

Der AN ist verpflichtet, die festgestellten Mängel unverzüglich zu beheben. Der AN hat für den Koordinator nach der BaustellV einen Ansprechpartner zu benennen, der für die Erfüllung der erforderlichen Maßnahmen (auch von eventuellen Nachunternehmern) verantwortlich ist.

Bei Ablaufänderungen ist der Koordinator vom AN eigenverantwortlich einzubeziehen.

Vorhandene Schutz- und Sicherungseinrichtungen dürfen ohne Genehmigung der OÜ nicht eigenständig und nicht ohne Schaffung von Ersatzmaßnahmen beseitigt werden.

Sicherheits- und Gesundheitsschutzplan

Der aktuelle Sicherheits- und Gesundheitsschutzplan wird dem AN 2 Wochen vor Baustellenstart übermittelt. Das örtlich eingesetzte Personal ist seitens des AN gemäß ArbSchG in den Sicherheits- und Gesundheitsschutzplan einzuweisen.

Spätestens 12 Werktage nach Beauftragung ist vom AN ein Nachweis über die Einweisung ausgefüllt und von jeder unterwiesenen Person unterschrieben an den Sicherheitskoordinator und die OÜ zu übersenden. Dies entbindet den AN jedoch nicht von der baustellenspezifischen Sicherheitseinweisung des eingesetzten Personals von Fall zu Fall.

Des Weiteren hat jeder AN eine verantwortliche Person zu benennen und innerhalb von 12 Werktagen nach Beauftragung dem AG, dem Sicherheitskoordinator und der OÜ zu übermitteln.

Betriebsanweisungen für Gefahrstoffe (Gefahrstoffverordnung)

Der Einsatz von krebserzeugenden oder krebsverdächtigen Gefahrstoffen ist soweit möglich zu vermeiden. Der sichere Umgang mit unverzichtbaren Gefahrstoffen ist gemäß Gefahrstoffverordnung in Betriebsanweisungen anzugeben. Die Betriebsanweisungen und die Sicherheitsdatenblätter für die auf der Baustelle einzusetzenden Gefahrstoffe sind dem SiGeKo und der OÜ vorzulegen und vom AN ständig auf der Baustelle vorzuhalten.

1.1.20  Sparten im Bereich der Baustelle

Bei ggf. erforderlichen Grabarbeiten hat sich der AN über vorhandene Sparten innerhalb des Baufeldes und auch ggf. im Umfeld der Baustelle selbstständig und aktiv zu erkundigen und Sparteninformationen einzuholen. Nähere Informationen sind vom AN im ersten Schritt jeweils über die Objektüberwachung des zuständigen Fachbereichs einzuholen.

1.1.21  Schadstoffbelastung

Entfällt.

1.1.22 Vom AG veranlasste Vorarbeiten

Vor Beginn der Arbeiten des AN werden im Bereich seiner Leistungserbringung insbesondere folgende Arbeiten ausgeführt:

- Dachabdichtungsarbeiten
- Spenglerarbeiten
- Putz-und Malerarbeiten
-Tief- und Kanalbauarbeiten

1.1.23 Arbeiten anderer Unternehmer

Der AN hat sich mit den anderen am Bau beteiligten Firmen, im Rahmen seiner vertraglichen Verpflichtungen, zu koordinieren, so dass ein reibungsloser Bauablauf gewährleistet ist.

Während der Arbeiten des AN sind regelmäßig zahlreiche Firmen auf der Baustelle tätig, deren Leistungen zeitlich wie auch räumlich ineinandergreifen.

0.1.24 Baustellenbewachung / Schließdienst

Der AG beabsichtigt evtl. eine Baustellenüberwachung einzurichten. Es besteht in dieser Zeit für alle im Baustellenbereich Tätigen die Verpflichtung die ausgegebenen Ausweise gut sichtbar zu tragen. Ein Betreten des Baustellenbereichs ohne Genehmigung und Ausweis ist untersagt. Eine Haftung des AG für Diebstähle ist damit nicht verbunden.

Die Einrichtung einer ergänzenden Videoüberwachung der Baustelle durch den AG ist möglich.

Im Zeitraum des Endausbaus werden Teilbereiche, auch bei Erfordernis kleingliedrig, mittels Bau-Schließanlage verschlossen werden. Mehraufwendungen durch Schlüsselabholung / Ausgabedokumentation, evtl. Benachrichtigung externen Schließdienst u. ä. ist einzukalkulieren.

## 2 ATV Angaben zur Ausführung
ATV Angaben zur Ausführung

Ergänzende Angaben und Ausführungshinweise zu den Allgemeinen Technischen Vertragsbedingungen für Bauleistungen auf der Basis der DIN 18299

Die Angaben sind bei der Kalkulation zu berücksichtigen und, sofern sie nicht durch eigene Positionen abgedeckt sind, in die Einheitspreise einzukalkulieren. Die den Abschnitten, auch zur leichteren Zuordnung vorangestellten Hinweise, sind als ZTV zu werten und entsprechend in der Kalkulation zu berücksichtigen.

2 Angaben zur Ausführung

2.1 Arbeitsabschnitte / Bauablauf

Die Arbeiten sind vom AN mit den baubeteiligten Firmen abzustimmen und mit möglichen Arbeitsunterbrechungen in den Arbeitsabschnitten nach Baufortschritt der Vorleistungen auszuführen.

Die Arbeiten des AN werden in Einzelabschnitten und in vorgesehener Reihenfolge entsprechend der terminlichen Planung ausgeführt. Von einer durchgehenden, kontinuierlichen Baustellentätigkeit kann nicht grundsätzlich ausgegangen werden. Die Baustellenbesetzung ist nach jeweiliger Erfordernis anzupassen, zahlreiche Unterbrechungen sind zu berücksichtigen.

Hier wird auf die Besonderen Vertragsbedingungen Formblatt 214.H und die Weiteren Besonderen Vertragsbedingungen (WBVB) verwiesen.

2.2  Besondere Erschwernisse während der Ausführung

Folgende Erschwernisse sind zu berücksichtigen:

- die Freihaltung von Fluchtwegen, insbesondere den Treppenhäusern.
- die Freihaltung von Anfahrts- und Rettungswegen.
- im gesamten Zufahrtsbereich der Baustelle darf nicht entladen oder geparkt werden, für das Entladen sind die ausgewiesenen Flächen zu nutzen
- im Zufahrtsbereich der Baustelle und auf dem gesamten Baugelände stehen aufgrund der beengten Platzverhältnisse keine Parkflächen zur Verfügung.
- die Einhaltung der Brandschutzbestimmungen, der Nachschau und Kontrolle nach Arbeiten mit offener Flamme, Trennschneider etc.; für diese Arbeiten ist beim Bauherrn eine Anmeldung vorzulegen und diese genehmigen zu lassen. Hierzu sind Schweißnachweise durch den AN vorzulegen.
- Feuergefährliche Arbeiten (Heißarbeiten wie z. B. Schweißen, Trennschleifen u. ä.) sind nur mit Genehmigung des Bauherrn möglich. Bei feuergefährlichen Arbeiten mit erhöhtem Brand- oder Brandschadensrisiko ist der SiGeKo hinsichtlich der Genehmigungsauflagen mit einzubeziehen. Sollen Gefahrstoffen in größeren Mengen (i.d.R. mehr als 1 Liter) zum Einsatz kommen, ist dies mit dem SiGeKo rechtzeitig abzustimmen. Unabhängig von ihrer Menge sind Gefahrstoffe nach Beendigung der Arbeiten in geeigneten Behältern oder Räumen unter Verschluss aufzubewahren.
- Die Dokumentation ist getreu den Vorgaben gem. ATV 2.13 vorzulegen.
- Extrem beengte Platzverhältnisse, sehr geringe Lagermöglichkeiten.
- Überbauung von Dachabdichtungen. Dachabdichtungen dürfen nicht verletzt werden. Beschädigungen müssen umgehend der Bauleitung gemeldet werden.

2.3 Vorgaben gemäß SiGe-Plan

Nach Beauftragung der Leistung sind vom AN spätestens 2 Wochen vor Aufnahme der Arbeiten auf der Baustelle folgenden Unterlagen mit dem Sicherheitskoordinator des AG und der OÜ eigenverantwortlich abzustimmen und vorzulegen (s. ATV 0.1.19):

- Gefährdungsbeurteilung
- Montagekonzept
- Nachweis der Unterweisung
- Benennung der verantwortlichen Personen

2.4 Leistungen zur Unfallverhütung für Mitarbeiter anderer Unternehmen

Die Verkehrssicherungspflicht obliegt, soweit sie dem AN übertragen werden kann, dem AN.

Dies entbindet die restlichen AN jedoch nicht von der Verpflichtung in Bereichen in denen nur sie oder hauptsächlich sie tätig sind oder zu Zeiten, zu denen nur noch sie tätig sind, die Baustelle oder den Arbeitsbereich einem Zustand zuzuführen, der sicherstellt, dass kein Gefahrenpotential für andere entsteht. Dies betrifft insbesondere das wieder Herstellen bzw. Verschließen von Bauzaunfeldern und Toren, Bautüren, Absturzsicherungen u. ä.

Notwendige Beleuchtungseinrichtungen im Außenbereich sowie die Beleuchtung der Verkehrsflächen im Innenbereich einschl. der Not- und Fluchtbeleuchtung hat der AN Baumeister zu liefern und in Abstimmung mit der OÜ bis zum Abschluss der Gesamtbauzeit vorzuhalten.
Für die ordnungsgemäße Ausleuchtung des unmittelbaren Arbeitsbereiches ist der jeweils ausführende AN verantwortlich.

Die Zufahrten, die Verkehrswege und Fahrbereiche auf dem Baufeld und den öffentlichen Gehwegen und Straßen sind vom AN von Verschmutzungen freizuhalten und bei Bedarf sofort zu reinigen.

Grundsätzlich gelten neben den UVV auch alle einschlägigen staatlichen Gesetze, Verordnungen, Richtlinien und Technischen Regeln, insbesondere:

- ArbSchG (Arbeitsschutzgesetz)
- ASiG (Arbeitssicherheitsgesetz)
- ArbZG (Arbeitszeitgesetz)
- ArbStättV (Arbeitsstättenverordnung)
- GefStoffV (Gefahrstoffverordnung)
- BioStoffV (Biostoffverordnung)
- BetrSichV (Betriebssicherheitsverordnung)
- BaustellV (Baustellenverordnung)

2.5 Besondere Anforderungen - Kontaminierte Bereiche

Entfällt.

2.6 Besondere Anforderungen - Baustellen- und Entsorgungseinrichtungen

Siehe auch Punkt 1.12

2.7 Besondere Anforderungen - Gerüste

Vom AG werden keine Arbeitsgerüste für die Ausführung der Arbeiten zur Verfügung gestellt. Die bauseitigen Fassadengerüste können nach entsprechender sicherheitstechnischer Überprüfung des AN mitbenutzt werden

Das Fassadengerüst wird umlaufend um die Wohnblöcke A+B gestellt. Je Haus findet sich über alle Geschosse einer Fenstertür, die über die gesamte Türhöhe und - breite als Einbringöffnung ausgebildet ist.
Arbeitsgerüst für Fassaden- und Putzarbeiten als längsorientiertes Standgerüst., gemäß DIN EN 12810-1 und DIN EN  12811-1. Zugang über Gerüsttreppen/Leitern in den vorgeschriebenen Abständen, Höhenklasse H2, Breitenklasse: W06, Lastklasse 3 (bis 2kN/m2).

Notwendige Arbeits-, Schutz- und Traggerüste hat der AN selbst anzuliefern und aufzustellen. Eine Mitbenutzung durch andere AN muss bei Bedarf ermöglicht und mit dem AN abgesprochen werden. Die Gerüste sind vom AN jederzeit verkehrssicher zu halten. Die Benutzung der Gerüste durch den AG und seine Beauftragten für Kontrollen und Abnahmen, bedarf keiner besonderen Erlaubnis des AN.

Sämtliche Gerüste sind vom Nutzer permanent verkehrssicher zu halten und dürfen ohne ausdrückliche schriftliche Genehmigung der OÜ nicht verändert werden.
Die Geschosshöhen in den einzelnen Ebenen sind zu berücksichtigen. Vom Auftraggeber werden für den Innenausbau keine Innengerüste, Bühnen etc. vorgehalten, diese sind vom AN selbst zu liefern und vorzuhalten.

Der AN ist für sämtlichen Materialientransport eigenverantwortlich (s. a. ATV 1.6). Alle Aufwendungen hierfür, auch das evtl. erforderliche Vertragen von Hand, sind in den Einheitspreisen zu berücksichtigen. Vertikale und horizontale Transporthilfen hat der AN zu stellen, die Standpunkte sind in Absprache mit der OÜ festzulegen.

2.7 a  Besondere Anforderungen - Sonstige

----------------------------------------------

2.8 Mitbenutzung durch Auftragnehmer

Es kann grundsätzlich nicht von einer Mitnutzung von Gerüsten, Hebezeugen (z. B. Krane), Aufzügen, Aufenthalts- und Lagerräumen, Einrichtungen etc. anderer AN ausgegangen werden.

2.9 Vorhaltung für andere Unternehmer

-.----------------------------------------

2.10 Verwendung / Mitverwendung von wiederaufbereiteten Stoffen

-------------------------------------------

2.11 Anforderung an wiederaufbereitete Stoffe

Nicht genormte Stoffe und Bauteile dürfen nicht verbaut werden.

2.12 Besondere Anforderung an Stoffe

Materialien nur gem. der Positionen des Auftrags - LV verwenden.

2.13 Vom AG verlangte Nachweise

Der AN hat die Eignungs- und Gütenachweise der OÜ unaufgefordert zweifach zu übergeben: Zum einen als Einzelnachweise vor Ausführungsbeginn und sodann als vollständige Baudokumentation zusammengefasst vor Abnahme (siehe hierzu auch WBVB).

Werk und Montageplanung

Übergabe der Werk- und Montageplanung gem. FB 214.H Anlage 1

Baudokumentation

Die Dokumentation ist für alle Baukörper Wohnen Block A + B gemeinsam aufzustellen. Sofern die Ausschreibungen auch die Kitas beinhaltet, ist für den für die Kitas eine gesonderte Dokumentation zu erstellen.
Zur Dokumentation gehören alle für den späteren Betrieb und die Nutzung, sowie für Umbauten, Instandsetzungen und Instandhaltungen erforderlichen Dokumente und Pläne in der finalen Fassung (as built).
Der AN hat im Zuge der Ausführungsplanung eine Liste mit den erforderlichen technischen Nutzungseinweisungen und die baubegleitend und/oder zur Abnahme der Leistungen vom AN zu liefernden Unterlagen zur Baubestandsdokumentation aufzustellen.

Für die Baubestandsdokumentation sind alle für den späteren Betrieb und die Nutzung, sowie spätere bauliche Maßnahmen erforderlichen Dokumente, wie z.B. Bestandspläne, Protokolle, Zertifizierungen, Firmenerklärungen, technischen Nachweise, Prüfzeugnisse, Abnahmeprotokolle und -bescheinigungen (Behörden, Sachverständige, TÜV, GUV/UVV, Brandschutz, Blitzschutz, Raumluftmessungen etc.), Betriebs-, Wartungs- und Pflegeanleitungen, Funktionsbeschreibungen, Angebote über Wartungsverträge, Checklisten der Wartungsarbeiten mit Intervallangaben etc. zusammen zustellen. Die Erstellung und Übergabe der Dokumentationsordner sind mit den Einheitspreisen abgegolten, sofern nichts anderes vereinbart oder ausgeschrieben ist.

Die gesamte Dokumentation muss so rechtzeitig an den AG übergeben werden, dass eine Überprüfung durch die OÜ vor dem Abnahmetermin möglich ist (mindestens 24 Werktage vor Abnahme). Können aus technischen oder ablaufbedingten Gründen einzelne Dokumente nicht vor der Übergabe fertiggestellt werden, so ist dies rechtzeitig der OÜ schriftlich mitzuteilen und die Übergabe dieser Dokumente abzustimmen. Die Übergabe der geprüften Dokumentation ist Abnahmevoraussetzung.

Die gesamte Dokumentation ist in digitaler Form als PDF-Dateien, einzelne Unterlagen zusätzlich in bearbeitbarer digitaler Form gemäß nachfolgender Dokumentationsstruktur zu übergeben. Ordnerbezeichnung Vergabeeinheit_ Firma_ Gewerk_Dokumentationsunterlagen. Übermittlung der digitalen Version auf externen Datenträger und zusätzlich Upload der gesamten Dokumentation in Projektraum.

Die Dokumentation für die Bauleistungen der Kindertageseinrichtung, Einzelhandel, Wohnheim Block C und TG (A-C) ist separat zu erstellen und vorzulegen. Die Erstellung und Übergabe der separaten Dokumentationsordner für die Kindertageseinrichtung sind mit den Einheitspreisen abgegolten, sofern nichts anderes vereinbart oder ausgeschrieben ist.

Die Dokumentation umfasst in der Regel folgende Register und Dokumentengruppen (nicht abschließend und nicht für alle Gewerke vollumfänglich gültig.

1. Inhaltsverzeichnis
2. Inhalt der analogen und digitalen Dokumente

Nachweise zu Baustoff und Bauart
2.1 Nachweise zur Einhaltung der in den LV vorgegebenen Qualitäten (Nachweise zur Ausführung, Konformität, Eigen- und Fremdüberwachung, ÜH Hersteller, ÜZ, CE).
2.2 Nachweise der Baustoff-, Bauteil- und Bauartprüfungen
2.3 AbZ und Prüfzeugnisse mit Übereinstimmungsnachweis (Nationaler und Europäischer Nachweis: ABP, ABZ, LE (Leistungserklärung), ETA, aBg, vBg).
2.4 Zustimmungen im Einzelfall (ZiE gem. BayBO Art. 18)
2.5 Glasliste: Qualitäten, Aufbau, Zwischenräume, Beschichtungen, etc.

3. Berechnungen
3.1 Statische Berechnungen und Nachweise des Auftragnehmers

4. Produktdatenblätter, Herstellerverzeichnis
4.1 Bauproduktdatenblätter bzw. Materialdeklarationen aller verwendeten Materialien
4.2 Technische Merkblätter
4.3 Sicherheitsdatenblätter
4.4 Herstellerverzeichnis, Fabrikats Verzeichnis (einschl. Ersatzteilliste aller verwendeten Produkte mit Bezugsquellen)
4.5 Liste der verwendeten Farben / Beschichtungen

5. Instandhaltungsvorgaben, Pflegehinweise, Wartung
5.1 Protokolle der Funktionsprüfungen (Kontrollbuch)
5.2 Vorgaben zum Betrieb (z. B. Bedienungsanleitung)

5.3Ersatzteilliste für Sonderanfertigungen und regelmäßig benötigtes Verbrauchsmaterial
5.4 Vorgaben zur Instandhaltung und Pflege
5.5 Vorgaben zur Reinigung einschl. Bezugsquellen von Pflegemittel und -geräten
5.6 Sofern vereinbart: Wartungsverträge

6. Prüfprotokolle, Gutachten (soweit sie vom AN zu erbringen sind)
6.1 Prüfberichte, TÜV, DEKRA, Hersteller
6.2 Bescheinigungen Sachverständigenprüfungen
6.3 Bescheinigungen Sachkundigen Prüfungen
6.4 Fremdüberwachungsberichte
6.5 Haftzugversuche
6.6 Lastplattendruckversuche
6.7 Güteüberwachung

7. Sonstige Protokolle, Nachweise (soweit sie vom AN zu erbringen)
7.1 Protokolle der Inbetriebnahmen
7.2 Bautagesberichte gem. ATV
7.3 Übergabeprotokolle (Übergabe von Schlüsseln, Reservematerial etc.)
7.4 Einweisungsprotokolle
7.5 Entsorgungsnachweise, Zusammenstellung der Begleit- und Wiegescheine, Aufzeigen und Nachweise der weiteren Verwertungswege

8. Technische Anlagenteile aus KG 300
8.1 Brandschutz technischer Anlagen
8.2 Geräteliste (prüfpflichtige und betriebsrelevante techn. Anlagen und Geräte)
8.3 Prüfbücher mit Erstabnahme (Sicherheitsrelevant)
8.4 Bestandsliste (Feld-, Automations-, GLT-Ebene)
8.5 Parameterliste (Regel-, Steuer-, Parameter, Sollwertliste)
8.6 Mess-, Prüfprotokolle und Bescheinigungen
8.7 Nachweis Verwendung halogenfreie Kabel
8.8 Bestandspläne mit Darstellung aller prüf- und wartungspflichtigen sowie wartungsbedürftigen Anlagen (M 1:100/50)
8.9 Bestandspläne der mit technischen Anlageteilen ausgerüsteten Bauelemente (M 1:100/50)
8.10 Grundrisse mit Kennzeichnung der zu prüfenden Türen
8.11 Werk- und Montagepläne (M 1:20/1:1)
8.12 Anlagenbeschreibung
8.13 Anlagenschemata mit Datenpunkten, Kurzadressen
8.14 Schaltpläne nach DIN 40719
8.15 Anordnungsplan (im Schaltschrank)
8.16 Anschlusskabelplan (ab Schaltschrank)

9. Abnahmen, Einweisungen, Übergaben, Erklärungen
9.1 VOB Abnahmeniederschrift
9.2 Einweisungsprotokolle
9.3 Fachunternehmerbescheinigung
9.4 Fachunternehmererklärung
9.5 Übereinstimmung durch Hersteller
9.6 Konformitätsbescheinigungen

10. Pläne, Zeichnungen, Schemata (letztgültig)
10.1 Planverzeichnis
10.2 Layerliste, Plotstiltabelle, etc.
10.3 Werk- und Montageplanung

11 Foto- und Bilddokumentation
11.1 Foto- und Bilddokumentation (fachlich-, technische Fotodokumentation nach Themenbereichen sortiert)

12 Sonstiges

Planungsleistungen des AN

------------------------------------------

Einweisung

Inbetriebnahme und Einweisung der Beregnungsanlage in Abstimmung mit der Bauleitung und gem. Position.

Nachträge

Siehe hierzu WBVB

2.14 Verwendung gewonnener Stoffe

Siehe auch Punkt 2.10.

2.15 Zu entsorgende Stoffe aus dem Bereich des AG

Entfällt.

2.16 Vom AG beigestellte Stoffe und Bauteile

Entfällt.

2.17 Umfang des AG für Abladen, Lagern, Transport

Vom AG werden keine Räume, Geräte oder Arbeitskräfte für die Ausführung der Leistungen des AN zur Verfügung gestellt.

Des Weiteren siehe ATV 1.8 (Zur Benutzung überlassene Flächen und Räume).

2.18 Leistungen für andere Unternehmer

- Fundamentarbeiten für Schlosser, ELT etc
- Gräben für Leitungsverlegung

2.19 Mitwirkung bei Inbetriebnahme von Anlagen

------------------------------------------------------

2.20 Benutzung von Teilen der Leistung vor Abnahme

Die Arbeiten des AN werden bei laufendem Baubetrieb ausgeführt. Die Leistungen des AN sind somit vom Einbau bis zur Abnahme der möglichen Nutzung und Einwirkung anderer Baubeteiligter ausgesetzt (vgl. ATV 1.23).

Die eigene Leistung ist vom AN dem entsprechend bis zur Abnahme gegen Beschädigung und Diebstahl, aber nicht gegen die reguläre Weiterführung der Arbeiten durch andere AN, zu schützen (vgl. §12 Nr. 5 Abs. 5, Satz 2 VOB/B).

2.2.21 Übertragung der Wartung

Die im Leistungsverzeichnis beschriebene Entwicklungspflege ebinnt mit Feststellung des Anwuchserfolges der Pflanzung. Der AG behält sich vor die Entwicklungspflege gesondert zu beauftragen und abzurechnen.

2.2.22  Aufmaß / Abrechnung nach best. Zeichnungen oder Tabellen

Die im Leistungsverzeichnis angegebenen Mengen und Zuschnitte sind ca. Angaben und dienen nicht zur Bestellung.

Sämtliche Aufmaße sind grundsätzlich (soweit möglich) anhand der Pläne zu fertigen. Leistungen die aus den Plänen nicht ersichtlich sind, sind gemeinsam mit der OÜ vor Ort auf zumessen und zu überprüfen solange sie sichtbar sind.
Für die Nachvollziehbarkeit sind:
- die Aufmaße im Aufmaß-Blatt zusammenzufassen
- Aufmaß-Pläne M1:50, positionsweise farbig anzulegen
- die Aufmaß-Pläne mit allen Maßen der Aufmaß-Blätter mit jeder
  Abschlagsrechnung einzureichen

Aufmaß-Pläne und Aufmaß-Blätter sind vom AN vor Rechnungsstellung bei der OÜ einzureichen. Die Aufmaß-Blätter werden erst zur Abrechnung gültig, wenn Sie vom AN und der zuständigen OÜ unterzeichnet sind.

Zusätzlich ist mittels der nach REB-VB 23.003 genormten Datenschnittstelle DA 11 abzurechnen. Darin sind EDV-technisch alle Einzelmaße und Rechenvorgänge zu erfassen.

Sofern bei den einzelnen Gebäude- und Anlagenteilen Leistungen erforderlich werden, für die im jeweiligen Titel keine Positionen enthalten sind, werden die entsprechenden Leistungspositionen aus den LV-Titeln anderer vergleichbarer Gebäude- und Anlagenteile zur Abrechnung herangezogen.

0.2.23 Bautagesberichte

Bautagesberichte sind der OÜ wöchentlich vorzulegen. Der Bautagebuchbericht muss enthalten:

Wetter / Temperatur bei Arbeitsbeginn und Arbeitsende, dazu die höchsten und niedrigsten Tagestemperaturen. In der Winterperiode die Temperatur um jeweils 9 Uhr an einem windgeschützten Ort auf der Baustelle in einer Höhe von 1,5 m über dem Boden.

- Tägliche Uhrzeiten von Arbeitsbeginn / -ende
- Beschreibung der ausgeführten Arbeiten
- Besondere Vorkommnisse (z. B. Unfälle etc.)
- Anzahl der auf der Baustelle Beschäftigten mit Qualifikation

Die Entgegennahme wird nicht quittiert. Es erfolgt keine Abzeichnung und keine Bewertung der Inhalte durch die Objektüberwachung.

0.2.24  Meldung bei Behörden

Meldepflichtige Arbeiten sind vom AN fristgerecht den entsprechenden Behörden/Ämtern/Zoll zu melden. Bei Bedarf sind diese Stellen zur Beratung in Fragen Sicherheit und Gesundheitsschutz hinzuzuziehen. Eine Kopie der Anmeldung ist unaufgefordert der OÜ und dem SiGe-Koordinator auszuhändigen.

0.2.25  Baustellenbesprechungen / Jour-Fixe / LSM

Zu den 2-wöchentlich vor Ort stattfindenden Koordinationsterminen (fachtechnische Koordination, fallweise Terminkontrolle) hat der AN den Fachbauleiter oder einen geeigneten mit der Baustelle vertrauten, bevollmächtigten Vertreter zu entsenden. Nach Bedarf (z.B. Hochphase) kann der zeitliche Abstand durch die OÜ auf 1 Woche verkürzt werden. Zusätzlich ist mindestens 1x wöchentlich ein Besprechungs- und Begehungstermin unter Teilnahme Fachbauleitung AN und OÜ wahrzunehmen.

In Phasen erhöhten Koordinationsbedarfs werden durch die OÜ (kurze) tägliche Baubesprechungen mit dem Vorarbeiter / Polier einberufen, bei denen gemeinsam mit den Vorarbeitern anderer betroffener Gewerke, die tagesaktuellen Tätigkeiten festgelegt und koordiniert werden. Der Aufwand entspricht üblichen Abstimmungen auf der Baustelle und sollte 15 bis 30 Minuten nicht überschreiten. Der damit einhergehende Aufwand ist einzukalkulieren. Eine proaktive Teilnahme wird erwartet / gefordert. Des Weiteren verpflichtet sich der AN an den relevanten Schulungen zum LSM System teilzunehmen.

2.26  Außenwerbung

Eine Außenwerbung / Bauschilder etc. der Projektbeteiligten im Bereich des Bauvorhabens sind nicht gestattet, siehe hierzu auch zusätzliche Vertragsbestimmungen und WBVB.

2.27  Anordnung von Stundenlohnarbeiten

Siehe hierzu auch WBVB.

Die Stundennachweise sind der OÜ gem. §15 Abs. 4 VOB/B nach Abschluss der Stundenlohnarbeiten zeitnah vorzulegen.

Aufsichtsstunden werden nicht gesondert vergütet, es sei denn, diese sind vom Auftraggeber angeordnet oder objektiv notwendig, z.B. aufgrund gesetzlicher Unfallverhütungsvorschriften.

Die Bescheinigung des Auftraggebers auf dem Stundenlohnzettel begründet keinen Vergütungsanspruch. Die Anerkennungswirkung betrifft nur Art und Umfang der erbrachten Leistung.

2.28 Kleingeräte bei Stundenlohnarbeiten

Kleingeräte unter 500.- Euro netto Einkaufspreis sind in die Gemeinkosten der Baustelle einzukalkulieren und werden nicht - auch nicht bei Leistungen auf Nachweis - gesondert vergütet.

2.29 Planverteilung

Die Planunterlagen, die der Ausschreibung beiliegen, werden dem AN nach Beauftragung mit aktuellem Stand als pdf-Datei über einen digitalen Projektraum durch die jeweilige Fachplanung zur Verfügung gestellt. Eine Übergabe von Unterlagen in Papierform ist nicht vorgesehen.

Der Austausch, aller projektrelevanten Dokumente (wie z. B. Protokolle, Pläne, Messurkunden) erfolgt im Weiteren ausschließlich über den Projektraum. Der AN verpflichtet sich diesen zu nutzen. Hierzu sind vom AN einzustellende Dateien nach einem projektspezifischen Plan- und Dokumentenschlüssel zu benennen.

Der AN erhält bei jeder Dokumenten- oder Planverteilung über den Projektraum eine E-Mail an die von ihm angegebene Adresse (1 Zugang pro Auftragnehmer) mit einem Link zum Herunterladen der gesendeten Daten.

Die Zusendung der Zugangsdaten erfolgt im Fall einer Auftragserteilung durch den AG, vertreten durch die Projektsteuerung. Der AN hat sich in die Nutzung und Handhabung des Systems einzuarbeiten. Der AN benennt gegenüber dem AG die Personen, die das Bauvorhaben mit dem Projektraum begleiten und in den E-Mail Verteiler aufgenommen werden sollen.

Bei Fragen zum Projektraum kann sich der AN an die Projektsteuerung wenden.

Siehe hierzu auch WBVB.

2.29 Anmeldung Mitarbeiter Auftraggeber

Vor Beginn der Arbeiten sind durch den AN die zur Ausführung der Leistung einzusetzenden Mitarbeiter beim Auftraggeber zu melden (Name + Geburtsdatum). Die vor Ort tätigen Firmen und deren Mitarbeiter sind möglichst in einheitlichem Outfit für eine einfache Bestimmung der Firmenzugehörigkeit auszustatten (einschl. Namensschilder mit Firmennennung). Die Aktualisierung der Auflistung erfolgt wöchentlich durch den AN.

2.30 Allgemeine Baustelleneinrichtung

Siehe ATV 1.4 - 1.8

Nach Fertigstellung der Bauhauptarbeiten baut der AN Baumeister seine allgemeine BE (ausgenommen Bauwasser / Abwasser / Baustrom / allgemeine Baustellenbeleuchtung) zurück.

## 3 TECHNISCHE VORBEMERKUNGEN
Technische Vorbemerkungen:

3.1. PRÄMISSE: REGELN DER TECHNIK

Es gelten die annerkanten Regeln der Technik zum Zeitpunkt der Abnahme.
Sollte der AN im Zuge der Bauabwicklung Kenntnis darüber erlangen, dass sich Regelwerke, die zu den annerkannten Regeln der Technik gehören, bis zum vorgesehen Zeitpunkt der Abnahme ändern und/oder augeschriebene oder geplante Leistungen diesen widersprechen könnten, ist dies der Bauleitung unverzüglich mitzuteilen.

3.2. EIGNUNGSPRÜFUNG UND QUALITÄT

3.2.1  Erdarbeiten

In der Leistungsbeschreibung bedeutet "inkl. Erdarbeiten" bei Ausstattungsgegenständen, Rinnen, Pflasterzeilen, etc., daß in der Leistung der notwendigen Bodenaushub, das erforderliche Planum, das Verdichten auf EV2=180 MN/m2, das Wiederverfüllen sowie das profilgerechte Einbauen des überschüssigen Bodens bzw. Lösen und Fördern des einzubauenden Bodens im Baugelände enthalten ist.

Abrechnung der Erdarbeiten:

Die Abrechnung der Erdarbeiten (Auftrag und Abtrag) erfolgt nach fester (eingebauter oder bauseitig vorhandener) Masse in m3.
Die Umrechnungsfaktoren lauten in Anlehnung an die ZTV Stra Mü wie folgt:

Kies-, Schluff-, Sand-, Kiesgemisch (Bodenklasse 3 und 4)
gewachsen oder verdichtet: 1m3 = 2,3 to
aufgelockert: 1m3 = 1,84 to

Oberboden (Mutterboden)
gewachsen oder verdichtet: 1m3 = 1,6 to
aufgelockert: 1m3 = 1,28 to

3.2.2  Profilgerecht

In der Leistungsbeschreibung bedeutet "profilgerecht", dass bei den Erdarbeiten folgende Abweichung vom Sollmaß zugelassen ist: +/- 2 cm.

3.2.3  Fundamente

Die Oberkante der Fundamente von Zäunen, Schranken, Schildern, Bänken etc. darf nicht höher als 15 cm unter zukünftiger Geländeoberkante liegen (damit der Belag bzw. Rasen über das Fundament geführt werden kann).

3.2.4  Metallteile

Für die Metallteile ist, wenn nicht anders ausgeschrieben feuerverzinkter Stahl DIN EN ISO 1461 oder Edelstahl zu verwenden.

3.2.5  Holzteile

soweit nicht anders bezeichnet, sind Holzschutz nach DIN 68800 Kesseldruckverfahren, Nachweis durch Tränkeprotokoll (RAL Gütesiegel) auf Anforderung vorzulegen.

3.2.7  Gleichwertigkeitsnachweis

Der Bieter hat den Nachweis der Gleichwertigkeit der von ihm alternativ zu den ausgeschriebenen Materialien angebotenen Materialien gleichzeitig mit der Angebotsabgabe zu liefern.

3.2.8  Baustoffnachweis

Lieferscheine über alle angelieferten Baustoffe sind im Original wöchentlich der örtlichen Bauaufsicht zu übergeben.

3.2.9  Bodenlieferung

Der Auftragnehmer hat zu jeder Schüttgut bzw. Bodenlieferung den Herkunftsort und die Lieferfirma anzugeben. Nachweis Schadstoffreinheit gelieferter Stoffe: Oberboden und Kompost muss der Ersatzbaustoffverordnung Z 0 oder Z1 - Wert der LAGA  (Länderarbeitsgemeinschaft Abfall) (Z 0 =uneinge-schränkter Einbau) entsprechen.
Der AN hat rechtzeitig vor Anlieferung entsprechend den Technischen Regeln der LAGA die Untersuchungsergebnisse mit Angabe der Art und Herkunft des Bodens, Zeitpunkt der Probenahme und des anerkannten Prüfungsinstitutes zur Freigabe der Lieferung vorzulegen. In begründeten Einzelfällen ist außer einer Untersuchung der Feststoffe auch eine Eluatuntersuchung durchzuführen. Die Kosten der Untersuchung sind in die Einheitspreise mit einzurechnen.
Wird von mehr als einer Herkunftsstelle Boden angeliefert, so ist je Herkunftsstelle mengenabhängig mindestes eine Untersuchung vorzulegen. Der AG behält sich Kontrollprüfungen nach den Kriterien der LAGA vor. Bei negativem Ergebnis hat der AN die beanstandeten Böden kostenfrei auszubauen und den Richtlinien entsprechend zu entsorgen; er trägt dann auch die Kosten der Kontrolluntersuchung.

3.2.10  Natursteine

(Bodenbeläge, Findlinge, Mauern etc.) müssen mind. eine befriedigende Frosthärte besitzen. Zeugnis auf Anforderung.

3.2.11  Betonarbeiten bei Bettungen etc.

Bei Betonarbeiten (Bettungen etc.) sind die Betonoberflächen nach dem Einbau anzufeuchten und glattzustreichen.

3.2.12  Platten- und Pflasterbeläge

Bei Pflaster- und Plattenbelägen dürfen außer auf besondere Anweisung der Bauleitung nur ganze und halbe Platten verwendet werden. Restflächen sind mit Mosaikpflaster auszupflastern.
Im Zweifelsfall ist die örtliche Bauleitung vor Einbau zu kontaktieren.
Für alle Schneidearbeiten sind Nasschneidemaschinen zu verwenden.

3.2.13  entfällt

3.2.14  Prüfungen

Mit den Kontrollprüfungen sind unabhängige und zugelassene Prüfinstitute zu beauftragen.

3.3. SCHUTZ VON EINRICHTUNGEN

3.3.1  Art und Umfang des Schutzes von Bauteilen, Bauwerken, Vermessungspunkten, Grenzsteinen und dergleichen im Bereich der Baustelle:

Die vorhandenen Bauteile, Bauwerke usw. sind gegen jegliche Beschädigung infolge der Leistungen des AN zu schützen. Die Art des Schutzes bleibt dem AN überlassen. Die Schutzmaßnahmen werden nicht gesondert vergütet.

3.3.2  Hindernisse wie Kabel, Kanäle etc.

Im Bereich der Kanäle, Rohrleitungen, Kabelschächte usw. darf nach Einbau der Versorgungseinrichtungen schweres Verdichtungsgerät nicht eingesetzt werden. Für diese Flächen sind leichte Geräte vorzusehen. Über die Lage der Leitungen hat sich der AN vor Arbeitsbeginn zu unterrichten bzw. hat die Trassenpläne bei der entsprechenden Behörde einzusehen. Von anderen Unternehmer auf der Baustelle sind u.a. erdverlegte Leitungen ( Wasser, Abwasser, Strom) bereits verlegt worden. Hierauf ist Rücksicht zu nehmen.

3.4. UNKRAUTBEKÄMPFUNG

Chemische Unkrautbekämpfungsmittel sind nicht gestattet. Vielmehr ist hier mechanisch durch Ziehen der Wurzel das Unkraut zu entfernen. Die Abdichtung bei Dachbegrünungen darf nicht verletzt werden.

3.5. entfällt

3.6. SCHÄDEN AN BÄUMEN ETC.

Bei Schäden an Bäumen, Pflanzenbeständen und Vegetationsflächen ist, soweit der AN den Schaden zu vertreten hat, Schadenersatz zu leisten,

3.7. GÜTEÜBERWACHUNG

Der Auftragnehmer hat dem Auftraggeber den Nachweis über die Güteüberwachung der zu liefernden Stoffe und Bauteile zu erbringen. Dieser Nachweis gilt als erbracht,  wenn Stoffe und Bauteile verwendet werden
- für die ein Gütezeichen erteilt ist, oder
- deren Herstellung der Überwachung durch eine amtlich anerkannte Prüfstelle unterliegt.

3.8. BEMUSTERUNG

Von sämtlichen ausgeschriebenen Pflaster und Plattenmaterialien, Rinnen, Hölzern sowie Schüttgütern ist dem AG vom AN zur Freigabe ein Muster (1 Stein bzw. 5 Liter Schüttgut) vorzulegen. Auf Anforderung des AG sind bei Bedarf auch weitere Materialien vor Bestellung zur Bemusterung vorzulegen.

3.9. PFLANZEN

Pflanzbestellung nur nach gültigem Pflanzplan und Freigabe durch die Bauleitung

Die Pflanzen sind nach DIN 18916 und den einschlägigen Gütebestimmungen (FLL) in 1. Qualität in den verlangten Größen zu liefern.
Der AN garantiert für die Sortenechtheit. Die Pflanzen müssen regelmäßig verpflanzt sein (Nachweis durch Quartierbuch, mit begleitenden Schneidemaßnahmen. Das Jahr der letzten Verschulung ist schriftlich anzugeben und darf nicht länger als vier Vegetationsperioden zurückliegen.
Eine Überprüfung der vorgeschriebenen Verpflanzzeit mittels stichprobenartiger holzanalytischer Untersuchung behält sich der AG vor.
Der AG behält sich vor, die geplanten Gehölze in der bzw. in den von der Garten- u. Landschaftsbaufirma ausgewählten Baumschule(n) bzw. beim Züchter zu besichtigen, auszuwählen und zu versiegeln.
Sicherstellungs- u. Standortnachweis sind vorher vom AN zu erbringen. Bei unzureichender Pflanzenqualität erfolgt keine Vergabe des Auftrages!
Werden die angebotenen Pflanzen in der Baumschule zur Besichtigung freigegeben und sollten sie nachweislich nicht der ausgeschriebenen Qualität entsprechen, ohne vorherigen Hinweis auf entsprechende Qualitätsmängel (Verpflanzungshäufigkeit, StU, Kronenansatz, etc.) so behält sich der Auftraggeber vor, die Kosten der Baumbesichtigung als Schadenersatz geltend zu machen. Pflanzen mit Transportschäden (Bruchschäden, Wurzeltrocknung, Frost etc.) sowie Pflanzen mit nicht fachgerechter Verpackung bzw. Ballierung dürfen nicht gepflanzt werden.
Stauden- und Zwiebelpflanzungen gem. DIN 18916 gem. den Gütebestimmungen für Stauden.
Die Pflanzen dürfen nicht aus Wildbeständen stammen. Staudenqualität: gesunde, kräftige Pflanzen, frei von Schädlingsbefall mit Ballen.
Notwendig werdende Wässerungen und Schutzmaßnahmen etc., sind vom AN in Absprache mit der Bauleitung selbständig zu veranlassen und zu betreuen.

3.10. FERTIGSTELLUNGSPFLEGE PFLANZEN

Die Ausführung jeder Teilleistung ist nach Abschluss des Pflegegangs innerhalb einer Arbeitswoche per Bericht an die Bauleitung anzuzeigen. Flächen und Längen werden, sofern bei den einzelnen Leistungen nichts anderes vorgeschrieben ist, durch Aufmaß in der Abwicklung ermittelt.

Anfallende Stoffe bei den Pflegegängen sind zu entsorgen.
Werden aus fachlicher Einschätzung des AN mehr Arbeitsgänge notwendig als ausgeschrieben, ist dies der Bauleitung vor Durchführung der Arbeiten anzumelden!

Das Wasser für die Wässergänge kann vor Ort über Zapfstellen (Amaturen oder Unterflurhydranten) entnommen werden. Der Verbrauch durch den AN ist mit den Umlagekosten (siehe Zusätzliche Besondere Vorbemerkungen) abgegolten.

3.11. GRUNDLAGEN

3.11.1 GRUNDLAGEN FÜR ANGEBOT, AUFTRAG, AUSFÜHRUNG UND ABRECHNUNG SIND:

a) das anliegende Leistungsverzeichnis inkl. Wartungsvertrag
b) die Werkplanung, wie unten angeführt
c) die Allgemeinen-, Zusätzlichen-, Besonderen- und Technischen Vertragsbedingungen
d) die zusätzlichen technischen Vorbemerkungen
e) die allgemeinen technischen Vorschriften für Bauleistungen, die einschlägigen DIN- und Unfallverhütungsvorschriften, alle bau- und ortpolizeilichen Vorschriften sowie die Landes-Bauordnung in der jeweils letzten Fassung.
f) Die VOB, Teil B + C in der jeweils neuesten Fassung.

Die oben genannten Grundlagen gelten bei evtl. Widersprüchen in der Reihenfolge der Nennung

3.11.2. PLANGRUNDLAGEN

Dem Ausschreibungstext sind als Plangrundlagen beigefügt:

01 Planliste
MCG-LAA-A-AP-LI-00-10003-01-V.pdf Planliste

02 Text
MCG-LAA-A-AP-LI-00-10001-01-V Pflanzliste
MCG-LAA-A-AP-LI-00-10002-01-V Materialkatalog

03 Lagepläne
MCG-LAA-A-AP-LP-00-10001-04-V Lageplan A EG I 1:100 A0+ 20.12.24 04 V

MCG-LAA-B-AP-LP-00-10003-04-V Lageplan B EG I 1:100 A0+ 20.12.24 04 V

MCG-LAA-C-AP-LP-00-10005-04-V Lageplan C EG I 1:100 A0+ 20.12.24 04 V
MCG-LAA-C-AP-LP-00-10006-04-V Lageplan C EG II 1:100 A0+ 20.12.24 04 V

MCG-LAA-A-AP-LP-00-10011-02-V Pflanzplan A EG I 1:100 A0+ 16.12.25 02 V
MCG-LAA-A-AP-LP-00-10012-02-V Pflanzplan A EG II 1:100 A0+ 16.12.25 02 V
MCG-LAA-B-AP-LP-00-10013-02-V Pflanzplan B EG I 1:100 A0+ 16.12.25 02 V
MCG-LAA-B-AP-LP-00-10014-02-V Pflanzplan B EG II 1:100 A0+ 16.12.25 02 V
MCG-LAA-C-AP-LP-00-10015-02-V Pflanzplan C EG I 1:100 A0+ 16.12.25 02 V
MCG-LAA-C-AP-LP-00-10016-02-V PflanzplanC EG II 1:100 A0+ 16.12.25 02 V

04 Regeldetails

MCG-LAA-ABC-AP-DT-00-90001-03-V Regeldetails Wegeaufbauten 1:10 A0 20.12.24 03 V
MCG-LAA-ABC-AP-DT-00-90002-03-V Regeldetails Befestige Flächen 1:10 A1 20.12.24 03 V
MCG-LAA-ABC-AP-DT-00-90003-03-V Regeldetails Baum- und Pflanzflächen 1:10 A1 20.12.24 03 V
MCG-LAA-ABC-AP-DT-00-90004-03-V Regeldetails Einfasssungen und Einfriedung 1:25 A0 20.12.24 03 V
MCG-LAA-ABC-AP-DT-00-90005-01-V Regeldetails Türanschlüsse 1:25 A0 05.12.25 01 V
MCG-LAA-ABC-AP-DT-00-90008-03-V Regeldetails Entwässerung 1:20 A1 30.04.25 03 V
MCG-LAA-ABC-AP-DT-00-90009-03-V Regeldetails Entwässerung (Kontrollschacht) 1:20 A1 30.04.25 03 V
05 Details

MCG-LAA-A-AP-DT-00-90101-03-V Treppe & Rampe BT-A Detail 1:25/50 A1 20.12.24 03 V
MCG-LAA-A-AP-DT-00-90102-03-V Treppe & Rampe BT-A Winkelstützmauern Abwicklung 1:25/50 A1 20.12.24 03 V
MCG-LAA-A-AP-DT-00-90103-03-V Treppe & Rampe BT-A Handlauf 1:10/25/50 A1 20.12.24 03 V
MCG-LAA-A-AP-DT-00-90104-03-V Quartiersplatz Nord Detail 1:10/25/50 A1 20.12.24 03 V
MCG-LAA-B-AP-DT-00-90105-03-V Treppe BT-B 1:10/25/50 A0 20.12.24 03 V
MCG-LAA-B-AP-DT-00-90106-02-V Quartiersplatz Mitte Detail 1:10/25/50 A0 14.12.25 02 V
MCG-LAA-B-AP-DT-00-90107-02-V Quartiersplatz Mitte Handlauf 25/50 A2 14.12.25 02 V

MCG-LAA-C-AP-DT-00-90108-03-V Treppe BT-C West Detail 1:25/50 A1 20.12.24 03 V
MCG-LAA-C-AP-DT-00-90109-03-V Treppe BT-C West Winkelstützmauern Abwicklung 1:25/50 A1 20.12.24 03 V
MCG-LAA-C-AP-DT-00-90110-03-V Treppe BT-C West Stufenanlagen Abwicklung 1:25/50 A1 20.12.24 03 V
MCG-LAA-C-AP-DT-00-90111-03-V Treppe & Rampe BT-C Ost Detail 1:25/50 A1 20.12.24 03 V
MCG-LAA-C-AP-DT-00-90112-03-V Treppe & Rampe BT-C Ost Winkelstützmauern Abwicklung 1:25/50 A0 20.12.24 03 V
MCG-LAA-C-AP-DT-00-90113-03-V Treppe & Rampe BT-C Ost Handlauf 1:10/25/50 A1 20.12.24 03 V
MCG-LAA-C-AP-DT-00-90114-03-V Quartiersplatz Süd Detail 1:25/50 A0 20.12.24 03 V
MCG-LAA-C-AP-DT-00-90115-03-V Quartiersplatz Süd Winkelstützmauern/Treppen 1:25/50 A1 20.12.24 03 V
MCG-LAA-C-AP-DT-00-90116-03-V Anlieferung Rewe / Einfahrt TG Detail 1:25/50 A1 20.12.24 03 V
MCG-LAA-C-AP-DT-00-90117-03-V Anlieferung Rewe / Einfahrt TG Winkelstützmauern Abwicklung 1:25/50 A1 20.12.24 03 V

MCG-LAA-ABC-AP-DT-00-90118-02-V Detail Sitzblock 1:20 A1 20.12.24 02 V
MCG-LAA-ABC-AP-DT-00-90119-02-V Detail Sitzblock unterbaut 1:20 A1 20.12.24 02 V
MCG-LAA-ABC-AP-DT-00-90120-02-V Detail Sitzmöbel Quartiersplätze Sitzbank 1:25 A1 20.12.24 02 V
MCG-LAA-ABC-AP-DT-00-90122-02-V Detail Spielhäuser Wohnhof AB 1:25 A1 20.12.24 02 V
MCG-LAA-ABC-AP-DT-00-90123-01-V Detail Beleuchtung 1:20 A2 05.12.25 01 V

MCG-LAA-ABC-AP-DT-00-90124-01-V Detail Spielgeräte I ABC (Kita) 1:50 A1 14.04.25 01 V
MCG-LAA-ABC-AP-DT-00-90125-01-V Detail Naschbeete 1:25 A2 03.04.25 01 V
MCG-LAA-ABC-AP-DT-00-90126-01-V Detail Gartenhäuser ABC(Kita) 1:25/50 A1 03.04.25 01 V
MCG-LAA-B-AP-DT-00-90128-01-V Detail Verkleidung Ansaugturm B 1:25/50 A2 20.12.24 01 V

MCG-LAA-AB-AP-DT-00-90131-01-V Detail Winkelstützemauer Gebäudeeckebereich 1:50 A2 17.12.25 01 V
MCG-LAA-AB-AP-DT-00-90132-01-V Detail Sandspieleinfassung Wohnhof 1:50 A2 17.12.25 01 V
MCG-LAA-AB-AP-DT-00-90133-00-V Bewässerungskonzept EG BTC 1:50/1:10 A2 17.12.25 00 V
MCG-LAA-AB-AP-DT-00-90134-01-V Detail TG-Kante - überfahrbarer Aufbau 01 1:50/1:10 A0 24.01.26 01 V
MCG-LAA-AB-AP-DT-00-90135-01-V Detail TG-Kante - überfahrbarer Aufbau 02 1:50/1:10 A2 24.01.26 01 V

06 Übersichtspläne

MCG-LAA-ABC-AP-ÜP-00-20001-04-V Übersichtsplan 1:200 A0+ 20.12.24 04 V
MCG-LAA-ABC-AP-ÜP-00-20002-01-V Übersichtsplan Aufkantung 1:200 A0+ 23.01.26 01 V
MCG-LAA-ABC-AP-ÜP-00-20003-01-V Übersichtsplan Türanschluss Regeldetail 1:200 A0+ 05.12.25 01 V
MCG-LAA-ABC-AP-ÜP-00-20011-02-V Übersichtsplan Pflanzplan 1:200 A0+ 05.12.25 02 V

07 Baustelleinrichtungsplan

## 01 LV 500.1 GaLaBau Block A+B+C

### Titel 01 BAUSTELLENEINRICHTUNG

*Hinweis: Baustelleneinrichtung und Container*
Baustelleneinrichtung und Container
Bei der Kalkulation und Ausführung aller folgenden Positionen  sind die Angaben und Hinweise in den zugehörigen ZTVs und ATVs zu berücksichtigen und in die Einheitspreise einzurechnen.

**01.1 Containeranlage AN gemäß ATV.**
*** Pauschalposition
Containeranlage AN gemäß ATV.
unter Berücksichtigung der

- der Technischen Regeln für Arbeitssstätten (ASR),
- der Regeln für Sozialeinrichtungen auf Baustellen,
- der Informationen der Berufsfeuerwehr München,
- dem SARS-CoV-2-Arbeitsschutzstandard der BG
Bau und
- den UVV

Die Stromzählung muss durch Zwischenzähler des
ANgewährleistet sein
Einschl. Vorhaltung während der eigenen
Leistungen, Verbrauchskosten, Instandhaltung,
Reinigung usw.
Einzukalkulieren sind Container das
Arbeitspersonal des AN, Material des AN sowie
Sanitär - und Waschcontainer für die eigene
Leistung.
Hinweis zur Abrechnung
Für den Aufbau / Vorhaltung / Abbau erfolgt die
Abrechnung anteilig im Verhältnis 20 % / 60 % / 20
%.
Vorhaltedauer gem. Anlage 1 zu FB 214 H (BVB).
Menge: 1,000 psch

**01.2 Containeranlage AN - Umsetzen**
Containeranlage AN gemäß der Vorposition
umsetzen. Ab- und Anschluss der Medien (Strom,
Wasser usw.) sind einzukalkulieren.
Aufgrund der beengten Platzverhältnisse muss die
Containeranlage AN umgesetzt werden
Transportweg bis ca. 300 m.
Mengeneinheit 1 Stk = gesamte Containeranlage 1x
umsetzen
Menge: 1,000 St

*Hinweis: BAUZAUN / HERRICHTEN*

**01.3 Bauzaun herstell. beweglich**
Bauzaun standfest herstellen und während der
Bauzeit in verkehrssicherem Zustand erhalten.
Bauzaun mit beweglichen Fundamenten
Einzelelemente mit verzinktem Stahlrohrrahmen und
Stabmattenfüllung, Elemente untereinander fest
verschraubt
mit Standfüßen aus Beton
Höhe: 2,00 m
Pfostenabstand: 3,50 m

Mietdauer (Vorhaltezeit): 30 Wochen
Menge: 150,000 m

**01.4 Bauzaun abbauen**
Bauzaun abbauen
Einzelelementen mit verzinktem Stahlrohrrahmen und
Stabmattenfüllung, Elemente untereinander fest
verschraubt
mit Standfüßen aus Beton
Höhe: 2,00 m
Pfostenabstand: 3,50 m
Menge: 150,000 m

**01.5 Bauzaun umsetzen**
Bauzaun umsetzen
Bauzaun abbauen, an anderer Stelle wieder standfest
aufstellen und während der Bauzeit in verkehrssicherem Zustand erhalten.
Fehlendes bzw. beschädigtes Material ist
zu ergänzen.
Schutzzaun aus gesonderter Position umsetzen

Nur auf Anweisung durch die Bauleitung
Menge: 500,000 m

**01.6 Bauzaun herst. beweglich H/L = 1,0/2,0 m Kunststoffbarrieren**
Bauzaun herstellen
Bauzaun standfest herstellen und während der Bauzeit
in verkehrssicherem Zustand erhalten.
Bauzaun mit beweglichen Fundament
Höhe 1,00 m, Pfostenabstand 2,00 m
Kunststoffbarrieren
Zaun ist anschließend wieder abzubauen. Er wird Eigentum des AN und ist einer Wiederverwertung zuzuführen.

Mietdauer (Vorhaltezeit): 10 Wochen
Menge: 50,000 m

**01.7 Bauzaun umsetzen beweglich H/L = 1,0/2,0 m Kunststoffbarrieren**
Bauzaun umsetzen
Bauzaun abbauen, an anderer Stelle wieder standfest
aufstellen und während der Bauzeit in verkehrssicherem Zustand erhalten.
Bauzaun mit beweglichen Fundament
Höhe 1,00 m, Pfostenabstand 2,00 m
Kunststoffbarrieren
Einzelrahmen miteinander fest verschraubt
Fehlendes bzw. beschädigtes Material ist
zu ergänzen.
Menge: 200,000 m

**01.8 Verkehrsschilder aufstellen**
Verkehrsschilder aufstellen
Verkehrsregelnde Schilder bzw. Gefahrenzeichen
Schildunterkante mind. 1,0 m über Aufstellfläche und
außerhalb der vom AN vorzunehmenden Baustellensicherung standfest aufstellen, verkehrssicher
unterhalten
und abschließend wieder abbauen einschl. Wiederherstellung der durch die Aufstellung beschädigten
Flächen.
Zur Lenkung des Fußgänger und Fahrradverkehrs
"Durchgang verboten",
"Umleitung"

Mietdauer (Vorhaltezeit): 10 Wochen
Menge: 8,000 St

**01.9 Verkehrsschilder umstellen**
wie vor, jedoch
Verkehrsschilder umstellen
Menge: 20,000 St

*Hinweis: BAUMSCHUTZ*

**01.10 Baumschutzzaun abbrechen und entsorgen**
Baumschutzzaun, Holz abbrechen und beseitigen.
Zaunoberkante: über Boden 200 cm
Ausführung: Pfosten aus Rundholz, H=240cm, D=10cm,
Pfostenabstand max. 400cm.
Lattung aus 5 sägerauhen Holzbrettern,
Querschnitt min. 2x20cm
Holz wird Eigentum des AN und ist ordnungsgemäß zu
entsorgen
Menge: 450,000 m

*Hinweis: ENTSORGUNG*

**Ausführungsbeschreibung 1 Entsorgung Ausführungsbeschreibung**
*Entsorgung Ausführungsbeschreibung*
Entsorgung
Alle anfallenden Abfallstoffe sind aufzunehmen, in
getrennten Haufen zu sammeln und bei einer zugelassenen
Deponie, Entsorgungsstelle oder Sortieranlage zu
entsorgen. Der Nachweis der geordneten Entsorgung ist
unmittelbar zu erbringen. Abrechnung nur nach
Ladevolumen und/oder Entsorgungsquittungen/Wiegekarten
und der Fahrtenschreiberkarten der jeweiligen
Tranportfahrzeuge.
Die Haufen sind vor Abtransport von der Bauleitung zu
besichtigen und gemeinsam Aufzumessen.

Kippgebühren
Es wird darauf hingewiesen, dass im Einheitspreis der
folgenden Positionen die derzeit kalkulierbaren
Kippgebühren mit enthalten sind. Die nachträgliche
Änderung der Einheitspreise kann nur erfolgen, wenn die
Kippgebühren im Zeitraum zwischen Angebotsabgabe und
Beginn der Arbeiten nachweislich um mehr als 20%
angestiegen sind.

**01.11 Sammeln, aufnehmen und Entsorgung reiner Bauschutt**
Stoffe recyclingfähig im Bereich der Baustelle sammeln
gem. voriger Ausführungsbeschreibung zum Aufmaß auf
Haufen setzen und anschliessend entsorgen.
Stoffart: reiner Bauschutt
Menge: 10,000 m3

**01.12 Sammeln, aufnehmen und Entsorgung verschmutzter Bauschutt**
Stoffe recyclingfähig im Bereich der Baustelle sammeln
gem. voriger Ausführungsbeschreibung zum Aufmaß auf
Haufen setzen und anschliessend entsorgen.
Stoffart: verschmutzter Bauschutt
Menge: 10,000 m3

**01.13 Sammeln, aufnehmen und Entsorgung Plastik**
im Bereich der Baustelle sammeln gem. voriger
Ausführungsbeschreibung zum Aufmaß auf Haufen setzen
und anschliessend entsorgen.
Stoffart: Plastik
Menge: 5,000 t

**01.14 Sammeln, aufnehmen und Entsorgung Holz**
im Bereich der Baustelle sammeln gem. voriger
Ausführungsbeschreibung zum Aufmaß auf Haufen setzen
und anschliessend entsorgen.
Stoffart: Bauholz, Paletten etc.
Menge: 25,000 m3

**01.15 Sammeln, aufnehmen und Entsorgung Metall**
im Bereich der Baustelle sammeln gem. voriger
Ausführungsbeschreibung zum Aufmaß auf Haufen setzen
und anschliessend entsorgen.
Stoffart: Metallteile
Menge: 5,000 t

**01.16 Aufnehmen pflanzliche Reststoffe**
Unbrauchbare Stoffe aufnehmen, zur Abfuhr auf Haufen
setzen. Abrechnung gem. voriger Ausführungsbeschreibung.
Förderweg: innerhalb des Baugeländes
Stoffart: pflanzliche Reststoffe, Äste,Zweige,
Wurzelstöcke, Wurzeln etc.)
Menge: 10,000 m3

**01.17 Entsorgung Pflanzliche Reststoffe**
Wertstoff recyclingfähig aufnehmen und gem. voriger
Ausführungsbeschreibung entsorgen und abrechnen.
Stoffart: pflanzliche Reststoffe, Äste,Zweige,
Wurzelstöcke, Wurzeln etc.)
Menge: 5,000 t

**01.18 Baugelände von Aufwuchs abräumen**
Baugelände von Aufwuchs abräumen,
einschließlich Wurzelwerk roden. Das abgeräumte
Material ist ordnungsgemäß zu entsorgen.
Aufwuchs: Sträucher bis 3m Höhe bis zu Stämmen mit
10cm Durchm.
Der genaue Umfang der Fläche ist vor Beginn gemeinsam
mit der Bauleitung festzulegen.
Menge: 100,000 m2

*Hinweis: BESTANDSFLÄCHEN ABBRECHEN*

**01.19 Vorhandene Betonschächte abbrechen und entsorgen**
Vorhandene Betonschächte abbrechen und entsorgen
Maße: 250 cm x 100 cm
Tiefen bis 120 cm
einschl. Deckel.
Abklemmen bzw. Rückbau von Leitungen erfolgt bauseits
Menge: 2,000 St

**01.20 Betondecke abbr 'Dicke 20 cm' Beton unbewehrt**
Wegeprovisorium abbrechen und zur Abfuhr auf Haufen setzen
Art: Beton unbewehrt
Dicke 20 cm

Bereich und Bauteil: außerhalb des Gebäudes
Menge: 100,000 m²

**01.21 Abbruch Beton im Boden Kellerwand Warthofstr**
Hindernis aus Beton im Boden abbrechen, zur Abfuhr auf
Haufen setzen.
Förderweg : innerhalb des Baugeländes
Stoffart: Beton bewehrt
Stärke: bis 60 cm breit
Tiefe: Abbruch bis 60 cm tiefe
Menge: 30,000 m3

**01.22 Entsorgung Betonabbruch/Betonschutt bewehrt**
im Bereich der Baustelle sammeln gem. voriger
Ausführungsbeschreibung zum Aufmaß auf Haufen setzen
und anschliessend entsorgen.
Art: Beton bewehrt
Menge: 150,000 t

**01.23 wie vor, jedoch unbewehrt**
Menge: 50,000 t

**01.24 Bordsteine ausb. Prf. B6 Beton 16-20 cm i.Bauber.lagern**
Bordsteine ausbauen
Bordsteine nach aktueller ZTV Stra Mü
Profil B6
auf Unterbeton über 15 bis 20 cm dick
Betonunterlage aufbrechen. Aufbruchmaterial
wird Eigentum des AN und ist
einer Verwertung gem. EBV zuzuführen
Steine reinigen.
Abfall vom Reinigen der Steine wird Eigentum
des AN und ist einer Wiederverwertung zuzuführen
Steine im Baubereich lagern.
Menge: 200,000 m

**01.25 wie vor, jedoch Material entsorgen**
Menge: 100,000 m

**01.26 Kunststpl.ausb. 35/35/6,5 cm und seitlich lagern**
Kunststeinplattenbelag ausbauen und entsorgen
Plattengröße 35/35/6,5 cm

Aufbruchmaterial wird Eigentum des AN und ist
einer Wiederverwertung zuzuführen
Menge: 150,000 m2

**01.27 wie vor, jedoch Dicke 10 cm**
Menge: 100,000 m²

**01.28 Großsteineinzeiler abbrechen und beseitigen**
Großsteineinzeiler abbrechen und beseitigen
Art: Granitgroßsteinzeile Betonkeil, Dicke ca. 15cm

Abbruchmaterial wird Eigentum des AN und ist
einer Wiederverwertung zuzuführen
Menge: 50,000 m

**01.29 Pflaster abbrechen und entsorgen**
Platten, Pflaster abbrechen und entsorgen
Art: Platten und Pflaster
Dicke: 5 cm -8 cm
Fugenmaterial: Brechsand
Bettung: Splitt  2/5 3-5 cm

Abbruch-, Fugen- und Bettungsmaterial sind zu laden und ordnungsgemäß zu entsorgen.
Material wird Eigentum des AN
und ist einer Wiederverwertung zuzuführen.

Bereich: Ecke Stadlheimer Str
Menge: 150,000 m2

**01.30 Wegekanten abbrechen und beseitigen**
Art: Betonleistenstein, ca. 10 x 20 x 100 cm
Bettung: Beton Dicke ca. 15cm

Abbruch-, Fugen- und Bettungsmaterial sind zu laden und ordnungsgemäß zu entsorgen.
Bereich: Nach Anweisung der Bauleitung
Menge: 200,000 m

**01.31 Betonkeil abbrechen und beseitigen**
Betonkeile abbrechen und beseitigen
Art: Beton C10/12
Bereich: Plattenbelagsränder
Menge: 50,000 m

**01.32 Verkehrszeichen abbrechen und entsorgen**
Verkehrs- und Hinweisschild,
verankert mit 1 Stahlmast,
einschl. Fundament  abbrechen und beseitigen
Abmessungen Schild ca. 50 x 50 cm,
Material Schild: Stahlblech

Aufbruchmaterial wird Eigentum des AN und ist
einer Wiederverwertung zuzuführen
Menge: 10,000 St

**01.33 Bit.Belag aufbr. T 15-20 cm abbrechen und beseitigen**
Bituminösen Belag aufbrechen und entsorgen
hohlraumarmer bituminöser Belag
Aufbruchtiefe über 15 bis einschl. 20 cm Dicke
Aufbruchmaterial wird Eigentum des AN
und ist einer Wiederverwertung zuzuführen
Menge: 1000,000 m2

**01.34 Asphaltschnitt 10-15 cm**
Randbegradigung bei bitum. Belag fluchtgerechte Randbegradigung bei hohlraumarmem bituminösem Belag
Aufbruchtiefe: 10-15 cm
mit Fugenschneidegerät auf gesamte
Aufbruchtiefe schneiden
Menge: 50,000 m

**01.35 wie vor, jedoch 5-10 cm**
Menge: 50,000 m

*Hinweis: PROVISORIUM*

**01.36 Schutzvlies liefern und auslegen**
Schutzvlies liefern und auslegen unter Lastverteilerplatten
Nach Rückbau der Lastverteilerplatten wieder aufnehmen und abtransportieren

Material: Schutzvlies min. 400 g/m²
Menge: 500,000 m2

**01.37 Kies einbauen bis 30 cm vom AN**
Kies einbauen
Verdichtungsfähigen sauberen Kies profilgerecht
einbauen, verdichten und abgleichen
in Lagen bis 30 cm
Lieferung durch AN
Abrechnung nach fester Menge
Menge: 200,000 m3

**01.38 Lastverteilerplatten liefern und einbauen**
Lastverteilerplatten
liefern und einbauen
aus Kunstoff oder Metall
Belastbar - 40 to
Wegebreite 2000 mm - 2500 mm
auf Wegeflächen
oder unterbauten Flächen

Vorhaltezeit 2 Wochen
Menge: 100,000 m2

**01.39 Lastverteilerplatten aufnehmen und umlegen**
Lastverteilerplatten der vorhergehenden Position
aufnehmen und umlegen
Platten werden Eigentum des AN
Menge: 200,000 m2

**01.40 Lastverteilerplatten aufnehmen und beseitigen**
Lastverteilerplatten der vorhergehenden Position
aufnehmen und beseitigen
Platten werden Eigentum des AN
Menge: 100,000 m2

**01.41 Schutzvlies aufnehmen und beseitigen**
Schutzvlies aufnehmen und beseitigen unter Lastverteilerplatten

Material: Schutzvlies min. 400 g/m²
Menge: 500,000 m2

**01.42 Asphalttragschicht C 0/32 herstellen, 10 cm**
Asphalttragschicht aus Asphalttragschichtmischgut
C 0/32
liefern und einbauen.

als provisorische Feuerwehrzufahrt

Einbaudicke:  10 cm
Bindemittel:  70/100
Menge: 500,000 m2

### Titel 02 BLOCK ABC AUßENANLAGEN EG WOHNEN

#### Bereich 02.01 BLOCK A

##### Abschnitt 02.01.01 VORARBEITEN

*Hinweis: AUF HÖHE SETZEN*

**02.01.01.1 Schacht auf Höhe (bis 20 cm)**
Schacht auf Höhe (bis 20 cm)
setzen, Oberkante Deckel entspricht fertiger Geländehöhe.
Art des Schachtes: Revisionsschacht
Höhendifferenz: bis 20 cm
Menge: 20,000 St

**02.01.01.2 Schacht auf Höhe (bis 30 cm)**
Schacht auf Höhe (bis 30 cm) setzen, Oberkante Deckel
entspricht fertiger Geländehöhe.
Art des Schachtes: Revisionsschacht
Höhendifferenz: bis 30 cm
Menge: 20,000 St

**02.01.01.3 Wasserschieber auf Höhe**
setzen, Oberkante Deckel entspricht fertiger Geländehöhe.
Art des Wasserschiebers: Gußeisen
Höhendifferenz:  15
Menge: 10,000 St

**02.01.01.4 Konus drehen**
Konus drehen, einschl. Ausgleichsringe und Deckel
Standartkonus bis duchmesser 200 cm freigraben und drehen.
Danach wieder anfüllen und entsprechen verdichten
Menge: 3,000 St

*Hinweis: VERDICHTUNGSKONTROLLEN*
VERDICHTUNGSKONTROLLEN

1 Stück Prüfung gem. DIN bedeutet, dass ein Prüfstandort alle mind. Anforderungen, inkl. Bericht, gem. der erforderlichen DIN
erfüllen muss.

**02.01.01.5 Rammsondierung**
Prüfen der Verdichtung des Vorunternehmers mittels
Rammsondierung (Künzelstab) gemäß DIN 4094 einschl.
aller Nebenarbeiten, incl. Prüfdiagramm.
Leistung wird nur auf Anordnung durch die örtliche
Bauleitung erbracht.
Bereiche: Gebäudehinterfüllung
Menge: 5,000 St

**02.01.01.6 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 3,000 St

**02.01.01.7 Boden für Suchgraben**
Boden für Suchgraben ab Geländeoberfläche ausheben,
zur Feststellung von Sparten in Handarbeit mit
Maschinenunterstützung. Aushub seitlich lagern, nach
Spartensichtung wieder verfüllen und verdichten,
Aushubtiefe: bis 0,80 m
Sohlenbreite: bis 0,50 m
Bodenklasse 3 und 4.
Menge: 50,000 m

##### Abschnitt 02.01.02 AUFBAU TIEFGARAGE

*Hinweis: TG-DECKE*

**02.01.02.1 Reinigung der Dachflächen**
Reinigung der Dachflächen
Bearbeitungsflächen von störenden Stoffen säubern
(besenrein). Die aufgenommenen Stoffe werden Eigentum
des AN und sind ordnungsgemäß zu entsorgen.
Menge: 1500,000 m2

**02.01.02.2 Schutz-, Trenn- und Gleitlage 500g/m2**
Schutz-, Trenn- und Gleitlage 500g/m2
Schutzvlies  liefern und als Schutz der Dachabdichtung/Wurzelschutzbahn vor mechanischer Beanspruchung bzw. bei Materialunverträglichkeit gemäß DIN 18531-2, sowie als Gleitlage unter Verkehrsflächen in Verbindung mit einer weiteren PE-Folie mit 10 cm Überlappung fachgerecht verlegen.

Eigenschaften:
Material: PP (Vlies) und LDPE (Gleitlage)
Georobustheitsklasse: GRK 5
Dicke ca. 2,5 mm
Flächengewicht: ca. 500 g/m²

z.B. erfüllt das Produkt Optigrün SGL 500 die genannten Spezifikationen

oder das nachstehende, gleichwertige Erzeugnis
bzw. Verfahren nach Wahl des Bieters
‘
...................................................‘
‘
...................................................‘
‘
...................................................‘
(vom Bieter einzutragen; fehlt ein Eintrag, kommt das
ausgeschriebene Erzeugnis bzw. Verfahren zum Einsatz.)
Menge: 1500,000 m²

**02.01.02.3 Wasser-Retentionsbox WRB 85 einschl. Kapillarbrücken**
Wasser-Retentionsbox WRB 85 mit hohem temporärem und ggfs. permanentem Retentionsvolumen. Hochbelastbar mit frei durchströmbarer Struktur zur schnellen Verteilung des Regenwassers innerhalb des Retentionsraums.
Einschließlich 4 Kapillarbrücken pro Box zum Transport von gespeichertem Regenwasser aus der Dränebene in die Substratschicht und zur Steigerung der Verdunstungsleistung.

Technische Daten:
Material: PP-Recycling-Regenerat
Nenndicke: 85 mm
Flächengewicht: ca. 5,7 kg/m²
Farbe: schwarz
Druckfestigkeit (nach DIN ISO 25619-2): ca. 800 kN/m² bei ca. 10% Stauchung
Hohlraumvolumen: ca. 95 Vol.%
Retentionsvolumen: ca. 80 l/m²
Wasserableitvermögen (nach DIN EN ISO 12958):
bei 0% Gefälle: 2,80 l/(m*s)
bei 1% Gefälle: 6,07 l/(m*s)
bei 2% Gefälle: 8,63 l/(m*s)
bei 3% Gefälle: 10,30 l/(m*s)
Lieferform: Einzelelemente (Maße: 1,19 x 0,59 m, ca. 0,702 m²/Einzelelement)
einschl. 4 Verbinder

z.B. erfüllt das Produkt Optigrün WRB 85 die genannten Spezifikationen

oder das nachstehende, gleichwertige Erzeugnis
bzw. Verfahren nach Wahl des Bieters
‘
...................................................‘
‘
...................................................‘
‘
...................................................‘
(vom Bieter einzutragen; fehlt ein Eintrag, kommt das
ausgeschriebene Erzeugnis bzw. Verfahren zum Einsatz.)
Menge: 220,000 m2

**02.01.02.4 Wasser-Retentionsbox 170mm, mit Kapillarbrücken, einschl. Verbinder**
Wasser-Retentionsbox 170mm mit Kapillarbrücken Wasser-Retentionsbox  mit hohem temporärem und ggfs. permanentem Retentionsvolumen.
Mit Kapillarbrücken zum Transport von gespeichertem Regenwasser aus der Dränebene in die Substratschicht und zur Steigerung der Verdunstungsleistung. Hochbelastbar mit geschlossener, lastverteilender Struktur.
Frei durchströmbare Struktur zur schnellen Verteilung des Regenwassers innerhalb des Retentionsraums.

Technische Daten:
Material: PP-Recycling-Regenerat
Nenndicke: 170 mm
Druckfestigkeit (nach DIN ISO 25619-2): ca. 800 kN/m² bei ca. 10% Stauchung
Flächengewicht: ca. 11,4 kg/m²
Farbe: schwarz
Hohlraumvolumen: ca. 95 Vol.%
Retentionsvolumen: ca. 161 l/m²
Lieferform: Einzelelemente inklusive 4 Kapillarbrücken
(Maße: 1,19 x 0,59 m, ca. 0,702 m²/Einzelelement)
einschl. 4 Verbinder

z.B. erfüllt das Produkt Optigrün WRB 170 die genannten Spezifikationen

oder das nachstehende, gleichwertige Erzeugnis
bzw. Verfahren nach Wahl des Bieters
‘
...................................................‘
‘
...................................................‘
‘
...................................................‘
(vom Bieter einzutragen; fehlt ein Eintrag, kommt das
ausgeschriebene Erzeugnis bzw. Verfahren zum Einsatz.)
Menge: 1060,000 m²

**02.01.02.5 Bautenschutz- und Dränelement 60 mm, Splittverfüllt**
Bautenschutz- und Dränelement F60mm, Splittverfüllt
Drän- und Wasserspeicherelement aus HDPE-Recycling-Regenerat ohne Wasserspeicher liefern und fachgerecht nach Herstellerangaben einbauen.
Hochbelastbar mit unterseitigem Kanalsystem zur Drainierung und unterseitigen Diffusions- und Entwässerungsbohrungen.

Einsatzbereich:
Unter Verkehrsflächen mit und ohne Gefälle, verfüllt mit Splitt 2/5ür

Technische Merkmale:
Umlaufende Randüberlappung zur Verhinderung des Auseinanderrutschens bei der Verfüllung.
Verlegung mit Kreuz- und T-Stoß ermöglicht minimalen Verschnitt.
Verfüllt unter Verkehrsflächen der Nutzungskategorie N1 (begehbar) bis N3 (Nutzung durch PKW und gelegentliches Befahren mit LKW bis 20t) imSystemaufbau einsetzbar.

Technische Daten:
Material: HDPE-Recycling-Regenerat
Nenndicke: ca. 60 mm
Flächengewicht: ca. 2,3kg/m²
Farbe: schwarz/grau
Öffnungen zur Belüftung und Diffusion, trittstabil
max. Druckfestigkeit bei 10% Stauchung: 650 kN/m² (bündig verfüllt mit Splitt 2/5)
Entwässerungsleistung geprüft nach DIN EN ISO 12958 bei 2% Gefälle: 2,29 l/(m*s)
Füllvolumen (lose): ca. 45 l/m²
Wasserspeicherfähigkeit verfüllt: ca. 0 l/m²

z.B. erfüllt das Produkt Optigrün FKD 60 BU die genannten Spezifikationen

oder das nachstehende, gleichwertige Erzeugnis
bzw. Verfahren nach Wahl des Bieters
‘
...................................................‘
‘
...................................................‘
‘
...................................................‘
(vom Bieter einzutragen; fehlt ein Eintrag, kommt das
ausgeschriebene Erzeugnis bzw. Verfahren zum Einsatz.)
Menge: 210,000 m²

**02.01.02.6 Schnittkanten an Wasser-Retentions-Boxen 85 mm**
Schnittkanten an Wasser-Retentions-Boxen WRB
 der Vorpositionen an Dachrändern
und -durchdringungen fachgerecht nach Herstellerangaben als Zulage herstellen.
Menge: 120,000 m

**02.01.02.7 wie vor, jedoch 170 mm**
Menge: 300,000 m

**02.01.02.8 wie vor, jedoch Dränelement 60 mm**
Menge: 50,000 m

**02.01.02.9 Filter- und Kapillarvlies FIL 200K (Unter Vegetationsflächen)**
Filter- und Kapillarvlies  als Filterschicht zwischen Wasser-Retentionsboxen und Substrat. Vlies mit Mikrofilament-Technologie mit besonders guter Kapillarwirkung.

Einsatzbereich:
Horizontale Filterschicht bei begrünten Retentionsdächern. Zur flächigen Verteilung von gespeichertem Regenwasser aus der Dränebene in die Substratschicht und zur Steigerung der Verdunstungsleistung.

Eigenschaften:
Material: Polyester PES/Polyamid PA
Nenndicke: ca. 1,5 mm
Flächengewicht: ca. 180 g/m²
Farbe: hellblau
Festigkeitsklasse: GRK 3

Liefern und nach Herstellerangaben mit 10 cm Überlappung verlegen.

z.B. erfüllt das Produkt Optigrün  FIL200 K die genannten Spezifikationen

oder das nachstehende, gleichwertige Erzeugnis
bzw. Verfahren nach Wahl des Bieters
‘
...................................................‘
‘
...................................................‘
‘
...................................................‘
(vom Bieter einzutragen; fehlt ein Eintrag, kommt das
ausgeschriebene Erzeugnis bzw. Verfahren zum Einsatz.)
Menge: 750,000 m²

**02.01.02.10 Filtervlies 300g/m² (Unter Verkehrsflächen)**
Filtervlies  300g/m2  liefern und als Filterschicht zwischen Dränschicht und Substrat mit 10 cm Überlappung verlegen.

Einsatzbereich:
Unter Verkehrsflächen zwischen Dränschicht und Substrat/ Tragschicht.

Eigenschaften:
Material: 100 % PP (Polypropylen)
Nenndicke: ca. 3,0 mm
Flächengewicht: ca. 300 g/m²
Farbe: weiß
Festigkeitsklasse: GRK 5
Höchstzugkraft nach EN ISO 10319 längs/quer: 21/24 KN/m
Vertikale Wasserdurchlässigkeit nach EN ISO 11058:
57 l/(s m²)

z.B. erfüllt das Produkt Optigrün  FIL 300 die genannten Spezifikationen

oder das nachstehende, gleichwertige Erzeugnis
bzw. Verfahren nach Wahl des Bieters
‘
...................................................‘
‘
...................................................‘
‘
...................................................‘
(vom Bieter einzutragen; fehlt ein Eintrag, kommt das
ausgeschriebene Erzeugnis bzw. Verfahren zum Einsatz.)
Menge: 800,000 m²

**02.01.02.11 Zulage Randstreifen Filtervlies mit Drainschüttgut 8/16**
Randstreifen gem. Einbauanbleitung ausführen
Abstand der Retentionsboxen von der
Attika bzw. Einbauten ca. 10-17 cm.
Zusätzlicher Bedarf an Filtervlies ca. 70 - 100 cm pro lfm
Vlies gem. Einbauanleitung mehrfach umschlagen( ca. 4-5 mal)
Spalt zwischen aufgehendem Bauteil/Attika o. Einbauten) mit
Dränage-Schüttstoff  8/16 auffüllen (ca. 0,01 m³/lfm) auffüllenund dem Vlies abdecken und ca. 30 cm in die Fläche überlappen
Menge: 350,000 m

**02.01.02.12 Dänage TG Kante Kies16/32, Breite 50 cm**
Schüttbelag liefern und als Dränagestrang einbauen
Material: Kies 16/32,

Höhe: 100 cm
Breite : 50 cm

Bereich Kante TG decke
Menge: 25,000 m

##### Abschnitt 02.01.03 BODENARBEITEN

*Hinweis: Der Aufbau einer Verkehrsfläche wird unterteilt in*
Der Aufbau einer Verkehrsfläche wird unterteilt in
OBERBAU
UNTERBAU
UNTERGRUND

Der Aufbau einer Vegetationsfläche wird unterteilt in
UNTERBODEN
OBERBODEN

Die Ausführungsbeschreibung für die Oberbauschichten
ist zu beachten.

*Hinweis: BODENARBEITEN*

*Hinweis: ABTRAG OBERBODEN*

**02.01.03.1 Probeentnahme nach PN098**
Probeentnahme nach PN098
2-4 Mischproben entsprechend Mietengröße
incl. Transport zum Labor
Vorhalten der Rückstellproben
Menge: 2,000 Stk

**02.01.03.2 Analyse nach Leitfaden LVGBT**
Analyse der Bodenproben nach Leitfaden LVGBT
chemische Analytik mit Haufwerksdeklarartionen, Abstimmung mit dem AG, Fachbehörden, Präsentation der Ergebnisse
(Leitfaden zur Verfüllung von Gruben und Brüchen)
Menge: 1,000 Stk

**02.01.03.3 wie vor, jedoch für Oberboden einschl. TOK Wert/Wasserdurchlässigkeit**
wi vor, jedoch für Oberboden einschl. TOK Wert
einschl. Wasserdurchlässigkeit
Menge: 1,000 St

**02.01.03.4 Kont. Boden BKL 1 lösen, laden und transportieren**
*** Leitbeschreibung
Boden profilgerecht lösen
Bereich: Grünflächen
lösen, laden und transportieren
Boden zum Lagerplatz abtransportieren und abladen

Ausbautiefe bis zu 100 cm
Menge: 100,000 m3
*Unterbeschreibung 1 Bodenklasse 1, Bodengruppe 4/5*

**02.01.03.5 Z0 Oberbodenmaterial entsorgen und verwerten**
Z0 Oberbodenmaterial entsorgen und verwerten
Oberbodenmaterial, das die Zuordnungswerte Z0 nach LVGBT einhält und keine Fremdbestandteile bzw. Fremdbestandteile bis 1% enthält
Boden gelagert im Baubereich
Laden und zu einer zugelassenen Verwertungsanlage
abtransportieren incl. aller Verwertungs-/Entsorgungs-
gebühren. Erstellen der Entsorgungsnachweise und Be-
gleitscheinvordrucke.
Die Abrechnung erfolgt auf der Basis von gegengezeichneten Übernahme-/Begleitscheinen mit
Wiegescheinen.
Ohne Gegenzeichnung der Entsorgungsstelle und der eindeutigen Zuordnung einer bestimmten Fuhre erfolgt keine
Vergütung.
Menge: 50,000 m3

**02.01.03.6 Z0 Oberbodenmaterial mit Fremdbestandteilen entsorgen und verwerten**
Z0 Oberbodenmaterial mit Fremdbestandteilen entsorgen und verwerten
Oberbodenmaterial, das die Zuordnungswerte Z0 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 50,000 t

**02.01.03.7 Z1.1 Oberbodenmaterial entsorgen und verwerten**
Z1.1 Oberbodenmaterial entsorgen und verwerten
Oberbodenmaterial, das die Zuordnungswerte Z1.1 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 50,000 t

**02.01.03.8 Unterboden lösen, lagern und einbauen**
Unterboden profilgerecht lösen, fördern und einbauen.
Bodenklasse DIN 18300: 3 und 4
Abrechnung: Nach anerkannten Ausgangs- und Endnivellement.
Abtragsdicke: bis 20 cm
Förderweg: - 100 m
Menge: 50,000 m3

**02.01.03.9 Zulage für Auftrag in der TG Aussparung**
Zulage für Auftrag in der TG Aussparung
einschl. Grobplanum und Vedrdichtung 92-95 %
Schichtdicken max. 60 cm
Tiefe der Aussparungen bis 100 cm

Überfahren der TG-Aufkantung nur geschützt möglich.
Schutz der Kante muss einkalkuliert werden.
Menge: 50,000 m³

**02.01.03.10 Unterboden lösen und lagern**
Unterboden profilgerecht lösen, fördern und lagern.
Bodenklasse DIN 18300: 3 und 4
Abrechnung: Nach anerkannten Ausgangs- und Endnivellement.
Abtragsdicke: bis 50 cm
Förderweg: - 200 m
Menge: 375,000 m3

**02.01.03.11 Unterboden laden und einbauen**
Unterboden profilgerecht laden, fördern und einbauen
Bodengruppe DIN 18915: 3-5
Bodenklasse DIN 18300: 3 und 4
Abrechnung: Nach anerkannten Ausgangs- und Endnivellement.
Auftragsdickedicke: bis 50 cm
Förderweg: - 200 m
Menge: 275,000 m3

**02.01.03.12 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 50,000 t

**02.01.03.13 von wie Pos. vor, jedoch >Z0 ≤Z 1.1**
wie Pos. vor, jedoch >Z0 ≤Z 1.1
deklariert als: >Z0 ≤Z 1.1
Bodenart:  Bodenklasse 3-5
Menge: 50,000 t

**02.01.03.14 von wie Pos. vor, jedoch >Z1.1 ≤Z1.2**
wie Pos. vor, jedoch  >Z1.1 ≤Z1.2
deklariert als:  >Z1.1 ≤Z1.2
Bodenart:  Bodenklasse 3-5
Menge: 50,000 t

**02.01.03.15 von wie Pos. vor, jedoch >Z1.2 ≤Z2**
wie Pos. vor, jedoch  >Z1.2 ≤Z2
deklariert als:  >Z1.2 ≤Z2
Bodenart:  Bodenklasse 3-5
Menge: 50,000 t

*Hinweis: AUFTRAG BODEN AUßERHALB DER TG*
AUFTRAG BODEN

**02.01.03.16 Bodengruppe 2-3 liefern und einbauen, nicht bindiger Boden zum Auffüllen, Rotlage**
Auffüll profilgerecht liefern, fördern und im Bereich der Baustelle profilgerecht einbauen.
Bodenklasse DIN 18300 3
Bodengruppe DIN 18915: 2-3
(kiesige/sandige Rotlage,
Wasserdurchlässigkeit im gesetzten Zustannd bei 0,3 mm/min

Profilgenauigkeit: Nach DIN 18 915.
Förderweg: Innerhalb des Baustellenbereichs
Abrechnung: Nach anerkannten Ausgangs- und Endnivellement.
Auftragsstärke: 20-60 cm, bis unter die Vegetationstragschicht
Menge: 300,000 m3

*Hinweis: UNTERBAU*

**Ausführungsbeschreibung 2 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**02.01.03.17 Planum nacharbeiten**
Bauseits hergestellten Baugrund nacharbeiten, Erdmassenausgleich innerhalb der Flächen bis 20 cm Stärke.
Bodenklasse DIN 18300: 3 und 4
Abrechnung: Nach planierter Fläche.
Diese Position kommt nur für Flächen zum Tragen, wo kein zusätzl. Bodenabtrag stattgefunden hat. Die in Frage kommenden Flächen sind vor der Ausführung
mit der Bauleitung festzulegen!
Menge: 800,000 m2

**02.01.03.18 Auffüllkies 0/X (-60 cm) unter Belagsflächen liefern**
gem. "Ausführungsbeschreibung Oberbau" liefern
auf dem Planum herstellen und verdichten für Belagsflächen
Bauklassen: III und V
Material: Kies 0/X
Einbaubereich: siehe Werkplan
Einbaustärke: ca. 20-60 cm
Menge: 1050,000 m3

**02.01.03.19 Unterbau verdichten**
Bauseits hergestellten Unterbau unter zukünftigen Wegeflächen gem. "Ausführungsbeschreibung Unterbau" lagenweise verdichten.
Bodenklasse DIN 18300: 3 und 4
Abrechnung: Nach verdichteter Fläche.
Menge: 800,000 m2

**02.01.03.20 Geogitter TG-Kante**
Geogitter liefern und gemäß Herstellervorschrift
einbauen.
Einbau zwischen nicht unterbauter Fläche im Übergang zur unterbauten Fläche

Eigenschaften: gestreckte, monolithische, knotensteifes
 Geogitter zur Bodenbewehrung
Maschenweite: 30-40/30-40 mm
Material: Polypropylen
Flächengewicht: >  500 g/m2
Höchstzugkraft läng/quer: >  40 kN/m
Knotenfestigkeit: >  38 kN/m

Allgem. Hinweis zum Einbau: Das Geogitter ist mit einer Überlappung an den Stößen von mind. 50 cm einzubauen. Es darf nicht direkt befahren werden und ist im Vor-Kopf-
Verfahren einzubauen. Einbau Mittig in die Tragschicht.
Einbau TG-Kante: Der Einbau erfolgt entlang der
 TG-Kanten. Das Draingitter muß,
 ausgehend von der TG-Kante, 2m in die
 nicht unterbaute und 2m in die  unterbauten
 Fläche hineinragen

Zuschnitte sind mit in den EP einzukalkulieren.
Nur in Abspache mit der Bauleitung
Bereich: gem. Werkplan

Hersteller: Bermüller & Co.GmbH
Leitfabrikat: BEGRID TG 40/40S, schwerlasttauglich
oder das nachstehende, gleichwertige Erzeugnis
bzw. Verfahren nach Wahl des Bieters
‘
...................................................‘
‘
...................................................‘
‘
...................................................‘
(vom Bieter einzutragen; fehlt ein Eintrag, kommt das
ausgeschriebene Erzeugnis bzw. Verfahren zum Einsatz.)
Menge: 100,000 m2

*Hinweis: OBERBAU*

**Ausführungsbeschreibung 3 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**02.01.03.21 Kiestragschicht 0/32 (40 cm) Belagsflächen liefern**
gem. "Ausführungsbeschreibung Oberbau" liefern
auf dem Planum herstellen und verdichten für Terrasse.
Bauklassen: III und V
Material: Kies 0/32
Einbaubereich: siehe Werkplan
Einbaustärke: 20-40 cm
Einbau in Einzelflächen
Menge: 900,000 m3

**02.01.03.22 FSS verbessern Ebenheit +/-3 cm Platz-/Wegefläche**
Frostschutzschicht verbessern
Oberfläche der Frostschutzschicht nachprofilieren und verdichten.
Die Abweichung von der Ebenheit und
profilgerechten Lage darf entgegen der in
der ZTVE-STB angegebenen Toleranz
höchstens +/- 3 cm betragen.
Bereich = Platz- und Wegeflächen
Menge: 2800,000 m2

*Hinweis: LEITUNGSGRÄBEN*

**02.01.03.23 Kopflöcher erstellen - 1m³**
Kopflöcher erstellen
punktuell Löcher für Anschlussarbeiten etc.
unter besonderer Rücksichtnahme auf Leitungen, Einbautem, Gebäude etc..
Teilweise von Hand mit Maschinenunterstützung

bis 100x100x100 cm

Auzshub seitlich lagern ach Bodenart und wieder
verfüllen und verdichten
Menge: 30,000 St

**02.01.03.24 Gräben ausheben, Elektroleitungen, ohne Leerrohr**
Boden der Gräben profilgerecht ausheben.
Aushubmaterial seitlich lagern.
Sohle  verdichten auf DPr 97%.
Graben  nach Verlegearbeiten mit seitlich lagerndem
 Boden verfüllen und lagenweise verdichten.
Bodenklasse: 3 und 4.
Aushubtiefe: bis 40 cm, ab FOK
Sohlenbreite: 30 cm
Graben für : Elektroleitungen
Menge: 250,000 m

**02.01.03.25 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 50,000 m

**02.01.03.26 Trassenband**
Trassenband verlegen
Trassenband der jeweiligen Versorgungsträger
beschaffen und im Zuge der Grabenverfüllung
gemäß den Vorgaben der Versorgungsunternehmen verlegen.

Bereich: Entwässerungs- und Abwasserleitungen,
Elektroleitungen
Menge: 800,000 m

**02.01.03.27 Zuschlag für Handgrabung**
Zuschlag für Handgrabung
zur Bodenbewegung der Pos. Gräben ausheben
Ausführung  nur nach Rücksprache mit der Bauleitung.

Bereich: Anschlüsse an Regenwasserleitungen
Menge: 50,000 m

**02.01.03.28 Riesel 4/8 liefern und einbauen, einzelner Einbau**
Riesel 4/8 liefern und als Ummantelung des
Elektrokabels und Regenlwasserleitungen
einzelner Einbau.
Ummantelung mit Riesel D = 10 cm
Menge: 25,000 m3

*Hinweis: ELEKTRO*

**02.01.03.29 Leerrohr für Elektroleitungen DN25 mit Zugdraht**
Leerrohr für Elektroleitungen
Ummantelung mit Riesel bauseits
Leerrohr DN 25 mit Zugdraht
in Graben oder auf Retention legen
Menge: 100,000 m

**02.01.03.30 wie vor, jedoch Leerrohr bauseits**
Menge: 300,000 m

**02.01.03.31 Leerrohr bauseits gestellt in Graben einlegen, für Begleitheizung**
Leerrohr bauseits gestellt in Graben einlegen
einschl. Ummantelung 10 cm Dick
entlang Fassade vor Einbau Traufeinfassung
Menge: 500,000 m

*Hinweis: GRUBE UNTERFLURCONTAINER*

**02.01.03.32 Grubenverbau für Unterflurcontainer**
Baugruben- und Grabenvaerbau für Tiefen bis 3,0 m
Verbau mit größflächigen Stahlverbauplatten im
Einstell - oder Absetzverfahren unter Berücksichtigung der
Arbeitsraumbreiten nach DIN 4124 und EN 1601

Sohlebreite ca. 3,0 m

Bodenklasse 2-3

Verbau wieder beseitigen.
Abgerechnet wird von der vorgeschriebenen Oberkante des Verbaus bis zur Grabensohle

Vom AN anzugeben:
Art des Verbaus:........................................................

Art des Verbauverfahrens:.........................................

Prüfzeichen: ..............................................................
Menge: 100,000 m²

**02.01.03.33 wie vor, jedoch Sohlenbreite 5,0 m**
Menge: 75,000 m2

**02.01.03.34 Grube für Unterflurcontainer**
Grube für Unterflurcontainer ausheben, profilgerecht lösen und im Bereich des Baugeländes auf Miete lagern.
Fläche für Betonkörper einschl. Arbeitsraum:
 ca. 3,20 x 11,00 m (3x)
 ca. 5,40 x 11,00 m (2x)
Aushubtiefe 2,70 m
Bodenklasse: 3 und 4.
Aushubmaterial: Das Material ist vor Ort auf der Baustelle
 lagern
Sohle  verdichten auf  DPr 97 %.
Sicherung: Die Grube ist gem. der geltenden
 Sicherungsrichtlinien mit einer Böschung
 auszuheben
Menge: 300,000 m3

**02.01.03.35 Hinterfüllen von Bauwerken**
Kiesauffüllmaterial laden,förden, hinterfüllen und lagenweise verdichten
Einbaubereich: verfüllung der Betonkörper
Schichtdicke  max. 40-50 cm,
Verdichtungsgrad  in den einzelnen Schichten DPr 97%
Korngröße  frostsicheres Material 0/X, bnauseits lagernd
Einbauhöhe  bis 1,50-2,00 m,
Abrechnung  nach Aufmaß
Menge: 150,000 m3

*Hinweis: FUNDAMENTE*

**02.01.03.36 Fundamentplatte zum Aufdübeln der Pollerleuchten**
Fundamentplatte zum Aufdübeln der Pollerleuchten
Maße: 80x80x5 cm
Eibau unterm Pflasterbelag ca. - 15 cm
auf Splitt
Menge: 2,000 St

**02.01.03.37 Fundamente für Pollerleuchten**
Fundamente für Pollerleuchten aus Betonrohren liefern
und herstellen einschl. Aushub und Erdarbeiten.
Nennweite 400 mm,
Länge 500 mm,
senkrecht gestellt,
Bohrungen 2 Stück Durchmesser 30 mm
für Kabelleerrohre DN 25,
Einbau Oberkante Betonrohr 15 cm unter
Geländeoberkante, inkl. Glattstrich
Einschl. Einstellen der bauseits vorh. Erdanker und
Vergießen des Betonrohres mit Beton C20/25
bis Oberkante.
Überschüßiges Material im Baufeld verteilen
Menge: 22,000 St

**02.01.03.38 Fundamente für Trennwände im Innenhof**
Fundamente für Trennwände im Innenhof
Maße: 30x30x60 cm
C 20/25
einschl. Erdarbeiten.
Menge: 8,000 St

##### Abschnitt 02.01.04 ENTWÄSSERUNG/LEITUNGEN

*Hinweis: HOFABLAUF/KONTROLLSCHACHT ABLÄUFE*

**02.01.04.1 Kontrollschacht Drosselablauf,mini-Konus mit Göbeldeckel kn 50**
Versitzgrube mit direktem Einlauf, DN 800, Kl B quadrat., liefern und einbauen,
verdrängter Boden wird Eigentum des AN und ist zu
beseitigen.
incl. Aushub- und Hinterfüllarbeiten.
Ausführung:  Betonteile nach DIN 4034:
  Konus 100/63 cm, h: 30 cm
  Göbeldeckel KN 50 h:12 cm

Einbauhöhe  gesamt: 42 cm
Versetzen  auf C 12/15 ca. 15 cm

Bereich:  TG Aufkantung Drossel
Menge: 5,000 St

**02.01.04.2 Schachtring DN 100, passend zur Vorposition, h:25 cm**
Schachtring DN 100, passen dzur Vorposition, h:25 cm
Menge: 5,000 St

**02.01.04.3 Polymerbeton-Kontrollschacht PBK - befahrbar - Grundelement**
Polymerbeton-Kontrollschacht  - befahrbar - Grundelement
Kontrollschacht aus Polymerbeton zur Ableitung von Oberflächenwasser in Verkehrsflächen liefern und nach Herstellerangaben versetzen.
Abdeckroste, Aufstockelemente und Schmutzeimer folgen in gesonderter Position.

Einsatzbereich:
Bei geringer Nutzungsfrequenz begehbar und befahrbar mit PKW/LKW bis 16 t, z.B. auf Parkdecks, Fußgängerzonen, Feuerwehrzufahrten.

Eigenschaften:
Kontrollschacht Grundelement
Sockelelement mit Öffnungen für Wassereinlauf aus unteren Entwässerungsebenen
Material: Polymerbeton
Maße: L 500 x B 500 x H 100 mm

z.B. erfüllt das Produkt Optigrün PBK die genannten Spezifikationen

oder das nachstehende, gleichwertige Erzeugnis
bzw. Verfahren nach Wahl des Bieters
‘
...................................................‘
‘
...................................................‘
‘
...................................................‘
(vom Bieter einzutragen; fehlt ein Eintrag, kommt das
ausgeschriebene Erzeugnis bzw. Verfahren zum Einsatz.)
Menge: 1,000 St

**02.01.04.4 Polymerbeton-Kontrollschacht - befahrbar - Rost**
Polymerbeton-Kontrollschacht  - befahrbar - Rost Gusseisen
Abdeckrost  GE aus Gusseisen für Polymerbeton-Kontrollschachtliefern und
versetzen.

Einsatzbereich:
bei geringer Nutzungsfrequenz befahrbar mit PKW/LKW bis 16 t, z.B. auf Parkdecks, in Fußgängerzonen oder Feuerwehrzufahrten.

Eigenschaften:
Rost PBK GE
Material: Gusseisen
Einlaufleistung: ca. 5,0 l/s
Maße: L 300 x B 300 x H 25 mm

Passend zur Vorposition
Menge: 1,000 St

**02.01.04.5 Polymerbeton-Kontrollschacht PBK - befahrbar - Aufstockung**
Polymerbeton-Kontrollschacht PBK - befahrbar - Aufstockung 60 mm
Aufstockelement PBK A60 60 mm für
Polymerbeton-Kontrollschacht liefern und
versetzen.

Einsatzbereich:
Bei geringer Nutzungsfrequenz begehbar und befahrbar mit PKW/LKW bis 16 t, z.B. auf Parkdecks, Fußgängerzonen, Feuerwehrzufahrten.

Eigenschaften:
Kontrollschacht-Aufstockelement PBK A60
Material: Polymerbeton
Maße: L 280 x B 280 x H 60 mm

Passend zur Vorposition
Menge: 10,000 St

**02.01.04.6 Polymerbeton-Kontrollschacht PBK - befahrbar - Schmutzeimer**
Polymerbeton-Kontrollschacht PBK - befahrbar - Schmutzeimer
Schmutzeimer aus Kunststoff für Polymerbeton-Kontrollsch
acht und versetzen.

Einsatzbereich:
zur Verwendung mit Aufstockelement PBK A60 ab Schachthöhen von 180 mm

Eigenschaften:
Schmutzeimer
Material: PP Polypropylen

Passend zur Vorposition
Menge: 3,000 St

**02.01.04.7 SSK, ohne Boden, Kl C - 25t, längsrek.**
Straßenablauf nach DIN 4052, Normaleinbau,
liefern und setzen.
Teile  :  Zwischenteil, Schaftkonus,
 Auflagering, verzinkter Schlitzeimer Form A
Aufsatz:  Rost DIN 1213, Rinnenform Längsrekord,
 30 x 50 cm,
 Verkehrsklasse C
Einbauhöhe  gesamt: 70 cm
Anschluß  nach unten offen auf Retention
Bereich Muldensteinrinne
Menge: 8,000 St

**02.01.04.8 Auflagerring für Vorposition zum Höhenausgleich liefern, H:6 cm**
Auflagerring h:6 cm für Vorposition zum Höhenausgleich liefern
Auf C12/15 bis 10 cm setzen
Menge: 4,000 St

**02.01.04.9 Betonschaft der Vorposition einkürzen**
Menge: 4,000 St

**02.01.04.10 Kontrollschacht-Deckel ohne Löcher, Antirutschbeschichtung**
Kontrollschacht-Deckel  ohne oberseitige Einlauföffnungenzur Abdeckung von Kontrollschächte mit den Abmessungen 440 x 540 mm
Inkl. Befestigungsmaterial.

Eigenschaften:
Abmessung: 440 x 540 mm
Material: Aluminium mit Antirutschbeschichtung, 3 mm
Farbe: Anthrazit (RAL 7016)
Belastbarkeit: 800 kg, arretierbar
Unterseitig verstärkt

z.B. erfüllt das Produkt Optigrün DSA 54Ddie genannten Spezifikationen

oder das nachstehende, gleichwertige Erzeugnis
bzw. Verfahren nach Wahl des Bieters
‘
...................................................‘
‘
...................................................‘
‘
...................................................‘
(vom Bieter einzutragen; fehlt ein Eintrag, kommt das
ausgeschriebene Erzeugnis bzw. Verfahren zum Einsatz.)
Menge: 1,000 St

*Hinweis: LEITUNGEN / ABLÄUFE*

**02.01.04.11 PP-Rohr "KG 2000" DN 100**
Regenwasserkanal DIN EN 1852-1 aus PP-Rohren DN 100
Reihe SN4 einschließlich Rohrschnitte und Verbindungen
herstellen mit Steckmuffe

Verlegung: in vorhandenem Graben, senkrecht ohne
Verbau,
Grabentiefe bis 1,25 m aus gesonderter Pos.
Gefälle: in der Leitung mind. 1%
Menge: 40,000 m

**02.01.04.12 Formteil PP Bogen DN 100**
Formteil KG-Rohr aus PP
als Zulage zu Abwasserkanal
Bogen in Grad 15 bis 90
DN 100
Menge: 25,000 St

**02.01.04.13 Formteil PP DN 100 Abzw.100**
Formteil KG-Rohr aus PP
als Zulage zu Abwasserkanal
DN 100
Einfachabzweig DN 100
Menge: 5,000 St

**02.01.04.14 wie vor, jedoch Reduzierung 150/100**
Menge: 5,000 St

**02.01.04.15 Anschluss an Sickerschacht herstellen**
Anschluss an Sickerschacht herstellen
Regenwasserleitung an Sickerschacht anschließen und verschließen. Einschl. sämtlicher Nebenleistungen
Anfallendes Material wird Eigentum des AN und
ist einer Wiederverwertung zuzuführen
Menge: 2,000 Stk

*Hinweis: FALLROHRE*

**02.01.04.16 Fallrohraufnahmeschacht**
Fallrohraufnahmeschacht zum Anschluss von Fallleitungen mit Rohr-Außendurchmesser d: 75, 90, 100, 110 mm liefern und fachgerecht einbauen.

Einsatzbereich:
Zur Aufnahme von Fallleitungen bei Ein- und Weiterleitung von Überschusswasser aus höhergelegenen Dachflächen.

Technische Merkmale:
Geschlossenes System ohne freien Auslauf
Einfache Wartung durch Laubfangkorb und Reinigungsdeckel mit Griff
Automatische Pendelklappe zur Geruchssperre ohne Wasser

Technische Daten:
Material: Polypropylen, UV-stabilisiert, hochschlagfest Ablaufleistung: 6 l/s
Anschlussmöglichkeiten: für Fallleitungen d: 75, 90, 100, 110 mm, Ablaufstutzen senkrecht DN 100/DN 125

z.B. erfüllt das Produkt Optigrün FAS F die genannten Spezifikationen

oder das nachstehende, gleichwertige Erzeugnis
bzw. Verfahren nach Wahl des Bieters
‘
...................................................‘
‘
...................................................‘
‘
...................................................‘
(vom Bieter einzutragen; fehlt ein Eintrag, kommt das
ausgeschriebene Erzeugnis bzw. Verfahren zum Einsatz.)
Menge: 20,000 St

**02.01.04.17 KG-.Verbindungsstück DN 100/125; L: bis 100 cm**
KG-.Verbindungsstück DN 100/125
entsprechend ablängen und anschließen
Menge: 25,000 St

**02.01.04.18 Anschlussmanschette für Fallrohraufnahmeschacht DN 100/125**
Anschlussmanschette für Fallrohraufnahmeschacht DN 100/125 liefern und fachgerecht einbauen.
einschl. Betonkegel hzum fixieren des KG Anschlusses
(0,01 m³ Beton 12/15)

Einsatzbereich:
Zum Anschluss des Fallrohraufnahmeschacht FAS F auf Wasser-Retentionsboxen.

Technische Daten:
Abmessungen: 350 x 350 mm
Rohranschlussmöglichkeiten: DN 100/125
Menge: 25,000 St

**02.01.04.19 Rohrübergabe-Randkontrollschacht, nur Lieferung**
Rohrübergabe-Randkontrollschacht  zur Einleitung von Wasser in Rohrleitungen an Tiefgaragenkanten.
Mit Rohranschluss für zwei Rohrleitungen DN 110 (KG-Rohr DN/OD 110).

Einsatzbereich:
An Kanten von Tiefgaragen mit freiem Dachrand oder mit Aufkantung.
In Kombination mit einer Ablaufdrossel auch in Aufkantungen von Tiefgargendächern, die als Retentionsdach genutzt werden.

Technische Daten:
Material: Aluminium, 2 mm
Abmessung: 540 x 440 mm
Höhe ohne Rohranschluss: 235 mm
Höhe mit Rohranschluss 305 mm
Anschlussmöglichkeiten für 5
Wasserleitkanäle

z.B. erfüllt das Produkt Optigrün RSA 54R die genannten Spezifikationen

oder das nachstehende, gleichwertige Erzeugnis
bzw. Verfahren nach Wahl des Bieters
‘
...................................................‘
‘
...................................................‘
‘
...................................................‘
(vom Bieter einzutragen; fehlt ein Eintrag, kommt das
ausgeschriebene Erzeugnis bzw. Verfahren zum Einsatz.)
Menge: 5,000 St

**02.01.04.20 Kontrollschacht-Deckel**
Kontrollschacht-Deckel zur Abdeckung von -Kontrollschächte mit den Abmessungen 440 x 540 mm der
Vorpos. in extensiven und
einfach intensiv begrünten Dachflächen. Inkl. Befestigungsmaterial.

Eigenschaften:
Abmessung: 440 x 540 mm
Material: Aluminium natur, 3 mm
Belastbarkeit: 300 kg

Liefern und nach Herstellereingaben einbauen.

z.B. erfüllt das Produkt Optigrün DSA54E die genannten Spezifikationen

oder das nachstehende, gleichwertige Erzeugnis
bzw. Verfahren nach Wahl des Bieters
‘
...................................................‘
‘
...................................................‘
‘
...................................................‘
(vom Bieter einzutragen; fehlt ein Eintrag, kommt das
ausgeschriebene Erzeugnis bzw. Verfahren zum Einsatz.)
Menge: 5,000 St

**02.01.04.21 Kontrollschacht-Aufstockelement 10 - 100 mm**
Aufstockelement 100 mm für Kontrollschächte mit den Abmessungen 440 x 540 mm der Vorpos.

 Inkl. Befestigungsmaterial.

Eigenschaften:
Höhe: 100 mm
Abmessung: 440 x 540 mm
Material: Aluminium, 2 mm

z.B. erfüllt das Produkt Optigrün DSA54E die genannten Spezifikationen

oder das nachstehende, gleichwertige Erzeugnis
bzw. Verfahren nach Wahl des Bieters
‘
...................................................‘
‘
...................................................‘
‘
...................................................‘
(vom Bieter einzutragen; fehlt ein Eintrag, kommt das
ausgeschriebene Erzeugnis bzw. Verfahren zum Einsatz.)
Menge: 5,000 St

*Hinweis: ENTWÄSSERUNGSRINNEN NW100*

**02.01.04.22 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

z.B. erfüllt das Produkt  Faserfix KS 100 Typ 01 die genannten Spezifikationen

oder das nachstehende, gleichwertige Erzeugnis
bzw. Verfahren nach Wahl des Bieters
‘
...................................................‘
‘
...................................................‘
‘
...................................................‘
(vom Bieter einzutragen; fehlt ein Eintrag, kommt das
ausgeschriebene Erzeugnis bzw. Verfahren zum Einsatz.)
Menge: 35,000 St

**02.01.04.23 wie vor, jedoch mit Ablaufstutz DN 100, unten, einschl. Laubfang**
wie vor, jedoch mit Ablaufstutz DN 100, unten
einschl. Laubfang
Menge: 4,000 St

**02.01.04.24 Zulage für Rinnenendscheibe, NW 100**
Zulage für Rinnenendscheibe, NW 100
aus feuerverzinktem Stahl,
einschl. Einbau.
Menge: 22,000 St

**02.01.04.25 Zulage gerader Schnitt Rinnen- Unterteil**
Zulage für geraden Schnitt des Rinnenunterteils aus
gesonderter Position als Paßschnitt nach Aufmaß vor
Ort.
Menge: 11,000 St

**02.01.04.26 Gussrost SW 6mm, Kl C, 500 mm**
Gussrost SW 6mm, Kl C, 500 mm
liefern und gem. Herstellerangaben auf Rinnen-Unterteil
und Einlaufkasten-Unterteil, Baubreite 160 mm, aus
vorheriger Position montieren.

Material: Gussrost schwarz, KTL beschichtet
 SW 100/6,
mit horizontaler Schubsicherung,
4-fache Arretierung durch Schnellverschluß
SIDE-LOCK
Klasse: C 250
Länge: 500 mm

z.B. erfüllt das Produkt Gussrost SW 6mm die genannten Spezifikationen

oder das nachstehende, gleichwertige Erzeugnis
bzw. Verfahren nach Wahl des Bieters
‘
...................................................‘
‘
...................................................‘
‘
...................................................‘
(vom Bieter einzutragen; fehlt ein Eintrag, kommt das
ausgeschriebene Erzeugnis bzw. Verfahren zum Einsatz.)
Menge: 42,000 m

**02.01.04.27 Zulage für geraden Schnitt der Rinnenabdeckung**
Zulage für geraden Schnitt der Rinnenabdeckung
aus gesonderter Position als Paßschnitt nach Aufmaß vor
Ort.
Die Schnittflächen sind dauerhaft wieder zu verzinken.
Menge: 11,000 St

**02.01.04.28 Einlaufkasten- Unterteil, NW 100, Baubreite 160 mm**
Einlaufkasten aus glasfaserverstärktem Beton für
Entwässerungsrinne mit Sicherheitsfuge, NW 100 mm,
gemäß DIN EN 1433, liefern und einbauen einschl.
Aushub, Erdarbeiten und Anschluß an Entwässerungskanal
DN 100.
Baulänge: 500 mm
Breite 160 mm,
Bauhöhe: 500 mm
Abdeckung: aus gesonderter Position
Rahmen: integrierte verzinkte Stahlzarge mit
Schnellverschluß SIDE-LOCK
für 4-fache Arretierung pro Stück
Ausstattung: mit herausnehmbarem Kunststoff Eimer, für
den beidseitigen Rinnenanschluß aller Rinnen,
Anschluß: für Rohranschluß DN 100,
Bettung: Beton C20/25, Dicke: 15 cm mit
beidseitiger Betonrückenstütze. Oberkante Rückenstütze
bis mind. 1/2 Liniensinkkastenhöhe.

Bereich: Nord-Ost

z.B. erfüllt das Produkt Faserfix 100 KS die genannten Spezifikationen

oder das nachstehende, gleichwertige Erzeugnis
bzw. Verfahren nach Wahl des Bieters
‘
...................................................‘
‘
...................................................‘
‘
...................................................‘
(vom Bieter einzutragen; fehlt ein Eintrag, kommt das
ausgeschriebene Erzeugnis bzw. Verfahren zum Einsatz.)
Menge: 6,000 St

*Hinweis: FASSADE*

**02.01.04.29 Noppenfolie 2-lagig**
Noppenfolie als Grundmauerschutz liefern und  auf senkrechter Fläche verlegen.  einseitig vleiskaschiert
Einbauhöhe:  ca. 50 cm
Verlegung: OK Noppenfolie 1cm unter fertiger  Belagsoberkante, Fuge mit Splitt 2/5  verfüllen
Noppenfolie darf nicht sichtbar sein!

Bereich: Gebäudewand mit Belagsanschluß

z.B. erfüllt das Produkt Noppenfolie Delta MS ie genannten Spezifikationen

oder das nachstehende, gleichwertige Erzeugnis
bzw. Verfahren nach Wahl des Bieters
‘
...................................................‘
‘
...................................................‘
‘
...................................................‘
(vom Bieter einzutragen; fehlt ein Eintrag, kommt das
ausgeschriebene Erzeugnis bzw. Verfahren zum Einsatz.)
Menge: 30,000 m

**02.01.04.30 Noppenfolie vlieskaschiert und Gleitfolie 3-lagig**
liefern und als Grundmauerschutz im Bereich von
Mineralisch gebundenem Sockelputz einbauen.
Material: Noppenfolie vlieskaschiert und Gleitfolie 3 - lagig
Einbauhöhe bis 50cm
Verlegung OK Noppenfolie 1cm unter fertiger  Belagsoberkante
Noppenfolie darf nicht sichtbar sein!
Bereich Hauswand
Menge: 450,000 m

*Hinweis: TÜREN*

**02.01.04.31 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11

Produkt und Hersteller angeben
‘
...................................................‘
‘
...................................................‘
‘
...................................................‘
Menge: 20,000 m

**02.01.04.32 wie vor, jedoch bis br. 20 cm**
Menge: 5,000 m

**02.01.04.33 Ablaufbox Entwässerungsrinne**
*** Leitbeschreibung
Ablaufbox für Entwässerungsrinne liefern und einbauen
aus verzinktem Stahlblechkörper,
mit Rinnenkörper verschraubt
Länge ca. 25 cm
Breite ca. 25 cm
Passend zu Fassadenrinnen der Vorpositionen
Bettung: Dränmörtel 10 cm  dick
einschl. Rist MW 30/10, feuerverzinkt
Menge: 15,000 Stk
*Unterbeschreibung 1 Zusatz: Mit Ablaufstutzen*
Zusatz: Öffnung
 nach unten einschl. Ablaufstutzen
Längen ca. 100 cm, DN110
und Schmutzfangsieb

*Hinweis: ROSTE*

**02.01.04.34 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m
Menge: 50,000 m²

**02.01.04.35 Hybridbodenwanne, 1000x500 mm, einschl. Rost und Laubfang**
Hybridbodenwanne, 1000x500 mm
Schuhabstreifer Hybrid-Bodenwanne aus Polymerbeton, mit integrierter, korrosionsfreier schwarzer Kunststoffzarge, mit ausschneidbarer Vorformung in allen vier Ecken zum Anschluss an die Grundleitung,
liefern und nach Herstellerangaben einbauen.
auf Beton C12/15, 15 cm
Maschenrost 30/10 Outdoor aus Stahl verzinkt
Laubfang aus ALU Lochblech d:15 cm, dicke 3 mm, 5mm Lochung festschrauben mit Edelstahlschrauben M10/2

Baulänge: 1000 mm
Baubreite: 500 mm
Bauhöhe: 80 mm

z.B. erfüllt das Produkt Fabrikat: ACO Vario 2.0 die genannten Spezifikationen

oder das nachstehende, gleichwertige Erzeugnis
bzw. Verfahren nach Wahl des Bieters
‘
...................................................‘
‘
...................................................‘
‘
...................................................‘
(vom Bieter einzutragen; fehlt ein Eintrag, kommt das
ausgeschriebene Erzeugnis bzw. Verfahren zum Einsatz.)
Menge: 17,000 St

**02.01.04.36 Bohrung für Ablauf D:110mm**
Menge: 17,000 St

**02.01.04.37 KG-.Verbindungsstück DN 100; L: bis 50 cm. mit 8/16 verfüllt**
KG-.Verbindungsstück DN 100
entsprechend ablängen und anschließen
und mit Rollkies 8/16 verfüllen
Menge: 17,000 St

*Hinweis: TRAUFE*

**02.01.04.38 Gewaschenen Rollkies16/32 liefern und einbauen**
Gewaschenen Rollkies 16/32 liefern und als Schüttbelag gem. Werkplan einbauen

Schichtdicke: i.M. 20 cm
Bereich: gem. Werkplan

zeitnah nach Beauftragung ist der Bauleitung ein Muster
vorzulegen.
Menge: 85,000 m2

**02.01.04.39 Schüttbelag Lichtschacht / Schachtring**
liefern und in Lichtschächte / Schachtringe einbauen,
inkl. Schutz des Schachtes
Material: gewaschener Grubenkies 16/32
Schichtdicke i.M. 30 cm
Gebrochene Steine sind zu entfernen.
Bereich siehe Werkplan
Menge: 10,000 m3

##### Abschnitt 02.01.05 BETONFERTIGTEILE

*Hinweis*
L-STEINMAUER EINGANGSRAMPE

**02.01.05.1 Winkelstützwand Rampenbauwerk Höhe 55 cm, verstärkte Ausführung**
Sichtbetonfertigteil
nach DIN 18 500 liefern, abladen und einbauen.
einschl.Fundamentierungsarbeiten.
Betongüte: C35/45
Expositionsklasse: XF2
Oberfläche:  Sichtbeton glatt
 beidseitig
Kanten  3mm
Qualität SB4
Formteil: L - Stein
Länge: 99,5 cm
Höhe : 55 cm
Fuß: 30 cm
Wandstärke: 15 cm

Detail: MCG-LAA-A-AP-DT-00-90102-02  , Teil A 3

im Auffüllbereich rückseitig dauerhaft schließen
bis 5 cm unter OK Belag
Fundament: Beton C 12/15, 15 cm dick

Produkt und Hersteller angeben
‘
...................................................‘
‘
...................................................‘
‘
...................................................‘
Menge: 4,000 Stk

**02.01.05.2 wie vor, jedoch Länge 65 cm, Passstück**
wie vor, jedoch Länge 65 cm

Teil A 4
Menge: 1,000 St

**02.01.05.3 wie vor, jedoch Länge 85 cm, Passstück**
wie vor, jedoch Länge 85 cm

Teil A 5
Menge: 1,000 St

**02.01.05.4 wie vor, jedoch abgeschrägt 55/51, Länge 72 cm**
wie vor, jedoch abgeschrägt 55/51 cm, Länge 72 cm

Teil A 1
Menge: 1,000 Stk

**02.01.05.5 wie vor, jedoch abgeschrägt 55/49 cm, Länge 100 cm**
wie vor, jedoch abgeschrägt 55/49 cm, Länge 100 cm

Teil A 2
Menge: 1,000 St

**02.01.05.6 wie vor, jedoch Länge 47 cm, einseitig Sichtbeton glatt außen, Passstück**
wie vor, jedoch Länge 47 cm, einseitig Sichtbeton glatt außen

Teil C 1
Menge: 1,000 St

**02.01.05.7 Winkelstützwand Rampenbauwerk Höhe 80 cm, verstärkte Ausführung, abgeschrägt**
Sichtbetonfertigteil
nach DIN 18 500 liefern, abladen und einbauen.
einschl.Fundamentierungsarbeiten.
Betongüte: C35/45
Expositionsklasse: XF2
Oberfläche:  Sichtbeton glatt
 beidseitig
Kanten  3mm
Qualität SB4
Formteil: L - Stein
Länge: 77 cm
Höhe : abgeschrägt 80/50 cm
Fuß: 50 cm
Wandstärke: 15 cm

Detail: MCG-LAA-A-AP-DT-00-90102-02  , Teil B 1

im Auffüllbereich rückseitig dauerhaft schließen
bis 5 cm unter OK Belag
Fundament: Beton C 12/15, 15 cm dick

Produkt und Hersteller angeben
‘
...................................................‘
‘
...................................................‘
‘
...................................................‘
Menge: 2,000 Stk

**02.01.05.8 wie vor jedoch, teilweise abgeschrägt**
wie vor jedoch, teilweise abgeschrägt
Auf Höhe 80 cm, 39 cm lang,
dann Schräge 80/68 cm

Teil B 2
Menge: 2,000 St

**02.01.05.9 wie vor jedoch, abgeschrägt 80/73 cm, Länge 100 cm**
wie vor jedoch, abgeschrägt 80/73 cm, Länge 100 cm

Teil B 3
Menge: 1,000 St

*Hinweis: STUFEN*

**02.01.05.10 Beton-Blockstufe 35/15, Länge 130, mit Aufmeksamkeitsstreifen**
Sichtbetonfertigteil nach DIN 18 500 liefern und einbauen, einschl. Fundamentierungsarbeiten.
5 Stück
Werkstein: Blockstufe
Oberfläche: Sichbeton glatt
Fase: mit Aufmerksamkeitsstreifen aus  Quarzgranulat, schwarz
Format L/B/H: 130/ 35 / 15 cm
Betongüte: C35/45
Expositionsklasse: XF4
Bettung: Mörtel MIII, Dicke 3 cm auf Fundament  C12/15 Stärke 40cm
Bereich: Rampe Innenhof Block A

Detail: MCG-LAA-A-AP-DT-00-90102-02

Produkt und Hersteller angeben
‘
...................................................‘
‘
...................................................‘
‘
...................................................‘
Menge: 3,000 St

*Hinweis: SITZBLÖCKE*

**02.01.05.11 Sitzbankblock Beton L=2,10m mit Holzauflage**
Sitzbank aus Hochleistungsbeton mit
eingelassener Sitzauflage aus zertifiziertem FSC-
Tropenholz (Bolondo, imprägniert mit Monocoat
Ölschutz). ). Oberfläche Beton säuregeätzt und
wasserdicht, mit Anti-Graffiti Beschichtung.
Erhältlich in den Farben weiß, grau, beige und
schwarz. Freigabe durch Bauleitung vor Bestellung

Betongüte: C45/55 - XF2
Qualität: Klasse SB4
Formteil:  Sitzbankblock, ausgeklinkt
Länge:  210 cm(59 cm in Höhe 48 cm, Rest in  Höhe 42 cm
Höhe :  48 cm mit umlaufender Schattenfuge  4x3 cm unten
Tiefe:  59 cm
Fundament:  Beton C 12/15, bis 20 cm dick

Bankauflagen:
3 Stk. U-Profilen 30/15/4mm, V2A zur Verschraubung
auf dem Betonsockel,
Länge 55 cm, Enden abgeschrägt
mit 2 Verschraubungen pro Profil mit dem Betonblock
durch V2A Klebeanker M8 verbinden

3 Stk. Holzplanken, gehobelt und gefast Maße L/B/H 1500/190/40 mm mit 6 mm Fuge
mit je 2 Verschraubung pro Holzplanke mit Profil
durch V2A Schrauben M6 von unten
Die Holzauflagen sind vor Bestellung zu bemustern

Maße: 210 x 60 x 45, Gewicht
ca. 900kg. Befestigung: Freistehend

Einbaubereich: Hauseingänge
 MCG-LAA-ABC-AP-DT-00-90118-02-

z.B. erfüllt das Produkt Durbanis LOG 210 die genannten Spezifikationen

oder das nachstehende, gleichwertige Erzeugnis
bzw. Verfahren nach Wahl des Bieters
‘
...................................................‘
‘
...................................................‘
‘
...................................................‘
(vom Bieter einzutragen; fehlt ein Eintrag, kommt das
ausgeschriebene Erzeugnis bzw. Verfahren zum Einsatz.)
Menge: 8,000 St

*Hinweis: WINKELECKE*

**02.01.05.12 Winkelstützwand Eckelement, Sonderanfertigung**
Sichtbetonfertigteil
nach DIN 18 500 liefern, abladen und einbauen.
einschl.Fundamentierungsarbeiten.
Betongüte: C35/45
Expositionsklasse: XF2
Oberfläche:  Sichtbeton glatt

Kanten  3mm
Qualität SB4
Formteil: Eckteil
Länge: 100 /40 cm
Höhe : 80 cm
Fuß: 30 cm
Wandstärke: 10 cm

Detail: MCG-LAA-A-AP-DT-00-90131-01  , Teil W 1 und W 2 (kurz Länge spiegelverkehrt)

im Auffüllbereich rückseitig dauerhaft schließen
bis 5 cm unter OK Belag
Fundament: Beton C 12/15, 15 cm dick

Produkt und Hersteller angeben
‘
...................................................‘
‘
...................................................‘
‘
...................................................‘
Menge: 2,000 Stk

##### Abschnitt 02.01.06 PLATZ- UND WEGEBAU

**Ausführungsbeschreibung 4 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 5 Ausführungsbeschreibung Betonpflaster**
*Ausführungsbeschreibung Betonpflaster*
Betonpflaster müssen in ihrer Güte und Beschaffenheit
der DIN EN 1338 entsprechen.
Der Einbau hat nach den grundsätzlichen Regelungen der
DIN 18 318 zu erfolgen, bei ungebundener Bauweise
gelten zusätzlich die ZTV P-StB 2006 und die
TL Pflaster-StB 2004.
Alle Betonpflasterprodukte müssen eine
CE- Kennzeichnung aufweisen.

**Ausführungsbeschreibung 6 Ausführungsbeschreibung Betonplatten**
*Ausführungsbeschreibung Betonplatten*
Betonplatten müssen in ihrer Güte und Beschaffenheit
der DIN EN 1339 entsprechen.
Der Einbau hat nach den grundsätzlichen Regelungen der
DIN 18 318 zu erfolgen, bei ungebundener Bauweise
gelten zusätzlich die ZTV P-StB 2006 und die
TL Pflaster-StB 2004.
Alle Betonplattenprodukte müssen eine
CE- Kennzeichnung aufweisen.

*Hinweis: EINFASSUNGEN*

**02.01.06.1 BE setzen 100/8,5/17,5 Lieferung AN**
Betoneinfasssteine setzen
Betoneinfasssteine auf 10 cm dicke Betonunterlage
C 20/25 (alt: B25) setzen mit beidseitiger Betonstütze.
Format 100/8,5/17,5
einseitig abgefast
in geraden Längen
Lieferung der Einfasssteine durch AN
Einschließlich notwendiger Erdarbeiten. Material
im Baubereich einbauen, Bettungssohle verdichten,
Aushubtiefe bis 30 cm

Bereich: Grenzstein zu offentlichen Wegen
Menge: 65,000 m

**02.01.06.2 Granitleistenstein setzen 100/8,5/17,5 Lieferung AN**
Graniteinfasssteine setzen
Betoneinfasssteine auf 10 cm dicke Betonunterlage
C 20/25 (alt: B25) setzen mit beidseitiger Betonstütze.
Format 100/8,5/17,5
ohne Fase
in geraden Längen
Lieferung der Einfasssteine durch AN
Einschließlich notwendiger Erdarbeiten. Material
im Baubereich einbauen, Bettungssohle verdichten,
Aushubtiefe bis 30 cm

Bereich: Zum Gehweg vor Rinne
Menge: 20,000 m

**02.01.06.3 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 340,000 m

**02.01.06.4 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 505,000 m

**02.01.06.5 Betonbordstein 100x8x40 cm gerade**
gem. "Ausführungsbeschreibung Bordsteine aus Beton"
liefern einbauen.

Typ: Leistenstein mit Hartsteinvorsatz,
mit Fase max. 5/5mm
Farbe: grau
Größe L/B/H: 100/8/40 cm,
Anordnung in geraden Reihen
Bettung: auf 20 cm Beton C20/25 mit durchgehender
10 cm starker Rückenstütze, keilartig
abgeschrägt bis 10 cm Unterkante
inkl. aller Erdarbeiten
Fugen 3 bis ca. 5 mm
Menge: 60,000 m

**02.01.06.6 Schnitt Betonsteineinfassung bis 100/25/8,5 cm**
Schnitt Betonsteineinfassung bis 100/25/8,5 cm
Betonsteineinfassung aus vorhergehenden Positionen schneiden
Schnitt mit Nassschneidegerät (Tischgerät) mit
Diamantscheibe.
Anfallendes Material wird Eigentum des AN und
ist einer Wiederverwertung zuzuführen
Menge: 150,000 St

**02.01.06.7 Schnitt Betonsteineinfassung bis 100/40/8 cm**
Schnitt Betonsteineinfassung bis 100/40/8 cm
Betonsteineinfassung aus vorhergehenden Positionen schneiden
Schnitt mit Nassschneidegerät (Tischgerät) mit
Diamantscheibe.
Anfallendes Material wird Eigentum des AN und
ist einer Wiederverwertung zuzuführen
Menge: 40,000 Stk

**02.01.06.8 Bordsteine setzen Prof.B6**
Bordsteine setzen (mit Setzzange)
Bordsteine auf Betonunterlage setzen und hinterfüllen.
(einschließlich aller Anpassungsarbeiten wie
Ablängen, Kopf-/Gehrungsschnitte etc.)
Granitbruch wird Eigentum des AN und ist
einer Wiederverwertung zuzuführen.
Profil B6
Betonunterlage über 15 bis 20 cm dick
bei Einbau einer GrRi muss dies in einem
Arbeitsgang erfolgen

Bereich: Privatstraße
Menge: 75,000 m

**02.01.06.9 Zuschl.vers.Bord. Prof.B6**
Zuschlag für versenkte Bordsteine
Zuschlag für das versenkte Setzen von Bordsteinen
(Einfahrten, Behindertenabsenkungen,
Fußgänger- und Radwegfurten)
Profil B6
Menge: 10,000 m

**02.01.06.10 Bord-Stöße verfug Prof.B6**
Bordsteinstöße verfugen mit Fugenmörtel (Bindemittel
Zement ggf. modifiziert) gemäß ZTV Stra Mü Anhang 4,
Blatt 11
Nur auf besondere Anordnung des AG
Profil B6
Menge: 75,000 St

*Hinweis: LÄUFERZEILEN*

**02.01.06.11 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/10 cm
Oberfläche: grau

z.B. erfüllt das Produkt Tetrago Nativo  die genannten Spezifikationen

oder das nachstehende, gleichwertige Erzeugnis
bzw. Verfahren nach Wahl des Bieters
‘
...................................................‘
‘
...................................................‘
‘
...................................................‘
(vom Bieter einzutragen; fehlt ein Eintrag, kommt das
ausgeschriebene Erzeugnis bzw. Verfahren zum Einsatz.)
Menge: 200,000 m

**02.01.06.12 wie vor, jedoch auf Splittbett als Läufer im Pflasterbelag, Sandfuge**
wie vor, jedoch auf Splittbett als Lävfer im Pflastzerbelag
zwischen Rasenstein und Pflaster
Menge: 300,000 m

**02.01.06.13 Rinnenplatte**
Rinnenplatte als Entwässerungsrinne
liefern und versetzen

Art: Betonplatte Muldenstein, ohne Gefälle
Typ/Farbe: grau,
Format: 30x30 cmn
 Dicke 8-10 cm
Ausführung: in Reihe

Bettung: auf Beton 12/15,

Fugen: 10 mm, mit Zementmörtel MG III verfugt
 Fuge zum SSK gesondert vergütet

z.B. erfüllt das Produkt GDM.Muldenstein  die genannten Spezifikationen

oder das nachstehende, gleichwertige Erzeugnis
bzw. Verfahren nach Wahl des Bieters
‘
...................................................‘
‘
...................................................‘
‘
...................................................‘
(vom Bieter einzutragen; fehlt ein Eintrag, kommt das
ausgeschriebene Erzeugnis bzw. Verfahren zum Einsatz.)

Abmessungen:  L/B/D:30/30/8-10 cm
Bettung :  Beton C12/15
 15 cm dick

Bereich: Parkplätze
Menge: 190,000 m

**02.01.06.14 Bewegungsfugen an Rostrahmen herstellen**
Bewegungsfugen an Einbauten oder zur Flächentrennung
herstellen. Abstand der Bewegungsfugen maximal 6 m und
über wechselnden Untergründen oder Bewegungsfugen in
der Unterlage. Ausbildung durch Belags- und
Bettungsschicht (ca. 25 cm). Unterfüllstoff
Vulkanisierte Recyclingplatten NR/SBR einbauen und mit
elastischer Fugenmasse (z.B. Sika Tank PK22) incl.
Trennstoff z.B. PE-Rundschnur verfüllen.

Fugenbreite: 10-20 mm
Nutzungskategorie: N2 nach ZTV Wegebau
Bereich: Rinnenplatten/SSK

Einzellängen bis 50 cm

Liefernachweis: nach Wahl des Bieters

''......................................''
''...................................................''
(vom Bieter zwingend einzutragen)
Menge: 10,000 m

**02.01.06.15 Bet.St.Pfl.als EInzeiler**
Betonsteinpflaster EInzeiler herstellen
Güteeigenschaften nach DIN EN 1338
Art: Betonstein
Typ/Farbe: schattiert, braun/rot
Format: Normalstein aus 5 Steinlängen 12-15cm,  Dicke 7cm
Bettung: 20 cm Beton C12/15, mit durchgehener 10 cm starken Rückenstütze
 incl. aller Erdarbeiten
Fugen: dicht gestoßen
Ausführung: Einzeiler-Randeinfassung im Läuferverband

Bereich: Spielbereich
Material ist vor Baubeginn bei der Bauleitung zu
bemustern!

Fabrikat/Hersteller: Arena / Braun Ideen aus Stein
Typ/Farbe: schattiert

Braun Ideen aus Stein
Hauptstraße 5-7
73340 Amstetten
Tel.: 07331 30030
Fax: 07331 300366

oder gleichwertiges Erzeugnis

.....................................
(vom Bieter anzugeben)
Menge: 30,000 m

*Hinweis: TERRASSEN*

**02.01.06.16 Betonplatten Gartenplatte 50x50x5 cm,**
nach DIN 18 501 liefern und nach DIN 18 318 einbauen.

Betonplatten liefern und einbauen.
Art: Betonplatte
Typ/Farbe: edelstahlkugelgestrahlt
  grau,
Format: 50x50 cmn
 Dicke 5 cm
Ausführung: Kreuzverband

Bettung: Splittgemisch 0/5, 5 cm

z.B. erfüllt das Produkt GDM.Garden light die genannten Spezifikationen

oder das nachstehende, gleichwertige Erzeugnis
bzw. Verfahren nach Wahl des Bieters
‘
...................................................‘
‘
...................................................‘
‘
...................................................‘
(vom Bieter einzutragen; fehlt ein Eintrag, kommt das
ausgeschriebene Erzeugnis bzw. Verfahren zum Einsatz.)
Menge: 68,000 m2

**02.01.06.17 Schnitt Betonplatten Stärke 5cm**
Schneidekanten der Positionen Betonplatten 5cm, als
Paßschnitt nach Aufmaß vor Ort.
Menge: 25,000 m

*Hinweis: PFLASTERFLÄCHEN*

**02.01.06.18 Gehwegplatten 35/35/5**
gem. "Ausführungsbeschreibung Betonplatten" liefern und einbauen.
Art: Gehwegplatten mit
 Hartsteinvorsatz
Format: 35 x 35 cm
Oberfläche: grau
Stärke:  5 cm
Bettung: Splittsandgemisch 0/5, 3-5 cm stark
Fugen: 3-5 mm, mit Brechsand 0/3 einkehren und einschlämmen.
Ausführung: Reihenverband mit versetzten Fugen
Rand: Anschluß an Gebäudefassade herstellen
Bereich:  Zufahrten

z.B. erfüllt das Produkt GDM.Gehwegplatte nativo die genannten Spezifikationen

oder das nachstehende, gleichwertige Erzeugnis
bzw. Verfahren nach Wahl des Bieters
‘
...................................................‘
‘
...................................................‘
‘
...................................................‘
(vom Bieter einzutragen; fehlt ein Eintrag, kommt das
ausgeschriebene Erzeugnis bzw. Verfahren zum Einsatz.)
Menge: 325,000 m²

**02.01.06.19 Gehwegplatten 20/20/10**
gem. "Ausführungsbeschreibung Betonplatten" liefern und einbauen.
Art: Gehwegplatten mit
 Hartsteinvorsatz
Format: 20 x 20 cm
Oberfläche: grau unbehandelt
Stärke:  10 cm
Bettung: Splittsandgemisch 0/5, 3-5 cm stark
Fugen: 3-5 mm, mit Brechsand 0/3 einkehren und einschlämmen.
Ausführung: Reihenverband mit versetzten Fugen
Rand: Anschluß an Gebäudefassade herstellen
Bereich:  Zufahrten

z.B. erfüllt das Produkt GDM.Gehwegplatte nativo die genannten Spezifikationen

oder das nachstehende, gleichwertige Erzeugnis
bzw. Verfahren nach Wahl des Bieters
‘
...................................................‘
‘
...................................................‘
‘
...................................................‘
(vom Bieter einzutragen; fehlt ein Eintrag, kommt das
ausgeschriebene Erzeugnis bzw. Verfahren zum Einsatz.)
Menge: 350,000 m²

**02.01.06.20 Betonpflaster 30/20/10 cm grau**
Betonpflaster gem. "Ausführungsbeschreibung
Betonpflaster" liefern und einbauen

Typ: Rechteck, mit Fase
Format: 30/20/10 cm
Oberfläche: Grau
Ausführung: im 1/3 Verband mit versetzer Fuge, inkl.
Anteilig 20/20/10cm und 20/10/10 Grau
als Anfangsstein bzw. Endstein je Reihe
Bettung: Splittsandgemisch 0/5, 3-5 cm Stark
Fugen: 3-5 mm, mit Splittsandgemisch
0/4 eingekehren und einschlämmen

z.B. erfüllt das Produkt Tetrago Nativo  die genannten Spezifikationen

oder das nachstehende, gleichwertige Erzeugnis
bzw. Verfahren nach Wahl des Bieters
‘
...................................................‘
‘
...................................................‘
‘
...................................................‘
(vom Bieter einzutragen; fehlt ein Eintrag, kommt das
ausgeschriebene Erzeugnis bzw. Verfahren zum Einsatz.)
Menge: 800,000 m2

**02.01.06.21 Zulage verlegung in Rampenanlage (beengte Verhältnisse)**
Menge: 30,000 m²

**02.01.06.22 Betonpflaster Rasenliner 30/30/10**
nach DIN 18 501 liefern und nach DIN 18 318 einbauen.

Art: Rasenliner
Typ/Farbe: Grau
Format: 30/30/10cm
Oberfläche: nativo
Bettung: 3-5 cm Splittsandgemisch 0/5
Fugen: Verfüllen mit Oberbodengemisch aus
 60% gesiebtem Oberboden
 30% gewaschener Quarz- oder Natursand 0/4
 10% Kompost
 Maximale Korngröße 37mm

Ausführung: in Reihen
 siehe Detail

Liefernachweis: Godelmann Tetrago Liner
z.B. erfüllt das Produkt GDM.Tetrago Liner nativo die genannten Spezifikationen

oder das nachstehende, gleichwertige Erzeugnis
bzw. Verfahren nach Wahl des Bieters
‘
...................................................‘
‘
...................................................‘
‘
...................................................‘
(vom Bieter einzutragen; fehlt ein Eintrag, kommt das
ausgeschriebene Erzeugnis bzw. Verfahren zum Einsatz.)
Menge: 805,000 m2

**02.01.06.23 Bet.St.Pfl.herst. als Wildverbandpflaster**
Betonsteinpflaster herstellen
Art: Betonstein
Typ/Farbe: schattiert brau/rot
Format: Normalsteine aus 5 Steinlängen 12-15cm
  XXL-Steine aus 4 Steinlängen 17-20cm
 Verband: Wildverband aus 60% Normal- und
 40% XXL-Steinen
Bettung:  Splittsandgemisch 0/5, 3-5 cm stark
Fugen  3-5 mm, mit Splittsandgemisch 0/5
  dicht gestoßen
Steindicke 7,0 cm

Lieferung der Steine durch AN
Betonpflaster mit getrommelter Oberfläche liefern und
verlegen

Ausführung: Wildverband
Bereich: Spielbereich
Material ist vor Baubeginn bei der Bauleitung zu
bemustern!

z.B. erfüllt das Produkt Braun Arena  die genannten Spezifikationen

oder das nachstehende, gleichwertige Erzeugnis
bzw. Verfahren nach Wahl des Bieters
‘
...................................................‘
‘
...................................................‘
‘
...................................................‘
(vom Bieter einzutragen; fehlt ein Eintrag, kommt das
ausgeschriebene Erzeugnis bzw. Verfahren zum Einsatz.)
Menge: 35,000 m2

**02.01.06.24 Schnitte Betonpflaster Stärke bis 10 cm**
Schneidekanten der Positionen Betonpflaster 10 cm, als
Paßschnitt nach Aufmaß vor Ort.
Menge: 300,000 m

**02.01.06.25 Betonkeil Pflaster bis Stärke 8cm**
Betonkeil als Randbefestigung in Beton C 20/25.
Bis max. 4 cm unter OK Betonpflaster 8cm hochziehen.
Bereich: Pflasterflächen-Ränder ohne Randbegrenzung
Menge: 50,000 m

**02.01.06.26 Mosaikpflaster Restflächen liefern und verlegen**
Mosaikpflaster gem.  liefern und verlegen.

Werkstein: Granit
Farbe/Art: grau
Oberfläche: gespalten
Güteklasse: 2
Format: 4-6 cm
Bettung: Splittsandgemisch 0/5, 3-5 cm stark
Fugen: 3-5 mm mit Brechsand (0/4) eingekehren und einschlämmen
Ausführung: in Restflächen
Bereich: Auspflasterung von Restflächen, einschl. Spalten und Einpassen von Zwickeln

Liefernachweis:  nach Wahl des Bieters

Erzeugnis vom Bieter einzutragen
Menge: 5,000 m2

*Hinweis: TG-SCHWELLEN*

**02.01.06.27 Läuferzeile 3-Reihig mit Schwellensteinen auf Beton, Sonderformat**
3 reihige Betonsteinzeile als Übergang auf der TG-AUfkantung setzen

Maße: 30/20/15, wie Pflasterstein jedoch Sonderformat
in Drainbetonbettung, i.M. 15 cm dick,
mit Flexkleber und  Pflasterfugenmörtel für Schwerlastverkehr
Fugenbreite 10 mm
zweiseitige Rückenstütze bis 10 cm unter OK Stein

Typ: Rechteckstein, mit Fase
Format: 30/20/15 cm
Oberfläche: grau

Liefernachweis: Fa. Godelmann, Sonderformat nativo

z.B. erfüllt das Produkt die genannten Spezifikationen

oder das nachstehende, gleichwertige Erzeugnis
bzw. Verfahren nach Wahl des Bieters
‘
...................................................‘
‘
...................................................‘
‘
...................................................‘
(vom Bieter einzutragen; fehlt ein Eintrag, kommt das
ausgeschriebene Erzeugnis bzw. Verfahren zum Einsatz.)
Menge: 7,000 m

##### Abschnitt 02.01.07 AUSSTATTUNG

*Hinweis: AUSSTATTUNG*

**02.01.07.1 Fahrradparker**
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 21,000 St

**02.01.07.2 Absperrpfosten Zufahrt, herausnehmbar**
Rundpfosten herausnehmbar - mit Bodenhülse

Varianten: selbsteinrastende Schließung

Höhe OK: 950mm,
Bodentiefe: 350mm,
Durchmesser: 102mm,
Stahlrohr mit geschweißter, leicht gewölbter Stahlabschlusskappe und Regenwasserabweisronde;

Verschlusseinrichtungen
- Feuerwehrzufahrten nach DIN 14090:
  DIN 3223 Dreikant, DIN 14925 Sechskant, Vorhangschloss, Stadtbezogene FW-Schließung,
- Verschlusseinrichtungen für allgemeine Zufahrten:
  Profilhalbzylinder

Stahl feuerverzinkt nach DIN EN ISO 1461

Ausführung:
a= feuerverzinkt

z.B. erfüllt das Produkt von Reinhold-Stahl-Metallbau GmbHdie genannten Spezifikationen

oder das nachstehende, gleichwertige Erzeugnis
bzw. Verfahren nach Wahl des Bieters
‘
...................................................‘
‘
...................................................‘
‘
...................................................‘
(vom Bieter einzutragen; fehlt ein Eintrag, kommt das
ausgeschriebene Erzeugnis bzw. Verfahren zum Einsatz.)
Menge: 15,000 St

**02.01.07.3 Zulage zur Vorposition für Doppelschließung**
Menge: 10,000 St

**02.01.07.4 Bodenhülsen für Absperrpfosten der Vorposition**
Bodenhülsen für Absperrpfosten der Vorposition
zusätzlich einbetonieren zum Parken der Pfosten bei Bedarf

einschl. Erd-und Nebenarbeiten
Menge: 10,000 St

**02.01.07.5 Abfallbehälter liefern und einbauen**
liefern und nach Herstellervorschrift einbauen.
Einschl. aller Fundamente und Nebenarbeiten.

Zylindrischer Abfallbehälter 55l Fassungsvermögen
an Rphrpfosten d:36mm
komplett feuerverzinkt. An rückwärtig formschlüssig integrierter
Rechtecksäule 70 / 40 mm zur Punktfundamentierung. Korpus automatisch ausschwenkend (Arretierung bei ca. 35°),
separat abnehmbar und im Bogen nach unten ausgeschnitten. Abdeckung aus 5 mm
dickem Stahl zu der Einwurföffnung hochgekantet. Durch unterwärtige Verstrebungen zusätzlich gestützt. Einwurf von übergroßem Mülldurch Prallblech verhindert. Zylinder mit 1,75 mm, Rechteckrohrführung im Korpus mit 2 mm Wandung. Selbstschließendes 8 mm
Dreikant-Schnappschloss. Deutsches Patent und Markenamt:

Maße Fundament: 30/30/50
OK Fundament= 15 cm unter FOK

einschl. Erdarbeiten

Gewicht 26 kg.

z.B. erfüllt das Produkt Runge Frog 8430-E1301die genannten Spezifikationen

oder das nachstehende, gleichwertige Erzeugnis
bzw. Verfahren nach Wahl des Bieters
‘
...................................................‘
‘
...................................................‘
‘
...................................................‘
(vom Bieter einzutragen; fehlt ein Eintrag, kommt das
ausgeschriebene Erzeugnis bzw. Verfahren zum Einsatz.)
Menge: 1,000 St

*Hinweis: VERKEHRSSCHILDER*

**02.01.07.6 Schildpfosten 3m liefern und einbauen**
Rohrpfosten für Verkehrsschilder liefern und einbauen
einschl. Erdarbeiten und Betonfundament

Material: Rundrohr, feuerverzinkt mit
Abschlußkappe aus Metall
Durchmesser: 60 mm,
Wanddicke: 2,0 mm,
Länge: 3000 mm, Länge ü.GOK 2500mm
Fundament: C20/25 40/40/60cm

Liefernachweis: nach Wahl des Bieters

'..........'
(vom Bieter zwingend einzutragen)
Menge: 6,000 St

**02.01.07.7 Verkehrsschild Feuerwehrzufahrt gemäß StVO**
Verkehrsschild Feuerwehrzufahrt liefern und einbauen
einschl. Befestigung an Stahlrohrpfosten aus
vorstehender Position mit feuerverzinkten Rohrschellen
und feuerverzinkten Schrauben mit Muttern.
Nr.: 2445
Größe 594 x 210 x 2 mm,
Material Aluminium, weiß mit 1,5 cm
breitem rotem Rahmen und schwarzer
Schrift,
Aufschrift: "Feuerwehrzufahrt"

Hersteller: Bremicker Verkehrstechnik
82360 Weilheim
Tel.: 0881 - 6420
Fax: 0881 - 642201
Email: info@bremicker-vt.de

oder das nachstehende, gleichwertige Erzeugnis
bzw. Verfahren nach Wahl des Bieters
'..........'
Menge: 1,000 St

**02.01.07.8 Verkehrsschild Feuerwehrzufahrt freihalten § 22 VVB**
Verkehrsschild Feuerwehrzufahrt freihalten § 22 VVB
liefern und einbauen einschl. Befestigung an
Stahlrohrpfosten aus vorstehender Position mit
feuerverzinkten Rohrschellen und feuerverzinkten
Schrauben mit Muttern.
Größe 500 x 350 x 2 mm,
Material Aluminium, weiß mit 1 cm
breitem shcwarzem Rahmen und schwarzer
Schrift,
Aufschrift: "Feuerwehrzufahrt freihalten § 22 VVB"

Hersteller: Bremicker Verkehrstechnik
82360 Weilheim

oder das nachstehende, gleichwertige Erzeugnis
bzw. Verfahren nach Wahl des Bieters
'..........'
Menge: 1,000 St

**02.01.07.9 Schild Feuerwehranfahrtszone**
Schild Feuerwehranfahrtszone liefern und einbauen
einschl. Befestigung an Stahlrohrpfosten aus
vorstehender Position mit feuerverzinkten Rohrschellen und feuerverzinkten Schrauben mit Muttern.

Größe:  600 x800 mm
Material  Aluminium
Lageplan der Feurwehranzahrtszone wird von Seiten des Landschaftsarchitekten als Jpg oder PDFgestellt
Menge: 1,000 St

**02.01.07.10 Verkehrsschild Absolutes Halteverbot Anfang**
Verkehrsschild Absolutes Halteverbot Anfang liefern und
einbauen, einschl. Befestigung an Stahlrohrpfosten aus
vorstehender Position mit feuerverzinkten Rohrschellen
und feuerverzinkten Schrauben mit Muttern.
Nr.: 283-10
Größe 420 x 2 mm,
Material Aluminium

Hersteller: Bremicker Verkehrstechnik
82360 Weilheim

oder das nachstehende, gleichwertige Erzeugnis
bzw. Verfahren nach Wahl des Bieters
'..........'
Menge: 1,000 St

**02.01.07.11 Verkehrsschild Absolutes Halteverbot Mitte**
Verkehrsschild Absolutes Halteverbot Mitte liefern und
einbauen, einschl. Befestigung an Stahlrohrpfosten aus
vorstehender Position mit feuerverzinkten Rohrschellen
und feuerverzinkten Schrauben mit Muttern.
Nr.: 283-30
Größe 420 x 2 mm,
Material Aluminium

Hersteller: Bremicker Verkehrstechnik
82360 Weilheim

oder das nachstehende, gleichwertige Erzeugnis
bzw. Verfahren nach Wahl des Bieters
'..........'
Menge: 1,000 St

**02.01.07.12 Verkehrsschild Absolutes Halteverbot Ende**
Verkehrsschild Absolutes Halteverbot Ende liefern und
einbauen, einschl. Befestigung an Stahlrohrpfosten aus
vorstehender Position mit feuerverzinkten Rohrschellen
und feuerverzinkten Schrauben mit Muttern.
Nr.: 283-20
Größe 420 x 2 mm,
Material Aluminium

Hersteller: Bremicker Verkehrstechnik
82360 Weilheim

oder das nachstehende, gleichwertige Erzeugnis
bzw. Verfahren nach Wahl des Bieters
'..........'
Menge: 1,000 St

##### Abschnitt 02.01.08 SPIELFLÄCHEN

*Hinweis: SPIELBEREICH*

**02.01.08.1 Einfassung Sandkasten**
Einfassung Sandkasten aus Jura Kalkstein abladen
und einbauen, einschl. Fundamentierungsarbeiten.

Jura Kalkstein(Marmor) Quader, maschinengespalten
Lager- und Stoßkanten naturrauh

Höhe ca. 20-25 cm
Länge ca. 50 cm
Tiefe ca.30 cm ( Die Tiefe darf max. um 2 cm abweichen)

versetzen auf Trassbeton, unterseite angefeuchtet, Dicke 15 cm

Fug 2-5 cm, Verfugung mit Trasszementmörten

Einbaubereich: Einfassung Sandkasten

Detail: MCG-LAA-AB-AP-DT-00-90132-01
Menge: 18,000 m

**02.01.08.2 Zulage für Bearbeitung der Steine für die Bögen**
Zulage für Bearbeitung der Steine für die Bögen

Jeweil beide Stöße bearbeiten, damit eine Trapezform entsteht

Schnittkanten müssen nachbearbeitet werden
Menge: 8,000 m

**02.01.08.3 Steinmetzmäßige Bearbeitung**
Steinmetzmäßige Bearbeitung
aller Natursteinoberflächen
zum Entfernen von scharfkantigen Stellen der
Steinoberflächen und Kanten
und nacharbeiten von Anschlüssen
Bearbeitungsbreite ca. 30 cm
Menge: 18,000 m

**02.01.08.4 Spieltisch aus Jura Kalkstein abladen**
Spieltisch aus Jura Kalkstein abladen
und einbauen, einschl. Fundamentierungsarbeiten.

Jura Kalkstein(Marmor) Quader, maschinengespalten
Lager- und Stoßkanten naturrauh

Höhe ca. 40-45cm
Länge ca. 100 cm
Tiefe ca.50 cm ( Die Tiefe darf max. um 2 cm abweichen)

versetzen auf Trassbeton, unterseite angefeuchtet, Dicke 15 cm

Fug 2-5 cm, Verfugung mit Trasszementmörten

Einbaubereich: Einfassung Sandkasten

Detail: MCG-LAA-AB-AP-DT-00-90132-01
Menge: 2,000 St

**02.01.08.5 Verfugung zwischen den Findlingen erstellen**
Verfugung zwischen den Findlingen erstellen
Verfugung vertieft mit MG III,

Höhe der Fuge  0,4-0,6 m
Länge der Fuge  0,8 m
Breite der Fuge  5-10 cm
Menge: 2,000 St

**02.01.08.6 Spielsand**
liefern und profilgerecht einbauen, Nassabsiebung

Material: Manchinger Spielsand
Körnung: 0/4
Schichtdicke: 40 cm
bis 5 cm unter GOK

Bereich: Sandkasten Innehof, siehe Werkplan
Menge: 8,000 m3

**02.01.08.7 Spielgerät Hängematte**
mit Maschinenschutzzeichen (TÜV) liefern und lt.
Herstellervorschrift aufbauen inkl. aller Erd-,
Fundament- und Nebenarbeiten

Beschreibung:

- Pfosten aus nicht imprägnierter Gebirgslärche
- Palisaden weißgeschält, dabei werden Rinde, Kambium und Splintholz entfernt, die natürliche Form des Stammes bleibt erhalten und erlebbar
- Senkrechte Standpfosten mit abgeschrägtem Hirnholzabschnitt als konstruktive Holzschutzmaßnahme
- Herkulesseil, Durchmesser 20 mm, aus verzinkten sechslitzigen Stahlseilen, umlegt und verklebt mit Polyestergarn, mit sehr guter Abriebbeständigkeit, fester Halt der Ummantelung auch bei punktueller Beschädigung
- Herkulesseil für gespleißte Netzverbindungen. Eine Verbindung aus Stahlseil für den Kern und Polyester- bzw. Polyamidgarn für die Mantelfläche. Hohe Abriebfestigkeit, 4- oder 6-litzig
- Aluminium-Seilpressung, zylindrisch verpresst, mit abgerundeten Enden
- Kardangelenk, im Gesenk geschmiedet, feuerverzinkt, besteht aus zwei Sintermetallgleitlagern, ermöglicht freies Schwingen in alle Richtungen
- Profilscheibe zur normgerechten Abdeckung überstehender Schraubenköpfe, besserer Druckverteilung und Schutz gegen eindringendes Wasser. Lösen der Schraube ist erschwert
- Nachstellbare zweiteilige Schraubverbindung, wartungsfreundlich und ohne überstehendes Gewinde
- Für Hin- und Herbewegungen werden Sintermetallgleitlager verwendet, selbstschmierend, bei Bedarf leicht austauschbar
- Alle Teile zur Bodenverankerung sind aus feuerverzinktem Stahl bzw. Edelstahl

Abmessungen
Höhe: 2,00 m
Länge:  5,15 m
Breite:  1,45 m
Gewicht:  180 kg

Fundament: 2 Stück 80 x 80 x 60cm, C25/30,
Aushubtiefe 80cm (Aushub im gelände einbauen)

Einbaubereich: Innenhof Block A

Liefernachweis: Richter Spielgeräte GmbH
83112 Frasdorf

z.B. erfüllt das Produkt Hängematte Art.nr. 6.44000
die genannten Spezifikationen

oder das nachstehende, gleichwertige Erzeugnis
bzw. Verfahren nach Wahl des Bieters
‘
...................................................‘
‘
...................................................‘
‘
...................................................‘
(vom Bieter einzutragen; fehlt ein Eintrag, kommt das
ausgeschriebene Erzeugnis bzw. Verfahren zum Einsatz.)
Menge: 1,000 St

**02.01.08.8 Rutschenhäuschen liefern und montieren**
Rutschenhäuschen liefern und montieren

Spielhaus mit Rutsche
mit drei geschlossenen Seiten im nordischen Design
Material: Lärchenholz mit Rahmen aus verzinktem Stahl
Maße: H:1770mm, L: 1500mm, B:2745 mm
Farbe: natur unbehandelt
Rutsche aus Edelstahl
B:50 cm, L: 120 cm

Gewicht: ca.400 Kg

liefern und aufstellen einschl. Fundamentierung

Maße Fundamente.
4 x 50x50x50 cm
1 x 30x30x80 cm

Lieferant: Everdal Spielgeräte GmbH, Fabrikat Olivia
Referenznummer DE-10972

oder das nachstehende, gleichwertige Erzeugnis
bzw. Verfahren nach Wahl des Bieters
‘
...................................................‘
‘
...................................................‘
‘
...................................................‘
(vom Bieter einzutragen; fehlt ein Eintrag, kommt das
ausgeschriebene Erzeugnis bzw. Verfahren zum Einsatz.)
Menge: 1,000 St

**02.01.08.9 Spielhäuschen ohne Boden liefern und montieren**
Rutschenhäuschen liefern und montieren

Spielhaus ohne Boden
mit drei geschlossenen Seiten im nordischen Design
Material: Lärchenholz mit Rahmen aus verzinktem Stahl
Maße: H:1770mm, L: 1235 mm, B:1265 mm
Farbe: natur unbehandelt

Gewicht: ca.280 Kg

liefern und aufstellen einschl. Fundamentierung

Maße Fundamente.
4 x 50x50x50 cm

Lieferant: Everdal Spielgeräte GmbH, Fabrikat Olivia 3
Referenznummer DE-10972

oder das nachstehende, gleichwertige Erzeugnis
bzw. Verfahren nach Wahl des Bieters
‘
...................................................‘
‘
...................................................‘
‘
...................................................‘
(vom Bieter einzutragen; fehlt ein Eintrag, kommt das
ausgeschriebene Erzeugnis bzw. Verfahren zum Einsatz.)
Menge: 1,000 St

**02.01.08.10 Spielhäuschen mit Boden liefern und montieren**
Rutschenhäuschen liefern und montieren

Spielhaus mit Boden
mit zwei geschlossenen Seiten im nordischen Design
Material: Lärchenholz mit Rahmen aus verzinktem Stahl
Maße: H:1770mm, L: 1235 mm, B:1265 mm
Farbe: natur unbehandelt

Gewicht: ca 300 Kg

liefern und aufstellen einschl. Fundamentierung

Maße Fundamente.
4 x 50x50x50 cm

Lieferant: Everdal Spielgeräte GmbH, Fabrikat Olivia 1
Referenznummer DE-10972

oder das nachstehende, gleichwertige Erzeugnis
bzw. Verfahren nach Wahl des Bieters
‘
...................................................‘
‘
...................................................‘
‘
...................................................‘
(vom Bieter einzutragen; fehlt ein Eintrag, kommt das
ausgeschriebene Erzeugnis bzw. Verfahren zum Einsatz.)
Menge: 1,000 St

**02.01.08.11 Nestschaukel liefern und montieren**
Nestschaukel liefern und montieren

 A-förmigen Beine des Schaukelständers sind aus Robinienholzpfosten und die
Querstange aus sandgestrahltem Stahl gefertigt. Das Vogelnest selbst ist aus
weichem Polypropylenseil gefertigt. Die Schaukelmaße sind 321 cm in der Länge, 238
cm in der Breite und 248 cm in der Höhe.

Materialien: Robinienholz, Stahl, rostfreier Stahl, weiches Polypropylen.
Abmessungen: L: 4540 mm B: 330 mm H: 1800 mm
Fallhöhe: 1050 mm
Sicherheitsbereich: 6600 x 3780 mm
Montage: Gemäß der Montageanleitung und den Anweisungen vom Hersteller

Gewicht: ca 450 Kg

liefern und aufstellen einschl. Fundamentierung

Maße Fundamente.
4 x 60x60x60 cm

Lieferant: Everdal Spielgeräte GmbH,
Fabrikat OliviaNestschaukel
Referenznummer DE-10970

oder das nachstehende, gleichwertige Erzeugnis
bzw. Verfahren nach Wahl des Bieters
‘
...................................................‘
‘
...................................................‘
‘
...................................................‘
(vom Bieter einzutragen; fehlt ein Eintrag, kommt das
ausgeschriebene Erzeugnis bzw. Verfahren zum Einsatz.)
Menge: 1,000 St

**02.01.08.12 Spielgeräte Balancierklötze**
Spielgeräte "Balancierklötze",
Art Baumstamm, entrindet, Oberfläche geschliffen,
Länge 0,6 -0,8 m,
Stammdurchmesser 20-30 cm
aus Robinie, aufrecht in Betonfundament setzen,
OK Klötze 30 -45 cm über Geländeoberkante in Betonfundament je 40x40x50 cm
einschl. Erd- und Betonarbeiten
liefern und aufstellen

siehe Detail Lageplan Spielplatz

oder das nachstehende, gleichwertige Erzeugnis bzw.
Verfahren nach Wahl des Bieters
'...................................................'
(vom Bieter einzutragen; fehlt ein Eintrag, kommt das
ausgeschriebene erzeugnis bzw. verfahren zum Einsatz.)
Menge: 10,000 St

**02.01.08.13 Tischkombination liefern und einbauen**
Tischkombination liefern und montieren

Maße: ca. 234×190×76/47 cm (L×B×H/H2)
einschl. Fundamenten

· Lamellen Breite: 4, 8 und 16 cm im Wechsel mit 1½ cm Zwischenabstand
· Material Sitzauflage und Tisch: unbehandelt FSC® 100% Hartholz (Cumaru)
· Material Untergestelle: Stahl, feuerverzinkt, doppelte Pulverbeschichtung, Classic Farbton.
Farbton nach Freigabe Bauleitung
· Feuerverzinkung nach NEN-EN-ISO-1461: 2009NL
· Montage: Bodenmontage Streifenfundamenten unterhalb vom Pflasterbelag. Befestigung mit Klebeanker. Einbindung in Fundament min. 8 cm, Gesamtlänge 20 cm
Maße Fundament: 100x20x40 cm (2 Stück)
· Lieferung: Sitzauflage und Tischplatte vormontiert, Gestelle einzeln

z.B. erfüllt das Produkt Streetlife BV, Fabrikat HLF-PS-234-PC-CU die genannten Spezifikationen

oder das nachstehende, gleichwertige Erzeugnis
bzw. Verfahren nach Wahl des Bieters
‘
...................................................‘
‘
...................................................‘
‘
...................................................‘
(vom Bieter einzutragen; fehlt ein Eintrag, kommt das
ausgeschriebene Erzeugnis bzw. Verfahren zum Einsatz.)
Menge: 1,000 St

**02.01.08.14 Prüfung nach DIN EN 1176/1177**
*** Pauschalposition
Prüfung der eingebauten Spielgeräte im Bereich der Kinderkrippe und des Kindergartens,
Prüfung gem. DIN EN 1176/1177 durch einen zugelassenen Sachkundigen.
Menge: 1,000 psch

##### Abschnitt 02.01.09 VEGETATIONSTECHNIK

**02.01.09.1 Baugrund lockern**
vor Auftrag der Vegetationstragschicht kreuzweise durch
Aufreißen nach DIN 18 915.
Abstand der Aufreißer: bis 50 cm
Tiefe: 40 cm
Bodengruppe: 2 bis 5
Menge: 1500,000 m2

**02.01.09.2 Baugrund lockern in Handarbeit**
vor Auftrag der Vegetationstragschicht kreuzweise durch
Aufreißen nach DIN 18 915 mit Handwerkzeug in
Handarbeit
Tiefe: bis 20 cm
Bodengruppe: 2 bis 5
Menge: 200,000 m2

**02.01.09.3 Pflanzfläche 40 cm-Schicht 0/40 gesiebt**
Oberboden 0/40 gesiebt liefern, profilgerecht auftragen und Vegeta- tionstragschicht für Pflanzflächen nach DIN 18 915 erstellen.
Profilgenauigkeit: +/- 5 cm.
Schichtdicke: 40 cm
teilweise auf Tiefgaragendecke
Menge: 400,000 m2

**02.01.09.4 Sickermuldensubstrat, 20 % Oberboden**
Sickermuldensubstrat profilgerecht für tragfähige erweiterte
Vegetationsflächen einbauen und verdichten

Zusammensetzung:

100 % Splitt-Schotter-Gemisch mit geringem Anteil an Rundkorn und mit bis zu 20 % Oberboden-Anteil
hergestellt mit Prallbrecher aus 32/X
ungewaschenem Grobkies

Körnung: 0/16 mm

Schüttgewicht: ca. 1,7 to/cbm

Schichtdicke 30 cm
Einbaubereich Versickerungsflächen

Leitfabrikat:
Liefernachweis:  Süderde
z.B. erfüllt das Produkt Fabrikat Süderde Sickermuldensubstrat 64V die genannten Spezifikationen

oder das nachstehende, gleichwertige Erzeugnis
bzw. Verfahren nach Wahl des Bieters
‘
...................................................‘
‘
...................................................‘
‘
...................................................‘
(vom Bieter einzutragen; fehlt ein Eintrag, kommt das
ausgeschriebene Erzeugnis bzw. Verfahren zum Einsatz.)
Menge: 55,000 m3

**02.01.09.5 Zulage Einbau als Mulde in Versickerungsflächen**
Menge: 180,000 m²

**02.01.09.6 Rasenfläche 20 cm-Schicht 0/25 gesiebt**
Oberboden liefern, profilgerecht auftragen und Vegeta- tionstragschicht für Pflanzflächen nach DIN 18 915 erstellen.
Profilgenauigkeit: +/- 5 cm.
Böschungsmodellierung: nach Plan und örtlicher Angabe
Schichtdicke: 20 cm
teilweise auf Tiefgaragendecke
Menge: 1080,000 m2

**02.01.09.7 Zulage EInbau in Böschung bis 1:3**
Zulage Einbau in  Böschungen, Neigung ..1:3.
Menge: 90,000 m2

**02.01.09.8 Vegetationsschicht lockern**
durch Fräsen, nach gleichmäßigem Auftrag
der Bodenverbesserungsmittel der
vorangegangenen Positionen.
in Neigungen bis 1:2
Gemäß DIN 18 915.
Tiefe: bis 20 cm
Steine und Fremdkörper über 5 cm,
Unkraut und schwer verrottbare Pflanzenteile sind
abzulesen, zu laden und zu beseitigen.
Menge: 1500,000 m2

**02.01.09.9 Vegetationsschicht lockern in Handarbeit**
mit Handwerkzeug, nach gleichmäßigem Auftrag
der Bodenverbesserungsmittel der
vorangegangenen Positionen.
in Neigungen bis 1:2
Gemäß DIN 18 915.
Frästiefe: 20 cm
Steine und Fremdkörper über 5 cm,
Unkraut und schwer verrottbare Pflanzenteile sind
abzulesen, zu laden und zu beseitigen.
Menge: 200,000 m2

**02.01.09.10 Düngung Kompost vermischen**
Düngung, organisch
der Pflanzfläche
mit Kompost
Menge: 50 l/m2
Dünger gleichmäßig mit Erde vermischen.
Menge: 400,000 m2

**02.01.09.11 Feinplanum Pflanzflächen**
herstellen nach DIN 18 916.
Steine und Fremdkörper über 5 cm, Unkraut und
schwerverrottbare Pflanzenteile sind abzulesen,
zu laden und abzufahren.
Maximale Abweichung vom Sollmaß (4m-Latte): ± 5cm
Anschluß an Belagsflächen höhengleich, Setzung ist zu
berücksichtigen.
Menge: 400,000 m2

**02.01.09.12 Feinplanum Rasenflächen**
herstellen nach DIN 18 917.
Steine und Fremdkörper über 5 cm,
Unkraut und schwerverrottbare Pflanzenteile
sind abzulesen, zu laden und abzufahren.
Maximale Abweichung vom Sollmaß (4m-Latte): +-2cm
Anschluß an Belagsflächen höhengleich, Setzung ist zu
berücksichtigen.
Menge: 1100,000 m2

**02.01.09.13 Zulage Feinplanum Böschung u nd Mulden bis 1:2**
Zualage Feinplanum Böschung bis 1:2
Menge: 300,000 m²

*Hinweis: BAUMSTANDORTE*

**02.01.09.14 Baumgrube 5x5 T 100,LSubstrate bauseits, Aushub einbauen**
Baumgruben herstellen
inkl. Lockerung der Sohle 40 cm
Größe 5,0 m x 5,0 m
Aushubtiefe 1,0 m
Substrate bauseits
Menge: 2,000 St

**02.01.09.15 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben

Bereich: Privatstraße Parkbuchten
Menge: 8,000 m3

**02.01.09.16 Substrat B einb. T 80cm**
Substrat profilgerecht für tragfähige erweiterte
Vegetationsflächen einbauen und verdichten
Substrat tragfähig nach Sieblinie B der
ZTV-Vegtra Mü (99)
Schichtdicke 100 cm
Einbaubereich Baumgrube

Bereich: Privatstraße Parkbuchten
Menge: 42,000 m3

**02.01.09.17 Pflanzgrube L 200 / T 80**
Pflanzgrube für Großbäume und Heister nach DIN 18915
herstellen,
verfüllen mit 30cm Rotlage (Füllboden Bodengruppe 3)
und 50 cm Oberboden (Bodengr. 2 bis 5)

Seitenlänge: 200 cm
Grubentiefe: 80 cm

Pflanzgrube befindet sich auf einer TG
Pflanzgrubentiefe bis über Trennvlies
Vlies darf nicht verletzt werden
Menge: 18,000 St

**02.01.09.18 Pflanzgrube L 60 / T 60, ab Höhe 100**
Pflanzgrube für Solitärsträucher nach DIN 18915
herstellen
verfüllen mit Oberboden Bodengruppe 2 bis 5
Lockern der Sohle 10 cm tief.
Seitenlänge: 60 cm
Grubentiefe: 60 cm
Menge: 47,000 St

**02.01.09.19 Heckengraben**
Heckengraben herstellen nach DIN 18 915
in Pflanzfläche, Aushub seitlich lagern und
verfüllen
Lockern der Sohle 10 cm tief.
Grabenbreite: 40 cm
Grabentiefe 50 cm
Menge: 70,000 m

*Hinweis: MULCHARBEITEN*

**02.01.09.20 Rindenmulch fein 0/20 für Stauden und Bodendecker**
als Schutz vor Verunkrauten und Austrocknen
nach DIN 18 916.
Die Ausführung erfolgt erst nach Abnahme des
vorher durchzuführenden Hackgangs durch die Bauleitung.
Die Mulchdicke ist der Art der Pflanzung anzupassen.
Dicke i.M.10 cm
Material Rindenmulch fein 0/20 mm aus Nadelholzrinde
Abrechnung in der Abwicklung.
Bereich Pflanzflächen Stauden und Bodendecker
Menge: 400,000 m2

**02.01.09.21 Rindenmulch grob 20/40, Baum und Strauchpflanzung**
als Schutz vor Verunkrauten und Austrocknen
nach DIN 18 916.
Die Ausführung erfolgt erst nach Abnahme des
vorher durchzuführenden Hackgangs durch die Bauleitung.
Die Mulchdicke ist der Art der Pflanzung anzupassen.
Dicke 10-12 cm
Rindenmulch grob 20/40 mm aus Nadelholzrinde
Abrechnung in der Abwicklung
Bereich Baum und Strauchpflanzung

Liefernachweis: nach Wahl des Bieters

'..........'
(vom Bieter zwingend einzutragen)
Menge: 50,000 m2

##### Abschnitt 02.01.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

*Hinweis: KALKULATIONSHINWEIS: BÄUME*
KALKULATIONSHINWEIS:
Alle Bäume über STU 30 cm sollen in Abstimmung mit dem Landschaftsarchitekturbüro in den baumschule vor bestellung ausgesucht werden.
Diese müssen von der Bauleitunt/landschaftsarchitekten freigegeben werden.
Dies ist in den EPs einzukalkulieren

**02.01.10.1 Acer campestre 'Elsrijik'**
Feldahorn
Hochstamm, StU 20-25, B 150 - 250, H 300 - 400
Menge: 14,000 St

**02.01.10.2 Amelanchier arborea 'Robin Hill'**
Baum-Felsenbirne ‘Robin Hill‘
Hochstamm, StU 20-25, B 200 - 300, H 300 - 400
Menge: 1,000 St

**02.01.10.3 Carpinus betulus**
Hainbuche
Hochstamm, StU 20-25
Menge: 2,000 St

**02.01.10.4 Quercus bicolor wild**
Quercus bicolor wild - Zweifarbige Eiche
Solitär, StU 25-30, B 150 - 200, B 400-500
Menge: 1,000 St

*Hinweis: STRÄUCHER*

**02.01.10.5 Carpinus betulus Hecke**
Hainbuche, geschnitten
mB, Heckenpflanze 2xv, 150-175
2,5 St x m
Terrassen Sichtschutz
Menge: 180,000 St

**02.01.10.6 Cornus mas**
Kornelkirsche
Solitär 3xv mDb.150-175
Terrassen Sichtschutz
Menge: 14,000 St

**02.01.10.7 Cornus sanguinea**
Roter Hartriegel
Solitär 3xv mB. 150-200
Terrassen Sichtschutz
Menge: 11,000 St

**02.01.10.8 Corylus avellana**
Gewöhnliche Hasel
Solitär mB. 3xv 200-250
Rasen Innenfläche 2x
Wegränder 4x
Menge: 6,000 St

**02.01.10.9 Euonymus europaeus**
Pfaffenhütchen
Strauch 3xv i.C. 100-125
Rasen Innenfläche
Menge: 2,000 St

**02.01.10.10 Fothergilla major**
Fothergilla major
i.C. H 40 - 50
Menge: 9,000 St

**02.01.10.11 Physocarpus opulifolius 'Amber Jubilee'**
Blasenspiere ‘Amber Jubilee‘
Strauch i.C. 100-125
Terrassen Sichtschutz 4x
Wegränder 1x
Menge: 5,000 St

**02.01.10.12 Rhamnus frangula "Fine Line"**
Farnblättriges Pulverholz
Solitär 3xv mDb.125-150
Menge: 4,000 St

**02.01.10.13 Ribes alpinium "Schmidt"**
Alpen Johannisbeere
Strauch 2xv. i.C. H 60 -100
Rasen Innenfläche
Menge: 3,000 St

**02.01.10.14 Rosa majalis**
Zimtrose-Wildrose
i.C. H 60 - 80
Rasen Innenfläche
Menge: 3,000 St

**02.01.10.15 Spiraea x arguta**
Brautspiere
Strauch 3xv. mB 100-125
Terrassen Sichtschutz 5x
Wegränder 1x
Menge: 6,000 St

**02.01.10.16 Staphylea colchica**
Kolchische Pimpernuss
Solitär 3xv. mDb. 125-150
Rasen Innenfläche 1x
Wegränder 3x H
Menge: 4,000 St

**02.01.10.17 Viburnum burkwoodii**
Oster-Schneeball
Solitär, 3xv. mB. 100-125
Terrassen Sichtschutz 7x
Wegränder 5x
Menge: 12,000 St

**02.01.10.18 Viburnum opulus ‘Compactum´**
Zwerg-Schneeball ‘Compactum‘
Solitär 3xv. mB. 100-125
Menge: 2,000 St

*Hinweis: BODENDECKER STRAUCHUNTERPFLANZUNG*

**02.01.10.19 Geranium sanguineum 'Album'**
Weißer Blut-Storchenschnabel
4 Stk pro m2
als Strauchunterpflanzung
tb.
Menge: 1000,000 St

**02.01.10.20 Epimedium x perralchicum 'Frohnleiten'**
Elfenblume ‘Frohnleiten‘
4 Stk pro m2
als Strauchunterpflanzung
tb.
Menge: 1000,000 St

*Hinweis: BLUMENZWIEBELN*

**02.01.10.21 Muscari armeniacum "Magic mix"**
Blaue Traubenhyazinthe
ca. 5 Stk./m²
Menge: 1285,000 Stk

*Hinweis: STAUDENMISCHUNG SONNE*

**02.01.10.22 Molinia arundinacea 1l Co**
Hohes Pfeifengras
1  l Co
Menge: 60,000 St

**02.01.10.23 Stipa calamagrostis 'Algäu' 1l Co**
Sand-Reitgras
1l Co
Menge: 60,000 St

**02.01.10.24 Pennisetum alopecuroides 1l Co 'Hameln'**
Lampenputzergras
1l Co
Menge: 60,000 St

**02.01.10.25 Aster divaricatus**
Weiße Waldaster
tb.
Menge: 60,000 St

**02.01.10.26 Verbena bonariensis**
Hohes Eisenkraut
tb.
Menge: 60,000 St

**02.01.10.27 Cortia wallichiana**
Fadenblättriges Mädchenauge
tb.
Menge: 60,000 St

**02.01.10.28 Gaura lindheimeri**
Prachtkerze
tb.
Menge: 60,000 St

**02.01.10.29 Geranium macrrorhizum 'Spessart'**
Balkan-Storchschnabel
tb.
Menge: 60,000 St

**02.01.10.30 Geranium sanguineum 'Album'**
Blut-Storchschnabel (weiß)
tb.
Menge: 60,000 St

*Hinweis: STAUDENMISCHUNG SCHATTEN*

**02.01.10.31 Carex foliosissima 'Irish Green'**
Teppich-Japan-Segge
tb.
Menge: 74,000 St

**02.01.10.32 Luzula sylvatica Farnfreund**
Wald-Marbel
tb.
Menge: 74,000 St

**02.01.10.33 Aster divaricatus**
Weiße Sommer-Wald-Aster
tb.
Menge: 74,000 St

**02.01.10.34 Bistorta amplexiculis 'Firetail'**
Kerzenknöterich
tb.
Menge: 74,000 St

**02.01.10.35 Heuchera villosa var. Macrorrhizza**
Zottiges Silberglöckchen
tb.
Menge: 74,000 St

**02.01.10.36 Geranium phaeum 'Samobor'**
Brauner Storchenschnabel
tb.
Menge: 74,000 St

**02.01.10.37 Epimedium x perralchicum 'Frohnleiten'**
Elfenblume ‘Frohnleiten‘
tb.
Menge: 74,000 St

##### Abschnitt 02.01.11 RASEN U. PFLANZARBEITEN

**02.01.11.1 Bodenverbesserungsmittel NPK-Dünger**
liefern und gleichmäßig auf Pflanzfläche und
Baumgruben aufbringen.
in Neigungen bis 1:2
Material: organisch/mineralischer NPK-Dünger
Badarf:  20 g/qm
Abrechnung: Nach bearbeiteter Fläche
Nachweis gemäß Lieferschein
Hersteller: ..........................................
 ..........................................
Menge: 30,000 kg

**02.01.11.2 Rasenansaat RSM 2.3**
Rasenansaat nach DIN 18 917 herstellen
Regelsaatgutmischung: RSM 2.3 / FLL (Gebrauchsrasen -
Spielrasen)
Arbeitsgänge: 2, mit je der Hälfte der Saatgutmenge,
kreuzweise.
Saatgutmenge 20 g/qm
Abrechnung in der Abwicklung.
Menge: 400,000 m2

**02.01.11.3 Ansaat Regio-Saatgut (UG 16)**
Ansaat Regio-Saatgut (UG 16)
Blumenwiese (50% Blumen, 50% Gräser)
in Entwässerungsmulden

3g/m2

Liefernachweis: (erforderlich)

..............................................

..............................................
Menge: 700,000 m²

**02.01.11.4 Bäume bis 20/25**
gem. DIN 18 916 pflanzen, schneiden und wässern.
Hochstamm mit Ballen, StU 20/25
Menge: 17,000 St

**02.01.11.5 Bäume bis 30/35**
gem. DIN 18 916 pflanzen, schneiden und wässern.
Hochstamm mit Ballen, StU 30/35
Menge: 1,000 St

**02.01.11.6 Baumpfähle: Baum 3 Bock**
Pflanzenverankerung nach DIN 18 916 liefern und
einbauen.
Pfähle und Befestigungsmaterial müssen 2 Jahre haltbar
sein.
Material: geschälter Baumpfahl ohne Imprägnierung,
Pfahllänge: 300 cm
Einbau: senkrecht, drei Pfähle pro Baum
Bindegut: Kokosstrick, Zopfdicke 8-10 cm
Einschl. Entfernen der Pfähle nach 2 Jahren.
Abrechnung pro Baum
Menge: 18,000 St

**02.01.11.7 Verdunstungsschutz**
an Stamm und Hauptästen bis 8 cm Dicke
mit Jute-Bandage.
Abrechnung pro Baum.
Menge: 18,000 St

**02.01.11.8 Solitärs 100-125**
gem. DIN 18 916 pflanzen, schneiden und wässern.
Mit Ballen, Höhe 100-125
Menge: 16,000 St

**02.01.11.9 Solitärs 150-175**
gem. DIN 18 916 pflanzen, schneiden und wässern.
Mit Ballen, Höhe 150-175
Menge: 25,000 St

**02.01.11.10 Solitärs 200/250**
gem. DIN 18 916 pflanzen, schneiden und wässern.
Mit Ballen, Höhe 200/250
Menge: 6,000 St

**02.01.11.11 Baumpfähle: Solitärstrauch, schräg**
Pflanzenverankerung nach DIN 18 916 liefern und
einbauen.
Pfähle und Befestigungsmaterial müssen 2 Jahre haltbar
sein.
Material: geschälter Baumpfahl ohne Imprägnierung,
Pfahllänge: 200 cm
Einbau: schräg, ein Pfahl pro Solitärstrauch
Bindegut: Kokosstrick, Zopfdicke 8-10 cm
Einschl. Entfernen der Pfähle nach 2 Jahren.
Abrechnung pro Solitärstrauch
Menge: 6,000 St

**02.01.11.12 Sträucher 60-100**
gem. DIN 18 916 pflanzen, schneiden und wässern.
mit Ballen, Höhe 60-100
Menge: 34,000 St

**02.01.11.13 Hecken 150/175**
gem. DIN 18 916 pflanzen, schneiden und wässern.
inkl. Heckengraben
mit Ballen, Höhe 150/175
Menge: 95,000 St

**02.01.11.14 Stauden & Bodendecker**
gem. DIN 18 916 pflanzen, schneiden und wässern.
Menge: 3100,000 St

**02.01.11.15 Blumenzwiebeln**
gem.Pflanzliste und  DIN 18 916 pflanzen und wässern.
Menge: 1285,000 St

##### Abschnitt 02.01.12 FERTIGSTELLUNGSPFLEGE

*Hinweis: Hinweis zu Pflegeleistungen*
Hinweis zu Pflegeleistungen
Die vorgesehenen Pflegeleistungen sind durchschnittliche Regelannahmen und geben an, wieviel Arbeitsgänge
voraussichtlich erforderlich werden. Sind witterungsbedingt weniger oder mehr Arbeitsgänge erforderlich,
werden die jeweils vereinbarten und ausgeführten
Arbeitsgänge vergütet.
Die Ausführung jedes Arbeitsganges ist vor ihrem Beginn
dem AG anzuzeigen.

**02.01.12.1 Wässern Bäume 250l 10 AG**
Wässern
der Großgehölze,
mit Schlauch
Wasser liefern,
Mindestwassermenge je Arbeitsgang/St
250 l, in mehreren Teilmengen,
10 Arbeitsgänge,
Menge je Arbeitsgang ca: 17 Stk
Abrechnung nach bewässerten Einheiten
Menge: 170,000 St

**02.01.12.2 Düngen Gehölze 1 AG**
Düngen
von Mineralischer NPK-Dünger
Nährstoffgehalt 8+8+12+3
Dünger liefern
vom Auftraggeber vorgeschriebenes Produkt
Mineralischer NPK-Dünger Nährstoffgehalt 8+8+12+3
das Verpackungsmaterial des Düngers
wird Eigentum des Auftragnehmers
und ist einer Wiederverwertung zuzuführen
Dünger gleichmäßig aufbringen
von Hand
Ausbringmenge über 80 g pro m2
Menge: 400,000 m2

**02.01.12.3 Pflanzfl. lockern mehrmals Mat.AN 5 AG**
Pflanzfläche bearbeiten
Lockern, Anzahl der Arbeitsgänge 5
der Pflanzfläche,
trockene Triebe abschneiden,
Fläche von Wildkräutern und Laub säubern.
Anfallendes Material wird Eigentum des AN
und ist einer Wiederverwertung zuzuführen
Bearbeitungstiefe der jeweiligen Pflanzenart
anpassen.
Abrechnung in der Abwicklung, Fläche je
Arbeitsgang in m2 ca:170
Menge: 2000,000 m2

**02.01.12.4 Wässern Pflanzung 10 AG**
Wässern
der Pflanzfläche,
Wasser liefern,
25l/m2
10 Arbeitsgänge,
Menge je Arbeitsgang ca: 170 m2
Abrechnung in der Abwicklung
Menge: 1700,000 m2

**02.01.12.5 Düngen Pflanzflächen 1 AG**
Düngen
von Pflanzflächen
Dünger liefern
vom Auftraggeber vorgeschriebenes Produkt
Mineralischer NPK-Dünger
Nährstoffgehalt 8+8+12+3
das Verpackungsmaterial des Düngers
wird Eigentum des Auftragnehmers
und ist einer Wiederverwertung zuzuführen
Dünger gleichmäßig aufbringen
Ausbringmenge über 40 bis 60 g pro m2
bis 500 m2 je Arbeitsgang
Menge: 400,000 m2

**02.01.12.6 Rasen mähen 10 AG**
Rasen mähen
Wuchshöhe 6-10 cm, Schnitthöhe 3 cm,
Anzahl der Schnitte: 10
Schnittfolge nach Wuchshöhe
Mähgut aufnehmen,
es wird Eigentum des Auftragnehmers
und ist einer Wiederverwertung zuzuführen
Fläche je Arbeitsgang in m2 ca: 1100
Menge: 11000,000 m2

**02.01.12.7 Wässern 'Rasen' 5 AG**
Wässern
des Rasens, beregnen,
die oberen 10 cm durchfeuchten
Wasser liefern,
5 Arbeitsgänge,
Menge je Arbeitsgang ca: 1100 m2
Abrechnung in der Abwicklung
Menge: 5500,000 m2

**02.01.12.8 Düngen Gebrauchsrasen 2 AG**
Düngen
von Gebrauchs- und Spielrasen
Dünger liefern
vom Auftraggeber vorgeschriebenes Produkt
Mineralischer NPK-Dünger Nährstoffgehalt 8+8+12+3
das Verpackungsmaterial des Düngers
wird Eigentum des Auftragnehmers
und ist einer Wiederverwertung zuzuführen
Dünger gleichmäßig aufbringen
mit Streugerät
Ausbringmenge über 80 g pro m2
bis 500 m2 je Arbeitsgang
Menge: 1100,000 m2

#### Bereich 02.02 BLOCK B

##### Abschnitt 02.02.01 VORARBEITEN

*Hinweis: AUF HÖHE SETZEN*

**02.02.01.1 Schacht auf Höhe (bis 20 cm)**
Schacht auf Höhe (bis 20 cm)
setzen, Oberkante Deckel entspricht fertiger Geländehöhe.
Art des Schachtes: Revisionsschacht
Höhendifferenz: bis 20 cm
Menge: 20,000 St

**02.02.01.2 Schacht auf Höhe (bis 30 cm)**
Schacht auf Höhe (bis 30 cm) setzen, Oberkante Deckel
entspricht fertiger Geländehöhe.
Art des Schachtes: Revisionsschacht
Höhendifferenz: bis 30 cm
Menge: 20,000 St

**02.02.01.3 Wasserschieber auf Höhe**
setzen, Oberkante Deckel entspricht fertiger Geländehöhe.
Art des Wasserschiebers: Gußeisen
Höhendifferenz:  15
Menge: 10,000 St

**02.02.01.4 Konus drehen**
Konus drehen, einschl. Ausgleichsringe und Deckel
Standartkonus bis duchmesser 200 cm freigraben und drehen.
Danach wieder anfüllen und entsprechen verdichten
Menge: 3,000 St

*Hinweis: VERDICHTUNGSKONTROLLEN*
VERDICHTUNGSKONTROLLEN

1 Stück Prüfung gem. DIN bedeutet, dass ein Prüfstandort alle mind. Anforderungen, inkl. Bericht, gem. der erforderlichen DIN
erfüllen muss.

**02.02.01.5 Rammsondierung**
Prüfen der Verdichtung des Vorunternehmers mittels
Rammsondierung (Künzelstab) gemäß DIN 4094 einschl.
aller Nebenarbeiten, incl. Prüfdiagramm.
Leistung wird nur auf Anordnung durch die örtliche
Bauleitung erbracht.
Bereiche: Gebäudehinterfüllung
Menge: 5,000 St

**02.02.01.6 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 3,000 St

**02.02.01.7 Boden für Suchgraben**
Boden für Suchgraben ab Geländeoberfläche ausheben,
zur Feststellung von Sparten in Handarbeit mit
Maschinenunterstützung. Aushub seitlich lagern, nach
Spartensichtung wieder verfüllen und verdichten,
Aushubtiefe: bis 0,80 m
Sohlenbreite: bis 0,50 m
Bodenklasse 3 und 4.
Menge: 50,000 m

##### Abschnitt 02.02.02 AUFBAU TIEFGARAGE

*Hinweis: TG-DECKE*

**02.02.02.1 Reinigung der Dachflächen**
Reinigung der Dachflächen
Bearbeitungsflächen von störenden Stoffen säubern
(besenrein). Die aufgenommenen Stoffe werden Eigentum
des AN und sind ordnungsgemäß zu entsorgen.
Menge: 2000,000 m2

**02.02.02.2 Schutz-, Trenn- und Gleitlage 500mg**
Schutz-, Trenn- und Gleitlage 500mg
Schutzvlies SGL 500 liefern und als Schutz der Dachabdichtung/Wurzelschutzbahn vor mechanischer Beanspruchung bzw. bei Materialunverträglichkeit gemäß DIN 18531-2, sowie als Gleitlage unter Verkehrsflächen in Verbindung mit einer weiteren PE-Folie mit 10 cm Überlappung fachgerecht verlegen.

Eigenschaften:
Material: PP (Vlies) und LDPE (Gleitlage)
Georobustheitsklasse: GRK 5
Dicke ca. 2,5 mm
Flächengewicht: ca. 500 g/m²

z.B. erfüllt das Produkt Optigrün SGL 500 die genannten Spezifikationen

oder das nachstehende, gleichwertige Erzeugnis
bzw. Verfahren nach Wahl des Bieters
‘
...................................................‘
‘
...................................................‘
‘
...................................................‘
(vom Bieter einzutragen; fehlt ein Eintrag, kommt das
ausgeschriebene Erzeugnis bzw. Verfahren zum Einsatz.)
Menge: 1950,000 m²

**02.02.02.3 Wasser-Retentionsbox WRB 85 einschl. Kapillarbrücken**
Wasser-Retentionsbox WRB 85 mit hohem temporärem und ggfs. permanentem Retentionsvolumen. Hochbelastbar mit frei durchströmbarer Struktur zur schnellen Verteilung des Regenwassers innerhalb des Retentionsraums.
Einschließlich 4 Kapillarbrücken pro Box zum Transport von gespeichertem Regenwasser aus der Dränebene in die Substratschicht und zur Steigerung der Verdunstungsleistung.

Technische Daten:
Material: PP-Recycling-Regenerat
Nenndicke: 85 mm
Flächengewicht: ca. 5,7 kg/m²
Farbe: schwarz
Druckfestigkeit (nach DIN ISO 25619-2): ca. 800 kN/m² bei ca. 10% Stauchung
Hohlraumvolumen: ca. 95 Vol.%
Retentionsvolumen: ca. 80 l/m²
Wasserableitvermögen (nach DIN EN ISO 12958):
bei 0% Gefälle: 2,80 l/(m*s)
bei 1% Gefälle: 6,07 l/(m*s)
bei 2% Gefälle: 8,63 l/(m*s)
bei 3% Gefälle: 10,30 l/(m*s)
Lieferform: Einzelelemente (Maße: 1,19 x 0,59 m, ca. 0,702 m²/Einzelelement)
einschl. 4 Verbinder

z.B. erfüllt das Produkt Optigrün WRB 85 die genannten Spezifikationen

oder das nachstehende, gleichwertige Erzeugnis
bzw. Verfahren nach Wahl des Bieters
‘
...................................................‘
‘
...................................................‘
‘
...................................................‘
(vom Bieter einzutragen; fehlt ein Eintrag, kommt das
ausgeschriebene Erzeugnis bzw. Verfahren zum Einsatz.)
Menge: 350,000 m2

**02.02.02.4 Wasser-Retentionsbox WRB 170, mit Kapillarbrücken, einschl. Verbinder**
Wasser-Retentionsbox WRB 170 mit Kapillarbrücken Wasser-Retentionsbox WRB 170 mit hohem temporärem und ggfs. permanentem Retentionsvolumen.
Mit Kapillarbrücken zum Transport von gespeichertem Regenwasser aus der Dränebene in die Substratschicht und zur Steigerung der Verdunstungsleistung. Hochbelastbar mit geschlossener, lastverteilender Struktur.
Frei durchströmbare Struktur zur schnellen Verteilung des Regenwassers innerhalb des Retentionsraums.

Technische Daten:
Material: PP-Recycling-Regenerat
Nenndicke: 170 mm
Druckfestigkeit (nach DIN ISO 25619-2): ca. 800 kN/m² bei ca. 10% Stauchung
Flächengewicht: ca. 11,4 kg/m²
Farbe: schwarz
Hohlraumvolumen: ca. 95 Vol.%
Retentionsvolumen: ca. 161 l/m²
Lieferform: Einzelelemente inklusive 4 Kapillarbrücken
(Maße: 1,19 x 0,59 m, ca. 0,702 m²/Einzelelement)
einschl. 4 Verbinder

z.B. erfüllt das Produkt Optigrün WRB 170 die genannten Spezifikationen

oder das nachstehende, gleichwertige Erzeugnis
bzw. Verfahren nach Wahl des Bieters
‘
...................................................‘
‘
...................................................‘
‘
...................................................‘
(vom Bieter einzutragen; fehlt ein Eintrag, kommt das
ausgeschriebene Erzeugnis bzw. Verfahren zum Einsatz.)
Menge: 1580,000 m²

**02.02.02.5 Schnittkanten an Wasser-Retentions-Boxen 85 mm**
Schnittkanten an Wasser-Retentions-Boxen WRB
 der Vorpositionen an Dachrändern
und -durchdringungen fachgerecht nach Herstellerangaben als Zulage herstellen.
Menge: 100,000 m

**02.02.02.6 wie vor, jedoch 170 mm**
Menge: 250,000 m

**02.02.02.7 Filter- und Kapillarvlies FIL 200K (Unter Vegetationsflächen)**
Filter- und Kapillarvlies  als Filterschicht zwischen Wasser-Retentionsboxen und Substrat. Vlies mit Mikrofilament-Technologie mit besonders guter Kapillarwirkung.

Einsatzbereich:
Horizontale Filterschicht bei begrünten Retentionsdächern. Zur flächigen Verteilung von gespeichertem Regenwasser aus der Dränebene in die Substratschicht und zur Steigerung der Verdunstungsleistung.

Eigenschaften:
Material: Polyester PES/Polyamid PA
Nenndicke: ca. 1,5 mm
Flächengewicht: ca. 180 g/m²
Farbe: hellblau
Festigkeitsklasse: GRK 3

Liefern und nach Herstellerangaben mit 10 cm Überlappung verlegen.

z.B. erfüllt das Produkt Optigrün  FIL200 K die genannten Spezifikationen

oder das nachstehende, gleichwertige Erzeugnis
bzw. Verfahren nach Wahl des Bieters
‘
...................................................‘
‘
...................................................‘
‘
...................................................‘
(vom Bieter einzutragen; fehlt ein Eintrag, kommt das
ausgeschriebene Erzeugnis bzw. Verfahren zum Einsatz.)
Menge: 1200,000 m²

**02.02.02.8 Filtervlies 300g/m² (Unter Verkehrsflächen)**
Filtervlies  300g/m2  liefern und als Filterschicht zwischen Dränschicht und Substrat mit 10 cm Überlappung verlegen.

Einsatzbereich:
Unter Verkehrsflächen zwischen Dränschicht und Substrat/ Tragschicht.

Eigenschaften:
Material: 100 % PP (Polypropylen)
Nenndicke: ca. 3,0 mm
Flächengewicht: ca. 300 g/m²
Farbe: weiß
Festigkeitsklasse: GRK 5
Höchstzugkraft nach EN ISO 10319 längs/quer: 21/24 KN/m
Vertikale Wasserdurchlässigkeit nach EN ISO 11058:
57 l/(s m²)

z.B. erfüllt das Produkt Optigrün  FIL 300 die genannten Spezifikationen

oder das nachstehende, gleichwertige Erzeugnis
bzw. Verfahren nach Wahl des Bieters
‘
...................................................‘
‘
...................................................‘
‘
...................................................‘
(vom Bieter einzutragen; fehlt ein Eintrag, kommt das
ausgeschriebene Erzeugnis bzw. Verfahren zum Einsatz.)
Menge: 750,000 m²

**02.02.02.9 Zulage Randstreifen Filtervlies mit Drainschüttgut 8/16**
Randstreifen gem. Einbauanbleitung ausführen
Abstand der Retentionsboxen von der
Attika bzw. Einbauten ca. 10-17 cm.
Zusätzlicher Bedarf an Filtervlies ca. 70 - 100 cm pro lfm
Vlies gem. Einbauanleitung mehrfach umschlagen( ca. 4-5 mal)
Spalt zwischen aufgehendem Bauteil/Attika o. Einbauten) mit
Dränage-Schüttstoff  8/16 auffüllen (ca. 0,01 m³/lfm) auffüllenund dem Vlies abdecken und ca. 30 cm in die Fläche überlappen
Menge: 400,000 m

**02.02.02.10 Dänage TG Kante Kies16/32, Breite 50 cm**
Schüttbelag liefern und als Dränagestrang einbauen
Material: Kies 16/32,

Höhe: 100 cm
Breite : 50 cm

Bereich Kante TG decke
Menge: 25,000 m

##### Abschnitt 02.02.03 BODENARBEITEN

*Hinweis: Der Aufbau einer Verkehrsfläche wird unterteilt in*
Der Aufbau einer Verkehrsfläche wird unterteilt in
OBERBAU
UNTERBAU
UNTERGRUND

Der Aufbau einer Vegetationsfläche wird unterteilt in
UNTERBODEN
OBERBODEN

Die Ausführungsbeschreibung für die Oberbauschichten
ist zu beachten.

*Hinweis: BODENARBEITEN*

*Hinweis: ABTRAG BODEN*

**02.02.03.1 Probeentnahme nach PN098**
Probeentnahme nach PN098
2-4 Mischproben entsprechend Mietengröße
incl. Transport zum Labor
Vorhalten der Rückstellproben
Menge: 2,000 Stk

**02.02.03.2 Analyse nach Leitfaden LVGBT**
Analyse der Bodenproben nach Leitfaden LVGBT
chemische Analytik mit Haufwerksdeklarartionen, Abstimmung mit dem AG, Fachbehörden, Präsentation der Ergebnisse
(Leitfaden zur Verfüllung von Gruben und Brüchen)
Menge: 1,000 Stk

**02.02.03.3 wie vor, jedoch für Oberboden einschl. TOK Wert/Wasserdurchlässigkeit**
wi vor, jedoch für Oberboden einschl. TOK Wert
einschl. Wasserdurchlässigkeit
Menge: 1,000 St

**02.02.03.4 Kont. Boden BKL 1 lösen, laden und transportieren**
*** Leitbeschreibung
Boden profilgerecht lösen
Bereich: Grünflächen
lösen, laden und transportieren
Boden zum Lagerplatz abtransportieren und abladen

Ausbautiefe bis zu 0,50 m
Menge: 50,000 m3
*Unterbeschreibung 1 Bodenklasse 1, Bodengruppe 4/5*

**02.02.03.5 Z0 Oberbodenmaterial entsorgen und verwerten**
Z0 Oberbodenmaterial entsorgen und verwerten
Oberbodenmaterial, das die Zuordnungswerte Z0 nach LVGBT einhält und keine Fremdbestandteile bzw. Fremdbestandteile bis 1% enthält
Boden gelagert im Baubereich
Laden und zu einer zugelassenen Verwertungsanlage
abtransportieren incl. aller Verwertungs-/Entsorgungs-
gebühren. Erstellen der Entsorgungsnachweise und Be-
gleitscheinvordrucke.
Die Abrechnung erfolgt auf der Basis von gegengezeichneten Übernahme-/Begleitscheinen mit
Wiegescheinen.
Ohne Gegenzeichnung der Entsorgungsstelle und der eindeutigen Zuordnung einer bestimmten Fuhre erfolgt keine
Vergütung.
Menge: 50,000 m3

**02.02.03.6 Z0 Oberbodenmaterial mit Fremdbestandteilen entsorgen und verwerten**
Z0 Oberbodenmaterial mit Fremdbestandteilen entsorgen und verwerten
Oberbodenmaterial, das die Zuordnungswerte Z0 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 50,000 t

**02.02.03.7 Z1.1 Oberbodenmaterial entsorgen und verwerten**
Z1.1 Oberbodenmaterial entsorgen und verwerten
Oberbodenmaterial, das die Zuordnungswerte Z1.1 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 50,000 t

**02.02.03.8 Unterboden lösen, lagern und einbauen**
Unterboden profilgerecht lösen, fördern und einbauen.
Bodenklasse DIN 18300: 3 und 4
Abrechnung: Nach anerkannten Ausgangs- und Endnivellement.
Abtragsdicke: bis 20 cm
Förderweg: - 100 m
Menge: 50,000 m3

**02.02.03.9 Zulage für Auftrag in der TG Aussparung**
Zulage für Auftrag in der TG Aussparung
einschl. Grobplanum und Vedrdichtung 92-95 %
Schichtdicken max. 60 cm
Tiefe der Aussparungen bis 100 cm

Überfahren der TG-Aufkantung nur geschützt möglich.
Schutz der Kante muss einkalkuliert werden.
Menge: 50,000 m³

**02.02.03.10 Unterboden lösen und lagern**
Unterboden profilgerecht lösen, fördern und lagern.
Bodenklasse DIN 18300: 3 und 4
Abrechnung: Nach anerkannten Ausgangs- und Endnivellement.
Abtragsdicke: bis 50 cm
Förderweg: - 200 m
Menge: 375,000 m3

**02.02.03.11 Unterboden laden und einbauen**
Unterboden profilgerecht laden, fördern und einbauen
Bodengruppe DIN 18915: 3-5
Bodenklasse DIN 18300: 3 und 4
Abrechnung: Nach anerkannten Ausgangs- und Endnivellement.
Auftragsdickedicke: bis 50 cm
Förderweg: - 200 m
Menge: 375,000 m3

**02.02.03.12 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 50,000 t

**02.02.03.13 von wie Pos. vor, jedoch >Z0 ≤Z 1.1**
wie Pos. vor, jedoch >Z0 ≤Z 1.1
deklariert als: >Z0 ≤Z 1.1
Bodenart:  Bodenklasse 3-5
Menge: 50,000 t

**02.02.03.14 von wie Pos. vor, jedoch >Z1.1 ≤Z1.2**
wie Pos. vor, jedoch  >Z1.1 ≤Z1.2
deklariert als:  >Z1.1 ≤Z1.2
Bodenart:  Bodenklasse 3-5
Menge: 50,000 t

**02.02.03.15 von wie Pos. vor, jedoch >Z1.2 ≤Z2**
wie Pos. vor, jedoch  >Z1.2 ≤Z2
deklariert als:  >Z1.2 ≤Z2
Bodenart:  Bodenklasse 3-5
Menge: 50,000 t

*Hinweis: AUFTRAG BODEN AUßERHALB DER TG*
AUFTRAG BODEN

**02.02.03.16 Bodengruppe 2-3 liefern und einbauen, nicht bindiger Boden zum Auffüllen, Rotlage**
Auffüll profilgerecht liefern, fördern und im Bereich der Baustelle profilgerecht einbauen.
Bodenklasse DIN 18300 3
Bodengruppe DIN 18915: 2-3
(kiesige/sandige Rotlage,
Wasserdurchlässigkeit im gesetzten Zustannd bei 0,3 mm/min

Profilgenauigkeit: Nach DIN 18 915.
Förderweg: Innerhalb des Baustellenbereichs
Abrechnung: Nach anerkannten Ausgangs- und Endnivellement.
Auftragsstärke: 20-60 cm, bis unter die Vegetationstragschicht
Menge: 300,000 m3

*Hinweis: UNTERBAU*

**Ausführungsbeschreibung 7 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**02.02.03.17 Planum nacharbeiten**
Bauseits hergestellten Baugrund nacharbeiten, Erdmassenausgleich innerhalb der Flächen bis 20 cm Stärke.
Bodenklasse DIN 18300: 3 und 4
Abrechnung: Nach planierter Fläche.
Diese Position kommt nur für Flächen zum Tragen, wo kein zusätzl. Bodenabtrag stattgefunden hat. Die in Frage kommenden Flächen sind vor der Ausführung
mit der Bauleitung festzulegen!
Menge: 800,000 m2

**02.02.03.18 Auffüllkies 0/X (-60 cm) unter Belagsflächen liefern**
gem. "Ausführungsbeschreibung Oberbau" liefern
auf dem Planum herstellen und verdichten für Belagsflächen
Bauklassen: III und V
Material: Kies 0/X
Einbaubereich: siehe Werkplan
Einbaustärke: ca. 20-60 cm
Menge: 1200,000 m3

**02.02.03.19 Unterbau verdichten**
Bauseits hergestellten Unterbau unter zukünftigen Wegeflächen gem. "Ausführungsbeschreibung Unterbau" lagenweise verdichten.
Bodenklasse DIN 18300: 3 und 4
Abrechnung: Nach verdichteter Fläche.
Menge: 800,000 m2

**02.02.03.20 Geogitter TG-Kante**
Geogitter liefern und gemäß Herstellervorschrift
einbauen.
Einbau zwischen nicht unterbauter Fläche im Übergang zur unterbauten Fläche

Eigenschaften: gestreckte, monolithische, knotensteifes
 Geogitter zur Bodenbewehrung
Maschenweite: 30-40/30-40 mm
Material: Polypropylen
Flächengewicht: >  500 g/m2
Höchstzugkraft läng/quer: >  40 kN/m
Knotenfestigkeit: >  38 kN/m

Allgem. Hinweis zum Einbau: Das Geogitter ist mit einer Überlappung an den Stößen von mind. 50 cm einzubauen. Es darf nicht direkt befahren werden und ist im Vor-Kopf-
Verfahren einzubauen. Einbau Mittig in die Tragschicht.
Einbau TG-Kante: Der Einbau erfolgt entlang der
 TG-Kanten. Das Draingitter muß,
 ausgehend von der TG-Kante, 2m in die
 nicht unterbaute und 2m in die  unterbauten
 Fläche hineinragen

Zuschnitte sind mit in den EP einzukalkulieren.
Nur in Abspache mit der Bauleitung
Bereich: gem. Werkplan

Leitfabrikat: BEGRID TG 40/40S, schwerlasttauglich
oder das nachstehende, gleichwertige Erzeugnis
bzw. Verfahren nach Wahl des Bieters
‘
...................................................‘
‘
...................................................‘
‘
...................................................‘
(vom Bieter einzutragen; fehlt ein Eintrag, kommt das
ausgeschriebene Erzeugnis bzw. Verfahren zum Einsatz.)
Menge: 100,000 m2

*Hinweis: OBERBAU*

**Ausführungsbeschreibung 8 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**02.02.03.21 Kiestragschicht 0/32 (40 cm) Belagsflächen liefern**
gem. "Ausführungsbeschreibung Oberbau" liefern
auf dem Planum herstellen und verdichten für Terrasse.
Bauklassen: III und V
Material: Kies 0/32
Einbaubereich: siehe Werkplan
Einbaustärke: 20-40 cm
Einbau in Einzelflächen
Menge: 1000,000 m3

**02.02.03.22 FSS verbessern Ebenheit +/-3 cm Platz-/Wegefläche**
Frostschutzschicht verbessern
Oberfläche der Frostschutzschicht nachprofilieren und verdichten.
Die Abweichung von der Ebenheit und
profilgerechten Lage darf entgegen der in
der ZTVE-STB angegebenen Toleranz
höchstens +/- 3 cm betragen.
Bereich = Platz- und Wegeflächen
Menge: 2800,000 m2

*Hinweis: LEITUNGSGRÄBEN*

**02.02.03.23 Kopflöcher erstellen - 1m³**
Kopflöcher erstellen
punktuell Löcher für Anschlussarbeiten etc.
unter besonderer Rücksichtnahme auf Leitungen, Einbautem, Gebäude etc..
Teilweise von Hand mit Maschinenunterstützung

bis 100x100x100 cm

Auzshub seitlich lagern ach Bodenart und wieder
verfüllen und verdichten
Menge: 30,000 St

**02.02.03.24 Gräben ausheben, Elektroleitungen, ohne Leerrohr**
Boden der Gräben profilgerecht ausheben.
Aushubmaterial seitlich lagern.
Sohle  verdichten auf DPr 97%.
Graben  nach Verlegearbeiten mit seitlich lagerndem
 Boden verfüllen und lagenweise verdichten.
Bodenklasse: 3 und 4.
Aushubtiefe: bis 40 cm, ab FOK
Sohlenbreite: 30 cm
Graben für : Elektroleitungen
Menge: 75,000 m

**02.02.03.25 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 50,000 m

**02.02.03.26 Trassenband**
Trassenband verlegen
Trassenband der jeweiligen Versorgungsträger
beschaffen und im Zuge der Grabenverfüllung
gemäß den Vorgaben der Versorgungsunternehmen verlegen.

Bereich: Entwässerungs- und Abwasserleitungen,
Elektroleitungen
Menge: 800,000 m

**02.02.03.27 Zuschlag für Handgrabung**
Zuschlag für Handgrabung
zur Bodenbewegung der Pos. Gräben ausheben
Ausführung  nur nach Rücksprache mit der Bauleitung.

Bereich: Anschlüsse an Regenwasserleitungen
Menge: 50,000 m

**02.02.03.28 Riesel 4/8 liefern und einbauen, einzelner Einbau**
Riesel 4/8 liefern und als Ummantelung des
Elektrokabels,
einzelner Einbau.
Ummantelung mit Riesel D = 10 cm
Menge: 30,000 m3

*Hinweis: ELEKTRO*

**02.02.03.29 Leerrohr für Elektroleitungen DN25 mit Zugdraht**
Leerrohr für Elektroleitungen
Ummantelung mit Riesel bauseits
Leerrohr DN 25 mit Zugdraht
in Graben oder auf Retention legen
Menge: 100,000 m

**02.02.03.30 wie vor, jedoch Leerrohr bauseits**
Menge: 300,000 m

**02.02.03.31 Leerrohr bauseits gestellt in Graben einlegen, für Begleitheizung**
Leerrohr bauseits gestellt in Graben einlegen
einschl Ummantelung 10 cm Dick
entlang Fassade vor Einbau Traufeinfassung
Menge: 500,000 m

*Hinweis: GRUBE UNTERFLURCONTAINER*

**02.02.03.32 Grubenverbau für Unterflurcontainer**
Baugruben- und Grabenvaerbau für Tiefen bis 3,0 m
Verbau mit größflächigen Stahlverbauplatten im
Einstell - oder Absetzverfahren unter Berücksichtigung der
Arbeitsraumbreiten nach DIN 4124 und EN 1601

Sohlebreite ca. 3,0 m

Bodenklasse 2-3

Verbau wieder beseitigen.
Abgerechnet wird von der vorgeschriebenen Oberkante des Verbaus bis zur Grabensohle

Vom AN anzugeben:
Art des Verbaus:........................................................

Art des Verbauverfahrens:.........................................

Prüfzeichen: ..............................................................
Menge: 100,000 m²

**02.02.03.33 wie vor, jedoch Sohlenbreite 5,0 m**
Menge: 75,000 m2

**02.02.03.34 Grube für Unterflurcontainer**
Grube für Unterflurcontainer ausheben, profilgerecht lösen und im Bereich des Baugeländes auf Miete lagern.
Fläche für Betonkörper einschl. Arbeitsraum:
 ca. 3,20 x 11,00 m (3x)
 ca. 5,40 x 11,00 m (2x)
Aushubtiefe 2,70 m
Bodenklasse: 3 und 4.
Aushubmaterial: Das Material ist vor Ort auf der Baustelle
 lagern
Sohle  verdichten auf  DPr 97 %.
Sicherung: Die Grube ist gem. der geltenden
 Sicherungsrichtlinien mit einer Böschung
 auszuheben
Menge: 300,000 m3

**02.02.03.35 Hinterfüllen von Bauwerken**
Kiesauffüllmaterial laden,förden, hinterfüllen und lagenweise verdichten
Einbaubereich: verfüllung der Betonkörper
Schichtdicke  max. 40-50 cm,
Verdichtungsgrad  in den einzelnen Schichten DPr 97%
Korngröße  frostsicheres Material 0/X, bnauseits lagernd
Einbauhöhe  bis 1,50-2,00 m,
Abrechnung  nach Aufmaß
Menge: 150,000 m3

*Hinweis: FUNDAMENTE*

**02.02.03.36 Fundamente für Pollerleuchten**
Fundamente für Pollerleuchten aus Betonrohren liefern
und herstellen einschl. Aushub und Erdarbeiten.
Nennweite 400 mm,
Länge 500 mm,
senkrecht gestellt,
Bohrungen 2 Stück Durchmesser 30 mm
für Kabelleerrohre DN 25,
Einbau Oberkante Betonrohr 15 cm unter
Geländeoberkante, inkl. Glattstrich
Einschl. Einstellen der bauseits vorh. Erdanker und
Vergießen des Betonrohres mit Beton C20/25
bis Oberkante.
Überschüßiges Material im Baufeld verteilen
Menge: 25,000 St

**02.02.03.37 Fundamente für Trennwände im Innenhof**
Fundamente für Trennwände im Innenhof
Maße: 30x30x60 cm
C 20/25
einschl. Erdarbeiten.
Menge: 8,000 St

##### Abschnitt 02.02.04 ENTWÄSSERUNG/LEITUNGEN

*Hinweis: HOFABLAUF/KONTROLLSCHACHT ABLÄUFE*

**02.02.04.1 Kontrollschacht Drosselablauf,mini-Konus mit Göbeldeckel kn 50**
Versitzgrube mit direktem Einlauf, DN 800, Kl B quadrat., liefern und einbauen,
verdrängter Boden wird Eigentum des AN und ist zu
beseitigen.
incl. Aushub- und Hinterfüllarbeiten.
Ausführung:  Betonteile nach DIN 4034:
  Konus 100/63 cm, h: 30 cm
  Göbeldeckel KN 50 h:12 cm

Einbauhöhe  gesamt: 42 cm
Versetzen  auf C 12/15 ca. 15 cm

Bereich:  TG Aufkantung Drossel
Menge: 6,000 St

**02.02.04.2 Schachtring DN 100, passend zur Vorposition, h:25 cm**
Schachtring DN 100, passen dzur Vorposition, h:25 cm
Menge: 6,000 St

**02.02.04.3 Polymerbeton-Kontrollschacht PBK - befahrbar - Grundelement**
Polymerbeton-Kontrollschacht  - befahrbar - Grundelement
Kontrollschacht aus Polymerbeton zur Ableitung von Oberflächenwasser in Verkehrsflächen liefern und nach Herstellerangaben versetzen.
Abdeckroste, Aufstockelemente und Schmutzeimer folgen in gesonderter Position.

Einsatzbereich:
Bei geringer Nutzungsfrequenz begehbar und befahrbar mit PKW/LKW bis 16 t, z.B. auf Parkdecks, Fußgängerzonen, Feuerwehrzufahrten.

Eigenschaften:
Kontrollschacht Grundelement
Sockelelement mit Öffnungen für Wassereinlauf aus unteren Entwässerungsebenen
Material: Polymerbeton
Maße: L 500 x B 500 x H 100 mm

z.B. erfüllt das Produkt Optigrün PBK die genannten Spezifikationen

oder das nachstehende, gleichwertige Erzeugnis
bzw. Verfahren nach Wahl des Bieters
‘
...................................................‘
‘
...................................................‘
‘
...................................................‘
(vom Bieter einzutragen; fehlt ein Eintrag, kommt das
ausgeschriebene Erzeugnis bzw. Verfahren zum Einsatz.)
Menge: 1,000 St

**02.02.04.4 Polymerbeton-Kontrollschacht - befahrbar - Rost**
Polymerbeton-Kontrollschacht  - befahrbar - Rost Gusseisen
Abdeckrost  GE aus Gusseisen für Polymerbeton-Kontrollschachtliefern und
versetzen.

Einsatzbereich:
bei geringer Nutzungsfrequenz befahrbar mit PKW/LKW bis 16 t, z.B. auf Parkdecks, in Fußgängerzonen oder Feuerwehrzufahrten.

Eigenschaften:
Rost PBK GE
Material: Gusseisen
Einlaufleistung: ca. 5,0 l/s
Maße: L 300 x B 300 x H 25 mm

Passend zur Vorposition
Menge: 1,000 St

**02.02.04.5 Polymerbeton-Kontrollschacht PBK - befahrbar - Aufstockung**
Polymerbeton-Kontrollschacht PBK - befahrbar - Aufstockung 60 mm
Aufstockelement PBK A60 60 mm für
Polymerbeton-Kontrollschacht liefern und
versetzen.

Einsatzbereich:
Bei geringer Nutzungsfrequenz begehbar und befahrbar mit PKW/LKW bis 16 t, z.B. auf Parkdecks, Fußgängerzonen, Feuerwehrzufahrten.

Eigenschaften:
Kontrollschacht-Aufstockelement PBK A60
Material: Polymerbeton
Maße: L 280 x B 280 x H 60 mm

Passend zur Vorposition
Menge: 10,000 St

**02.02.04.6 Polymerbeton-Kontrollschacht PBK - befahrbar - Schmutzeimer**
Polymerbeton-Kontrollschacht PBK - befahrbar - Schmutzeimer
Schmutzeimer aus Kunststoff für Polymerbeton-Kontrollsch
acht und versetzen.

Einsatzbereich:
zur Verwendung mit Aufstockelement PBK A60 ab Schachthöhen von 180 mm

Eigenschaften:
Schmutzeimer
Material: PP Polypropylen

Passend zur Vorposition
Menge: 3,000 St

**02.02.04.7 SSK, ohne Boden, Kl C - 25t, längsrek.**
Straßenablauf nach DIN 4052, Normaleinbau,
liefern und setzen.
Teile  :  Zwischenteil, Schaftkonus,
 Auflagering, verzinkter Schlitzeimer Form A
Aufsatz:  Rost DIN 1213, Rinnenform Längsrekord,
 30 x 50 cm,
 Verkehrsklasse C
Einbauhöhe  gesamt: 70 cm
Anschluß  nach unten offen auf Retention
Bereich Muldensteinrinne
Menge: 8,000 St

**02.02.04.8 Auflagerring für Vorposition zum Höhenausgleich liefern, H:6 cm**
Auflagerring h:6 cm für Vorposition zum Höhenausgleich liefern
Auf C12/15 bis 10 cm setzen
Menge: 4,000 St

**02.02.04.9 Betonschaft der Vorposition einkürzen**
Menge: 4,000 St

**02.02.04.10 Kontrollschacht-Deckel ohne Löcher, Antirutschbeschichtung**
Optigrün-Kontrollschacht-Deckel  ohne oberseitige Einlauföffnungenzur Abdeckung von Kontrollschächte mit den Abmessungen 440 x 540 mm
Inkl. Befestigungsmaterial.

Eigenschaften:
Abmessung: 440 x 540 mm
Material: Aluminium mit Antirutschbeschichtung, 3 mm
Farbe: Anthrazit (RAL 7016)
Belastbarkeit: 800 kg, arretierbar
Unterseitig verstärkt

z.B. erfüllt das Produkt Optigrün DSA 54Ddie genannten Spezifikationen

oder das nachstehende, gleichwertige Erzeugnis
bzw. Verfahren nach Wahl des Bieters
‘
...................................................‘
‘
...................................................‘
‘
...................................................‘
(vom Bieter einzutragen; fehlt ein Eintrag, kommt das
ausgeschriebene Erzeugnis bzw. Verfahren zum Einsatz.)
Menge: 1,000 St

*Hinweis: LEITUNGEN / ABLÄUFE*

**02.02.04.11 PP-Rohr "KG 2000" DN 100**
Regenwasserkanal DIN EN 1852-1 aus PP-Rohren DN 100
Reihe SN4 einschließlich Rohrschnitte und Verbindungen
herstellen mit Steckmuffe

Verlegung: in vorhandenem Graben, senkrecht ohne
Verbau,
Grabentiefe bis 1,25 m aus gesonderter Pos.
Gefälle: in der Leitung mind. 1%
Menge: 30,000 m

**02.02.04.12 Formteil PP Bogen DN 100**
Formteil KG-Rohr aus PP
als Zulage zu Abwasserkanal
Bogen in Grad 15 bis 90
DN 100
Menge: 15,000 St

**02.02.04.13 Formteil PP DN 100 Abzw.100**
Formteil KG-Rohr aus PP
als Zulage zu Abwasserkanal
DN 100
Einfachabzweig DN 100
Menge: 5,000 St

**02.02.04.14 wie vor, jedoch Reduzierung 150/100**
Menge: 5,000 St

**02.02.04.15 Anschluss an Sickerschacht herstellen**
Anschluss an Sickerschacht herstellen
Regenwasserleitung an Sickerschacht anschließen und verschließen. Einschl. sämtlicher Nebenleistungen
Anfallendes Material wird Eigentum des AN und
ist einer Wiederverwertung zuzuführen
Menge: 2,000 Stk

*Hinweis: FALLROHRE*

**02.02.04.16 Fallrohraufnahmeschacht**
Fallrohraufnahmeschacht zum Anschluss von Fallleitungen mit Rohr-Außendurchmesser d: 75, 90, 100, 110 mm liefern und fachgerecht einbauen.

Einsatzbereich:
Zur Aufnahme von Fallleitungen bei Ein- und Weiterleitung von Überschusswasser aus höhergelegenen Dachflächen.

Technische Merkmale:
Geschlossenes System ohne freien Auslauf
Einfache Wartung durch Laubfangkorb und Reinigungsdeckel mit Griff
Automatische Pendelklappe zur Geruchssperre ohne Wasser

Technische Daten:
Material: Polypropylen, UV-stabilisiert, hochschlagfest Ablaufleistung: 6 l/s
Anschlussmöglichkeiten: für Fallleitungen d: 75, 90, 100, 110 mm, Ablaufstutzen senkrecht DN 100/DN 125

z.B. erfüllt das Produkt Optigrün FAS F die genannten Spezifikationen

oder das nachstehende, gleichwertige Erzeugnis
bzw. Verfahren nach Wahl des Bieters
‘
...................................................‘
‘
...................................................‘
‘
...................................................‘
(vom Bieter einzutragen; fehlt ein Eintrag, kommt das
ausgeschriebene Erzeugnis bzw. Verfahren zum Einsatz.)
Menge: 20,000 St

**02.02.04.17 KG-.Verbindungsstück DN 100/125; L: bis 100 cm**
KG-.Verbindungsstück DN 100/125
entsprechend ablängen und anschließen
Menge: 25,000 St

**02.02.04.18 Anschlussmanschette für Fallrohraufnahmeschacht DN 100/125**
Anschlussmanschette für Fallrohraufnahmeschacht DN 100/125 liefern und fachgerecht einbauen.
einschl. Betonkegel hzum fixieren des KG Anschlusses
(0,01 m³ Beton 12/15)

Einsatzbereich:
Zum Anschluss des Fallrohraufnahmeschacht FAS F auf Wasser-Retentionsboxen.

Technische Daten:
Abmessungen: 350 x 350 mm
Rohranschlussmöglichkeiten: DN 100/125
Menge: 25,000 St

**02.02.04.19 Rohrübergabe-Randkontrollschacht, nur Lieferung**
Rohrübergabe-Randkontrollschacht  zur Einleitung von Wasser in Rohrleitungen an Tiefgaragenkanten.
Mit Rohranschluss für zwei Rohrleitungen DN 110 (KG-Rohr DN/OD 110).

Einsatzbereich:
An Kanten von Tiefgaragen mit freiem Dachrand oder mit Aufkantung.
In Kombination mit einer Ablaufdrossel auch in Aufkantungen von Tiefgargendächern, die als Retentionsdach genutzt werden.

Technische Daten:
Material: Aluminium, 2 mm
Abmessung: 540 x 440 mm
Höhe ohne Rohranschluss: 235 mm
Höhe mit Rohranschluss 305 mm
Anschlussmöglichkeiten für 5
Wasserleitkanäle

z.B. erfüllt das Produkt Optigrün RSA 54R die genannten Spezifikationen

oder das nachstehende, gleichwertige Erzeugnis
bzw. Verfahren nach Wahl des Bieters
‘
...................................................‘
‘
...................................................‘
‘
...................................................‘
(vom Bieter einzutragen; fehlt ein Eintrag, kommt das
ausgeschriebene Erzeugnis bzw. Verfahren zum Einsatz.)
Menge: 6,000 St

**02.02.04.20 Kontrollschacht-Deckel**
Kontrollschacht-Deckel zur Abdeckung von -Kontrollschächte mit den Abmessungen 440 x 540 mm der
Vorpos. in extensiven und
einfach intensiv begrünten Dachflächen. Inkl. Befestigungsmaterial.

Eigenschaften:
Abmessung: 440 x 540 mm
Material: Aluminium natur, 3 mm
Belastbarkeit: 300 kg

Liefern und nach Herstellereingaben einbauen.

z.B. erfüllt das Produkt Optigrün DSA54E die genannten Spezifikationen

oder das nachstehende, gleichwertige Erzeugnis
bzw. Verfahren nach Wahl des Bieters
‘
...................................................‘
‘
...................................................‘
‘
...................................................‘
(vom Bieter einzutragen; fehlt ein Eintrag, kommt das
ausgeschriebene Erzeugnis bzw. Verfahren zum Einsatz.)
Menge: 6,000 St

**02.02.04.21 Kontrollschacht-Aufstockelement 10 - 100 mm**
Aufstockelement 100 mm für Kontrollschächte mit den Abmessungen 440 x 540 mm der Vorpos.

 Inkl. Befestigungsmaterial.

Eigenschaften:
Höhe: 100 mm
Abmessung: 440 x 540 mm
Material: Aluminium, 2 mm

z.B. erfüllt das Produkt Optigrün DSA54E die genannten Spezifikationen

oder das nachstehende, gleichwertige Erzeugnis
bzw. Verfahren nach Wahl des Bieters
‘
...................................................‘
‘
...................................................‘
‘
...................................................‘
(vom Bieter einzutragen; fehlt ein Eintrag, kommt das
ausgeschriebene Erzeugnis bzw. Verfahren zum Einsatz.)
Menge: 6,000 St

*Hinweis: ENTWÄSSERUNGSRINNEN NW100*

**02.02.04.22 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

z.B. erfüllt das Produkt  Faserfix KS 100 Typ 01 die genannten Spezifikationen

oder das nachstehende, gleichwertige Erzeugnis
bzw. Verfahren nach Wahl des Bieters
‘
...................................................‘
‘
...................................................‘
‘
...................................................‘
(vom Bieter einzutragen; fehlt ein Eintrag, kommt das
ausgeschriebene Erzeugnis bzw. Verfahren zum Einsatz.)
Menge: 90,000 St

**02.02.04.23 wie vor, jedoch mit Eigengefälle**
Menge: 10,000 m

**02.02.04.24 wie vor, jedoch mit Ablaufstutz DN 100, unten, einschl. Laubfang, ohne Gefälle**
wie vor, jedoch mit Ablaufstutz DN 100, unten
einschl. Laubfang
Menge: 5,000 St

**02.02.04.25 Zulage für Rinnenendscheibe, NW 100**
Zulage für Rinnenendscheibe, NW 100
aus feuerverzinktem Stahl,
einschl. Einbau.
Menge: 24,000 St

**02.02.04.26 Zulage gerader Schnitt Rinnen- Unterteil**
Zulage für geraden Schnitt des Rinnenunterteils aus
gesonderter Position als Paßschnitt nach Aufmaß vor
Ort.
Menge: 12,000 St

**02.02.04.27 Gussrost SW 6mm, Kl C, 500 mm**
Gussrost SW 6mm, Kl C, 500 mm
liefern und gem. Herstellerangaben auf Rinnen-Unterteil
und Einlaufkasten-Unterteil, Baubreite 160 mm, aus
vorheriger Position montieren.

Material: Gussrost schwarz, KTL beschichtet
 SW 100/6,
mit horizontaler Schubsicherung,
4-fache Arretierung durch Schnellverschluß
SIDE-LOCK
Klasse: C 250
Länge: 500 mm

z.B. erfüllt das Produkt Gussrost SW 6mm die genannten Spezifikationen

oder das nachstehende, gleichwertige Erzeugnis
bzw. Verfahren nach Wahl des Bieters
‘
...................................................‘
‘
...................................................‘
‘
...................................................‘
(vom Bieter einzutragen; fehlt ein Eintrag, kommt das
ausgeschriebene Erzeugnis bzw. Verfahren zum Einsatz.)
Menge: 100,000 m

**02.02.04.28 Zulage für geraden Schnitt der Rinnenabdeckung**
Zulage für geraden Schnitt der Rinnenabdeckung
aus gesonderter Position als Paßschnitt nach Aufmaß vor
Ort.
Die Schnittflächen sind dauerhaft wieder zu verzinken.
Menge: 12,000 St

**02.02.04.29 Einlaufkasten- Unterteil, NW 100, Baubreite 160 mm**
Einlaufkasten aus glasfaserverstärktem Beton für
Entwässerungsrinne mit Sicherheitsfuge, NW 100 mm,
gemäß DIN EN 1433, liefern und einbauen einschl.
Aushub, Erdarbeiten und Anschluß an Entwässerungskanal
passend zu Rinnen der Vorpositionen
DN 100.
Baulänge: 500 mm
Breite 160 mm,
Bauhöhe: 500 mm
Abdeckung: aus gesonderter Position
Rahmen: integrierte verzinkte Stahlzarge mit
Schnellverschluß SIDE-LOCK
für 4-fache Arretierung pro Stück
Ausstattung: mit herausnehmbarem Kunststoff Eimer, für
den beidseitigen Rinnenanschluß aller Rinnen
Anschluß: für Rohranschluß DN 100,
Bettung: Beton C20/25, Dicke: 15 cm mit
beidseitiger Betonrückenstütze. Oberkante Rückenstütze
bis mind. 1/2 Liniensinkkastenhöhe.
Erzeugnis: Faserfix 100 KS-Einlaufkasten
Artikelnummer: 8052

Bereich: Nord-Ost
Menge: 8,000 St

*Hinweis: FASSADE*

**02.02.04.30 Noppenfolie 2-lagig**
Noppenfolie als Grundmauerschutz liefern und  auf senkrechter Fläche verlegen.  einseitig vleiskaschiert
Einbauhöhe:  ca. 100 cm
Verlegung: OK Noppenfolie 1cm unter fertiger  Belagsoberkante, Fuge mit Splitt 2/5  verfüllen
Noppenfolie darf nicht sichtbar sein!

Bereich: UFC

Leitfabrikat:
Noppenfolie Delta MS

oder das nachstehende, gleichwertige Erzeugnis
bzw. Verfahren nach Wahl des Bieters
‘
...................................................‘
‘
...................................................‘
‘
...................................................‘
(vom Bieter einzutragen; fehlt ein Eintrag, kommt das
ausgeschriebene Erzeugnis bzw. Verfahren zum Einsatz.)
Menge: 75,000 m

**02.02.04.31 Noppenfolie vlieskaschiert und Gleitfolie 3-lagig**
liefern und als Grundmauerschutz im Bereich von
Mineralisch gebundenem Sockelputz einbauen.
Material: Noppenfolie vlieskaschiert und Gleitfolie 3 - lagig
Einbauhöhe bis 50cm
Verlegung OK Noppenfolie 1cm unter fertiger  Belagsoberkante
Noppenfolie darf nicht sichtbar sein!
Bereich Hauswand

Produkt und Hersteller angeben
‘
...................................................‘
‘
...................................................‘
‘
...................................................‘
Menge: 450,000 m

*Hinweis: TÜREN*

**02.02.04.32 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11

Produkt und Hersteller angeben
‘
...................................................‘
‘
...................................................‘
‘
...................................................‘
Menge: 30,000 m

**02.02.04.33 wie vor, jedoch bis br. 20 cm**
Menge: 5,000 m

**02.02.04.34 Ablaufbox Entwässerungsrinne**
*** Leitbeschreibung
Ablaufbox für Entwässerungsrinne liefern und einbauen
aus verzinktem Stahlblechkörper,
mit Rinnenkörper verschraubt
Länge ca. 25 cm
Breite ca. 25 cm
Passend zu Fassadenrinnen der Vorpositionen
Bettung: Dränmörtel 10 cm  dick
einschl. Rist MW 30/10, feuerverzinkt
Menge: 15,000 Stk
*Unterbeschreibung 1 Zusatz: Mit Ablaufstutzen*
Zusatz: Öffnung
 nach unten einschl. Ablaufstutzen
Längen ca. 100 cm, DN110
und Schmutzfangsieb

*Hinweis: ROSTE*

**02.02.04.35 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m

Produkt und Hersteller angeben
‘
...................................................‘
‘
...................................................‘
‘
...................................................‘
Menge: 50,000 m²

**02.02.04.36 Abtrittrost L/B/H bis1000/600/75 mm liefern und einbauen,Sonderanferigung**
Abtrittrost L/B/H bis1000/600/75 mm liefern und einbauen, bestehend aus:

Unterkonstruktion als Metallwanne, abgestuft von 50 auf 80 mm aus verzinktem Stahl,
Maße, 1000 mm, Tiefe (inkl. Rost) ca.75mm, Dicke 4mm, mit
davon ca. 200 mm 50 mm tief, Rest 80 mm tief
 Auslass für Wannen-Entwässerung DN70,z.B.
LORO, Serie GF, DN100 mit verschraubbarem Sieb
Einsatzbeispiel 1.008.005
inkl. 1 Bohrungen DN 20 in den Stirnseiten der Wanne, damit die anschließenden Fassadenrinnen in die Wanne entwässern können

Wanne mit angeschweißter, umlaufender Zarge als Rostauflage
Auflagebreite 30mm und 2 Mittelstegen, Breite 30mm, Dicke 4mm, Länge 600mm als Rostauflage

1 Rostauflage Höhe 20mm, passend zur vorgenannten Zarge, feuerverzinkt, MW 30/10

Verlegung Wanne auf 3cm Einkornmörtel und 10 cm Betonfundament C20/25

Einbaubereich: Hauseingänge

Vor Fertigung sind die Roste vor Ort aufzumessen
Menge: 15,000 St

**02.02.04.37 wie vor, jedoch Länge 1500 mm**
Menge: 2,000 St

**02.02.04.38 KG-.Verbindungsstück DN 100; L: bis 50 cm. mit 8/16 verfüllt**
KG-.Verbindungsstück DN 100
entsprechend ablängen und anschließen
und mit Rollkies 8/16 verfüllen
Menge: 17,000 St

*Hinweis: TRAUFE*

**02.02.04.39 Gewaschenen Rollkies16/32 liefern und einbauen**
Gewaschenen Rollkies 16/32 liefern und als Schüttbelag gem. Werkplan einbauen

Schichtdicke: i.M. 20 cm
Bereich: gem. Werkplan

zeitnah nach Beauftragung ist der Bauleitung ein Muster
vorzulegen.
Menge: 95,000 m2

**02.02.04.40 Schüttbelag Lichtschacht / Schachtring**
liefern und in Lichtschächte / Schachtringe einbauen,
inkl. Schutz des Schachtes
Material: gewaschener Grubenkies 16/32
Schichtdicke i.M. 30 cm
Gebrochene Steine sind zu entfernen.
Bereich siehe Werkplan
Menge: 10,000 m3

##### Abschnitt 02.02.05 BETONFERTIGTEILE

*Hinweis: L-STEINMAUER EINGANGSTREPPE*

**02.02.05.1 Winkelstützwand Rampenbauwerk Höhe 80 cm, verstärkte Ausführung, abgeschrägt**
Sichtbetonfertigteil
nach DIN 18 500 liefern, abladen und einbauen.
einschl.Fundamentierungsarbeiten.
Betongüte: C35/45
Expositionsklasse: XF2
Oberfläche:  Sichtbeton glatt
 beidseitig
Kanten  3mm
Qualität SB4
Formteil: L - Stein
Länge: 77 cm
Höhe : abgeschrägt 70/34 cm
Fuß: 50 cm
Wandstärke: 15 cm

Detail: MCG-LAA-A-AP-DT-00-90102-02  , Teil B 1

im Auffüllbereich rückseitig dauerhaft schließen
bis 5 cm unter OK Belag
Fundament: Beton C 12/15, 15 cm dick

Produkt und Hersteller angeben
‘
...................................................‘
‘
...................................................‘
‘
...................................................‘
Menge: 4,000 Stk

*Hinweis: STUFEN*

**02.02.05.2 Beton-Blockstufe 35/15, Länge 200, mit Aufmeksamkeitsstreifen**
Sichtbetonfertigteil nach DIN 18 500 liefern und einbauen, einschl. Fundamentierungsarbeiten.
5 Stück
Werkstein: Blockstufe
Oberfläche: Sichbeton glatt
Fase: mit Aufmerksamkeitsstreifen aus  Quarzgranulat, schwarz
Format L/B/H: 200/ 35 / 15 cm
Betongüte: C35/45
Expositionsklasse: XF4
Bettung: Mörtel MIII, Dicke 3 cm auf Fundament  C12/15 Stärke 40cm
Bereich: TreppeInnenhof Block B

Detail: MCG-LAA-A-AP-DT-00-90105-02

Produkt und Hersteller angeben
‘
...................................................‘
‘
...................................................‘
‘
...................................................‘
Menge: 5,000 St

*Hinweis: SITZBLÖCKE*

**02.02.05.3 Sitzbankblock Beton L=2,10m mit Holzauflage**
Sitzbank aus Hochleistungsbeton mit
eingelassener Sitzauflage aus zertifiziertem FSC-
Tropenholz (Bolondo, imprägniert mit Monocoat
Ölschutz). ). Oberfläche Beton säuregeätzt und
wasserdicht, mit Anti-Graffiti Beschichtung.
Erhältlich in den Farben weiß, grau, beige und
schwarz. Freigabe durch Bauleitung vor Bestellung

Betongüte: C45/55 - XF2
Qualität: Klasse SB4
Formteil:  Sitzbankblock, ausgeklinkt
Länge:  210 cm(59 cm in Höhe 48 cm, Rest in  Höhe 42 cm
Höhe :  48 cm mit umlaufender Schattenfuge  4x3 cm unten
Tiefe:  59 cm
Fundament:  Beton C 12/15, bis 20 cm dick

Bankauflagen:
3 Stk. U-Profilen 30/15/4mm, V2A zur Verschraubung
auf dem Betonsockel,
Länge 55 cm, Enden abgeschrägt
mit 2 Verschraubungen pro Profil mit dem Betonblock
durch V2A Klebeanker M8 verbinden

3 Stk. Holzplanken, gehobelt und gefast Maße L/B/H 1500/190/40 mm mit 6 mm Fuge
mit je 2 Verschraubung pro Holzplanke mit Profil
durch V2A Schrauben M6 von unten
Die Holzauflagen sind vor Bestellung zu bemustern

Maße: 210 x 60 x 45, Gewicht
ca. 900kg. Befestigung: Freistehend

Einbaubereich: Hauseingänge
 MCG-LAA-ABC-AP-DT-00-90118-02-

Liefernachweis:
 RASTI GmbH  ǀ  Rudolf-Diesel-Straße 35ǀ  D-27243 Groß Ippener

z.B. erfüllt das Produkt Durbanis LOG 210 die genannten Spezifikationen

oder das nachstehende, gleichwertige Erzeugnis
bzw. Verfahren nach Wahl des Bieters
‘
...................................................‘
‘
...................................................‘
‘
...................................................‘
(vom Bieter einzutragen; fehlt ein Eintrag, kommt das
ausgeschriebene Erzeugnis bzw. Verfahren zum Einsatz.)
Menge: 6,000 St

##### Abschnitt 02.02.06 PLATZ- UND WEGEBAU

**Ausführungsbeschreibung 9 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 10 Ausführungsbeschreibung Betonpflaster**
*Ausführungsbeschreibung Betonpflaster*
Betonpflaster müssen in ihrer Güte und Beschaffenheit
der DIN EN 1338 entsprechen.
Der Einbau hat nach den grundsätzlichen Regelungen der
DIN 18 318 zu erfolgen, bei ungebundener Bauweise
gelten zusätzlich die ZTV P-StB 2006 und die
TL Pflaster-StB 2004.
Alle Betonpflasterprodukte müssen eine
CE- Kennzeichnung aufweisen.

**Ausführungsbeschreibung 11 Ausführungsbeschreibung Betonplatten**
*Ausführungsbeschreibung Betonplatten*
Betonplatten müssen in ihrer Güte und Beschaffenheit
der DIN EN 1339 entsprechen.
Der Einbau hat nach den grundsätzlichen Regelungen der
DIN 18 318 zu erfolgen, bei ungebundener Bauweise
gelten zusätzlich die ZTV P-StB 2006 und die
TL Pflaster-StB 2004.
Alle Betonplattenprodukte müssen eine
CE- Kennzeichnung aufweisen.

*Hinweis: EINFASSUNGEN*

**02.02.06.1 Granitleistenstein setzen 100/8,5/17,5 Lieferung AN**
Graniteinfasssteine setzen
Betoneinfasssteine auf 10 cm dicke Betonunterlage
C 20/25 (alt: B25) setzen mit beidseitiger Betonstütze.
Format 100/8,5/17,5
ohne Fase
in geraden Längen
Lieferung der Einfasssteine durch AN
Einschließlich notwendiger Erdarbeiten. Material
im Baubereich einbauen, Bettungssohle verdichten,
Aushubtiefe bis 30 cm

Bereich: Zum Gehweg vor Rinne
Menge: 15,000 m

**02.02.06.2 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 215,000 m

**02.02.06.3 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 420,000 m

**02.02.06.4 Betonbordstein 100x8x40 cm gerade**
gem. "Ausführungsbeschreibung Bordsteine aus Beton"
liefern einbauen.

Typ: Leistenstein mit Hartsteinvorsatz,
mit Fase max. 5/5mm
Farbe: grau
Größe L/B/H: 100/8/40 cm,
Anordnung in geraden Reihen
Bettung: auf 20 cm Beton C20/25 mit durchgehender
10 cm starker Rückenstütze, keilartig
abgeschrägt bis 10 cm Unterkante
inkl. aller Erdarbeiten
Fugen 3 bis ca. 5 mm
Menge: 70,000 m

**02.02.06.5 Schnitt Betonsteineinfassung bis 100/25/8,5 cm**
Schnitt Betonsteineinfassung bis 100/25/8,5 cm
Betonsteineinfassung aus vorhergehenden Positionen schneiden
Schnitt mit Nassschneidegerät (Tischgerät) mit
Diamantscheibe.
Anfallendes Material wird Eigentum des AN und
ist einer Wiederverwertung zuzuführen
Menge: 150,000 St

**02.02.06.6 Schnitt Betonsteineinfassung bis 100/40/8 cm**
Schnitt Betonsteineinfassung bis 100/40/8 cm
Betonsteineinfassung aus vorhergehenden Positionen schneiden
Schnitt mit Nassschneidegerät (Tischgerät) mit
Diamantscheibe.
Anfallendes Material wird Eigentum des AN und
ist einer Wiederverwertung zuzuführen
Menge: 40,000 Stk

**02.02.06.7 Bordsteine setzen Prof.B6**
Bordsteine setzen (mit Setzzange)
Bordsteine auf Betonunterlage setzen und hinterfüllen.
(einschließlich aller Anpassungsarbeiten wie
Ablängen, Kopf-/Gehrungsschnitte etc.)
Granitbruch wird Eigentum des AN und ist
einer Wiederverwertung zuzuführen.
Profil B6
Betonunterlage über 15 bis 20 cm dick
bei Einbau einer GrRi muss dies in einem
Arbeitsgang erfolgen

Bereich: Privatstraße
Menge: 75,000 m

**02.02.06.8 Zuschl.vers.Bord. Prof.B6**
Zuschlag für versenkte Bordsteine
Zuschlag für das versenkte Setzen von Bordsteinen
(Einfahrten, Behindertenabsenkungen,
Fußgänger- und Radwegfurten)
Profil B6
Menge: 10,000 m

**02.02.06.9 Bord-Stöße verfug Prof.B6**
Bordsteinstöße verfugen mit Fugenmörtel (Bindemittel
Zement ggf. modifiziert) gemäß ZTV Stra Mü Anhang 4,
Blatt 11
Nur auf besondere Anordnung des AG
Profil B6
Menge: 75,000 St

*Hinweis: LÄUFERZEILEN*

**02.02.06.10 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/10 cm
Oberfläche: grau

Liefernachweis: Fa. Godelmann

z.B. erfüllt das Produkt Tetrago Nativo  die genannten Spezifikationen

oder das nachstehende, gleichwertige Erzeugnis
bzw. Verfahren nach Wahl des Bieters
‘
...................................................‘
‘
...................................................‘
‘
...................................................‘
(vom Bieter einzutragen; fehlt ein Eintrag, kommt das
ausgeschriebene Erzeugnis bzw. Verfahren zum Einsatz.)
Menge: 200,000 m

**02.02.06.11 wie vor, jedoch auf Splittbett als Läufer im Pflasterbelag, Sandfuge**
wie vor, jedoch auf Splittbett als Lävfer im Pflastzerbelag
zwischen Rasenstein und Pflaster
Menge: 300,000 m

**02.02.06.12 Rinnenplatte**
Rinnenplatte als Entwässerungsrinne
liefern und versetzen
Material: Beton
Abmessungen:  L/B/D:30/30/8-10 cm
Bettung :  Beton C12/15
 15 cm dick
Fugen: 10 mm, mit Zementmörtel MG III verfugt
 Fuge zum SSK gesondert vergütet
Bereich: Parkplätze

z.B. erfüllt das Produkt GDM.Muldenstein die genannten Spezifikationen

oder das nachstehende, gleichwertige Erzeugnis
bzw. Verfahren nach Wahl des Bieters
‘
...................................................‘
‘
...................................................‘
‘
...................................................‘
(vom Bieter einzutragen; fehlt ein Eintrag, kommt das
ausgeschriebene Erzeugnis bzw. Verfahren zum Einsatz.)
Menge: 150,000 m

**02.02.06.13 Bewegungsfugen an Rostrahmen herstellen**
Bewegungsfugen an Einbauten oder zur Flächentrennung
herstellen. Abstand der Bewegungsfugen maximal 6 m und
über wechselnden Untergründen oder Bewegungsfugen in
der Unterlage. Ausbildung durch Belags- und
Bettungsschicht (ca. 25 cm). Unterfüllstoff
Vulkanisierte Recyclingplatten NR/SBR einbauen und mit
elastischer Fugenmasse (z.B. Sika Tank PK22) incl.
Trennstoff z.B. PE-Rundschnur verfüllen.

Fugenbreite: 10-20 mm
Nutzungskategorie: N2 nach ZTV Wegebau
Bereich: Rinnenplatten/SSK

Einzellängen bis 50 cm

Liefernachweis: nach Wahl des Bieters

''......................................''
''...................................................''
(vom Bieter zwingend einzutragen)
Menge: 10,000 m

**02.02.06.14 Bet.St.Pfl.als EInzeiler**
Betonsteinpflaster EInzeiler herstellen
Güteeigenschaften nach DIN EN 1338
Art: Betonstein
Typ/Farbe: schattiert, braun/rot
Format: Normalstein aus 5 Steinlängen 12-15cm,  Dicke 7cm
Bettung: 20 cm Beton C12/15, mit durchgehener 10 cm starken Rückenstütze
 incl. aller Erdarbeiten
Fugen: dicht gestoßen
Ausführung: Einzeiler-Randeinfassung im Läuferverband

Bereich: Spielbereich
Material ist vor Baubeginn bei der Bauleitung zu
bemustern!

Fabrikat/Hersteller: Arena / Braun Ideen aus Stein
Typ/Farbe: schattiert

Braun Ideen aus Stein
Hauptstraße 5-7
73340 Amstetten
Tel.: 07331 30030
Fax: 07331 300366

oder gleichwertiges Erzeugnis

.....................................
(vom Bieter anzugeben)
Menge: 30,000 m

*Hinweis: TERRASSEN*

**02.02.06.15 Betonplatten Gartenplatte 50x50x5 cm,**
nach DIN 18 501 liefern und nach DIN 18 318 einbauen.

Betonplatten liefern und einbauen.
Art: Betonplatte
Typ/Farbe: edelstahlkugelgestrahlt
  grau,
Format: 50x50 cmn
 Dicke 5 cm
Ausführung: Kreuzverband

Bettung: Splittgemisch 0/5, 5 cm

Liefernachweis:

z.B. erfüllt das Produkt GDM.Garden lihgt die genannten Spezifikationen

oder das nachstehende, gleichwertige Erzeugnis
bzw. Verfahren nach Wahl des Bieters
‘
...................................................‘
‘
...................................................‘
‘
...................................................‘
(vom Bieter einzutragen; fehlt ein Eintrag, kommt das
ausgeschriebene Erzeugnis bzw. Verfahren zum Einsatz.)
Menge: 58,000 m2

**02.02.06.16 wie vor, jedoch gebundene Bauweise**
wie vor, jedoch Verlegung auf
Bettungsmörtel (Werktrockenmörtel mit Trass) nach
Anforderungen des FGSV Arbeitspapiers 618/2 liefern,
nach Herstellervorschrift anmischen und auf die
Drainbetontragschicht auftragen.

Druckfestigkeit: Nach 28 Tagen > 35 N/mm²
Haftzugfestigkeit: Nach 28 Tagen im Mittel >1,5
Wasserdurchlässigkeit: Kf > 1x10-5
Widerstandsfähigkeit gegen Frost-Tauwechsel gem. FGSV
Arbeitspapiers 618/2

Einbau: filterfähige Bettungsschicht aus
Einkornmörtel mit Traßzement,
Material Körnung 1,5/4mm,
unter Belägen in gebundener
Bauweise der Betonsteine aus vorh.
Positionen
Für den Verbund zwischen Belag und
Bettungsmörtel; Pflaster direkt vor dem
Setzen mit der Unterseite in Haftschlämme
tauchen, sodass die Unterseite des Betonpflasters komplett benetzt ist.
Das Versetzen der mit Haftschlämme versehenen Steine erfolgt hammerfest und
höhengerecht frisch in frisch in den feuchten
Bettungsmörtel
Fugenbreite: mind 5mm
Fugenraum: max. 1/3 Aufstieg des Bettungsmörtels
Nutzungskategorie: N2 nach ZTV Wegebau
Schichtdicke: 4-6cm
Bereich: Tiefgaragenzufahrt

Liefernachweis Einkornbettungsmörtel

Fabrikat: TPM-D 4, tubag, trassgebundener
Pflastermörtel dränfähig
Hersteller: quick-mix Gruppe GmbH & Co. KG
Produktbereich tubag
Mühleneschweg 6
49090 Osnabrück
0541 601 601, info@tubag.de

Liefernachweis Haftschlämme

Fabrikat: tubag, Trass-Naturstein-Haftschlämme
Rapid, TNH-Rapid

oder das nachstehende, gleichwertige Erzeugnis
bzw. Verfahren nach Wahl des Bieters
'...................................................'
'...................................................'
'...................................................'
(vom Bieter einzutragen; fehlt ein Eintrag, kommt das
ausgeschriebene Erzeugnis bzw. Verfahren zum Einsatz.)
Menge: 20,000 m²

**02.02.06.17 Bewegungsfugen herstellen**
Bewegungsfugen an Einbauten oder zur Flächentrennung
herstellen. Abstand der Bewegungsfugen maximal 6 m und
über wechselnden Untergründen oder Bewegungsfugen in
der Unterlage. Ausbildung durch Belags- und
Bettungsschicht (ca. 12 cm). Unterfüllstoff
Vulkanisierte Recyclingplatten NR/SBR einbauen und mit
elastischer Fugenmasse (z.B. Sika Tank PK22) incl.
Trennstoff z.B. PE-Rundschnur verfüllen.

Fugenbreite: 10mm
Nutzungskategorie: N2 nach ZTV Wegebau
Bereich: Tiefgaragenzufahrt

Leitfabrikat Tubag für begehbare Flächen

oder das nachstehende, gleichwertige Erzeugnis
bzw. Verfahren nach Wahl des Bieters
'...................................................'
'...................................................'
'...................................................'
(vom Bieter einzutragen; fehlt ein Eintrag, kommt das
ausgeschriebene Erzeugnis bzw. Verfahren zum Einsatz.)
Menge: 10,000 m

**02.02.06.18 Pflasterfugenmörtel**
Fugenmörtel für Fußgängerbereiche, nach
Herstellervorschrift anmischen und zwischen Fassade und
Fassadenrinne einarbeiten.

Druckfestigkeit: Nach 7 Tagen > 8 N/mm²,
Frost- und Tausalzbeständig, wasserdurchlässig

Einbau: Fuge vor dem Verfugen satt vornässen
(sauber und staubfrei). Fuge mit Fugenmörtel vollfugig in einem Arbeitsgang
verfugen.
Nach dem Verfugen ist der Belag und die
Fassadenrinne zu reinigen. Nach der
Reinigung darf die Fugenfüllung nicht
bündig mit der Rinnenoberkante abschließen, jedoch nicht tiefer als 3-4 mm
unter OK Fassadenrinne liegen.
Farbe: Sand

Bereich: Terrassen

Fabrikat: Tubag Pflasterfugenmörtel F
PFF

Liefernachweis: quick-mix Gruppe GmbH & Co. KG

oder das nachstehende, gleichwertige Erzeugnis
bzw. Verfahren nach Wahl des Bieters
'...................................................'
'...................................................'
'...................................................'
(vom Bieter einzutragen; fehlt ein Eintrag, kommt das
ausgeschriebene Erzeugnis bzw. Verfahren zum Einsatz.)
Menge: 20,000 m2

**02.02.06.19 Schnitt Betonplatten Stärke 5cm**
Schneidekanten der Positionen Betonplatten 5cm, als
Paßschnitt nach Aufmaß vor Ort.
Menge: 25,000 m

*Hinweis: PFLASTERFLÄCHEN*

**02.02.06.20 Betonpflaster 30/20/10 cm grau**
Betonpflaster gem. "Ausführungsbeschreibung
Betonpflaster" liefern und einbauen

Typ: Rechteck, mit Fase
Format: 30/20/8 cm
Oberfläche: NATIVO Grau
Ausführung: im 1/3 Verband mit versetzer Fuge, inkl.
Anteilig 20/20/10cm und 20/10/10 Grau
als Anfangsstein bzw. Endstein je Reihe
Bettung: Splittsandgemisch 0/5, 3-5 cm Stark
Fugen: 3-5 mm, mit Splittsandgemisch
0/4 eingekehren und einschlämmen

Bereich: Feuerwehrzufahrt

z.B. erfüllt das Produkt Tetrago Nativo  die genannten Spezifikationen

oder das nachstehende, gleichwertige Erzeugnis
bzw. Verfahren nach Wahl des Bieters
‘
...................................................‘
‘
...................................................‘
‘
...................................................‘
(vom Bieter einzutragen; fehlt ein Eintrag, kommt das
ausgeschriebene Erzeugnis bzw. Verfahren zum Einsatz.)
Menge: 830,000 m2

**02.02.06.21 wie vor, jedoch gebundene Bauweise**
wie vor, jedoch Verlegung auf
Bettungsmörtel (Werktrockenmörtel mit Trass) nach
Anforderungen des FGSV Arbeitspapiers 618/2 liefern,
nach Herstellervorschrift anmischen und auf die
Drainbetontragschicht auftragen.

Druckfestigkeit: Nach 28 Tagen > 35 N/mm²
Haftzugfestigkeit: Nach 28 Tagen im Mittel >1,5
Wasserdurchlässigkeit: Kf > 1x10-5
Widerstandsfähigkeit gegen Frost-Tauwechsel gem. FGSV
Arbeitspapiers 618/2

Einbau: filterfähige Bettungsschicht aus
Einkornmörtel mit Traßzement,
Material Körnung 1,5/4mm,
unter Belägen in gebundener
Bauweise der Betonsteine aus vorh.
Positionen
Für den Verbund zwischen Belag und
Bettungsmörtel; Pflaster direkt vor dem
Setzen mit der Unterseite in Haftschlämme
tauchen, sodass die Unterseite des Betonpflasters komplett benetzt ist.
Das Versetzen der mit Haftschlämme versehenen Steine erfolgt hammerfest und
höhengerecht frisch in frisch in den feuchten
Bettungsmörtel
Fugenbreite: mind 5mm
Fugenraum: max. 1/3 Aufstieg des Bettungsmörtels
Nutzungskategorie: N2 nach ZTV Wegebau
Schichtdicke: 4-6cm
Bereich: Tiefgaragenzufahrt

Liefernachweis Einkornbettungsmörtel

Fabrikat: TPM-D 4, tubag, trassgebundener
Pflastermörtel dränfähig
Hersteller: quick-mix Gruppe GmbH & Co. KG
Produktbereich tubag
Mühleneschweg 6
49090 Osnabrück
0541 601 601, info@tubag.de

Liefernachweis Haftschlämme

Fabrikat: tubag, Trass-Naturstein-Haftschlämme
Rapid, TNH-Rapid

oder das nachstehende, gleichwertige Erzeugnis
bzw. Verfahren nach Wahl des Bieters
'...................................................'
'...................................................'
'...................................................'
(vom Bieter einzutragen; fehlt ein Eintrag, kommt das
ausgeschriebene Erzeugnis bzw. Verfahren zum Einsatz.)
Menge: 100,000 m²

**02.02.06.22 Bewegungsfugen herstellen**
Bewegungsfugen an Einbauten oder zur Flächentrennung
herstellen. Abstand der Bewegungsfugen maximal 6 m und
über wechselnden Untergründen oder Bewegungsfugen in
der Unterlage. Ausbildung durch Belags- und
Bettungsschicht (ca. 12 cm). Unterfüllstoff
Vulkanisierte Recyclingplatten NR/SBR einbauen und mit
elastischer Fugenmasse (z.B. Sika Tank PK22) incl.
Trennstoff z.B. PE-Rundschnur verfüllen.

Fugenbreite: 10mm
Nutzungskategorie: N2 nach ZTV Wegebau
Bereich: Tiefgaragenzufahrt

Leitfabrikat Tubag für begehbare Flächen

oder das nachstehende, gleichwertige Erzeugnis
bzw. Verfahren nach Wahl des Bieters
'...................................................'
'...................................................'
'...................................................'
(vom Bieter einzutragen; fehlt ein Eintrag, kommt das
ausgeschriebene Erzeugnis bzw. Verfahren zum Einsatz.)
Menge: 30,000 m

**02.02.06.23 Pflasterfugenmörtel**
Fugenmörtel für Fußgängerbereiche, nach
Herstellervorschrift anmischen und zwischen Fassade und
Fassadenrinne einarbeiten.

Druckfestigkeit: Nach 7 Tagen > 8 N/mm²,
Frost- und Tausalzbeständig, wasserdurchlässig

Einbau: Fuge vor dem Verfugen satt vornässen
(sauber und staubfrei). Fuge mit Fugenmörtel vollfugig in einem Arbeitsgang
verfugen.
Nach dem Verfugen ist der Belag und die
Fassadenrinne zu reinigen. Nach der
Reinigung darf die Fugenfüllung nicht
bündig mit der Rinnenoberkante abschließen, jedoch nicht tiefer als 3-4 mm
unter OK Fassadenrinne liegen.
Farbe: Sand

Bereich: Terrassen

Fabrikat: Tubag Pflasterfugenmörtel F
PFF

Liefernachweis: quick-mix Gruppe GmbH & Co. KG

oder das nachstehende, gleichwertige Erzeugnis
bzw. Verfahren nach Wahl des Bieters
'...................................................'
'...................................................'
'...................................................'
(vom Bieter einzutragen; fehlt ein Eintrag, kommt das
ausgeschriebene Erzeugnis bzw. Verfahren zum Einsatz.)
Menge: 100,000 m2

**02.02.06.24 Betonpflaster Rasenliner 30/30/10**
nach DIN 18 501 liefern und nach DIN 18 318 einbauen.

Art: Rasenliner
Typ/Farbe: Grau
Format: 30/30/10cm
Oberfläche: nativo
Bettung: 3-5 cm Splittsandgemisch 0/5
Fugen: Verfüllen mit Oberbodengemisch aus
 60% gesiebtem Oberboden
 30% gewaschener Quarz- oder Natursand 0/4
 10% Kompost
 Maximale Korngröße 37mm

Ausführung: in Reihen

Liefernachweis: Godelmann Tetrago Liner
oder das nachstehende
gleichwertige Erzeugnis bzw. Fabrikat
'...................................................'
'...................................................'
'...................................................'
vom Bieter einzutragen, fehlt ein Eintrag kommt das
ausgeschriebene Erzeugnis bzw Fabrikat zum Einsatz
Menge: 620,000 m2

**02.02.06.25 Bet.St.Pfl.herst. als Wildverbandpflaster**
Betonsteinpflaster herstellen
Art: Betonstein
Typ/Farbe: schattiert brau/rot
Format: Normalsteine aus 5 Steinlängen 12-15cm
  XXL-Steine aus 4 Steinlängen 17-20cm
 Verband: Wildverband aus 60% Normal- und
 40% XXL-Steinen
Bettung:  Splittsandgemisch 0/5, 3-5 cm stark
Fugen  3-5 mm, mit Splittsandgemisch 0/5
  dicht gestoßen
Steindicke 7,0 cm

Lieferung der Steine durch AN
Betonpflaster mit getrommelter Oberfläche liefern und
verlegen

Ausführung: Wildverband
Bereich: Spielbereich
Material ist vor Baubeginn bei der Bauleitung zu
bemustern!

z.B. erfüllt das Produkt Braun Arena  die genannten Spezifikationen

oder das nachstehende, gleichwertige Erzeugnis
bzw. Verfahren nach Wahl des Bieters
‘
...................................................‘
‘
...................................................‘
‘
...................................................‘
(vom Bieter einzutragen; fehlt ein Eintrag, kommt das
ausgeschriebene Erzeugnis bzw. Verfahren zum Einsatz.)
Menge: 35,000 m2

**02.02.06.26 Schnitte Betonpflaster Stärke bis 10 cm**
Schneidekanten der Positionen Betonpflaster 10 cm, als
Paßschnitt nach Aufmaß vor Ort.
Menge: 300,000 m

**02.02.06.27 Betonkeil Pflaster bis Stärke 8cm**
Betonkeil als Randbefestigung in Beton C 20/25.
Bis max. 4 cm unter OK Betonpflaster 8cm hochziehen.
Bereich: Pflasterflächen-Ränder ohne Randbegrenzung
Menge: 50,000 m

**02.02.06.28 Mosaikpflaster Restflächen liefern und verlegen**
Mosaikpflaster liefern und verlegen.

Werkstein: Granit
Farbe/Art: grau
Oberfläche: gespalten
Güteklasse: 2
Format: 4-6 cm
Bettung: Splittsandgemisch 0/5, 3-5 cm stark
Fugen: 3-5 mm mit Brechsand (0/4) eingekehren und einschlämmen
Ausführung: in Restflächen
Bereich: Auspflasterung von Restflächen, einschl. Spalten und Einpassen von Zwickeln

Liefernachweis:  nach Wahl des Bieters

'..........'
Erzeugnis vom Bieter einzutragen
Menge: 5,000 m2

**02.02.06.29 Bautenschutzmatte zweilagig an aufgehenden Bauteilen**
Bautenschutzmatte aus Gummigranulat als
Schutzschicht zweilagig zwischen Rinne und Garagentorsockel
Dicke: 8mm ( 2x)
Höhe ca. 40 cm

Die Bautenschutzmatte aus Gummigranulaten,
Raumgewicht ca. 810kg/m³, normalentflammbar
(Efl ) nach EN 13501 Teil 1
Menge: 20,000 m

**02.02.06.30 Dränbetontragschicht**
Dränbetontragschicht gemäß Merkblatt für
Dränbetontragschichten (DBT) und Merkblatt für
wasserdurchlässige Befestigungen von Verkehrsflächen
einbauen und statisch lagenweise verdichten.

Druckfestigkeit nach 28 Tagen:  > 15 N/mm²,
Biegezugfestigkeit  > 3,5 N/mm².
Wasserdurchlässigkeit  > 1,0 x 10 Hoch -5 m/s
Die Anforderungen an den Drainbeton ist durch
Eignungsprüfungen nachzuweisen!
Ausführung in Teilflächen, im Mittel 0,45m3/m2,
Abrechnung nach Raumaufmaß. Lieferscheine sind
vorzulegen.

Einbau: Einkornbeton mit Traßzement,
 gebrochenes Material Körnung 5/8mm,
 unter Belägen in gebundener
 Bauweise der Rampenanlage in West und
 Ost
Nutzungskategorie: N2 nach ZTV Wegebau
Schichtdicke:  15 cm
Bereich: Tiefgaragenzufahrt/Küchenanlieferung

Liefernachweis:  nach Wahl des Bieters

'..........................'
(vom Bieter zwingend einzutragen)

siehe Plan NX-5-FAP-DP-EG-AA-2001
und  NX-5-FAP-SC-AA-AA-3101
Menge: 100,000 m2

**02.02.06.31 Gehwegplatten 20/20/10**
gem. "Ausführungsbeschreibung Betonplatten" liefern und einbauen.
Art: Gehwegplatten mit
 Hartsteinvorsatz
Format: 20 x 20 cm
Oberfläche: grau unbehandelt
Stärke:  10 cm
Bettung: Splittsandgemisch 0/5, 3-5 cm stark
Fugen: 3-5 mm, mit Brechsand 0/3 einkehren und einschlämmen.
Ausführung: Reihenverband mit versetzten Fugen
Rand: Anschluß an Gebäudefassade herstellen
Bereich:  Zufahrten

Liefernachweis:  GDM.Gehwegplatte nativo

oder das nachstehende, gleichwertige Erzeugnis
bzw. Verfahren nach Wahl des Bieters
'...................................................'
'...................................................'
'...................................................'
(vom Bieter einzutragen; fehlt ein Eintrag, kommt das
ausgeschriebene Erzeugnis bzw. Verfahren zum Einsatz.)
Menge: 230,000 m²

*Hinweis: TG-SCHWELLEN*

**02.02.06.32 Läuferzeile 3 Reihig mit Schwellensteinen auf Beton, Sonderformat**
3 reihige Betonsteinzeile als Übergang auf der TG-AUfkantung setzen

Maße: 30/20/15, wie Pflasterstein jedoch Sonderformat
in Drainbetonbettung, i.M. 15 cm dick,
mit Flexkleber und  Pflasterfugenmörtel für Schwerlastverkehr
Fugenbreite 10 mm
zweiseitige Rückenstütze bis 10 cm unter OK Stein

Typ: Rechteckstein, mit Fase
Format: 30/20/15 cm
Oberfläche: grau

Liefernachweis: Fa. Godelmann, Sonderformat nativo

z.B. erfüllt das Produkt die genannten Spezifikationen

oder das nachstehende, gleichwertige Erzeugnis
bzw. Verfahren nach Wahl des Bieters
‘
...................................................‘
‘
...................................................‘
‘
...................................................‘
(vom Bieter einzutragen; fehlt ein Eintrag, kommt das
ausgeschriebene Erzeugnis bzw. Verfahren zum Einsatz.)
Menge: 18,000 m

**02.02.06.33 wie vor, jedoch einreihig**
Menge: 20,000 m

##### Abschnitt 02.02.07 AUSSTATTUNG

*Hinweis: AUSSTATTUNG*

**02.02.07.1 Fahrradparker**
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 24,000 St

**02.02.07.2 Absperrpfosten Zufahrt, herausnehmbar**
Rundpfosten herausnehmbar - mit Bodenhülse

Varianten: selbsteinrastende Schließung

Höhe OK: 950mm,
Bodentiefe: 350mm,
Durchmesser: 102mm,
Stahlrohr mit geschweißter, leicht gewölbter Stahlabschlusskappe und Regenwasserabweisronde;

Verschlusseinrichtungen
- Feuerwehrzufahrten nach DIN 14090:
  DIN 3223 Dreikant, DIN 14925 Sechskant, Vorhangschloss, Stadtbezogene FW-Schließung,
- Verschlusseinrichtungen für allgemeine Zufahrten:
  Profilhalbzylinder

Stahl feuerverzinkt nach DIN EN ISO 1461

Ausführung:
a= feuerverzinkt

Bezugsquelle:

z.B. erfüllt das Produkt von Reinhold-Stahl-Metallbau GmbH die genannten Spezifikationen

oder das nachstehende, gleichwertige Erzeugnis
bzw. Verfahren nach Wahl des Bieters
‘
...................................................‘
‘
...................................................‘
‘
...................................................‘
(vom Bieter einzutragen; fehlt ein Eintrag, kommt das
ausgeschriebene Erzeugnis bzw. Verfahren zum Einsatz.)
Menge: 15,000 St

**02.02.07.3 Zulage zur Vorposition für Doppelschließung**
Menge: 10,000 St

**02.02.07.4 Bodenhülsen für Absperrpfosten der Vorposition**
Bodenhülsen für Absperrpfosten der Vorposition
zusätzlich einbetonieren zum Parken der Pfosten bei Bedarf

einschl. Erd-und Nebenarbeiten
Menge: 10,000 St

**02.02.07.5 Abfallbehälter liefern und einbauen**
liefern und nach Herstellervorschrift einbauen.
Einschl. aller Fundamente und Nebenarbeiten.

Zylindrischer Abfallbehälter 55l Fassungsvermögen
an Rphrpfosten d:36mm
komplett feuerverzinkt. An rückwärtig formschlüssig integrierter
Rechtecksäule 70 / 40 mm zur Punktfundamentierung. Korpus automatisch ausschwenkend (Arretierung bei ca. 35°),
separat abnehmbar und im Bogen nach unten ausgeschnitten. Abdeckung aus 5 mm
dickem Stahl zu der Einwurföffnung hochgekantet. Durch unterwärtige Verstrebungen zusätzlich gestützt. Einwurf von übergroßem Mülldurch Prallblech verhindert. Zylinder mit 1,75 mm, Rechteckrohrführung im Korpus mit 2 mm Wandung. Selbstschließendes 8 mm
Dreikant-Schnappschloss. Deutsches Patent und Markenamt:

Maße Fundament: 30/30/50
OK Fundament= 15 cm unter FOK

einschl. Erdarbeiten

Gewicht 26 kg.

Liefrenachweis: Runge Frog 8430-E1301

oder das nachstehende, gleichwertige Erzeugnis
bzw. Verfahren nach Wahl des Bieters
'...................................................'
'...................................................'
'...................................................'
(vom Bieter einzutragen; fehlt ein Eintrag, kommt das
ausgeschriebene Erzeugnis bzw. Verfahren zum Einsatz.)
Menge: 1,000 St

*Hinweis: VERKEHRSSCHILDER*

**02.02.07.6 Schildpfosten 3m liefern und einbauen**
Rohrpfosten für Verkehrsschilder liefern und einbauen
einschl. Erdarbeiten und Betonfundament

Material: Rundrohr, feuerverzinkt mit
Abschlußkappe aus Metall
Durchmesser: 60 mm,
Wanddicke: 2,0 mm,
Länge: 3000 mm, Länge ü.GOK 2500mm
Fundament: C20/25 40/40/60cm

Liefernachweis: nach Wahl des Bieters

'..........'
(vom Bieter zwingend einzutragen)
Menge: 5,000 St

**02.02.07.7 Verkehrsschild Feuerwehrzufahrt gemäß StVO**
Verkehrsschild Feuerwehrzufahrt liefern und einbauen
einschl. Befestigung an Stahlrohrpfosten aus
vorstehender Position mit feuerverzinkten Rohrschellen
und feuerverzinkten Schrauben mit Muttern.
Nr.: 2445
Größe 594 x 210 x 2 mm,
Material Aluminium, weiß mit 1,5 cm
breitem rotem Rahmen und schwarzer
Schrift,
Aufschrift: "Feuerwehrzufahrt"

Hersteller: Bremicker Verkehrstechnik
82360 Weilheim
Tel.: 0881 - 6420
Fax: 0881 - 642201
Email: info@bremicker-vt.de

oder das nachstehende, gleichwertige Erzeugnis
bzw. Verfahren nach Wahl des Bieters
'..........'
Menge: 2,000 St

**02.02.07.8 Verkehrsschild Feuerwehrzufahrt freihalten § 22 VVB**
Verkehrsschild Feuerwehrzufahrt freihalten § 22 VVB
liefern und einbauen einschl. Befestigung an
Stahlrohrpfosten aus vorstehender Position mit
feuerverzinkten Rohrschellen und feuerverzinkten
Schrauben mit Muttern.
Größe 500 x 350 x 2 mm,
Material Aluminium, weiß mit 1 cm
breitem shcwarzem Rahmen und schwarzer
Schrift,
Aufschrift: "Feuerwehrzufahrt freihalten § 22 VVB"

Hersteller: Bremicker Verkehrstechnik
82360 Weilheim

oder das nachstehende, gleichwertige Erzeugnis
bzw. Verfahren nach Wahl des Bieters
'..........'
Menge: 1,000 St

**02.02.07.9 Schild Feuerwehranfahrtszone**
Schild Feuerwehranfahrtszone liefern und einbauen
einschl. Befestigung an Stahlrohrpfosten aus
vorstehender Position mit feuerverzinkten Rohrschellen und feuerverzinkten Schrauben mit Muttern.

Größe:  600 x800 mm
Material  Aluminium
Lageplan der Feurwehranzahrtszone wird von Seiten des Landschaftsarchitekten als Jpg oder PDFgestellt
Menge: 1,000 St

**02.02.07.10 Verkehrsschild Absolutes Halteverbot Anfang**
Verkehrsschild Absolutes Halteverbot Anfang liefern und
einbauen, einschl. Befestigung an Stahlrohrpfosten aus
vorstehender Position mit feuerverzinkten Rohrschellen
und feuerverzinkten Schrauben mit Muttern.
Nr.: 283-10
Größe 420 x 2 mm,
Material Aluminium

Hersteller: Bremicker Verkehrstechnik
82360 Weilheim

oder das nachstehende, gleichwertige Erzeugnis
bzw. Verfahren nach Wahl des Bieters
'..........'
Menge: 3,000 St

**02.02.07.11 Verkehrsschild Absolutes Halteverbot Mitte**
Verkehrsschild Absolutes Halteverbot Mitte liefern und
einbauen, einschl. Befestigung an Stahlrohrpfosten aus
vorstehender Position mit feuerverzinkten Rohrschellen
und feuerverzinkten Schrauben mit Muttern.
Nr.: 283-30
Größe 420 x 2 mm,
Material Aluminium

Hersteller: Bremicker Verkehrstechnik
82360 Weilheim

oder das nachstehende, gleichwertige Erzeugnis
bzw. Verfahren nach Wahl des Bieters
'..........'
Menge: 2,000 St

**02.02.07.12 Verkehrsschild Absolutes Halteverbot Ende**
Verkehrsschild Absolutes Halteverbot Ende liefern und
einbauen, einschl. Befestigung an Stahlrohrpfosten aus
vorstehender Position mit feuerverzinkten Rohrschellen
und feuerverzinkten Schrauben mit Muttern.
Nr.: 283-20
Größe 420 x 2 mm,
Material Aluminium

Hersteller: Bremicker Verkehrstechnik
82360 Weilheim

oder das nachstehende, gleichwertige Erzeugnis
bzw. Verfahren nach Wahl des Bieters
'..........'
Menge: 3,000 St

##### Abschnitt 02.02.08 SPIELFLÄCHEN

*Hinweis: SPIELBEREICH*

**02.02.08.1 Einfassung Sandkasten**
Einfassung Sandkasten aus Jura Kalkstein abladen
und einbauen, einschl. Fundamentierungsarbeiten.

Jura Kalkstein(Marmor) Quader, maschinengespalten
Lager- und Stoßkanten naturrauh

Höhe ca. 20-25 cm
Länge ca. 50 cm
Tiefe ca.30 cm ( Die Tiefe darf max. um 2 cm abweichen)

versetzen auf Trassbeton, unterseite angefeuchtet, Dicke 15 cm

Fug 2-5 cm, Verfugung mit Trasszementmörten

Einbaubereich: Einfassung Sandkasten

Detail: MCG-LAA-AB-AP-DT-00-90132-01
Menge: 18,000 m

**02.02.08.2 Zulage für Bearbeitung der Steine für die Bögen**
Zulage für Bearbeitung der Steine für die Bögen

Jeweil beide Stöße bearbeiten, damit eine Trapezform entsteht

Schnittkanten müssen nachbearbeitet werden
Menge: 8,000 m

**02.02.08.3 Steinmetzmäßige Bearbeitung**
Steinmetzmäßige Bearbeitung
aller Natursteinoberflächen
zum Entfernen von scharfkantigen Stellen der
Steinoberflächen und Kanten
und nacharbeiten von Anschlüssen
Bearbeitungsbreite ca. 30 cm
Menge: 18,000 m

**02.02.08.4 Spieltisch aus Jura Kalkstein abladen**
Spieltisch aus Jura Kalkstein abladen
und einbauen, einschl. Fundamentierungsarbeiten.

Jura Kalkstein(Marmor) Quader, maschinengespalten
Lager- und Stoßkanten naturrauh

Höhe ca. 40-45cm
Länge ca. 100 cm
Tiefe ca.50 cm ( Die Tiefe darf max. um 2 cm abweichen)

versetzen auf Trassbeton, unterseite angefeuchtet, Dicke 15 cm

Fug 2-5 cm, Verfugung mit Trasszementmörten

Einbaubereich: Einfassung Sandkasten

Detail: MCG-LAA-AB-AP-DT-00-90132-01
Menge: 2,000 St

**02.02.08.5 Verfugung zwischen den Findlingen erstellen**
Verfugung zwischen den Findlingen erstellen
Verfugung vertieft mit MG III,

Höhe der Fuge  0,4-0,6 m
Länge der Fuge  0,8 m
Breite der Fuge  5-10 cm
Menge: 2,000 St

**02.02.08.6 Spielsand**
liefern und profilgerecht einbauen, Naßabsiebung

Material: Manchinger Spielsand
Körnung: 0/4
Schichtdicke: 40 cm
bis 5 cm unter GOK

Bereich: Sandkasten Innehof, siehe Werkplan
Menge: 8,000 m3

**02.02.08.7 Spielgerät Hängematte**
mit Maschinenschutzzeichen (TÜV) liefern und lt.
Herstellervorschrift aufbauen inkl. aller Erd-,
Fundament- und Nebenarbeiten

Beschreibung:

- Pfosten aus nicht imprägnierter Gebirgslärche
- Palisaden weißgeschält, dabei werden Rinde, Kambium und Splintholz entfernt, die natürliche Form des Stammes bleibt erhalten und erlebbar
- Senkrechte Standpfosten mit abgeschrägtem Hirnholzabschnitt als konstruktive Holzschutzmaßnahme
- Herkulesseil, Durchmesser 20 mm, aus verzinkten sechslitzigen Stahlseilen, umlegt und verklebt mit Polyestergarn, mit sehr guter Abriebbeständigkeit, fester Halt der Ummantelung auch bei punktueller Beschädigung
- Herkulesseil für gespleißte Netzverbindungen. Eine Verbindung aus Stahlseil für den Kern und Polyester- bzw. Polyamidgarn für die Mantelfläche. Hohe Abriebfestigkeit, 4- oder 6-litzig
- Aluminium-Seilpressung, zylindrisch verpresst, mit abgerundeten Enden
- Kardangelenk, im Gesenk geschmiedet, feuerverzinkt, besteht aus zwei Sintermetallgleitlagern, ermöglicht freies Schwingen in alle Richtungen
- Profilscheibe zur normgerechten Abdeckung überstehender Schraubenköpfe, besserer Druckverteilung und Schutz gegen eindringendes Wasser. Lösen der Schraube ist erschwert
- Nachstellbare zweiteilige Schraubverbindung, wartungsfreundlich und ohne überstehendes Gewinde
- Für Hin- und Herbewegungen werden Sintermetallgleitlager verwendet, selbstschmierend, bei Bedarf leicht austauschbar
- Alle Teile zur Bodenverankerung sind aus feuerverzinktem Stahl bzw. Edelstahl

Abmessungen
Höhe: 2,00 m
Länge:  5,15 m
Breite:  1,45 m
Gewicht:  180 kg

Fundament: 2 Stück 80 x 80 x 60cm, C25/30,
Aushubtiefe 80cm (Aushub im gelände einbauen)

Einbaubereich: Innenhof Block A

Liefernachweis: Richter Spielgeräte GmbH
83112 Frasdorf

z.B. erfüllt das Produkt Hängematte Art.nr. 6.44000
die genannten Spezifikationen

oder das nachstehende, gleichwertige Erzeugnis
bzw. Verfahren nach Wahl des Bieters
‘
...................................................‘
‘
...................................................‘
‘
...................................................‘
(vom Bieter einzutragen; fehlt ein Eintrag, kommt das
ausgeschriebene Erzeugnis bzw. Verfahren zum Einsatz.)
Menge: 1,000 St

**02.02.08.8 Rutschenhäuschen liefern und montieren**
Rutschenhäuschen liefern und montieren

Spielhaus mit Rutsche
mit drei geschlossenen Seiten im nordischen Design
Material: Lärchenholz mit Rahmen aus verzinktem Stahl
Maße: H:1770mm, L: 1500mm, B:2745 mm
Farbe: natur unbehandelt
Rutsche aus Edelstahl
B:50 cm, L: 120 cm

Gewicht: ca.400 Kg

liefern und aufstellen einschl. Fundamentierung

Maße Fundamente.
4 x 50x50x50 cm
1 x 30x30x80 cm

Lieferant: Everdal Spielgeräte GmbH, Fabrikat Olivia
Referenznummer DE-10970

oder das nachstehende, gleichwertige Erzeugnis
bzw. Verfahren nach Wahl des Bieters
‘
...................................................‘
‘
...................................................‘
‘
...................................................‘
(vom Bieter einzutragen; fehlt ein Eintrag, kommt das
ausgeschriebene Erzeugnis bzw. Verfahren zum Einsatz.)
Menge: 1,000 St

**02.02.08.9 Spielhäuschen ohne Boden liefern und montieren**
Rutschenhäuschen liefern und montieren

Spielhaus ohne Boden
mit drei geschlossenen Seiten im nordischen Design
Material: Lärchenholz mit Rahmen aus verzinktem Stahl
Maße: H:1770mm, L: 1235 mm, B:1265 mm
Farbe: natur unbehandelt

Gewicht: ca.280 Kg

liefern und aufstellen einschl. Fundamentierung

Maße Fundamente.
4 x 50x50x50 cm

Lieferant: Everdal Spielgeräte GmbH, Fabrikat Olivia 3
Referenznummer DE-10970

oder das nachstehende, gleichwertige Erzeugnis
bzw. Verfahren nach Wahl des Bieters
‘
...................................................‘
‘
...................................................‘
‘
...................................................‘
(vom Bieter einzutragen; fehlt ein Eintrag, kommt das
ausgeschriebene Erzeugnis bzw. Verfahren zum Einsatz.)
Menge: 1,000 St

**02.02.08.10 Spielhäuschen mit Boden liefern und montieren**
Rutschenhäuschen liefern und montieren

Spielhaus mit Boden
mit zwei geschlossenen Seiten im nordischen Design
Material: Lärchenholz mit Rahmen aus verzinktem Stahl
Maße: H:1770mm, L: 1235 mm, B:1265 mm
Farbe: natur unbehandelt

Gewicht: ca 300 Kg

liefern und aufstellen einschl. Fundamentierung

Maße Fundamente.
4 x 50x50x50 cm

Lieferant: Everdal Spielgeräte GmbH, Fabrikat Olivia 1
Referenznummer DE-10970

oder das nachstehende, gleichwertige Erzeugnis
bzw. Verfahren nach Wahl des Bieters
‘
...................................................‘
‘
...................................................‘
‘
...................................................‘
(vom Bieter einzutragen; fehlt ein Eintrag, kommt das
ausgeschriebene Erzeugnis bzw. Verfahren zum Einsatz.)
Menge: 1,000 St

**02.02.08.11 Klettergerüst liefern und montieren**
Klettergerüst liefern und montieren

Das Kletterquadrat besteht aus Robinienholz und ist mit vier vertikalen und vier
horizontalen Robinienholzpfosten aufgebaut, die den Rahmen für alle Kletterhindernisse bilden. Zwischen den Pfosten sind eine Kletterleiter, ein Kletternetz und Kletterseile angebracht, sodass Kinder aus allen Winkeln klettern und kriechen können. Die Netze und Seile bestehen aus strapazierfähigem
Taifunseil, das außerdem angenehm zu greifen ist. Die Maschen der Netze haben
unterschiedliche Größen, was sie besonders spannend und herausfordernd macht.

Die gesamte Kletteranlage misst 213 cm in der Länge, 232 cm in der Breite und
200 cm in der Höhe.

Materialien: Robinienholz, rostfreier Stahl, Taifunseile, Aluminium, gegossenes Polyamid
Maße: L: 2130 mm B: 2320 mm H: 2000 mm
Fallhöhe: 2000 mm
Sicherheitsbereich: 5770 x 5580 mm
Montage: Laut Montageanleitung und den Vorgaben vom Hersteller

liefern und aufstellen einschl. Fundamentierung

Maße Fundamente.
4 x 50x50x50 cm

Lieferant: Everdal Spielgeräte GmbH,
Fabrikat Olivia Klettergerüst
Referenznummer DE-10970

oder das nachstehende, gleichwertige Erzeugnis
bzw. Verfahren nach Wahl des Bieters
‘
...................................................‘
‘
...................................................‘
‘
...................................................‘
(vom Bieter einzutragen; fehlt ein Eintrag, kommt das
ausgeschriebene Erzeugnis bzw. Verfahren zum Einsatz.)
Menge: 1,000 St

**02.02.08.12 Spielgeräte Balancierklötze**
Spielgeräte "Balancierklötze",
Art Baumstamm, entrindet, Oberfläche geschliffen,
Länge 0,6 -0,8 m,
Stammdurchmesser 20-30 cm
aus Robinie, aufrecht in Betonfundament setzen,
OK Klötze 30 -45 cm über Geländeoberkante in Betonfundament je 40x40x50 cm
einschl. Erd- und Betonarbeiten
liefern und aufstellen

siehe Detail Lageplan Spielplatz

oder das nachstehende, gleichwertige Erzeugnis bzw.
Verfahren nach Wahl des Bieters
'...................................................'
(vom Bieter einzutragen; fehlt ein Eintrag, kommt das
ausgeschriebene erzeugnis bzw. verfahren zum Einsatz.)
Menge: 10,000 St

**02.02.08.13 Tischkombination liefern und einbauen**
Tischkombination liefern und montieren

Maße: ca. 234×190×76/47 cm (L×B×H/H2)
einschl. Fundamenten

· Lamellen Breite: 4, 8 und 16 cm im Wechsel mit 1½ cm Zwischenabstand
· Material Sitzauflage und Tisch: unbehandelt FSC® 100% Hartholz (Cumaru)
· Material Untergestelle: Stahl, feuerverzinkt, doppelte Pulverbeschichtung, Classic Farbton.
Farbton nach Freigabe Bauleitung
· Feuerverzinkung nach NEN-EN-ISO-1461: 2009NL
· Montage: Bodenmontage Streifenfundamenten unterhalb vom Pflasterbelag. Befestigung mit Klebeanker. Einbindung in Fundament min. 8 cm, Gesamtlänge 20 cm
Maße Fundament: 100x20x40 cm (2 Stück)
· Lieferung: Sitzauflage und Tischplatte vormontiert, Gestelle einzeln

Liefernachjwqeis: Streetlife BV, Fabrikat HLF-PS-234-PC-CU

oder das nachstehende, gleichwertige Erzeugnis
bzw. Verfahren nach Wahl des Bieters
‘
...................................................‘
‘
...................................................‘
‘
...................................................‘
(vom Bieter einzutragen; fehlt ein Eintrag, kommt das
ausgeschriebene Erzeugnis bzw. Verfahren zum Einsatz.)
Menge: 1,000 St

**02.02.08.14 Prüfung nach DIN EN 1176/1177**
*** Pauschalposition
Prüfung der eingebauten Spielgeräte im Bereich der Kinderkrippe und des Kindergartens,
Prüfung gem. DIN EN 1176/1177 durch einen zugelassenen Sachkundigen.
Menge: 1,000 psch

##### Abschnitt 02.02.09 VEGETATIONSTECHNIK

**02.02.09.1 Baugrund lockern**
vor Auftrag der Vegetationstragschicht kreuzweise durch
Aufreißen nach DIN 18 915.
Abstand der Aufreißer: bis 50 cm
Tiefe: 40 cm
Bodengruppe: 2 bis 5
Menge: 1200,000 m2

**02.02.09.2 Baugrund lockern in Handarbeit**
vor Auftrag der Vegetationstragschicht kreuzweise durch
Aufreißen nach DIN 18 915 mit Handwerkzeug in
Handarbeit
Tiefe: bis 20 cm
Bodengruppe: 2 bis 5
Menge: 200,000 m2

**02.02.09.3 Pflanzfläche 40 cm-Schicht 0/40 gesiebt**
Oberboden 0/40 gesiebt liefern, profilgerecht auftragen und Vegeta- tionstragschicht für Pflanzflächen nach DIN 18 915 erstellen.
Profilgenauigkeit: +/- 5 cm.
Schichtdicke: 40 cm
teilweise auf Tiefgaragendecke
Menge: 610,000 m2

**02.02.09.4 Sickermuldensubstrat, 20 % Oberboden**
Sickermuldensubstrat profilgerecht für tragfähige erweiterte
Vegetationsflächen einbauen und verdichten

Zusammensetzung:

100 % Splitt-Schotter-Gemisch mit geringem Anteil an Rundkorn und mit bis zu 20 % Oberboden-Anteil
hergestellt mit Prallbrecher aus 32/X
ungewaschenem Grobkies

Körnung: 0/16 mm

Schüttgewicht: ca. 1,7 to/cbm

Schichtdicke 30 cm
Einbaubereich Versickerungsflächen

Liefernachweis: Süderde Sickermuödensubstrat 64V

oder das nachstehende, gleichwertige Erzeugnis
bzw. Verfahren nach Wahl des Bieters
'...................................................'
'...................................................'
'...................................................'
(vom Bieter einzutragen; fehlt ein Eintrag, kommt das
ausgeschriebene Erzeugnis bzw. Verfahren zum Einsatz.)
Menge: 20,000 m3

**02.02.09.5 Zulage Einbau als Mulde in Versickerungsflächen**
Menge: 50,000 m²

**02.02.09.6 Rasenfläche 20 cm-Schicht 0/25 gesiebt**
Oberboden liefern, profilgerecht auftragen und Vegeta- tionstragschicht für Pflanzflächen nach DIN 18 915 erstellen.
Profilgenauigkeit: +/- 5 cm.
Böschungsmodellierung: nach Plan und örtlicher Angabe
Schichtdicke: 20 cm
teilweise auf Tiefgaragendecke
Menge: 540,000 m2

**02.02.09.7 Zulage EInbau in Böschung bis 1:3**
Zulage Einbau in  Böschungen, Neigung ..1:3.
Menge: 120,000 m2

**02.02.09.8 Vegetationsschicht lockern**
durch Fräsen, nach gleichmäßigem Auftrag
der Bodenverbesserungsmittel der
vorangegangenen Positionen.
in Neigungen bis 1:2
Gemäß DIN 18 915.
Tiefe: bis 20 cm
Steine und Fremdkörper über 5 cm,
Unkraut und schwer verrottbare Pflanzenteile sind
abzulesen, zu laden und zu beseitigen.
Menge: 1200,000 m2

**02.02.09.9 Vegetationsschicht lockern in Handarbeit**
mit Handwerkzeug, nach gleichmäßigem Auftrag
der Bodenverbesserungsmittel der
vorangegangenen Positionen.
in Neigungen bis 1:2
Gemäß DIN 18 915.
Frästiefe: 20 cm
Steine und Fremdkörper über 5 cm,
Unkraut und schwer verrottbare Pflanzenteile sind
abzulesen, zu laden und zu beseitigen.
Menge: 200,000 m2

**02.02.09.10 Düngung Kompost vermischen**
Düngung, organisch
der Pflanzfläche
mit Kompost
Menge: 50 l/m2
Dünger gleichmäßig mit Erde vermischen.
Menge: 600,000 m2

**02.02.09.11 Feinplanum Pflanzflächen**
herstellen nach DIN 18 916.
Steine und Fremdkörper über 5 cm, Unkraut und
schwerverrottbare Pflanzenteile sind abzulesen,
zu laden und abzufahren.
Maximale Abweichung vom Sollmaß (4m-Latte): ± 5cm
Anschluß an Belagsflächen höhengleich, Setzung ist zu
berücksichtigen.
Menge: 600,000 m2

**02.02.09.12 Feinplanum Rasenflächen**
herstellen nach DIN 18 917.
Steine und Fremdkörper über 5 cm,
Unkraut und schwerverrottbare Pflanzenteile
sind abzulesen, zu laden und abzufahren.
Maximale Abweichung vom Sollmaß (4m-Latte): +-2cm
Anschluß an Belagsflächen höhengleich, Setzung ist zu
berücksichtigen.
Menge: 540,000 m2

**02.02.09.13 Zulage Feinplanum Böschung u nd Mulden bis 1:2**
Zualage Feinplanum Böschung bis 1:2
Menge: 600,000 m²

*Hinweis: BAUMSTANDORTE*

**02.02.09.14 Baumgrube 5x5 T 100,LSubstrate bauseits, Aushub einbauen**
Baumgruben herstellen
inkl. Lockerung der Sohle 40 cm
Größe 5,0 m x 5,0 m
Aushubtiefe 1,0 m
Substrate bauseits
Menge: 2,000 St

**02.02.09.15 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben

Bereich: Privatstraße Parkbuchten
Menge: 8,000 m3

**02.02.09.16 Substrat B einb. T 80cm**
Substrat profilgerecht für tragfähige erweiterte
Vegetationsflächen einbauen und verdichten
Substrat tragfähig nach Sieblinie B der
ZTV-Vegtra Mü (99)
Schichtdicke 100 cm
Einbaubereich Baumgrube

Bereich: Privatstraße Parkbuchten
Menge: 42,000 m3

**02.02.09.17 Pflanzgrube L 200 / T 80**
Pflanzgrube für Großbäume und Heister nach DIN 18915
herstellen,
verfüllen mit 30cm Rotlage (Füllboden Bodengruppe 3)
und 50 cm Oberboden (Bodengr. 2 bis 5)

Seitenlänge: 200 cm
Grubentiefe: 80 cm

Pflanzgrube befindet sich auf einer TG
Pflanzgrubentiefe bis über Trennvlies
Vlies darf nicht verletzt werden
Menge: 6,000 St

**02.02.09.18 Pflanzgrube L 60 / T 60, ab Höhe 100**
Pflanzgrube für Solitärsträucher nach DIN 18915
herstellen
verfüllen mit Oberboden Bodengruppe 2 bis 5
Lockern der Sohle 10 cm tief.
Seitenlänge: 60 cm
Grubentiefe: 60 cm
Menge: 25,000 St

**02.02.09.19 Heckengraben**
Heckengraben herstellen nach DIN 18 915
in Pflanzfläche, Aushub seitlich lagern und
verfüllen
Lockern der Sohle 10 cm tief.
Grabenbreite: 40 cm
Grabentiefe 50 cm
Menge: 70,000 m

*Hinweis: MULCHARBEITEN*

**02.02.09.20 Rindenmulch fein 0/20 für Stauden und Bodendecker**
als Schutz vor Verunkrauten und Austrocknen
nach DIN 18 916.
Die Ausführung erfolgt erst nach Abnahme des
vorher durchzuführenden Hackgangs durch die Bauleitung.
Die Mulchdicke ist der Art der Pflanzung anzupassen.
Dicke i.M.10 cm
Material Rindenmulch fein 0/20 mm aus Nadelholzrinde
Abrechnung in der Abwicklung.
Bereich Pflanzflächen Stauden und Bodendecker
Menge: 550,000 m2

**02.02.09.21 Rindenmulch grob 20/40, Baum und Strauchpflanzung**
als Schutz vor Verunkrauten und Austrocknen
nach DIN 18 916.
Die Ausführung erfolgt erst nach Abnahme des
vorher durchzuführenden Hackgangs durch die Bauleitung.
Die Mulchdicke ist der Art der Pflanzung anzupassen.
Dicke 10-12 cm
Rindenmulch grob 20/40 mm aus Nadelholzrinde
Abrechnung in der Abwicklung
Bereich Baum und Strauchpflanzung

Liefernachweis: nach Wahl des Bieters

'..........'
(vom Bieter zwingend einzutragen)
Menge: 50,000 m2

##### Abschnitt 02.02.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

*Hinweis: KALKULATIONSHINWEIS: BÄUME*
KALKULATIONSHINWEIS:
Alle Bäume über STU 30 cm sollen in Abstimmung mit dem Landschaftsarchitekturbüro in den baumschule vor bestellung ausgesucht werden.
Diese müssen von der Bauleitunt/landschaftsarchitekten freigegeben werden.
Dies ist in den EPs einzukalkulieren

**02.02.10.1 Pinus sylvestris STU 30-35 5xver**
*** Pauschalposition
Pinus sylvestris STU 30-35 5xver
br- 150-200
Menge: 1,000 psch

**02.02.10.2 Carpinus betulus STU 20-25**
Feldahorn
Hochstamm, StU 20-25
Menge: 2,000 St

**02.02.10.3 Amelanchier arborea 'Robin Hill'**
Baum-Felsenbirne ‘Robin Hill‘
Hochstamm, StU 25-30, B 200 - 300, H 300 - 400, 6xver
Menge: 3,000 St

*Hinweis: STRÄUCHER*

**02.02.10.4 Carpinus betulus Hecke**
Hainbuche, geschnitten
mB, Heckenpflanze 2xv, 150-175
2,5 St x m
Menge: 180,000 St

**02.02.10.5 Cornus mas**
Kornelkirsche
Solitär 3xv mDb.150-175
Menge: 14,000 St

**02.02.10.6 Cornus sanguinea**
Roter Hartriegel
Solitär 3xv mB. 150-200
Menge: 11,000 St

**02.02.10.7 Corylus avellana**
Gewöhnliche Hasel
Solitär mB. 3xv 200-250
Menge: 6,000 St

**02.02.10.8 Euonymus europaeus**
Pfaffenhütchen
Strauch 3xv i.C. 100-125
Menge: 2,000 St

**02.02.10.9 Fothergilla major**
Fothergilla major
i.C. H 40 - 50
Menge: 9,000 St

**02.02.10.10 Physocarpus opulifolius 'Amber Jubilee'**
Blasenspiere ‘Amber Jubilee‘
Strauch i.C. 100-125
Menge: 5,000 St

**02.02.10.11 Rhamnus frangula "Fine Line"**
Farnblättriges Pulverholz
Solitär 3xv mDb.125-150
Menge: 4,000 St

**02.02.10.12 Ribes alpinium "Schmidt"**
Alpen Johannisbeere
Strauch 2xv. i.C. H 60 -100
Menge: 3,000 St

**02.02.10.13 Rosa majalis**
Zimtrose-Wildrose
i.C. H 60 - 80
Menge: 3,000 St

**02.02.10.14 Spiraea x arguta**
Brautspiere
Strauch 3xv. mB 100-125
Menge: 6,000 St

**02.02.10.15 Staphylea colchica**
Kolchische Pimpernuss
Solitär 3xv. mDb. 125-150
Menge: 4,000 St

**02.02.10.16 Viburnum burkwoodii**
Oster-Schneeball
Solitär, 3xv. mB. 100-125
Menge: 12,000 St

**02.02.10.17 Viburnum opulus ‘Compactum´**
Zwerg-Schneeball ‘Compactum‘
Solitär 3xv. mB. 100-125
Menge: 2,000 St

*Hinweis: BODENDECKER STRAUCHUNTERPFLANZUNG*

**02.02.10.18 Geranium sanguineum 'Album'**
Weißer Blut-Storchenschnabel
4 Stk pro m2
als Strauchunterpflanzung
tb.
Menge: 1000,000 St

**02.02.10.19 Epimedium x perralchicum 'Frohnleiten'**
Elfenblume ‘Frohnleiten‘
4 Stk pro m2
als Strauchunterpflanzung
tb.
Menge: 1000,000 St

*Hinweis: BLUMENZWIEBELN*

**02.02.10.20 Muscari armeniacum "Magic mix"**
Blaue Traubenhyazinthe
ca. 5 Stk./m²
Menge: 1285,000 Stk

*Hinweis: STAUDENMISCHUNG SONNE*

**02.02.10.21 Molinia arundinacea 1l Co**
Hohes Pfeifengras
1  l Co
Menge: 60,000 St

**02.02.10.22 Stipa calamagrostis 'Algäu' 1l Co**
Sand-Reitgras
1l Co
Menge: 60,000 St

**02.02.10.23 Pennisetum alopecuroides 1l Co 'Hameln'**
Lampenputzergras
1l Co
Menge: 60,000 St

**02.02.10.24 Aster divaricatus**
Weiße Waldaster
tb.
Menge: 60,000 St

**02.02.10.25 Verbena bonariensis**
Hohes Eisenkraut
tb.
Menge: 60,000 St

**02.02.10.26 Cortia wallichiana**
Fadenblättriges Mädchenauge
tb.
Menge: 60,000 St

**02.02.10.27 Gaura lindheimeri**
Prachtkerze
tb.
Menge: 60,000 St

**02.02.10.28 Geranium macrrorhizum 'Spessart'**
Balkan-Storchschnabel
tb.
Menge: 60,000 St

**02.02.10.29 Geranium sanguineum 'Album'**
Blut-Storchschnabel (weiß)
tb.
Menge: 60,000 St

*Hinweis: STAUDENMISCHUNG SCHATTEN*

**02.02.10.30 Carex foliosissima 'Irish Green'**
Teppich-Japan-Segge
tb.
Menge: 74,000 St

**02.02.10.31 Luzula sylvatica Farnfreund**
Wald-Marbel
tb.
Menge: 74,000 St

**02.02.10.32 Aster divaricatus**
Weiße Sommer-Wald-Aster
tb.
Menge: 74,000 St

**02.02.10.33 Bistorta amplexiculis 'Firetail'**
Kerzenknöterich
tb.
Menge: 74,000 St

**02.02.10.34 Heuchera villosa var. Macrorrhizza**
Zottiges Silberglöckchen
tb.
Menge: 74,000 St

**02.02.10.35 Geranium phaeum 'Samobor'**
Brauner Storchenschnabel
tb.
Menge: 74,000 St

**02.02.10.36 Epimedium x perralchicum 'Frohnleiten'**
Elfenblume ‘Frohnleiten‘
tb.
Menge: 74,000 St

##### Abschnitt 02.02.11 RASEN U. PFLANZARBEITEN

**02.02.11.1 Bodenverbesserungsmittel NPK-Dünger**
liefern und gleichmäßig auf Pflanzfläche und
Baumgruben aufbringen.
in Neigungen bis 1:2
Material: organisch/mineralischer NPK-Dünger
Badarf:  20 g/qm
Abrechnung: Nach bearbeiteter Fläche
Nachweis gemäß Lieferschein
Hersteller: ..........................................
 ..........................................
Menge: 30,000 kg

**02.02.11.2 Rasenansaat RSM 2.3**
Rasenansaat nach DIN 18 917 herstellen
Regelsaatgutmischung: RSM 2.3 / FLL (Gebrauchsrasen -
Spielrasen)
Arbeitsgänge: 2, mit je der Hälfte der Saatgutmenge,
kreuzweise.
Saatgutmenge 20 g/qm
Abrechnung in der Abwicklung.
Menge: 400,000 m2

**02.02.11.3 Ansaat Regio-Saatgut (UG 16)**
Ansaat Regio-Saatgut (UG 16)
Blumenwiese (50% Blumen, 50% Gräser)
in Entwässerungsmulden

3g/m2

Liefernachweis: (erforderlich)

..............................................

..............................................
Menge: 700,000 m²

**02.02.11.4 Bäume bis 20/25**
gem. DIN 18 916 pflanzen, schneiden und wässern.
Hochstamm mit Ballen, StU 20/25
Menge: 17,000 St

**02.02.11.5 Bäume bis 30/35**
gem. DIN 18 916 pflanzen, schneiden und wässern.
Hochstamm mit Ballen, StU 30/35
Menge: 1,000 St

**02.02.11.6 Baumpfähle: Baum 3 Bock**
Pflanzenverankerung nach DIN 18 916 liefern und
einbauen.
Pfähle und Befestigungsmaterial müssen 2 Jahre haltbar
sein.
Material: geschälter Baumpfahl ohne Imprägnierung,
Pfahllänge: 300 cm
Einbau: senkrecht, drei Pfähle pro Baum
Bindegut: Kokosstrick, Zopfdicke 8-10 cm
Einschl. Entfernen der Pfähle nach 2 Jahren.
Abrechnung pro Baum
Menge: 18,000 St

**02.02.11.7 Verdunstungsschutz**
an Stamm und Hauptästen bis 8 cm Dicke
mit Jute-Bandage.
Abrechnung pro Baum.
Menge: 18,000 St

**02.02.11.8 Solitärs 100-125**
gem. DIN 18 916 pflanzen, schneiden und wässern.
Mit Ballen, Höhe 100-125
Menge: 16,000 St

**02.02.11.9 Solitärs 150-175**
gem. DIN 18 916 pflanzen, schneiden und wässern.
Mit Ballen, Höhe 150-175
Menge: 25,000 St

**02.02.11.10 Solitärs 200/250**
gem. DIN 18 916 pflanzen, schneiden und wässern.
Mit Ballen, Höhe 200/250
Menge: 6,000 St

**02.02.11.11 Baumpfähle: Solitärstrauch, schräg**
Pflanzenverankerung nach DIN 18 916 liefern und
einbauen.
Pfähle und Befestigungsmaterial müssen 2 Jahre haltbar
sein.
Material: geschälter Baumpfahl ohne Imprägnierung,
Pfahllänge: 200 cm
Einbau: schräg, ein Pfahl pro Solitärstrauch
Bindegut: Kokosstrick, Zopfdicke 8-10 cm
Einschl. Entfernen der Pfähle nach 2 Jahren.
Abrechnung pro Solitärstrauch
Menge: 6,000 St

**02.02.11.12 Sträucher 60-100**
gem. DIN 18 916 pflanzen, schneiden und wässern.
mit Ballen, Höhe 60-100
Menge: 34,000 St

**02.02.11.13 Hecken 150/175**
gem. DIN 18 916 pflanzen, schneiden und wässern.
inkl. Heckengraben
mit Ballen, Höhe 150/175
Menge: 170,000 St

**02.02.11.14 Stauden & Bodendecker**
gem. DIN 18 916 pflanzen, schneiden und wässern.
Menge: 3100,000 St

**02.02.11.15 Blumenzwiebeln**
gem.Pflanzliste und  DIN 18 916 pflanzen und wässern.
Menge: 1285,000 St

##### Abschnitt 02.02.12 FERTIGSTELLUNGSPFLEGE

*Hinweis: Hinweis zu Pflegeleistungen*
Hinweis zu Pflegeleistungen
Die vorgesehenen Pflegeleistungen sind durchschnittliche Regelannahmen und geben an, wieviel Arbeitsgänge
voraussichtlich erforderlich werden. Sind witterungsbedingt weniger oder mehr Arbeitsgänge erforderlich,
werden die jeweils vereinbarten und ausgeführten
Arbeitsgänge vergütet.
Die Ausführung jedes Arbeitsganges ist vor ihrem Beginn
dem AG anzuzeigen.

**02.02.12.1 Wässern Bäume 250l 10 AG**
StL-Nr. 0893490441124404
Wässern
der Großgehölze,
mit Schlauch
Wasser liefern,
Mindestwassermenge je Arbeitsgang/St
250 l, in mehreren Teilmengen,
10 Arbeitsgänge,
Menge je Arbeitsgang ca: '17 Stk'
Abrechnung nach bewässerten Einheiten
Menge: 170,000 St

**02.02.12.2 Düngen Gehölze 1 AG**
StL-Nr. 0893502250501258
Düngen
von 'Mineralischer NPK-Dünger
Nährstoffgehalt 8+8+12+3'
Dünger liefern
vom Auftraggeber vorgeschriebenes Produkt
'Mineralischer NPK-Dünger Nährstoffgehalt 8+8+12+3'
das Verpackungsmaterial des Düngers
wird Eigentum des Auftragnehmers
und ist einer Wiederverwertung zuzuführen
Dünger gleichmäßig aufbringen
von Hand
Ausbringmenge über 80 g pro m2
Menge: 400,000 m2

**02.02.12.3 Pflanzfl. lockern mehrmals Mat.AN 5 AG**
StL-Nr. 0893420221123102
Pflanzfläche bearbeiten
Lockern, Anzahl der Arbeitsgänge '5'
der Pflanzfläche,
trockene Triebe abschneiden,
Fläche von Wildkräutern und Laub säubern.
Anfallendes Material wird Eigentum des AN
und ist einer Wiederverwertung zuzuführen
Bearbeitungstiefe der jeweiligen Pflanzenart
anpassen.
Abrechnung in der Abwicklung, Fläche je
Arbeitsgang in m2 ca: '170'
Menge: 850,000 m2

**02.02.12.4 Wässern Pflanzung 10 AG**
StL-Nr. 0893490410106402
Wässern
der Pflanzfläche,
Wasser liefern,
'25l/m2'
10 Arbeitsgänge,
Menge je Arbeitsgang ca: '170 m2'
Abrechnung in der Abwicklung
Menge: 1700,000 m2

**02.02.12.5 Düngen Pflanzflächen 1 AG**
StL-Nr. 0893502230501131
Düngen
von Pflanzflächen
Dünger liefern
vom Auftraggeber vorgeschriebenes Produkt
'Mineralischer NPK-Dünger
Nährstoffgehalt 8+8+12+3'
das Verpackungsmaterial des Düngers
wird Eigentum des Auftragnehmers
und ist einer Wiederverwertung zuzuführen
Dünger gleichmäßig aufbringen
Ausbringmenge über 40 bis 60 g pro m2
bis 500 m2 je Arbeitsgang
Menge: 170,000 m2

**02.02.12.6 Rasen mähen 10 AG**
StL-Nr. 1893402001614001
Rasen mähen
Wuchshöhe 6-10 cm, Schnitthöhe 3 cm,
Anzahl der Schnitte: 10
Schnittfolge nach Wuchshöhe
Mähgut aufnehmen,
es wird Eigentum des Auftragnehmers
und ist einer Wiederverwertung zuzuführen
Fläche je Arbeitsgang in m2 ca: '1100'
Menge: 11000,000 m2

**02.02.12.7 Wässern 'Rasen' 5 AG**
StL-Nr. 1893436070100302
Wässern
'des Rasens, beregnen,
die oberen 10 cm durchfeuchten'
Wasser liefern,
5 Arbeitsgänge,
Menge je Arbeitsgang ca: '1100 m2'
Abrechnung in der Abwicklung
Menge: 5500,000 m2

**02.02.12.8 Düngen Gebrauchsrasen 2 AG**
StL-Nr. 1893511020501351
Düngen
von Gebrauchs- und Spielrasen
Dünger liefern
vom Auftraggeber vorgeschriebenes Produkt
'Mineralischer NPK-Dünger Nährstoffgehalt 8+8+12+3'
das Verpackungsmaterial des Düngers
wird Eigentum des Auftragnehmers
und ist einer Wiederverwertung zuzuführen
Dünger gleichmäßig aufbringen
mit Streugerät
Ausbringmenge über 80 g pro m2
bis 500 m2 je Arbeitsgang
Menge: 1100,000 m2

#### Bereich 02.03 BLOCK C

##### Abschnitt 02.03.01 VORARBEITEN

*Hinweis: AUF HÖHE SETZEN*

**02.03.01.1 Schacht auf Höhe (bis 20 cm)**
Schacht auf Höhe (bis 20 cm)
setzen, Oberkante Deckel entspricht fertiger Geländehöhe.
Art des Schachtes: Revisionsschacht
Höhendifferenz: bis 20 cm
Menge: 20,000 St

**02.03.01.2 Schacht auf Höhe (bis 30 cm)**
Schacht auf Höhe (bis 30 cm) setzen, Oberkante Deckel
entspricht fertiger Geländehöhe.
Art des Schachtes: Revisionsschacht
Höhendifferenz: bis 30 cm
Menge: 10,000 St

**02.03.01.3 Wasserschieber auf Höhe**
setzen, Oberkante Deckel entspricht fertiger Geländehöhe.
Art des Wasserschiebers: Gußeisen
Höhendifferenz:  15
Menge: 5,000 St

**02.03.01.4 Konus drehen**
Konus drehen, einschl. Ausgleichsringe und Deckel
Standartkonus bis duchmesser 200 m freigraben und drehen.
Danach wieder anfüllen und entsprechen verdichten
Menge: 3,000 St

*Hinweis: VERDICHTUNGSKONTROLLEN*
VERDICHTUNGSKONTROLLEN

1 Stück Prüfung gem. DIN bedeutet, dass ein Prüfstandort alle mind. Anforderungen, inkl. Bericht, gem. der erforderlichen DIN
erfüllen muss.

**02.03.01.5 Rammsondierung**
Prüfen der Verdichtung des Vorunternehmers mittels
Rammsondierung (Künzelstab) gemäß DIN 4094 einschl.
aller Nebenarbeiten, incl. Prüfdiagramm.
Leistung wird nur auf Anordnung durch die örtliche
Bauleitung erbracht.
Bereiche: Gebäudehinterfüllung
Menge: 3,000 St

**02.03.01.6 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 2,000 St

**02.03.01.7 Boden für Suchgraben**
Boden für Suchgraben ab Geländeoberfläche ausheben,
zur Feststellung von Sparten in Handarbeit mit
Maschinenunterstützung. Aushub seitlich lagern, nach
Spartensichtung wieder verfüllen und verdichten,
Aushubtiefe: bis 0,80 m
Sohlenbreite: bis 0,50 m
Bodenklasse 3 und 4.
Menge: 15,000 m

##### Abschnitt 02.03.02 AUFBAU TIEFGARAGE

*Hinweis: TG-DECKE*

**02.03.02.1 Reinigung der Dachflächen**
Reinigung der Dachflächen
Bearbeitungsflächen von störenden Stoffen säubern
(besenrein). Die aufgenommenen Stoffe werden Eigentum
des AN und sind ordnungsgemäß zu entsorgen.
Menge: 600,000 m2

**02.03.02.2 Schutz-, Trenn- und Gleitlage 500mg**
Schutz-, Trenn- und Gleitlage 500mg
Schutzvlies SGL 500 liefern und als Schutz der Dachabdichtung/Wurzelschutzbahn vor mechanischer Beanspruchung bzw. bei Materialunverträglichkeit gemäß DIN 18531-2, sowie als Gleitlage unter Verkehrsflächen in Verbindung mit einer weiteren PE-Folie mit 10 cm Überlappung fachgerecht verlegen.

Eigenschaften:
Material: PP (Vlies) und LDPE (Gleitlage)
Georobustheitsklasse: GRK 5
Dicke ca. 2,5 mm
Flächengewicht: ca. 500 g/m²
Menge: 600,000 m²

**02.03.02.3 Wasser-Retentionsbox WRB 85 einschl. Kapillarbrücken,einschl Verbinder**
Wasser-Retentionsbox WRB 85 mit hohem temporärem und ggfs. permanentem Retentionsvolumen. Hochbelastbar mit frei durchströmbarer Struktur zur schnellen Verteilung des Regenwassers innerhalb des Retentionsraums.
Einschließlich 4 Kapillarbrücken pro Box zum Transport von gespeichertem Regenwasser aus der Dränebene in die Substratschicht und zur Steigerung der Verdunstungsleistung.

Technische Daten:
Material: PP-Recycling-Regenerat
Nenndicke: 85 mm
Flächengewicht: ca. 5,7 kg/m²
Farbe: schwarz
Druckfestigkeit (nach DIN ISO 25619-2): ca. 800 kN/m² bei ca. 10% Stauchung
Hohlraumvolumen: ca. 95 Vol.%
Retentionsvolumen: ca. 80 l/m²
Wasserableitvermögen (nach DIN EN ISO 12958):
bei 0% Gefälle: 2,80 l/(m*s)
bei 1% Gefälle: 6,07 l/(m*s)
bei 2% Gefälle: 8,63 l/(m*s)
bei 3% Gefälle: 10,30 l/(m*s)
Lieferform: Einzelelemente (Maße: 1,19 x 0,59 m, ca. 0,702 m²/Einzelelement)
einschl. 4 Verbinder und 4 Kapillarbrücken

z.B. erfüllt das Produkt Optigrün WRB 85 die genannten Spezifikationen

oder das nachstehende, gleichwertige Erzeugnis
bzw. Verfahren nach Wahl des Bieters
‘
...................................................‘
‘
...................................................‘
‘
...................................................‘
(vom Bieter einzutragen; fehlt ein Eintrag, kommt das
ausgeschriebene Erzeugnis bzw. Verfahren zum Einsatz.)
Menge: 480,000 m2

**02.03.02.4 Wasser-Retentionsbox WRB 170, einschl. Kappilarbrück, einschl. Verbinder**
Wasser-Retentionsbox WRB 170 mit Kapillarbrücken Wasser-Retentionsbox WRB 170 mit hohem temporärem und ggfs. permanentem Retentionsvolumen.
Mit Kapillarbrücken zum Transport von gespeichertem Regenwasser aus der Dränebene in die Substratschicht und zur Steigerung der Verdunstungsleistung. Hochbelastbar mit geschlossener, lastverteilender Struktur.
Frei durchströmbare Struktur zur schnellen Verteilung des Regenwassers innerhalb des Retentionsraums.

Technische Daten:
Material: PP-Recycling-Regenerat
Nenndicke: 170 mm
Druckfestigkeit (nach DIN ISO 25619-2): ca. 800 kN/m² bei ca. 10% Stauchung
Flächengewicht: ca. 11,4 kg/m²
Farbe: schwarz
Hohlraumvolumen: ca. 95 Vol.%
Retentionsvolumen: ca. 161 l/m²
Lieferform: Einzelelemente inklusive 4 Kapillarbrücken
(Maße: 1,19 x 0,59 m, ca. 0,702 m²/Einzelelement)
einschl. 4 Verbinder

z.B. erfüllt das Produkt Optigrün WRB 85 die genannten Spezifikationen

oder das nachstehende, gleichwertige Erzeugnis
bzw. Verfahren nach Wahl des Bieters
‘
...................................................‘
‘
...................................................‘
‘
...................................................‘
(vom Bieter einzutragen; fehlt ein Eintrag, kommt das
ausgeschriebene Erzeugnis bzw. Verfahren zum Einsatz.)
Menge: 130,000 m²

**02.03.02.5 Schnittkanten an Wasser-Retentions-Boxen 85 mm**
Schnittkanten an Wasser-Retentions-Boxen WRB
 der Vorpositionen an Dachrändern
und -durchdringungen fachgerecht nach Herstellerangaben als Zulage herstellen.
Menge: 150,000 m

**02.03.02.6 wie vor, jedoch 170 mm**
Menge: 30,000 m

**02.03.02.7 Filtervlies 300g/m² (Unter Verkehrsflächen)**
Filtervlies  300g/m2  liefern und als Filterschicht zwischen Dränschicht und Substrat mit 10 cm Überlappung verlegen.

Einsatzbereich:
Unter Verkehrsflächen zwischen Dränschicht und Substrat/ Tragschicht.

Eigenschaften:
Material: 100 % PP (Polypropylen)
Nenndicke: ca. 3,0 mm
Flächengewicht: ca. 300 g/m²
Farbe: weiß
Festigkeitsklasse: GRK 5
Höchstzugkraft nach EN ISO 10319 längs/quer: 21/24 KN/m
Vertikale Wasserdurchlässigkeit nach EN ISO 11058:
57 l/(s m²)

z.B. erfüllt das Produkt Optigrün  FIL 300 die genannten Spezifikationen

oder das nachstehende, gleichwertige Erzeugnis
bzw. Verfahren nach Wahl des Bieters
‘
...................................................‘
‘
...................................................‘
‘
...................................................‘
(vom Bieter einzutragen; fehlt ein Eintrag, kommt das
ausgeschriebene Erzeugnis bzw. Verfahren zum Einsatz.)
Menge: 600,000 m²

**02.03.02.8 Zulage Randstreifen Filtervlies mit Drainschüttgut 8/16**
Randstreifen gem. Einbauanbleitung ausführen
Abstand der Retentionsboxen von der
Attika bzw. Einbauten ca. 10-17 cm.
Zusätzlicher Bedarf an Filtervlies ca. 70 - 100 cm pro lfm
Vlies gem. Einbauanleitung mehrfach umschlagen( ca. 4-5 mal)
Spalt zwischen aufgehendem Bauteil/Attika o. Einbauten) mit
Dränage-Schüttstoff  8/16 auffüllen (ca. 0,01 m³/lfm) auffüllenund dem Vlies abdecken und ca. 30 cm in die Fläche überlappen
Menge: 180,000 m

##### Abschnitt 02.03.03 BODENARBEITEN

*Hinweis: Der Aufbau einer Verkehrsfläche wird unterteilt in*
Der Aufbau einer Verkehrsfläche wird unterteilt in
OBERBAU
UNTERBAU
UNTERGRUND

Der Aufbau einer Vegetationsfläche wird unterteilt in
UNTERBODEN
OBERBODEN

Die Ausführungsbeschreibung für die Oberbauschichten
ist zu beachten.

*Hinweis: BODENARBEITEN*

*Hinweis: ABTRAG OBERBODEN*

**02.03.03.1 Unterboden lösen und lagern**
Unterboden profilgerecht lösen, fördern und lagern.
Bodenklasse DIN 18300: 3 und 4
Abrechnung: Nach anerkannten Ausgangs- und Endnivellement.
Abtragsdicke: bis 50 cm
Förderweg: - 200 m
Menge: 50,000 m3

**02.03.03.2 Unterboden laden und einbauen**
Unterboden profilgerecht laden, fördern und einbauen
Bodengruppe DIN 18915: 3-5
Bodenklasse DIN 18300: 3 und 4
Abrechnung: Nach anerkannten Ausgangs- und Endnivellement.
Auftragsdickedicke: bis 50 cm
Förderweg: - 200 m
Menge: 50,000 m3

**02.03.03.3 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 50,000 t

**02.03.03.4 von wie Pos. vor, jedoch >Z0 ≤Z 1.1**
wie Pos. vor, jedoch >Z0 ≤Z 1.1
deklariert als: >Z0 ≤Z 1.1
Bodenart:  Bodenklasse 3-5
Menge: 50,000 t

**02.03.03.5 von wie Pos. vor, jedoch >Z1.1 ≤Z1.2**
wie Pos. vor, jedoch  >Z1.1 ≤Z1.2
deklariert als:  >Z1.1 ≤Z1.2
Bodenart:  Bodenklasse 3-5
Menge: 50,000 t

**02.03.03.6 von wie Pos. vor, jedoch >Z1.2 ≤Z2**
wie Pos. vor, jedoch  >Z1.2 ≤Z2
deklariert als:  >Z1.2 ≤Z2
Bodenart:  Bodenklasse 3-5
Menge: 50,000 t

*Hinweis: UNTERBAU*

**Ausführungsbeschreibung 12 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**02.03.03.7 Planum nacharbeiten**
Bauseits hergestellten Baugrund nacharbeiten, Erdmassenausgleich innerhalb der Flächen bis 20 cm Stärke.
Bodenklasse DIN 18300: 3 und 4
Abrechnung: Nach planierter Fläche.
Diese Position kommt nur für Flächen zum Tragen, wo kein zusätzl. Bodenabtrag stattgefunden hat. Die in Frage kommenden Flächen sind vor der Ausführung
mit der Bauleitung festzulegen!
Menge: 1000,000 m2

**02.03.03.8 Auffüllkies 0/X (-60 cm) unter Belagsflächen liefern**
gem. "Ausführungsbeschreibung Oberbau" liefern
auf dem Planum herstellen und verdichten für Belagsflächen
Bauklassen: III und V
Material: Kies 0/X
Einbaubereich: siehe Werkplan
Einbaustärke: ca. 20-60 cm
Menge: 100,000 m3

**02.03.03.9 Unterbau verdichten**
Bauseits hergestellten Unterbau unter zukünftigen Wegeflächen gem. "Ausführungsbeschreibung Unterbau" lagenweise verdichten.
Bodenklasse DIN 18300: 3 und 4
Abrechnung: Nach verdichteter Fläche.
Menge: 100,000 m2

**02.03.03.10 Geogitter TG-Kante**
Geogitter liefern und gemäß Herstellervorschrift
einbauen.
Einbau zwischen nicht unterbauter Fläche im Übergang zur unterbauten Fläche

Leitfabrikat: BEGRID TG 40/40S, schwerlasttauglich
Eigenschaften: gestreckte, monolithische, knotensteifes
 Geogitter zur Bodenbewehrung
Maschenweite: 30-40/30-40 mm
Material: Polypropylen
Flächengewicht: >  500 g/m2
Höchstzugkraft läng/quer: >  40 kN/m
Knotenfestigkeit: >  38 kN/m

Allgem. Hinweis zum Einbau: Das Geogitter ist mit einer Überlappung an den Stößen von mind. 50 cm einzubauen. Es darf nicht direkt befahren werden und ist im Vor-Kopf-
Verfahren einzubauen. Einbau Mittig in die Tragschicht.
Einbau TG-Kante: Der Einbau erfolgt entlang der
 TG-Kanten. Das Draingitter muß,
 ausgehend von der TG-Kante, 2m in die
 nicht unterbaute und 2m in die  unterbauten
 Fläche hineinragen

Zuschnitte sind mit in den EP einzukalkulieren.

Bereich: gem. Werkplan

z.B. erfüllt das Produkt Begrid 40/40 TS die genannten Spezifikationen

oder das nachstehende, gleichwertige Erzeugnis
bzw. Verfahren nach Wahl des Bieters
‘
...................................................‘
‘
...................................................‘
‘
...................................................‘
(vom Bieter einzutragen; fehlt ein Eintrag, kommt das
ausgeschriebene Erzeugnis bzw. Verfahren zum Einsatz.)

'..........'

Nur in Abspache mit der Bauleitung
Menge: 250,000 m2

*Hinweis: OBERBAU*

**Ausführungsbeschreibung 13 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**02.03.03.11 Kiestragschicht 0/32 (40 cm) Belagsflächen liefern**
gem. "Ausführungsbeschreibung Oberbau" liefern
auf dem Planum herstellen und verdichten für Terrasse.
Bauklassen: III und V
Material: Kies 0/32
Einbaubereich: siehe Werkplan
Einbaustärke: 20-40 cm
Einbau in Einzelflächen
Menge: 400,000 m3

**02.03.03.12 FSS verbessern Ebenheit +/-3 cm Platz-/Wegefläche**
Frostschutzschicht verbessern
Oberfläche der Frostschutzschicht nachprofilieren und verdichten.
Die Abweichung von der Ebenheit und
profilgerechten Lage darf entgegen der in
der ZTVE-STB angegebenen Toleranz
höchstens +/- 3 cm betragen.
Bereich = Platz- und Wegeflächen
Menge: 1400,000 m2

*Hinweis: LEITUNGSGRÄBEN*

**02.03.03.13 Kopflöcher erstellen - 1m³**
Kopflöcher erstellen
punktuell Löcher für Anschlussarbeiten etc.
unter besonderer Rücksichtnahme auf Leitungen, Einbautem, Gebäude etc..
Teilweise von Hand mit Maschinenunterstützung

bis 100x100x100 cm

Auzshub seitlich lagern ach Bodenart und wieder
verfüllen und verdichten
Menge: 15,000 St

**02.03.03.14 Gräben ausheben, Elektroleitungen, ohne Leerrohr**
Boden der Gräben profilgerecht ausheben.
Aushubmaterial seitlich lagern.
Sohle  verdichten auf DPr 97%.
Graben  nach Verlegearbeiten mit seitlich lagerndem
 Boden verfüllen und lagenweise verdichten.
Bodenklasse: 3 und 4.
Aushubtiefe: bis 40 cm
Sohlenbreite: 30 cm
Graben für : Elektroleitungen
Menge: 70,000 m

**02.03.03.15 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 15,000 m

**02.03.03.16 Trassenband**
Trassenband verlegen
Trassenband der jeweiligen Versorgungsträger
beschaffen und im Zuge der Grabenverfüllung
gemäß den Vorgaben der Versorgungsunternehmen verlegen.

Bereich: Entwässerungs- und Abwasserleitungen,
Elektroleitungen
Menge: 100,000 m

**02.03.03.17 Zuschlag für Handgrabung**
Zuschlag für Handgrabung
zur Bodenbewegung der Pos. Gräben ausheben
Ausführung  nur nach Rücksprache mit der Bauleitung.

Bereich: Anschlüsse an Regenwasserleitungen
Menge: 10,000 m

**02.03.03.18 Riesel 4/8 liefern und einbauen, einzelner Einbau**
Riesel 4/8 liefern und als Ummantelung des
Elektrokabels,
einzelner Einbau.
Ummantelung mit Riesel D = 10 cm
Menge: 5,000 m3

*Hinweis: ELEKTRO*

**02.03.03.19 Leerrohr für Elektroleitungen DN25 mit Zugdraht**
Leerrohr für Elektroleitungen
Ummantelung mit Kiessand D = 10 cm ist in
den EP mit einzukalkulieren
Leerrohr DN 25 mit Zugdraht
Menge: 50,000 m

**02.03.03.20 wie vor, jedoch Leerrohr bauseits**
Menge: 150,000 m

**02.03.03.21 Leerrohr bauseits gestellt in Graben einlegen, für Begleitheizung**
Leerrohr bauseits gestellt in Graben einlegen
einschl Ummantelung 10 cm Dick
entlang Fassade vor Einbau Traufeinfassung
Menge: 50,000 m

*Hinweis: FUNDAMENTE*

**02.03.03.22 Fundamente für Mastleuchten/Lichstelen**
Fundamente für Mastleuchten
aus Betonrohren liefern und herstellen
einschl. Aushub und Erdarbeiten.
Nennweite  300 mm,
Länge  1000 mm,
 senkrecht gestellt,
Bohrungen 2 Stück Durchmesser 65 mm
 für Kabelleerrohre,
Einbau Oberkante Betonrohr 15 cm unter
 Geländeoberkante.

Verfüllen des Betonrohres mit Riesel 8/16 bis ca. 20 cm
unter OK Betonrohr, nachdem die Mastleuchte hineingestellt wurde (Abstimmung mit dem Gewerk Elektro erforderlich!). Oberer Abschluss mit Magerbeton, C12/15 Stärke ca. 20 cm.
Menge: 8,000 St

**02.03.03.23 Fundamente Stele, bewehrt**
Müllhaus Streifenfundament und herstellen
einschl. Aushub und Erdarbeiten.
als Normalbeton DIN 1045, C20/25
mit Schalung vor Ort
Breite: 200 cm
Höhe/Tiefe: 80 cm
Länge: 110 cm
Einbau Oberkante Betonrohr 15 cm unter
Geländeoberkante, inkl. Glattstrich
Überschüßiges Material im Baufeld verteilen
bewehrt mit ca. 100 kg Baustahl
Menge: 1,000 St

**02.03.03.24 Fundamente für Pollerleuchten**
Fundamente für Pollerleuchten aus Betonrohren liefern
und herstellen einschl. Aushub und Erdarbeiten.
Nennweite 400 mm,
Länge 500 mm,
senkrecht gestellt,
Bohrungen 2 Stück Durchmesser 30 mm
für Kabelleerrohre DN 25,
Einbau Oberkante Betonrohr 15 cm unter
Geländeoberkante, inkl. Glattstrich
Einschl. Einstellen der bauseits vorh. Erdanker und
Vergießen des Betonrohres mit Beton C20/25
bis Oberkante.
Überschüßiges Material im Baufeld verteilen
Menge: 5,000 St

##### Abschnitt 02.03.04 ENTWÄSSERUNG/LEITUNGEN

*Hinweis: HOFABLAUF/KONTROLLSCHACHT ABLÄUFE*

**02.03.04.1 Kontrollschacht Drosselablauf,mini-Konus mit Göbeldeckel kn 50**
Versitzgrube mit direktem Einlauf, DN 800, Kl B quadrat., liefern und einbauen,
verdrängter Boden wird Eigentum des AN und ist zu
beseitigen.
incl. Aushub- und Hinterfüllarbeiten.
Ausführung:  Betonteile nach DIN 4034:
  Konus 100/63 cm, h: 30 cm
  Göbeldeckel KN 50 h:12 cm

Einbauhöhe  gesamt: 42 cm
Versetzen  auf C 12/15 ca. 15 cm

Bereich:  TG Aufkantung Drossel
Menge: 4,000 St

**02.03.04.2 Schachtring DN 100, passend zur Vorposition, h:25 cm**
Schachtring DN 100, passen dzur Vorposition, h:25 cm
Menge: 6,000 St

**02.03.04.3 Kontrollschacht-Deckel ohne Löcher, Antirutschbeschichtung**
Optigrün-Kontrollschacht-Deckel  ohne oberseitige Einlauföffnungenzur Abdeckung von Kontrollschächte mit den Abmessungen 440 x 540 mm
Inkl. Befestigungsmaterial.

Eigenschaften:
Abmessung: 440 x 540 mm
Material: Aluminium mit Antirutschbeschichtung, 3 mm
Farbe: Anthrazit (RAL 7016)
Belastbarkeit: 800 kg, arretierbar
Unterseitig verstärkt

Fabrikat: Optigrün DSA 54D

oder das nachstehende, gleichwertige Erzeugnis
bzw. Verfahren nach Wahl des Bieters
'..........' (vom Bieter einzutragen; fehlt ein Eintrag, kommt das
ausgeschriebene Erzeugnis bzw. Verfahren zum Einsatz.)
Menge: 1,000 St

*Hinweis: LEITUNGEN / ABLÄUFE*

**02.03.04.4 PP-Rohr "KG 2000" DN 100**
Regenwasserkanal DIN EN 1852-1 aus PP-Rohren DN 100
Reihe SN4 einschließlich Rohrschnitte und Verbindungen
herstellen mit Steckmuffe
Auflager: Ummantelung mit Kiessand D = 10 cm ist in
den EP mit einzukalkulieren
Verlegung: in vorhandenem Graben, senkrecht ohne
Verbau,
Grabentiefe bis 1,25 m aus gesonderter Pos.
Gefälle: in der Leitung mind. 1%

Liefernachweis: nach Wahl des Bieters
'..........'
(vom Bieter zwingend einzutragen)
Menge: 40,000 m

**02.03.04.5 Formteil PP Bogen DN 100**
Formteil KG-Rohr aus PP
als Zulage zu Abwasserkanal
Bogen in Grad 15 bis 90
DN 100
Menge: 25,000 St

**02.03.04.6 Formteil PP DN 100 Abzw.100**
Formteil KG-Rohr aus PP
als Zulage zu Abwasserkanal
DN 100
Einfachabzweig DN 100
Menge: 5,000 St

**02.03.04.7 wie vor, jedoch Reduzierung 150/100**
Menge: 5,000 St

**02.03.04.8 Anschluss an Sickerschacht herstellen**
Anschluss an Sickerschacht herstellen
Regenwasserleitung an Sickerschacht anschließen und verschließen. Einschl. sämtlicher Nebenleistungen
Anfallendes Material wird Eigentum des AN und
ist einer Wiederverwertung zuzuführen
Menge: 2,000 Stk

*Hinweis: FALLROHRE*

**02.03.04.9 Fallrohraufnahmeschacht**
Fallrohraufnahmeschacht zum Anschluss von Fallleitungen mit Rohr-Außendurchmesser d: 75, 90, 100, 110 mm liefern und fachgerecht einbauen.

Einsatzbereich:
Zur Aufnahme von Fallleitungen bei Ein- und Weiterleitung von Überschusswasser aus höhergelegenen Dachflächen.

Technische Merkmale:
Geschlossenes System ohne freien Auslauf
Einfache Wartung durch Laubfangkorb und Reinigungsdeckel mit Griff
Automatische Pendelklappe zur Geruchssperre ohne Wasser

Technische Daten:
Material: Polypropylen, UV-stabilisiert, hochschlagfest Ablaufleistung: 6 l/s
Anschlussmöglichkeiten: für Fallleitungen d: 75, 90, 100, 110 mm, Ablaufstutzen senkrecht DN 100/DN 125

z.B. erfüllt das Produkt Optigrün FAS F die genannten Spezifikationen

oder das nachstehende, gleichwertige Erzeugnis
bzw. Verfahren nach Wahl des Bieters
‘
...................................................‘
‘
...................................................‘
‘
...................................................‘
(vom Bieter einzutragen; fehlt ein Eintrag, kommt das
ausgeschriebene Erzeugnis bzw. Verfahren zum Einsatz.)
Menge: 8,000 St

**02.03.04.10 KG-.Verbindungsstück DN 100/125; L: bis 100 cm**
KG-.Verbindungsstück DN 100/125
entsprechend ablängen und anschließen
Menge: 15,000 St

**02.03.04.11 Anschlussmanschette für Fallrohraufnahmeschacht DN 100/125**
Anschlussmanschette für Fallrohraufnahmeschacht DN 100/125 liefern und fachgerecht einbauen.
einschl. Betonkegel hzum fixieren des KG Anschlusses
(0,01 m³ Beton 12/15)

Einsatzbereich:
Zum Anschluss des Fallrohraufnahmeschacht FAS F auf Wasser-Retentionsboxen.

Technische Daten:
Abmessungen: 350 x 350 mm
Rohranschlussmöglichkeiten: DN 100/125
Menge: 15,000 St

**02.03.04.12 Rohrübergabe-Randkontrollschacht, nur Lieferung**
Rohrübergabe-Randkontrollschacht  zur Einleitung von Wasser in Rohrleitungen an Tiefgaragenkanten.
Mit Rohranschluss für zwei Rohrleitungen DN 110 (KG-Rohr DN/OD 110).

Einsatzbereich:
An Kanten von Tiefgaragen mit freiem Dachrand oder mit Aufkantung.
In Kombination mit einer Ablaufdrossel auch in Aufkantungen von Tiefgargendächern, die als Retentionsdach genutzt werden.

Technische Daten:
Material: Aluminium, 2 mm
Abmessung: 540 x 440 mm
Höhe ohne Rohranschluss: 235 mm
Höhe mit Rohranschluss 305 mm
Anschlussmöglichkeiten für 5
Wasserleitkanäle

z.B. erfüllt das Produkt Optigrün RSA 54R die genannten Spezifikationen

oder das nachstehende, gleichwertige Erzeugnis
bzw. Verfahren nach Wahl des Bieters
‘
...................................................‘
‘
...................................................‘
‘
...................................................‘
(vom Bieter einzutragen; fehlt ein Eintrag, kommt das
ausgeschriebene Erzeugnis bzw. Verfahren zum Einsatz.)
Menge: 4,000 St

**02.03.04.13 Kontrollschacht-Deckel**
Kontrollschacht-Deckel zur Abdeckung von -Kontrollschächte mit den Abmessungen 440 x 540 mm der
Vorpos. in extensiven und
einfach intensiv begrünten Dachflächen. Inkl. Befestigungsmaterial.

Eigenschaften:
Abmessung: 440 x 540 mm
Material: Aluminium natur, 3 mm
Belastbarkeit: 300 kg

Liefern und nach Herstellereingaben einbauen.

z.B. erfüllt das Produkt Optigrün DSA54E die genannten Spezifikationen

oder das nachstehende, gleichwertige Erzeugnis
bzw. Verfahren nach Wahl des Bieters
‘
...................................................‘
‘
...................................................‘
‘
...................................................‘
(vom Bieter einzutragen; fehlt ein Eintrag, kommt das
ausgeschriebene Erzeugnis bzw. Verfahren zum Einsatz.)
Menge: 4,000 St

**02.03.04.14 Kontrollschacht-Aufstockelement 10 - 100 mm**
Aufstockelement 100 mm für Kontrollschächte mit den Abmessungen 440 x 540 mm der Vorpos.

 Inkl. Befestigungsmaterial.

Eigenschaften:
Höhe: 100 mm
Abmessung: 440 x 540 mm
Material: Aluminium, 2 mm

z.B. erfüllt das Produkt OptigrünASA die genannten Spezifikationen

oder das nachstehende, gleichwertige Erzeugnis
bzw. Verfahren nach Wahl des Bieters
‘
...................................................‘
‘
...................................................‘
‘
...................................................‘
(vom Bieter einzutragen; fehlt ein Eintrag, kommt das
ausgeschriebene Erzeugnis bzw. Verfahren zum Einsatz.)
Menge: 10,000 St

*Hinweis: ENTWÄSSERUNGSRINNEN NW100*

**02.03.04.15 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

Liefernachweis: Hauraton GmbH & Co. KG
Erzeugnis:

z.B. erfüllt das Produkt  Faserfix KS 100 Typ 01 die genannten Spezifikationen

oder das nachstehende, gleichwertige Erzeugnis
bzw. Verfahren nach Wahl des Bieters
‘
...................................................‘
‘
...................................................‘
‘
...................................................‘
(vom Bieter einzutragen; fehlt ein Eintrag, kommt das
ausgeschriebene Erzeugnis bzw. Verfahren zum Einsatz.)
Menge: 225,000 St

**02.03.04.16 wie vor, jedoch mit Ablaufstutz DN 100, unten, einschl. Laubfang**
wie vor, jedoch mit Ablaufstutz DN 100, unten
einschl. Laubfang
Menge: 10,000 St

**02.03.04.17 Zulage für Rinnenendscheibe, NW 100**
Zulage für Rinnenendscheibe, NW 100
aus feuerverzinktem Stahl,
einschl. Einbau.
Menge: 36,000 St

**02.03.04.18 Zulage gerader Schnitt Rinnen- Unterteil**
Zulage für geraden Schnitt des Rinnenunterteils aus
gesonderter Position als Paßschnitt nach Aufmaß vor
Ort.
Menge: 18,000 St

**02.03.04.19 Gussrost SW 6mm, Kl C, 500 mm**
Gussrost SW 6mm, Kl C, 500 mm
liefern und gem. Herstellerangaben auf Rinnen-Unterteil
und Einlaufkasten-Unterteil, Baubreite 160 mm, aus
vorheriger Position montieren.

Material: Gussrost schwarz, KTL beschichtet
 SW 100/6,
mit horizontaler Schubsicherung,
4-fache Arretierung durch Schnellverschluß
SIDE-LOCK
Klasse: C 250
Länge: 500 mm

Liefernachweis: Hauraton GmbH & Co. KG
Erzeugnis:

z.B. erfüllt das Produkt Gussrost SW 6mm die genannten Spezifikationen

oder das nachstehende, gleichwertige Erzeugnis
bzw. Verfahren nach Wahl des Bieters
‘
...................................................‘
‘
...................................................‘
‘
...................................................‘
(vom Bieter einzutragen; fehlt ein Eintrag, kommt das
ausgeschriebene Erzeugnis bzw. Verfahren zum Einsatz.)
Menge: 236,000 m

**02.03.04.20 Zulage für geraden Schnitt der Rinnenabdeckung**
Zulage für geraden Schnitt der Rinnenabdeckung
aus gesonderter Position als Paßschnitt nach Aufmaß vor
Ort.
Die Schnittflächen sind dauerhaft wieder zu verzinken.
Menge: 18,000 St

**02.03.04.21 Einlaufkasten- Unterteil, NW 100, Baubreite 160 mm**
Einlaufkasten aus glasfaserverstärktem Beton für
Entwässerungsrinne mit Sicherheitsfuge, NW 100 mm,
gemäß DIN EN 1433,
passend zu den Rinnen der Vorpositionen liefern und einbauen einschl.Aushub, Erdarbeiten und Anschluß an Entwässerungskanal
DN 100.
Baulänge: 500 mm
Breite 160 mm,
Bauhöhe: 500 mm
Abdeckung: aus gesonderter Position
Rahmen: integrierte verzinkte Stahlzarge mit
Schnellverschluß SIDE-LOCK
für 4-fache Arretierung pro Stück
Ausstattung: mit herausnehmbarem Kunststoff Eimer, für
den beidseitigen Rinnenanschluß aller Rinnen,
Anschluß: für Rohranschluß DN 100,
Bettung: Beton C20/25, Dicke: 15 cm mit
beidseitiger Betonrückenstütze. Oberkante Rückenstütze
bis mind. 1/2 Liniensinkkastenhöhe.
Erzeugnis: Faserfix 100 KS-Einlaufkasten
Artikelnummer: 8052

Bereich: Nord-Ost
Menge: 24,000 St

*Hinweis: FASSADE*

**02.03.04.22 Noppenfolie 2-lagig, 1m**
Noppenfolie als Grundmauerschutz liefern und  auf senkrechter Fläche verlegen.  einseitig vleiskaschiert
Einbauhöhe:  ca.100 cm
Verlegung: OK Noppenfolie 1cm unter fertiger  Belagsoberkante, Fuge mit Splitt 2/5  verfüllen
Noppenfolie darf nicht sichtbar sein!

Bereich: Gebäudewand mit Belagsanschluß

Produkt und Hersteller angeben
‘
...................................................‘
‘
...................................................‘
‘
...................................................‘
Menge: 50,000 m

**02.03.04.23 Noppenfolie vlieskaschiert und Gleitfolie 3-lagig**
liefern und als Grundmauerschutz im Bereich von
Mineralisch gebundenem Sockelputz einbauen.
Material: Noppenfolie vlieskaschiert und Gleitfolie 3 - lagig
Einbauhöhe bis 50cm
Verlegung OK Noppenfolie 1cm unter fertiger  Belagsoberkante
Noppenfolie darf nicht sichtbar sein!
Bereich Hauswand

Produkt und Hersteller angeben
‘
...................................................‘
‘
...................................................‘
‘
...................................................‘
Menge: 250,000 m

*Hinweis: TÜREN/BODENNAHE FENSTER*

**02.03.04.24 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11

Produkt und Hersteller angeben
‘
...................................................‘
‘
...................................................‘
‘
...................................................‘
Menge: 62,000 m

**02.03.04.25 Ablaufbox Entwässerungsrinne**
*** Leitbeschreibung
Ablaufbox für Entwässerungsrinne liefern und einbauen
aus verzinktem Stahlblechkörper,
mit Rinnenkörper verschraubt
Länge ca. 25 cm
Breite ca. 25 cm
Passend zu Fassadenrinnen der Vorpositionen
Bettung: Dränmörtel 10 cm  dick
einschl. Rist MW 30/10, feuerverzinkt
Menge: 10,000 Stk
*Unterbeschreibung 1 Zusatz: Mit Ablaufstutzen*
Zusatz: Öffnung
 nach unten einschl. Ablaufstutzen
Längen ca. 100 cm, DN110
und Schmutzfangsieb

*Hinweis: TG RAMPE*

**02.03.04.26 Entwässerungsrinne TG ABfahrt NW 100**
mit schraubloser Sicherheitsarretierung Drainlock
aus frost- und tausalzbeständigem Polymerbeton, mit  Sicherheitsfalz zur flüssigkeitsdichten Abdichtung
mit befahrbarer Kante aus Polymerbeton,
im Farbton grau
Entwässerungsrinne Deckline entsprechend DIN EN 1433 und DIN 19580, A15-C250, mit schraubloser Sicherheitsarretierung Drainlock,
aus frost- und tausalzbeständigem Polymerbeton,
mit Sicherheitsfalz(SF) an der Einlauf- und Auslaufseite,
im Farbton grau
Nennweite 10,0 cm,
Baulänge 100,0 cm,
Baubreite 17,2 cm,
Bauhöhe 6,0 cm mit Wasserspiegelgefälle,
Gewicht: 12,1 Kg,
liefern und nach Einbauanleitung des Herstellers verlegen.
in Beton bis 10 cm und Flexkleber

z.B. erfüllt das Produkt  ACO DRAIN Entwässerungsrinne Deckline P 100 die genannten Spezifikationen

oder das nachstehende, gleichwertige Erzeugnis
bzw. Verfahren nach Wahl des Bieters
‘
...................................................‘
‘
...................................................‘
‘
...................................................‘
(vom Bieter einzutragen; fehlt ein Eintrag, kommt das
ausgeschriebene Erzeugnis bzw. Verfahren zum Einsatz.)
Menge: 14,000 St

**02.03.04.27 wie vor, jedoch mit Rohrstutzen nach unten, DN 100, m. Laubfang**
wie vor, jedoch mit Rohrstutzen nach unten, DN 100,
einschl. Schmutzfang, herausnehmbar
Menge: 2,000 St

**02.03.04.28 Kombistirnwand Deckline für Rinnenanfang und -ende**
Kombistirnwand Deckline für Rinnenanfang und -ende
passend zur Rinne der Vorposition
aus frost- und tausalzbeständigem Polymerbeton,
im Farbton grau
Baulänge 2,0 cm,
Baubreite 17,2 cm,
Bauhöhe 6,0 cm,
liefern und einbauen.
Menge: 4,000 St

*Hinweis: ROSTE*

**02.03.04.29 Abtrittrost L/B/H bis1000/600/75 mm liefern und einbauen,Sonderanferigung**
Abtrittrost L/B/H bis1000/600/75 mm liefern und einbauen, bestehend aus:

Unterkonstruktion als Metallwanne, abgestuft von 50 auf 80 mm aus verzinktem Stahl,
Maße, 1000 mm, Tiefe (inkl. Rost) ca.75mm, Dicke 4mm, mit
davon ca. 200 mm 50 mm tief, Rest 80 mm tief
 Auslass für Wannen-Entwässerung DN70,z.B.
LORO, Serie GF, DN100 mit verschraubbarem Sieb
Einsatzbeispiel 1.008.005
inkl. 1 Bohrungen DN 20 in den Stirnseiten der Wanne, damit die anschließenden Fassadenrinnen in die Wanne entwässern können

Wanne mit angeschweißter, umlaufender Zarge als Rostauflage
Auflagebreite 30mm und 2 Mittelstegen, Breite 30mm, Dicke 4mm, Länge 600mm als Rostauflage

1 Rostauflage Höhe 20mm, passend zur vorgenannten Zarge, feuerverzinkt, MW 30/10

Verlegung Wanne auf 3cm Einkornmörtel und 10 cm Betonfundament C20/25

Einbaubereich: Hauseingänge

Vor Fertigung sind die Roste vor Ort aufzumessen
Menge: 3,000 St

**02.03.04.30 wie vor, jedoch Länge 1500 mm**
Menge: 2,000 St

**02.03.04.31 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m

Produkt und Hersteller angeben
‘
...................................................‘
‘
...................................................‘
‘
...................................................‘
Menge: 50,000 m²

**02.03.04.32 KG-.Verbindungsstück DN 100; L: bis 50 cm. mit 8/16 verfüllt**
KG-.Verbindungsstück DN 100
entsprechend ablängen und anschließen
und mit Rollkies 8/16 verfüllen
Menge: 6,000 St

*Hinweis: TRAUFE*

**02.03.04.33 Gewaschenen Rollkies16/32 liefern und einbauen**
Gewaschenen Rollkies 16/32 liefern und als Schüttbelag gem. Werkplan einbauen

Schichtdicke: i.M. 20 cm
Bereich: gem. Werkplan

zeitnah nach Beauftragung ist der Bauleitung ein Muster
vorzulegen.
Menge: 30,000 m2

**02.03.04.34 Schüttbelag Lichtschacht / Schachtring**
liefern und in Lichtschächte / Schachtringe einbauen,
inkl. Schutz des Schachtes
Material: gewaschener Grubenkies 16/32
Schichtdicke i.M. 30 cm
Gebrochene Steine sind zu entfernen.
Bereich siehe Werkplan
Menge: 10,000 m3

##### Abschnitt 02.03.05 BETONFERTIGTEILE

*Hinweis: L-STEINMAUER TG RAMPE*

**02.03.05.1 Winkelstützwand Rampenbauwerk Höhe 55 cm, abgeschrägt verstärkte Ausführung**
Sichtbetonfertigteil
nach DIN 18 500 liefern, abladen und einbauen.
einschl.Fundamentierungsarbeiten.
Betongüte: C35/45
Expositionsklasse: XF2
Oberfläche:  Sichtbeton glatt
 einsseitig
Kanten  3mm
Qualität SB4
Formteil: L - Stein
Länge: 99,5 cm
Höhe : 38,5 - 55 cm
Fuß: 30 cm
Wandstärke: 15 cm

Detail: MCG-LAA-C-AP-DT-00-90117-02-V  , Teil A 1

im Auffüllbereich rückseitig dauerhaft schließen
bis 5 cm unter OK Belag
Fundament: Beton C 12/15, 15 cm dick

Produkt und Hersteller angeben
‘
...................................................‘
‘
...................................................‘
‘
...................................................‘
Menge: 8,000 Stk

**02.03.05.2 wie vor, jedoch abgeschrägt 68,5/70 cm**
wie vor, jedoch abgeschrägt 68,5-70cm
Fußlänge 50 cm

Teil A 3
Menge: 4,000 Stk

**02.03.05.3 wie vor, jedoch abgeschrägt 78,5-70 cm**
wie vor, jedoch abgeschrägt 78,5-70 cm

Teil A 4
Menge: 1,000 St

**02.03.05.4 wie vor jedoch Länge 108, Passstück**
wie vor jedoch Länge 108, Passstück
nach örtlichem Aufmaß, nachträgliche Lieferung!!

Teil A5
Menge: 1,000 St

*Hinweis: LKW RADSTOPP*

**02.03.05.5 Betonblock nach DIN 18 500 liefern und einbauen**
Betonblock nach DIN 18 500 liefern und einbauen, einschl. Fundamentierungsarbeiten.

Oberfläche: Sichtbeton glatt,
Farbe: grau
Kanten:  Mikrofase 3x3 mm,
  angeschliffen (auf genaue Kantenausbildung ist zu achten)
Betongüte: C35/45 - XF1
Qualität: SB Klasse SB4
Formteil:  Sitzblock
Länge:  250 cm
Höhe :  40 cm
Tiefe:  40 cm
Fundament:  Beton C 12/15, bis 20 cm dick

Einbaubereich: Anlieferung

Produkt und Hersteller angeben
‘
...................................................‘
‘
...................................................‘
‘
...................................................‘
Menge: 2,000 Stk

**02.03.05.6 wie vor, jedoch Länge 85 cm, Passstück**
wie vor, jedoch Länge 85 cm

Teil A 5
Menge: 1,000 St

**02.03.05.7 wie vor, jedoch abgeschrägt 55/51, Länge 72 cm**
wie vor, jedoch abgeschrägt 55/51 cm, Länge 72 cm

Teil A 1
Menge: 1,000 Stk

**02.03.05.8 wie vor, jedoch abgeschrägt 55/49 cm, Länge 100 cm**
wie vor, jedoch abgeschrägt 55/49 cm, Länge 100 cm

Teil A 2
Menge: 1,000 St

**02.03.05.9 wie vor, jedoch Länge 47 cm, einseitig Sichtbeton glatt außen, Passstück**
wie vor, jedoch Länge 47 cm, einseitig Sichtbeton glatt außen

Teil C 1
Menge: 1,000 St

**02.03.05.10 Winkelstützwand Rampenbauwerk Höhe 80 cm, verstärkte Ausführung, abgeschrägt**
Sichtbetonfertigteil
nach DIN 18 500 liefern, abladen und einbauen.
einschl.Fundamentierungsarbeiten.
Betongüte: C35/45
Expositionsklasse: XF2
Oberfläche:  Sichtbeton glatt
 beidseitig
Kanten  3mm
Qualität SB4
Formteil: L - Stein
Länge: 77 cm
Höhe : abgeschrägt 80/50 cm
Fuß: 50 cm
Wandstärke: 15 cm

Detail: MCG-LAA-A-AP-DT-00-90102-02  , Teil B 1

im Auffüllbereich rückseitig dauerhaft schließen
bis 5 cm unter OK Belag
Fundament: Beton C 12/15, 15 cm dick

Produkt und Hersteller angeben
‘
...................................................‘
‘
...................................................‘
‘
...................................................‘
Menge: 2,000 Stk

**02.03.05.11 wie vor jedoch, teilweise abgeschrägt**
wie vor jedoch, teilweise abgeschrägt
Auf Höhe 80 cm, 39 cm lang,
dann Schräge 80/68 cm

Teil B 2
Menge: 2,000 St

**02.03.05.12 wie vor jedoch, abgeschrägt 80/73 cm, Länge 100 cm**
wie vor jedoch, abgeschrägt 80/73 cm, Länge 100 cm

Teil B 3
Menge: 1,000 St

*Hinweis: L-STEINMAUER EINGANGSRAMPE OST*

**02.03.05.13 Winkelstützwand Rampenbauwerk Höhe 130 cm, abgeschrägt,einseitig verstärkte Ausführung**
Sichtbetonfertigteil
nach DIN 18 500 liefern, abladen und einbauen.
einschl.Fundamentierungsarbeiten.
Betongüte: C35/45
Expositionsklasse: XF2
Oberfläche:  Sichtbeton glatt
 einseitig
Kanten  3mm
Qualität SB4
Formteil: L - Stein
Länge: 99,5 cm
Höhe : 125,5 - 130 cm
Fuß: 70 cm
Wandstärke: 15 cm

Detail: MCG-LAA-C-AP-DT-00-90112-02  , Teil A 1

im Auffüllbereich rückseitig dauerhaft schließen
bis 5 cm unter OK Belag
Fundament: Beton C 12/15, 15 cm dick

Produkt und Hersteller angeben
‘
...................................................‘
‘
...................................................‘
‘
...................................................‘
Menge: 3,000 Stk

**02.03.05.14 wie vor, jedoch abgeschrägt 100,5/105, Fußlänge 60 cm**
wie vor, jedoch abgeschrägt 100,5/105

Teil A 2
Menge: 3,000 Stk

**02.03.05.15 wie vor, jedoch abgeschrägt 103/105, Länge 150**
wie vor, jedoch abgeschrägt 103/105
Länge 150 cm

Teil A 3
Menge: 2,000 St

**02.03.05.16 wie vor, jedoch abgeschrägt 75,5/80, Fußlänge 50 cm**
wie vor, jedoch abgeschrägt 75,5/80, Fußlänge 50 cm

Teil A 4
Menge: 4,000 St

**02.03.05.17 wie vor, jedoch abgeschrägt 50,5/55, Fußlänge 30 cm**
wie vor, jedoch abgeschrägt 50,5/55, Fußlänge 30 cm

Teil A 5
Menge: 5,000 St

**02.03.05.18 wie vor, jedoch abgeschrägt 35,5/55, Fußlänge 30 cm Passstück 105 cm lang**
wie vor, jedoch abgeschrägt 35,5/55, Fußlänge 30 cm
Länge 105 cm

Teil A 6
Menge: 1,000 St

**02.03.05.19 Winkelstützwand Rampenbauwerk Höhe 55 cm, verstärkte Ausführung,beidseitig Länge 120 cm**
Sichtbetonfertigteil
nach DIN 18 500 liefern, abladen und einbauen.
einschl.Fundamentierungsarbeiten.
Betongüte: C35/45
Expositionsklasse: XF2
Oberfläche:  Sichtbeton glatt
 beidseitig
Kanten  3mm
Qualität SB4
Formteil: L - Stein
Länge: 120 cm
Höhe : 55 cm
Fuß: 30 cm
Wandstärke: 15 cm

Detail: MCG-LAA-A-AP-DT-00-90112-02  , Teil B 1

im Auffüllbereich rückseitig dauerhaft schließen
bis 5 cm unter OK Belag
Fundament: Beton C 12/15, 15 cm dick

Produkt und Hersteller angeben
‘
...................................................‘
‘
...................................................‘
‘
...................................................‘
Menge: 1,000 Stk

**02.03.05.20 wie vor, jedoch Länge 100 cm**
wie vor, jedoch Länge 100 cm

Teil B 2
Menge: 5,000 St

**02.03.05.21 wie vor, jedoch Länge 150 cm, Höhe 80 cm**
wie vor, jedoch Länge 150 cm, Höhe 80 cm

Teil B 3a/b
Menge: 2,000 St

**02.03.05.22 wie vor, jedoch Länge 100 cm, Höhe 80 cm**
wie vor, jedoch Länge 100 cm, Höhe 80 cm

Teil B 4
Menge: 5,000 St

**02.03.05.23 wie vor, jedoch Länge 100 cm, Höhe 105 cm**
wie vor, jedoch Länge 100 cm, Höhe 105 cm

Teil B 5
Menge: 2,000 St

**02.03.05.24 wie vor, jedoch Länge 100 cm, Höhe 130 cm**
wie vor, jedoch Länge 100 cm, Höhe 130 cm

Teil B 6
Menge: 3,000 St

**02.03.05.25 wie vor, jedoch Länge 105 cm, Passstück**
wie vor, jedoch Länge 105 cm

Teil B 7
Menge: 1,000 St

**02.03.05.26 Winkelstützwand Rampenbauwerk Höhe 105 cm, verstärkte Ausführung, einseitig Länge 100 cm**
Sichtbetonfertigteil
nach DIN 18 500 liefern, abladen und einbauen.
einschl.Fundamentierungsarbeiten.
Betongüte: C35/45
Expositionsklasse: XF2
Oberfläche:  Sichtbeton glatt
 einseitig
Kanten  3mm
Qualität SB4
Formteil: L - Stein
Länge: 100 cm
Höhe : 105 cm
Fuß: 60 cm
Wandstärke: 15 cm

Detail: MCG-LAA-A-AP-DT-00-90112-02  , Teil C 3

im Auffüllbereich rückseitig dauerhaft schließen
bis 5 cm unter OK Belag
Fundament: Beton C 12/15, 15 cm dick

Produkt und Hersteller angeben
‘
...................................................‘
‘
...................................................‘
‘
...................................................‘
Menge: 2,000 Stk

**02.03.05.27 wie vor, jedoch Länge 120 cm**
wie vor, jedoch Länge 120 cm

Teil C4
Menge: 1,000 St

**02.03.05.28 wie vor, jedoch abgeschrägt 27,5/80cm, Länge 100 cm, Fußlänge 50 cm, beidseitig**
wie vor, jedoch abgeschrägt 27,5/80 cm, Länge 100 cm
Fußlänge 50 cm, beidseitig glatt

Teil C 1
Menge: 1,000 St

**02.03.05.29 wie vor, jedoch abgeschrägt 52,5/105 cm, Länge 100 cm**
wie vor, jedoch abgeschrägt 52,5/105 cm, Länge 100 cm
Fußlänge 50 cm

Teil C 2
Menge: 1,000 St

*Hinweis: L-STEINMAUER EINGANGSTREPPE SÜDWEST*
L-STEINMAUER EINGANGSRAMPE OST

**02.03.05.30 Winkelstützwand Rampenbauwerk Höhe 90 cm, abgeschrägt,einseitig innen verstärkte Ausführung 20 cm**
Sichtbetonfertigteil
nach DIN 18 500 liefern, abladen und einbauen.
einschl.Fundamentierungsarbeiten.
Betongüte: C35/45
Expositionsklasse: XF2
Oberfläche:  Sichtbeton glatt
 einseitig innen
Kanten  3mm
Qualität SB4
Formteil: L - Stein
Länge: 99,5 cm
Höhe : 90-80 cm
Fuß: 50 cm
Wandstärke: 20 cm

Detail: MCG-LAA-C-AP-DT-00-90109-02  , Teil B 1

im Auffüllbereich rückseitig dauerhaft schließen
bis 5 cm unter OK Belag
Fundament: Beton C 12/15, 15 cm dick

Produkt und Hersteller angeben
‘
...................................................‘
‘
...................................................‘
‘
...................................................‘
Menge: 3,000 Stk

**02.03.05.31 wie vor, jedoch abgeschrägt 60/50, Fußlänge 30 cm**
wie vor, jedoch abgeschrägt 60/50
Fußlänge 30 cm

Teil B 2
Menge: 1,000 Stk

**02.03.05.32 Winkelstützwand Rampenbauwerk Höhe 80 cm, verstärkte Ausführung 20 cm,einseitig innen**
Sichtbetonfertigteil
nach DIN 18 500 liefern, abladen und einbauen.
einschl.Fundamentierungsarbeiten.
Betongüte: C35/45
Expositionsklasse: XF2
Oberfläche:  Sichtbeton glatt
 einseitig innen
Kanten  3mm
Qualität SB4
Formteil: L - Stein
Länge: 100 cm
Höhe : 80 cm
Fuß: 50 cm
Wandstärke: 20 cm

Detail: MCG-LAA-A-AP-DT-00-90109-02  , Teil A 1

im Auffüllbereich rückseitig dauerhaft schließen
bis 5 cm unter OK Belag
Fundament: Beton C 12/15, 15 cm dick

Produkt und Hersteller angeben
‘
...................................................‘
‘
...................................................‘
‘
...................................................‘
Menge: 1,000 Stk

**02.03.05.33 wie vor, jedoch Länge 120 cm**
wie vor, jedoch Länge 120 cm, Höhe 80 cm

Teil A 3
Menge: 2,000 St

**02.03.05.34 wie vor, jedoch Länge 70 cm**
wie vor, jedoch Länge 70 cm, Höhe 80 cm

Teil A 2
Menge: 5,000 St

*Hinweis: STUFEN*

**02.03.05.35 Beton-Blockstufe liefern und einbauen mit Aufmek**
Sichtbetonfertigteil nach DIN 18 500 liefern und einbauen, einschl. Fundamentierungsarbeiten.
5 Stück
Werkstein: Blockstufe
Oberfläche: Sichbeton glatt
Fase: mit Aufmerksamkeitsstreifen aus  Quarzgranulat, schwarz
Format L/B/H: 200/ 35 / 15 cm
Betongüte: C35/45
Expositionsklasse: XF4
Bettung: Mörtel MIII, Dicke 3 cm auf Fundament  C12/15 Stärke 20cm
Fugen: 2- 3 mm, keine Füllung
Bereich: Block C

Detail: MCG-LAA-A-AP-DT-00-90106-01

Produkt und Hersteller angeben
‘
...................................................‘
‘
...................................................‘
‘
...................................................‘
Menge: 60,000 St

**02.03.05.36 wie vor, jedoch Länge 150 cm**
Menge: 5,000 St

**02.03.05.37 wie vor,jedoch Länge 100 cm**
Menge: 5,000 St

**02.03.05.38 Passschnitt für Stufen der Vorpositionen,**
Passschnitt für Stufen der Vorpositionen,
mit Nassschneider, auf exakte Kanten ist zu achten
Abfälle sind zu entsorgen
Menge: 18,000 St

**02.03.05.39 wie vor, jedoch auf Gehrung**
Menge: 14,000 St

*Hinweis: SITZBLÖCKE*

**02.03.05.40 Sitzbankblock Beton L=3,60m mit Holzauflage**
Sitzbank aus Hochleistungsbeton mit
eingelassener Sitzauflage aus zertifiziertem FSC-
Tropenholz (Bolondo, imprägniert mit Monocoat
Ölschutz). ). Oberfläche Beton säuregeätzt und
wasserdicht, mit Anti-Graffiti Beschichtung.
Erhältlich in den Farben weiß, grau, beige und
schwarz. Freigabe durch Bauleitung vor Bestellung

Betongüte: C45/55 - XF2
Qualität: Klasse SB4
Formteil:  Sitzbankblock, ausgeklinkt
Länge:  360 cm(2x59 cm in Höhe 48 cm, Rest in  Höhe 42 cm
Höhe :  48 cm mit umlaufender Schattenfuge  4x3 cm unten
Tiefe:  59 cm
Fundament:  Beton C 12/15, bis 20 cm dick

Bankauflagen:
3 Stk. U-Profilen 30/15/4mm, V2A zur Verschraubung
auf dem Betonsockel,
Länge 55 cm, Enden abgeschrägt
mit 2 Verschraubungen pro Profil mit dem Betonblock
durch V2A Klebeanker M8 verbinden

3 Stk. Holzplanken, gehobelt und gefast Maße L/B/H  mm mit 6 mm Fuge
mit je 2 Verschraubung pro Holzplanke mit Profil
durch V2A Schrauben M6 von unten
Die Holzauflagen sind vor Bestellung zu bemustern

Maße: 210 x 60 x 45, Gewicht
ca. 900kg. Befestigung: Freistehend

Einbaubereich: Hauseingänge
 MCG-LAA-ABC-AP-DT-00-90118-02-

Liefernachweis: Durbanis LOG 360

oder das nachstehende, gleichwertige Erzeugnis
bzw. Verfahren nach Wahl des Bieters
'...................................................'
'...................................................'
'...................................................'
(vom Bieter einzutragen; fehlt ein Eintrag, kommt das
ausgeschriebene Erzeugnis bzw. Verfahren zum Einsatz.)
Menge: 1,000 St

##### Abschnitt 02.03.06 PLATZ- UND WEGEBAU

**Ausführungsbeschreibung 14 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 15 Ausführungsbeschreibung Betonpflaster**
*Ausführungsbeschreibung Betonpflaster*
Betonpflaster müssen in ihrer Güte und Beschaffenheit
der DIN EN 1338 entsprechen.
Der Einbau hat nach den grundsätzlichen Regelungen der
DIN 18 318 zu erfolgen, bei ungebundener Bauweise
gelten zusätzlich die ZTV P-StB 2006 und die
TL Pflaster-StB 2004.
Alle Betonpflasterprodukte müssen eine
CE- Kennzeichnung aufweisen.

**Ausführungsbeschreibung 16 Ausführungsbeschreibung Betonplatten**
*Ausführungsbeschreibung Betonplatten*
Betonplatten müssen in ihrer Güte und Beschaffenheit
der DIN EN 1339 entsprechen.
Der Einbau hat nach den grundsätzlichen Regelungen der
DIN 18 318 zu erfolgen, bei ungebundener Bauweise
gelten zusätzlich die ZTV P-StB 2006 und die
TL Pflaster-StB 2004.
Alle Betonplattenprodukte müssen eine
CE- Kennzeichnung aufweisen.

*Hinweis: EINFASSUNGEN*

**02.03.06.1 BE setzen 100/8,5/17,5 Lieferung AN**
Betoneinfasssteine setzen
Betoneinfasssteine auf 10 cm dicke Betonunterlage
C 20/25 (alt: B25) setzen mit beidseitiger Betonstütze.
Format 100/8,5/17,5
einseitig abgefast
in geraden Längen
Lieferung der Einfasssteine durch AN
Einschließlich notwendiger Erdarbeiten. Material
im Baubereich einbauen, Bettungssohle verdichten,
Aushubtiefe bis 30 cm

Bereich: Grenzstein zu offentlichen Wegen
Menge: 185,000 m

**02.03.06.2 Granitleistenstein setzen 100/8,5/17,5 Lieferung AN**
Graniteinfasssteine setzen
Betoneinfasssteine auf 10 cm dicke Betonunterlage
C 20/25 (alt: B25) setzen mit beidseitiger Betonstütze.
Format 100/8,5/17,5
ohne Fase
in geraden Längen
Lieferung der Einfasssteine durch AN
Einschließlich notwendiger Erdarbeiten. Material
im Baubereich einbauen, Bettungssohle verdichten,
Aushubtiefe bis 30 cm

Bereich: Zum Gehweg vor Rinne
Menge: 35,000 m

**02.03.06.3 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 15,000 m

**02.03.06.4 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 90,000 m

**02.03.06.5 Betonbordstein 100x8x40 cm gerade**
gem. "Ausführungsbeschreibung Bordsteine aus Beton"
liefern einbauen.

Typ: Leistenstein mit Hartsteinvorsatz,
mit Fase max. 5/5mm
Farbe: grau
Größe L/B/H: 100/8/40 cm,
Anordnung in geraden Reihen
Bettung: auf 20 cm Beton C20/25 mit durchgehender
10 cm starker Rückenstütze, keilartig
abgeschrägt bis 10 cm Unterkante
inkl. aller Erdarbeiten
Fugen 3 bis ca. 5 mm
Menge: 15,000 m

**02.03.06.6 Schnitt Betonsteineinfassung bis 100/25/8,5 cm**
Schnitt Betonsteineinfassung bis 100/25/8,5 cm
Betonsteineinfassung aus vorhergehenden Positionen schneiden
Schnitt mit Nassschneidegerät (Tischgerät) mit
Diamantscheibe.
Anfallendes Material wird Eigentum des AN und
ist einer Wiederverwertung zuzuführen
Menge: 20,000 St

**02.03.06.7 Schnitt Betonsteineinfassung bis 100/40/8 cm**
Schnitt Betonsteineinfassung bis 100/40/8 cm
Betonsteineinfassung aus vorhergehenden Positionen schneiden
Schnitt mit Nassschneidegerät (Tischgerät) mit
Diamantscheibe.
Anfallendes Material wird Eigentum des AN und
ist einer Wiederverwertung zuzuführen
Menge: 5,000 Stk

**02.03.06.8 Bordsteine setzen Prof.B6**
Bordsteine setzen (mit Setzzange)
Bordsteine auf Betonunterlage setzen und hinterfüllen.
(einschließlich aller Anpassungsarbeiten wie
Ablängen, Kopf-/Gehrungsschnitte etc.)
Granitbruch wird Eigentum des AN und ist
einer Wiederverwertung zuzuführen.
Profil B6
Betonunterlage über 15 bis 20 cm dick
bei Einbau einer GrRi muss dies in einem
Arbeitsgang erfolgen

Bereich: Privatstraße
Menge: 40,000 m

**02.03.06.9 Zuschl.vers.Bord. Prof.B6**
Zuschlag für versenkte Bordsteine
Zuschlag für das versenkte Setzen von Bordsteinen
(Einfahrten, Behindertenabsenkungen,
Fußgänger- und Radwegfurten)
Profil B6
Menge: 10,000 m

**02.03.06.10 Bord-Stöße verfug Prof.B6**
Bordsteinstöße verfugen mit Fugenmörtel (Bindemittel
Zement ggf. modifiziert) gemäß ZTV Stra Mü Anhang 4,
Blatt 11
Nur auf besondere Anordnung des AG
Profil B6
Menge: 40,000 St

*Hinweis: LÄUFERZEILEN*

**02.03.06.11 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/10 cm
Oberfläche: grau

Liefernachweis: Fa. Godelmann

z.B. erfüllt das Produkt Tetrago Nativo  die genannten Spezifikationen

oder das nachstehende, gleichwertige Erzeugnis
bzw. Verfahren nach Wahl des Bieters
‘
...................................................‘
‘
...................................................‘
‘
...................................................‘
(vom Bieter einzutragen; fehlt ein Eintrag, kommt das
ausgeschriebene Erzeugnis bzw. Verfahren zum Einsatz.)
Menge: 110,000 m

**02.03.06.12 Bewegungsfugen an Rostrahmen o.ä herstellen**
Bewegungsfugen an Einbauten oder zur Flächentrennung
herstellen. Abstand der Bewegungsfugen maximal 6 m und
über wechselnden Untergründen oder Bewegungsfugen in
der Unterlage. Ausbildung durch Belags- und
Bettungsschicht (ca. 25 cm). Unterfüllstoff
Vulkanisierte Recyclingplatten NR/SBR einbauen und mit
elastischer Fugenmasse (z.B. Sika Tank PK22) incl.
Trennstoff z.B. PE-Rundschnur verfüllen.

Fugenbreite: 10-20 mm
Nutzungskategorie: N2 nach ZTV Wegebau
Bereich: Rinnenplatten/SSK

Einzellängen bis 50-600 cm

Liefernachweis: nach Wahl des Bieters

''......................................''
''...................................................''
(vom Bieter zwingend einzutragen)
Menge: 50,000 m

*Hinweis: PFLASTERFLÄCHEN*

**02.03.06.13 Gehwegplatten 35/35/5**
gem. "Ausführungsbeschreibung Betonplatten" liefern und einbauen.
Art: Münchner Gehwegplatten mit
 Hartsteinvorsatz
Format: 35 x 35 cm
Oberfläche: grau unbehandelt
Stärke:  5 cm
Bettung: Splittsandgemisch 0/5, 3-5 cm stark
Fugen: 3-5 mm, mit Brechsand 0/3 einkehren und einschlämmen.
Ausführung: Reihenverband mit versetzten Fugen
Rand: Anschluß an Gebäudefassade herstellen
Bereich:  Zufahrten

Leitfabrikat: GDM.Gehwegplatte nativo

oder das nachstehende, gleichwertige Erzeugnis
bzw. Verfahren nach Wahl des Bieters
'...................................................'
'...................................................'
'...................................................'
(vom Bieter einzutragen; fehlt ein Eintrag, kommt das
ausgeschriebene Erzeugnis bzw. Verfahren zum Einsatz.)
Menge: 480,000 m²

**02.03.06.14 Gehwegplatten 20/20/10**
gem. "Ausführungsbeschreibung Betonplatten" liefern und einbauen.
Art: Münchner Gehwegplatten mit
 Hartsteinvorsatz
Format: 20 x 20 cm
Oberfläche: grau unbehandelt
Stärke:  10 cm
Bettung: Splittsandgemisch 0/5, 3-5 cm stark
Fugen: 3-5 mm, mit Brechsand 0/3 einkehren und einschlämmen.
Ausführung: Reihenverband mit versetzten Fugen
Rand: Anschluß an Gebäudefassade herstellen
Bereich:  Zufahrten

Leitfabrikat: GDM.Gehwegplatte nativo

oder das nachstehende, gleichwertige Erzeugnis
bzw. Verfahren nach Wahl des Bieters
'...................................................'
'...................................................'
'...................................................'
(vom Bieter einzutragen; fehlt ein Eintrag, kommt das
ausgeschriebene Erzeugnis bzw. Verfahren zum Einsatz.)
Menge: 205,000 m²

**02.03.06.15 Betonpflaster 30/20/10 cm grau**
Betonpflaster gem. "Ausführungsbeschreibung
Betonpflaster" liefern und einbauen

Typ: Tetrago, mit Fase
Format: 30/20/10 cm
Oberfläche: Grau
Ausführung: im 1/3 Verband mit versetzer Fuge, inkl.
Anteilig 20/20/10cm und 20/10/10 Tetrago NATIVO Grau
als Anfangsstein bzw. Endstein je Reihe
Bettung: Splittsandgemisch 0/5, 3-5 cm Stark
Fugen: 3-5 mm, mit Splittsandgemisch
0/4 einkehren und einschlämmen

Bereich: Feuerwehrzufahrt

z.B. erfüllt das Produkt GDM.Tetrago Nativo  die genannten Spezifikationen

oder das nachstehende, gleichwertige Erzeugnis
bzw. Verfahren nach Wahl des Bieters
‘
...................................................‘
‘
...................................................‘
‘
...................................................‘
(vom Bieter einzutragen; fehlt ein Eintrag, kommt das
ausgeschriebene Erzeugnis bzw. Verfahren zum Einsatz.)
Menge: 170,000 m2

**02.03.06.16 Dränbetontragschicht**
Dränbetontragschicht gemäß Merkblatt für
Dränbetontragschichten (DBT) und Merkblatt für
wasserdurchlässige Befestigungen von Verkehrsflächen
einbauen und statisch lagenweise verdichten.

Druckfestigkeit nach 28 Tagen:  > 15 N/mm²,
Biegezugfestigkeit  > 3,5 N/mm².
Wasserdurchlässigkeit  > 1,0 x 10 Hoch -5 m/s
Die Anforderungen an den Drainbeton ist durch
Eignungsprüfungen nachzuweisen!
Ausführung in Teilflächen, im Mittel 0,45m3/m2,
Abrechnung nach Raumaufmaß. Lieferscheine sind
vorzulegen.

Einbau: Einkornbeton mit Traßzement,
 gebrochenes Material Körnung 5/8mm,
 unter Belägen in gebundener
 Bauweise der Rampenanlage in West und
 Ost
Nutzungskategorie: N2 nach ZTV Wegebau
Schichtdicke:  15 cm
Bereich: Tiefgaragenzufahrt/Küchenanlieferung

Liefernachweis:  nach Wahl des Bieters

'..........................'
(vom Bieter zwingend einzutragen)

siehe Plan NX-5-FAP-DP-EG-AA-2001
und  NX-5-FAP-SC-AA-AA-3101
Menge: 100,000 m2

**02.03.06.17 wie vor, jedoch gebundene Bauweise**
wie vor, jedoch Verlegung auf
Bettungsmörtel (Werktrockenmörtel mit Trass) nach
Anforderungen des FGSV Arbeitspapiers 618/2 liefern,
nach Herstellervorschrift anmischen und auf die
Drainbetontragschicht auftragen.

Druckfestigkeit: Nach 28 Tagen > 35 N/mm²
Haftzugfestigkeit: Nach 28 Tagen im Mittel >1,5
Wasserdurchlässigkeit: Kf > 1x10-5
Widerstandsfähigkeit gegen Frost-Tauwechsel gem. FGSV
Arbeitspapiers 618/2

Einbau: filterfähige Bettungsschicht aus
Einkornmörtel mit Traßzement,
Material Körnung 1,5/4mm,
unter Belägen in gebundener
Bauweise der Betonsteine aus vorh.
Positionen
Für den Verbund zwischen Belag und
Bettungsmörtel; Pflaster direkt vor dem
Setzen mit der Unterseite in Haftschlämme
tauchen, sodass die Unterseite des Betonpflasters komplett benetzt ist.
Das Versetzen der mit Haftschlämme versehenen Steine erfolgt hammerfest und
höhengerecht frisch in frisch in den feuchten
Bettungsmörtel
Fugenbreite: mind 5mm
Fugenraum: max. 1/3 Aufstieg des Bettungsmörtels
Nutzungskategorie: N2 nach ZTV Wegebau
Schichtdicke: 4-6cm
Bereich: Tiefgaragenzufahrt

Liefernachweis Einkornbettungsmörtel
Fabrikat: TPM-D 4, tubag, trassgebundener
Pflastermörtel dränfähig
Hersteller: quick-mix Gruppe GmbH & Co. KG
Produktbereich tubag
Mühleneschweg 6
49090 Osnabrück
0541 601 601, info@tubag.de

oder das nachstehende, gleichwertige Erzeugnis
bzw. Verfahren nach Wahl des Bieters
'..........'
Liefernachweis Haftschlämme
Fabrikat: tubag, Trass-Naturstein-Haftschlämme
Rapid, TNH-Rapid
Hersteller: quick-mix Gruppe GmbH & Co. KG
Produktbereich tubag
Mühleneschweg 6
49090 Osnabrück
0541 601 601, info@tubag.de

oder das nachstehende, gleichwertige Erzeugnis
bzw. Verfahren nach Wahl des Bieters
'..........' l
Menge: 100,000 m²

**02.03.06.18 Bewegungsfugen herstellen**
Bewegungsfugen an Einbauten oder zur Flächentrennung
herstellen. Abstand der Bewegungsfugen maximal 6 m und
über wechselnden Untergründen oder Bewegungsfugen in
der Unterlage. Ausbildung durch Belags- und
Bettungsschicht (ca. 12 cm). Unterfüllstoff
Vulkanisierte Recyclingplatten NR/SBR einbauen und mit
elastischer Fugenmasse (z.B. Sika Tank PK22) incl.
Trennstoff z.B. PE-Rundschnur verfüllen.

Fugenbreite: 10mm
Nutzungskategorie: N2 nach ZTV Wegebau
Bereich: Tiefgaragenzufahrt

Liefernachweis: nach Wahl des Bieters
'..........'
(vom Bieter zwingend einzutragen)
Menge: 30,000 m

**02.03.06.19 Pflasterfugenmörtel**
Fugenmörtel für Fußgängerbereiche, nach
Herstellervorschrift anmischen und zwischen Fassade und
Fassadenrinne einarbeiten.

Druckfestigkeit: Nach 7 Tagen > 8 N/mm²,
Frost- und Tausalzbeständig, wasserdurchlässig

Einbau: Fuge vor dem Verfugen satt vornässen
(sauber und staubfrei). Fuge mit Fugenmörtel vollfugig in einem Arbeitsgang
verfugen.
Nach dem Verfugen ist der Belag und die
Fassadenrinne zu reinigen. Nach der
Reinigung darf die Fugenfüllung nicht
bündig mit der Rinnenoberkante abschließen, jedoch nicht tiefer als 3-4 mm
unter OK Fassadenrinne liegen.
Farbe: Sand

Bereich: Loggien, Fuge zwischen Fassade und
Fassadenrinne/Fußabstreifer, Trittplatten

Fabrikat: Tubag Pflasterfugenmörtel F
PFF

Liefernachweis: quick-mix Gruppe GmbH & Co. KG
Produktbereich tubag
Mühleneschweg 6
49090 Osnabrück

oder das nachstehende, gleichwertige Erzeugnis
bzw. Verfahren nach Wahl des Bieters
'..........'
Menge: 100,000 m2

**02.03.06.20 Zulage verlegung in Rampenanlage (beengte Verhältnisse)**
Menge: 60,000 m²

**02.03.06.21 Betonpflaster Rasenliner 30/30/10**
nach DIN 18 501 liefern und nach DIN 18 318 einbauen.

Art: Rasenliner
Typ/Farbe: Grau
Format: 30/30/10cm
Oberfläche: nativo
Bettung: 3-5 cm Splittsandgemisch 0/5
Fugen: Verfüllen mit Oberbodengemisch aus
 60% gesiebtem Oberboden
 30% gewaschener Quarz- oder Natursand 0/4
 10% Kompost
 Maximale Korngröße 37mm

Ausführung: in Reihen
 siehe Detail

Liefernachweis: Godelmann Tetrago Liner
oder das nachstehende
gleichwertige Erzeugnis bzw. Fabrikat
'...................................................'
'...................................................'
'...................................................'
vom Bieter einzutragen, fehlt ein Eintrag kommt das
ausgeschriebene Erzeugnis bzw Fabrikat zum Einsatz
Menge: 85,000 m2

**02.03.06.22 Schnitte Betonpflaster Stärke bis 10 cm**
Schneidekanten der Positionen Betonpflaster 10 cm, als
Paßschnitt nach Aufmaß vor Ort.
Menge: 200,000 m

**02.03.06.23 wie vor, jedoch 5 cm Betonplatten**
Menge: 200,000 m

**02.03.06.24 Betonkeil Pflaster bis Stärke 8cm**
Betonkeil als Randbefestigung in Beton C 20/25.
Bis max. 4 cm unter OK Betonpflaster 8cm hochziehen.
Bereich: Pflasterflächen-Ränder ohne Randbegrenzung
Menge: 50,000 m

*Hinweis: TG-ABFAHRT*

**02.03.06.25 Verschiebesicherung Ankerschienen**
Verschiebesicherung Ankerschienen Länge 290 mm
Metallwinkelkonstruktion zum anbringen an der Unterseite in vorgerichtete Nut im Stein
Material: Stahl, feuerverzinkt
einschl. Nut und anbringen der Schiene

Erdanker zur Vermeidung/Verhinderung von Verschiebebewegungen in Verkehrsflächen im Bereich von Wende-, Stopp- und Anfahrbereichen (geschütztes System).
für Formate mit einer Mindestdicke von 8 cm und einer Mindestlänge von 30 cm

Einbau nach Herstellerangaben:
Einbau im Überkopfverfahren (auf den Platten stehend
werden die Winkel eingeschlagen und dann die nächste
Plattenreihe verlegt)

z.B. erfüllt das Produkt GDM.ProPower Ankerschiene  die genannten Spezifikationen

oder das nachstehende, gleichwertige Erzeugnis
bzw. Verfahren nach Wahl des Bieters
‘
...................................................‘
‘
...................................................‘
‘
...................................................‘
(vom Bieter einzutragen; fehlt ein Eintrag, kommt das
ausgeschriebene Erzeugnis bzw. Verfahren zum Einsatz.)
Menge: 250,000 Stk

**02.03.06.26 Betonpflaster Schwerlast, Ellenbogenverband, Dicke 10cm**
Betonpflaster gem. "Ausführungsbeschreibung
Betonpflaster" liefern und einbauen

Typ: Rechteck, mit Fase, Schwerlasttauglich
Format: 32/16/10 cm
Oberfläche: Grau
Ausführung: iEllenbogenverband
Anteilig 16/16/10cm  Grau
als Anfangsstein bzw. Endstein je Reihe
Bettung: Splitt 2/5, 5 cm Stark (Splitt SZ18)
Fugen: 3-5 mm, mit Splittsandgemisch
0/4 eingekehren und einschlämmen
mit Verankerfungssystem an den Seiten

Bereich: Anlieferung

z.B. erfüllt das Produkt GDM.TetragoVZ8 Locksave 3-D
Verankerungssystem  die genannten Spezifikationen

oder das nachstehende, gleichwertige Erzeugnis
bzw. Verfahren nach Wahl des Bieters
‘
...................................................‘
‘
...................................................‘
‘
...................................................‘
(vom Bieter einzutragen; fehlt ein Eintrag, kommt das
ausgeschriebene Erzeugnis bzw. Verfahren zum Einsatz.)
Menge: 280,000 m2

**02.03.06.27 wie vor, jedoch verlegt in Reihe**
Menge: 100,000 m²

##### Abschnitt 02.03.07 AUSSTATTUNG

*Hinweis: BEWÄSSERUNG*

**02.03.07.1 Ventilkasten vormontiert mittel mit 2 Ventilen**
Ventilkasten mittel ca. 50x40x30cm zur Aufnahme der Ele
ktromagnetventile. Diese werden im unterirdisch eingeba
ut und besitzen eine begehbare, grüne Kunststoffabdecku
ng, die problemlos mit Mulch oder Zierkies abgedeckt we
rden kann.
Lieferung inkl. fertigem Auf- und Einbau, sowie Anschlu
ss des Ventilkastens an die Grund- und Beregnungsleitun
gen, inkl. Absperrung, Ventilverteilung, Gießwasser- bz
w. Entleerungsanschluss und benötigten Übergangs- und A
nschlussmaterial.
Ausführung mit 2  Magnetventilen. und Feinfilter, woie Ausblassvorrichtung, Absperrhahn

Detail: MCG-LAA-AB-AP-DT-00-90132-00-F

z.B. erfüllt das Produkt Rainbird Ventilbox die genannten Spezifikationen

oder das nachstehende, gleichwertige Erzeugnis
bzw. Verfahren nach Wahl des Bieters
‘
...................................................‘
‘
...................................................‘
‘
...................................................‘
(vom Bieter einzutragen; fehlt ein Eintrag, kommt das
ausgeschriebene Erzeugnis bzw. Verfahren zum Einsatz.)
Menge: 1,000 St

**02.03.07.2 Steuergerät Beregnungsanlage, Batteriebetrieben, Wasserdicht**
Steuergerät Beregnungsanlage, Batteriebetrieben, Wasserdicht
liefern und montieren.
einschl. Anschluss an Ventilkasten bis Entfernung 30 m
Montage in Ventilkasten

Wasserdichtes Gehäuse sorgt auch bei Installation in einem Ventilkasten
Einfacher Zugriff auf alle Programmierfunktionen über eine LCD-Anzeige für eine schnelle und einfache Programmierung
Betriebsdauer von mindestens zwei Jahren bei Verwendung von zwei 9-Volt-Alkalibatterien oder mindestens einem Jahr bei Verwendung einer 9-Volt-Alkalibatterie

Sensoreingang mit Umgehung/Überbrückung
Hauptventil-/Pumpenstartschaltung (nur Mehrzoneneinheiten)
Programmspeicher sichert Ihren Zeitplan auch bei leeren Batterien oder einem Batteriewechsel
IP68-zertifiziert für Schutz gegen Eindringen von Staub und Wasser

Separate Bewässerungstaste für eine einfache manuelle Bewässerung
Automatische Zonenabfolge gewährleistet Bewässerung durch jeweils nur ein Ventil
ESP-9V bewässert automatisch die Zone mit der niedrigeren Nummer zuerst, wenn die Zonen zur gleichen Zeit bewässert werden sollen
Contractor Rapid Programming kopiert bei der Inbetriebnahme automatisch Startzeiten und Bewässerungstage von Zone 1 zu allen weiteren Zonen
Routinezeitpläne können in drei einfachen Schritten erstellt werden
Laufzeiten, Startzeiten und Bewässerungstage können individuell für jede Zone angepasst werden
6 Startzeiten pro Zone
4 Optionen für Bewässerungstage pro Zone: Benutzerdefinierte Wochentage, zyklische und ungerade oder gerade
Kalendertage Verzögerung der Bewässerung (1 bis 9 Tage)
Breite: 13,59 cm
Höhe: 10,26 cm
Tiefe: 6,15 cm
Gewicht: 907 g
LCD Bildschirm Breite: 5,72 cm Höhe: 3,18 cm

z.B. erfüllt das Produkt Rainbird Bewässerungstimer Modell ESP-9V-4  die genannten Spezifikationen

oder das nachstehende, gleichwertige Erzeugnis
bzw. Verfahren nach Wahl des Bieters
‘
...................................................‘
‘
...................................................‘
‘
...................................................‘
(vom Bieter einzutragen; fehlt ein Eintrag, kommt das
ausgeschriebene Erzeugnis bzw. Verfahren zum Einsatz.)
Menge: 1,000 St

**02.03.07.3 DN 25 (32er) PE-Rohr PN6 einschl.Verlegung auf Retentionsboxen**
DN 25 (32er) PE-Rohr PN6 zur unterirdischen Verlegung n
ach DIN 8072/73 inkl. Übergangs- und Verbindungsteilen.
Liefern und fachgerecht montieren.

einschl.  in Graben Bauseits
Menge: 50,000 m

**02.03.07.4 Tropfrohr für unterirdische Verlegung mit Erdspießen**
Tropfrohr für unterirdische Verlegung
mit 3 Erdspießen pro Meter

unterirdische Verlegung: unter dem Rasen, Rindenmulch oder im Erdreich
druckausgleichende Tropfer liefert einen gleichmäßigen Durchfluss über die gesamte Länge
Beständigkeit gegen Chemikalien, UV-Beschädigung und Algenbewuchs

Kenndaten:
Druckbereich: 0,59 bis 4,14 bar
Durchflussmenge: 2,3 l/h
Temperatur: Wasser: bis zu 38 °C und Luft: bis zu 52 °C
erforderliche Filterung: 125 Mikron
Außendurchmesser: 16,1mm
Innendurchmesser: 13,6 mm
Wandstärke: 1,2 mm
Tropferabstand: 33 cm

z.B. erfüllt das Produkt Rainbird Tropfrohr XFS-2,3 1ZEHTMR  die genannten Spezifikationen

oder das nachstehende, gleichwertige Erzeugnis
bzw. Verfahren nach Wahl des Bieters
‘
...................................................‘
‘
...................................................‘
‘
...................................................‘
(vom Bieter einzutragen; fehlt ein Eintrag, kommt das
ausgeschriebene Erzeugnis bzw. Verfahren zum Einsatz.)
Menge: 50,000 m

**02.03.07.5 Verbindungs- und Anschlussstücke für Troprohr**
Verbindungs- und Anschlussstücke für Troprohr
für 16mm Rohr mit Überwurfverschraubung

Winkel, Muffen, T-Stücke
Menge: 50,000 St

**02.03.07.6 Anschlussarbeiten zu den Vorpositionen.**
Anschlussarbeiten zu den Vorpositionen.
sowie Inbetriebnahme und Programmierung des
Bewässerungstimer
Menge: 1,000 St

*Hinweis: AUSSTATTUNG*

**02.03.07.7 Fahrradparker**
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 18,000 St

**02.03.07.8 Absperrpfosten Zufahrt, herausnehmbar**
Rundpfosten herausnehmbar - mit Bodenhülse

Varianten: selbsteinrastende Schließung

Höhe OK: 950mm,
Bodentiefe: 350mm,
Durchmesser: 102mm,
Stahlrohr mit geschweißter, leicht gewölbter Stahlabschlusskappe und Regenwasserabweisronde;

Verschlusseinrichtungen
- Feuerwehrzufahrten nach DIN 14090:
  DIN 3223 Dreikant, DIN 14925 Sechskant, Vorhangschloss, Stadtbezogene FW-Schließung,
- Verschlusseinrichtungen für allgemeine Zufahrten:
  Profilhalbzylinder

Stahl feuerverzinkt nach DIN EN ISO 1461

Ausführung:
a= feuerverzinkt

Liefernachweis: Reinhold-Stahl-Metallbau GmbH

oder das nachstehende
gleichwertige Erzeugnis bzw. Fabrikat
'...................................................'
'...................................................'
'...................................................'
vom Bieter einzutragen, fehlt ein Eintrag kommt das
ausgeschriebene Erzeugnis bzw Fabrikat zum Einsatz
Menge: 10,000 St

**02.03.07.9 Rundpfosten zum Aufdübeln**
Rundpfosten zum Aufdübeln

Varianten: selbsteinrastende Schließung

Höhe OK: 950mm,
Bodentiefe: 350mm,
Durchmesser: 102mm,
Stahlrohr mit geschweißter, leicht gewölbter Stahlabschlusskappe und Regenwasserabweisronde;
mir Grundplatte zum Aufdübeln, mit 4 M10/100
auf Fundament 30/30/50

Stahl feuerverzinkt nach DIN EN ISO 1461

Ausführung:
a= feuerverzinkt

Bezugsquelle:
Reinhold-Stahl-Metallbau GmbH, Zugspitzstr. 4, 82131 Gauting,
Tel.: 089/8502025, Fax: 089/8500834,
E-Mail: rsm@reinhold-stahlmetallbau.de

oder das nachstehende, gleichwertige Erzeugnis
bzw. Verfahren nach Wahl des Bieters
'...................................................'
'...................................................'
'...................................................'
(vom Bieter einzutragen; fehlt ein Eintrag, kommt das
ausgeschriebene Erzeugnis bzw. Verfahren zum Einsatz.)
Menge: 4,000 St

*Hinweis: VERKEHRSSCHILDER*

**02.03.07.10 Schildpfosten 3m liefern und einbauen**
Rohrpfosten für Verkehrsschilder liefern und einbauen
einschl. Erdarbeiten und Betonfundament

Material: Rundrohr, feuerverzinkt mit
Abschlußkappe aus Metall
Durchmesser: 60 mm,
Wanddicke: 2,0 mm,
Länge: 3000 mm, Länge ü.GOK 2500mm
Fundament: C20/25 40/40/60cm

Liefernachweis: nach Wahl des Bieters
'..........'
(vom Bieter zwingend einzutragen)
Menge: 6,000 St

**02.03.07.11 Verkehrsschild Feuerwehrzufahrt gemäß StVO**
Verkehrsschild Feuerwehrzufahrt liefern und einbauen
einschl. Befestigung an Stahlrohrpfosten aus
vorstehender Position mit feuerverzinkten Rohrschellen
und feuerverzinkten Schrauben mit Muttern.
Nr.: 2445
Größe 594 x 210 x 2 mm,
Material Aluminium, weiß mit 1,5 cm
breitem rotem Rahmen und schwarzer
Schrift,
Aufschrift: "Feuerwehrzufahrt"

Hersteller: Bremicker Verkehrstechnik
82360 Weilheim
Tel.: 0881 - 6420
Fax: 0881 - 642201
Email: info@bremicker-vt.de

oder das nachstehende, gleichwertige Erzeugnis
bzw. Verfahren nach Wahl des Bieters
'..........'
Menge: 0,000 St

**02.03.07.12 Verkehrsschild Feuerwehrzufahrt freihalten § 22 VVB**
Verkehrsschild Feuerwehrzufahrt freihalten § 22 VVB
liefern und einbauen einschl. Befestigung an
Stahlrohrpfosten aus vorstehender Position mit
feuerverzinkten Rohrschellen und feuerverzinkten
Schrauben mit Muttern.
Größe 500 x 350 x 2 mm,
Material Aluminium, weiß mit 1 cm
breitem shcwarzem Rahmen und schwarzer
Schrift,
Aufschrift: "Feuerwehrzufahrt freihalten § 22 VVB"

Hersteller: Bremicker Verkehrstechnik
82360 Weilheim

oder das nachstehende, gleichwertige Erzeugnis
bzw. Verfahren nach Wahl des Bieters
'..........'
Menge: 1,000 St

**02.03.07.13 Schild Feuerwehranfahrtszone**
Schild Feuerwehranfahrtszone liefern und einbauen
einschl. Befestigung an Stahlrohrpfosten aus
vorstehender Position mit feuerverzinkten Rohrschellen und feuerverzinkten Schrauben mit Muttern.

Größe:  600 x800 mm
Material  Aluminium
Lageplan der Feurwehranzahrtszone wird von Seiten des Landschaftsarchitekten als Jpg oder PDFgestellt
Menge: 1,000 St

**02.03.07.14 Verkehrsschild Absolutes Halteverbot Anfang**
Verkehrsschild Absolutes Halteverbot Anfang liefern und
einbauen, einschl. Befestigung an Stahlrohrpfosten aus
vorstehender Position mit feuerverzinkten Rohrschellen
und feuerverzinkten Schrauben mit Muttern.
Nr.: 283-10
Größe 420 x 2 mm,
Material Aluminium

Hersteller: Bremicker Verkehrstechnik
82360 Weilheim

oder das nachstehende, gleichwertige Erzeugnis
bzw. Verfahren nach Wahl des Bieters
'..........'
Menge: 1,000 St

**02.03.07.15 Verkehrsschild Absolutes Halteverbot Mitte**
Verkehrsschild Absolutes Halteverbot Mitte liefern und
einbauen, einschl. Befestigung an Stahlrohrpfosten aus
vorstehender Position mit feuerverzinkten Rohrschellen
und feuerverzinkten Schrauben mit Muttern.
Nr.: 283-30
Größe 420 x 2 mm,
Material Aluminium

Hersteller: Bremicker Verkehrstechnik
82360 Weilheim

oder das nachstehende, gleichwertige Erzeugnis
bzw. Verfahren nach Wahl des Bieters
'..........'
Menge: 1,000 St

**02.03.07.16 Verkehrsschild Absolutes Halteverbot Ende**
Verkehrsschild Absolutes Halteverbot Ende liefern und
einbauen, einschl. Befestigung an Stahlrohrpfosten aus
vorstehender Position mit feuerverzinkten Rohrschellen
und feuerverzinkten Schrauben mit Muttern.
Nr.: 283-20
Größe 420 x 2 mm,
Material Aluminium

Hersteller: Bremicker Verkehrstechnik
82360 Weilheim

oder das nachstehende, gleichwertige Erzeugnis
bzw. Verfahren nach Wahl des Bieters
'..........'
Menge: 1,000 St

##### Abschnitt 02.03.09 VEGETATIONSTECHNIK

**02.03.09.1 Baugrund lockern**
vor Auftrag der Vegetationstragschicht kreuzweise durch
Aufreißen nach DIN 18 915.
Abstand der Aufreißer: bis 50 cm
Tiefe: 40 cm
Bodengruppe: 2 bis 5
Menge: 250,000 m2

**02.03.09.2 Baugrund lockern in Handarbeit**
vor Auftrag der Vegetationstragschicht kreuzweise durch
Aufreißen nach DIN 18 915 mit Handwerkzeug in
Handarbeit
Tiefe: bis 20 cm
Bodengruppe: 2 bis 5
Menge: 50,000 m2

**02.03.09.3 Pflanzfläche 40 cm-Schicht 0/40 gesiebt**
Oberboden 0/40 gesiebt liefern, profilgerecht auftragen und Vegeta- tionstragschicht für Pflanzflächen nach DIN 18 915 erstellen.
Profilgenauigkeit: +/- 5 cm.
Böschungsmodellierung: nach Plan und örtlicher Angabe
Schichtdicke: 40 cm
teilweise auf Tiefgaragendecke
Menge: 250,000 m2

**02.03.09.4 Sickermuldensubstrat, 20 % Oberboden**
Sickermuldensubstrat profilgerecht für tragfähige erweiterte
Vegetationsflächen einbauen und verdichten

Zusammensetzung:

100 % Splitt-Schotter-Gemisch mit geringem Anteil an Rundkorn und mit bis zu 20 % Oberboden-Anteil
hergestellt mit Prallbrecher aus 32/X
ungewaschenem Grobkies

Körnung: 0/16 mm

Schüttgewicht: ca. 1,7 to/cbm

Schichtdicke 30 cm
Einbaubereich Versickerungsflächen

Liefernachweis: Süderde Sickermuödensubstrat 64V

oder das nachstehende, gleichwertige Erzeugnis
bzw. Verfahren nach Wahl des Bieters
'...................................................'
'...................................................'
'...................................................'
(vom Bieter einzutragen; fehlt ein Eintrag, kommt das
ausgeschriebene Erzeugnis bzw. Verfahren zum Einsatz.)
Menge: 20,000 m3

**02.03.09.5 Zulage Einbau als Mulde in Versickerungsflächen**
Menge: 60,000 m²

**02.03.09.6 Vegetationsschicht lockern**
durch Fräsen, nach gleichmäßigem Auftrag
der Bodenverbesserungsmittel der
vorangegangenen Positionen.
in Neigungen bis 1:2
Gemäß DIN 18 915.
Tiefe: bis 20 cm
Steine und Fremdkörper über 5 cm,
Unkraut und schwer verrottbare Pflanzenteile sind
abzulesen, zu laden und zu beseitigen.
Menge: 250,000 m2

**02.03.09.7 Vegetationsschicht lockern in Handarbeit**
mit Handwerkzeug, nach gleichmäßigem Auftrag
der Bodenverbesserungsmittel der
vorangegangenen Positionen.
in Neigungen bis 1:2
Gemäß DIN 18 915.
Frästiefe: 20 cm
Steine und Fremdkörper über 5 cm,
Unkraut und schwer verrottbare Pflanzenteile sind
abzulesen, zu laden und zu beseitigen.
Menge: 50,000 m2

**02.03.09.8 Düngung Kompost vermischen**
StL-Nr. 1893114013100401
Düngung, organisch
der Pflanzfläche
mit Kompost
Menge: 50 l/m2
Dünger gleichmäßig mit Erde vermischen.
Menge: 250,000 m2

**02.03.09.9 Feinplanum Pflanzflächen**
herstellen nach DIN 18 916.
Steine und Fremdkörper über 5 cm, Unkraut und
schwerverrottbare Pflanzenteile sind abzulesen,
zu laden und abzufahren.
Maximale Abweichung vom Sollmaß (4m-Latte): ± 5cm
Anschluß an Belagsflächen höhengleich, Setzung ist zu
berücksichtigen.
Menge: 250,000 m2

*Hinweis: BAUMSTANDORTE*

**02.03.09.10 Baumgrube 5x5 T 100,Lieferung AN**
Baumgruben herstellen
inkl. Lockerung der Sohle 40 cm
Größe 5,0 m x 5,0 m
Aushubtiefe 1,0 m
Baum-/Pflanzgrube verfüllen mit Substrat (nicht überbaubar), Sieblinie A der ZTV-Vegtra Mü
(aktuelle Fassung)
Der Einbau hat entsprechend dem
Kapitel "Ausführung" ZTV-Vegtra Mü
(aktuelle Fassung) zu erfolgen.
Bodenlieferung durch AN
Menge: 5,000 St

**02.03.09.11 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben

Bereich: Privatstraße Parkbuchten
Menge: 20,000 m3

**02.03.09.12 Substrat B einb. T 80cm**
Substrat profilgerecht für tragfähige erweiterte
Vegetationsflächen einbauen und verdichten
Substrat tragfähig nach Sieblinie B der
ZTV-Vegtra Mü (99)
Schichtdicke 100 cm
Einbaubereich Baumgrube

Bereich: Privatstraße Parkbuchten
Menge: 120,000 m3

**02.03.09.13 Pflanzgrube L 60 / T 60, ab Höhe 100**
Pflanzgrube für Solitärsträucher nach DIN 18915
herstellen
verfüllen mit Oberboden Bodengruppe 2 bis 5
Lockern der Sohle 10 cm tief.
Seitenlänge: 60 cm
Grubentiefe: 60 cm
Menge: 10,000 St

*Hinweis: MULCHARBEITEN*

**02.03.09.14 Rindenmulch fein 0/20 für Stauden und Bodendecker**
als Schutz vor Verunkrauten und Austrocknen
nach DIN 18 916.
Die Ausführung erfolgt erst nach Abnahme des
vorher durchzuführenden Hackgangs durch die Bauleitung.
Die Mulchdicke ist der Art der Pflanzung anzupassen.
Dicke i.M.10 cm
Material Rindenmulch fein 0/20 mm aus Nadelholzrinde
Abrechnung in der Abwicklung.
Bereich Pflanzflächen Stauden und Bodendecker
Menge: 250,000 m2

**02.03.09.15 Rindenmulch grob 20/40, Baum und Strauchpflanzung**
als Schutz vor Verunkrauten und Austrocknen
nach DIN 18 916.
Die Ausführung erfolgt erst nach Abnahme des
vorher durchzuführenden Hackgangs durch die Bauleitung.
Die Mulchdicke ist der Art der Pflanzung anzupassen.
Dicke 10-12 cm
Rindenmulch grob 20/40 mm aus Nadelholzrinde
Abrechnung in der Abwicklung
Bereich Baum und Strauchpflanzung

Liefernachweis: nach Wahl des Bieters

'..........'
(vom Bieter zwingend einzutragen)
Menge: 50,000 m2

##### Abschnitt 02.03.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

*Hinweis: KALKULATIONSHINWEIS: BÄUME*
KALKULATIONSHINWEIS:
Alle Bäume über STU 30 cm sollen in Abstimmung mit dem Landschaftsarchitekturbüro in den baumschule vor bestellung ausgesucht werden.
Diese müssen von der Bauleitunt/landschaftsarchitekten freigegeben werden.
Dies ist in den EPs einzukalkulieren

**02.03.10.1 Acer campestre 'Elsrijik'**
Feldahorn
Hochstamm, StU 20-25, B 150 - 250, H 300 - 400
Menge: 2,000 St

**02.03.10.2 Carpinus betulus**
Hochstamm, StU 20-25, B 200 - 250, H 250 - 300
Menge: 3,000 St

*Hinweis: STRÄUCHER*

**02.03.10.3 Cornus mas**
Kornelkirsche
Solitär 3xv mDb.150-175
Terrassen Sichtschutz
Menge: 5,000 St

**02.03.10.4 Cornus sanguinea**
Roter Hartriegel
Solitär 3xv mB. 150-200
Terrassen Sichtschutz
Menge: 5,000 St

**02.03.10.5 Corylus avellana**
Gewöhnliche Hasel
Solitär mB. 3xv 200-250
Rasen Innenfläche 2x
Wegränder 4x
Menge: 3,000 St

**02.03.10.6 Euonymus europaeus**
Pfaffenhütchen
Strauch 3xv i.C. 100-125
Rasen Innenfläche
Menge: 2,000 St

**02.03.10.7 Fothergilla major**
Fothergilla major
i.C. H 40 - 50
Menge: 3,000 St

**02.03.10.8 Physocarpus opulifolius 'Amber Jubilee'**
Blasenspiere ‘Amber Jubilee‘
Strauch i.C. 100-125
Terrassen Sichtschutz 4x
Wegränder 1x
Menge: 5,000 St

**02.03.10.9 Rhamnus frangula "Fine Line"**
Farnblättriges Pulverholz
Solitär 3xv mDb.125-150
Menge: 4,000 St

**02.03.10.10 Ribes alpinium "Schmidt"**
Alpen Johannisbeere
Strauch 2xv. i.C. H 60 -100
Rasen Innenfläche
Menge: 3,000 St

**02.03.10.11 Rosa majalis**
Zimtrose-Wildrose
i.C. H 60 - 80
Rasen Innenfläche
Menge: 3,000 St

**02.03.10.12 Spiraea x arguta**
Brautspiere
Strauch 3xv. mB 100-125
Terrassen Sichtschutz 5x
Wegränder 1x
Menge: 6,000 St

**02.03.10.13 Staphylea colchica**
Kolchische Pimpernuss
Solitär 3xv. mDb. 125-150
Rasen Innenfläche 1x
Wegränder 3x H
Menge: 4,000 St

**02.03.10.14 Viburnum burkwoodii**
Oster-Schneeball
Solitär, 3xv. mB. 100-125
Terrassen Sichtschutz 7x
Wegränder 5x
Menge: 3,000 St

**02.03.10.15 Viburnum opulus ‘Compactum´**
Zwerg-Schneeball ‘Compactum‘
Solitär 3xv. mB. 100-125
Menge: 2,000 St

*Hinweis: BODENDECKER STRAUCHUNTERPFLANZUNG*

**02.03.10.16 Geranium sanguineum 'Album'**
Weißer Blut-Storchenschnabel
4 Stk pro m2
als Strauchunterpflanzung
tb.
Menge: 800,000 St

**02.03.10.17 Epimedium x perralchicum 'Frohnleiten'**
Elfenblume ‘Frohnleiten‘
4 Stk pro m2
als Strauchunterpflanzung
tb.
Menge: 800,000 St

*Hinweis: BLUMENZWIEBELN*

**02.03.10.18 Muscari**
Blaue Traubenhyazinthe
ca. 5 Stk./m²
Menge: 1000,000 Stk

*Hinweis: STAUDENMISCHUNG SONNE*

**02.03.10.19 Molinia arundinacea**
Hohes Pfeifengras
tb.
Menge: 30,000 St

**02.03.10.20 Stipa calamagrostis 'Algäu'**
Sand-Reitgras
tb.
Menge: 30,000 St

**02.03.10.21 Pennisetum alopecuroides 'Hameln'**
Lampenputzergras
tb.
Menge: 30,000 St

**02.03.10.22 Aster divaricatus**
Weiße Waldaster
tb.
Menge: 30,000 St

**02.03.10.23 Verbena bonariensis**
Hohes Eisenkraut
tb.
Menge: 30,000 St

**02.03.10.24 Cortia wallichiana**
Fadenblättriges Mädchenauge
tb.
Menge: 30,000 St

**02.03.10.25 Gaura lindheimeri**
Prachtkerze
tb.
Menge: 30,000 St

**02.03.10.26 Geranium macrrorhizum 'Spessart'**
Balkan-Storchschnabel
tb.
Menge: 30,000 St

**02.03.10.27 Geranium sanguineum 'Album'**
Blut-Storchschnabel (weiß)
tb.
Menge: 30,000 St

*Hinweis: STAUDENMISCHUNG SCHATTEN*

**02.03.10.28 Carex foliosissima 'Irish Green'**
Teppich-Japan-Segge
tb.
Menge: 34,000 St

**02.03.10.29 Luzula sylvatica Farnfreund**
Wald-Marbel
tb.
Menge: 34,000 St

**02.03.10.30 Aster divaricatus**
Weiße Sommer-Wald-Aster
tb.
Menge: 34,000 St

**02.03.10.31 Bistorta amplexiculis 'Firetail'**
Kerzenknöterich
tb.
Menge: 34,000 St

**02.03.10.32 Heuchera villosa var. Macrorrhizza**
Zottiges Silberglöckchen
tb.
Menge: 34,000 St

**02.03.10.33 Geranium phaeum 'Samobor'**
Brauner Storchenschnabel
tb.
Menge: 34,000 St

**02.03.10.34 Epimedium x perralchicum 'Frohnleiten'**
Elfenblume ‘Frohnleiten‘
tb.
Menge: 34,000 St

*Hinweis: KLETTERPFLANZEN*

**02.03.10.35 Aristolochia macrophylla 200-250,3xver**
Menge: 10,000 St

**02.03.10.36 Actinidia kolomikta, 150-200,3xer**
Menge: 10,000 St

##### Abschnitt 02.03.11 RASEN U. PFLANZARBEITEN

**02.03.11.1 Bodenverbesserungsmittel NPK-Dünger**
liefern und gleichmäßig auf Pflanzfläche und
Baumgruben aufbringen.
in Neigungen bis 1:2
Material: organisch/mineralischer NPK-Dünger
Badarf:  20 g/qm
Abrechnung: Nach bearbeiteter Fläche
Nachweis gemäß Lieferschein
Hersteller: ..........................................
 ..........................................
Menge: 20,000 kg

**02.03.11.2 Bäume bis 20/25**
gem. DIN 18 916 pflanzen, schneiden und wässern.
Hochstamm mit Ballen, StU 20/25
Menge: 5,000 St

**02.03.11.3 Baumpfähle: Baum 3 Bock**
Pflanzenverankerung nach DIN 18 916 liefern und
einbauen.
Pfähle und Befestigungsmaterial müssen 2 Jahre haltbar
sein.
Material: geschälter Baumpfahl ohne Imprägnierung,
Pfahllänge: 300 cm
Einbau: senkrecht, drei Pfähle pro Baum
Bindegut: Kokosstrick, Zopfdicke 8-10 cm
Einschl. Entfernen der Pfähle nach 2 Jahren.
Abrechnung pro Baum
Menge: 5,000 St

**02.03.11.4 Verdunstungsschutz**
an Stamm und Hauptästen bis 8 cm Dicke
mit Jute-Bandage.
Abrechnung pro Baum.
Menge: 5,000 St

**02.03.11.5 Solitärs 150-175**
gem. DIN 18 916 pflanzen, schneiden und wässern.
Mit Ballen, Höhe 150-175
Menge: 10,000 St

**02.03.11.6 Solitärs 200/250**
gem. DIN 18 916 pflanzen, schneiden und wässern.
Mit Ballen, Höhe 200/250
Menge: 5,000 St

**02.03.11.7 Baumpfähle: Solitärstrauch, schräg**
Pflanzenverankerung nach DIN 18 916 liefern und
einbauen.
Pfähle und Befestigungsmaterial müssen 2 Jahre haltbar
sein.
Material: geschälter Baumpfahl ohne Imprägnierung,
Pfahllänge: 200 cm
Einbau: schräg, ein Pfahl pro Solitärstrauch
Bindegut: Kokosstrick, Zopfdicke 8-10 cm
Einschl. Entfernen der Pfähle nach 2 Jahren.
Abrechnung pro Solitärstrauch
Menge: 6,000 St

**02.03.11.8 Sträucher 60-100**
gem. DIN 18 916 pflanzen, schneiden und wässern.
mit Ballen, Höhe 60-100
Menge: 10,000 St

**02.03.11.9 Stauden & Bodendecker**
gem. DIN 18 916 pflanzen, schneiden und wässern.
Menge: 2500,000 St

**02.03.11.10 Kletterpflanzen pflanzen gem. DIN**
Kletterpflanzen pflanzen gem. DIN 18916
Menge: 20,000 St

**02.03.11.11 Blumenzwiebeln**
gem.Pflanzliste und  DIN 18 916 pflanzen und wässern.
Menge: 1000,000 St

##### Abschnitt 02.03.12 FERTIGSTELLUNGSPFLEGE

*Hinweis: Hinweis zu Pflegeleistungen*
Hinweis zu Pflegeleistungen
Die vorgesehenen Pflegeleistungen sind durchschnittliche Regelannahmen und geben an, wieviel Arbeitsgänge
voraussichtlich erforderlich werden. Sind witterungsbedingt weniger oder mehr Arbeitsgänge erforderlich,
werden die jeweils vereinbarten und ausgeführten
Arbeitsgänge vergütet.
Die Ausführung jedes Arbeitsganges ist vor ihrem Beginn
dem AG anzuzeigen.

**02.03.12.1 Wässern Bäume 250l 10 AG**
Wässern
der Großgehölze,
mit Schlauch
Wasser liefern,
Mindestwassermenge je Arbeitsgang/St
250 l, in mehreren Teilmengen,
10 Arbeitsgänge,
Menge je Arbeitsgang ca: 5 Stk
Abrechnung nach bewässerten Einheiten
Menge: 50,000 St

**02.03.12.2 Düngen Gehölze 1 AG**
Düngen
von Mineralischer NPK-Dünger
Nährstoffgehalt 8+8+12+3
Dünger liefern
vom Auftraggeber vorgeschriebenes Produkt
Mineralischer NPK-Dünger Nährstoffgehalt 8+8+12+3
das Verpackungsmaterial des Düngers
wird Eigentum des Auftragnehmers
und ist einer Wiederverwertung zuzuführen
Dünger gleichmäßig aufbringen
von Hand
Ausbringmenge über 80 g pro m2
Menge: 250,000 m2

**02.03.12.3 Pflanzfl. lockern mehrmals Mat.AN 5 AG**
Pflanzfläche bearbeiten
Lockern, Anzahl der Arbeitsgänge 5
der Pflanzfläche,
trockene Triebe abschneiden,
Fläche von Wildkräutern und Laub säubern.
Anfallendes Material wird Eigentum des AN
und ist einer Wiederverwertung zuzuführen
Bearbeitungstiefe der jeweiligen Pflanzenart
anpassen.
Abrechnung in der Abwicklung, Fläche je
Arbeitsgang in m2 ca:250
Menge: 1250,000 m2

**02.03.12.4 Wässern Pflanzung 10 AG**
Wässern
der Pflanzfläche,
Wasser liefern,
25l/m2
10 Arbeitsgänge,
Menge je Arbeitsgang ca: 250 m2
Abrechnung in der Abwicklung
Menge: 2500,000 m2

**02.03.12.5 Düngen Pflanzflächen 1 AG**
Düngen
von Pflanzflächen
Dünger liefern
vom Auftraggeber vorgeschriebenes Produkt
Mineralischer NPK-Dünger
Nährstoffgehalt 8+8+12+3
das Verpackungsmaterial des Düngers
wird Eigentum des Auftragnehmers
und ist einer Wiederverwertung zuzuführen
Dünger gleichmäßig aufbringen
Ausbringmenge über 40 bis 60 g pro m2
bis 500 m2 je Arbeitsgang
Menge: 250,000 m2

#### Bereich 02.04 QUARTIERSPLÄTZE

##### Abschnitt 02.04.01 VORARBEITEN

*Hinweis: AUF HÖHE SETZEN*

**02.04.01.1 Schacht auf Höhe (bis 20 cm)**
Schacht auf Höhe (bis 20 cm)
setzen, Oberkante Deckel entspricht fertiger Geländehöhe.
Art des Schachtes: Revisionsschacht
Höhendifferenz: bis 20 cm
Menge: 5,000 St

**02.04.01.2 Schacht auf Höhe (bis 30 cm)**
Schacht auf Höhe (bis 30 cm) setzen, Oberkante Deckel
entspricht fertiger Geländehöhe.
Art des Schachtes: Revisionsschacht
Höhendifferenz: bis 30 cm
Menge: 5,000 St

**02.04.01.3 Wasserschieber auf Höhe**
setzen, Oberkante Deckel entspricht fertiger Geländehöhe.
Art des Wasserschiebers: Gußeisen
Höhendifferenz:  15
Menge: 3,000 St

**02.04.01.4 Konus drehen**
Konus drehen, einschl. Ausgleichsringe und Deckel
Standartkonus bis duchmesser 200 m freigraben und drehen.
Danach wieder anfüllen und entsprechen verdichten
Menge: 3,000 St

*Hinweis: VERDICHTUNGSKONTROLLEN*
VERDICHTUNGSKONTROLLEN

1 Stück Prüfung gem. DIN bedeutet, dass ein Prüfstandort alle mind. Anforderungen, inkl. Bericht, gem. der erforderlichen DIN
erfüllen muss.

**02.04.01.5 Rammsondierung**
Prüfen der Verdichtung des Vorunternehmers mittels
Rammsondierung (Künzelstab) gemäß DIN 4094 einschl.
aller Nebenarbeiten, incl. Prüfdiagramm.
Leistung wird nur auf Anordnung durch die örtliche
Bauleitung erbracht.
Bereiche: Gebäudehinterfüllung
Menge: 3,000 St

**02.04.01.6 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 3,000 St

**02.04.01.7 Boden für Suchgraben**
Boden für Suchgraben ab Geländeoberfläche ausheben,
zur Feststellung von Sparten in Handarbeit mit
Maschinenunterstützung. Aushub seitlich lagern, nach
Spartensichtung wieder verfüllen und verdichten,
Aushubtiefe: bis 0,80 m
Sohlenbreite: bis 0,50 m
Bodenklasse 3 und 4.
Menge: 15,000 m

##### Abschnitt 02.04.02 BODENARBEITEN

*Hinweis: Der Aufbau einer Verkehrsfläche wird unterteilt in*
Der Aufbau einer Verkehrsfläche wird unterteilt in
OBERBAU
UNTERBAU
UNTERGRUND

Der Aufbau einer Vegetationsfläche wird unterteilt in
UNTERBODEN
OBERBODEN

Die Ausführungsbeschreibung für die Oberbauschichten
ist zu beachten.

*Hinweis: BODENARBEITEN*

*Hinweis: ABTRAG OBERBODEN*

**02.04.02.1 Probeentnahme nach PN098**
Probeentnahme nach PN098
2-4 Mischproben entsprechend Mietengröße
incl. Transport zum Labor
Vorhalten der Rückstellproben
Menge: 2,000 Stk

**02.04.02.2 Analyse nach Leitfaden LVGBT**
Analyse der Bodenproben nach Leitfaden LVGBT
chemische Analytik mit Haufwerksdeklarartionen, Abstimmung mit dem AG, Fachbehörden, Präsentation der Ergebnisse
(Leitfaden zur Verfüllung von Gruben und Brüchen)
Menge: 2,000 Stk

**02.04.02.3 Unterboden lösen und lagern**
Unterboden profilgerecht lösen, fördern und lagern.
Bodenklasse DIN 18300: 3 und 4
Abrechnung: Nach anerkannten Ausgangs- und Endnivellement.
Abtragsdicke: bis 50 cm
Förderweg: - 200 m
Menge: 150,000 m3

**02.04.02.4 Unterboden laden und einbauen**
Unterboden profilgerecht laden, fördern und einbauen
Bodengruppe DIN 18915: 3-5
Bodenklasse DIN 18300: 3 und 4
Abrechnung: Nach anerkannten Ausgangs- und Endnivellement.
Auftragsdickedicke: bis 50 cm
Förderweg: - 200 m
Menge: 150,000 m3

**02.04.02.5 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 150,000 t

**02.04.02.6 von wie Pos. vor, jedoch >Z0 ≤Z 1.1**
wie Pos. vor, jedoch >Z0 ≤Z 1.1
deklariert als: >Z0 ≤Z 1.1
Bodenart:  Bodenklasse 3-5
Menge: 125,000 t

**02.04.02.7 von wie Pos. vor, jedoch >Z1.1 ≤Z1.2**
wie Pos. vor, jedoch  >Z1.1 ≤Z1.2
deklariert als:  >Z1.1 ≤Z1.2
Bodenart:  Bodenklasse 3-5
Menge: 100,000 t

*Hinweis: UNTERBAU*

**Ausführungsbeschreibung 17 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**02.04.02.8 Planum nacharbeiten**
Bauseits hergestellten Baugrund nacharbeiten, Erdmassenausgleich innerhalb der Flächen bis 20 cm Stärke.
Bodenklasse DIN 18300: 3 und 4
Abrechnung: Nach planierter Fläche.
Diese Position kommt nur für Flächen zum Tragen, wo kein zusätzl. Bodenabtrag stattgefunden hat. Die in Frage kommenden Flächen sind vor der Ausführung
mit der Bauleitung festzulegen!
Menge: 800,000 m2

**02.04.02.9 Unterbau verdichten**
Bauseits hergestellten Unterbau unter zukünftigen Wegeflächen gem. "Ausführungsbeschreibung Unterbau" lagenweise verdichten.
Bodenklasse DIN 18300: 3 und 4
Abrechnung: Nach verdichteter Fläche.
Menge: 800,000 m2

**02.04.02.10 Geogitter TG-Kante**
Geogitter liefern und gemäß Herstellervorschrift
einbauen.
Einbau zwischen nicht unterbauter Fläche im Übergang zur unterbauten Fläche

Leitfabrikat: BEGRID TG 40/40S, schwerlasttauglich
Eigenschaften: gestreckte, monolithische, knotensteifes
 Geogitter zur Bodenbewehrung
Maschenweite: 30-40/30-40 mm
Material: Polypropylen
Flächengewicht: >  500 g/m2
Höchstzugkraft läng/quer: >  40 kN/m
Knotenfestigkeit: >  38 kN/m

Allgem. Hinweis zum Einbau: Das Geogitter ist mit einer Überlappung an den Stößen von mind. 50 cm einzubauen. Es darf nicht direkt befahren werden und ist im Vor-Kopf-
Verfahren einzubauen. Einbau Mittig in die Tragschicht.
Einbau TG-Kante: Der Einbau erfolgt entlang der
 TG-Kanten. Das Draingitter muß,
 ausgehend von der TG-Kante, 2m in die
 nicht unterbaute und 2m in die  unterbauten
 Fläche hineinragen

Zuschnitte sind mit in den EP einzukalkulieren.

Bereich: gem. Werkplan

Liefernachweis: Begrid 40/40 TS

oder das nachstehende, gleichwertige Erzeugnis
bzw. Verfahren nach Wahl des Bieters
'...................................................'
'...................................................'
'...................................................'
(vom Bieter einzutragen; fehlt ein Eintrag, kommt das
ausgeschriebene Erzeugnis bzw. Verfahren zum Einsatz.)

Nur in Abspache mit der Bauleitung
Menge: 100,000 m2

*Hinweis: OBERBAU*

**Ausführungsbeschreibung 18 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**02.04.02.11 Kiestragschicht 0/32 (40 cm) Belagsflächen liefern**
gem. "Ausführungsbeschreibung Oberbau" liefern
auf dem Planum herstellen und verdichten für Terrasse.
Bauklassen: III und V
Material: Kies 0/32
Einbaubereich: siehe Werkplan
Einbaustärke: 20-40 cm
Einbau in Einzelflächen
Menge: 230,000 m3

**02.04.02.12 FSS verbessern Ebenheit +/-3 cm Platz-/Wegefläche**
Frostschutzschicht verbessern
Oberfläche der Frostschutzschicht nachprofilieren und verdichten.
Die Abweichung von der Ebenheit und
profilgerechten Lage darf entgegen der in
der ZTVE-STB angegebenen Toleranz
höchstens +/- 3 cm betragen.
Bereich = Platz- und Wegeflächen
Menge: 800,000 m2

*Hinweis: LEITUNGSGRÄBEN*

**02.04.02.13 Kopflöcher erstellen - 1m³**
Kopflöcher erstellen
punktuell Löcher für Anschlussarbeiten etc.
unter besonderer Rücksichtnahme auf Leitungen, Einbautem, Gebäude etc..
Teilweise von Hand mit Maschinenunterstützung

bis 100x100x100 cm

Auzshub seitlich lagern ach Bodenart und wieder
verfüllen und verdichten
Menge: 15,000 St

**02.04.02.14 Gräben ausheben, Elektroleitungen, ohne Leerrohr**
Boden der Gräben profilgerecht ausheben.
Aushubmaterial seitlich lagern.
Sohle  verdichten auf DPr 97%.
Graben  nach Verlegearbeiten mit seitlich lagerndem
 Boden verfüllen und lagenweise verdichten.
Bodenklasse: 3 und 4.
Aushubtiefe: bis 40 cm
Sohlenbreite: 30 cm
Graben für : Elektroleitungen
Menge: 100,000 m

**02.04.02.15 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 20,000 m

**02.04.02.16 Trassenband**
Trassenband verlegen
Trassenband der jeweiligen Versorgungsträger
beschaffen und im Zuge der Grabenverfüllung
gemäß den Vorgaben der Versorgungsunternehmen verlegen.

Bereich: Entwässerungs- und Abwasserleitungen,
Elektroleitungen
Menge: 120,000 m

**02.04.02.17 Zuschlag für Handgrabung**
Zuschlag für Handgrabung
zur Bodenbewegung der Pos. Gräben ausheben
Ausführung  nur nach Rücksprache mit der Bauleitung.

Bereich: Anschlüsse an Regenwasserleitungen
Menge: 20,000 m

**02.04.02.18 Riesel 4/8 liefern und einbauen, einzelner Einbau**
Riesel 4/8 liefern und als Ummantelung des
Elektrokabels,
einzelner Einbau.
Ummantelung mit Riesel D = 10 cm
Menge: 7,000 m3

*Hinweis: ELEKTRO*

**02.04.02.19 Leerrohr für Elektroleitungen DN25 mit Zugdraht**
Leerrohr für Elektroleitungen
Ummantelung mit Kiessand D = 10 cm ist in
den EP mit einzukalkulieren
Leerrohr DN 25 mit Zugdraht
Menge: 50,000 m

*Hinweis: FUNDAMENTE*

**02.04.02.20 Fundamente für Mastleuchten**
Fundamente für Mastleuchten
aus Betonrohren liefern und herstellen
einschl. Aushub und Erdarbeiten.
Nennweite  300 mm,
Länge  1000 mm,
 senkrecht gestellt,
Bohrungen 2 Stück Durchmesser 65 mm
 für Kabelleerrohre,
Einbau Oberkante Betonrohr 15 cm unter
 Geländeoberkante.

Verfüllen des Betonrohres mit Riesel 8/16 bis ca. 20 cm
unter OK Betonrohr, nachdem die Mastleuchte hineingestellt wurde (Abstimmung mit dem Gewerk Elektro erforderlich!). Oberer Abschluss mit Magerbeton, C12/15 Stärke ca. 20 cm.
Menge: 7,000 St

##### Abschnitt 02.04.03 ENTWÄSSERUNG/LEITUNGEN

*Hinweis: HOFABLAUF/KONTROLLSCHACHT ABLÄUFE*

**02.04.03.1 SSK, Normaleinbau, Kl C - 25t, längsrek.**
Straßenablauf nach DIN 4052, Normaleinbau,
liefern und setzen.
Teile  :  Zwischenteil, Schaftkonus,
 Auflagering, verzinkter Schlitzeimer Form A
 Boden mit Anschlussvorrichtung DN 150
Aufsatz:  Rost DIN 1213, Rinnenform Längsrekord,
 30 x 50 cm,
 mind. Verkehrsklasse C
Einbauhöhe  gesamt: 70 cm
Anschluß  an Regenleitung
Bereich Muldensteinrinne
Menge: 2,000 St

**02.04.03.2 Auflagerring für Vorposition zum Höhenausgleich liefern, H:6 cm**
Auflagerring h:6 cm für Vorposition zum Höhenausgleich liefern
Auf C12/15 bis 10 cm setzen
Menge: 4,000 St

**02.04.03.3 Betonschaft der Vorposition einkürzen**
Menge: 4,000 St

*Hinweis: LEITUNGEN / ABLÄUFE*

**02.04.03.4 PP-Rohr "KG 2000" DN 100**
Regenwasserkanal DIN EN 1852-1 aus PP-Rohren DN 100
Reihe SN4 einschließlich Rohrschnitte und Verbindungen
herstellen mit Steckmuffe
Auflager: Ummantelung mit Kiessand D = 10 cm ist in
den EP mit einzukalkulieren
Verlegung: in vorhandenem Graben, senkrecht ohne
Verbau,
Grabentiefe bis 1,25 m aus gesonderter Pos.
Gefälle: in der Leitung mind. 1%

Liefernachweis: nach Wahl des Bieters
'..........'
(vom Bieter zwingend einzutragen)
Menge: 20,000 m

**02.04.03.5 Formteil PP Bogen DN 100**
Formteil KG-Rohr aus PP
als Zulage zu Abwasserkanal
Bogen in Grad 15 bis 90
DN 100
Menge: 20,000 St

**02.04.03.6 Formteil PP DN 100 Abzw.100**
Formteil KG-Rohr aus PP
als Zulage zu Abwasserkanal
DN 100
Einfachabzweig DN 100
Menge: 10,000 St

**02.04.03.7 wie vor, jedoch Reduzierung 150/100**
Menge: 5,000 St

**02.04.03.8 Anschluss an Sickerschacht herstellen**
Anschluss an Sickerschacht herstellen
Regenwasserleitung an Sickerschacht anschließen und verschließen. Einschl. sämtlicher Nebenleistungen
Anfallendes Material wird Eigentum des AN und
ist einer Wiederverwertung zuzuführen
Menge: 2,000 Stk

*Hinweis: ENTWÄSSERUNGSRINNEN NW100*

**02.04.03.9 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

Liefernachweis: Hauraton GmbH & Co. KG
Erzeugnis:

z.B. erfüllt das Produkt  Faserfix KS 100 Typ 01 die genannten Spezifikationen

oder das nachstehende, gleichwertige Erzeugnis
bzw. Verfahren nach Wahl des Bieters
‘
...................................................‘
‘
...................................................‘
‘
...................................................‘
(vom Bieter einzutragen; fehlt ein Eintrag, kommt das
ausgeschriebene Erzeugnis bzw. Verfahren zum Einsatz.)
Menge: 34,000 St

**02.04.03.10 Zulage für Rinnenendscheibe, NW 100**
Zulage für Rinnenendscheibe, NW 100
aus feuerverzinktem Stahl,
einschl. Einbau.
Menge: 4,000 St

**02.04.03.11 Zulage gerader Schnitt Rinnen- Unterteil**
Zulage für geraden Schnitt des Rinnenunterteils aus
gesonderter Position als Paßschnitt nach Aufmaß vor
Ort.
Menge: 2,000 St

**02.04.03.12 Gussrost SW 6mm, Kl C, 500 mm**
Gussrost SW 6mm, Kl C, 500 mm
liefern und gem. Herstellerangaben auf Rinnen-Unterteil
und Einlaufkasten-Unterteil, Baubreite 160 mm, aus
vorheriger Position montieren.

Material: Gussrost schwarz, KTL beschichtet
 SW 100/6,
mit horizontaler Schubsicherung,
4-fache Arretierung durch Schnellverschluß
SIDE-LOCK
Klasse: C 250
Länge: 500 mm

Liefernachweis: Hauraton GmbH & Co. KG
Erzeugnis:

z.B. erfüllt das Produkt Gussrost SW 6mm die genannten Spezifikationen

oder das nachstehende, gleichwertige Erzeugnis
bzw. Verfahren nach Wahl des Bieters
‘
...................................................‘
‘
...................................................‘
‘
...................................................‘
(vom Bieter einzutragen; fehlt ein Eintrag, kommt das
ausgeschriebene Erzeugnis bzw. Verfahren zum Einsatz.)
Menge: 36,000 m

**02.04.03.13 Zulage für geraden Schnitt der Rinnenabdeckung**
Zulage für geraden Schnitt der Rinnenabdeckung
aus gesonderter Position als Paßschnitt nach Aufmaß vor
Ort.
Die Schnittflächen sind dauerhaft wieder zu verzinken.
Menge: 2,000 St

**02.04.03.14 Einlaufkasten- Unterteil, NW 100, Baubreite 160 mm**
Einlaufkasten aus glasfaserverstärktem Beton für
Entwässerungsrinne mit Sicherheitsfuge, NW 100 mm,
gemäß DIN EN 1433, liefern und einbauen einschl.
Aushub, Erdarbeiten und Anschluß an Entwässerungskanal
DN 100.
Baulänge: 500 mm
Breite 160 mm,
Bauhöhe: 500 mm
Abdeckung: aus gesonderter Position
Rahmen: integrierte verzinkte Stahlzarge mit
Schnellverschluß SIDE-LOCK
für 4-fache Arretierung pro Stück
Ausstattung: mit herausnehmbarem Kunststoff Eimer, für
den beidseitigen Rinnenanschluß aller Rinnen KS100,
Anschluß: für Rohranschluß DN 100,
Bettung: Beton C20/25, Dicke: 15 cm mit
beidseitiger Betonrückenstütze. Oberkante Rückenstütze
bis mind. 1/2 Liniensinkkastenhöhe.
Erzeugnis: Faserfix 100 KS-Einlaufkasten
Artikelnummer: 8052

Bereich: Nord-Ost

Passend zu den Vorpositionen
Menge: 3,000 St

*Hinweis: TRAUFE*

**02.04.03.15 Schüttbelag Lichtschacht / Schachtring**
liefern und in Lichtschächte / Schachtringe einbauen,
inkl. Schutz des Schachtes
Material: gewaschener Grubenkies 16/32
Schichtdicke i.M. 30 cm
Gebrochene Steine sind zu entfernen.
Bereich siehe Werkplan
Menge: 5,000 m3

##### Abschnitt 02.04.04 PLATZ- UND WEGEBAU

**Ausführungsbeschreibung 19 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 20 Ausführungsbeschreibung Betonpflaster**
*Ausführungsbeschreibung Betonpflaster*
Betonpflaster müssen in ihrer Güte und Beschaffenheit
der DIN EN 1338 entsprechen.
Der Einbau hat nach den grundsätzlichen Regelungen der
DIN 18 318 zu erfolgen, bei ungebundener Bauweise
gelten zusätzlich die ZTV P-StB 2006 und die
TL Pflaster-StB 2004.
Alle Betonpflasterprodukte müssen eine
CE- Kennzeichnung aufweisen.

*Hinweis: EINFASSUNGEN*

**02.04.04.1 Betonbordstein 100x8x40 cm gerade**
gem. "Ausführungsbeschreibung Bordsteine aus Beton"
liefern einbauen.

Typ: Leistenstein mit Hartsteinvorsatz,
mit Fase max. 5/5mm
Farbe: grau
Größe L/B/H: 100/8/40 cm,
Anordnung in geraden Reihen
Bettung: auf 20 cm Beton C20/25 mit durchgehender
10 cm starker Rückenstütze, keilartig
abgeschrägt bis 10 cm Unterkante
inkl. aller Erdarbeiten
Fugen 3 bis ca. 5 mm
Menge: 40,000 m

**02.04.04.2 BE setzen 100/8,5/17,5 Lieferung AN**
Betoneinfasssteine setzen
Betoneinfasssteine auf 10 cm dicke Betonunterlage
C 20/25 (alt: B25) setzen mit beidseitiger Betonstütze.
Format 100/8,5/17,5
einseitig abgefast
in geraden Längen
Lieferung der Einfasssteine durch AN
Einschließlich notwendiger Erdarbeiten. Material
im Baubereich einbauen, Bettungssohle verdichten,
Aushubtiefe bis 30 cm

Bereich: Grenzstein zu offentlichen Wegen
Menge: 15,000 m

**02.04.04.3 Schnitt Betonsteineinfassung bis 100/40/8 cm**
Schnitt Betonsteineinfassung bis 100/40/8 cm
Betonsteineinfassung aus vorhergehenden Positionen schneiden
Schnitt mit Nassschneidegerät (Tischgerät) mit
Diamantscheibe.
Anfallendes Material wird Eigentum des AN und
ist einer Wiederverwertung zuzuführen
Menge: 5,000 Stk

**02.04.04.4 Stahlprofil als Einfassung setzen**
Stahlprofil als Einfassung setzen
Höhe : 200 mm
Dicke:  5 mm
Länge: 3 m
mit an Dornen befestigten Laschen 10/5 cm
im Abstand von 1 m
einschl. auf 10 cm dicke Betonunterlage C12/15 setzen
mit beidseitiger Betonstütze.
mit Dehnfugen von 6 mm
Material: Stahl, feuerverzinkt
Lieferung durch AN
Menge: 40,000 m

**02.04.04.5 Zulage Schnitt Stahlkante**
Zulage zu vorhergehenden Positionen
Schnitt von Paßstücken
incl. Nacharbeiten der Schnittkanten und Nachverzinken
Menge: 5,000 Stk

*Hinweis: LÄUFERZEILEN*

**02.04.04.6 Läuferzeile als Einfassungsetzen auf Beton**
Einreihige Betonsteinzeile als Läuferzeilezeile setzen
als Abschlusszeile an Weg- und Platzflächen
Maße: 30/20/10, wie Pflasterstein
in Betonbettung C12/15, i.M. 15 cm dick
Fugendichtung mit Trasszementmörtel
(Trasszement / Baustoffgemisch C-90/3
(Sandsplittgemisch) 0/5 mm), bündig
Fugenbreite 7-10 mm
einseitige Rückenstütze bis 5 cm unter OK Stein

z.B. erfüllt das Produkt GDM.Tetrago Nativo  die genannten Spezifikationen

oder das nachstehende, gleichwertige Erzeugnis
bzw. Verfahren nach Wahl des Bieters
‘
...................................................‘
‘
...................................................‘
‘
...................................................‘
(vom Bieter einzutragen; fehlt ein Eintrag, kommt das
ausgeschriebene Erzeugnis bzw. Verfahren zum Einsatz.)
Menge: 120,000 m

**02.04.04.7 wie vor, jedoch mit Gehwegplatten 35/35/5**
Menge: 12,000 m

**02.04.04.8 Rinnenplatte**
Rinnenplatte als Entwässerungsrinne
liefern und versetzen
Material: Beton
Abmessungen:  L/B/D:30/30/8-10 cm
Bettung :  Beton C12/15
 15 cm dick
Fugen: 10 mm, mit Zementmörtel MG III verfugt
 Fuge zum SSK gesondert vergütet
Bereich: Parkplätze

z.B. erfüllt das Produkt GDM.Muldenstein die genannten Spezifikationen

oder das nachstehende, gleichwertige Erzeugnis
bzw. Verfahren nach Wahl des Bieters
‘
...................................................‘
‘
...................................................‘
‘
...................................................‘
(vom Bieter einzutragen; fehlt ein Eintrag, kommt das
ausgeschriebene Erzeugnis bzw. Verfahren zum Einsatz.)
Menge: 35,000 m

**02.04.04.9 Bewegungsfugen an Rostrahmen herstellen**
Bewegungsfugen an Einbauten oder zur Flächentrennung
herstellen. Abstand der Bewegungsfugen maximal 6 m und
über wechselnden Untergründen oder Bewegungsfugen in
der Unterlage. Ausbildung durch Belags- und
Bettungsschicht (ca. 25 cm). Unterfüllstoff
Vulkanisierte Recyclingplatten NR/SBR einbauen und mit
elastischer Fugenmasse (z.B. Sika Tank PK22) incl.
Trennstoff z.B. PE-Rundschnur verfüllen.

Fugenbreite: 10-20 mm
Nutzungskategorie: N2 nach ZTV Wegebau
Bereich: Rinnenplatten/SSK

Einzellängen bis 50 cm

Liefernachweis: nach Wahl des Bieters

''......Sika............''
''...................................................''
(vom Bieter zwingend einzutragen)
Menge: 5,000 m

*Hinweis: TENNENBELAG PLÄTZE*

**02.04.04.10 Dynamische Schicht 0/16 liefern und einbauen**
Dynamische Schicht 0/16
als wasserregulierende Funktionslage

nach DIN 18035-5 und FLL,
Körnung 0/16 mm, aus Edelsplitten, Edelbrechsanden
mit Frostwiderstandsklasse F1 gem. TL Gestein-StB,
und auf die Gesteinsart abgestimmten Natursanden,
profilgerecht einbauen und dynamisch verdichten
im leicht erdfeuchten Zustand.
Schichtdicke: 8 cm
Abweichung in der Ebenheit < 1,5 cm
Verformungsmodul EV2: > 80 MN/m2 100 MN/m2 bei Fahrflächen
Oberflächenscherfestigkeit: > 50 kN/m2
Wasserdurchlässigkeit: > 36 l/m2 und h

Liefernachweis: HanseGrand & Stabilizer Süd,HanseMineral´

oder das nachstehende, gleichwertige Erzeugnis
bzw. Verfahren nach Wahl des Bieters
'...................................................'
'...................................................'
'...................................................'
(vom Bieter einzutragen; fehlt ein Eintrag, kommt das
ausgeschriebene Erzeugnis bzw. Verfahren zum Einsatz.)
Menge: 700,000 m2

**02.04.04.11 Wassergebundene Decke mit Bindemittel**
Wassergebundene Decke mit Bindemittel

Sorte/Farbton: ‚Donau 0/5-0/8´ gemäß Region/Sortenliste
mit natürlichem Psyllium-Bindemittel Stabilizer,
Anteil Bindemittel/zwangsgemischt: ca. 6 kg/to,
nach DIN 18035-5 und FLL,
Körnung 0/5 mm aus Edelsplitten, Edelbrechsanden oder 0/8 mm, je nach Sorte
mit Frostwiderstandsklasse F1 gem. TL Gestein-StB,
und auf die Gesteinsart abgestimmten Natursanden,
im erdfeuchten Zustand profilgerecht einbauen,
statisch Walzen, sodann durchdringend Wässern,
nach Teilabtrocknung erdfeucht Nachwalzen,
empfohlenes Walzengewicht 0,8-2,0 to.
Schichtdicke: 4 cm,
Abweichung in der Ebenheit < 1,5 cm,
Oberflächenscherfestigkeit: > 70 kN/m2,
Wasserdurchlässigkeit: > 3,6 l/m2 und h.
Deckschicht muß vor Freigabe einmal durchtrocknen.
Einbau insgesamt gemäß Herstelleranweisung.

Liefernachweis: HanseGrand & Stabilizer Süd /HanseGrand plus Stabilizer

oder das nachstehende, gleichwertige Erzeugnis
bzw. Verfahren nach Wahl des Bieters
'...................................................'
'...................................................'
'...................................................'
(vom Bieter einzutragen; fehlt ein Eintrag, kommt das
ausgeschriebene Erzeugnis bzw. Verfahren zum Einsatz.)
Menge: 700,000 m2

*Hinweis: PFLASTERFLÄCHEN*

**02.04.04.12 Betonpflaster Tetrago 30/20/8 cm grau**
Betonpflaster gem. "Ausführungsbeschreibung
Betonpflaster" liefern und einbauen

Typ: Tetrago, mit Fase
Format: 30/20/8 cm
Oberfläche: NATIVO Grau
Ausführung: im 1/3 Verband mit versetzer Fuge, inkl.
Anteilig 20/20/8cm und 20/10/8 Tetrago NATIVO Grau
als Anfangsstein bzw. Endstein je Reihe
Bettung: Splittsandgemisch 0/5, 3-5 cm Stark
Fugen: 3-5 mm, mit Splittsandgemisch
0/4 eingekehren und einschlämmen

Bereich: Feuerwehrzufahrt

Liefernachweis: Fa. Godelmann

z.B. erfüllt das Produkt Tetrago Nativo  die genannten Spezifikationen

oder das nachstehende, gleichwertige Erzeugnis
bzw. Verfahren nach Wahl des Bieters
‘
...................................................‘
‘
...................................................‘
‘
...................................................‘
(vom Bieter einzutragen; fehlt ein Eintrag, kommt das
ausgeschriebene Erzeugnis bzw. Verfahren zum Einsatz.)
Menge: 75,000 m2

**02.04.04.13 Schnitte Betonpflaster Stärke 10 cm**
Schneidekanten der Positionen Betonpflaster 10 cm, als
Paßschnitt nach Aufmaß vor Ort.
Menge: 30,000 m

**02.04.04.14 Mosaikpflaster Restflächen liefern und verlegen**
Mosaikpflaster gem. "Ausführungsbeschreibung Natursteinpflaster" liefern und verlegen.

Werkstein: Granit
Farbe/Art: grau
Oberfläche: gespalten
Güteklasse: 2
Format: 4-6 cm
Bettung: Splittsandgemisch 0/5, 3-5 cm stark
Fugen: 3-5 mm mit Brechsand (0/4) eingekehren und einschlämmen
Ausführung: in Restflächen
Bereich: Auspflasterung von Restflächen, einschl. Spalten und Einpassen von Zwickeln

Liefernachweis:  nach Wahl des Bieters''Importware/Portugal'

...........................................................

..........................................................,
'
Erzeugnis vom Bieter einzutragen
Menge: 2,000 m2

##### Abschnitt 02.04.05 BETONFERTIGTEILE

*Hinweis: L-STEINMAUER QUARTIERSPLATZ BLOCK B*
MAUERSCHEIBE QUARTIERSPLATZ MITTE

**02.04.05.1 Winkelstützwand abgestuft Höhe 105/75, verstärkte Ausführung, beidseitig**
Sichtbetonfertigteil
nach DIN 18 500 liefern, abladen und einbauen.
einschl.Fundamentierungsarbeiten.
Betongüte: C35/45
Expositionsklasse: XF2
Oberfläche:  beidseitig Sichtbeton glatt

Kanten  3x3 mm
Qualität SB4
Formteil: L - Stein
Länge: 175 (90/85) cm
Höhe : 105/75 cm
Fuß: 50 cm
Wandstärke: 15 cm

im Auffüllbereich rückseitig dauerhaft schließen
bis 5 cm unter OK Belag
Fundament: Beton C 12/15, 15 cm dick

Stein B 1

Produkt und Hersteller angeben
‘
...................................................‘
‘
...................................................‘
‘
...................................................‘
Menge: 2,000 Stk

*Hinweis: STUFEN QUARTIERSPLATZ BLOCK A/B/C*

**02.04.05.2 Beton-Blockstufe liefern und einbauen Länge 100**
Sichtbetonfertigteil nach DIN 18 500 liefern und einbauen, einschl. Fundamentierungsarbeiten.
5 Stück
Werkstein: Blockstufe
Oberfläche: Sichbeton glatt
Fase: 3x3
Format L/B/H: 100/ 35 / 15 cm
Betongüte: C35/45
Expositionsklasse: XF4
Bettung: Mörtel MIII, Dicke 3 cm auf Fundament  C12/15 Stärke 20cm

Bereich: Quartiersplatz Block A und C

Detail: MCG-LAA-A-AP-DT-00-90106-01

Produkt und Hersteller angeben
‘
...................................................‘
‘
...................................................‘
‘
...................................................‘
Menge: 16,000 St

**02.04.05.3 neu wie vor jedoch, Läng 50 cm**
Menge: 4,000 Stk

**02.04.05.4 Beton-Blockstufe liefern und einbauenLänge 200 cm, mit Aufmer**
Sichtbetonfertigteil nach DIN 18 500 liefern und einbauen, einschl. Fundamentierungsarbeiten.
5 Stück
Werkstein: Blockstufe
Oberfläche: Sichbeton glatt
Fase: mit Aufmerksamkeitsstreifen aus  Quarzgranulat, schwarz
Format L/B/H: 200/ 35 / 15 cm
Betongüte: C35/45
Expositionsklasse: XF4
Bettung: Mörtel MIII, Dicke 3 cm auf Fundament  C12/15 Stärke 20cm

Bereich: Quartiersplatz Block A und C

Detail: MCG-LAA-A-AP-DT-00-90106-01

Produkt und Hersteller angeben
‘
...................................................‘
‘
...................................................‘
‘
...................................................‘
Menge: 34,000 St

**02.04.05.5 wie vor, jedoch Länge 100 cm**
Menge: 10,000 St

**02.04.05.6 Passchnitt Blockstufen**
Passchnitt Blockstufen
Kanten Abkleben
Menge: 10,000 St

**02.04.05.7 wie vor, jeodoch auf Gehrung schneiden**
Menge: 20,000 St

*Hinweis: SITZBLÖCKE QUARTIERSPLÄTZE A/B/C*
BETONBLÖCKE SANDKASTEN

**02.04.05.8 Betonblock nach DIN 18 500 liefern und einbauenl.**
Betonblock nach DIN 18 500 liefern und einbauen, einschl. Fundamentierungsarbeiten.

Oberfläche: Sichtbeton glatt,
Farbe: grau
Kanten:  Mikrofase 3x3 mm,
  angeschliffen (auf genaue Kantenausbildung ist zu achten)
Betongüte: C35/45 - XF1
Qualität: SB Klasse SB4
Formteil:  Sitzblock
Länge:  100 cm
Höhe :  70 cm
Tiefe:  40 cm
Fundament:  Beton C 12/15, bis 20 cm dick

Einbaubereich: Quartiersplatz Block A

Detail: MCG-LAA-A-AP-DT-00-90104-03

Produkt und Hersteller angeben
‘
...................................................‘
‘
...................................................‘
‘
...................................................‘
Menge: 25,000 Stk

**02.04.05.9 wie vor, jedoch als Passstück, Länge 117 cm**
*** Grundposition ZZ 1.0
Menge: 2,000 St

**02.04.05.10 wie vor, jedoch Länge 180 cm**
Menge: 1,000 St

**02.04.05.11 Betonblock nach DIN 18 500 liefern und einbauen,200x45x50**
Betonblock nach DIN 18 500 liefern und einbauen, einschl. Fundamentierungsarbeiten.

Oberfläche: Sichtbeton glatt,
Farbe: grau
Kanten:  Mikrofase 3x3 mm,
  angeschliffen (auf genaue Kantenausbildung ist zu achten)
Betongüte: C35/45 - XF1
Qualität: SB Klasse SB4
Formteil:  Sitzblock
Länge:  200 cm
Höhe :  50 cm
Tiefe:  45 cm
Fundament:  Beton C 12/15, bis 20 cm dick

Einbaubereich: Quartiersplatz Block C/B

Detail: MCG-LAA-A-AP-DT-00-90115-02

Produkt und Hersteller angeben
‘
...................................................‘
‘
...................................................‘
‘
...................................................‘
Menge: 37,000 Stk

**02.04.05.12 wie vor, jedoch Länge 216 cm**
Menge: 1,000 St

**02.04.05.13 wie vor, jedoch Länge 147 cm**
wie vor, jedoch 147 cm
Menge: 1,000 St

**02.04.05.14 wie vor,jedoch Länge 182 cm**
wie vor,jedoch 182 cm
Menge: 1,000 St

**02.04.05.15 wie vor, jedoch Länge 100cm**
Menge: 1,000 St

**02.04.05.16 wie vor, jedoch Länge 147cm, Höhe 70 cm**
Menge: 2,000 St

*Hinweis: HOLZAUFLAGEN*

**02.04.05.17 Holzauflage liefern und montieren, Länge 200cm**
*** Grundposition ZZ 2.0
Holzauflagen für Betonblöcke

4 Stk. U-Profilen 30/15/4mm, V2A zur Verschraubung
auf dem Betonsockel,
Länge 38 cm, Enden abgeschrägt
mit 2 Verschraubungen pro Profil mit dem Betonblock
durch V2A Klebeanker M8 verbinden

3 Stk. Holzplanken Sibirische Lärche (astarm), gehobelt und gefast Maße L/B/H 2000/130/30 mm mit 6 mm Fuge
mit je 2 Verschraubung pro Holzplanke mit Profil
durch V2A Schrauben M6 von unten
Die Holzauflagen sind vor Bestellung zu bemustern
Menge: 1,000 St

**02.04.05.18 wie vor, jedoch Länge 180 cm**
Menge: 1,000 St

##### Abschnitt 02.04.06 AUSSTATTUNG

*Hinweis: QUARTIERPLATZ BLOCK A/B/C*

*Hinweis: KALKULATIONSHINWEIS:*
KALKULATIONSHINWEIS:
Die Geräte und Elemente können nur nach und nach eingebaut werden gem. Bauablaufplan.
Die Unterschiedlichen Lieferzeiten und die evtl. damit verbundenen Lieferkosten müssen in den Positionen eingerechnet werden und können nicht nachträglich in Rechnungf gestellt werden

*Hinweis: MOBILIAR*

**02.04.06.1 Sitzbank mit doppelseitiger Rückenlehne**
Sitzbank mit Lamellen in 3 verschiedenen Breiten
Maße 400 x 120 x 47 cm (ca. 200 kg)
einschl. doppelseitiuger Rückenlehne
mit vertikalen Lamelle mit Abdeckklappen
Maße: 180 x 45 cm (ca. 280 kg)
einschl. Fundamente

Beschreibung:
· Material Sitzauflage: FSC® 100% Hartholz Cumaru, unbehandelt, Highlife-Muster
· Lamellen Breite: 4, 8 und 16 cm im Wechsel mit 1½ cm Zwischenabstand
· Material Untergestelle: Stahl, feuerverzinkt, doppelte Pulverbeschichtung, Classic Farbton.
Farbton nach Freigabe Bauleitung
· Feuerverzinkung nach NEN-EN-ISO-1461: 2009NL
· Montage: Bodenmontage Streifenfundamenten unterhalb vom Pflasterbelag. Befestigung mit Klebeanker. Einbindung in Fundament min. 8 cm, Gesamtlänge 20 cm
Maße Fundament: 100x20x40 cm  ( 2 Stück)
· Lieferung: Sitzauflage und Rückenlehne vormontiert, Gestelle einzeln

Liefernachweis: Streetlife BV, Fabrikat HLF-400-120-PC-CU /
HLF-2BR-180-PC-CU

oder das nachstehende, gleichwertige Erzeugnis
bzw. Verfahren nach Wahl des Bieters
‘
...................................................‘
‘
...................................................‘
‘
...................................................‘
(vom Bieter einzutragen; fehlt ein Eintrag, kommt das
ausgeschriebene Erzeugnis bzw. Verfahren zum Einsatz.)
Menge: 1,000 St

**02.04.06.2 Sitzbank ohne Rückenlehne**
Sitzbank mit Lamellen in 3 verschiedenen Breiten
Maße 560 x 70 x 47 cm (ca. 280 kg)
ohne Rückenlehne

einschl. Fundamente

Beschreibung:
· Material Sitzauflage: FSC® 100% Hartholz Cumaru, unbehandelt, Highlife-Muster
· Lamellen Breite: 4, 8 und 16 cm im Wechsel mit 1½ cm Zwischenabstand
· Material Untergestelle: Stahl, feuerverzinkt, doppelte Pulverbeschichtung, Classic Farbton.
Farbton nach Freigabe Bauleitung
· Feuerverzinkung nach NEN-EN-ISO-1461: 2009NL
· Montage: Bodenmontage Streifenfundamenten unterhalb vom Pflasterbelag. Befestigung mit Klebeanker. Einbindung in Fundament min. 8 cm, Gesamtlänge 20 cm
Maße Fundament: 600x20x40 cm  ( 2 Stück)
· Lieferung: Sitzauflage und Rückenlehne vormontiert, Gestelle einzeln

Liefernachweis: Streetlife BV, Fabrikat HLF-220-70-PC-CU + HLF-BR-340-45-PC-CU

oder das nachstehende, gleichwertige Erzeugnis
bzw. Verfahren nach Wahl des Bieters
‘
...................................................‘
‘
...................................................‘
‘
...................................................‘
(vom Bieter einzutragen; fehlt ein Eintrag, kommt das
ausgeschriebene Erzeugnis bzw. Verfahren zum Einsatz.)
Menge: 2,000 St

*Hinweis: SPIELGERÄTE*

**02.04.06.3 Spielgerät Seilparcour**
mit Maschinenschutzzeichen (TÜV) liefern und lt.
Herstellervorschrift aufbauen inkl. aller Erd-,
Fundament- und Nebenarbeiten

Lieferumfang
5 Betonsäulen
1 Dreiecknetz
1 Senkrechtes Kletternetz
1 PP-Tau mit Handseil
6 Klettergriffe

Technische Informationen
- Säulen aus selbst verdichtendem Stahlbeton C 40/50, stahlarmiert, Ø 25 cm, Körnung 0 bis 8 mm, Herkulesseil, Ø > 20 mm, aus verzinkten sechslitzigen Stahlseilen, umlegt und verklebt mit Polyestergarn, mit sehr guter Abriebbeständigkeit, fester Halt der Ummantelung auch bei punktueller Beschädigung
- Herkulesseil, für gespleißte Netzverbindungen, eine Verbindung aus Stahlseil und Polyester- bzw. Polyamidgarn für die Mantelfläche, hohe Abriebfestigkeit, 4- oder 6-litzig
- Aluminium-Seilpressung, zylindrisch verpresst, mit abgerundeten Enden
- S-Verbinder, Ø 8,1 mm, aus hochwertigem und rostfreiem Edelstahl, abgerundet
- Drehbarer Seilbeschlag ohne gefährliche Öffnungen, mit Sintermetallgleitlager und integriertem Drehwirbel, dieser lässt das Seil ausdrehen
- Gelenkiger Seilanschluss mit passgenauem Beschlag ohne gefährliche Öffnungen mit Sintermetallgleitlager und nachstellbarer Schraubverbindung
- Profilscheibe zur normgerechten Abdeckung überstehender Schraubenköpfe, besserer Druckverteilung und Schutz gegen eindringendes Wasser. Lösen der Schraube ist erschwert
- Nachstellbare zweiteilige Schraubverbindung, wartungsfreundlich und ohne überstehendes Gewinde
- Für Hin- und Herbewegungen werden Sintermetallgleitlager verwendet, selbstschmierend, bei Bedarf leicht austauschbar
- Ketten aus V2A bzw. V4A Stahl mit hoher Korrosionsbeständigkeit, kurzgliedrig, ohne Ösen an den Anschlussteilen, gut austauschbar und einfache Kürzung
- Kegelspitz aus V2A
- Profi-Klettergriffe aus Sand-Kunstharzgemisch mit sicherem Antirotiersystem gegen ungewolltes Verdrehen der Griffe

Abmessungen
(geringe Abweichungen möglich)
Höhe:  3,50 m/ 2,50 m/ 1,70 m
Länge:  8,95 m
Breite:  3,25 m
Gewicht:  2200 kg
Säulen Durchmesser:  25 cm

Installationshinweise
- Untergrund entsprechend einer Fallhöhe ≤ 2,00 m
- Fundamente: Betongüte C 25/30
  3 Stück Ø 80 cm, Höhe 70 cm, Aushubtiefe 90 cm
  2 Stück Ø 100 cm, Höhe 70 cm, Aushubtiefe 90 cm

Systemdetails
- Höhe der Säulen inkl. Kegelspitz 1,70 m, 2,50 m und 3,50 m
- Abstand der Säulen bis zu 4,00 m
- In geradliniger oder Zick-Zack-förmiger Anordnung
- Bei Zick-Zack-Linie im 30° Raster
- Die Anbauhöhen für die Ausbauelemente sind variabel
- Übereinander angeordnete Seile (z.B. Laufseil und Handseil) werden stets achsmittig, ohne seitlichen Vorsatz, angeschlagen

Technische Änderungen vorbehalten.
Gebrauchsmuster 20 2016 106 097 Deutschland
Zertifizierung nach DIN EN 1176 durch TÜV Product Service.

Einbaubereich: Innenhof Block A

Liefernachweis: Richter Spielgeräte GmbH
83112 Frasdorf

z.B. erfüllt das Produkt Hängematte Art.nr. S6.49010,
Referenznummer AN295556 die genannten Spezifikationen

oder das nachstehende, gleichwertige Erzeugnis
bzw. Verfahren nach Wahl des Bieters
‘
...................................................‘
‘
...................................................‘
‘
...................................................‘
(vom Bieter einzutragen; fehlt ein Eintrag, kommt das
ausgeschriebene Erzeugnis bzw. Verfahren zum Einsatz.)
Menge: 1,000 St

**02.04.06.4 Rutschenturm mit Hängebrücke**
mit Maschinenschutzzeichen (TÜV) liefern und lt.
Herstellervorschrift aufbauen inkl. aller Erd-,
Fundament- und Nebenarbeiten

Beschreibung:
Individuell erstellte Turmkombination, bestehend aus zwei Theodor Spieltürmen
aus Lärchenholz.

Lieferumfang
1 Spielturm aus Holz ca. 1,7 x 1,7 m, Höhe ca. 1,70 m mit Holztreppen einschl. beidseitiger Handlauf mit Zwischenpodest. Wände verkleidet mit Holzbretter, unbehandelt
1 Spielturm aus Holz ca. 1,7 x 1,7 m, Höhe ca. 2,3 m mit Edelstahlrutsche br.1,5m einschl. beidseitiger,mit Zwischenpodest. Wände verkleidet mit Holzbretter, unbehandelt
außerdem Klettergriffe für den Aufstieg an der Außenwand
V-Kletterseilbrück als Verbind von Turm 1 zu Turm 2. Höheca. 100 cm, Länge ca. 200 cm

Türme vormontiert auf die Baustelle liefern. sowie Montage auf Betonfundamente, ein Einbau der Kleinteile

Klettergriffe

Technische Informationen
- Säulen aus selbst verdichtendem Stahlbeton C 40/50, stahlarmiert, Ø 25 cm, Körnung 0 bis 8 mm, Herkulesseil, Ø > 20 mm, aus verzinkten sechslitzigen Stahlseilen, umlegt und verklebt mit Polyestergarn, mit sehr guter Abriebbeständigkeit, fester Halt der Ummantelung auch bei punktueller Beschädigung
- Herkulesseil, für gespleißte Netzverbindungen, eine Verbindung aus Stahlseil und Polyester- bzw. Polyamidgarn für die Mantelfläche, hohe Abriebfestigkeit, 4- oder 6-litzig
- Aluminium-Seilpressung, zylindrisch verpresst, mit abgerundeten Enden
- S-Verbinder, Ø 8,1 mm, aus hochwertigem und rostfreiem Edelstahl, abgerundet
- Drehbarer Seilbeschlag ohne gefährliche Öffnungen, mit Sintermetallgleitlager und integriertem Drehwirbel, dieser lässt das Seil ausdrehen
- Gelenkiger Seilanschluss mit passgenauem Beschlag ohne gefährliche Öffnungen mit Sintermetallgleitlager und nachstellbarer Schraubverbindung
- Profilscheibe zur normgerechten Abdeckung überstehender Schraubenköpfe, besserer Druckverteilung und Schutz gegen eindringendes Wasser. Lösen der Schraube ist erschwert
- Nachstellbare zweiteilige Schraubverbindung, wartungsfreundlich und ohne überstehendes Gewinde
- Für Hin- und Herbewegungen werden Sintermetallgleitlager verwendet, selbstschmierend, bei Bedarf leicht austauschbar
- Ketten aus V2A bzw. V4A Stahl mit hoher Korrosionsbeständigkeit, kurzgliedrig, ohne Ösen an den Anschlussteilen, gut austauschbar und einfache Kürzung
- Kegelspitz aus V2A
- Profi-Klettergriffe aus Sand-Kunstharzgemisch mit sicherem Antirotiersystem gegen ungewolltes Verdrehen der Griffe

Abmessungen
(geringe Abweichungen möglich)
Höhe:  3,50 m/ 2,50 m/ 1,70 m
Länge:  6,70 m
Breite:  1,90 m

Installationshinweise
- Untergrund entsprechend einer Fallhöhe > 2,30 m
- Fundamente: Betongüte C 25/30
  8 Stück Ø 50 cm, Höhe 50 cm, Aushubtiefe 90 cm
  2 Stück Ø 30 cm, Höhe 30 cm, Aushubtiefe 70 cm, Oberseite kegelfömig ausbilden

-

Technische Änderungen vorbehalten.
Gebrauchsmuster 20 2016 106 097 Deutschland
Zertifizierung nach DIN EN 1176 durch TÜV Product Service.

Einbaubereich: Quartiersplatz Block A

Lieferant: Everdal Spielgeräte GmbH, Theodor Kombination
Referenznummer DE-10972

oder das nachstehende, gleichwertige Erzeugnis
bzw. Verfahren nach Wahl des Bieters
‘
...................................................‘
‘
...................................................‘
‘
...................................................‘
(vom Bieter einzutragen; fehlt ein Eintrag, kommt das
ausgeschriebene Erzeugnis bzw. Verfahren zum Einsatz.)
Menge: 1,000 St

*Hinweis: Hinweis Fallschutzkies*
Besondere Anforderungen zum Kies (Sauberkeit)
Kies 2-fach gewaschen
Auf die Sauberkeit des Material wird besonderer Wert
gelegt.
Anteil an abschlämmbaren Feinanteilen (d< 0,063 mm)
max. 1,0 Massen-%
Vor Einbau ist für das Kies-Material
die Freigabe der örtlichen Fachbauleitung einzuholen.
Im Zweifelsfall wird das angelieferte Kies-Material
labortechnisch überprüft. Bei negativem Ergebnis ist
das ungeeignete Material vom AN - kostenfrei für den AG-
auszutauschen

**02.04.06.5 Fallschutzkies**
Fallschutzkies liefern und einbauen.
Material. gewaschener Kies
Körnung: 5/8
Schichtdicke: 40 cm
bis 5 cm unter GOK
Originallieferscheine vor Einbau der Bauleitung
vorlegen.
Menge: 32,000 m3

*Hinweis: Hinweis Lieferung von Spielsand*
Der zu liefernde Spielsand muss folgende Eigenschaften haben:
-  kein Brechsand
-  erstmals aus seiner natürlichen Lagerstätte abgebaut
-  nur an der Schürfstelle zwischengelagert
-  nicht länger als einen Monat nach dem Abbau zwischengelagert
-  gemäß seinem Einsatzzweck als Spielsand unbedenklich für die
Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Rechtzeitig vor Einbau des Sandes sind folgende Prüfzeugnisse
vorzulegen:
-  Prüfzeugnis des Materialprüfungsamtes für das Bauwesen der Technischen Universität München oder eines anderen gleichwertigen Institutes, dem folgendes zu entnehmen ist:
-  Korngrößenverteilung
-  abschlämmbare Bestandteile
-  Stoffe organischen Ursprungs
-  Prüfzeugnis über eine mikrobiologische Untersuchung eines staatlich anerkannten und vereidigten Handels- und Lebensmittelchemikers, dem folgendes zu entnehmen ist:
-  Höhe des pH-Wertes
-  Gesamtkolonienzahl
-  Anteile an Escherichia coli, Enteerobacteriaceaen, coliformen Keimen und Salmonellen
-  Prüfzeugnis über eine nukluidspezifische Untersuchung mittels hochauflösender Gamma-Spektroskopie des TÜV Bayern oder eines anderen gleichwertigen Institutes, welches Teilnehmer am Ringversuch des Bundesgesundheitsamtes ist. Dem Zeugnis müssen folgende Messergebnisse zu entnehmen sein, wobei die Werte in Bq pro Kg Sand anzugeben sind:
-  Cäsium 134
-  Cäsium 137
-  Kalium 40
-  Nuklide der natürlichen Zerfallsreihen (z.B. Uran- oder Thoriumreihe)

Der Sand muß beim Transport zur Verwendungsstelle abgedeckt sein

**02.04.06.6 Spielsand**
liefern und profilgerecht einbauen, Naßabsiebung

Material: Manchinger Spielsand
Körnung: 0/4
Schichtdicke: 40 cm
bis 5 cm unter GOK

Bereich: Kinderspielbereich, siehe Werkplan
Menge: 25,000 m3

**02.04.06.7 Sandgr.entwäss. mit Geotextil Bodenkl.3-5**
Sandgrubenentwässerung einbauen
Sickergrube 1,0 x 1,0 x 1,0m ausheben,
Grube mit Rollkies 16/32 füllen,
Andruck herstellen,
mit filterstabilen Dränschichtmaterial 0/22,
Dicke 10 cm abdecken
Wandauskleidung mit Geotextil 200g/m2.
in Sandspielflächen
Bodenklasse 3, 4 und 5
Aushub im Baubereich profilgerecht einbauen
Menge: 4,000 St

*Hinweis: AUSSTATTUNG*

**02.04.06.8 Fahrradparker**
*** Grundposition ZZ 1.0
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 3,000 St

**02.04.06.9 Tischtennisplatte**
Tischtennisplatten nach Herstellervorschrift einbauen Platte aus Polymerbeton Oberfläche plan geschliffen,
Umlaufende abgerundete Kante aus Aluminium
Untergestell mit kurzen Füßen zum aufstellen
auf Plattenbelag

· Montage: mit Stahlwinkel 1200/100/5
auf Pflaster festdübeln mit jetweil einer Schlossschraube M10/100
Farbe Oberfläche Spielfeld Granitgrün
Plattenstärke 45 mm
Höhe OK -Tisch = 76 cm über OK-Belag.
einschl. Netz aus Aluminium Dicke 8 mm
TÜV geprüft, entsprechend DIN 7926
Gewicht ca.495 kg

z.B. erfüllt das Produkt: Tischtennisplatte Solido A45-Sdie genannten Spezifikationen

oder das nachstehende, gleichwertige Erzeugnis
bzw. Verfahren nach Wahl des Bieters
‘
...................................................‘
‘
...................................................‘
‘
...................................................‘
(vom Bieter einzutragen; fehlt ein Eintrag, kommt das
ausgeschriebene Erzeugnis bzw. Verfahren zum Einsatz.)
Menge: 1,000 St

*Hinweis: HANDLAUF RAMPE*

*Hinweis: Ausführungsbeschreibung:*
Ausführungsbeschreibung Metallbau:

Vor Arbeitsbeginn sind alle Maße an der Baustelle zu
überprüfen und die genaue Lage aller zu montierenden
Bauteile festzustellen. Unstimmigkeiten sind vor
Montagebeginn mit der Bauleitung abzuklären.

Der Auftragnehmer hat dafür zu sorgen, dass dem
Hersteller die für die Erstellung von Zeichnungen,
Fundament- und Schalplänen erforderlichen Angaben
rechtzeitig übermittelt werden.
Es sind nur komplette Leistungen anzubieten, die alle
Material- und Baustofflieferungen enthalten, auch wenn
diese im nachfolgenden Leistungsverzeichnis nicht
einzeln aufgeführt sind.

Sollten einzelne Profile statisch nicht ausreichend
dimensioniert oder falsch angegeben sein, so sind die
vom Hersteller mindestens vorgeschriebenen Abmessungen
zu verwenden. Insbesondere sind auch die für
Einbauteile erforderlichen Größen zu wählen. Eine
zusätzliche Vergütung hierfür wird nicht gewährt.

Beschreibung Materialien :
Metallteile:
Alle Schweißnähte an tragenden Teilen sind
vollverschweißt und mit einer Schweißnaht herzustellen.
alle Stahlteile ST 37, feuerverzinkt, Kanten gefast.
Alle Schweißnähte sind sauber zu verschleifen.
Alle Schweißpartikel sind zu entfernen.

Alle Verbindungen (Schrauben etc.) sind in V2A herzustellen, Kontaktkorrosion ist auszuschließen.

Soweit nicht anders in den Positionen beschrieben, sind alle Stahlteile feuerverzinkt und pulverbeschichtet

Vor Fertigungsbeginn sind Werkstattzeichnungen zur
Freigabe durch den AG  zu erstellen und vorzulegen!

**02.04.06.10 Statik, Konstruktion für Absturzsicherung/Handläufe**
*** Pauschalposition
Herstellen von erforderlichen Werkstattzeichnungen und Vornehmen der statischen Berechnungen.
Der statische Nachweis ist vorzulegen.
zur Vorlage und Freigabe
Menge: 1,000 psch

**02.04.06.11 Handlauf Treppen kurz Quartiersplatz Block B**
Handlauf liefern und  montueren
Material: Flachstahl,feuerverzinkt

Maße Steher mit Bodenplatte: 50 x 18 x 1000 mm
Bodenplatte 50x10x100 mm  ( 1 Stück)

Maße Steher zum Einbetonieren: 50 x 18 x 1500 mm
( 2 Stück)

Maße Handlauf: 50 x 8 x  ca. 1900 mm
einmal abgewinkelt

Befestigung auf Betonstein mit
2 M12 Schwerlastanker mit Edelstahlsenkkopfschrauben mit Innensechskant.
sowie,
incl.Einbetonieren Maße Fundament: 25x25x60 cm
Ok Fundament 15 cm unter FOK
einschl. Erd-und Nebenarbeiten
Incl. Befestigungsmaterial und Montage
gem. Detailplan MCG-LAA-B-AP-DT-00-90107-01-V

Aufmaß vor Ort zwingend erforderlich!
Menge: 2,000 Stk

**02.04.06.12 Handlauf Treppen lang Quartiersplatz Block B**
Handlauf liefern und  montieren
Material: Flachstahl,feuerverzinkt

Maße Steher zum Einbetonieren: 50 x 18 x 1500 mm
( 3 Stück)

Maße Handlauf: 50 x 8 x  ca. 1900 mm
dreimal abgewinkelt

incl.Einbetonieren Maße Fundament: 25x25x60 cm
Ok Fundament 15 cm unter FOK

einschl. Erd-und Nebenarbeiten
Incl. Befestigungsmaterial und Montage

gem. Detailplan MCG-LAA-B-AP-DT-00-90107-01-V

Aufmaß vor Ort zwingend erforderlich!
Menge: 1,000 St

*Hinweis: VERKEHRSSCHILDER*

**02.04.06.13 Schildpfosten 3m liefern und einbauen**
Rohrpfosten für Verkehrsschilder liefern und einbauen
einschl. Erdarbeiten und Betonfundament

Material: Rundrohr, feuerverzinkt mit
Abschlußkappe aus Metall
Durchmesser: 60 mm,
Wanddicke: 2,0 mm,
Länge: 3000 mm, Länge ü.GOK 2500mm
Fundament: C20/25 40/40/60cm

Liefernachweis: nach Wahl des Bieters
'..........'
(vom Bieter zwingend einzutragen)
Menge: 3,000 St

**02.04.06.14 Schild Feuerwehranfahrtszone**
Schild Feuerwehranfahrtszone liefern und einbauen
einschl. Befestigung an Stahlrohrpfosten aus
vorstehender Position mit feuerverzinkten Rohrschellen und feuerverzinkten Schrauben mit Muttern.

Größe:  600 x800 mm
Material  Aluminium
Lageplan der Feurwehranzahrtszone wird von Seiten des Landschaftsarchitekten als Jpg oder PDFgestellt
Menge: 2,000 St

**02.04.06.15 Verkehrsschild Feuerwehrzufahrt gemäß StVO**
Verkehrsschild Feuerwehrzufahrt liefern und einbauen
einschl. Befestigung an Stahlrohrpfosten aus
vorstehender Position mit feuerverzinkten Rohrschellen
und feuerverzinkten Schrauben mit Muttern.
Nr.: 2445
Größe 594 x 210 x 2 mm,
Material Aluminium, weiß mit 1,5 cm
breitem rotem Rahmen und schwarzer
Schrift,
Aufschrift: "Feuerwehrzufahrt"

Hersteller: Bremicker Verkehrstechnik
82360 Weilheim
Tel.: 0881 - 6420
Fax: 0881 - 642201
Email: info@bremicker-vt.de

oder das nachstehende, gleichwertige Erzeugnis
bzw. Verfahren nach Wahl des Bieters
'..........'
Menge: 1,000 St

##### Abschnitt 02.04.09 VEGETATIONSTECHNIK

*Hinweis: BAUMSTANDORTE*

**02.04.09.1 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben
Menge: 25,000 m3

**02.04.09.2 Wurzelbelüftung**
Wurzelbelüftung einbauen
für Tiefenbelüftung, bestehend aus:
perforiertem Verbundrohr (profilierte Außenwand, glatte
Innenwand) aus HDPE, Länge 150 cm, Innendurchmesser
100 mm, Schlitzbreite 1,2 mm, Lufteintrittsfläche
mind. 50 cm2/lfm
Einlass-Aufsatz aus Aluminiumguss, Rahmen quadratisch,
Abmessungen: 100x100 mm, Höhe 180 mm,
geeignet für Belagsanschlüsse bis Stein-/Plattendicke
12 cm, mit schwenkbarem Deckel aus Edelstahl 90x90 mm,
Unterteil rund, D = 100 mm, mit Noppen zur Rohrankupplung sowie Kranz zur Befestigung im Oberbau
Einkürzen des Belüftungsrohrs auf vorgegebene Bauhöhe
Belüftungsrohr in ausgehobene Pflanzgrube stellen,
Rohr und Einbauposition während der umgreifenden
Pflanzgrubenverfüllung sichern
Menge: 7,000 St

**02.04.09.3 Substrat B einb. T 100cm**
Substrat profilgerecht für tragfähige erweiterte
Vegetationsflächen einbauen und verdichten
Substrat tragfähig nach Sieblinie B der
ZTV-Vegtra Mü (99)
Schichtdicke 100 cm
Einbaubereich Baumgrube
Menge: 150,000 m3

**02.04.09.4 Baumgrube 5x5 T 100,Substrat bauseits**
Baumgruben herstellen
inkl. Lockerung der Sohle 40 cm
Größe 5,0 m x 5,0 m
Aushubtiefe 1,0 m
Der Einbau hat entsprechend dem
Kapitel "Ausführung" ZTV-Vegtra Mü
(aktuelle Fassung) zu erfolgen.
Bodenlieferung durch AN
Menge: 7,000 St

##### Abschnitt 02.04.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

*Hinweis: KALKULATIONSHINWEIS:*
KALKULATIONSHINWEIS:
Alle Bäume über STU 30 cm sollen in Abstimmung mit dem Landschaftsarchitekturbüro in den baumschule vor bestellung ausgesucht werden.
Diese müssen von der Bauleitunt/landschaftsarchitekten freigegeben werden.
Dies ist in den EPs einzukalkulieren

**02.04.10.1 Celtis australis STU 20-25, br.200-300, h:500-700**
Menge: 2,000 St

**02.04.10.2 Carpinus betulus mehrstämmig, 4xver, br.200-300,h:500-600,**
Carpinus betulus mehrstämmig, 4xver, br.200-300,h:500-600, STU 30-35
Menge: 3,000 St

**02.04.10.3 Gleditsia triacanthos"Skyline", Solitär STU**
Gleditsia triacanthos"Skyline", Solitär STU 25-30,br.150-200,h:400-500
Menge: 2,000 St

##### Abschnitt 02.04.11 RASEN U. PFLANZARBEITEN

**02.04.11.1 Bäume bis 30/35**
gem. DIN 18 916 pflanzen, schneiden und wässern.
Hochstamm mit Ballen, StU bis 30/35
Menge: 7,000 St

**02.04.11.2 Unterflurverankerung bis STU 35, komplett mit Baustahlmatte**
Unterflurverankerung  bis STU 35
 (für Bäume bis 35 cm Stammumfang) nach Herstellervorschrift unterirdisch verankern. Zur Anwendung kommen 3 unbehandelte Stahlanker (Zugkraft: je 335 kg) mit 50 mm breiten, geschlossenen Gurtschlaufen (1,1 m) und einem Spanngurt (2,5 m) aus zertifiziertem Biopolymer mit Ratschenunterteil. Der Nachweis einer min. 3-jährigen Haltbarkeit (DIN EN 12225), der biologischen Abbaubarkeit (DIN EN 13432) und Einhaltung der DIN 18916 muss erbracht werden.
Der Spannhebel wird separat geliefert und ist nach dem Festzurren zur Reduzierung der Aufbauhöhe vom Ratschenkörper zu entfernen. Zur Schonung der Ballenoberfläche wird eine langsam verrottbare Kokosfaserscheibe (60 cm) untergelegt.

sowie Baustahlmatte Q188A 1,5 x1,5 m,

Liefernachweis:

GEFA Produkte® Fabritz GmbH

z.B. erfüllt das Produkt GEFA TREELOCK 35 BIO
die genannten Spezifikationen

oder das nachstehende, gleichwertige Erzeugnis
bzw. Verfahren nach Wahl des Bieters
‘
...................................................‘
‘
...................................................‘
‘
...................................................‘
(vom Bieter einzutragen; fehlt ein Eintrag, kommt das
ausgeschriebene Erzeugnis bzw. Verfahren zum Einsatz.)
Menge: 7,000 St

**02.04.11.3 Verdunstungsschutz**
an Stamm und Hauptästen bis 8 cm Dicke
mit Jute-Bandage.
Abrechnung pro Baum.
Menge: 7,000 St

#### Bereich 02.05 METALLBAUARBEITEN

**02.05.1 Statik, Konstruktion für Absturzsicherung/Handläufe**
*** Pauschalposition
Herstellen von erforderlichen Werkstattzeichnungen und Vornehmen der statischen Berechnungen.
Der statische Nachweis ist vorzulegen.
zur Vorlage und Freigabe
Menge: 1,000 psch

*Hinweis: Lage, Ausführungszeit*
Beide Geländer befinden sich entlang
Rollstuhlrampen mit Steigung bis 6 %

Im Bauablauf ist eine enge Abstimmung mit dem Landschaftsbauer notwendig.

*Hinweis: RAMPE HOF A*

*Hinweis: Beschreibung Materialien*
Beschreibung Materialien
Alle Schweißnähte an tragenden Teilen sind
vollverschweißt und mit einer Schweißnaht mind. a= 6mm
herzustellen.
alle Stahlteile ST 37, feuerverzinkt, Kanten entgratet

pulverbeschichten und sweepen, RAL TON
Freigabe durch Bauleitung

**02.05.2 Steher für Handlauf, zweiseitig Handlauf**
Steher für Absturzsicherung der Vorpositionen
Material: Flachstahl,feuerverzinkt

Bodenplatte: 50 x 10 x 200 mm, Vier Löcher zum Aufdübeln
Steher verschweißt auf Bodenplatte: 50 x 18 x 950  mm
Kopfplatte: 50x10x150 mm zum Befestigen des Obergurtes
Handlaufträger angeschweiß: 2 x Flachstahl L: 120 mm angeschweißt, mit Zwei Löcher zum
Aufschraben des Handlaufes

Befestigung auf Betonstein mit
4 M12 Schwerlastanker mit Edelstahlsenkkopfschrauben mit Innensechskant.

Incl. Befestigungsmaterial und Montage

gem. Detailplan MCG-LAA-C-AP-DT-00-90113-02-V

Aufmaß vor Ort zwingend erforderlich!
Menge: 3,000 St

**02.05.3 Steher für Handlauf, einseitig Handlauf**
Steher für Absturzsicherung der Vorpositionen
Material: Flachstahl,feuerverzinkt

Bodenplatte: 50 x 10 x 200 mm, Vier Löcher zum Aufdübeln
Steher verschweißt auf Bodenplatte: 50 x 18 x 950  mm
Kopfplatte: 50x10x150 mm zum Befestigen des Obergurtes
Handlaufträger angeschweiß: Flachstahl L: 120 mm angeschweißt, mit Zwei Löcher zum
Aufschraben des Handlaufes

Befestigung auf Betonstein mit
4 M12 Schwerlastanker mit Edelstahlsenkkopfschrauben mit Innensechskant.

Incl. Befestigungsmaterial und Montage

gem. Detailplan MCG-LAA-C-AP-DT-00-90113-02-V

Aufmaß vor Ort zwingend erforderlich!
Menge: 12,000 St

**02.05.4 wie vor, jedoch als Endpfosten**
Endpfosten für Absturzsicherung der Vorpositionen
Material: Flachstahl,feuerverzinkt

Bodenplatte: 50 x 10 x100 mm
Kopfplatte: 50x10x75

Befestigung auf Betonstein mit
2 M12 Schwerlastanker mit Edelstahlsenkkopfschrauben mit Innensechskant.

Incl. Befestigungsmaterial und Montage

gem. Detailplan MCG-LAA-B-AP-DT-00-90107-01-V

Aufmaß vor Ort zwingend erforderlich!
Menge: 7,000 St

**02.05.5 Handlauf Rampe Edelstahl Nord**
Handlauf Rampe Edelstahl liefern und auf Pfosten montieren

Handlaufrohr 42,2x2,0mm
mit Handlaufträger der vorherigen Position
verschweißen
Enden des Handlaufs mit Edelstahldeckel geschlossen
Menge: 18,000 m

**02.05.6 Obergurt aus Flachstahl, verzinkt liefern und befestigen**
Obergurt aus Flachstahl, verzinkt liefern und befestigen
an Kopfplatte

Maße: 50x18 mm
Länge: ca. 400 cm (vier Felder)
aufschuben mit 2 Edelstahlinnensechskant
M8/40
Menge: 22,000 m

**02.05.7 Winkelausbildung im Handlauf,Edelstahl**
Herstellen eines Winkel als Gefälleknick oder Richtungswechsel
Menge: 10,000 St

**02.05.8 wie vor, jedoch Obergurt, Stahl verzinkt, einschl. Schnitt,**
wie vor, jedoch Obergurt, Stahl verzinkt, einschl. Schnitt, verscheoßen und verzinken
Menge: 10,000 St

*Hinweis: TREPPE HOF B*

*Hinweis: Beschreibung Materialien*
Beschreibung Materialien
Alle Schweißnähte an tragenden Teilen sind
vollverschweißt und mit einer Schweißnaht mind. a= 6mm
herzustellen.
alle Stahlteile ST 37, feuerverzinkt, Kanten entgratet

pulverbeschichten und sweepen, RAL TON
Freigabe durch Bauleitung

**02.05.9 Steher für Handlauf, zweiseitig Handlauf**
Steher für Absturzsicherung der Vorpositionen
Material: Flachstahl,feuerverzinkt

Bodenplatte: 50 x 10 x 200 mm, Vier Löcher zum Aufdübeln
Steher verschweißt auf Bodenplatte: 50 x 18 x 950  mm
Kopfplatte: 50x10x150 mm zum Befestigen des Obergurtes
Handlaufträger angeschweiß: 2 x Flachstahl L: 120 mm angeschweißt, mit Zwei Löcher zum
Aufschraben des Handlaufes

Befestigung auf Betonstein mit
4 M12 Schwerlastanker mit Edelstahlsenkkopfschrauben mit Innensechskant.

Incl. Befestigungsmaterial und Montage

gem. Detailplan MCG-LAA-C-AP-DT-00-90113-02-V

Aufmaß vor Ort zwingend erforderlich!
Menge: 4,000 St

**02.05.10 wie vor, jedoch als Endpfosten**
Endpfosten für Absturzsicherung der Vorpositionen
Material: Flachstahl,feuerverzinkt

Bodenplatte: 50 x 10 x100 mm
Kopfplatte: 50x10x75

Befestigung auf Betonstein mit
2 M12 Schwerlastanker mit Edelstahlsenkkopfschrauben mit Innensechskant.

Incl. Befestigungsmaterial und Montage

gem. Detailplan MCG-LAA-B-AP-DT-00-90107-01-V

Aufmaß vor Ort zwingend erforderlich!
Menge: 4,000 St

**02.05.11 Obergurt aus Flachstahl, verzinkt liefern und befestigen**
Obergurt aus Flachstahl, verzinkt liefern und befestigen
an Kopfplatte

Maße: 50x18 mm
Länge: ca. 400 cm (vier Felder)
aufschuben mit 2 Edelstahlinnensechskant
M8/40
Menge: 8,000 m

**02.05.12 Winkelausbildung Obergurt, Stahl verzinkt, einschl. Schnitt,**
Winkelausbildung Obergurt, Stahl verzinkt, einschl. Schnitt, verschweißen und verzinken
Menge: 5,000 St

*Hinweis: TREPPENANLAGEN BLOCK C*

*Hinweis: RAMPE SÜDOST*

*Hinweis: Beschreibung Materialien*
Beschreibung Materialien
Alle Schweißnähte an tragenden Teilen sind
vollverschweißt und mit einer Schweißnaht mind. a= 6mm
herzustellen.
alle Stahlteile ST 37, feuerverzinkt, Kanten entgratet

**02.05.13 Steher für Handlauf, zweiseitig Handlauf**
Steher für Absturzsicherung der Vorpositionen
Material: Flachstahl,feuerverzinkt

Bodenplatte: 50 x 10 x 200 mm, Vier Löcher zum Aufdübeln
Steher verschweißt auf Bodenplatte: 50 x 18 x 950  mm
Kopfplatte: 50x10x150 mm zum Befestigen des Obergurtes
Handlaufträger angeschweiß: 2 x Flachstahl L: 120 mm angeschweißt, mit Zwei Löcher zum
Aufschraben des Handlaufes

Befestigung auf Betonstein mit
4 M12 Schwerlastanker mit Edelstahlsenkkopfschrauben mit Innensechskant.

Incl. Befestigungsmaterial und Montage

gem. Detailplan MCG-LAA-C-AP-DT-00-90113-02-V

Aufmaß vor Ort zwingend erforderlich!
Menge: 3,000 St

**02.05.14 Steher für Handlauf**
Steher für Absturzsicherung der Vorpositionen
Material: Flachstahl,feuerverzinkt

Bodenplatte: 50 x 10 x 200 mm, Vier Löcher zum Aufdübeln
Steher verschweißt auf Bodenplatte: 50 x 18 x 950  mm
Kopfplatte: 50x10x150 mm zum Befestigen des Obergurtes
Handlaufträger angeschweiß: Flachstahl L: 120 mm angeschweißt, mit Zwei Löcher zum
Aufschraben des Handlaufes

Befestigung auf Betonstein mit
4 M12 Schwerlastanker mit Edelstahlsenkkopfschrauben mit Innensechskant.

Incl. Befestigungsmaterial und Montage

gem. Detailplan MCG-LAA-C-AP-DT-00-90113-02-V

Aufmaß vor Ort zwingend erforderlich!
Menge: 42,000 St

**02.05.15 wie vor, jedoch als Endpfosten**
Endpfosten für Absturzsicherung der Vorpositionen
Material: Flachstahl,feuerverzinkt

Bodenplatte: 50 x 10 x100 mm
Kopfplatte: 50x10x75

Befestigung auf Betonstein mit
2 M12 Schwerlastanker mit Edelstahlsenkkopfschrauben mit Innensechskant.

Incl. Befestigungsmaterial und Montage

gem. Detailplan MCG-LAA-B-AP-DT-00-90107-01-V

Aufmaß vor Ort zwingend erforderlich!
Menge: 8,000 St

**02.05.16 Handlauf Rampe Edelstahl Nord**
Handlauf Rampe Edelstahl liefern und auf Pfosten montieren

Handlaufrohr 42,2x2,0mm
mit Handlaufträger der vorherigen Position
verschweißen
Enden des Handlaufs mit Edelstahldeckel geschlossen
Menge: 35,000 m

**02.05.17 Obergurt aus Flachstahl, verzinkt liefern und befestigen**
Obergurt aus Flachstahl, verzinkt liefern und befestigen
an Kopfplatte

Maße: 50x18 mm
Länge: ca. 400 cm (vier Felder)
aufschuben mit 2 Edelstahlinnensechskant
M8/40
Menge: 50,000 m

**02.05.18 Winkelausbildung im Handlauf,Edelstahl**
Herstellen eines Winkel als Gefälleknick oder Richtungswechsel
Menge: 10,000 St

**02.05.19 wie vor, jedoch Obergurt, Stahl verzinkt, einschl. Schnitt,**
wie vor, jedoch Obergurt, Stahl verzinkt, einschl. Schnitt, verscheoßen und verzinken
Menge: 10,000 St

### Titel 03 BLOCK ABC AUßENANLAGEN EG KITAS

#### Bereich 03.01 KITAS BLOCK A

##### Abschnitt 03.01.01 VORARBEITEN

*Hinweis: AUF HÖHE SETZEN*

**03.01.01.1 Schacht auf Höhe (bis 10 cm)**
Schacht auf Höhe (bis 10 cm)
setzen, Oberkante Deckel entspricht fertiger Geländehöhe.
Art des Schachtes: Revisionsschacht
Höhendifferenz: bis 10 cm
Menge: 2,000 St

**03.01.01.2 Schacht auf Höhe (bis 30 cm)**
Schacht auf Höhe (bis 30 cm) setzen, Oberkante Deckel
entspricht fertiger Geländehöhe.
Art des Schachtes: Revisionsschacht
Höhendifferenz: bis 30 cm
Menge: 2,000 St

**03.01.01.3 Konus drehen**
Konus drehen, einschl. Ausgleichsringe und Deckel
Standartkonus bis duchmesser 200 m freigraben und drehen.
Danach wieder anfüllen und entsprechen verdichten
Menge: 3,000 St

*Hinweis: VERDICHTUNGSKONTROLLEN*
VERDICHTUNGSKONTROLLEN

1 Stück Prüfung gem. DIN bedeutet, dass ein Prüfstandort alle mind. Anforderungen, inkl. Bericht, gem. der erforderlichen DIN
erfüllen muss.

**03.01.01.4 Rammsondierung**
Prüfen der Verdichtung des Vorunternehmers mittels
Rammsondierung (Künzelstab) gemäß DIN 4094 einschl.
aller Nebenarbeiten, incl. Prüfdiagramm.
Leistung wird nur auf Anordnung durch die örtliche
Bauleitung erbracht.
Bereiche: Gebäudehinterfüllung
Menge: 2,000 St

**03.01.01.5 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 2,000 St

**03.01.01.6 Boden für Suchgraben**
Boden für Suchgraben ab Geländeoberfläche ausheben,
zur Feststellung von Sparten in Handarbeit mit
Maschinenunterstützung. Aushub seitlich lagern, nach
Spartensichtung wieder verfüllen und verdichten,
Aushubtiefe: bis 0,80 m
Sohlenbreite: bis 0,50 m
Bodenklasse 3 und 4.
Menge: 20,000 m

##### Abschnitt 03.01.02 BODENARBEITEN

*Hinweis: Der Aufbau einer Verkehrsfläche wird unterteilt in*
Der Aufbau einer Verkehrsfläche wird unterteilt in
OBERBAU
UNTERBAU
UNTERGRUND

Der Aufbau einer Vegetationsfläche wird unterteilt in
UNTERBODEN
OBERBODEN

Die Ausführungsbeschreibung für die Oberbauschichten
ist zu beachten.

*Hinweis: BODENARBEITEN*

*Hinweis: ABTRAG OBERBODEN*

**03.01.02.1 Probeentnahme nach PN098**
Probeentnahme nach PN098
2-4 Mischproben entsprechend Mietengröße
incl. Transport zum Labor
Vorhalten der Rückstellproben
Menge: 1,000 Stk

**03.01.02.2 Analyse nach Leitfaden LVGBT**
Analyse der Bodenproben nach Leitfaden LVGBT
chemische Analytik mit Haufwerksdeklarartionen, Abstimmung mit dem AG, Fachbehörden, Präsentation der Ergebnisse
(Leitfaden zur Verfüllung von Gruben und Brüchen)
Menge: 1,000 Stk

**03.01.02.3 Kont. Boden BKL 1 lösen, laden und transportieren**
*** Leitbeschreibung
Boden profilgerecht lösen
Bereich: Grünflächen
lösen, laden und transportieren
Boden zum Lagerplatz abtransportieren und abladen

Ausbautiefe bis zu 0,50 m
Menge: 50,000 m3
*Unterbeschreibung 1 Bodenklasse 1, Bodengruppe 4/5*

**03.01.02.4 Z0 Oberbodenmaterial entsorgen und verwerten**
*** Grundposition ZZ 1.0
Z0 Oberbodenmaterial entsorgen und verwerten
Oberbodenmaterial, das die Zuordnungswerte Z0 nach LVGBT einhält und keine Fremdbestandteile bzw. Fremdbestandteile bis 1% enthält
Boden gelagert im Baubereich
Laden und zu einer zugelassenen Verwertungsanlage
abtransportieren incl. aller Verwertungs-/Entsorgungs-
gebühren. Erstellen der Entsorgungsnachweise und Be-
gleitscheinvordrucke.
Die Abrechnung erfolgt auf der Basis von gegengezeichneten Übernahme-/Begleitscheinen mit
Wiegescheinen.
Ohne Gegenzeichnung der Entsorgungsstelle und der eindeutigen Zuordnung einer bestimmten Fuhre erfolgt keine
Vergütung.
Menge: 20,000 m3

**03.01.02.5 Z0 Oberbodenmaterial mit Fremdbestandteilen entsorgen und verwerten**
Z0 Oberbodenmaterial mit Fremdbestandteilen entsorgen und verwerten
Oberbodenmaterial, das die Zuordnungswerte Z0 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 40,000 t

**03.01.02.6 Z1.1 Oberbodenmaterial entsorgen und verwerten**
Z1.1 Oberbodenmaterial entsorgen und verwerten
Oberbodenmaterial, das die Zuordnungswerte Z1.1 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 40,000 t

**03.01.02.7 Unterboden lösen und lagern**
Unterboden profilgerecht lösen, fördern und lagern.
Bodenklasse DIN 18300: 3 und 4
Abrechnung: Nach anerkannten Ausgangs- und Endnivellement.
Abtragsdicke: bis 50 cm
Förderweg: - 200 m
Menge: 100,000 m3

**03.01.02.8 Unterboden laden und einbauen**
Unterboden profilgerecht laden, fördern und einbauen
Bodengruppe DIN 18915: 3-5
Bodenklasse DIN 18300: 3 und 4
Abrechnung: Nach anerkannten Ausgangs- und Endnivellement.
Auftragsdickedicke: bis 50 cm
Förderweg: - 200 m
Menge: 100,000 m3

**03.01.02.9 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 100,000 t

**03.01.02.10 von wie Pos. vor, jedoch >Z0 ≤Z 1.1**
wie Pos. vor, jedoch >Z0 ≤Z 1.1
deklariert als: >Z0 ≤Z 1.1
Bodenart:  Bodenklasse 3-5
Menge: 50,000 t

**03.01.02.11 von wie Pos. vor, jedoch >Z1.1 ≤Z1.2**
wie Pos. vor, jedoch  >Z1.1 ≤Z1.2
deklariert als:  >Z1.1 ≤Z1.2
Bodenart:  Bodenklasse 3-5
Menge: 50,000 t

**03.01.02.12 von wie Pos. vor, jedoch >Z1.2 ≤Z2**
wie Pos. vor, jedoch  >Z1.2 ≤Z2
deklariert als:  >Z1.2 ≤Z2
Bodenart:  Bodenklasse 3-5
Menge: 50,000 t

*Hinweis: AUFTRAG BODEN*

**03.01.02.13 Bodengruppe 2-3 liefern und einbauen, nicht bindiger Boden zum Auffüllen**
Oberboden profilgerecht liefern, fördern und im Bereich der Baustelle profilgerecht einbauen.
Bodengruppe DIN 18915: 2-3
Wasserdurchlässigkeit im gesetzten Zustannd bei 0,3 mm/min
Bodenklasse DIN 18300: 1
Profilgenauigkeit: Nach DIN 18 915.
Förderweg: Innerhalb des Baustellenbereichs
Abrechnung: Nach anerkannten Ausgangs- und Endnivellement.
Auftragsstärke: 20-60 cm, bis unter die Vergetatinstragschicht
Menge: 100,000 m3

*Hinweis: UNTERBAU*

**Ausführungsbeschreibung 21 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**03.01.02.14 Planum nacharbeiten**
Bauseits hergestellten Baugrund nacharbeiten, Erdmassenausgleich innerhalb der Flächen bis 20 cm Stärke.
Bodenklasse DIN 18300: 3 und 4
Abrechnung: Nach planierter Fläche.
Diese Position kommt nur für Flächen zum Tragen, wo kein zusätzl. Bodenabtrag stattgefunden hat. Die in Frage kommenden Flächen sind vor der Ausführung
mit der Bauleitung festzulegen!
Menge: 660,000 m2

**03.01.02.15 Auffüllkies 0/X (-60 cm) unter Belagsflächen liefern**
gem. "Ausführungsbeschreibung Oberbau" liefern
auf dem Planum herstellen und verdichten für Belagsflächen
Bauklassen: III und V
Material: Kies 0/X
Einbaubereich: siehe Werkplan
Einbaustärke: ca. 20-60 cm
Menge: 100,000 m3

**03.01.02.16 Unterbau verdichten**
Bauseits hergestellten Unterbau unter zukünftigen Wegeflächen gem. "Ausführungsbeschreibung Unterbau" lagenweise verdichten.
Bodenklasse DIN 18300: 3 und 4
Abrechnung: Nach verdichteter Fläche.
Menge: 550,000 m2

*Hinweis: OBERBAU*

**Ausführungsbeschreibung 22 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**03.01.02.17 Kiestragschicht 0/32 (40 cm) Belagsflächen liefern**
gem. "Ausführungsbeschreibung Oberbau" liefern
auf dem Planum herstellen und verdichten für Terrasse.
Bauklassen: III und V
Material: Kies 0/32
Einbaubereich: siehe Werkplan
Einbaustärke: 20-40 cm
Einbau in Einzelflächen
Menge: 200,000 m3

**03.01.02.18 FSS verbessern Ebenheit +/-3 cm Platz-/Wegefläche**
Frostschutzschicht verbessern
Oberfläche der Frostschutzschicht nachprofilieren und verdichten.
Die Abweichung von der Ebenheit und
profilgerechten Lage darf entgegen der in
der ZTVE-STB angegebenen Toleranz
höchstens +/- 3 cm betragen.
Bereich = Platz- und Wegeflächen
Menge: 660,000 m2

*Hinweis: LEITUNGSGRÄBEN*

**03.01.02.19 Kopflöcher erstellen - 1m³**
Kopflöcher erstellen
punktuell Löcher für Anschlussarbeiten etc.
unter besonderer Rücksichtnahme auf Leitungen, Einbautem, Gebäude etc..
Teilweise von Hand mit Maschinenunterstützung

bis 100x100x100 cm

Auzshub seitlich lagern ach Bodenart und wieder
verfüllen und verdichten
Menge: 10,000 St

**03.01.02.20 Gräben ausheben, Elektroleitungen, ohne Leerrohr**
Boden der Gräben profilgerecht ausheben.
Aushubmaterial seitlich lagern.
Sohle  verdichten auf DPr 97%.
Graben  nach Verlegearbeiten mit seitlich lagerndem
 Boden verfüllen und lagenweise verdichten.
Bodenklasse: 3 und 4.
Aushubtiefe: bis 40 cm
Sohlenbreite: 30 cm
Graben für : Elektroleitungen
Menge: 30,000 m

**03.01.02.21 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 10,000 m

**03.01.02.22 Trassenband**
Trassenband verlegen
Trassenband der jeweiligen Versorgungsträger
beschaffen und im Zuge der Grabenverfüllung
gemäß den Vorgaben der Versorgungsunternehmen verlegen.

Bereich: Entwässerungs- und Abwasserleitungen,
Elektroleitungen
Menge: 40,000 m

**03.01.02.23 Zuschlag für Handgrabung**
Zuschlag für Handgrabung
zur Bodenbewegung der Pos. Gräben ausheben
Ausführung  nur nach Rücksprache mit der Bauleitung.

Bereich: Anschlüsse an Regenwasserleitungen
Menge: 10,000 m

**03.01.02.24 Riesel 4/8 liefern und einbauen, einzelner Einbau**
Riesel 4/8 liefern und als Ummantelung des
Elektrokabels,
einzelner Einbau.
Ummantelung mit Riesel D = 10 cm
Menge: 3,000 m3

*Hinweis: ELEKTRO*

**03.01.02.25 Leerrohr für Elektroleitungen DN25 mit Zugdraht**
Leerrohr für Elektroleitungen
Ummantelung mit Kiessand D = 10 cm ist in
den EP mit einzukalkulieren
Leerrohr DN 25 mit Zugdraht
Menge: 30,000 m

*Hinweis: FUNDAMENTE, BETONBLÖCKE*

**03.01.02.26 Fundament Nebengebäude**
*** Pauschalposition
Fundament Nebengebäude

Bewehrte Fundamentplatte für Fahrradeinhausung inkl. Erdarbeiten herstellen

Material: Beton C 25/30, XC 2, WF
Maße: 660 x 800 x 20 cm
ordentlich eingeschalt und glatt abgezogen
OK Fundament 15 cm unter FOK

Konstruktive Bewehrung:
unten: Q257A, Stöße ls = 50 cm, Cv = 4 cm
oben:  Q257A, Stöße ls = 50 cm, Cv = 5,5 cm
Randverbügleung 70-10-70 / Bügel Ø 8/15 + 2 Ø 12 Längseisen

inkl. 2 Aussparungen Durchmesser ca. 50 mm
Einführen der  Leerrohre bzw. Kabel aus gesonderter Pos.
Oberkante Betonrohr ca. 5cm über Betonplatte
(Abstimmung mit dem Gewerk Elektro erforderlich!)

Fundament muss zum Zeitpunkt der Montage des Gerätehauses vollständig ausgehärtet sein
Menge: 1,000 psch

##### Abschnitt 03.01.03 ENTWÄSSERUNG/LEITUNGEN

*Hinweis: LEITUNGEN / ABLÄUFE*

**03.01.03.1 PP-Rohr "KG 2000" DN 100**
Regenwasserkanal DIN EN 1852-1 aus PP-Rohren DN 100
Reihe SN4 einschließlich Rohrschnitte und Verbindungen
herstellen mit Steckmuffe
Auflager: Ummantelung mit Kiessand D = 10 cm ist in
den EP mit einzukalkulieren
Verlegung: in vorhandenem Graben, senkrecht ohne
Verbau,
Grabentiefe bis 1,25 m aus gesonderter Pos.
Gefälle: in der Leitung mind. 1%

Liefernachweis: nach Wahl des Bieters
'..........'
(vom Bieter zwingend einzutragen)
Menge: 15,000 m

**03.01.03.2 Formteil PP Bogen DN 100**
Formteil KG-Rohr aus PP
als Zulage zu Abwasserkanal
Bogen in Grad 15 bis 90
DN 100
Menge: 15,000 St

**03.01.03.3 Formteil PP DN 100 Abzw.100**
Formteil KG-Rohr aus PP
als Zulage zu Abwasserkanal
DN 100
Einfachabzweig DN 100
Menge: 5,000 St

**03.01.03.4 wie vor, jedoch Reduzierung 150/100**
Menge: 5,000 St

**03.01.03.5 Anschluss an Sickerschacht herstellen**
Anschluss an Sickerschacht herstellen
Regenwasserleitung an Sickerschacht anschließen und verschließen. Einschl. sämtlicher Nebenleistungen
Anfallendes Material wird Eigentum des AN und
ist einer Wiederverwertung zuzuführen
Menge: 2,000 Stk

*Hinweis: ENTWÄSSERUNGSRINNEN NW100*

**03.01.03.6 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

Liefernachweis: Hauraton GmbH & Co. KG
Erzeugnis:

z.B. erfüllt das Produkt  Faserfix KS 100 Typ 01 die genannten Spezifikationen

oder das nachstehende, gleichwertige Erzeugnis
bzw. Verfahren nach Wahl des Bieters
‘
...................................................‘
‘
...................................................‘
‘
...................................................‘
(vom Bieter einzutragen; fehlt ein Eintrag, kommt das
ausgeschriebene Erzeugnis bzw. Verfahren zum Einsatz.)
Menge: 13,000 St

**03.01.03.7 Zulage für Rinnenendscheibe, NW 100**
Zulage für Rinnenendscheibe, NW 100
aus feuerverzinktem Stahl,
einschl. Einbau.
Menge: 6,000 St

**03.01.03.8 Zulage gerader Schnitt Rinnen- Unterteil**
Zulage für geraden Schnitt des Rinnenunterteils aus
gesonderter Position als Paßschnitt nach Aufmaß vor
Ort.
Menge: 3,000 St

**03.01.03.9 Maschenrost MW 30/10, R11, C 250**
Gussrost SW 6mm, Kl C, 500 mm
liefern und gem. Herstellerangaben auf Rinnen-Unterteil
und Einlaufkasten-Unterteil, Baubreite 160 mm, aus
vorheriger Position montieren.

Material: Stahl verzinkt, MW 30/10, R 11
mit horizontaler Schubsicherung,
4-fache Arretierung durch Schnellverschluß
SIDE-LOCK
Klasse: C 250
Länge: 1000 mm

Liefernachweis: Hauraton GmbH & Co. KG
Erzeugnis:

z.B. erfüllt das Produkt Gussrost SW 6mm die genannten Spezifikationen

oder das nachstehende, gleichwertige Erzeugnis
bzw. Verfahren nach Wahl des Bieters
‘
...................................................‘
‘
...................................................‘
‘
...................................................‘
(vom Bieter einzutragen; fehlt ein Eintrag, kommt das
ausgeschriebene Erzeugnis bzw. Verfahren zum Einsatz.)
Menge: 14,000 m

**03.01.03.10 Zulage für geraden Schnitt der Rinnenabdeckung**
Zulage für geraden Schnitt der Rinnenabdeckung
aus gesonderter Position als Paßschnitt nach Aufmaß vor
Ort.
Die Schnittflächen sind dauerhaft wieder zu verzinken.
Menge: 3,000 St

**03.01.03.11 Einlaufkasten- Unterteil, NW 100, Baubreite 160 mm**
Einlaufkasten aus glasfaserverstärktem Beton für
Entwässerungsrinne mit Sicherheitsfuge, NW 100 mm,
gemäß DIN EN 1433, passend zu Rinnen der Vorpositionen, liefern und einbauen einschl.
Aushub, Erdarbeiten und Anschluß an Entwässerungskanal
DN 100.
Baulänge: 500 mm
Breite 160 mm,
Bauhöhe: 500 mm
Abdeckung: aus gesonderter Position
Rahmen: integrierte verzinkte Stahlzarge mit
Schnellverschluß SIDE-LOCK
für 4-fache Arretierung pro Stück
Ausstattung: mit herausnehmbarem Kunststoff Eimer, für
den beidseitigen Rinnenanschluß aller Rinnen KS100,
Anschluß: für Rohranschluß DN 100,
Bettung: Beton C20/25, Dicke: 15 cm mit
beidseitiger Betonrückenstütze. Oberkante Rückenstütze
bis mind. 1/2 Liniensinkkastenhöhe.
Erzeugnis: Faserfix 100 KS-Einlaufkasten
Artikelnummer: 8052

Bereich: Nord-Ost
Menge: 3,000 St

*Hinweis: FASSADE*

**03.01.03.12 Noppenfolie vlieskaschiert und Gleitfolie 3-lagig**
liefern und als Grundmauerschutz im Bereich von
Mineralisch gebundenem Sockelputz einbauen.
Material: Noppenfolie vlieskaschiert und Gleitfolie 3 - lagig
Einbauhöhe bis 50cm
Verlegung OK Noppenfolie 1cm unter fertiger  Belagsoberkante
Noppenfolie darf nicht sichtbar sein!
Bereich Hauswand

Produkt und Hersteller angeben
‘
...................................................‘
‘
...................................................‘
‘
...................................................‘
Menge: 110,000 m

*Hinweis: TÜREN*

**03.01.03.13 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11

Produkt und Hersteller angeben
‘
...................................................‘
‘
...................................................‘
‘
...................................................‘
Menge: 13,000 m

**03.01.03.14 wie vor, jedoch bis br. 20 cm**
Menge: 5,000 m

**03.01.03.15 Ablaufbox Entwässerungsrinne**
*** Leitbeschreibung
Ablaufbox für Entwässerungsrinne liefern und einbauen
aus verzinktem Stahlblechkörper,
mit Rinnenkörper verschraubt
Länge ca. 25 cm
Breite ca. 25 cm
Passend zu Fassadenrinnen der Vorpositionen
Bettung: Dränmörtel 10 cm  dick
einschl. Rist MW 30/10, feuerverzinkt
Menge: 5,000 Stk
*Unterbeschreibung 1 Zusatz: Mit Ablaufstutzen*
Zusatz: Öffnung
 nach unten einschl. Ablaufstutzen
Längen ca. 100 cm, DN110
und Schmutzfangsieb

*Hinweis: ROSTE*

**03.01.03.16 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m

Produkt und Hersteller angeben
‘
...................................................‘
‘
...................................................‘
‘
...................................................‘
Menge: 50,000 m²

**03.01.03.17 Hybridbodenwanne, 1000x500 mm, einschl. Rost und Laubfang**
Hybridbodenwanne, 1000x500 mm
Schuhabstreifer Hybrid-Bodenwanne aus Polymerbeton, mit integrierter, korrosionsfreier schwarzer Kunststoffzarge, mit ausschneidbarer Vorformung in allen vier Ecken zum Anschluss an die Grundleitung,
liefern und nach Herstellerangaben einbauen.

Maschenrost 30/10 Outdoor aus Stahl verzinkt
Laubfang aus ALU Lochblech d:15 cm, dicke 3 mm, 5mm Lochung festschrauben mit Edelstahlschrauben M10/2

auf Beton C12/15, 15 cm

Baulänge: 1000 mm
Baubreite: 500 mm
Bauhöhe: 80 mm

z.B. erfüllt das Produkt Fabrikat: ACO Vario 2.0 die genannten Spezifikationen

oder das nachstehende, gleichwertige Erzeugnis
bzw. Verfahren nach Wahl des Bieters
‘
...................................................‘
‘
...................................................‘
‘
...................................................‘
(vom Bieter einzutragen; fehlt ein Eintrag, kommt das
ausgeschriebene Erzeugnis bzw. Verfahren zum Einsatz.)
Menge: 3,000 St

**03.01.03.18 Bohrung für Ablauf D:110mm**
Menge: 3,000 St

**03.01.03.19 KG-.Verbindungsstück DN 100; L: bis 50 cm. mit 8/16 verfüllt**
KG-.Verbindungsstück DN 100
entsprechend ablängen und anschließen
und mit Rollkies 8/16 verfüllen
Menge: 3,000 St

*Hinweis: TRAUFE*

**03.01.03.20 Plattenbelag als Traufstreifen, in Reihe**
Plattenbelag als Traufstreifen, in Reihe
Platten wie Terrassen 50x50x4 cm, R11
auf Splittbett 2/5. 5cm Dick
Menge: 50,000 m

##### Abschnitt 03.01.04 PLATZ- UND WEGEBAU

**Ausführungsbeschreibung 23 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 24 Ausführungsbeschreibung Betonpflaster**
*Ausführungsbeschreibung Betonpflaster*
Betonpflaster müssen in ihrer Güte und Beschaffenheit
der DIN EN 1338 entsprechen.
Der Einbau hat nach den grundsätzlichen Regelungen der
DIN 18 318 zu erfolgen, bei ungebundener Bauweise
gelten zusätzlich die ZTV P-StB 2006 und die
TL Pflaster-StB 2004.
Alle Betonpflasterprodukte müssen eine
CE- Kennzeichnung aufweisen.

**Ausführungsbeschreibung 25 Ausführungsbeschreibung Betonplatten**
*Ausführungsbeschreibung Betonplatten*
Betonplatten müssen in ihrer Güte und Beschaffenheit
der DIN EN 1339 entsprechen.
Der Einbau hat nach den grundsätzlichen Regelungen der
DIN 18 318 zu erfolgen, bei ungebundener Bauweise
gelten zusätzlich die ZTV P-StB 2006 und die
TL Pflaster-StB 2004.
Alle Betonplattenprodukte müssen eine
CE- Kennzeichnung aufweisen.

*Hinweis: EINFASSUNGEN*

**03.01.04.1 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 30,000 m

**03.01.04.2 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 160,000 m

**03.01.04.3 Schnitt Betonsteineinfassung bis 100/25/8,5 cm**
Schnitt Betonsteineinfassung bis 100/25/8,5 cm
Betonsteineinfassung aus vorhergehenden Positionen schneiden
Schnitt mit Nassschneidegerät (Tischgerät) mit
Diamantscheibe.
Anfallendes Material wird Eigentum des AN und
ist einer Wiederverwertung zuzuführen
Menge: 20,000 St

*Hinweis: LÄUFERZEILEN*

**03.01.04.4 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/12 cm
Oberfläche: grau

Liefernachweis: Fa. Godelmann

z.B. erfüllt das Produkt Tetrago Nativo  die genannten Spezifikationen

oder das nachstehende, gleichwertige Erzeugnis
bzw. Verfahren nach Wahl des Bieters
‘
...................................................‘
‘
...................................................‘
‘
...................................................‘
(vom Bieter einzutragen; fehlt ein Eintrag, kommt das
ausgeschriebene Erzeugnis bzw. Verfahren zum Einsatz.)
Menge: 25,000 m

*Hinweis: TERRASSEN*

**03.01.04.5 Betonplatten Gartenplatte 50x50x4 cm, Sonderoberfläche R11**
*** Grundposition ZZ 1.0
nach DIN 18 501 liefern und nach DIN 18 318 einbauen.

Betonplatten liefern und einbauen.
Art: Betonplatte
Typ/Farbe: gebürstet
  grau
Format: 50x50 cmn
 Dicke  4 cm
Ausführung: Kreuzverband

Bettung: Splittgemisch 0/5, 5 cm

z.B. erfüllt das Produkt FabrikatGDM.Tetrago light, silco,  die genannten Spezifikationen

oder das nachstehende, gleichwertige Erzeugnis
bzw. Verfahren nach Wahl des Bieters
‘
...................................................‘
‘
...................................................‘
‘
...................................................‘
(vom Bieter einzutragen; fehlt ein Eintrag, kommt das
ausgeschriebene Erzeugnis bzw. Verfahren zum Einsatz.)
Menge: 90,000 m2

**03.01.04.6 wie vor, jedoch gebundene Bauweise**
wie vor, jedoch Verlegung auf
Bettungsmörtel (Werktrockenmörtel mit Trass) nach
Anforderungen des FGSV Arbeitspapiers 618/2 liefern,
nach Herstellervorschrift anmischen und auf die
Drainbetontragschicht auftragen.

Druckfestigkeit: Nach 28 Tagen > 35 N/mm²
Haftzugfestigkeit: Nach 28 Tagen im Mittel >1,5
Wasserdurchlässigkeit: Kf > 1x10-5
Widerstandsfähigkeit gegen Frost-Tauwechsel gem. FGSV
Arbeitspapiers 618/2

Einbau: filterfähige Bettungsschicht aus
Einkornmörtel mit Traßzement,
Material Körnung 1,5/4mm,
unter Belägen in gebundener
Bauweise der Betonsteine aus vorh.
Positionen
Für den Verbund zwischen Belag und
Bettungsmörtel; Pflaster direkt vor dem
Setzen mit der Unterseite in Haftschlämme
tauchen, sodass die Unterseite des Betonpflasters komplett benetzt ist.
Das Versetzen der mit Haftschlämme versehenen Steine erfolgt hammerfest und
höhengerecht frisch in frisch in den feuchten
Bettungsmörtel
Fugenbreite: mind 5mm
Fugenraum: max. 1/3 Aufstieg des Bettungsmörtels
Nutzungskategorie: N2 nach ZTV Wegebau
Schichtdicke: 4-6cm
Bereich: Tiefgaragenzufahrt

Liefernachweis Einkornbettungsmörtel
Fabrikat: TPM-D 4, tubag, trassgebundener
Pflastermörtel dränfähig
Hersteller: quick-mix Gruppe GmbH & Co. KG
Produktbereich tubag
Mühleneschweg 6
49090 Osnabrück
0541 601 601, info@tubag.de

oder das nachstehende, gleichwertige Erzeugnis
bzw. Verfahren nach Wahl des Bieters
'..........'
Liefernachweis Haftschlämme
Fabrikat: tubag, Trass-Naturstein-Haftschlämme
Rapid, TNH-Rapid
Hersteller: quick-mix Gruppe GmbH & Co. KG
Produktbereich tubag
Mühleneschweg 6
49090 Osnabrück
0541 601 601, info@tubag.de

oder das nachstehende, gleichwertige Erzeugnis
bzw. Verfahren nach Wahl des Bieters
'..........' l
Menge: 20,000 m²

**03.01.04.7 Bewegungsfugen herstellen**
Bewegungsfugen an Einbauten oder zur Flächentrennung
herstellen. Abstand der Bewegungsfugen maximal 6 m und
über wechselnden Untergründen oder Bewegungsfugen in
der Unterlage. Ausbildung durch Belags- und
Bettungsschicht (ca. 12 cm). Unterfüllstoff
Vulkanisierte Recyclingplatten NR/SBR einbauen und mit
elastischer Fugenmasse (z.B. Sika Tank PK22) incl.
Trennstoff z.B. PE-Rundschnur verfüllen.

Fugenbreite: 10mm
Nutzungskategorie: N2 nach ZTV Wegebau
Bereich: Tiefgaragenzufahrt

Liefernachweis: nach Wahl des Bieters
'..........'
(vom Bieter zwingend einzutragen)
Menge: 10,000 m

**03.01.04.8 Pflasterfugenmörtel**
Fugenmörtel für Fußgängerbereiche, nach
Herstellervorschrift anmischen und zwischen Fassade und
Fassadenrinne einarbeiten.

Druckfestigkeit: Nach 7 Tagen > 8 N/mm²,
Frost- und Tausalzbeständig, wasserdurchlässig

Einbau: Fuge vor dem Verfugen satt vornässen
(sauber und staubfrei). Fuge mit Fugenmörtel vollfugig in einem Arbeitsgang
verfugen.
Nach dem Verfugen ist der Belag und die
Fassadenrinne zu reinigen. Nach der
Reinigung darf die Fugenfüllung nicht
bündig mit der Rinnenoberkante abschließen, jedoch nicht tiefer als 3-4 mm
unter OK Fassadenrinne liegen.
Farbe: Sand

nach DIN 18 501 liefern und nach DIN 18 318 einbauen.

z.B. erfüllt das Produkt Fabrikat Tubag Pflasterfugenmörtel F
PFF die genannten Spezifikationen

oder das nachstehende, gleichwertige Erzeugnis
bzw. Verfahren nach Wahl des Bieters
‘
...................................................‘
‘
...................................................‘
‘
...................................................‘
(vom Bieter einzutragen; fehlt ein Eintrag, kommt das
ausgeschriebene Erzeugnis bzw. Verfahren zum Einsatz.)
Menge: 20,000 m2

**03.01.04.9 Schnitt Betonplatten Stärke 5cm**
Schneidekanten der Positionen Betonplatten 5cm, als
Paßschnitt nach Aufmaß vor Ort.
Menge: 25,000 m

*Hinweis: PFLASTERFLÄCHEN*

**03.01.04.10 Betonpflaster 30/20/10 cm grau**
Betonpflaster gem. "Ausführungsbeschreibung
Betonpflaster" liefern und einbauen

Typ: Tetrago, mit Fase
Format: 30/20/10 cm
Oberfläche: Grau
Ausführung: im 1/3 Verband mit versetzer Fuge, inkl.
Anteilig 20/20/10cm und 20/10/10  Grau
als Anfangsstein bzw. Endstein je Reihe
Bettung: Splittsandgemisch 0/5, 3-5 cm Stark
Fugen: 3-5 mm, mit Splittsandgemisch
0/4 eingekehren und einschlämmen

Bereich: Feuerwehrzufahrt

Liefernachweis: Fa. Godelmann

z.B. erfüllt das Produkt Tetrago Nativo  die genannten Spezifikationen

oder das nachstehende, gleichwertige Erzeugnis
bzw. Verfahren nach Wahl des Bieters
‘
...................................................‘
‘
...................................................‘
‘
...................................................‘
(vom Bieter einzutragen; fehlt ein Eintrag, kommt das
ausgeschriebene Erzeugnis bzw. Verfahren zum Einsatz.)
Menge: 95,000 m2

**03.01.04.11 Zulage verlegung in Nebengebäude (beengte Verhältnisse)**
Menge: 50,000 m²

**03.01.04.12 Betonpflaster Rasenliner 30/30/10**
nach DIN 18 501 liefern und nach DIN 18 318 einbauen.

Art: Rasenliner
Typ/Farbe: Grau
Format: 30/30/10cm
Oberfläche: nativo
Bettung: 3-5 cm Splittsandgemisch 0/5
Fugen: Verfüllen mit Oberbodengemisch aus
 60% gesiebtem Oberboden
 30% gewaschener Quarz- oder Natursand 0/4
 10% Kompost
 Maximale Korngröße 37mm

Ausführung: in Reihen
 siehe Detail

Liefernachweis: Godelmann Tetrago Liner
z.B. erfüllt das Produkt GDM.Tetrago Liner nativo die genannten Spezifikationen

oder das nachstehende, gleichwertige Erzeugnis
bzw. Verfahren nach Wahl des Bieters
‘
...................................................‘
‘
...................................................‘
‘
...................................................‘
(vom Bieter einzutragen; fehlt ein Eintrag, kommt das
ausgeschriebene Erzeugnis bzw. Verfahren zum Einsatz.)
Menge: 20,000 m2

**03.01.04.13 Schnitte Betonpflaster Stärke bis 10 cm**
Schneidekanten der Positionen Betonpflaster 10 cm, als
Paßschnitt nach Aufmaß vor Ort.
Menge: 25,000 m

**03.01.04.14 Betonkeil Pflaster bis Stärke 8cm**
Betonkeil als Randbefestigung in Beton C 20/25.
Bis max. 4 cm unter OK Betonpflaster 8cm hochziehen.
Bereich: Pflasterflächen-Ränder ohne Randbegrenzung
Menge: 10,000 m

**03.01.04.15 Mosaikpflaster Restflächen liefern und verlegen**
Mosaikpflaster gem. liefern und verlegen.

Werkstein: Granit
Farbe/Art: grau
Oberfläche: gespalten
Güteklasse: 2
Format: 4-6 cm
Bettung: Splittsandgemisch 0/5, 3-5 cm stark
Fugen: 3-5 mm mit Brechsand (0/4) eingekehren und einschlämmen
Ausführung: in Restflächen
Bereich: Auspflasterung von Restflächen, einschl. Spalten und Einpassen von Zwickeln

Liefernachweis:  nach Wahl des  Bieters'

.........................................

Erzeugnis vom Bieter einzutragen
Menge: 2,000 m2

*Hinweis: FARBASPHALT*

*Hinweis: BELASTUNGSKLASSE 0,3 z.B. befahrbare Wohnwege, Fußgängerzonen*

**03.01.04.16 Muster für Farbasphalt vorlegen**
Muster für Farbasphalt vorlegen
ca. 20 cm breit

Farbauswahl nach Vorgabe Bauleitung
Menge: 3,000 St

**03.01.04.17 Wasserdurchlässiger Asphalt (PA 22 T WDA, 70/100)**
Wasserdurchlässiger Asphalttragschicht
(PA 22 T WDA, 70/100)
gem. "Ausführungsbeschreibung Asphalt" liefern, einbauen und verdichten.

In Wegeflächen der Belastungsklasse 0,3.
Einbau in nicht zusammenhängenden Flächen
Einbaubreite mind. 1,2 m
Einbau von Hand

Einbaudicke:  8 cm.
Bindemittel:  70/100
Menge: 200,000 m2

**03.01.04.18 Zulage an aufgehenden Bauteilen und Pollereinbauhülsen**
Zulage für den zuvor beschriebenen Farbasphalt- Einbau
bei Arbeiten an aufgehenden Bauteilen oder angrenzenden hochwertigen Belägen, sowie Pollereinbauhülsen
für das Schützen der Bauteile vor Verschmutzen beim Einbau mit geeigneten Maßnahmen (z. B. Abkleben, Abstellen etc.)

Die Bereiche werden vor Einbau gemeinsam mit der Bauleitung festgelegt und aufgemessen.

in  zusammenhängenden Längen
Menge: 30,000 m

**03.01.04.19 Farbige Asphaltdeckschicht Hellelfenbein**
Farbige Asphaltdeckschicht granitgrau
helle Asphaltsplittmastix BAM-colour 0/5 mm gem. "Ausführungsbeschreibung Asphalt" liefern und einbauen.

Einbaudicke: 3 cm dick
In Fahrwegen der Belastungsklasse 0,3
Zur Erzielung der gewünschten Färbung ist der Einsatz
eines farblosen Bindemittels Shell Mexphalt C LT in
Verbindung mit Farbpigmenten mit Granitedelsplitt 2/5 als Zuschlagstoff vorgeschrieben.
Die Verwendung herkömmlicher Straßenbaubindemittel ist
nicht zulässig.

Einbauhinweis: Flächen Neigung 2-3%,
 Einbau in reinem Handeinbau ohne Fertiger
Arbeits- oder Tagesfugen dürfen nicht sichtbar sein. Fugen sind mit geeignetem Gerät (Infrarot (Asphalt-Heiz) Gerät) nachzubearbeiten.

Farbe: RAL 1015, Hellelfenbein,

Liefernachweis: Bayerische Asphalt-Mischwerke
 internet: www.bam-net.de

oder das nachstehende, gleichwertige Erzeugnis
bzw. Verfahren nach Wahl des Bieters
‘
...................................................‘
‘
...................................................‘
‘
...................................................‘
(vom Bieter einzutragen; fehlt ein Eintrag, kommt das
ausgeschriebene Erzeugnis bzw. Verfahren zum Einsatz.)
Menge: 200,000 m²

##### Abschnitt 03.01.05 AUSSTATTUNG

*Hinweis: KALKULATIONSHINWEIS:*
KALKULATIONSHINWEIS:
Die Geräte und Elemente können nur nach und nach eingebaut werden gem. Bauablaufplan.
Die Unterschiedlichen Lieferzeiten und die evtl. damit verbundenen Lieferkosten müssen in den Positionen eingerechnet werden und können nicht nachträglich in Rechnungf gestellt werden

*Hinweis: SONNENSCHUTZ HINWEIS*
Manuel aufrollbares Sonnensegel
Diagonal aufrollbar

Die Konstruktion ist nicht für Bauwerkslasten nach DIN 1055 Teil 4
(Wind) und Teil 5 (Schnee) ausgelegt. Die Sonnensegel sind daher bei
entsprechenden Wetterlagen abzunehmen bzw. abzusenken oder
einzurollen. Es ist dementsprechend von einem beaufsichtigten Betrieb auszugehen.
Bei Sturmgefahr ist der Bereich unter und neben den Segeln von Personen zu räumen.

**03.01.05.1 Sonnensegel Anlage Diagonal aufrollbar, Segel 1**
*** Grundposition ZZ 1.0
Manuel aufrollbares Sonnensegel Soliday System M/A, Diagonal aufrollbar, liefern und fachgerecht nach Herstellervorschrift gemäß EN 1176 mit Schutzzeichen (TÜV) montieren, einschließlich aller Erd- Fundament- und Nebenarbeiten.

Bestehend aus
Sonnensegel:

Material:  Luft- und Wasserdurchlässig
 Gewicht 230 g/m2,
 stabiler, langlebiger, sehr robustes HPDE Gewirke,  5 Jahre Garantie auf die UV-Bestädnigkeit,
 Verrottungs- und schimmelbeständig
 Starke Reißfestigkeit
 Recyclbar,Lichtechtheit: 8
 (1= mangelhaft / 8 = sehr gut)
Größe:  ca 30 m2
Farbe: Natur
 oder  Farbmusterkartei

System Diagonal aufrollbar mit 9 m Welle und 4 Masten:

1 Stk Komplette Aufrollvorrichtung inkl. Welle, Länge
 9 m
4 Stk Masten aus Aluminium 3000 x 78 x 6 mm,  einschließl. sämtliches Zubehör wie Lagerungen,  Seile, Seilblöcke, inkl. Schrauben und  Befestigungsmaterialien
1 Stk  Mehrpreis für Mastüberlänge bis 6000mm
4 Stk Bodenhülsen aus Alu für Mast D = 78 mm, zur  Befestigung der Masten
2 Stk. Versteifungsrohr bnis 300cm
4 Stk.  Erstellung Punktfundamente aus Beton C20/25
 ca. 40/40/80 cm mit Einbau vorh.  Bodenhülsen/Fundamentanker
1 Stk Gleitschiene zur Höhenverstellung mit  Verspannugsset Mast/Mast auf Mast montiert,  Länge 1,5 m inkl. Endkappen und Gleitschlitten.
1 Stk. Segelspannungs-Winch mit Kurbel zum Spannen  des Segels (Übersetzung 8:1)
 inkl. Masthalterung und Seilhalter
1 Stk. Schutztasche für Sonnensegel 20-45 m²
 Material Austronet 950, atmungsaktiv, schimmel-  und verrottungsresistent
4 Stk.  Prallschutz, Länge 1,5 m in Gelb

Hinweis: Zur Vermeidung von Fangstellen Ausführung mit  gekürztem Endlosseil, wie mit Fachdienst für  Arbeitssicherheit, Stadt München besprochen.

Hersteller: Fa. Weisenfeld Dachbegrünung und  Sonnensegel GmbH
 Kornstraße 14
 85304 Ilmmünster
 Tel.  08441 871675 0
 Fax: 08441 871675 29

z.B. erfüllt das Produkt  Typ: Sonnensegel Soliday M/A Diagonal aufrollbar, Austronet 950, die genannten Spezifikationen
Weisenfeld-Projekt-Nr. 2025-12-001

oder das nachstehende, gleichwertige Erzeugnis
bzw. Verfahren nach Wahl des Bieters
‘
...................................................‘
‘
...................................................‘
‘
...................................................‘
(vom Bieter einzutragen; fehlt ein Eintrag, kommt das
ausgeschriebene Erzeugnis bzw. Verfahren zum Einsatz.)
Menge: 1,000 St

**03.01.05.2 Segel 2 wie vor, jedoch verbunden mit Segel1**
wie vor, jedoch verbunden mit Segel1
Größe: ca.23 m²
2 Stk Masten, davon einer mit Überläünge bis 600 cm
einschl. Prallschutz
2 Stk Fundamentanker/Schraubhülsen
2 Stk Fundamente
Menge: 1,000 St

**03.01.05.3 wie vor, jedoch Segel 3**
wie vor, jedoch
Größe: ca.33 m²
Wellenlänge 12 m
4 Stk Masten, davon einer mit Überläünge bis 600 cm
einschl. Prallschutz
4 Stk Fundamentanker/Schraubhülsen
4 Stk Fundamente
Menge: 1,000 St

**03.01.05.4 wie vor, jedoch Segel 4**
wie vor, jedoch
Größe: ca. 25 m²
Wellenlänge 9 m
4 Stk Masten, davon zwei mit Überlänge bis 600 cm
einschl. Prallschutz
4 Stk Fundamentanker/Schraubhülsen
4 Stk Fundamente
Menge: 1,000 St

**03.01.05.5 Ankerhülse für Sonnenschirm zum Einbetonieren, groß**
Ankerhülse für Soinnenschirm zum Einbetonieren
mit abschraubbarem Oberteil liefern und inkl. Betonfundament einbauen.

Zweiteilig, Oberteil abschraubbar, feuerverzinkt, inkl. aufschraubbarer Abdeckscheibe für Winterabdeckung

Ankerhülsenoberteil: Ø 100 mm, für  Schirmmastdurchmesser bis Ø 55mm
Höhe: 360 mm
Verschraubung: M 16 x 45 mm Imbusschraube
auf
Ankerhülsenunterteil: Ø 100 mm mit Ankerkralle
 Abschluss 4 mm unter Pflasteroberfläche,
Höhe: 410 mm,
incl. aller Erd- und  Fundamentarbeiten.
Fundament: Beton C20/25
 80/80/80 cm
 bewehrt, ca. 35 kg Stahlmatten
 Oberkante Fundament mind. 15 cm  unter GOK Gelände
einschl. Dränageeinheit passend zum Anker

Das Produkt  erfüllt Art. Nr.: MAY AZ 120
Drainageeinheit Artikel-Nr. 357 491 die genannten Spezifikationen
Menge: 8,000 St

*Hinweis: AUSSTATTUNG*

**03.01.05.6 Fahrradparker**
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 4,000 St

**03.01.05.7 Abfallbehälter liefern und einbauen**
liefern und nach Herstellervorschrift einbauen.
Einschl. aller Fundamente und Nebenarbeiten.

Zylindrischer Abfallbehälter 55l Fassungsvermögen
an Rphrpfosten d:36mm
komplett feuerverzinkt. An rückwärtig formschlüssig integrierter
Rechtecksäule 70 / 40 mm zur Punktfundamentierung. Korpus automatisch ausschwenkend (Arretierung bei ca. 35°),
separat abnehmbar und im Bogen nach unten ausgeschnitten. Abdeckung aus 5 mm
dickem Stahl zu der Einwurföffnung hochgekantet. Durch unterwärtige Verstrebungen zusätzlich gestützt. Einwurf von übergroßem Mülldurch Prallblech verhindert. Zylinder mit 1,75 mm, Rechteckrohrführung im Korpus mit 2 mm Wandung. Selbstschließendes 8 mm
Dreikant-Schnappschloss. Deutsches Patent und Markenamt:

Maße Fundament: 30/30/50
OK Fundament= 15 cm unter FOK

einschl. Erdarbeiten

Gewicht 26 kg.

z.B. erfüllt das Produkt Runge Frog 8430-E1301die genannten Spezifikationen

oder das nachstehende, gleichwertige Erzeugnis
bzw. Verfahren nach Wahl des Bieters
‘
...................................................‘
‘
...................................................‘
‘
...................................................‘
(vom Bieter einzutragen; fehlt ein Eintrag, kommt das
ausgeschriebene Erzeugnis bzw. Verfahren zum Einsatz.)
Menge: 1,000 St

**03.01.05.8 Absperrpfosten Zufahrt, herausnehmbar**
Rundpfosten herausnehmbar - mit Bodenhülse

Varianten: selbsteinrastende Schließung

Höhe OK: 950mm,
Bodentiefe: 350mm,
Durchmesser: 102mm,
Stahlrohr mit geschweißter, leicht gewölbter Stahlabschlusskappe und Regenwasserabweisronde;

Verschlusseinrichtungen
- Feuerwehrzufahrten nach DIN 14090:
  DIN 3223 Dreikant, DIN 14925 Sechskant, Vorhangschloss, Stadtbezogene FW-Schließung,
- Verschlusseinrichtungen für allgemeine Zufahrten:
  Profilhalbzylinder

Stahl feuerverzinkt nach DIN EN ISO 1461

Ausführung:
a= feuerverzinkt

z.B. erfüllt das Produkt von Reinhold-Stahl-Metallbau GmbH, die genannten Spezifikationen

oder das nachstehende, gleichwertige Erzeugnis
bzw. Verfahren nach Wahl des Bieters
‘
...................................................‘
‘
...................................................‘
‘
...................................................‘
(vom Bieter einzutragen; fehlt ein Eintrag, kommt das
ausgeschriebene Erzeugnis bzw. Verfahren zum Einsatz.)
Menge: 5,000 St

**03.01.05.9 Zulage zur Vorposition für Doppelschließung**
Menge: 5,000 St

**03.01.05.10 Bodenhülsen für Absperrpfosten der Vorposition**
Bodenhülsen für Absperrpfosten der Vorposition
zusätzlich einbetonieren zum Parken der Pfosten bei Bedarf

einschl. Erd-und Nebenarbeiten
Menge: 5,000 St

*Hinweis: VERKEHRSSCHILDER*

**03.01.05.11 Schildpfosten 3m liefern und einbauen**
Rohrpfosten für Verkehrsschilder liefern und einbauen
einschl. Erdarbeiten und Betonfundament

Material: Rundrohr, feuerverzinkt mit
Abschlußkappe aus Metall
Durchmesser: 60 mm,
Wanddicke: 2,0 mm,
Länge: 3000 mm, Länge ü.GOK 2500mm
Fundament: C20/25 40/40/60cm

Liefernachweis: nach Wahl des Bieters
'..........'
(vom Bieter zwingend einzutragen)
Menge: 3,000 St

**03.01.05.12 Verkehrsschild Feuerwehrzufahrt gemäß StVO**
Verkehrsschild Feuerwehrzufahrt liefern und einbauen
einschl. Befestigung an Stahlrohrpfosten aus
vorstehender Position mit feuerverzinkten Rohrschellen
und feuerverzinkten Schrauben mit Muttern.
Nr.: 2445
Größe 594 x 210 x 2 mm,
Material Aluminium, weiß mit 1,5 cm
breitem rotem Rahmen und schwarzer
Schrift,
Aufschrift: "Feuerwehrzufahrt"

Liefernachweis: nach Wahl des Bieters
‘

‘
(vom Bieter zwingend einzutragen)
Menge: 2,000 St

**03.01.05.13 Schild Feuerwehranfahrtszone**
Schild Feuerwehranfahrtszone liefern und einbauen
einschl. Befestigung an Stahlrohrpfosten aus
vorstehender Position mit feuerverzinkten Rohrschellen und feuerverzinkten Schrauben mit Muttern.

Größe:  800 x1200 mm
Material  Aluminium
Lageplan der Feurwehranzahrtszone wird von Seiten des Landschaftsarchitekten als Jpg oder PDFgestellt

Liefernachweis: nach Wahl des Bieters
'..........'
(vom Bieter zwingend einzutragen)
Menge: 1,000 St

*Hinweis: MÜLLBOXEN*

**03.01.05.14 Mülltonnenbox 1-türig**
Mülltonnenbox 1-türig
liefern und lt. Herstellervorschrift auf Pflasterfläche aus gesonderter versetzen

Modell:
1 x 120L Tonnen

Maße Stellplatz 64x64 cm

Oberfläche:
Anthrazitgrau RAL7016
mit Vollblech
einschl. Zylinderschloss
Deckel Oben

Einbaubereich: Kindergarten Küchenausgang

z.B. erfüllt das Produkt  Meisterbox Forst !ER Mülltonnenbox1 die genannten Spezifikationen

oder das nachstehende, gleichwertige Erzeugnis
bzw. Verfahren nach Wahl des Bieters
‘
...................................................‘
‘
...................................................‘
‘
...................................................‘
(vom Bieter einzutragen; fehlt ein Eintrag, kommt das
ausgeschriebene Erzeugnis bzw. Verfahren zum Einsatz.)
Menge: 1,000 St

##### Abschnitt 03.01.06 SPIELFLÄCHEN

*Hinweis: KALKULATIONSHINWEIS:*
KALKULATIONSHINWEIS:
Die Geräte und Elemente können nur nach und nach eingebaut werden gem. Bauablaufplan.
Die Unterschiedlichen Lieferzeiten und die evtl. damit verbundenen Lieferkosten müssen in den Positionen eingerechnet werden und können nicht nachträglich in Rechnungf gestellt werden

*Hinweis: SANDSPIELFLÄCHE*

*Hinweis: HINWEIS: VORGABEN LHM SPIELSAND*
HINWEIS: VORGABEN LHM SPIELSAND

Der zu liefernde Spielsand muss folgende Eigenschaften haben:
-  kein Brechsand
-  erstmals aus seiner natürlichen Lagerstätte abgebaut
-  nur an der Schürfstelle zwischengelagert
-  nicht länger als einen Monat nach dem Abbau zwischengelagert
-  gemäß seinem Einsatzzweck als Spielsand unbedenklich für die
Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Rechtzeitig vor Einbau des Sandes sind folgende Prüfzeugnisse
vorzulegen:
-  Prüfzeugnis des Materialprüfungsamtes für das Bauwesen der Technischen Universität München oder eines anderen gleichwertigen Institutes, dem folgendes zu entnehmen ist:
-  Korngrößenverteilung
-  abschlämmbare Bestandteile
-  Stoffe organischen Ursprungs
-  Prüfzeugnis über eine mikrobiologische Untersuchung eines staatlich anerkannten und vereidigten Handels- und Lebensmittelchemikers, dem folgendes zu entnehmen ist:
-  Höhe des pH-Wertes
-  Gesamtkolonienzahl
-  Anteile an Escherichia coli, Enteerobacteriaceaen, coliformen Keimen und Salmonellen
-  Prüfzeugnis über eine nukluidspezifische Untersuchung mittels hochauflösender Gamma-Spektroskopie des TÜV Bayern oder eines anderen gleichwertigen Institutes, welches Teilnehmer am Ringversuch des Bundesgesundheitsamtes ist. Dem Zeugnis müssen folgende Messergebnisse zu entnehmen sein, wobei die Werte in Bq pro Kg Sand anzugeben sind:
-  Cäsium 134
-  Cäsium 137
-  Kalium 40
-  Nuklide der natürlichen Zerfallsreihen (z.B. Uran- oder Thoriumreihe)
Der Sand muß beim Transport zur Verwendungsstelle abgedeckt sein

**03.01.06.1 Kleinsteinpflasterrand Sandkasten herstellen**
Kleinsteinpflasterrand herstellen
mit Granit-Kleinsteinen, Größe 2,
Güteklasse 1, 10/10 cm, gesägt und gestrahlt,
in Betonbettung C 12/15, 25 cm dick.
Fugendichtung mit Trasszementmörtel
Bereich = gewölbte Sandbereicheinfassung
Breite ca. 0,60 - 0,90 m, 7 - 8 Reihen
Verlegung in Reihen mit versetzten Fugen.
Einschl. Betonkeil oben und unten.
Gebrauchtes Material, Material mit
Verschmutzungen darf nicht verwendet werden,
Steine von AN geliefert.
Abrechung: nach tatsächlicher Fläche
Übermessungsregeln und Kleinflächenregel wird hier
nicht angewandt

Material: Granit, hellgrau
Freigabe nach Vorlage eines Steinmuster
Menge: 38,000 m2

**03.01.06.2 Spielsand**
liefern und profilgerecht einbauen, Naßabsiebung

Material: Manchinger Spielsand gem. Vorgabe LHM
Körnung: 0/4
Schichtdicke: 40 cm
bis 5 cm unter GOK

Bereich: Kinderspielbereich, siehe Werkplan
Menge: 44,000 m3

**03.01.06.3 Findlinge D 60-80 cm, Granit glatt und gerundet**
liefern und einbauen auf Betonbett Dicke 15 cm
Menge: 6,000 Stk

**03.01.06.4 Verfugung zwischen den Findlingen erstellen**
Verfugung zwischen den Findlingen erstellen
Verfugung vertieft mit MG III,
Vertiefung 3-4cm nach örtlicher Angabe
Höhe der Fuge  0,4-0,6 m
Länge der Fuge  0,6-0,8 m
Breite der Fuge  10 - 20 cm
Menge: 10,000 St

**03.01.06.5 Steinmetzmäßige Bearbeitung**
Steinmetzmäßige Bearbeitung
aller Natursteinoberflächen
zum Entfernen von scharfkantigen Stellen der
Steinoberflächen und Kanten
und nacharbeiten von Anschlüssen
Bearbeitungsbreite ca. 20 cm
Menge: 5,000 m

*Hinweis: SPIELGERÄTE*

**03.01.06.6 Hangrutsche eischl. Fundamente**
mit Maschinenschutzzeichen (TÜV) liefern und lt.
Herstellervorschrift aufbauen inkl. aller Erd-,
Fundament- und Nebenarbeiten

Name: Edelstahlrutsche (Breite 0,5 m, Höhe 1,00 m)  SONDER: mit Bügel
Kategorie: Bauwerke und Anbauelemente
Design: Richter Spielgeräte GmbH

Lieferumfang
1 Rutsche mit Bügel und Erdanker

Technische Informationen
- Rutsche aus V2A, Seitenwangen glasperlengestrahlt
- Seitenwangenstärke 2 mm
- Handlaufrohr Durchmesser 42 mm, Stärke 2 mm
- Wangenhöhe 16 cm
- Befestigung oben und unten mit Anschraublaschen
- Rutschblechstärke 3 mm

Abmessungen
(geringe Abweichungen möglich)
Breite:  50cm
Höhe:  1,00 m
Gewicht:  65 kg

Installationshinweise
- Untergrund: abhängig von der jeweiligen Anbauhöhe, bei Einbau im Gelände entsprechend der Bodenprofilierung; im Auslaufbereich empfehlen wir Bodenklasse "wie Sand"
- Fundamente: Aushubtiefe für Erdanker 55 cm

Maße Fundament Oben: 40x60x70 cm (Einbau auf dem Hügel)
Maße Fundament Unten: 25x25x70 cm

Technische Änderungen vorbehalten.
Zertifizierung nach DIN EN 1176 durch TÜV Product Service.

Lieferant:
© Richter Spielgeräte GmbH
Stand November 2025
Artikel-Nummer: S3.63300  AN295556

oder das nachstehende, gleichwertige Erzeugnis
bzw. Verfahren nach Wahl des Bieters
‘
...................................................‘
‘
...................................................‘
‘
...................................................‘
(vom Bieter einzutragen; fehlt ein Eintrag, kommt das
ausgeschriebene Erzeugnis bzw. Verfahren zum Einsatz.)
Menge: 1,000 St

**03.01.06.7 Hangsteiger einschl. Fundamente**
mit Maschinenschutzzeichen (TÜV) liefern und lt.
Herstellervorschrift aufbauen inkl. aller Erd-,
Fundament- und Nebenarbeiten

Lieferumfang
2 Standgestelle
2 Laufseile
2 Handseile

Technische Informationen
- Gerät aus nicht imprägnierter Gebirgslärche
- Palisaden weißgeschält, dabei werden Rinde, Kambium und Splintholz entfernt, die natürliche Form des Stammes bleibt erhalten und erlebbar
- Senkrechte Standpfosten mit abgeschrägtem Hirnholzabschnitt als konstruktive Holzschutzmaßnahme
- Schnitthölzer herzgetrennt, dadurch Verminderung von Rissanfälligkeit und unerwünschter Formänderung
- Richter-Herkulesseil, Durchmesser > 20 mm, aus verzinkten sechslitzigen Stahlseilen, umlegt und verklebt mit Polyestergarn, mit sehr guter Abriebbeständigkeit, fester Halt der Ummantelung auch bei punktueller Beschädigung, Standardfarbe rot
- Aluminium-Seilpressung, zylindrisch verpresst, mit abgerundeten Enden
- Ketten aus V2A bzw. V4A Stahl mit hoher Korrosionsbeständigkeit. Kurzgliedrig, ohne Ösen an den Anschlussteilen, gut austauschbar und einfache Kürzung
- Montage- und wartungsfreundliche Netzbefestigung über nachstellbare V2A-Kettenfixierung
- Alle Teile zur Bodenverankerung sind aus feuerverzinktem Stahl bzw. Edelstahl

Abmessungen
(geringe Abweichungen möglich)
Länge:  5,40 m
Breite:  1,10 m
Gerätehöhe:  1,50 m
Höhe Laufseile:  0,40 m
Höhe Handseile:  1,30 m
Gewicht insg.:  200 kg

Installationshinweise
- Untergrund: entsprechend einer Fallhöhe ≤ 0,60 m
- Fundamente: Betongüte C 25/30
2 Stück 60 x 150 x 60 cm, Aushubtiefe 80 cm
- Die Neigung ist abhängig von der Geländesituation.

Technische Änderungen vorbehalten.
Zertifizierung nach DIN EN 1176 durch TÜV Product Service.
PEFC-Zertifizierung nach PEFC ST 2002:2020/PEFC ST 2001:2020

Lieferant:
© Richter Spielgeräte GmbH
Referenznr.  AN295556

oder das nachstehende, gleichwertige Erzeugnis
bzw. Verfahren nach Wahl des Bieters
‘
...................................................‘
‘
...................................................‘
‘
...................................................‘
(vom Bieter einzutragen; fehlt ein Eintrag, kommt das
ausgeschriebene Erzeugnis bzw. Verfahren zum Einsatz.)
Menge: 1,000 St

**03.01.06.8 Hangaufstieg einschl. Fundamente**
mit Maschinenschutzzeichen (TÜV) liefern und lt.
Herstellervorschrift aufbauen inkl. aller Erd-,
Fundament- und Nebenarbeiten

bestehend aus: Wandauftsieg und Palisade mit Tau zum hochziehen.

Wandaufsteig:
Lieferumfang
1 Schräge Wand, Hangneigung frei wählbar
4 Stahlfüße

Technische Informationen
- Gerät aus naturbelassener Gebirgslärche
- Schnitthölzer herzgetrennt, dadurch Verminderung von Rissanfälligkeit und unerwünschter Formänderung
- Nut- und Federbohlen aus 4 cm Massivholz, hoch belastbar, kein Durchrieseln von Staub / Sand, Schutz vor direkter Regeneinwirkung
- Alle Teile zur Bodenverankerung sind aus feuerverzinktem Stahl bzw. Edelstahl

Abmessungen
(geringe Abweichungen möglich)
Länge:  2,90 m
Breite:  1,90 m
Gewicht:  230 kg

Installationshinweise
- Untergrund entsprechend einer Fallhöhe ≤ 1,50 m
- Hinweis: Bei Installation ohne Halteseil (3.67590), wird im Anlaufbereich (Wandfuß) eine Laufbahn mit geeignetem Untergrund (z. B. Hackschnitzel) und ausreichender Anlauflänge empfohlen.
- Fundamente: Betongüte C 25/30
4 Stück 50 x 50 x 40 cm, Aushubtiefe 60 cm

Technische Änderungen vorbehalten.
Zertifizierung nach DIN EN 1176 durch TÜV Süd Product Service GmbH.
PEFC-Zertifizierung nach PEFC ST 2002:2020/PEFC ST 2001:2020.

Palisade mit Tau:
Lieferumfang
1 Palisade mit Stahlfuß
1 Klettertau

Technische Informationen
- Palisade aus nicht imprägnierter Gebirgslärche
- Senkrechte Standpfosten mit abgeschrägtem Hirnholzabschnitt als konstruktive Holzschutzmaßnahme
- Herkulesseil, Durchmesser > 20 mm, aus verzinkten sechslitzigen Stahlseilen, umlegt und verklebt mit Polyestergarn, mit sehr guter Abriebbeständigkeit, fester Halt der Ummantelung auch bei punktueller Beschädigung
- Aluminium-Seilpressung, zylindrisch verpresst, mit abgerundeten Enden
- Gelenkiger Seilanschluss mit passgenauem Beschlag ohne gefährliche Öffnungen, mit Sintermetallgleitlager und nachstellbarer Schraub-Verbindung
- Profilscheibe zur normgerechten Abdeckung überstehender Schraubenköpfe, besserer Druckverteilung und Schutz gegen eindringendes Wasser. Lösen der Schraube ist erschwert
- Nachstellbare zweiteilige Schraubverbindung, wartungsfreundlich und ohne überstehendes Gewinde
- Alle Teile zur Bodenverankerung aus feuerverzinktem Stahl bzw. Edelstahl

Abmessungen
(geringe Abweichungen möglich)
Länge Klettertau:  2,50 m
Gewicht:  ca. 50 kg

Installationshinweise
- Untergrund: abhängig von der jeweiligen Anbauhöhe
- Fundamente: Betongüte C 25/30
Palisade: 1 Stück 60 x 60 x 60 cm, Aushubtiefe 80 cm

Technische Änderungen vorbehalten.
Zertifizierung nach DIN EN 1176 durch TÜV Product Service.
PEFC-Zertifizierung nach PEFC ST 2002:2020/PEFC ST 2001:2020

Lieferant:
© Richter Spielgeräte GmbH
Stand November 2025
Referenznr.  AN295556

oder das nachstehende, gleichwertige Erzeugnis
bzw. Verfahren nach Wahl des Bieters
‘
...................................................‘
‘
...................................................‘
‘
...................................................‘
(vom Bieter einzutragen; fehlt ein Eintrag, kommt das
ausgeschriebene Erzeugnis bzw. Verfahren zum Einsatz.)
Menge: 1,000 St

**03.01.06.9 Hügeltreppe aus Holzbalken liefern und einbauen**
Hügeltreppe aus Holzbalken liefern und einbauen
Material: Holzbalken, Gebirgslärche unbehandelt
gehobelt gefast. Kanten r:10mm abgerundet
Maße: 20x20x150 cm
befestigt mit 3 Gewindestangen d=15mm,
feuerverzinkt, Länge ca. 30 cm in Betonfundament je 30x30x50
Schraubenende vollständtig versenkt und mit Huttermuttern verschraubt.
An der Oberseite Mutter ca. 30 mm versenken und mit
ca. 20 mm Zapfen aus Lärchennholz verschließen.
aufstellen, einschl. Erd- und Betonarbeiten
liefern und aufstellen

Einbau in Boschung 1:3
Abstand ca. 60 cm
Menge: 5,000 St

**03.01.06.10 Nestschaukel eischl. Fundamente**
mit Maschinenschutzzeichen (TÜV) liefern und lt.
Herstellervorschrift aufbauen inkl. aller Erd-,
Fundament- und Nebenarbeiten

Lieferumfang:
1 Schaukelgestell mit Stahlfüßen und Querbaum aus Stahl
1 Storchennest mit Aufhängung an Seilen und Ketten

Technische Informationen
- Gerät aus nicht imprägnierter Gebirgslärche
- Palisaden weißgeschält, dabei werden Rinde, Kambium und Splintholz entfernt, die natürliche Form des Stammes bleibt erhalten und erlebbar
- Kardangelenk, im Gesenk geschmiedet, feuerverzinkt, besteht aus zwei Sintermetallgleit-lagern, ermöglicht freies Schwingen in alle Richtungen
- Profilscheibe zur normgerechten Abdeckung überstehender Schraubenköpfe, besserer Druckverteilung und Schutz gegen eindringendes Wasser. Lösen der Schraube ist erschwert
- Formschlüssige Verbindung, mit eingefrästen Metallringen bzw. gezahnten Scheibendübeln, zur Verstärkung der Bolzenverbindung bei hoher Belastung quer zur Faserrichtung des Holzes
- Für Hin- und Herbewegungen werden Sintermetallgleitlager verwendet, selbstschmierend, bei Bedarf leicht austauschbar
- Schaukelquerbaum aus Stahl feuerverzinkt. Optimierte Schaukelgeometrie mit biegesteifen Eckverbindungen, dadurch kleinere Fundamente und einfachere Fundamentüberdeckung möglich
- Ketten aus V2A bzw. V4A Stahl mit hoher Korrosionsbeständigkeit. Kurzgliedrig, ohne Ösen an den Anschlussteilen, gut austauschbar und einfache Kürzung
- Storchennest Ø 120 cm mit olivgrünem Seilring (PP), Sitznetz und Aufhängeseil
in schwarz Ø 16 mm (PES)
Aufhängeketten Ø 7 mm aus Edelstahl
- Alle Teile zur Bodenverankerung sind aus feuerverzinktem Stahl bzw. Edelstahl

Abmessungen
(geringe Abweichungen möglich)
Höhe:  2,80 m
Lichte Höhe:  2,60 m
Breite:  4,30 m
Tiefe:  2,15 m
Gewicht:  280 kg

Installationshinweise
- Untergrund entsprechend einer Fallhöhe ≤ 1,50 m
- Fundamente: Betongüte C 25/30
4 Stück 60 x 70 x 60 cm, Aushubtiefe 80 cm

Technische Änderungen vorbehalten.
Zertifizierung nach DIN EN 1176 durch TÜV Süd Product Service.
PEFC-Zertifizierung nach PEFC ST 2002:2020/PEFC ST 2001:2020

Lieferant:
© Richter Spielgeräte GmbH
Stand November 2025
Artikel-Nummer:
Artikel-Nummer: 6.14520  AN295556

oder das nachstehende, gleichwertige Erzeugnis
bzw. Verfahren nach Wahl des Bieters
‘
...................................................‘
‘
...................................................‘
‘
...................................................‘
(vom Bieter einzutragen; fehlt ein Eintrag, kommt das
ausgeschriebene Erzeugnis bzw. Verfahren zum Einsatz.)
Menge: 1,000 St

**03.01.06.11 Wasserpumpe mit Rinnen und Matschwanne, Fundamentanker und Winterdeckel**
*** Pauschalposition
mit Maschinenschutzzeichen (TÜV) liefern und lt.
Herstellervorschrift aufbauen inkl. aller Erd-,
Fundament- und Nebenarbeiten

bestehend aus einem Pumpenpodest, Kurbelpumpe, Wasserrinnen und einer Matschwanne

Kurbelpumpe:
Lieferumfang
1 Kurbelpumpe mit integriertem Druckanschluss in der Säule
einschl. Fundamentanker und Winterdeckel

Technische Informationen
- Kolbensaugpumpe in geschlossener Ausführung
- Pumpe und Säule aus V2A
- Zylinder- und Kurbelgehäuse, Rundunterteil, Kolbenstange und Antriebswelle aus V2A
- Antriebswellen-Messinglager durch Fettnippel schmierbar und auswechselbar
- Zylinder mit Messinglaufbuchse und Kunststoffkolben (POM)
- Kurbelring aus V2A mit Knauf aus Kunststoff
- Eingebaut in die Säule aus V2A sind die Ventilkombination zum direkten Anschluss an eine Druckwasserleitung Durchmesser 1 Zoll und ein Absperrventil mit Rückflussverhinderer Typ EA und Entleerung
- Anschlussgewinde 1 Zoll außen
- Mind. 2,5 bar Wasserdruck, max. 6 bar
- Verhinderung eines eventuellen Rückschlags durch Entlastungsventil
- Wasserbedarf ca. 18 l/min
- Mit programmierbarer Spülvorrichtung

Abmessungen
(geringe Abweichungen möglich)
Gerätehöhe:  1,50 m
Breite:  0,35/0,67 m
Gewicht:  70 kg

Installationshinweise
- Pumpe zum direkten Anschluss an die Druckleitung: Für die Funktion ist kein unterirdischer Schacht notwendig
- Untergrund dübelfest
- Während der Frostperiode Demontage zwingend erforderlich

Technische Änderungen vorbehalten.
Gebrauchsmuster 20 2020 100 441 Deutschland
Zertifizierung nach DIN EN 1176 durch TÜV Product Service.

Pumpenpodest:
Lieferumfang:
1 Pumpenpodest mit 4 Standpfosten mit Stahlfüßen

Technische Informationen
- Gerät aus nicht imprägnierter Gebirgslärche
- Schnitthölzer herzgetrennt, dadurch Verminderung von Rissanfälligkeit und unerwünschter Formänderung
- Plattformböden aus Nut- und Federbohlen aus 4 cm Massivholz, hoch belastbar, kein Durchrieseln von Staub / Sand, Schutz vor direkter Regeneinwirkung
- Standpfosten aus Lärchenholz 10/10 cm
- Alle Teile zur Bodenverankerung sind aus feuerverzinktem Stahl bzw. Edelstahl

Abmessungen
(geringe Abweichungen möglich)
Breite:  1,25 m
Tiefe:  1,10 m
Max. Höhe: 0,45 m
Gewicht:  95 kg

Installationshinweise
 Fundamente:
4 Stück 50 x 50 x 50, Aushubtiefe 70 cm, Betongüte C25/30

Technische Änderungen vorbehalten.
Zertifizierung nach DIN EN 1176 durch TÜV Product Service.
PEFC-Zertifizierung nach PEFC ST 2002:2020/PEFC ST 2001:2020

1. Wasserfluter:

Lieferumfang:
1 wasserrinneV2A glasperlengestrahlt, 2mm
4 Standpfosten V2A d:10cm

Technische Informationen
- Gerät aus V2A glasperlengestrahlt
- Alle Teile zur Bodenverankerung sind aus feuerverzinktem Stahl bzw. Edelstahl

- Alle Teile zur Bodenverankerung sind aus feuerverzinktem Stahl bzw. Edelstahl

Abmessungen
(geringe Abweichungen möglich)
Höhendifferenz:  mind. 24 cm
Höhe:  1,40 m
Länge:  1,50 m
Gewicht:  35 kg

Installationshinweise
- Untergrund: keine Fallhöhe gemäß Norm; treppenartige Anordnungen können jedoch eine Fallhöhenbetrachtung notwendig machen
- Empfehlung: Sand mit Drainage oder Pflaster mit Gully und entsprechende Geländegestaltung, dabei ist zu beachten, dass zur Spielfunktion "Matschen" Sand notwendig ist
- Fundamente:
2 Stück 50 x 50 x 50 cm, Aushubtiefe 70 cm, Betongüte C 25/30

2. Wasserbecken mit Stauklappe:

Lieferumfang
1 Wasserbecken mit 1 Stauklappe
2 Standfüße zum Aufstecken

Technische Informationen
- Gerät aus V2A-Blech, glasperlengestrahlt, Stärke 2 mm, mit grifffreundlichem Rand
- Klappe mit Gummidichtung, durch das Eigengewicht des Griffes schließend
- Für Hin- und Herbewegungen werden Sintermetallgleitlager verwendet, selbstschmierend, bei Bedarf leicht austauschbar
- Alle Teile zur Bodenverankerung sind aus feuerverzinktem Stahl bzw. Edelstahl

Abmessungen
(geringe Abweichungen möglich)
Höhendifferenz:  mind. 14 cm
Höhe:  1,40 m
Länge:  1,50 m
Gewicht:  56 kg

Installationshinweise
- Untergrund: keine Fallhöhe gemäß Norm; Treppenartige Anordnungen können eine Fallhöhenbetrachtung notwendig machen.
- Empfehlung: Ideal ist die Aufstellung im Sand mit Drainage und einer entsprechenden Geländegestaltung. Bei Aufstellung z.B. auf Pflaster mit Gully, muss geprüft werden, ob ein Sandabscheider erforderlich ist. Platzbedarf nach Gesamtanlage.
- Fundamente:
2 Stück 50 x 50 x 50 cm, Aushubtiefe 70 cm, Betongüte C 25/30

Technische Änderungen vorbehalten.
Zertifizierung nach DIN EN 1176 durch TÜV Product Service GmbH.

3. Matschwanne:

Lieferumfang
1 Matschwanne
3 Standfüße zum Aufstecken

Technische Informationen
- Gerät (Einzahl) aus V2A-Blech, glasperlengestrahlt, Stärke 2 mm, mit grifffreundlichem Rand
- Alle Teile zur Bodenverankerung sind aus feuerverzinktem Stahl bzw. Edelstahl

Abmessungen
(geringe Abweichungen möglich)
Höhe  1,20m
Höhendifferenz  min. 6 cm
Außenmaß:  1,00 x 1,00 m
Gewicht:  63 kg

Installationshinweise
- Untergrund: keine Fallhöhe gemäß Norm; Wir bitten jedoch zu beachten, dass treppenartige Strukturen eine Fallhöhen Betrachtung notwendig machen können.
- zur Spielfunktion "Matschen" ist Sand (Drainage vorgesehen) notwendig
- Fundamente: Betongüte C 25/30
3 Stück 50 x 50 x 50 cm, Aushubtiefe 70 cm

Technische Änderungen vorbehalten.
Zertifizierung nach DIN EN 1176 durch TÜV Product Service GmbH.
PEFC-Zertifizierung nach PEFC ST 2002:2020/PEFC ST 2001:2020

Lieferant:
© Richter Spielgeräte GmbH
Stand November 2025
Referenznummer  AN295556

oder das nachstehende, gleichwertige Erzeugnis
bzw. Verfahren nach Wahl des Bieters
‘
...................................................‘
‘
...................................................‘
‘
...................................................‘
(vom Bieter einzutragen; fehlt ein Eintrag, kommt das
ausgeschriebene Erzeugnis bzw. Verfahren zum Einsatz.)
Menge: 1,000 psch

**03.01.06.12 Spielboot Holz, einschl. Fundamente**
mit Maschinenschutzzeichen (TÜV) liefern und lt.
Herstellervorschrift aufbauen inkl. aller Erd-,
Fundament- und Nebenarbeiten

Lieferumfang
1 Schiffskörper mit Mast
3 Standpfosten aus feuerverzinktem Stahl
1 Hissbare Fahne

Technische Informationen
- Gerät aus nicht imprägnierter Gebirgslärche
- Schnitthölzer herzgetrennt, dadurch Verminderung von Rissanfälligkeit und unerwünschter Formänderung
- Nut- und Federbohlen aus 4 cm Massivholz, hoch belastbar, kein Durchrieseln von Staub/Stand, Schutz vor direkter Regeneinwirkung
- Kardangelenk, im Gesenk geschmiedet, feuerverzinkt, besteht aus zwei Sintermetallgleitlagern, ermöglicht freies Schwingen in alle Richtungen
- Profilscheibe zur normgerechten Abdeckung überstehender Schraubenköpfe, besserer Druckverteilung und Schutz gegen eindringendes Wasser. Lösen der Schraube ist erschwert
- Nachstellbare zweiteilige Schraubverbindung, wartungsfreundlich und ohne überstehendes Gewinde
- Für Hin- und Herbewegungen werden Sintermetallgleitlager verwendet, selbstschmierend, bei Bedarf leicht austauschbar
- Ketten aus feuerverzinktem Stahl (V2A/V4A gegen Aufpreis) vor dem Verzinken verschweißt, kurzgliedrig, ohne Ösen an den Anschlussteilen, gut austauschbar und einfache Kürzung
- Mastabspannung aus kurzgliedrigen V2A-Ketten, 6 mm
- Beschlagsteile feuerverzinkt
- Fahne aus wetterfester PVC-Planenware
- Alle Teile zur Bodenverankerung sind aus feuerverzinktem Stahl bzw. Edelstahl

Abmessungen
(geringe Abweichungen möglich)
Länge insg.:  3,50 m
Breite insg.:  2,20 m
Sitzhöhe:  0,65 m
Gewicht insg.:  275 kg
Gewicht des schwersten Einzelteils: 135 kg

Installationshinweise
- Untergrund entsprechend einer Fallhöhe ≤ 1,00 m
- Fundamente:
3 Stück 80 x 80 x 80 cm, Aushubtiefe 100 cm, Betongüte C 25/30

Technische Änderungen vorbehalten.
Zertifizierung nach DIN EN 1176 durch TÜV Product Service.
PEFC-Zertifizierung nach PEFC ST 2002:2020/PEFC ST 2001:2020

Lieferant:
© Richter Spielgeräte GmbH
Stand November 2025
Referenznr.:  AN295556

oder das nachstehende, gleichwertige Erzeugnis
bzw. Verfahren nach Wahl des Bieters
‘
...................................................‘
‘
...................................................‘
‘
...................................................‘
(vom Bieter einzutragen; fehlt ein Eintrag, kommt das
ausgeschriebene Erzeugnis bzw. Verfahren zum Einsatz
Menge: 1,000 St

**03.01.06.13 Spielparcour aus Holz, einschl. Fundamente**
mit Maschinenschutzzeichen (TÜV) liefern und lt.
Herstellervorschrift aufbauen inkl. aller Erd-,
Fundament- und Nebenarbeiten

Lieferumfang
4 Podeste mit Stahlfüßen
3 Antrittsstufen
1 Krabbelfass
1 Balancierbalken
1 Lückenbrücke
1 Standgestell für Lückenbrücke mit Stahlfüßen
1 Treppe
1 Schräge Wand mit geneigter Edelstahlfläche
6 Handseile
1 Balancierseil

Technische Informationen
- Gerät aus nicht imprägnierter Gebirgslärche
- Senkrechte Standpfosten mit abgeschrägtem Hirnholzabschnitt als konstruktive Holzschutzmaßnahme
- Schnitthölzer herzgetrennt, dadurch Verminderung von Rissanfälligkeit und unerwünschter Formänderung
- Schwarten aus Gebirgslärche (4 - 5 cm), von Hand weißgeschält, natürliche Baumoberfläche bleibt erlebbar und fühlbar
- Nut- und Federbohlen aus 4 cm Massivholz, hoch belastbar, kein Durchrieseln von Staub / Sand, Schutz vor direkter Regeneinwirkung
- Richter-Herkulesseil, Durchmesser > 20 mm, aus verzinkten sechslitzigen Stahlseilen, umlegt und verklebt mit Polyestergarn, mit sehr guter Abriebbeständigkeit, fester Halt der Ummantelung auch bei punktueller Beschädigung, Standardfarbe rot
- Aluminium Seilpressung, zylindrisch verpresst, mit abgerundeten Enden
- Gelenkiger Seilanschluss mit passgenauem Beschlag ohne gefährliche Öffnungen mit Sintermetallgleitlager und nachstellbarer Schraubverbindung
- Profilscheibe zur normgerechten Abdeckung überstehender Schraubenköpfe, besserer Druckverteilung und Schutz gegen eindringendes Wasser. Lösen der Schraube ist erschwert
- Nachstellbare zweiteilige Schraubverbindung, wartungsfreundlich und ohne überstehendes Gewinde
- Für alle Hin- und Herbewegungen werden Sintermetallgleitlager verwendet, selbstschmierend, bei Bedarf austauschbar
- Treppenstufen aus Hartholz 32 mm
- Rutschfläche aus V2A
- Alle Teile zur Bodenverankerung sind aus feuerverzinktem Stahl bzw. Edelstahl

Abmessungen
(geringe Abweichungen möglich)
Höhe:  1,80 m
Bodenhöhen:  0,40/0,60 m
Länge:  6,90 m
Breite:  5,15 m
Gewicht:  880 kg

Installationshinweise
- Untergrund entsprechend einer Fallhöhe ≤ 0,60 m
- Fundamente: Betongüte C 25/30
9 Stück 90 x 50 x 40 cm, Aushubtiefe 60 cm
1 Stück 90 x 30 x 20 cm, Aushubtiefe 40 cm
2 Stück 30 x 30 x 30 cm, Aushubtiefe 50 cm

Technische Änderungen vorbehalten.
Zertifizierung nach DIN EN 1176 durch TÜV Product Service.
PEFC-Zertifizierung nach PEFC ST 2002:2020/PEFC ST 2001:2020

Lieferant:
© Richter Spielgeräte GmbH
Stand November 2025
Referenznummer  AN295556

oder das nachstehende, gleichwertige Erzeugnis
bzw. Verfahren nach Wahl des Bieters
‘
...................................................‘
‘
...................................................‘
‘
...................................................‘
(vom Bieter einzutragen; fehlt ein Eintrag, kommt das
ausgeschriebene Erzeugnis bzw. Verfahren zum Einsatz.)
Menge: 1,000 St

**03.01.06.14 Spielgerät Baumstamm einshcl. Fundamente**
Baumstamm, entrindet, Oberfläche geschliffen,
Länge 2-3m,
Stammdurchmesser 20-30 cm (Nicht dicker als 30 cm)
aus Robinie, befestigt mit 3 Gewindestangen d=15mm,
feuerverzinkt, Länge ca. 30 cm in Betonfundament je 30x30x50
Schraubenende vollständtig versenkt und mit Huttermuttern verschraubt.
An der Oberseite Mutter ca. 30 mm versenken und mit
ca. 20 mm Zapfen aus Lärchennholz verschließen.
aufstellen, einschl. Erd- und Betonarbeiten
liefern und aufstellen

siehe Detail Lageplan Spielplatz

Liefernachweis: nach Wahl des Bieters
'..........'
(vom Bieter zwingend einzutragen)
Menge: 3,000 St

**03.01.06.15 Spielgeräte Balancierklötze**
Spielgeräte "Balancierklötze",
Art Baumstamm, entrindet, Oberfläche geschliffen,
Länge 0,6 -0,8 m,
Stammdurchmesser 20-30 cm
aus Robinie, aufrecht in Betonfundament setzen,
OK Klötze 30 -45 cm über Geländeoberkante in Betonfundament je 40x40x50 cm
einschl. Erd- und Betonarbeiten
liefern und aufstellen

siehe Detail Lageplan Spielplatz

Liefernachweis: nach Wahl des Bieters
'..........'
(vom Bieter zwingend einzutragen)
Menge: 24,000 St

**03.01.06.16 Prüfung nach DIN EN 1176/1177**
*** Pauschalposition
Prüfung der eingebauten Spielgeräte im Bereich der Kinderkrippe und des Kindergartens,
Prüfung gem. DIN EN 1176/1177 durch einen zugelassenen Sachkundigen.
Menge: 1,000 psch

*Hinweis: HOCHBEETE*

**03.01.06.17 Hochbeet klein einschl. Noppenbahn**
Hochbeet klein

Lieferumfang:
1 Pflanzkiste mit Noppenfolie

Material: Gebigslärche unbehandelt, gehobelt und gefast
Maße kantholz: ca. 10 x 10 cm
Maße Pflanzkiste: 110 x 110 cm
Höhe: 40cm
aufstellen auf 20 cm Schotter 16/32 cm

Mit Noppenbahn auskleiden bis 5 cm unter OK Pflanzkiste
Verfüllen mit Intensivdachgartensubstrat Dicke 40 cm
Menge: 1,000 St

**03.01.06.18 wie vor, jedoch Höhe 50 cm**
Menge: 2,000 St

##### Abschnitt 03.01.07 STABGITTERZAUN

**03.01.07.1 Dopstabgi.m.Zaun H 1.450**
Doppelstab-Gittermattenzaun herstellen
Zaunpfosten aus vollverschweißten Rechteckrohren
nach DIN EN 10219/1+2,
Stahlqualität S235JR nach DIN EN 10025 oder
DX51 + Z275 nach DIN EN 10346,
Abmessungen entsprechend statischer Erfordernis.
Mit verschweißter oder konstruktiv fest verbundener
Metallkappe am oberen Ende wasserdicht verschlossen.
Regelabstand (Achsmaß) ca. 250 cm
den Nutzlängen der Gittermatten angepasst.
Doppelstab-Gittermattenelemente aus
Stahldraht nach DIN EN 10218-2 und DIN EN 10223-4,
Stahlqualität S235JR nach DIN EN 10025
bestehend aus waagerecht verlaufenden doppelt gegenüberliegenden, punktgeschweißten Stahldrähten d = 8 mm
und senkrechten, im Kreuzverbund verschweißten Stahldrähten d = 6 mm
Abschluss am oberen und unteren Mattenrand glatt
(kein Übersteigschutz).
Gittermontage am Pfosten mit Flachstahl-Klemmleiste
(Korrosionsschutz und ggf. Pulverbeschichtung wie bei
Pfosten und Matten), die im Systemraster am Pfosten
verschraubt wird.
Die Gitterenden überlappen hinter dem Pfosten mit einer
Auflage von mindestens 30 mm, so daß die Befestigungsschrauben durch die Gitter greifen und ein Herausrutschen der Gitter am Pfosten unmöglich ist. Die überlappenden Enden der Gitter haben eine Maschenweite von
70x200 mm, so daß an beiden Enden Toleranzen im
Pfostenachsabstand bis zu 20 mm ausgelichen werden
können. Nutzlänge der Gitter 2.500 mm.
Alle Montageteile aus Metall (kein Kunststoff)
Zaunhöhe ca. 1.450 mm (Mattenhöhe 1.400 mm)
Pfosten mind. 60/40/2 mm, Länge 2.000 mm
Betonfundament C 12/15, 30/30/80 cm
Maschenweite (Achsabstand der Stäbe) 50/200
Oberfläche von Pfosten und Gittermatten feuerverzinkt
nach DIN EN ISO 1461

Bodenfreiheit 2 bis 8 cm
Einschließlich Erdarbeiten, Bodenklasse 1, 3 bis 5
Verdrängter Boden wird Eigentum des AN und ist einer
Wiederverwertung zuzuführen
Menge: 120,000 m

**03.01.07.2 Bes.Lstg.Zaun Endleiste H 1.450**
Besondere Leistung zu Gittermattenzaun
aus Doppelstabgittermatten
als Zulage für Mehraufwand Endleiste aus Metall
Zaunhöhe ca. 1.450 mm
Die technischen Vorgaben des Herstellers sind zu
berücksichtigen
Menge: 8,000 St

**03.01.07.3 Bes.Lstg.Zaun Eckausbildung H 1.450**
Besondere Leistung zu Gittermattenzaun
aus Doppelstabgittermatten
als Zulage für Mehraufwand Eckausbildung
Zaunhöhe ca. 1.450 mm
Die technischen Vorgaben des Herstellers sind zu
berücksichtigen
Menge: 9,000 St

**03.01.07.4 Bes.Lstg.Zaun Passlstück H 1.450**
StL-Nr. 1894421021041001
Besondere Leistung zu Gittermattenzaun
aus Doppelstabgittermatten
als Zulage für Mehraufwand Gittermatten-Passlänge
Zaunhöhe ca. 1.450 mm
Die technischen Vorgaben des Herstellers sind zu
berücksichtigen
Menge: 12,000 St

**03.01.07.5 Bes.Lstg.Zaun Höhenversprung H 1.450**
StL-Nr. 1894421022341001
Besondere Leistung zu Gittermattenzaun
aus Doppelstabgittermatten
als Zulage für Mehraufwand Höhenversprung
'Höhensprünge bis 20 cm' '
Zaunhöhe ca. 1.450 mm
Die technischen Vorgaben des Herstellers sind zu
berücksichtigen
Menge: 3,000 St

*Hinweis: TORANLAGEN*

**03.01.07.6 Zauntor Pflegezufahrt, Kita Tor**
*** Leitbeschreibung
Zauntoranlage einbauen
mit Torpfosten, 2 Bänder und Kegel je Tor, nachjustierbar
Türhöhe: 1450 mm
Türbreite (lichte Weite):6000 mm
Schließblech, Anschlag, Schloss mit Vorrüstung für
1 oder 2 Doppelschließzylinder nach Vorgabe AG,
Lieferung Schließzylinder durch AG
Drücker bzw. Knauf, Design in Abstimmung mit AG zur
Vermeidung von Gefahrenstellen
Bei Augenschrauben der Torbänder ggf. vorhandene Überlänge der Gewindespindeln abtrennen, Spindelenden mit
Hutmuttern sichern.
Metallteile innen und außen nach Schweißarbeiten feuerverzinkt nach DIN EN ISO 1461, Mindestzinkauflage
0,08 mm
Bodenfreiheit der Torflügel im geschlossenen Zustand
5 bis 8 cm
Inkl. Feststellriegel, bei geschlossenem Schlossflügel
nicht zu öffnen
Auflaufschuh einbetoniert, belagsbündig oder Überstand
nach Vorgabe des AG
2 Feststeller, einbetoniert, für geöffneten Zustand
Torflügel an Torpfosten über beide Bänder aufliegend
zur gleichmäßigen Lastübertragung montiert und gegen
Aushängen gesichert
Einschließlich Erdarbeiten, Bodenklasse 1,3 bis 5
Verdrängter Boden wird Eigentum des AN und ist einer
Wiederverwertung zuzuführen
2-flügelig mit 2 ungleichen Flügeln,
Breite Schlossflügel in mm:  3000 mm'
Pfosten aus Vierkantstahlrohr 160x160 mm,Wanddicke 8 mm
DIN 49.411, mit aufgeschweißtem Deckel
Mit Geflechtanschlussbügel, angeschraubt oder angeschweißt
Torblätter aus Stahlvierkantrohr,
HOP-Profil 70/40/15/2 mm
Türfüllung Stabgitter
Betonfundament Streifen 500 x 50 x 80 cm
Pfosten aus Vierkantstahlrohr 160x160 mm,Wanddicke 8 mm
DIN 49.411, mit aufgeschweißtem Deckel
Mit Geflechtanschlussbügel, angeschraubt oder angeschweißt
Torblätter aus Stahlvierkantrohr,
HOP-Profil 70/40/15/2 mm
Türfüllung ...
Betonfundament 650x40x80 cm, C 20/25
Menge: 1,000 St
*Unterbeschreibung 1 Füllung Stabgitter, Doppelte Schließung,elktr. Türöffner*
Zusatz:
Füllung Stabgitter, lotrecht als Sonderanferigung
Maschenweite 50/200

Schloßkasten für doppelte Schließung vorrichten
Torfeststeller im Rahmen beider Torflügel innenliegend integriert.
Zauntorsäulen mit aufgeschweißter oder konstruktiv fest verbundener Kopfplatte aus Metall.
Beide Flügel 3000 mm

##### Abschnitt 03.01.08 NEBENGEBÄUDE

**03.01.08.1 Aufmaß, Werkplanung, Statik, für alle 3 Häuser**
*** Pauschalposition
Aufmaß, Werkplanung, Statik
Für die nachfolgenden Gerätehäuser sind nach eigenem
Aufmaß und in Anlehnung an die Leistungstexte
Werkzeichnungen anzufertigen.
Die Werkzeichnungen sind der baubegleitenden Planung zur
Prüfung vorzulegen (PDF) und durch den AG freizugeben.
Ebenfalls enthalten ist jeweils der Nachweis der Standfestigkeit
(prüfbare Statik).

für HfK A/B/C
Menge: 1,000 psch

**03.01.08.2 Kubus mit Deckelschalung und geraden Seitenwänden,**
Kubus mit Deckelschalung und geraden Seitenwänden,
gefertigt als traditionelle Holzkonstruktion mit Stahlfüßen,
Wandbekleidung aus Deckel-Schalung,
Flachdach mit innenliegender Dachentwässerung,
Lieferung in vorgefertigten Teilen,
Montage vor Ort auf bauseitige Gründung gemäß statischem
Nachweis
Standort: Kita A, Gartenhaus

Hinweis:
Alle Angaben vor statischer Prüfung.
Dimensionierung und Gestaltung nach statischer Notwendigkeit
und Werkplanung.
Details siehe Werkplanung.
MCG-LAA-ABC-AP-DT-00-90126-00-V

Alle Farben nach RAL (nach Auswahl AG)
Abmessungen:
LxBxH: ca. 7400x6000x2800mm,
Dachneigung ca. 2-3%
Grundkonstruktion aus Holz und Stahl:
Tragwerk aus Konstruktionsvollholz (Fichte) in Skelettbauweise,
Holz technisch getrocknet, gehobelt, gefast, lasiert,
Sichtqualität, Festigkeitsklasse C 24,
Sparrren ca. 10/14cm, Wandrähm ca. 12/14cm,
Streben ca. 6/12cm, Wandschwelle ca. 12/16cm,
zzgl. Aussteifungen nach statischer Notwendigkeit,
Pfosten ca. 12/12cm, Pfostenfüße Stahl-Hohlprofil ca.
100x100-4mm,
auf Stahlfußplatten: ca. 200x200x10mm,
inkl. Fußplattenverankerung/ Befestigungsmaterial nach stat.
Notwendigkeit,
Abbinden und Aufrichten des Bauholzes inkl. sämtlicher
Anschlüsse und Auswechselungen,
Zimmermannsverbindungen, keine Schnellbauwinkel
alle Stahlelemente feuerverzinkt
Überdachung:
Flachdach, Dachschalung aus Rauspund, Ringkeilbohle
umlaufend, EPDM-Schweißbahnen, Schutzlage aus Geotextil,
innenliegende Entwässerung über Flachdachgulli, Zink-Fallrohr
DN 60/100 mit Rohrschelle, ohne Einbindung,
Ortgangsblech aus Zink als Abschluss, farbig pulverbeschichtet

Hinweis: Dachdurchdringung (Fundament Ansaugturm) muss
fachgerecht eingearbeitet und abgedichtet werden
Durchmesser 140cm
Wandbekleidung aus Deckel-Schalung:
Deckel-Schalung, Profilmaß: ca. 21x145mm, Kanten
abgerundet,
Holzart: Fichte/Douglasie, 2-fach lasiert,
Sockelleiste umlaufend: HPL-Streifen als Abschluss zur
Pflasterfläche
Flügeltür: (2 Stk.)
Abmessungen: ca. 1,20x2,10m, aus Massivholzplatten,
Öffnungswinkel: 180°,
Dicke ca. 19mm, farbig lasiert,
Türrahmen Kantholz, farbig lasiert,
inkl. beidseitiger Drückergarnitur (Klinke/Knauf, V2A),
inkl. Türfeststeller (V2A),
inkl. beidseitiger Fingerklemmschutz,
ohne Schließsystem
Zusätzlich Einbauten :
- schmale Luftöffnungen an oberen Wandabschluss inkl.
Ungezieferschutz,
- 1 Stk. Trennwand mit Verkleidung aus Holzmehrschichtplatte,
- 1 Stk. Lichtöffnung mit Festverglasung aus Kunststoff,
Breite ca. 75cm, Rahmen farbig lasiert
herstellen, liefern, Endmontage vor Ort
ohne Abladen (Radlader/Kran bauseitig benötigt),
ohne Erd-, Fundament- und Überdeckungsarbeiten

Erzeugnis/ Lieferhinweis: Gerätehaus - Typ ANNELIE
FreiraumObjekte Ney GmbH
Adalbert-Stifter-Weg 14
01157 Dresden
tel. / Fax: 0351 421204 0/ 6
info@freiraumobjekte-ney-gmbh.de
www.freiraumobjekte-ney-gmbh.de

z.B. erfüllt das Produkt Typ ANNELIE die genannten Spezifikationen

oder das nachstehende, gleichwertige Erzeugnis
bzw. Verfahren nach Wahl des Bieters
‘
...................................................‘
‘
...................................................‘
‘
...................................................‘
(vom Bieter einzutragen; fehlt ein Eintrag, kommt das
ausgeschriebene Erzeugnis bzw. Verfahren zum Einsatz.)
Menge: 1,000 St

##### Abschnitt 03.01.09 VEGETATIONSTECHNIK

**03.01.09.1 Baugrund lockern**
vor Auftrag der Vegetationstragschicht kreuzweise durch
Aufreißen nach DIN 18 915.
Abstand der Aufreißer: bis 50 cm
Tiefe: 40 cm
Bodengruppe: 2 bis 5
Menge: 530,000 m2

**03.01.09.2 Baugrund lockern in Handarbeit**
vor Auftrag der Vegetationstragschicht kreuzweise durch
Aufreißen nach DIN 18 915 mit Handwerkzeug in
Handarbeit
Tiefe: bis 20 cm
Bodengruppe: 2 bis 5
Menge: 50,000 m2

**03.01.09.3 Pflanzfläche 40 cm-Schicht 0/40 gesiebt**
Oberboden 0/40 gesiebt liefern, profilgerecht auftragen und Vegeta- tionstragschicht für Pflanzflächen nach DIN 18 915 erstellen.
Profilgenauigkeit: +/- 5 cm.
Böschungsmodellierung: nach Plan und örtlicher Angabe
Schichtdicke: 40 cm
teilweise auf Tiefgaragendecke
Menge: 185,000 m2

**03.01.09.4 Oberboden 0/40 gesiebt einb. 40 cm AN liefern, in Böschung**
Oberboden 0/40 gesiebt profilgerecht einbauen
auf Böschungen, Neigung ..1:3.
Einbaudicke ca. 40 cm
Oberbodenlieferung durch AN
Menge: 45,000 m2

**03.01.09.5 Vegetationsschicht lockern**
durch Fräsen, nach gleichmäßigem Auftrag
der Bodenverbesserungsmittel der
vorangegangenen Positionen.
in Neigungen bis 1:2
Gemäß DIN 18 915.
Tiefe: bis 20 cm
Steine und Fremdkörper über 5 cm,
Unkraut und schwer verrottbare Pflanzenteile sind
abzulesen, zu laden und zu beseitigen.
Menge: 530,000 m2

**03.01.09.6 Rasenfläche 20 cm-Schicht 0/25 gesiebt**
Oberboden liefern, profilgerecht auftragen und Vegeta- tionstragschicht für Pflanzflächen nach DIN 18 915 erstellen.
Profilgenauigkeit: +/- 5 cm.
Böschungsmodellierung: nach Plan und örtlicher Angabe
Schichtdicke: 20 cm
teilweise auf Tiefgaragendecke
Menge: 250,000 m2

**03.01.09.7 Oberboden 0/25 gesiebt einb. 20 cm AN liefern, in Böschung**
Oberboden 0/25 gesiebt profilgerecht einbauen
auf Böschungen, Neigung ..1:3.
Einbaudicke ca. 20 cm
Oberbodenlieferung durch AN
Menge: 50,000 m2

**03.01.09.8 Vegetationsschicht lockern in Handarbeit**
mit Handwerkzeug, nach gleichmäßigem Auftrag
der Bodenverbesserungsmittel der
vorangegangenen Positionen.
in Neigungen bis 1:2
Gemäß DIN 18 915.
Frästiefe: 20 cm
Steine und Fremdkörper über 5 cm,
Unkraut und schwer verrottbare Pflanzenteile sind
abzulesen, zu laden und zu beseitigen.
Menge: 50,000 m2

**03.01.09.9 Düngung Kompost vermischen**
Düngung, organisch
der Pflanzfläche
mit Kompost
Menge: 50 l/m2
Dünger gleichmäßig mit Erde vermischen.
Menge: 230,000 m2

**03.01.09.10 Feinplanum Pflanzflächen**
herstellen nach DIN 18 916.
Steine und Fremdkörper über 5 cm, Unkraut und
schwerverrottbare Pflanzenteile sind abzulesen,
zu laden und abzufahren.
Maximale Abweichung vom Sollmaß (4m-Latte): ± 5cm
Anschluß an Belagsflächen höhengleich, Setzung ist zu
berücksichtigen.
Menge: 230,000 m2

**03.01.09.11 Feinplanum Rasenflächen**
herstellen nach DIN 18 917.
Steine und Fremdkörper über 5 cm,
Unkraut und schwerverrottbare Pflanzenteile
sind abzulesen, zu laden und abzufahren.
Maximale Abweichung vom Sollmaß (4m-Latte): +-2cm
Anschluß an Belagsflächen höhengleich, Setzung ist zu
berücksichtigen.
Menge: 300,000 m2

**03.01.09.12 Zulage Feinplanum in Böschung oder Mulde 1:2**
Zulage Feinplanum in Böschung 1:3
Menge: 100,000 m²

**03.01.09.13 Zwischenansaat mit Phacelia**
Zwischenansaat mit Phacelia
Phacelia tanacetifolia
auf Vegetationstragschichten aus gesonderter Position
gegen Verunkrauten, Austrocknen und Erosion
durch Ansaat mit Phacelia, einjährig, blau.
Menge  25 g/qm.
Ausbringung: ab März bis August
Abrechnung in der Abwicklung.
Menge: 500,000 m2

*Hinweis: BAUMSTANDORTE*

**03.01.09.14 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben
Menge: 35,000 m3

**03.01.09.15 Substrat B einb. T 80cm**
Substrat profilgerecht für tragfähige erweiterte
Vegetationsflächen einbauen und verdichten
Substrat tragfähig nach Sieblinie B der
ZTV-Vegtra Mü (99)
Schichtdicke 100 cm
Einbaubereich Baumgrube
Menge: 165,000 m3

**03.01.09.16 Baumgrube 5x5 T 100**
Baumgruben herstellen
inkl. Lockerung der Sohle 20 cm
Größe 5,0 m x 5,0 m
Aushubtiefe 1,0 m
Baum-/Pflanzgrube verfüllen mit Substrat
der Vorpositionen
(aktuelle Fassung)
Der Einbau hat entsprechend dem
Kapitel "Ausführung" ZTV-Vegtra Mü
(aktuelle Fassung) zu erfolgen.

Aushub laden und und auf Haufen legen
Menge: 6,000 St

**03.01.09.17 Pflanzgrube L 200 / T 80**
Pflanzgrube für Großbäume und Heister nach DIN 18915
herstellen, inkl. Lockerung der Sohle 20 cm
mit Substrat der Vorpositionen

Seitenlänge: 200 cm
Grubentiefe: 80 cm
Menge: 3,000 St

**03.01.09.18 Pflanzgrube L 60 / T 60,ab Höhe 100**
Pflanzgrube für Solitärsträucher nach DIN 18915
herstellen
verfüllen mit Oberboden Bodengruppe 2 bis 5
Lockern der Sohle 10 cm tief.
Seitenlänge: 60 cm
Grubentiefe: 60 cm
Menge: 10,000 St

*Hinweis: MULCHARBEITEN*

**03.01.09.19 Rindenmulch fein 0/20 für Stauden und Bodendecker**
als Schutz vor Verunkrauten und Austrocknen
nach DIN 18 916.
Die Ausführung erfolgt erst nach Abnahme des
vorher durchzuführenden Hackgangs durch die Bauleitung.
Die Mulchdicke ist der Art der Pflanzung anzupassen.
Dicke i.M.10 cm
Material Rindenmulch fein 0/20 mm aus Nadelholzrinde
Abrechnung in der Abwicklung.
Bereich Pflanzflächen Stauden und Bodendecker
Menge: 225,000 m2

##### Abschnitt 03.01.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

**03.01.10.1 Acer platanoides STU 25-30**
Menge: 2,000 St

**03.01.10.2 Carpinus betulus**
Carpinus betulus
Hochstamm, StU 20-25, B 60-10, H  400
Menge: 2,000 St

**03.01.10.3 Malus domestica "Elstar" STU 20-25, br. 100 -150**
Menge: 2,000 St

**03.01.10.4 Malus domestica "Golden Delicios" STU 20-25, br. 100 -150**
Menge: 1,000 St

*Hinweis: STRÄUCHER*

**03.01.10.5 Cornus sanguinea**
Roter Hartriegel
Solitär 3xv mB. 150-200
Menge: 11,000 St

**03.01.10.6 Corylus avellana**
Gewöhnliche Hasel
Solitär mB. 3xv 175-200
Menge: 6,000 St

**03.01.10.7 Physocarpus opulifolius 'Amber Jubilee'**
Blasenspiere ‘Amber Jubilee‘
Strauch i.C. 100-125
Terrassen Sichtschutz 4x
Wegränder 1x
Menge: 5,000 St

**03.01.10.8 Ribes alpinium "Schmidt"**
Alpen Johannisbeere
Strauch 2xv. i.C. H 60 -100
Rasen Innenfläche
Menge: 3,000 St

**03.01.10.9 Salix eleagnus ‘Angustifolia‘, 60-80, i.Co**
Salix eleagnus ‘Angustifolia‘, 60-80, i.Co
2xver
Menge: 45,000 St

**03.01.10.10 Spiraea x arguta**
Brautspiere
Strauch 3xv. mB 100-125
Terrassen Sichtschutz 5x
Wegränder 1x
Menge: 6,000 St

*Hinweis: STAUDEN/ BODENDECKER*

**03.01.10.11 Waldsteinia ternata - Golderdbeere**
Waldsteinia ternata - Golderdbeere
Tb,,10-12 Stück/qm
Menge: 1500,000 St

**03.01.10.12 Cornus sericea "Kelseyi" 30-40**
Cornus sericea "Kelseyi"
Str. im Co. 2 x ver. 30-40
7Stkk/m²
Menge: 160,000 St

##### Abschnitt 03.01.11 RASEN U. PFLANZARBEITEN

**03.01.11.1 Bodenverbesserungsmittel NPK-Dünger**
liefern und gleichmäßig auf Pflanzfläche und
Baumgruben aufbringen.
in Neigungen bis 1:2
Material: organisch/mineralischer NPK-Dünger
Badarf:  20 g/qm
Abrechnung: Nach bearbeiteter Fläche
Nachweis gemäß Lieferschein
Hersteller: ..........................................
 ..........................................
Menge: 6,000 kg

**03.01.11.2 Rasenansaat RSM 2.3**
Rasenansaat nach DIN 18 917 herstellen
Regelsaatgutmischung: RSM 2.3 / FLL (Gebrauchsrasen -
Spielrasen)
Arbeitsgänge: 2, mit je der Hälfte der Saatgutmenge,
kreuzweise.
Saatgutmenge 20 g/qm
Abrechnung in der Abwicklung.
Menge: 300,000 m2

**03.01.11.3 Bäume 20/25**
gem. DIN 18 916 pflanzen, schneiden und wässern.
Hochstamm mit Ballen, StU 20/25
Menge: 2,000 St

**03.01.11.4 wie vor, jedoch br. 150-200, Höhe350-400cm**
wie vor, jedoch bis br. 150,
4xver.
Menge: 5,000 St

**03.01.11.5 Baumpfähle: Baum 3 Bock**
Pflanzenverankerung nach DIN 18 916 liefern und
einbauen.
Pfähle und Befestigungsmaterial müssen 2 Jahre haltbar
sein.
Material: geschälter Baumpfahl ohne Imprägnierung,
Pfahllänge: 300 cm
Einbau: senkrecht, drei Pfähle pro Baum
Bindegut: Kokosstrick, Zopfdicke 8-10 cm
Abrechnung pro Baum
Menge: 7,000 St

**03.01.11.6 Verdunstungsschutz**
an Stamm und Hauptästen bis 8 cm Dicke
mit Jute-Bandage.
Abrechnung pro Baum.
Menge: 7,000 St

**03.01.11.7 Solitärs 125/150**
gem. DIN 18 916 pflanzen, schneiden und wässern.
Mit Ballen, Höhe 125/150
Menge: 11,000 St

**03.01.11.8 Solitärs 175/200**
gem. DIN 18 916 pflanzen, schneiden und wässern.
Mit Ballen, Höhe 1175/200
Menge: 17,000 St

**03.01.11.9 Sträucher bis 40cm**
gem. DIN 18 916 pflanzen, schneiden und wässern.
iC, Höhe bis 40cm
Menge: 160,000 St

**03.01.11.10 Sträucher 60-100**
gem. DIN 18 916 pflanzen, schneiden und wässern.
mit Ballen, Höhe 60-100
Menge: 48,000 St

**03.01.11.11 Stauden & Bodendecker im Tb**
gem. DIN 18 916 pflanzen, schneiden und wässern.
Menge: 1500,000 St

##### Abschnitt 03.01.13 FERTIGSTELLUNGSPFLEGE

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

**03.01.13.1 Wässern Gehölz 250l 10 AG**
Wässern
der Großgehölze,
mit Schlauch
Wasser liefern,
Mindestwassermenge je Arbeitsgang/m2
250 l, in mehreren Teilmengen,
10 Arbeitsgänge,
Menge je Arbeitsgang ca: 9
Abrechnung nach bewässerten Einheiten
Menge: 90,000 St

**03.01.13.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 1150,000 m2

**03.01.13.3 Wässern Pflanzung 10 AG**
Wässern
der Pflanzfläche,
mit Schlauch
Wasser liefern,
Mindestwassermenge je Arbeitsgang/m2
25 l,
10 Arbeitsgänge,
Menge je Arbeitsgang ca: 230 m2
Abrechnung in der Abwicklung
Menge: 2300,000 m2

**03.01.13.4 Düngen Pflanzflächen 1 AG**
Düngen
von Pflanzflächen
Dünger liefern
vom Auftraggeber vorgeschriebenes Produkt
Mineralischer NPK-Dünger
Nährstoffgehalt 8+8+12+3
das Verpackungsmaterial des Düngers
wird Eigentum des Auftragnehmers
und ist einer Wiederverwertung zuzuführen
Dünger gleichmäßig aufbringen
Ausbringmenge über 40 bis 60 g pro m2
bis 5.000 m2 je Arbeitsgang
Menge: 230,000 m2

**03.01.13.5 Rasen mähen 10 AG**
Rasen mähen
Wuchshöhe 6-10 cm, Schnitthöhe 3 cm,
Anzahl der Schnitte: 10
Schnittfolge nach Wuchshöhe
Mähgut aufnehmen,
es wird Eigentum des Auftragnehmers
und ist einer Wiederverwertung zuzuführen
Fläche je Arbeitsgang in m2 ca: 300
Menge: 3000,000 m2

**03.01.13.6 Zulage Mähen in Böschung bis 1:2**
Menge: 500,000 m²

**03.01.13.7 Wässern 'Rasen' 5 AG**
Wässern
des Rasens, beregnen,
die oberen 10 cm durchfeuchten
Wasser liefern,
5 Arbeitsgänge,
Menge je Arbeitsgang ca: 300 m2
Abrechnung in der Abwicklung
Menge: 1500,000 m2

**03.01.13.8 Düngen Gebrauchsrasen 2 AG**
Düngen
von Gebrauchs- und Spielrasen
Dünger liefern
vom Auftraggeber vorgeschriebenes Produkt
Mineralischer NPK-Dünger Nährstoffgehalt 8+8+12+3
das Verpackungsmaterial des Düngers
wird Eigentum des Auftragnehmers
und ist einer Wiederverwertung zuzuführen
Dünger gleichmäßig aufbringen
mit Streugerät
Ausbringmenge über 80 g pro m2
bis 500 m2 je Arbeitsgang
Menge: 600,000 m2

#### Bereich 03.02 KITAS BLOCK B

##### Abschnitt 03.02.01 VORARBEITEN

*Hinweis: AUF HÖHE SETZEN*

**03.02.01.1 Schacht auf Höhe (bis 10 cm)**
Schacht auf Höhe (bis 10 cm)
setzen, Oberkante Deckel entspricht fertiger Geländehöhe.
Art des Schachtes: Revisionsschacht
Höhendifferenz: bis 10 cm
Menge: 2,000 St

**03.02.01.2 Schacht auf Höhe (bis 30 cm)**
Schacht auf Höhe (bis 30 cm) setzen, Oberkante Deckel
entspricht fertiger Geländehöhe.
Art des Schachtes: Revisionsschacht
Höhendifferenz: bis 30 cm
Menge: 2,000 St

**03.02.01.3 Konus drehen**
Konus drehen, einschl. Ausgleichsringe und Deckel
Standartkonus bis duchmesser 200 m freigraben und drehen.
Danach wieder anfüllen und entsprechen verdichten
Menge: 3,000 St

*Hinweis: VERDICHTUNGSKONTROLLEN*
VERDICHTUNGSKONTROLLEN

1 Stück Prüfung gem. DIN bedeutet, dass ein Prüfstandort alle mind. Anforderungen, inkl. Bericht, gem. der erforderlichen DIN
erfüllen muss.

**03.02.01.4 Rammsondierung**
Prüfen der Verdichtung des Vorunternehmers mittels
Rammsondierung (Künzelstab) gemäß DIN 4094 einschl.
aller Nebenarbeiten, incl. Prüfdiagramm.
Leistung wird nur auf Anordnung durch die örtliche
Bauleitung erbracht.
Bereiche: Gebäudehinterfüllung
Menge: 2,000 St

**03.02.01.5 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 2,000 St

**03.02.01.6 Boden für Suchgraben**
Boden für Suchgraben ab Geländeoberfläche ausheben,
zur Feststellung von Sparten in Handarbeit mit
Maschinenunterstützung. Aushub seitlich lagern, nach
Spartensichtung wieder verfüllen und verdichten,
Aushubtiefe: bis 0,80 m
Sohlenbreite: bis 0,50 m
Bodenklasse 3 und 4.
Menge: 20,000 m

##### Abschnitt 03.02.02 BODENARBEITEN

*Hinweis: Der Aufbau einer Verkehrsfläche wird unterteilt in*
Der Aufbau einer Verkehrsfläche wird unterteilt in
OBERBAU
UNTERBAU
UNTERGRUND

Der Aufbau einer Vegetationsfläche wird unterteilt in
UNTERBODEN
OBERBODEN

Die Ausführungsbeschreibung für die Oberbauschichten
ist zu beachten.

*Hinweis: BODENARBEITEN*

*Hinweis: ABTRAG OBERBODEN*

**03.02.02.1 Probeentnahme nach PN098**
Probeentnahme nach PN098
2-4 Mischproben entsprechend Mietengröße
incl. Transport zum Labor
Vorhalten der Rückstellproben
Menge: 1,000 Stk

**03.02.02.2 Analyse nach Leitfaden LVGBT**
Analyse der Bodenproben nach Leitfaden LVGBT
chemische Analytik mit Haufwerksdeklarartionen, Abstimmung mit dem AG, Fachbehörden, Präsentation der Ergebnisse
(Leitfaden zur Verfüllung von Gruben und Brüchen)
Menge: 1,000 Stk

**03.02.02.3 Kont. Boden BKL 1 lösen, laden und transportieren**
*** Leitbeschreibung
Boden profilgerecht lösen
Bereich: Grünflächen
lösen, laden und transportieren
Boden zum Lagerplatz abtransportieren und abladen

Ausbautiefe bis zu 0,50 m
Menge: 50,000 m3
*Unterbeschreibung 1 Bodenklasse 1, Bodengruppe 4/5*

**03.02.02.4 Z0 Oberbodenmaterial entsorgen und verwerten**
*** Grundposition ZZ 1.0
Z0 Oberbodenmaterial entsorgen und verwerten
Oberbodenmaterial, das die Zuordnungswerte Z0 nach LVGBT einhält und keine Fremdbestandteile bzw. Fremdbestandteile bis 1% enthält
Boden gelagert im Baubereich
Laden und zu einer zugelassenen Verwertungsanlage
abtransportieren incl. aller Verwertungs-/Entsorgungs-
gebühren. Erstellen der Entsorgungsnachweise und Be-
gleitscheinvordrucke.
Die Abrechnung erfolgt auf der Basis von gegengezeichneten Übernahme-/Begleitscheinen mit
Wiegescheinen.
Ohne Gegenzeichnung der Entsorgungsstelle und der eindeutigen Zuordnung einer bestimmten Fuhre erfolgt keine
Vergütung.
Menge: 20,000 m3

**03.02.02.5 Z0 Oberbodenmaterial mit Fremdbestandteilen entsorgen und verwerten**
Z0 Oberbodenmaterial mit Fremdbestandteilen entsorgen und verwerten
Oberbodenmaterial, das die Zuordnungswerte Z0 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 40,000 t

**03.02.02.6 Z1.1 Oberbodenmaterial entsorgen und verwerten**
Z1.1 Oberbodenmaterial entsorgen und verwerten
Oberbodenmaterial, das die Zuordnungswerte Z1.1 nach LVGBT einhält und mineralische Fremdbestandteile enthält
Boden gelagert im Baubereich
Laden und zu einer zugelassenen Verwertungsanlage
abtransportieren incl. aller Verwertungs-/Entsorgungs-
gebühren. Erstellen der Entsorgungsnachweise und Be-
gleitscheinvordrucke.
Die Abrechnung erfolgt auf der Basis von gegengezeichneten Übernahme-/Begleitscheinen mit
Wiegescheinen.
Ohne Gegenzeichnung der Entsorgungsstelle und der eindeutigen Zuordnung einer bestimmten Fuhre erfolgt keine
Vergütung.
Menge: 40,000 t

**03.02.02.7 Unterboden lösen und lagern**
Unterboden profilgerecht lösen, fördern und lagern.
Bodenklasse DIN 18300: 3 und 4
Abrechnung: Nach anerkannten Ausgangs- und Endnivellement.
Abtragsdicke: bis 50 cm
Förderweg: - 200 m
Menge: 100,000 m3

**03.02.02.8 Unterboden laden und einbauen**
Unterboden profilgerecht laden, fördern und einbauen
Bodengruppe DIN 18915: 3-5
Bodenklasse DIN 18300: 3 und 4
Abrechnung: Nach anerkannten Ausgangs- und Endnivellement.
Auftragsdickedicke: bis 50 cm
Förderweg: - 200 m
Menge: 100,000 m3

**03.02.02.9 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 100,000 t

**03.02.02.10 von wie Pos. vor, jedoch >Z0 ≤Z 1.1**
wie Pos. vor, jedoch >Z0 ≤Z 1.1
deklariert als: >Z0 ≤Z 1.1
Bodenart:  Bodenklasse 3-5
Menge: 50,000 t

**03.02.02.11 von wie Pos. vor, jedoch >Z1.1 ≤Z1.2**
wie Pos. vor, jedoch  >Z1.1 ≤Z1.2
deklariert als:  >Z1.1 ≤Z1.2
Bodenart:  Bodenklasse 3-5
Menge: 50,000 t

**03.02.02.12 von wie Pos. vor, jedoch >Z1.2 ≤Z2**
wie Pos. vor, jedoch  >Z1.2 ≤Z2
deklariert als:  >Z1.2 ≤Z2
Bodenart:  Bodenklasse 3-5
Menge: 50,000 t

*Hinweis: AUFTRAG BODEN*

**03.02.02.13 Bodengruppe 2-3 liefern und einbauen, nicht bindiger Boden zum Auffüllen**
Oberboden profilgerecht liefern, fördern und im Bereich der Baustelle profilgerecht einbauen.
Bodengruppe DIN 18915: 2-3
Wasserdurchlässigkeit im gesetzten Zustannd bei 0,3 mm/min
Bodenklasse DIN 18300: 1
Profilgenauigkeit: Nach DIN 18 915.
Förderweg: Innerhalb des Baustellenbereichs
Abrechnung: Nach anerkannten Ausgangs- und Endnivellement.
Auftragsstärke: 20-60 cm, bis unter die Vergetatinstragschicht
Menge: 100,000 m3

*Hinweis: UNTERBAU*

**Ausführungsbeschreibung 26 Ausführungsbeschreibung Unterbau**
*Ausführungsbeschreibung Unterbau*
Es gelten die Vorschriften der ATV DIN 18300 (Boden- arbeiten), der ATV DIN 18315 bis 318 (Straßenbau- arbeiten), der ZTVT-StB (Tragschichten Straßenbau), ZTVV-StB (Bodenverbesserung Straßenbau), ZTVE-StB (Erdarbeiten Straßenbau) sowie der RStO (Oberbau von Verkehrsflächen) in der jeweils gültigen Fassung.

Es wird im Regelfall von einem frostunempfindlichen Unterbau der Klasse F1 ausgegangen, der keine weiteren Frostschutzmaßnahmen erfordert. Sollte dies nicht gewährleistet sein, sind geeigente Maßnahmen zur Frostsicherheit durchzuführen.

Unter befahrbarbaren Flächen gelten entsprechend der RStO und ZTVE-StB die standardisierten Einbauhöhen eines frostsicheren Oberbaus der Frostzone III.

Folgende Einbauhöhen unter fertiger Oberkante sind im Regelfall beim Platz- und Wegebau zu beachten:
- Straßen- und Wegeflächen befahrbar 60 cm
- Platz- und Wegeflächen begehbar 50 cm
- Trauf- und Terrassenflächen 30 cm

Untergrund und Unterbau sind entsprechend ZTVE-StB lagenweise zu verdichten. Die Profilgenauigkeit beträgt +/- 3 cm Abweichung von der Sollhöhe.

Folgende Einbauhöhen unter fertiger Oberkante sind im Regelfall bei Vegetationsflächen zu beachten:
- Rasenflächen 20 cm
- Pflanzflächen 40 cm

Im Bereich von Vegetationsflächen sind die Böden vegetationsgerecht setzungssicher einbauen, die Lagerdichte darf DPr 92% nicht überschreiten, die
Profilgenauigkeit beträgt +/- 5 cm Abweichung von der Sollhöhe.

**03.02.02.14 Planum nacharbeiten**
Bauseits hergestellten Baugrund nacharbeiten, Erdmassenausgleich innerhalb der Flächen bis 20 cm Stärke.
Bodenklasse DIN 18300: 3 und 4
Abrechnung: Nach planierter Fläche.
Diese Position kommt nur für Flächen zum Tragen, wo kein zusätzl. Bodenabtrag stattgefunden hat. Die in Frage kommenden Flächen sind vor der Ausführung
mit der Bauleitung festzulegen!
Menge: 660,000 m2

**03.02.02.15 Auffüllkies 0/X (-60 cm) unter Belagsflächen liefern**
gem. "Ausführungsbeschreibung Oberbau" liefern
auf dem Planum herstellen und verdichten für Belagsflächen
Bauklassen: III und V
Material: Kies 0/X
Einbaubereich: siehe Werkplan
Einbaustärke: ca. 20-60 cm
Menge: 100,000 m3

**03.02.02.16 Unterbau verdichten**
Bauseits hergestellten Unterbau unter zukünftigen Wegeflächen gem. "Ausführungsbeschreibung Unterbau" lagenweise verdichten.
Bodenklasse DIN 18300: 3 und 4
Abrechnung: Nach verdichteter Fläche.
Menge: 550,000 m2

*Hinweis: OBERBAU*

**Ausführungsbeschreibung 27 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**03.02.02.17 Kiestragschicht 0/32 (40 cm) Belagsflächen liefern**
gem. "Ausführungsbeschreibung Oberbau" liefern
auf dem Planum herstellen und verdichten für Terrasse.
Bauklassen: III und V
Material: Kies 0/32
Einbaubereich: siehe Werkplan
Einbaustärke: 20-40 cm
Einbau in Einzelflächen
Menge: 150,000 m3

**03.02.02.18 FSS verbessern Ebenheit +/-3 cm Platz-/Wegefläche**
Frostschutzschicht verbessern
Oberfläche der Frostschutzschicht nachprofilieren und verdichten.
Die Abweichung von der Ebenheit und
profilgerechten Lage darf entgegen der in
der ZTVE-STB angegebenen Toleranz
höchstens +/- 3 cm betragen.
Bereich = Platz- und Wegeflächen
Menge: 660,000 m2

*Hinweis: LEITUNGSGRÄBEN*

**03.02.02.19 Kopflöcher erstellen - 1m³**
Kopflöcher erstellen
punktuell Löcher für Anschlussarbeiten etc.
unter besonderer Rücksichtnahme auf Leitungen, Einbautem, Gebäude etc..
Teilweise von Hand mit Maschinenunterstützung

bis 100x100x100 cm

Auzshub seitlich lagern ach Bodenart und wieder
verfüllen und verdichten
Menge: 10,000 St

**03.02.02.20 Gräben ausheben, Elektroleitungen, ohne Leerrohr**
Boden der Gräben profilgerecht ausheben.
Aushubmaterial seitlich lagern.
Sohle  verdichten auf DPr 97%.
Graben  nach Verlegearbeiten mit seitlich lagerndem
 Boden verfüllen und lagenweise verdichten.
Bodenklasse: 3 und 4.
Aushubtiefe: bis 40 cm
Sohlenbreite: 30 cm
Graben für : Elektroleitungen
Menge: 30,000 m

**03.02.02.21 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 10,000 m

**03.02.02.22 Trassenband**
Trassenband verlegen
Trassenband der jeweiligen Versorgungsträger
beschaffen und im Zuge der Grabenverfüllung
gemäß den Vorgaben der Versorgungsunternehmen verlegen.

Bereich: Entwässerungs- und Abwasserleitungen,
Elektroleitungen
Menge: 40,000 m

**03.02.02.23 Zuschlag für Handgrabung**
Zuschlag für Handgrabung
zur Bodenbewegung der Pos. Gräben ausheben
Ausführung  nur nach Rücksprache mit der Bauleitung.

Bereich: Anschlüsse an Regenwasserleitungen
Menge: 10,000 m

**03.02.02.24 Riesel 4/8 liefern und einbauen, einzelner Einbau**
Riesel 4/8 liefern und als Ummantelung des
Elektrokabels,
einzelner Einbau.
Ummantelung mit Riesel D = 10 cm
Menge: 3,000 m3

*Hinweis: ELEKTRO*

**03.02.02.25 Leerrohr für Elektroleitungen DN25 mit Zugdraht**
Leerrohr für Elektroleitungen
Ummantelung mit Kiessand D = 10 cm ist in
den EP mit einzukalkulieren
Leerrohr DN 25 mit Zugdraht
Menge: 30,000 m

*Hinweis: FUNDAMENTE, BETONBLÖCKE*

**03.02.02.26 Fundament Nebengebäude**
*** Pauschalposition
Fundament Nebengebäude

Bewehrte Fundamentplatte für Fahrradeinhausung inkl. Erdarbeiten herstellen

Material: Beton C 25/30, XC 2, WF
Maße: 660 x 800 x 20 cm
ordentlich eingeschalt und glatt abgezogen
OK Fundament 15 cm unter FOK

Konstruktive Bewehrung:
unten: Q257A, Stöße ls = 50 cm, Cv = 4 cm
oben:  Q257A, Stöße ls = 50 cm, Cv = 5,5 cm
Randverbügleung 70-10-70 / Bügel Ø 8/15 + 2 Ø 12 Längseisen

inkl. 2 Aussparungen Durchmesser ca. 50 mm
Einführen der  Leerrohre bzw. Kabel aus gesonderter Pos.
Oberkante Betonrohr ca. 5cm über Betonplatte
(Abstimmung mit dem Gewerk Elektro erforderlich!)

Fundament muss zum Zeitpunkt der Montage des Gerätehauses vollständig ausgehärtet sein
Menge: 1,000 psch

##### Abschnitt 03.02.03 ENTWÄSSERUNG/LEITUNGEN

*Hinweis: LEITUNGEN / ABLÄUFE*

**03.02.03.1 PP-Rohr "KG 2000" DN 100**
Regenwasserkanal DIN EN 1852-1 aus PP-Rohren DN 100
Reihe SN4 einschließlich Rohrschnitte und Verbindungen
herstellen mit Steckmuffe
Auflager: Ummantelung mit Kiessand D = 10 cm ist in
den EP mit einzukalkulieren
Verlegung: in vorhandenem Graben, senkrecht ohne
Verbau,
Grabentiefe bis 1,25 m aus gesonderter Pos.
Gefälle: in der Leitung mind. 1%

Liefernachweis: nach Wahl des Bieters
'..........'
(vom Bieter zwingend einzutragen)
Menge: 15,000 m

**03.02.03.2 Formteil PP Bogen DN 100**
Formteil KG-Rohr aus PP
als Zulage zu Abwasserkanal
Bogen in Grad 15 bis 90
DN 100
Menge: 15,000 St

**03.02.03.3 Formteil PP DN 100 Abzw.100**
Formteil KG-Rohr aus PP
als Zulage zu Abwasserkanal
DN 100
Einfachabzweig DN 100
Menge: 5,000 St

**03.02.03.4 wie vor, jedoch Reduzierung 150/100**
Menge: 5,000 St

**03.02.03.5 Anschluss an Sickerschacht herstellen**
Anschluss an Sickerschacht herstellen
Regenwasserleitung an Sickerschacht anschließen und verschließen. Einschl. sämtlicher Nebenleistungen
Anfallendes Material wird Eigentum des AN und
ist einer Wiederverwertung zuzuführen
Menge: 2,000 Stk

*Hinweis: ENTWÄSSERUNGSRINNEN NW100*

**03.02.03.6 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

Liefernachweis: Hauraton GmbH & Co. KG
Erzeugnis:

z.B. erfüllt das Produkt  Faserfix KS 100 Typ 01 die genannten Spezifikationen

oder das nachstehende, gleichwertige Erzeugnis
bzw. Verfahren nach Wahl des Bieters
‘
...................................................‘
‘
...................................................‘
‘
...................................................‘
(vom Bieter einzutragen; fehlt ein Eintrag, kommt das
ausgeschriebene Erzeugnis bzw. Verfahren zum Einsatz.)
Menge: 14,000 St

**03.02.03.7 Zulage für Rinnenendscheibe, NW 100**
Zulage für Rinnenendscheibe, NW 100
aus feuerverzinktem Stahl,
einschl. Einbau.
Menge: 8,000 St

**03.02.03.8 Zulage gerader Schnitt Rinnen- Unterteil**
Zulage für geraden Schnitt des Rinnenunterteils aus
gesonderter Position als Paßschnitt nach Aufmaß vor
Ort.
Menge: 4,000 St

**03.02.03.9 Maschenrost MW 30/10, R11, C 250**
Gussrost SW 6mm, Kl C, 500 mm
liefern und gem. Herstellerangaben auf Rinnen-Unterteil
und Einlaufkasten-Unterteil, Baubreite 160 mm, aus
vorheriger Position montieren.

Material: Stahl verzinkt, MW 30/10, R 11
mit horizontaler Schubsicherung,
4-fache Arretierung durch Schnellverschluß
SIDE-LOCK
Klasse: C 250
Länge: 1000 mm

Liefernachweis: Hauraton GmbH & Co. KG
Erzeugnis:

z.B. erfüllt das Produkt Gussrost SW 6mm die genannten Spezifikationen

oder das nachstehende, gleichwertige Erzeugnis
bzw. Verfahren nach Wahl des Bieters
‘
...................................................‘
‘
...................................................‘
‘
...................................................‘
(vom Bieter einzutragen; fehlt ein Eintrag, kommt das
ausgeschriebene Erzeugnis bzw. Verfahren zum Einsatz.)
Menge: 16,000 m

**03.02.03.10 Zulage für geraden Schnitt der Rinnenabdeckung**
Zulage für geraden Schnitt der Rinnenabdeckung
aus gesonderter Position als Paßschnitt nach Aufmaß vor
Ort.
Die Schnittflächen sind dauerhaft wieder zu verzinken.
Menge: 4,000 St

**03.02.03.11 Einlaufkasten- Unterteil, NW 100, Baubreite 160 mm**
Einlaufkasten aus glasfaserverstärktem Beton für
Entwässerungsrinne mit Sicherheitsfuge, NW 100 mm,
gemäß DIN EN 1433, liefern und einbauen einschl.
Aushub, Erdarbeiten und Anschluß an Entwässerungskanal
DN 100.
Baulänge: 500 mm
Breite 160 mm,
Bauhöhe: 500 mm
Abdeckung: aus gesonderter Position
Rahmen: integrierte verzinkte Stahlzarge mit
Schnellverschluß SIDE-LOCK
für 4-fache Arretierung pro Stück
Ausstattung: mit herausnehmbarem Kunststoff Eimer, für
den beidseitigen Rinnenanschluß aller Rinnen KS100,
Anschluß: für Rohranschluß DN 100,
Bettung: Beton C20/25, Dicke: 15 cm mit
beidseitiger Betonrückenstütze. Oberkante Rückenstütze
bis mind. 1/2 Liniensinkkastenhöhe.
Erzeugnis: Faserfix 100 KS-Einlaufkasten
Artikelnummer: 8052

Bereich: Nord-Ost

Liefernachweis: Hauraton GmbH & Co. KG
Menge: 4,000 St

*Hinweis: FASSADE*

**03.02.03.12 Noppenfolie vlieskaschiert und Gleitfolie 3-lagig**
liefern und als Grundmauerschutz im Bereich von
Mineralisch gebundenem Sockelputz einbauen.
Material: Noppenfolie vlieskaschiert und Gleitfolie 3 - lagig
Einbauhöhe bis 50cm
Verlegung OK Noppenfolie 1cm unter fertiger  Belagsoberkante
Noppenfolie darf nicht sichtbar sein!
Bereich Hauswand
Menge: 110,000 m

*Hinweis: TÜREN*

**03.02.03.13 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11
Menge: 11,000 m

*Hinweis: ROSTE*

**03.02.03.14 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m
Menge: 50,000 m²

**03.02.03.15 Hybridbodenwanne, 1000x500 mm, einschl. Rost und Laubfang**
Hybridbodenwanne, 1000x500 mm
Schuhabstreifer Hybrid-Bodenwanne aus Polymerbeton, mit integrierter, korrosionsfreier schwarzer Kunststoffzarge, mit ausschneidbarer Vorformung in allen vier Ecken zum Anschluss an die Grundleitung,
liefern und nach Herstellerangaben einbauen.

Maschenrost 30/10 Outdoor aus Stahl verzinkt
Laubfang aus ALU Lochblech d:15 cm, dicke 3 mm, 5mm Lochung festschrauben mit Edelstahlschrauben M10/2

auf Beton C12/15, 15 cm

Fabrikat: ACO Vario 2.0  oder gleichwertig.
Baulänge: 1000 mm
Baubreite: 500 mm
Bauhöhe: 80 mm
Menge: 2,000 St

**03.02.03.16 Wie vor, jedoch Länge 150x50 cm**
Menge: 1,000 St

**03.02.03.17 Bohrung für Ablauf D:110mm**
Menge: 3,000 St

**03.02.03.18 KG-.Verbindungsstück DN 100; L: bis 50 cm. mit 8/16 verfüllt**
KG-.Verbindungsstück DN 100
entsprechend ablängen und anschließen
und mit Rollkies 8/16 verfüllen
Menge: 3,000 St

*Hinweis: TRAUFE*

**03.02.03.19 Plattenbelag als Traufstreifen, in Reihe**
Plattenbelag als Traufstreifen, in Reihe
Platten wie Terrassen 50x50x5 cm, R11
auf Splittbett 2/5. 5cm Dick
Menge: 60,000 m

##### Abschnitt 03.02.04 PLATZ- UND WEGEBAU

**Ausführungsbeschreibung 28 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 29 Ausführungsbeschreibung Betonpflaster**
*Ausführungsbeschreibung Betonpflaster*
Betonpflaster müssen in ihrer Güte und Beschaffenheit
der DIN EN 1338 entsprechen.
Der Einbau hat nach den grundsätzlichen Regelungen der
DIN 18 318 zu erfolgen, bei ungebundener Bauweise
gelten zusätzlich die ZTV P-StB 2006 und die
TL Pflaster-StB 2004.
Alle Betonpflasterprodukte müssen eine
CE- Kennzeichnung aufweisen.

**Ausführungsbeschreibung 30 Ausführungsbeschreibung Betonplatten**
*Ausführungsbeschreibung Betonplatten*
Betonplatten müssen in ihrer Güte und Beschaffenheit
der DIN EN 1339 entsprechen.
Der Einbau hat nach den grundsätzlichen Regelungen der
DIN 18 318 zu erfolgen, bei ungebundener Bauweise
gelten zusätzlich die ZTV P-StB 2006 und die
TL Pflaster-StB 2004.
Alle Betonplattenprodukte müssen eine
CE- Kennzeichnung aufweisen.

*Hinweis: EINFASSUNGEN*

**03.02.04.1 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 30,000 m

**03.02.04.2 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 160,000 m

**03.02.04.3 Schnitt Betonsteineinfassung bis 100/25/8,5 cm**
Schnitt Betonsteineinfassung bis 100/25/8,5 cm
Betonsteineinfassung aus vorhergehenden Positionen schneiden
Schnitt mit Nassschneidegerät (Tischgerät) mit
Diamantscheibe.
Anfallendes Material wird Eigentum des AN und
ist einer Wiederverwertung zuzuführen
Menge: 20,000 St

*Hinweis: LÄUFERZEILEN*

**03.02.04.4 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/12 cm
Oberfläche: grau

z.B. erfüllt das Produkt Tetrago Nativo  die genannten Spezifikationen

oder das nachstehende, gleichwertige Erzeugnis
bzw. Verfahren nach Wahl des Bieters
‘
...................................................‘
‘
...................................................‘
‘
...................................................‘
(vom Bieter einzutragen; fehlt ein Eintrag, kommt das
ausgeschriebene Erzeugnis bzw. Verfahren zum Einsatz.)
Menge: 25,000 m

*Hinweis: TERRASSEN*

**03.02.04.5 Betonplatten Gartenplatte 50x50x4 cm, Sonderoberfläche R11**
*** Grundposition ZZ 1.0
nach DIN 18 501 liefern und nach DIN 18 318 einbauen.

Betonplatten liefern und einbauen.
Art: Betonplatte
Typ/Farbe: gebürstet
  grau
Format: 50x50 cmn
 Dicke  4 cm
Ausführung: Kreuzverband

Bettung: Splittgemisch 0/5, 5 cm

z.B. erfüllt das Produkt Fabrikat GDM.Tetrago light, silco,  die genannten Spezifikationen

oder das nachstehende, gleichwertige Erzeugnis
bzw. Verfahren nach Wahl des Bieters
‘
...................................................‘
‘
...................................................‘
‘
...................................................‘
(vom Bieter einzutragen; fehlt ein Eintrag, kommt das
ausgeschriebene Erzeugnis bzw. Verfahren zum Einsatz.)
Menge: 90,000 m2

**03.02.04.6 Schnitt Betonplatten Stärke 5cm**
Schneidekanten der Positionen Betonplatten 5cm, als
Paßschnitt nach Aufmaß vor Ort.
Menge: 25,000 m

*Hinweis: PFLASTERFLÄCHEN*

**03.02.04.7 Betonpflaster 30/20/10 cm grau**
Betonpflaster gem. "Ausführungsbeschreibung
Betonpflaster" liefern und einbauen

Typ: Tetrago, mit Fase
Format: 30/20/10 cm
Oberfläche: Grau
Ausführung: im 1/3 Verband mit versetzer Fuge, inkl.
Anteilig 20/20/10cm und 20/10/10  Grau
als Anfangsstein bzw. Endstein je Reihe
Bettung: Splittsandgemisch 0/5, 3-5 cm Stark
Fugen: 3-5 mm, mit Splittsandgemisch
0/4 eingekehren und einschlämmen

Bereich: Feuerwehrzufahrt

z.B. erfüllt das Produkt Tetrago Nativo  die genannten Spezifikationen

oder das nachstehende, gleichwertige Erzeugnis
bzw. Verfahren nach Wahl des Bieters
‘
...................................................‘
‘
...................................................‘
‘
...................................................‘
(vom Bieter einzutragen; fehlt ein Eintrag, kommt das
ausgeschriebene Erzeugnis bzw. Verfahren zum Einsatz.)
Menge: 60,000 m2

**03.02.04.8 Zulage verlegung in Nebengebäude (beengte Verhältnisse)**
Menge: 50,000 m²

**03.02.04.9 Betonpflaster Rasenliner 30/30/10**
nach DIN 18 501 liefern und nach DIN 18 318 einbauen.

Art: Rasenliner
Typ/Farbe: Grau
Format: 30/30/10cm
Oberfläche: nativo
Bettung: 3-5 cm Splittsandgemisch 0/5
Fugen: Verfüllen mit Oberbodengemisch aus
 60% gesiebtem Oberboden
 30% gewaschener Quarz- oder Natursand 0/4
 10% Kompost
 Maximale Korngröße 37mm

Ausführung: in Reihen
 siehe Detail

Liefernachweis: Godelmann Tetrago Liner
z.B. erfüllt das Produkt GDM.Tetrago Liner nativo die genannten Spezifikationen

oder das nachstehende, gleichwertige Erzeugnis
bzw. Verfahren nach Wahl des Bieters
‘
...................................................‘
‘
...................................................‘
‘
...................................................‘
(vom Bieter einzutragen; fehlt ein Eintrag, kommt das
ausgeschriebene Erzeugnis bzw. Verfahren zum Einsatz.)
Menge: 35,000 m2

**03.02.04.10 Schnitte Betonpflaster Stärke bis 10 cm**
Schneidekanten der Positionen Betonpflaster 10 cm, als
Paßschnitt nach Aufmaß vor Ort.
Menge: 25,000 m

**03.02.04.11 Betonkeil Pflaster bis Stärke 8cm**
Betonkeil als Randbefestigung in Beton C 20/25.
Bis max. 4 cm unter OK Betonpflaster 8cm hochziehen.
Bereich: Pflasterflächen-Ränder ohne Randbegrenzung
Menge: 10,000 m

**03.02.04.12 Mosaikpflaster Restflächen liefern und verlegen**
Mosaikpflaster gem.  liefern und verlegen.

Werkstein: Granit
Farbe/Art: grau
Oberfläche: gespalten
Güteklasse: 2
Format: 4-6 cm
Bettung: Splittsandgemisch 0/5, 3-5 cm stark
Fugen: 3-5 mm mit Brechsand (0/4) eingekehren und einschlämmen
Ausführung: in Restflächen
Bereich: Auspflasterung von Restflächen, einschl. Spalten und Einpassen von Zwickeln

Liefernachweis:  nach Wahl des Bieters '..........'

.........................................

Erzeugnis vom Bieter einzutragen
Menge: 2,000 m2

*Hinweis: FARBASPHALT*

*Hinweis: BELASTUNGSKLASSE 0,3 z.B. befahrbare Wohnwege, Fußgängerzonen*

**03.02.04.13 Wasserdurchlässiger Asphalt (PA 22 T WDA, 70/100)**
Wasserdurchlässiger Asphalttragschicht
(PA 22 T WDA, 70/100)
gem. "Ausführungsbeschreibung Asphalt" liefern, einbauen und verdichten.

In Wegeflächen der Belastungsklasse 0,3.
Einbau in nicht zusammenhängenden Flächen
Einbaubreite mind. 1,2 m
Einbau von Hand

Einbaudicke:  8 cm.
Bindemittel:  70/100
Menge: 200,000 m2

**03.02.04.14 Zulage an aufgehenden Bauteilen und Pollereinbauhülsen**
Zulage für den zuvor beschriebenen Farbasphalt- Einbau
bei Arbeiten an aufgehenden Bauteilen oder angrenzenden hochwertigen Belägen, sowie Pollereinbauhülsen
für das Schützen der Bauteile vor Verschmutzen beim Einbau mit geeigneten Maßnahmen (z. B. Abkleben, Abstellen etc.)

Die Bereiche werden vor Einbau gemeinsam mit der Bauleitung festgelegt und aufgemessen.

in  zusammenhängenden Längen
Menge: 30,000 m

**03.02.04.15 Farbige Asphaltdeckschicht Hellelfenbein**
Farbige Asphaltdeckschicht granitgrau
helle Asphaltsplittmastix BAM-colour 0/5 mm gem. "Ausführungsbeschreibung Asphalt" liefern und einbauen.

Einbaudicke: 3 cm dick
In Fahrwegen der Belastungsklasse 0,3
Zur Erzielung der gewünschten Färbung ist der Einsatz
eines farblosen Bindemittels Shell Mexphalt C LT in
Verbindung mit Farbpigmenten mit Granitedelsplitt 2/5 als Zuschlagstoff vorgeschrieben.
Die Verwendung herkömmlicher Straßenbaubindemittel ist
nicht zulässig.

Einbauhinweis: Flächen Neigung 2-3%,
 Einbau in reinem Handeinbau ohne Fertiger
Arbeits- oder Tagesfugen dürfen nicht sichtbar sein. Fugen sind mit geeignetem Gerät (Infrarot (Asphalt-Heiz) Gerät) nachzubearbeiten.

Farbe: RAL 1015, Hellelfenbein,
Menge: 200,000 m²

##### Abschnitt 03.02.05 AUSSTATTUNG

*Hinweis: KALKULATIONSHINWEIS:*
KALKULATIONSHINWEIS:
Die Geräte und Elemente können nur nach und nach eingebaut werden gem. Bauablaufplan.
Die Unterschiedlichen Lieferzeiten und die evtl. damit verbundenen Lieferkosten müssen in den Positionen eingerechnet werden und können nicht nachträglich in Rechnungf gestellt werden

*Hinweis: SONNENSCHUTZ HINWEIS*
Manuel aufrollbares Sonnensegel
Diagonal aufrollbar

Die Konstruktion ist nicht für Bauwerkslasten nach DIN 1055 Teil 4
(Wind) und Teil 5 (Schnee) ausgelegt. Die Sonnensegel sind daher bei
entsprechenden Wetterlagen abzunehmen bzw. abzusenken oder
einzurollen. Es ist dementsprechend von einem beaufsichtigten Betrieb auszugehen.
Bei Sturmgefahr ist der Bereich unter und neben den Segeln von Personen zu räumen.

**03.02.05.1 Sonnensegel Anlage Diagonal aufrollbar, Segel 5**
*** Grundposition ZZ 1.0
Manuel aufrollbares Sonnensegel Soliday System M/A, Diagonal aufrollbar, liefern und fachgerecht nach Herstellervorschrift gemäß EN 1176 mit Schutzzeichen (TÜV) montieren, einschließlich aller Erd- Fundament- und Nebenarbeiten.

Bestehend aus
Sonnensegel:

Material:  Luft- und Wasserdurchlässig
 Gewicht 230 g/m2,
 stabiler, langlebiger, sehr robustes HPDE Gewirke,  5 Jahre Garantie auf die UV-Bestädnigkeit,
 Verrottungs- und schimmelbeständig
 Starke Reißfestigkeit
 Recyclbar,Lichtechtheit: 8
 (1= mangelhaft / 8 = sehr gut)
Größe:  ca 22 m2
Farbe: Natur
 oder  Farbmusterkartei

System Doagonal aufrollbar mit 9 m Welle und 4 Masten:

1 Stk Komplette Aufrollvorrichtung inkl. Welle, Länge
 9 m
4 Stk Masten aus Aluminium 3000 x 78 x 6 mm,  einschließl. sämtliches Zubehör wie Lagerungen,  Seile, Seilblöcke, inkl. Schrauben und  Befestigungsmaterialien
4 Stk Bodenhülsen aus Alu für Mast D = 78 mm, zur  Befestigung der Masten
2 Stk. Versteifungsrohr bnis 300cm
4 Stk.  Erstellung Punktfundamente aus Beton C20/25
 ca. 40/40/80 cm mit Einbau vorh.  Bodenhülsen/Fundamentanker
1 Stk Gleitschiene zur Höhenverstellung mit  Verspannugsset Mast/Mast auf Mast montiert,  Länge 1,5 m inkl. Endkappen und Gleitschlitten.
1 Stk. Segelspannungs-Winch mit Kurbel zum Spannen  des Segels (Übersetzung 8:1)
 inkl. Masthalterung und Seilhalter
1 Stk. Schutztasche für Sonnensegel 20-45 m²
 Material Austronet 950, atmungsaktiv, schimmel-  und verrottungsresistent
4 Stk.  Prallschutz, Länge 1,5 m in Gelb

Hinweis: Zur Vermeidung von Fangstellen Ausführung mit  gekürztem Endlosseil, wie mit Fachdienst für  Arbeitssicherheit, Stadt München besprochen.

Hersteller: Fa. Weisenfeld Dachbegrünung und  Sonnensegel GmbH
 Kornstraße 14
 85304 Ilmmünster
 Tel.  08441 871675 0
 Fax: 08441 871675 29

z.B. erfüllt das Produkt  Typ: Sonnensegel Soliday M/A Diagonal aufrollbar, Austronet 950, die genannten Spezifikationen
Weisenfeld-Projekt-Nr. 2025-12-001

oder das nachstehende, gleichwertige Erzeugnis
bzw. Verfahren nach Wahl des Bieters
‘
...................................................‘
‘
...................................................‘
‘
...................................................‘
(vom Bieter einzutragen; fehlt ein Eintrag, kommt das
ausgeschriebene Erzeugnis bzw. Verfahren zum Einsatz.)
Menge: 1,000 1

**03.02.05.2 Segel 6 wie vor, jedoch verbunden mit Segel 5**
wie vor, jedoch
Größe: ca.21 m²
2 Stk Masten, davon einer mit Überläünge bis 600 cm
einschl. Prallschutz
2Stk Fundamentanker/Schraubhülsen
2 Stk Fundamente
Menge: 1,000 St

**03.02.05.3 wie vor, jedoch Segel 7**
wie vor, jedoch
Größe: ca.25 m²
Wellenlänge 9 m
4 Stk Masten, davon einer mit Überläünge bis 600 cm
einschl. Prallschutz
4 Stk Fundamentanker/Schraubhülsen
4 Stk Fundamente
Menge: 1,000 St

**03.02.05.4 Segel 8 wie vor, jedoch verbunden mit Segel 7**
wie vor, jedoch
Größe: ca. 13 m²
Wellenlänge 7 m
4 Stk Masten, davon zwei mit Überlänge bis 600 cm
einschl. Prallschutz
4 Stk Fundamentanker/Schraubhülsen
4 Stk Fundamente
Menge: 1,000 St

**03.02.05.5 wie vor, jedoch Segel 9**
wie vor, jedoch
Größe: ca.33 m²
Wellenlänge 9 m
4 Stk Masten, davon zwei mit Überläünge bis 600 cm
einschl. Prallschutz
4 Stk Fundamentanker/Schraubhülsen
4 Stk Fundamente
Menge: 1,000 St

**03.02.05.6 Segel 10 wie vor, jedoch verbunden mit Segel 9**
wie vor, jedoch
Größe: ca. 25 m²
Wellenlänge 9 m
4 Stk Masten, davon zwei mit Überlänge bis 600 cm
einschl. Prallschutz
4 Stk Fundamentanker/Schraubhülsen
4 Stk Fundamente
Menge: 1,000 St

**03.02.05.7 wie vor, jedoch Segel 11**
wie vor, jedoch
Größe: ca.29 m²
Wellenlänge 9 m
4 Stk Masten, davon zwei mit Überläünge bis 600 cm
einschl. Prallschutz
4 Stk Fundamentanker/Schraubhülsen
4 Stk Fundamente
Menge: 1,000 St

**03.02.05.8 Ankerhülse für Sonnenschirm zum Einbetonieren, groß**
Ankerhülse für Soinnenschirm zum Einbetonieren
mit abschraubbarem Oberteil liefern und inkl. Betonfundament einbauen.

Zweiteilig, Oberteil abschraubbar, feuerverzinkt, inkl. aufschraubbarer Abdeckscheibe für Winterabdeckung

Ankerhülsenoberteil: Ø 100 mm, für  Schirmmastdurchmesser bis Ø 55mm
Höhe: 360 mm
Verschraubung: M 16 x 45 mm Imbusschraube
auf
Ankerhülsenunterteil: Ø 100 mm mit Ankerkralle
 Abschluss 4 mm unter Pflasteroberfläche,
Höhe: 410 mm,
incl. aller Erd- und  Fundamentarbeiten.
Fundament: Beton C20/25
 80/80/80 cm
 bewehrt, ca. 35 kg Stahlmatten
 Oberkante Fundament mind. 15 cm  unter GOK Gelände
einschl. Dränageeinheit passend zum Anker

z.B. erfüllt das Produkt  Art. Nr.:MAY  AZ 120
Drainageeinheit Artikel-Nr. 357 491 die genannten Spezifikationen

oder das nachstehende, gleichwertige Erzeugnis
bzw. Verfahren nach Wahl des Bieters
‘
...................................................‘
‘
...................................................‘
‘
...................................................‘
(vom Bieter einzutragen; fehlt ein Eintrag, kommt das
ausgeschriebene Erzeugnis bzw. Verfahren zum Einsatz.)
Menge: 7,000 St

*Hinweis: AUSSTATTUNG*

**03.02.05.9 Fahrradparker**
liefern und einbauen von Fahrradständer,
einschl. aller Fundament- und Nebenarbeiten
Material:
Anlehnbügel aus Flachstahl 70 x 15 mm,
Höhe 1100 mm, davon 800 mm über Gelände
Breite 800 mm, feuerverzinkt für erdberührt
feuerverzinkt, Ecken gerundet
incl. angeschweißter Bodenplatte 200x80x5 mm

Fundament: Ortbeton C20/25 L400xB400xH400 mm
OK Fundament 15 cm unter Belagsunterkante,
inkl. Fixierung der Bodenplatte (je 4x) auf
Ortbetonfundament

Einbaubereich: siehe Werkplan

Liefernachweis: nach Wahl des Bieters

..........................................................

...........................................................

'..........'
(vom Bieter zwingend einzutragen)
Menge: 6,000 St

**03.02.05.10 Abfallbehälter liefern und einbauen**
liefern und nach Herstellervorschrift einbauen.
Einschl. aller Fundamente und Nebenarbeiten.

Zylindrischer Abfallbehälter 55l Fassungsvermögen
an Rphrpfosten d:36mm
komplett feuerverzinkt. An rückwärtig formschlüssig integrierter
Rechtecksäule 70 / 40 mm zur Punktfundamentierung. Korpus automatisch ausschwenkend (Arretierung bei ca. 35°),
separat abnehmbar und im Bogen nach unten ausgeschnitten. Abdeckung aus 5 mm
dickem Stahl zu der Einwurföffnung hochgekantet. Durch unterwärtige Verstrebungen zusätzlich gestützt. Einwurf von übergroßem Mülldurch Prallblech verhindert. Zylinder mit 1,75 mm, Rechteckrohrführung im Korpus mit 2 mm Wandung. Selbstschließendes 8 mm
Dreikant-Schnappschloss. Deutsches Patent und Markenamt:

Maße Fundament: 30/30/50
OK Fundament= 15 cm unter FOK

einschl. Erdarbeiten

Gewicht 26 kg.

z.B. erfüllt das Produkt Runge Frog 8430-E1301die genannten Spezifikationen

oder das nachstehende, gleichwertige Erzeugnis
bzw. Verfahren nach Wahl des Bieters
‘
...................................................‘
‘
...................................................‘
‘
...................................................‘
(vom Bieter einzutragen; fehlt ein Eintrag, kommt das
ausgeschriebene Erzeugnis bzw. Verfahren zum Einsatz.)
Menge: 1,000 St

*Hinweis: VERKEHRSSCHILDER*

**03.02.05.11 Schildpfosten 3m liefern und einbauen**
Rohrpfosten für Verkehrsschilder liefern und einbauen
einschl. Erdarbeiten und Betonfundament

Material: Rundrohr, feuerverzinkt mit
Abschlußkappe aus Metall
Durchmesser: 60 mm,
Wanddicke: 2,0 mm,
Länge: 3000 mm, Länge ü.GOK 2500mm
Fundament: C20/25 40/40/60cm

Liefernachweis: nach Wahl des Bieters

'..........'
(vom Bieter zwingend einzutragen)
Menge: 3,000 St

**03.02.05.12 Verkehrsschild Feuerwehrzufahrt gemäß StVO**
Verkehrsschild Feuerwehrzufahrt liefern und einbauen
einschl. Befestigung an Stahlrohrpfosten aus
vorstehender Position mit feuerverzinkten Rohrschellen
und feuerverzinkten Schrauben mit Muttern.
Nr.: 2445
Größe 594 x 210 x 2 mm,
Material Aluminium, weiß mit 1,5 cm
breitem rotem Rahmen und schwarzer
Schrift,
Aufschrift: "Feuerwehrzufahrt"

Liefernachweis: nach Wahl des Bieters

'..........'
(vom Bieter zwingend einzutragen)
Menge: 2,000 St

**03.02.05.13 Schild Feuerwehranfahrtszone**
Schild Feuerwehranfahrtszone liefern und einbauen
einschl. Befestigung an Stahlrohrpfosten aus
vorstehender Position mit feuerverzinkten Rohrschellen und feuerverzinkten Schrauben mit Muttern.

Größe:  800 x1200 mm
Material  Aluminium
Lageplan der Feurwehranzahrtszone wird von Seiten des Landschaftsarchitekten als Jpg oder PDFgestellt

Liefernachweis: nach Wahl des Bieters

'..........'
(vom Bieter zwingend einzutragen)
Menge: 1,000 St

*Hinweis: MÜLLBOXEN*

**03.02.05.14 Mülltonnenbox 1-türig**
Mülltonnenbox 1-türig
liefern und lt. Herstellervorschrift auf Pflasterfläche aus gesonderter versetzen

Modell:
1 x 120L Tonnen

Maße Stellplatz 64x64 cm

Oberfläche:
Anthrazitgrau RAL7016
mit Vollblech
einschl. Zylinderschloss
Deckel Oben

Einbaubereich: Kindergarten Küchenausgang

z.B. erfüllt das Produkt  Meisterbox Forst !ER Mülltonnenbox1 die genannten Spezifikationen

oder das nachstehende, gleichwertige Erzeugnis
bzw. Verfahren nach Wahl des Bieters
‘
...................................................‘
‘
...................................................‘
‘
...................................................‘
(vom Bieter einzutragen; fehlt ein Eintrag, kommt das
ausgeschriebene Erzeugnis bzw. Verfahren zum Einsatz.)
Menge: 1,000 St

##### Abschnitt 03.02.06 SPIELFLÄCHEN

*Hinweis: KALKULATIONSHINWEIS:*
KALKULATIONSHINWEIS:
Die Geräte und Elemente können nur nach und nach eingebaut werden gem. Bauablaufplan.
Die Unterschiedlichen Lieferzeiten und die evtl. damit verbundenen Lieferkosten müssen in den Positionen eingerechnet werden und können nicht nachträglich in Rechnungf gestellt werden

*Hinweis: SANDSPIELFLÄCHE*

*Hinweis: HINWEIS: VORGABEN LHM SPIELSAND*
HINWEIS: VORGABEN LHM SPIELSAND

Der zu liefernde Spielsand muss folgende Eigenschaften haben:
-  kein Brechsand
-  erstmals aus seiner natürlichen Lagerstätte abgebaut
-  nur an der Schürfstelle zwischengelagert
-  nicht länger als einen Monat nach dem Abbau zwischengelagert
-  gemäß seinem Einsatzzweck als Spielsand unbedenklich für die
Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Rechtzeitig vor Einbau des Sandes sind folgende Prüfzeugnisse
vorzulegen:
-  Prüfzeugnis des Materialprüfungsamtes für das Bauwesen der Technischen Universität München oder eines anderen gleichwertigen Institutes, dem folgendes zu entnehmen ist:
-  Korngrößenverteilung
-  abschlämmbare Bestandteile
-  Stoffe organischen Ursprungs
-  Prüfzeugnis über eine mikrobiologische Untersuchung eines staatlich anerkannten und vereidigten Handels- und Lebensmittelchemikers, dem folgendes zu entnehmen ist:
-  Höhe des pH-Wertes
-  Gesamtkolonienzahl
-  Anteile an Escherichia coli, Enteerobacteriaceaen, coliformen Keimen und Salmonellen
-  Prüfzeugnis über eine nukluidspezifische Untersuchung mittels hochauflösender Gamma-Spektroskopie des TÜV Bayern oder eines anderen gleichwertigen Institutes, welches Teilnehmer am Ringversuch des Bundesgesundheitsamtes ist. Dem Zeugnis müssen folgende Messergebnisse zu entnehmen sein, wobei die Werte in Bq pro Kg Sand anzugeben sind:
-  Cäsium 134
-  Cäsium 137
-  Kalium 40
-  Nuklide der natürlichen Zerfallsreihen (z.B. Uran- oder Thoriumreihe)
Der Sand muß beim Transport zur Verwendungsstelle abgedeckt sein

**03.02.06.1 Kleinsteinpflasterrand Sandkasten herstellen**
Kleinsteinpflasterrand herstellen
mit Granit-Kleinsteinen, Größe 2,
Güteklasse 1, 10/10 cm, gesägt und gestrahlt,
in Betonbettung C 12/15, 25 cm dick.
Fugendichtung mit Trasszementmörtel
Bereich = gewölbte Sandbereicheinfassung
Breite ca. 0,60 - 0,90 m, 7 - 8 Reihen
Verlegung in Reihen mit versetzten Fugen.
Einschl. Betonkeil oben und unten.
Gebrauchtes Material, Material mit
Verschmutzungen darf nicht verwendet werden,
Steine von AN geliefert.
Abrechung: nach tatsächlicher Fläche
Übermessungsregeln und Kleinflächenregel wird hier
nicht angewandt

Material: Granit, hellgrau
Freigabe nach Vorlage eines Steinmuster
Menge: 38,000 m2

**03.02.06.2 Spielsand**
liefern und profilgerecht einbauen, Naßabsiebung

Material: Manchinger Spielsand gem. Vorgabe LHM
Körnung: 0/4
Schichtdicke: 40 cm
bis 5 cm unter GOK

Bereich: Kinderspielbereich, siehe Werkplan
Menge: 44,000 m3

**03.02.06.3 Findlinge D 60-80 cm, Granit glatt und gerundet**
liefern und einbauen auf Betonbett Dicke 15 cm
Menge: 6,000 Stk

**03.02.06.4 Verfugung zwischen den Findlingen erstellen**
Verfugung zwischen den Findlingen erstellen
Verfugung vertieft mit MG III,
Vertiefung 3-4cm nach örtlicher Angabe
Höhe der Fuge  0,4-0,6 m
Länge der Fuge  0,6-0,8 m
Breite der Fuge  10 - 20 cm
Menge: 10,000 St

**03.02.06.5 Steinmetzmäßige Bearbeitung**
Steinmetzmäßige Bearbeitung
aller Natursteinoberflächen
zum Entfernen von scharfkantigen Stellen der
Steinoberflächen und Kanten
und nacharbeiten von Anschlüssen
Bearbeitungsbreite ca. 20 cm
Menge: 5,000 m

*Hinweis: SPIELGERÄTE*

**03.02.06.6 Hangrutsche eischl. Fundamente**
mit Maschinenschutzzeichen (TÜV) liefern und lt.
Herstellervorschrift aufbauen inkl. aller Erd-,
Fundament- und Nebenarbeiten

Name: Edelstahlrutsche (Breite 0,5 m, Höhe 1,00 m)  SONDER: mit Bügel
Kategorie: Bauwerke und Anbauelemente
Design: Richter Spielgeräte GmbH

Lieferumfang
1 Rutsche mit Bügel und Erdanker

Technische Informationen
- Rutsche aus V2A, Seitenwangen glasperlengestrahlt
- Seitenwangenstärke 2 mm
- Handlaufrohr Durchmesser 42 mm, Stärke 2 mm
- Wangenhöhe 16 cm
- Befestigung oben und unten mit Anschraublaschen
- Rutschblechstärke 3 mm

Abmessungen
(geringe Abweichungen möglich)
Breite:  50cm
Höhe:  1,00 m
Gewicht:  65 kg

Installationshinweise
- Untergrund: abhängig von der jeweiligen Anbauhöhe, bei Einbau im Gelände entsprechend der Bodenprofilierung; im Auslaufbereich empfehlen wir Bodenklasse "wie Sand"
- Fundamente: Aushubtiefe für Erdanker 55 cm

Maße Fundament Oben: 40x60x70 cm (Einbau auf dem Hügel)
Maße Fundament Unten: 25x25x70 cm

Technische Änderungen vorbehalten.
Zertifizierung nach DIN EN 1176 durch TÜV Product Service.

Lieferant:
© Richter Spielgeräte GmbH
Stand November 2025
Artikel-Nummer: S3.63300  AN295556

oder das nachstehende, gleichwertige Erzeugnis
bzw. Verfahren nach Wahl des Bieters
‘
...................................................‘
‘
...................................................‘
‘
...................................................‘
(vom Bieter einzutragen; fehlt ein Eintrag, kommt das
ausgeschriebene Erzeugnis bzw. Verfahren zum Einsatz.)
Menge: 1,000 St

**03.02.06.7 Hangsteiger einschl. Fundamente**
mit Maschinenschutzzeichen (TÜV) liefern und lt.
Herstellervorschrift aufbauen inkl. aller Erd-,
Fundament- und Nebenarbeiten

Lieferumfang
2 Standgestelle
2 Laufseile
2 Handseile

Technische Informationen
- Gerät aus nicht imprägnierter Gebirgslärche
- Palisaden weißgeschält, dabei werden Rinde, Kambium und Splintholz entfernt, die natürliche Form des Stammes bleibt erhalten und erlebbar
- Senkrechte Standpfosten mit abgeschrägtem Hirnholzabschnitt als konstruktive Holzschutzmaßnahme
- Schnitthölzer herzgetrennt, dadurch Verminderung von Rissanfälligkeit und unerwünschter Formänderung
- Richter-Herkulesseil, Durchmesser > 20 mm, aus verzinkten sechslitzigen Stahlseilen, umlegt und verklebt mit Polyestergarn, mit sehr guter Abriebbeständigkeit, fester Halt der Ummantelung auch bei punktueller Beschädigung, Standardfarbe rot
- Aluminium-Seilpressung, zylindrisch verpresst, mit abgerundeten Enden
- Ketten aus V2A bzw. V4A Stahl mit hoher Korrosionsbeständigkeit. Kurzgliedrig, ohne Ösen an den Anschlussteilen, gut austauschbar und einfache Kürzung
- Montage- und wartungsfreundliche Netzbefestigung über nachstellbare V2A-Kettenfixierung
- Alle Teile zur Bodenverankerung sind aus feuerverzinktem Stahl bzw. Edelstahl

Abmessungen
(geringe Abweichungen möglich)
Länge:  5,40 m
Breite:  1,10 m
Gerätehöhe:  1,50 m
Höhe Laufseile:  0,40 m
Höhe Handseile:  1,30 m
Gewicht insg.:  200 kg

Installationshinweise
- Untergrund: entsprechend einer Fallhöhe ≤ 0,60 m
- Fundamente: Betongüte C 25/30
2 Stück 60 x 150 x 60 cm, Aushubtiefe 80 cm
- Die Neigung ist abhängig von der Geländesituation.

Technische Änderungen vorbehalten.
Zertifizierung nach DIN EN 1176 durch TÜV Product Service.
PEFC-Zertifizierung nach PEFC ST 2002:2020/PEFC ST 2001:2020

Lieferant:
© Richter Spielgeräte GmbH
Stand November 2025
Referenznr.  AN295556

oder das nachstehende, gleichwertige Erzeugnis
bzw. Verfahren nach Wahl des Bieters
‘
...................................................‘
‘
...................................................‘
‘
...................................................‘
(vom Bieter einzutragen; fehlt ein Eintrag, kommt das
ausgeschriebene Erzeugnis bzw. Verfahren zum Einsatz.)
Menge: 1,000 St

**03.02.06.8 Hangaufstieg einschl. Fundamente**
mit Maschinenschutzzeichen (TÜV) liefern und lt.
Herstellervorschrift aufbauen inkl. aller Erd-,
Fundament- und Nebenarbeiten

bestehend aus: Wandauftsieg und Palisade mit Tau zum hochziehen.

Wandaufsteig:
Lieferumfang
1 Schräge Wand, Hangneigung frei wählbar
4 Stahlfüße

Technische Informationen
- Gerät aus naturbelassener Gebirgslärche
- Schnitthölzer herzgetrennt, dadurch Verminderung von Rissanfälligkeit und unerwünschter Formänderung
- Nut- und Federbohlen aus 4 cm Massivholz, hoch belastbar, kein Durchrieseln von Staub / Sand, Schutz vor direkter Regeneinwirkung
- Alle Teile zur Bodenverankerung sind aus feuerverzinktem Stahl bzw. Edelstahl

Abmessungen
(geringe Abweichungen möglich)
Länge:  2,90 m
Breite:  1,90 m
Gewicht:  230 kg

Installationshinweise
- Untergrund entsprechend einer Fallhöhe ≤ 1,50 m
- Hinweis: Bei Installation ohne Halteseil (3.67590), wird im Anlaufbereich (Wandfuß) eine Laufbahn mit geeignetem Untergrund (z. B. Hackschnitzel) und ausreichender Anlauflänge empfohlen.
- Fundamente: Betongüte C 25/30
4 Stück 50 x 50 x 40 cm, Aushubtiefe 60 cm

Technische Änderungen vorbehalten.
Zertifizierung nach DIN EN 1176 durch TÜV Süd Product Service GmbH.
PEFC-Zertifizierung nach PEFC ST 2002:2020/PEFC ST 2001:2020.

Palisade mit Tau:
Lieferumfang
1 Palisade mit Stahlfuß
1 Klettertau

Technische Informationen
- Palisade aus nicht imprägnierter Gebirgslärche
- Senkrechte Standpfosten mit abgeschrägtem Hirnholzabschnitt als konstruktive Holzschutzmaßnahme
- Herkulesseil, Durchmesser > 20 mm, aus verzinkten sechslitzigen Stahlseilen, umlegt und verklebt mit Polyestergarn, mit sehr guter Abriebbeständigkeit, fester Halt der Ummantelung auch bei punktueller Beschädigung
- Aluminium-Seilpressung, zylindrisch verpresst, mit abgerundeten Enden
- Gelenkiger Seilanschluss mit passgenauem Beschlag ohne gefährliche Öffnungen, mit Sintermetallgleitlager und nachstellbarer Schraub-Verbindung
- Profilscheibe zur normgerechten Abdeckung überstehender Schraubenköpfe, besserer Druckverteilung und Schutz gegen eindringendes Wasser. Lösen der Schraube ist erschwert
- Nachstellbare zweiteilige Schraubverbindung, wartungsfreundlich und ohne überstehendes Gewinde
- Alle Teile zur Bodenverankerung aus feuerverzinktem Stahl bzw. Edelstahl

Abmessungen
(geringe Abweichungen möglich)
Länge Klettertau:  2,50 m
Gewicht:  ca. 50 kg

Installationshinweise
- Untergrund: abhängig von der jeweiligen Anbauhöhe
- Fundamente: Betongüte C 25/30
Palisade: 1 Stück 60 x 60 x 60 cm, Aushubtiefe 80 cm

Technische Änderungen vorbehalten.
Zertifizierung nach DIN EN 1176 durch TÜV Product Service.
PEFC-Zertifizierung nach PEFC ST 2002:2020/PEFC ST 2001:2020

Lieferant:
© Richter Spielgeräte GmbH
Stand November 2025
Referenznr.  AN295556

oder das nachstehende, gleichwertige Erzeugnis
bzw. Verfahren nach Wahl des Bieters
‘
...................................................‘
‘
...................................................‘
‘
...................................................‘
(vom Bieter einzutragen; fehlt ein Eintrag, kommt das
ausgeschriebene Erzeugnis bzw. Verfahren zum Einsatz.)
Menge: 1,000 St

**03.02.06.9 Hügeltreppe aus Holzbalken liefern und einbauen**
Hügeltreppe aus Holzbalken liefern und einbauen
Material: Holzbalken, Gebirgslärche unbehandelt
gehobelt gefast. Kanten r:10mm abgerundet
Maße: 20x20x150 cm
befestigt mit 3 Gewindestangen d=15mm,
feuerverzinkt, Länge ca. 30 cm in Betonfundament je 30x30x50
Schraubenende vollständtig versenkt und mit Huttermuttern verschraubt.
An der Oberseite Mutter ca. 30 mm versenken und mit
ca. 20 mm Zapfen aus Lärchennholz verschließen.
aufstellen, einschl. Erd- und Betonarbeiten
liefern und aufstellen

Einbau in Boschung 1:3
Abstand ca. 60 cm
Menge: 5,000 St

**03.02.06.10 Nestschaukel eischl. Fundamente**
mit Maschinenschutzzeichen (TÜV) liefern und lt.
Herstellervorschrift aufbauen inkl. aller Erd-,
Fundament- und Nebenarbeiten

Lieferumfang:
1 Schaukelgestell mit Stahlfüßen und Querbaum aus Stahl
1 Storchennest mit Aufhängung an Seilen und Ketten

Technische Informationen
- Gerät aus nicht imprägnierter Gebirgslärche
- Palisaden weißgeschält, dabei werden Rinde, Kambium und Splintholz entfernt, die natürliche Form des Stammes bleibt erhalten und erlebbar
- Kardangelenk, im Gesenk geschmiedet, feuerverzinkt, besteht aus zwei Sintermetallgleit-lagern, ermöglicht freies Schwingen in alle Richtungen
- Profilscheibe zur normgerechten Abdeckung überstehender Schraubenköpfe, besserer Druckverteilung und Schutz gegen eindringendes Wasser. Lösen der Schraube ist erschwert
- Formschlüssige Verbindung, mit eingefrästen Metallringen bzw. gezahnten Scheibendübeln, zur Verstärkung der Bolzenverbindung bei hoher Belastung quer zur Faserrichtung des Holzes
- Für Hin- und Herbewegungen werden Sintermetallgleitlager verwendet, selbstschmierend, bei Bedarf leicht austauschbar
- Schaukelquerbaum aus Stahl feuerverzinkt. Optimierte Schaukelgeometrie mit biegesteifen Eckverbindungen, dadurch kleinere Fundamente und einfachere Fundamentüberdeckung möglich
- Ketten aus V2A bzw. V4A Stahl mit hoher Korrosionsbeständigkeit. Kurzgliedrig, ohne Ösen an den Anschlussteilen, gut austauschbar und einfache Kürzung
- Storchennest Ø 120 cm mit olivgrünem Seilring (PP), Sitznetz und Aufhängeseil
in schwarz Ø 16 mm (PES)
Aufhängeketten Ø 7 mm aus Edelstahl
- Alle Teile zur Bodenverankerung sind aus feuerverzinktem Stahl bzw. Edelstahl

Abmessungen
(geringe Abweichungen möglich)
Höhe:  2,80 m
Lichte Höhe:  2,60 m
Breite:  4,30 m
Tiefe:  2,15 m
Gewicht:  280 kg

Installationshinweise
- Untergrund entsprechend einer Fallhöhe ≤ 1,50 m
- Fundamente: Betongüte C 25/30
4 Stück 60 x 70 x 60 cm, Aushubtiefe 80 cm

Technische Änderungen vorbehalten.
Zertifizierung nach DIN EN 1176 durch TÜV Süd Product Service.
PEFC-Zertifizierung nach PEFC ST 2002:2020/PEFC ST 2001:2020

Lieferant:
© Richter Spielgeräte GmbH
Stand November 2025
Artikel-Nummer:
Artikel-Nummer: 6.14520  AN295556

oder das nachstehende, gleichwertige Erzeugnis
bzw. Verfahren nach Wahl des Bieters
‘
...................................................‘
‘
...................................................‘
‘
...................................................‘
(vom Bieter einzutragen; fehlt ein Eintrag, kommt das
ausgeschriebene Erzeugnis bzw. Verfahren zum Einsatz.)
Menge: 1,000 St

**03.02.06.11 Wasserpumpe mit Rinnen und Matschwanne, Fundamentanker und Winterdeckel**
*** Pauschalposition
mit Maschinenschutzzeichen (TÜV) liefern und lt.
Herstellervorschrift aufbauen inkl. aller Erd-,
Fundament- und Nebenarbeiten

bestehend aus einem Pumpenpodest, Kurbelpumpe, Wasserrinnen und einer Matschwanne

Kurbelpumpe:
Lieferumfang
1 Kurbelpumpe mit integriertem Druckanschluss in der Säule
einschl. Fundamentanker und Winterdeckel

Technische Informationen
- Kolbensaugpumpe in geschlossener Ausführung
- Pumpe und Säule aus V2A
- Zylinder- und Kurbelgehäuse, Rundunterteil, Kolbenstange und Antriebswelle aus V2A
- Antriebswellen-Messinglager durch Fettnippel schmierbar und auswechselbar
- Zylinder mit Messinglaufbuchse und Kunststoffkolben (POM)
- Kurbelring aus V2A mit Knauf aus Kunststoff
- Eingebaut in die Säule aus V2A sind die Ventilkombination zum direkten Anschluss an eine Druckwasserleitung Durchmesser 1 Zoll und ein Absperrventil mit Rückflussverhinderer Typ EA und Entleerung
- Anschlussgewinde 1 Zoll außen
- Mind. 2,5 bar Wasserdruck, max. 6 bar
- Verhinderung eines eventuellen Rückschlags durch Entlastungsventil
- Wasserbedarf ca. 18 l/min
- Mit programmierbarer Spülvorrichtung

Abmessungen
(geringe Abweichungen möglich)
Gerätehöhe:  1,50 m
Breite:  0,35/0,67 m
Gewicht:  70 kg

Installationshinweise
- Pumpe zum direkten Anschluss an die Druckleitung: Für die Funktion ist kein unterirdischer Schacht notwendig
- Untergrund dübelfest
- Während der Frostperiode Demontage zwingend erforderlich

Technische Änderungen vorbehalten.
Gebrauchsmuster 20 2020 100 441 Deutschland
Zertifizierung nach DIN EN 1176 durch TÜV Product Service.

Pumpenpodest:
Lieferumfang:
1 Pumpenpodest mit 4 Standpfosten mit Stahlfüßen

Technische Informationen
- Gerät aus nicht imprägnierter Gebirgslärche
- Schnitthölzer herzgetrennt, dadurch Verminderung von Rissanfälligkeit und unerwünschter Formänderung
- Plattformböden aus Nut- und Federbohlen aus 4 cm Massivholz, hoch belastbar, kein Durchrieseln von Staub / Sand, Schutz vor direkter Regeneinwirkung
- Standpfosten aus Lärchenholz 10/10 cm
- Alle Teile zur Bodenverankerung sind aus feuerverzinktem Stahl bzw. Edelstahl

Abmessungen
(geringe Abweichungen möglich)
Breite:  1,25 m
Tiefe:  1,10 m
Max. Höhe: 0,45 m
Gewicht:  95 kg

Installationshinweise
 Fundamente:
4 Stück 50 x 50 x 50, Aushubtiefe 70 cm, Betongüte C25/30

Technische Änderungen vorbehalten.
Zertifizierung nach DIN EN 1176 durch TÜV Product Service.
PEFC-Zertifizierung nach PEFC ST 2002:2020/PEFC ST 2001:2020

1. Wasserfluter:

Lieferumfang:
1 wasserrinneV2A glasperlengestrahlt, 2mm
4 Standpfosten V2A d:10cm

Technische Informationen
- Gerät aus V2A glasperlengestrahlt
- Alle Teile zur Bodenverankerung sind aus feuerverzinktem Stahl bzw. Edelstahl

- Alle Teile zur Bodenverankerung sind aus feuerverzinktem Stahl bzw. Edelstahl

Abmessungen
(geringe Abweichungen möglich)
Höhendifferenz:  mind. 24 cm
Höhe:  1,40 m
Länge:  1,50 m
Gewicht:  35 kg

Installationshinweise
- Untergrund: keine Fallhöhe gemäß Norm; treppenartige Anordnungen können jedoch eine Fallhöhenbetrachtung notwendig machen
- Empfehlung: Sand mit Drainage oder Pflaster mit Gully und entsprechende Geländegestaltung, dabei ist zu beachten, dass zur Spielfunktion "Matschen" Sand notwendig ist
- Fundamente:
2 Stück 50 x 50 x 50 cm, Aushubtiefe 70 cm, Betongüte C 25/30

2. Wasserbecken mit Stauklappe:

Lieferumfang
1 Wasserbecken mit 1 Stauklappe
2 Standfüße zum Aufstecken

Technische Informationen
- Gerät aus V2A-Blech, glasperlengestrahlt, Stärke 2 mm, mit grifffreundlichem Rand
- Klappe mit Gummidichtung, durch das Eigengewicht des Griffes schließend
- Für Hin- und Herbewegungen werden Sintermetallgleitlager verwendet, selbstschmierend, bei Bedarf leicht austauschbar
- Alle Teile zur Bodenverankerung sind aus feuerverzinktem Stahl bzw. Edelstahl

Abmessungen
(geringe Abweichungen möglich)
Höhendifferenz:  mind. 14 cm
Höhe:  1,40 m
Länge:  1,50 m
Gewicht:  56 kg

Installationshinweise
- Untergrund: keine Fallhöhe gemäß Norm; Treppenartige Anordnungen können eine Fallhöhenbetrachtung notwendig machen.
- Empfehlung: Ideal ist die Aufstellung im Sand mit Drainage und einer entsprechenden Geländegestaltung. Bei Aufstellung z.B. auf Pflaster mit Gully, muss geprüft werden, ob ein Sandabscheider erforderlich ist. Platzbedarf nach Gesamtanlage.
- Fundamente:
2 Stück 50 x 50 x 50 cm, Aushubtiefe 70 cm, Betongüte C 25/30

Technische Änderungen vorbehalten.
Zertifizierung nach DIN EN 1176 durch TÜV Product Service GmbH.

3. Matschwanne:

Lieferumfang
1 Matschwanne
3 Standfüße zum Aufstecken

Technische Informationen
- Gerät (Einzahl) aus V2A-Blech, glasperlengestrahlt, Stärke 2 mm, mit grifffreundlichem Rand
- Alle Teile zur Bodenverankerung sind aus feuerverzinktem Stahl bzw. Edelstahl

Abmessungen
(geringe Abweichungen möglich)
Höhe  1,20m
Höhendifferenz  min. 6 cm
Außenmaß:  1,00 x 1,00 m
Gewicht:  63 kg

Installationshinweise
- Untergrund: keine Fallhöhe gemäß Norm; Wir bitten jedoch zu beachten, dass treppenartige Strukturen eine Fallhöhen Betrachtung notwendig machen können.
- zur Spielfunktion "Matschen" ist Sand (Drainage vorgesehen) notwendig
- Fundamente: Betongüte C 25/30
3 Stück 50 x 50 x 50 cm, Aushubtiefe 70 cm

Technische Änderungen vorbehalten.
Zertifizierung nach DIN EN 1176 durch TÜV Product Service GmbH.
PEFC-Zertifizierung nach PEFC ST 2002:2020/PEFC ST 2001:2020

Lieferant:
© Richter Spielgeräte GmbH
Stand November 2025
Referenznummer  AN295556

oder das nachstehende, gleichwertige Erzeugnis
bzw. Verfahren nach Wahl des Bieters
‘
...................................................‘
‘
...................................................‘
‘
...................................................‘
(vom Bieter einzutragen; fehlt ein Eintrag, kommt das
ausgeschriebene Erzeugnis bzw. Verfahren zum Einsatz.)
Menge: 1,000 psch

**03.02.06.12 Spielparcour aus Holz, einschl. Fundamente**
mit Maschinenschutzzeichen (TÜV) liefern und lt.
Herstellervorschrift aufbauen inkl. aller Erd-,
Fundament- und Nebenarbeiten

Lieferumfang
4 Podeste mit Stahlfüßen
3 Antrittsstufen
1 Krabbelfass
1 Balancierbalken
1 Lückenbrücke
1 Standgestell für Lückenbrücke mit Stahlfüßen
1 Treppe
1 Schräge Wand mit geneigter Edelstahlfläche
6 Handseile
1 Balancierseil

Technische Informationen
- Gerät aus nicht imprägnierter Gebirgslärche
- Senkrechte Standpfosten mit abgeschrägtem Hirnholzabschnitt als konstruktive Holzschutzmaßnahme
- Schnitthölzer herzgetrennt, dadurch Verminderung von Rissanfälligkeit und unerwünschter Formänderung
- Schwarten aus Gebirgslärche (4 - 5 cm), von Hand weißgeschält, natürliche Baumoberfläche bleibt erlebbar und fühlbar
- Nut- und Federbohlen aus 4 cm Massivholz, hoch belastbar, kein Durchrieseln von Staub / Sand, Schutz vor direkter Regeneinwirkung
- Richter-Herkulesseil, Durchmesser > 20 mm, aus verzinkten sechslitzigen Stahlseilen, umlegt und verklebt mit Polyestergarn, mit sehr guter Abriebbeständigkeit, fester Halt der Ummantelung auch bei punktueller Beschädigung, Standardfarbe rot
- Aluminium Seilpressung, zylindrisch verpresst, mit abgerundeten Enden
- Gelenkiger Seilanschluss mit passgenauem Beschlag ohne gefährliche Öffnungen mit Sintermetallgleitlager und nachstellbarer Schraubverbindung
- Profilscheibe zur normgerechten Abdeckung überstehender Schraubenköpfe, besserer Druckverteilung und Schutz gegen eindringendes Wasser. Lösen der Schraube ist erschwert
- Nachstellbare zweiteilige Schraubverbindung, wartungsfreundlich und ohne überstehendes Gewinde
- Für alle Hin- und Herbewegungen werden Sintermetallgleitlager verwendet, selbstschmierend, bei Bedarf austauschbar
- Treppenstufen aus Hartholz 32 mm
- Rutschfläche aus V2A
- Alle Teile zur Bodenverankerung sind aus feuerverzinktem Stahl bzw. Edelstahl

Abmessungen
(geringe Abweichungen möglich)
Höhe:  1,80 m
Bodenhöhen:  0,40/0,60 m
Länge:  6,90 m
Breite:  5,15 m
Gewicht:  880 kg

Installationshinweise
- Untergrund entsprechend einer Fallhöhe ≤ 0,60 m
- Fundamente: Betongüte C 25/30
9 Stück 90 x 50 x 40 cm, Aushubtiefe 60 cm
1 Stück 90 x 30 x 20 cm, Aushubtiefe 40 cm
2 Stück 30 x 30 x 30 cm, Aushubtiefe 50 cm

Technische Änderungen vorbehalten.
Zertifizierung nach DIN EN 1176 durch TÜV Product Service.
PEFC-Zertifizierung nach PEFC ST 2002:2020/PEFC ST 2001:2020

Lieferant:
© Richter Spielgeräte GmbH
Stand November 2025
Referenznummer  AN295556

oder das nachstehende, gleichwertige Erzeugnis
bzw. Verfahren nach Wahl des Bieters
‘
...................................................‘
‘
...................................................‘
‘
...................................................‘
(vom Bieter einzutragen; fehlt ein Eintrag, kommt das
ausgeschriebene Erzeugnis bzw. Verfahren zum Einsatz.)
Menge: 1,000 St

**03.02.06.13 Spielboot Holz, einschl. Fundamente**
mit Maschinenschutzzeichen (TÜV) liefern und lt.
Herstellervorschrift aufbauen inkl. aller Erd-,
Fundament- und Nebenarbeiten

Lieferumfang
1 Schiffskörper mit Mast
3 Standpfosten aus feuerverzinktem Stahl
1 Hissbare Fahne

Technische Informationen
- Gerät aus nicht imprägnierter Gebirgslärche
- Schnitthölzer herzgetrennt, dadurch Verminderung von Rissanfälligkeit und unerwünschter Formänderung
- Nut- und Federbohlen aus 4 cm Massivholz, hoch belastbar, kein Durchrieseln von Staub/Stand, Schutz vor direkter Regeneinwirkung
- Kardangelenk, im Gesenk geschmiedet, feuerverzinkt, besteht aus zwei Sintermetallgleitlagern, ermöglicht freies Schwingen in alle Richtungen
- Profilscheibe zur normgerechten Abdeckung überstehender Schraubenköpfe, besserer Druckverteilung und Schutz gegen eindringendes Wasser. Lösen der Schraube ist erschwert
- Nachstellbare zweiteilige Schraubverbindung, wartungsfreundlich und ohne überstehendes Gewinde
- Für Hin- und Herbewegungen werden Sintermetallgleitlager verwendet, selbstschmierend, bei Bedarf leicht austauschbar
- Ketten aus feuerverzinktem Stahl (V2A/V4A gegen Aufpreis) vor dem Verzinken verschweißt, kurzgliedrig, ohne Ösen an den Anschlussteilen, gut austauschbar und einfache Kürzung
- Mastabspannung aus kurzgliedrigen V2A-Ketten, 6 mm
- Beschlagsteile feuerverzinkt
- Fahne aus wetterfester PVC-Planenware
- Alle Teile zur Bodenverankerung sind aus feuerverzinktem Stahl bzw. Edelstahl

Abmessungen
(geringe Abweichungen möglich)
Länge insg.:  3,50 m
Breite insg.:  2,20 m
Sitzhöhe:  0,65 m
Gewicht insg.:  275 kg
Gewicht des schwersten Einzelteils: 135 kg

Installationshinweise
- Untergrund entsprechend einer Fallhöhe ≤ 1,00 m
- Fundamente:
3 Stück 80 x 80 x 80 cm, Aushubtiefe 100 cm, Betongüte C 25/30

Technische Änderungen vorbehalten.
Zertifizierung nach DIN EN 1176 durch TÜV Product Service.
PEFC-Zertifizierung nach PEFC ST 2002:2020/PEFC ST 2001:2020

Lieferant:
© Richter Spielgeräte GmbH
Stand November 2025
Referenznr.:  AN295556

oder das nachstehende, gleichwertige Erzeugnis
bzw. Verfahren nach Wahl des Bieters
‘
...................................................‘
‘
...................................................‘
‘
...................................................‘
(vom Bieter einzutragen; fehlt ein Eintrag, kommt das
ausgeschriebene Erzeugnis bzw. Verfahren zum Einsatz
Menge: 1,000 St

**03.02.06.14 Spielgerät Baumstamm einshcl. Fundamente**
Baumstamm, entrindet, Oberfläche geschliffen,
Länge 2-3m,
Stammdurchmesser 20-30 cm (Nicht dicker als 30 cm)
aus Robinie, befestigt mit 3 Gewindestangen d=15mm,
feuerverzinkt, Länge ca. 30 cm in Betonfundament je 30x30x50
Schraubenende vollständtig versenkt und mit Huttermuttern verschraubt.
An der Oberseite Mutter ca. 30 mm versenken und mit
ca. 20 mm Zapfen aus Lärchennholz verschließen.
aufstellen, einschl. Erd- und Betonarbeiten
liefern und aufstellen

siehe Detail Lageplan Spielplatz

Liefernachweis: nach Wahl des Bieters

'..........'
(vom Bieter zwingend einzutragen)
Menge: 3,000 St

**03.02.06.15 Spielgeräte Balancierklötze**
Spielgeräte "Balancierklötze",
Art Baumstamm, entrindet, Oberfläche geschliffen,
Länge 0,6 -0,8 m,
Stammdurchmesser 20-30 cm
aus Robinie, aufrecht in Betonfundament setzen,
OK Klötze 30 -45 cm über Geländeoberkante in Betonfundament je 40x40x50 cm
einschl. Erd- und Betonarbeiten
liefern und aufstellen

siehe Detail Lageplan Spielplatz

Liefernachweis: nach Wahl des Bieters

'..........'
(vom Bieter zwingend einzutragen)
Menge: 24,000 St

**03.02.06.16 Prüfung nach DIN EN 1176/1177**
*** Pauschalposition
Prüfung der eingebauten Spielgeräte im Bereich der Kinderkrippe und des Kindergartens,
Prüfung gem. DIN EN 1176/1177 durch einen zugelassenen Sachkundigen.
Menge: 1,000 psch

*Hinweis: HOCHBEETE*

**03.02.06.17 Hochbeet klein einschl. Noppenbahn**
Hochbeet klein

Lieferumfang:
1 Pflanzkiste mit Noppenfolie

Material: Gebigslärche unbehandelt, gehobelt und gefast
Maße kantholz: ca. 10 x 10 cm
Maße Pflanzkiste: 110 x 110 cm
Höhe: 40cm
aufstellen auf 20 cm Schotter 16/32 cm

Mit Noppenbahn auskleiden bis 5 cm unter OK Pflanzkiste
Verfüllen mit Intensivdachgartensubstrat Dicke 40 cm
Menge: 1,000 St

**03.02.06.18 wie vor, jedoch Höhe 50 cm**
Menge: 2,000 St

##### Abschnitt 03.02.07 STABGITTERZAUN

**03.02.07.1 Dopstabgi.m.Zaun H 1.450**
Doppelstab-Gittermattenzaun herstellen
Zaunpfosten aus vollverschweißten Rechteckrohren
nach DIN EN 10219/1+2,
Stahlqualität S235JR nach DIN EN 10025 oder
DX51 + Z275 nach DIN EN 10346,
Abmessungen entsprechend statischer Erfordernis.
Mit verschweißter oder konstruktiv fest verbundener
Metallkappe am oberen Ende wasserdicht verschlossen.
Regelabstand (Achsmaß) ca. 250 cm
den Nutzlängen der Gittermatten angepasst.
Doppelstab-Gittermattenelemente aus
Stahldraht nach DIN EN 10218-2 und DIN EN 10223-4,
Stahlqualität S235JR nach DIN EN 10025
bestehend aus waagerecht verlaufenden doppelt gegenüberliegenden, punktgeschweißten Stahldrähten d = 8 mm
und senkrechten, im Kreuzverbund verschweißten Stahldrähten d = 6 mm
Abschluss am oberen und unteren Mattenrand glatt
(kein Übersteigschutz).
Gittermontage am Pfosten mit Flachstahl-Klemmleiste
(Korrosionsschutz und ggf. Pulverbeschichtung wie bei
Pfosten und Matten), die im Systemraster am Pfosten
verschraubt wird.
Die Gitterenden überlappen hinter dem Pfosten mit einer
Auflage von mindestens 30 mm, so daß die Befestigungsschrauben durch die Gitter greifen und ein Herausrutschen der Gitter am Pfosten unmöglich ist. Die überlappenden Enden der Gitter haben eine Maschenweite von
70x200 mm, so daß an beiden Enden Toleranzen im
Pfostenachsabstand bis zu 20 mm ausgelichen werden
können. Nutzlänge der Gitter 2.500 mm.
Alle Montageteile aus Metall (kein Kunststoff)
Zaunhöhe ca. 1.450 mm (Mattenhöhe 1.400 mm)
Pfosten mind. 60/40/2 mm, Länge 2.000 mm
Betonfundament C 12/15, 30/30/80 cm
Maschenweite (Achsabstand der Stäbe) 50/200
Oberfläche von Pfosten und Gittermatten feuerverzinkt
nach DIN EN ISO 1461

Bodenfreiheit 2 bis 8 cm
Einschließlich Erdarbeiten, Bodenklasse 1, 3 bis 5
Verdrängter Boden wird Eigentum des AN und ist einer
Wiederverwertung zuzuführen
Menge: 40,000 m

**03.02.07.2 Bes.Lstg.Zaun Endleiste H 1.450**
Besondere Leistung zu Gittermattenzaun
aus Doppelstabgittermatten
als Zulage für Mehraufwand Endleiste aus Metall
Zaunhöhe ca. 1.450 mm
Die technischen Vorgaben des Herstellers sind zu
berücksichtigen
Menge: 6,000 St

**03.02.07.3 Bes.Lstg.Zaun Eckausbildung H 1.450**
Besondere Leistung zu Gittermattenzaun
aus Doppelstabgittermatten
als Zulage für Mehraufwand Eckausbildung
Zaunhöhe ca. 1.450 mm
Die technischen Vorgaben des Herstellers sind zu
berücksichtigen
Menge: 2,000 St

**03.02.07.4 Bes.Lstg.Zaun Passlstück H 1.450**
StL-Nr. 1894421021041001
Besondere Leistung zu Gittermattenzaun
aus Doppelstabgittermatten
als Zulage für Mehraufwand Gittermatten-Passlänge
Zaunhöhe ca. 1.450 mm
Die technischen Vorgaben des Herstellers sind zu
berücksichtigen
Menge: 4,000 St

**03.02.07.5 Bes.Lstg.Zaun Höhenversprung H 1.450**
StL-Nr. 1894421022341001
Besondere Leistung zu Gittermattenzaun
aus Doppelstabgittermatten
als Zulage für Mehraufwand Höhenversprung
'Höhensprünge bis 20 cm' '
Zaunhöhe ca. 1.450 mm
Die technischen Vorgaben des Herstellers sind zu
berücksichtigen
Menge: 2,000 St

*Hinweis: TORANLAGEN*

**03.02.07.6 Zauntor Pflegezufahrt, Kita Tor**
*** Leitbeschreibung
Zauntoranlage einbauen
mit Torpfosten, 2 Bänder und Kegel je Tor, nachjustierbar
Türhöhe: 1450 mm
Türbreite (lichte Weite):6000 mm
Schließblech, Anschlag, Schloss mit Vorrüstung für
1 oder 2 Doppelschließzylinder nach Vorgabe AG,
Lieferung Schließzylinder durch AG
Drücker bzw. Knauf, Design in Abstimmung mit AG zur
Vermeidung von Gefahrenstellen
Bei Augenschrauben der Torbänder ggf. vorhandene Überlänge der Gewindespindeln abtrennen, Spindelenden mit
Hutmuttern sichern.
Metallteile innen und außen nach Schweißarbeiten feuerverzinkt nach DIN EN ISO 1461, Mindestzinkauflage
0,08 mm
Bodenfreiheit der Torflügel im geschlossenen Zustand
5 bis 8 cm
Inkl. Feststellriegel, bei geschlossenem Schlossflügel
nicht zu öffnen
Auflaufschuh einbetoniert, belagsbündig oder Überstand
nach Vorgabe des AG
2 Feststeller, einbetoniert, für geöffneten Zustand
Torflügel an Torpfosten über beide Bänder aufliegend
zur gleichmäßigen Lastübertragung montiert und gegen
Aushängen gesichert
Einschließlich Erdarbeiten, Bodenklasse 1,3 bis 5
Verdrängter Boden wird Eigentum des AN und ist einer
Wiederverwertung zuzuführen
2-flügelig mit 2 ungleichen Flügeln,
Breite Schlossflügel in mm:  3000 mm'
Pfosten aus Vierkantstahlrohr 160x160 mm,Wanddicke 8 mm
DIN 49.411, mit aufgeschweißtem Deckel
Mit Geflechtanschlussbügel, angeschraubt oder angeschweißt
Torblätter aus Stahlvierkantrohr,
HOP-Profil 70/40/15/2 mm
Türfüllung Stabgitter
Betonfundament Streifen 500 x 50 x 80 cm
Pfosten aus Vierkantstahlrohr 160x160 mm,Wanddicke 8 mm
DIN 49.411, mit aufgeschweißtem Deckel
Mit Geflechtanschlussbügel, angeschraubt oder angeschweißt
Torblätter aus Stahlvierkantrohr,
HOP-Profil 70/40/15/2 mm
Türfüllung ...
Betonfundament 650x40x80 cm, C 20/25
Menge: 1,000 St
*Unterbeschreibung 1 Füllung Stabgitter, Doppelte Schließung,elktr. Türöffner*
Zusatz:
Füllung Stabgitter, lotrecht als Sonderanferigung
Maschenweite 50/200

Schloßkasten für doppelte Schließung vorrichten
Torfeststeller im Rahmen beider Torflügel innenliegend integriert.
Zauntorsäulen mit aufgeschweißter oder konstruktiv fest verbundener Kopfplatte aus Metall.
Beide Flügel 3000 mm

##### Abschnitt 03.02.08 NEBENGEBÄUDE

*Hinweis: NEBENGEBÄUDE*

**03.02.08.1 Kubus mit Deckelschalung und geraden Seitenwänden,**
Gerätehaus
Kubus mit Deckelschalung und geraden Seitenwänden,
gefertigt als traditionelle Holzkonstruktion mit Stahlfüßen,
Wandbekleidung aus Deckel-Schalung,
Flachdach mit innenliegender Dachentwässerung,
Lieferung in vorgefertigten Teilen,
Montage vor Ort auf bauseitige Gründung gemäß statischem
Nachweis
Standort: Kita B, Gartenhaus
Hinweis:
Alle Angaben vor statischer Prüfung.
Dimensionierung und Gestaltung nach statischer Notwendigkeit
und Werkplanung.
Details siehe Werkplanung.
MCG-LAA-ABC-AP-DT-00-90126-00-V
Alle Farben nach RAL (nach Auswahl AG)

Abmessungen:
LxBxH: ca. 7130x6300x2800mm
Dachneigung ca. 2-3%
ohne Dachdurchdringung

Grundkonstruktion aus Holz und Stahl:
Tragwerk aus Konstruktionsvollholz (Fichte) in Skelettbauweise,
Holz technisch getrocknet, gehobelt, gefast, lasiert,
Sichtqualität, Festigkeitsklasse C 24,
Sparrren ca. 10/14cm, Wandrähm ca. 12/14cm,
Streben ca. 6/12cm, Wandschwelle ca. 12/16cm,
zzgl. Aussteifungen nach statischer Notwendigkeit,
Pfosten ca. 12/12cm, Pfostenfüße Stahl-Hohlprofil ca.
100x100-4mm,
auf Stahlfußplatten: ca. 200x200x10mm,
inkl. Fußplattenverankerung/ Befestigungsmaterial nach stat.
Notwendigkeit,
Abbinden und Aufrichten des Bauholzes inkl. sämtlicher
Anschlüsse und Auswechselungen,
Zimmermannsverbindungen, keine Schnellbauwinkel
alle Stahlelemente feuerverzinkt
Überdachung:
Flachdach, Dachschalung aus Rauspund, Ringkeilbohle
umlaufend, EPDM-Schweißbahnen, Schutzlage aus Geotextil,
innenliegende Entwässerung über Flachdachgulli, Zink-Fallrohr
DN 60/100 mit Rohrschelle, ohne Einbindung,
Ortgangsblech aus Zink als Abschluss, farbig pulverbeschichtet

Wandbekleidung aus Deckel-Schalung:
Deckel-Schalung, Profilmaß: ca. 21x145mm, Kanten
abgerundet,
Holzart: Fichte/Douglasie, 2-fach lasiert,
Sockelleiste umlaufend: HPL-Streifen als Abschluss zur
Pflasterfläche
Flügeltür: (2 Stk.)
Abmessungen: ca. 1,20x2,10m, aus Massivholzplatten,
Öffnungswinkel: 180°,
Dicke ca. 19mm, farbig lasiert,
Türrahmen Kantholz, farbig lasiert,
inkl. beidseitiger Drückergarnitur (Klinke/Knauf, V2A),
inkl. Türfeststeller (V2A),
inkl. beidseitiger Fingerklemmschutz,
ohne Schließsystem
Zusätzlich Einbauten :
- schmale Luftöffnungen an oberen Wandabschluss inkl.
Ungezieferschutz,
- 1 Stk. Trennwand mit Verkleidung aus Holzmehrschichtplatte,
- 1 Stk. Lichtöffnung mit Festverglasung aus Kunststoff,
Breite ca. 75cm, Rahmen farbig lasiert
herstellen, liefern, Endmontage vor Ort
ohne Abladen (Radlader/Kran bauseitig benötigt),
ohne Erd-, Fundament- und Überdeckungsarbeiten

herstellen, liefern, Endmontage vor Ort
ohne Abladen (Radlader/Kran bauseitig benötigt),
ohne Erd-, Fundament- und Überdeckungsarbeiten
Erzeugnis/ Lieferhinweis: Gerätehaus - Typ ANNELIE
FreiraumObjekte Ney GmbH
Adalbert-Stifter-Weg 14
01157 Dresden
tel. / Fax: 0351 421204 0/ 6
info@freiraumobjekte-ney-gmbh.de
www.freiraumobjekte-ney-gmbh.de

z.B. erfüllt das Produkt Typ ANNELIE die genannten Spezifikationen

oder das nachstehende, gleichwertige Erzeugnis
bzw. Verfahren nach Wahl des Bieters
‘
...................................................‘
‘
...................................................‘
‘
...................................................‘
(vom Bieter einzutragen; fehlt ein Eintrag, kommt das
ausgeschriebene Erzeugnis bzw. Verfahren zum Einsatz.)
Menge: 1,000 St

*Hinweis: VERKLEIDUNG ANSAUGTURM*

*Hinweis: Beschreibung Materialien*
Beschreibung Materialien
Alle Schweißnähte an tragenden Teilen sind
vollverschweißt und mit einer Schweißnaht mind. a= 6mm
herzustellen.
alle Stahlteile ST 37, feuerverzinken, sweepen, Kanten entgratet

Alle Holzteile aus Lärche, Kernholz, Güteklasse 1 nach
DIN 4074, Schnittklasse A, Feuchtigkeitsgehalt trocken
kleiner 18 %, kerngetrennt und splintholzfrei
unbehandelt, glatt gehobelt, Kanten 3 mm
gefast!
gemäß Detail Anlage

**03.02.08.2 W+M Konstruktion für Verkleidung Ansaugturm**
*** Pauschalposition
Herstellen von erforderlichen Werkstattzeichnungen
Freigeb durch Bauleitung erforderlcih
Menge: 1,000 psch

**03.02.08.3 Verkleidung Ansaugturm**
*** Pauschalposition
Verkleidung Ansaugturm Holzlatten auf Stahlunterkonstruktion

4 Eckpfosten aus Vierkanthohlprofil 60/60/3mit
jeweils 12 Laschen 20/40/4 mit Loch M8
zum Verschrauben des Querträgers
Asymetrische Bodenplatte 20x20x10mmm mit 4 Löcher M10 zum Aufdübeln
24 Querträger aus Flachstahl 50/5 Länge 140 cm
Verkleidung mit Holzlatten aus Douglsie, gehobel und gefast,oben abgeschrägt
Maße:28/58/2300 mmmit jeweils einer M5/40  Sechskantimbusschraube mit Kontermutter aus Edelstahl.
je Querstrebe
Fugenbreite max. 5mm
Menge: 1,000 psch

##### Abschnitt 03.02.09 VEGETATIONSTECHNIK

**03.02.09.1 Baugrund lockern**
vor Auftrag der Vegetationstragschicht kreuzweise durch
Aufreißen nach DIN 18 915.
Abstand der Aufreißer: bis 50 cm
Tiefe: 40 cm
Bodengruppe: 2 bis 5
Menge: 530,000 m2

**03.02.09.2 Baugrund lockern in Handarbeit**
vor Auftrag der Vegetationstragschicht kreuzweise durch
Aufreißen nach DIN 18 915 mit Handwerkzeug in
Handarbeit
Tiefe: bis 20 cm
Bodengruppe: 2 bis 5
Menge: 50,000 m2

**03.02.09.3 Pflanzfläche 40 cm-Schicht 0/40 gesiebt**
Oberboden 0/40 gesiebt liefern, profilgerecht auftragen und Vegeta- tionstragschicht für Pflanzflächen nach DIN 18 915 erstellen.
Profilgenauigkeit: +/- 5 cm.
Böschungsmodellierung: nach Plan und örtlicher Angabe
Schichtdicke: 40 cm
teilweise auf Tiefgaragendecke
Menge: 185,000 m2

**03.02.09.4 Oberboden 0/40 gesiebt einb. 40 cm AN liefern, in Böschung**
Oberboden 0/40 gesiebt profilgerecht einbauen
auf Böschungen, Neigung ..1:3.
Einbaudicke ca. 40 cm
Oberbodenlieferung durch AN
Menge: 45,000 m2

**03.02.09.5 Vegetationsschicht lockern**
durch Fräsen, nach gleichmäßigem Auftrag
der Bodenverbesserungsmittel der
vorangegangenen Positionen.
in Neigungen bis 1:2
Gemäß DIN 18 915.
Tiefe: bis 20 cm
Steine und Fremdkörper über 5 cm,
Unkraut und schwer verrottbare Pflanzenteile sind
abzulesen, zu laden und zu beseitigen.
Menge: 530,000 m2

**03.02.09.6 Rasenfläche 20 cm-Schicht 0/25 gesiebt**
Oberboden liefern, profilgerecht auftragen und Vegeta- tionstragschicht für Pflanzflächen nach DIN 18 915 erstellen.
Profilgenauigkeit: +/- 5 cm.
Böschungsmodellierung: nach Plan und örtlicher Angabe
Schichtdicke: 20 cm
teilweise auf Tiefgaragendecke
Menge: 250,000 m2

**03.02.09.7 Oberboden 0/25 gesiebt einb. 20 cm AN liefern, in Böschung**
Oberboden 0/25 gesiebt profilgerecht einbauen
auf Böschungen, Neigung ..1:3.
Einbaudicke ca. 20 cm
Oberbodenlieferung durch AN
Menge: 50,000 m2

**03.02.09.8 Vegetationsschicht lockern in Handarbeit**
mit Handwerkzeug, nach gleichmäßigem Auftrag
der Bodenverbesserungsmittel der
vorangegangenen Positionen.
in Neigungen bis 1:2
Gemäß DIN 18 915.
Frästiefe: 20 cm
Steine und Fremdkörper über 5 cm,
Unkraut und schwer verrottbare Pflanzenteile sind
abzulesen, zu laden und zu beseitigen.
Menge: 50,000 m2

**03.02.09.9 Düngung Kompost vermischen**
Düngung, organisch
der Pflanzfläche
mit Kompost
Menge: 50 l/m2
Dünger gleichmäßig mit Erde vermischen.
Menge: 230,000 m2

**03.02.09.10 Feinplanum Pflanzflächen**
herstellen nach DIN 18 916.
Steine und Fremdkörper über 5 cm, Unkraut und
schwerverrottbare Pflanzenteile sind abzulesen,
zu laden und abzufahren.
Maximale Abweichung vom Sollmaß (4m-Latte): ± 5cm
Anschluß an Belagsflächen höhengleich, Setzung ist zu
berücksichtigen.
Menge: 230,000 m2

**03.02.09.11 Feinplanum Rasenflächen**
herstellen nach DIN 18 917.
Steine und Fremdkörper über 5 cm,
Unkraut und schwerverrottbare Pflanzenteile
sind abzulesen, zu laden und abzufahren.
Maximale Abweichung vom Sollmaß (4m-Latte): +-2cm
Anschluß an Belagsflächen höhengleich, Setzung ist zu
berücksichtigen.
Menge: 300,000 m2

**03.02.09.12 Zulage Feinplanum in Böschung oder Mulde 1:2**
Zulage Feinplanum in Böschung 1:3
Menge: 100,000 m²

**03.02.09.13 Zwischenansaat mit Phacelia**
Zwischenansaat mit Phacelia
Phacelia tanacetifolia
auf Vegetationstragschichten aus gesonderter Position
gegen Verunkrauten, Austrocknen und Erosion
durch Ansaat mit Phacelia, einjährig, blau.
Menge  25 g/qm.
Ausbringung: ab März bis August
Abrechnung in der Abwicklung.
Menge: 500,000 m2

*Hinweis: BAUMSTANDORTE*

**03.02.09.14 Substrat A einb. 'T 80 cm' AN liefern**
Baum-/Pflanzgrube verfüllen mit Substrat (nicht überbaubar), Sieblinie A der ZTV-Vegtra Mü
(aktuelle Fassung)
Der Einbau hat entsprechend dem
Kapitel "Ausführung" ZTV-Vegtra Mü
(aktuelle Fassung) zu erfolgen.
Die Leistungen sind zu dokumentieren;
die Nachweise sind
unaufgefordert dem AG zu übergeben.
Schichtdicke in cm: 80
Lieferung durch AN
Eignungsprüfung und Eigenüberwachungsprüfung des AN
ist dem AG vor Bauausführung schriftlich zu übergeben
Menge: 20,000 m3

**03.02.09.15 Substrat B einb. T 80cm**
Substrat profilgerecht für tragfähige erweiterte
Vegetationsflächen einbauen und verdichten
Substrat tragfähig nach Sieblinie B der
ZTV-Vegtra Mü (99)
Schichtdicke 100 cm
Einbaubereich Baumgrube
Menge: 120,000 m3

**03.02.09.16 Baumgrube 5x5 T 100**
Baumgruben herstellen
inkl. Lockerung der Sohle 20 cm
Größe 5,0 m x 5,0 m
Aushubtiefe 1,0 m
Baum-/Pflanzgrube verfüllen mit Substrat
der Vorpositionen
(aktuelle Fassung)
Der Einbau hat entsprechend dem
Kapitel "Ausführung" ZTV-Vegtra Mü
(aktuelle Fassung) zu erfolgen.

Aushub laden und und auf Haufen legen
Menge: 5,000 St

**03.02.09.17 Pflanzgrube L 60 / T 60,ab Höhe 100**
Pflanzgrube für Solitärsträucher nach DIN 18915
herstellen
verfüllen mit Oberboden Bodengruppe 2 bis 5
Lockern der Sohle 10 cm tief.
Seitenlänge: 60 cm
Grubentiefe: 60 cm
Menge: 10,000 St

*Hinweis: MULCHARBEITEN*

**03.02.09.18 Rindenmulch fein 0/20 für Stauden und Bodendecker**
als Schutz vor Verunkrauten und Austrocknen
nach DIN 18 916.
Die Ausführung erfolgt erst nach Abnahme des
vorher durchzuführenden Hackgangs durch die Bauleitung.
Die Mulchdicke ist der Art der Pflanzung anzupassen.
Dicke i.M.10 cm
Material Rindenmulch fein 0/20 mm aus Nadelholzrinde
Abrechnung in der Abwicklung.
Bereich Pflanzflächen Stauden und Bodendecker
Menge: 230,000 m2

##### Abschnitt 03.02.10 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

**03.02.10.3 Carpinus betulus**
Hainbuche
Hochstamm, StU 20-25
Menge: 3,000 St

**03.02.10.4 Pterocarya fraxinifolia**
Pterocarya fraxinifolia
Solitär, mehstämmig br.200-250,h:300-400
Menge: 2,000 St

*Hinweis: STRÄUCHER*

**03.02.10.5 Cornus sanguinea**
Roter Hartriegel
Solitär 3xv mB. 150-200
Menge: 11,000 St

**03.02.10.6 Corylus avellana**
Gewöhnliche Hasel
Solitär mB. 3xv 175-200
Menge: 6,000 St

**03.02.10.7 Physocarpus opulifolius 'Amber Jubilee'**
Blasenspiere ‘Amber Jubilee‘
Strauch i.C. 100-125
Terrassen Sichtschutz 4x
Wegränder 1x
Menge: 5,000 St

**03.02.10.8 Ribes alpinium "Schmidt"**
Alpen Johannisbeere
Strauch 2xv. i.C. H 60 -100
Rasen Innenfläche
Menge: 3,000 St

**03.02.10.9 Salix eleagnus ‘Angustifolia‘, 60-80, i.Co**
Salix eleagnus ‘Angustifolia‘, 60-80, i.Co
2xver
Menge: 50,000 St

**03.02.10.10 Spiraea x arguta**
Brautspiere
Strauch 3xv. mB 100-125
Terrassen Sichtschutz 5x
Wegränder 1x
Menge: 6,000 St

*Hinweis: STAUDEN/ BODENDECKER*

**03.02.10.11 Waldsteinia ternata - Golderdbeere**
Waldsteinia ternata - Golderdbeere
Tb,,10-12 Stück/qm
Menge: 1800,000 St

**03.02.10.12 Cornus sericea "Kelseyi" 30-40**
Cornus sericea "Kelseyi"
Str. im Co. 2 x ver. 30-40
7Stkk/m²
Menge: 1400,000 St

##### Abschnitt 03.02.11 RASEN U. PFLANZARBEITEN

**03.02.11.1 Bodenverbesserungsmittel NPK-Dünger**
liefern und gleichmäßig auf Pflanzfläche und
Baumgruben aufbringen.
in Neigungen bis 1:2
Material: organisch/mineralischer NPK-Dünger
Badarf:  20 g/qm
Abrechnung: Nach bearbeiteter Fläche
Nachweis gemäß Lieferschein
Hersteller: ..........................................
 ..........................................
Menge: 6,000 kg

**03.02.11.2 Rasenansaat RSM 2.3**
Rasenansaat nach DIN 18 917 herstellen
Regelsaatgutmischung: RSM 2.3 / FLL (Gebrauchsrasen -
Spielrasen)
Arbeitsgänge: 2, mit je der Hälfte der Saatgutmenge,
kreuzweise.
Saatgutmenge 20 g/qm
Abrechnung in der Abwicklung.
Menge: 300,000 m2

**03.02.11.3 Bäume 20/25**
gem. DIN 18 916 pflanzen, schneiden und wässern.
Hochstamm mit Ballen, StU 20/25
Menge: 3,000 St

**03.02.11.4 wie vor, jedoch br.200-250, Höhe350-400, mehrstämmig**
Menge: 2,000 St

**03.02.11.5 Baumpfähle: Baum 3 Bock**
Pflanzenverankerung nach DIN 18 916 liefern und
einbauen.
Pfähle und Befestigungsmaterial müssen 2 Jahre haltbar
sein.
Material: geschälter Baumpfahl ohne Imprägnierung,
Pfahllänge: 300 cm
Einbau: senkrecht, drei Pfähle pro Baum
Bindegut: Kokosstrick, Zopfdicke 8-10 cm
Abrechnung pro Baum
Menge: 5,000 St

**03.02.11.6 Verdunstungsschutz**
an Stamm und Hauptästen bis 8 cm Dicke
mit Jute-Bandage.
Abrechnung pro Baum.
Menge: 5,000 St

**03.02.11.7 Solitärs 125/150**
gem. DIN 18 916 pflanzen, schneiden und wässern.
Mit Ballen, Höhe 125/150
Menge: 11,000 St

**03.02.11.8 Solitärs 175/200**
gem. DIN 18 916 pflanzen, schneiden und wässern.
Mit Ballen, Höhe 1175/200
Menge: 17,000 St

**03.02.11.9 Sträucher bis 40cm**
gem. DIN 18 916 pflanzen, schneiden und wässern.
iC, Höhe bis 40cm
Menge: 140,000 St

**03.02.11.10 Sträucher 60-100**
gem. DIN 18 916 pflanzen, schneiden und wässern.
mit Ballen, Höhe 60-100
Menge: 24,000 St

**03.02.11.11 Stauden & Bodendecker im Tb**
gem. DIN 18 916 pflanzen, schneiden und wässern.
Menge: 1800,000 St

##### Abschnitt 03.02.13 FERTIGSTELLUNGSPFLEGE

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

**03.02.13.1 Wässern Gehölz 250l 10 AG**
Wässern
der Großgehölze,
mit Schlauch
Wasser liefern,
Mindestwassermenge je Arbeitsgang/m2
250 l, in mehreren Teilmengen,
10 Arbeitsgänge,
Menge je Arbeitsgang ca: 9
Abrechnung nach bewässerten Einheiten
Menge: 60,000 St

**03.02.13.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 190
Menge: 900,000 m2

**03.02.13.3 Wässern Pflanzung 10 AG**
Wässern
der Pflanzfläche,
mit Schlauch
Wasser liefern,
Mindestwassermenge je Arbeitsgang/m2
25 l,
10 Arbeitsgänge,
Menge je Arbeitsgang ca: 190m2
Abrechnung in der Abwicklung
Menge: 1900,000 m2

**03.02.13.4 Düngen Pflanzflächen 1 AG**
Düngen
von Pflanzflächen
Dünger liefern
vom Auftraggeber vorgeschriebenes Produkt
Mineralischer NPK-Dünger
Nährstoffgehalt 8+8+12+3
das Verpackungsmaterial des Düngers
wird Eigentum des Auftragnehmers
und ist einer Wiederverwertung zuzuführen
Dünger gleichmäßig aufbringen
Ausbringmenge über 40 bis 60 g pro m2
bis 5.000 m2 je Arbeitsgang
Menge: 190,000 m2

**03.02.13.5 Rasen mähen 10 AG**
Rasen mähen
Wuchshöhe 6-10 cm, Schnitthöhe 3 cm,
Anzahl der Schnitte: 10
Schnittfolge nach Wuchshöhe
Mähgut aufnehmen,
es wird Eigentum des Auftragnehmers
und ist einer Wiederverwertung zuzuführen
Fläche je Arbeitsgang in m2 ca: 300
Menge: 3000,000 m2

**03.02.13.6 Zulage Mähen in Böschung bis 1:2**
Menge: 500,000 m²

**03.02.13.7 Wässern 'Rasen' 5 AG**
Wässern
des Rasens, beregnen,
die oberen 10 cm durchfeuchten
Wasser liefern,
5 Arbeitsgänge,
Menge je Arbeitsgang ca: 300 m2
Abrechnung in der Abwicklung
Menge: 1500,000 m2

**03.02.13.8 Düngen Gebrauchsrasen 2 AG**
Düngen
von Gebrauchs- und Spielrasen
Dünger liefern
vom Auftraggeber vorgeschriebenes Produkt
Mineralischer NPK-Dünger Nährstoffgehalt 8+8+12+3
das Verpackungsmaterial des Düngers
wird Eigentum des Auftragnehmers
und ist einer Wiederverwertung zuzuführen
Dünger gleichmäßig aufbringen
mit Streugerät
Ausbringmenge über 80 g pro m2
bis 500 m2 je Arbeitsgang
Menge: 600,000 m2

#### Bereich 03.03 KITAS BLOCK C

##### Abschnitt 03.03.01 VORARBEITEN

*Hinweis: AUF HÖHE SETZEN*

**03.03.01.1 Schacht auf Höhe (bis 10 cm)**
Schacht auf Höhe (bis 10 cm)
setzen, Oberkante Deckel entspricht fertiger Geländehöhe.
Art des Schachtes: Revisionsschacht
Höhendifferenz: bis 10 cm
Menge: 2,000 St

**03.03.01.2 Schacht auf Höhe (bis 30 cm)**
Schacht auf Höhe (bis 30 cm) setzen, Oberkante Deckel
entspricht fertiger Geländehöhe.
Art des Schachtes: Revisionsschacht
Höhendifferenz: bis 30 cm
Menge: 2,000 St

**03.03.01.3 Konus drehen**
Konus drehen, einschl. Ausgleichsringe und Deckel
Standartkonus bis duchmesser 200 m freigraben und drehen.
Danach wieder anfüllen und entsprechen verdichten
Menge: 3,000 St

*Hinweis: VERDICHTUNGSKONTROLLEN*
VERDICHTUNGSKONTROLLEN

1 Stück Prüfung gem. DIN bedeutet, dass ein Prüfstandort alle mind. Anforderungen, inkl. Bericht, gem. der erforderlichen DIN
erfüllen muss.

**03.03.01.4 Rammsondierung**
Prüfen der Verdichtung des Vorunternehmers mittels
Rammsondierung (Künzelstab) gemäß DIN 4094 einschl.
aller Nebenarbeiten, incl. Prüfdiagramm.
Leistung wird nur auf Anordnung durch die örtliche
Bauleitung erbracht.
Bereiche: Gebäudehinterfüllung
Menge: 2,000 St

**03.03.01.5 Lastplattendruckversuch**
Lastplattendruckversuch als Kontrolluntersuchung
Bestimmung des Verformungsmoduls durch Lastplatten-
Druckversuche (Doppelversuch) an Erdplanum (vor und
nach Untergrundverbesserung) und Frostschutzschicht,
einschließlich Beistellung des Kontergewichtes (z.B.
beladener LKW)
Zu erreichende Werte:
- für Erdplanum Ev2 mind.45 MN/ qm bei einem
Verhältnis Ev2/ Ev1 max. 2,5

- Für OK Frostschutzschicht Ev2 mind. 120 MN/qm bei
einem Verhältnis von Ev2/Ev1 max. 2,2

Leistung inclusive Berichterstellung.
Menge: 2,000 St

**03.03.01.6 Boden für Suchgraben**
Boden für Suchgraben ab Geländeoberfläche ausheben,
zur Feststellung von Sparten in Handarbeit mit
Maschinenunterstützung. Aushub seitlich lagern, nach
Spartensichtung wieder verfüllen und verdichten,
Aushubtiefe: bis 0,80 m
Sohlenbreite: bis 0,50 m
Bodenklasse 3 und 4.
Menge: 20,000 m

##### Abschnitt 03.03.02 AUFBAU TIEFGARAGE

*Hinweis: TG-DECKE*

**03.03.02.1 Reinigung der Dachflächen**
Reinigung der Dachflächen
Bearbeitungsflächen von störenden Stoffen säubern
(besenrein). Die aufgenommenen Stoffe werden Eigentum
des AN und sind ordnungsgemäß zu entsorgen.
Menge: 600,000 m2

**03.03.02.2 PE-Trenn- und Gleitfolie TGF 0,2**
PE-Trenn- und Gleitfolie TGF 0,2 liefern und mit 10 cm Überlappung verlegen.

Eigenschaften:
Material: 100% Recycling-PE
Dicke: ca. 0,2 mm
Gewicht: ca. 185 g/m²

Liefernachweis: nach Wahl des Bieters

'..........'
(vom Bieter zwingend einzutragen)
Menge: 600,000 m²

**03.03.02.3 Schutz-, Trenn- und Gleitlage 500mg**
Schutz-, Trenn- und Gleitlage 500mg
Schutzvlies SGL 500 liefern und als Schutz der Dachabdichtung/Wurzelschutzbahn vor mechanischer Beanspruchung bzw. bei Materialunverträglichkeit gemäß DIN 18531-2, sowie als Gleitlage unter Verkehrsflächen in Verbindung mit einer weiteren PE-Folie mit 10 cm Überlappung fachgerecht verlegen.

Eigenschaften:
Material: PP (Vlies) und LDPE (Gleitlage)
Georobustheitsklasse: GRK 5
Dicke ca. 2,5 mm
Flächengewicht: ca. 500 g/m²

Liefernachweis: nach Wahl des Bieters

'..........'
(vom Bieter zwingend einzutragen)
Menge: 600,000 m²

**03.03.02.4 Wasser-Retentionsbox WRB 85 einschl. Kapillarbrücken**
Wasser-Retentionsbox WRB 85 mit hohem temporärem und ggfs. permanentem Retentionsvolumen. Hochbelastbar mit frei durchströmbarer Struktur zur schnellen Verteilung des Regenwassers innerhalb des Retentionsraums.
Einschließlich 4 Kapillarbrücken pro Box zum Transport von gespeichertem Regenwasser aus der Dränebene in die Substratschicht und zur Steigerung der Verdunstungsleistung.

Technische Daten:
Material: PP-Recycling-Regenerat
Nenndicke: 85 mm
Flächengewicht: ca. 5,7 kg/m²
Farbe: schwarz
Druckfestigkeit (nach DIN ISO 25619-2): ca. 800 kN/m² bei ca. 10% Stauchung
Hohlraumvolumen: ca. 95 Vol.%
Retentionsvolumen: ca. 80 l/m²
Wasserableitvermögen (nach DIN EN ISO 12958):
bei 0% Gefälle: 2,80 l/(m*s)
bei 1% Gefälle: 6,07 l/(m*s)
bei 2% Gefälle: 8,63 l/(m*s)
bei 3% Gefälle: 10,30 l/(m*s)
Lieferform: Einzelelemente (Maße: 1,19 x 0,59 m, ca. 0,702 m²/Einzelelement)
einschl. 4 Verbinder

z.B. erfüllt das Produkt Optigrün WRB 85 die genannten Spezifikationen

oder das nachstehende, gleichwertige Erzeugnis
bzw. Verfahren nach Wahl des Bieters
‘
...................................................‘
‘
...................................................‘
‘
...................................................‘
(vom Bieter einzutragen; fehlt ein Eintrag, kommt das
ausgeschriebene Erzeugnis bzw. Verfahren zum Einsatz.)
Menge: 200,000 m2

**03.03.02.5 Wasser-Retentionsbox WRB 170, mit Kapillarbrücken, einschl. Verbinder**
Wasser-Retentionsbox WRB 170 mit Kapillarbrücken Wasser-Retentionsbox WRB 170 mit hohem temporärem und ggfs. permanentem Retentionsvolumen.
Mit Kapillarbrücken zum Transport von gespeichertem Regenwasser aus der Dränebene in die Substratschicht und zur Steigerung der Verdunstungsleistung. Hochbelastbar mit geschlossener, lastverteilender Struktur.
Frei durchströmbare Struktur zur schnellen Verteilung des Regenwassers innerhalb des Retentionsraums.

Technische Daten:
Material: PP-Recycling-Regenerat
Nenndicke: 170 mm
Druckfestigkeit (nach DIN ISO 25619-2): ca. 800 kN/m² bei ca. 10% Stauchung
Flächengewicht: ca. 11,4 kg/m²
Farbe: schwarz
Hohlraumvolumen: ca. 95 Vol.%
Retentionsvolumen: ca. 161 l/m²
Lieferform: Einzelelemente inklusive 4 Kapillarbrücken
(Maße: 1,19 x 0,59 m, ca. 0,702 m²/Einzelelement)
einschl. 4 Verbinder

z.B. erfüllt das Produkt Optigrün WRB 170 die genannten Spezifikationen

oder das nachstehende, gleichwertige Erzeugnis
bzw. Verfahren nach Wahl des Bieters
‘
...................................................‘
‘
...................................................‘
‘
...................................................‘
(vom Bieter einzutragen; fehlt ein Eintrag, kommt das
ausgeschriebene Erzeugnis bzw. Verfahren zum Einsatz.)
Menge: 400,000 m²

**03.03.02.6 Schnittkanten an Wasser-Retentions-Boxen 85 mm**
Schnittkanten an Wasser-Retentions-Boxen WRB
 der Vorpositionen an Dachrändern
und -durchdringungen fachgerecht nach Herstellerangaben als Zulage herstellen.
Menge: 65,000 m

**03.03.02.7 wie vor, jedoch 170 mm**
Menge: 50,000 m

**03.03.02.8 Filter- und Kapillarvlies FIL 200K (Unter Vegetationsflächen)**
Filter- und Kapillarvlies  als Filterschicht zwischen Wasser-Retentionsboxen und Substrat. Vlies mit Mikrofilament-Technologie mit besonders guter Kapillarwirkung.

Einsatzbereich:
Horizontale Filterschicht bei begrünten Retentionsdächern. Zur flächigen Verteilung von gespeichertem Regenwasser aus der Dränebene in die Substratschicht und zur Steigerung der Verdunstungsleistung.

Eigenschaften:
Material: Polyester PES/Polyamid PA
Nenndicke: ca. 1,5 mm
Flächengewicht: ca. 180 g/m²
Farbe: hellblau
Festigkeitsklasse: GRK 3

Liefern und nach Herstellerangaben mit 10 cm Überlappung verlegen.

z.B. erfüllt das Produkt Optigrün  FIL200 K die genannten Spezifikationen

oder das nachstehende, gleichwertige Erzeugnis
bzw. Verfahren nach Wahl des Bieters
‘
...................................................‘
‘
...................................................‘
‘
...................................................‘
(vom Bieter einzutragen; fehlt ein Eintrag, kommt das
ausgeschriebene Erzeugnis bzw. Verfahren zum Einsatz.)
Menge: 300,000 m²

**03.03.02.9 Filtervlies 300g/m² (Unter Verkehrsflächen)**
Filtervlies  300g/m2  liefern und als Filterschicht zwischen Dränschicht und Substrat mit 10 cm Überlappung verlegen.

Einsatzbereich:
Unter Verkehrsflächen zwischen Dränschicht und Substrat/ Tragschicht.

Eigenschaften:
Material: 100 % PP (Polypropylen)
Nenndicke: ca. 3,0 mm
Flächengewicht: ca. 300 g/m²
Farbe: weiß
Festigkeitsklasse: GRK 5
Höchstzugkraft nach EN ISO 10319 längs/quer: 21/24 KN/m
Vertikale Wasserdurchlässigkeit nach EN ISO 11058:
57 l/(s m²)

z.B. erfüllt das Produkt Optigrün  FIL 300 die genannten Spezifikationen

oder das nachstehende, gleichwertige Erzeugnis
bzw. Verfahren nach Wahl des Bieters
‘
...................................................‘
‘
...................................................‘
‘
...................................................‘
(vom Bieter einzutragen; fehlt ein Eintrag, kommt das
ausgeschriebene Erzeugnis bzw. Verfahren zum Einsatz.)
Menge: 300,000 m²

**03.03.02.10 Zulage Randstreifen Filtervlies mit Drainschüttgut 8/16**
Randstreifen gem. Einbauanbleitung ausführen
Abstand der Retentionsboxen von der
Attika bzw. Einbauten ca. 10-17 cm.
Zusätzlicher Bedarf an Filtervlies ca. 70 - 100 cm pro lfm
Vlies gem. Einbauanleitung mehrfach umschlagen( ca. 4-5 mal)
Spalt zwischen aufgehendem Bauteil/Attika o. Einbauten) mit
Dränage-Schüttstoff  8/16 auffüllen (ca. 0,01 m³/lfm) auffüllenund dem Vlies abdecken und ca. 30 cm in die Fläche überlappen
Menge: 100,000 m

**03.03.02.11 Dänage TG Kante Kies16/32, Breite 50 cm**
Schüttbelag liefern und als Dränagestrang einbauen
Material: Kies 16/32,

Höhe: 100 cm
Breite : 50 cm

Bereich Kante TG decke
Menge: 30,000 m

##### Abschnitt 03.03.03 BODENARBEITEN

*Hinweis: Der Aufbau einer Verkehrsfläche wird unterteilt in*
Der Aufbau einer Verkehrsfläche wird unterteilt in
OBERBAU
UNTERBAU
UNTERGRUND

Der Aufbau einer Vegetationsfläche wird unterteilt in
UNTERBODEN
OBERBODEN

Die Ausführungsbeschreibung für die Oberbauschichten
ist zu beachten.

*Hinweis: BODENARBEITEN*

*Hinweis: ABTRAG OBERBODEN*

**03.03.03.1 Probeentnahme nach PN098**
Probeentnahme nach PN098
2-4 Mischproben entsprechend Mietengröße
incl. Transport zum Labor
Vorhalten der Rückstellproben
Menge: 1,000 Stk

**03.03.03.2 Analyse nach Leitfaden LVGBT**
Analyse der Bodenproben nach Leitfaden LVGBT
chemische Analytik mit Haufwerksdeklarartionen, Abstimmung mit dem AG, Fachbehörden, Präsentation der Ergebnisse
(Leitfaden zur Verfüllung von Gruben und Brüchen)
Menge: 1,000 Stk

**03.03.03.3 Unterboden lösen und lagern**
Unterboden profilgerecht lösen, fördern und lagern.
Bodenklasse DIN 18300: 3 und 4
Abrechnung: Nach anerkannten Ausgangs- und Endnivellement.
Abtragsdicke: bis 50 cm
Förderweg: - 200 m
Menge: 50,000 m3

**03.03.03.4 Unterboden laden und einbauen**
Unterboden profilgerecht laden, fördern und einbauen
Bodengruppe DIN 18915: 3-5
Bodenklasse DIN 18300: 3 und 4
Abrechnung: Nach anerkannten Ausgangs- und Endnivellement.
Auftragsdickedicke: bis 50 cm
Förderweg: - 200 m
Menge: 50,000 m3

**03.03.03.5 Boden Bkl 3-5 entsorgen <Z0**
Boden entsorgen / verwerten
Boden beprobt nach LVGBT (Leitfaden zur Verfüllung von Gruben und Brüchen) in den Feinfraktionen  deklariert als: <Z0
Bodenart:  Bodenklasse 3-5
laden und zu einer zugelassenen Verwertungsanlage abtransportieren incl. aller Verwertungs-/Entsorgungsgebühren. Erstellen der Entsorgungsnachweise und Begleitscheinvordrucke.
Die Abrechnung erfolgt auf der Basis von gegengezeichneten Übernahme-/Begleitscheinen mit Wiegescheinen.
Ohne Gegenzeichnung der Entsorgungsstelle und der eindeutigen Zuordnung einer bestimmten Fuhre erfolgt keine Vergütung.
Menge: 50,000 t

**03.03.03.6 von wie Pos. vor, jedoch >Z0 ≤Z 1.1**
wie Pos. vor, jedoch >Z0 ≤Z 1.1
deklariert als: >Z0 ≤Z 1.1
Bodenart:  Bodenklasse 3-5
Menge: 50,000 t

**03.03.03.7 von wie Pos. vor, jedoch >Z1.1 ≤Z1.2**
wie Pos. vor, jedoch  >Z1.1 ≤Z1.2
deklariert als:  >Z1.1 ≤Z1.2
Bodenart:  Bodenklasse 3-5
Menge: 50,000 t

**03.03.03.8 von wie Pos. vor, jedoch >Z1.2 ≤Z2**
wie Pos. vor, jedoch  >Z1.2 ≤Z2
deklariert als:  >Z1.2 ≤Z2
Bodenart:  Bodenklasse 3-5
Menge: 50,000 t

*Hinweis: OBERBAU*

**Ausführungsbeschreibung 31 Ausführungsbeschreibung Oberbau**
*Ausführungsbeschreibung Oberbau*
Folgende Schichtstärken sind für den Oberbau unter fertiger Oberkante einzuhalten:
- Straßen- und Wegeflächen befahrbar 60 cm
- Platz- und Wegeflächen begehbar 50 cm
- Trauf- und Terrassenflächen 30 cm

Für alle Trag- und Forstschutzschichten ist die ZTVT-StB in der jeweils aktuellen Fassung bindend.
Die Tragschichten sind mit einer
Randausbildungsneigung von  1:1,5 und einer
Oberflächengenauigkeit von +/- 2 cm einzubauen.
Abrechnung : Geforderte Schichtbreite bis zur Mitte der Randausbildung.

Bei Verkehrsflächen ist die ZTVE-StB bindend. Die Tragfähigkeit (Verformungsmodul Ev2)und der Verdichtungsgrad (DPr) der Frostschutzschichten ist den Bauklassen entsprechend zu gewährleisten, die Schichtdicken der Frostempfindlichkeitsklasse F3 anzupassen.

**03.03.03.9 Kiestragschicht 0/32 (40 cm) Belagsflächen liefern**
gem. "Ausführungsbeschreibung Oberbau" liefern
auf dem Planum herstellen und verdichten für Terrasse.
Bauklassen: III und V
Material: Kies 0/32
Einbaubereich: siehe Werkplan
Einbaustärke: 20-40 cm
Einbau in Einzelflächen
Menge: 100,000 m3

**03.03.03.10 FSS verbessern Ebenheit +/-3 cm Platz-/Wegefläche**
Frostschutzschicht verbessern
Oberfläche der Frostschutzschicht nachprofilieren und verdichten.
Die Abweichung von der Ebenheit und
profilgerechten Lage darf entgegen der in
der ZTVE-STB angegebenen Toleranz
höchstens +/- 3 cm betragen.
Bereich = Platz- und Wegeflächen
Menge: 300,000 m2

*Hinweis: LEITUNGSGRÄBEN*

**03.03.03.11 Kopflöcher erstellen - 1m³**
Kopflöcher erstellen
punktuell Löcher für Anschlussarbeiten etc.
unter besonderer Rücksichtnahme auf Leitungen, Einbautem, Gebäude etc..
Teilweise von Hand mit Maschinenunterstützung

bis 100x100x100 cm

Auzshub seitlich lagern ach Bodenart und wieder
verfüllen und verdichten
Menge: 10,000 St

**03.03.03.12 Gräben ausheben, Elektroleitungen, ohne Leerrohr**
Boden der Gräben profilgerecht ausheben.
Aushubmaterial seitlich lagern.
Sohle  verdichten auf DPr 97%.
Graben  nach Verlegearbeiten mit seitlich lagerndem
 Boden verfüllen und lagenweise verdichten.
Bodenklasse: 3 und 4.
Aushubtiefe: bis 40 cm
Sohlenbreite: 30 cm
Graben für : Elektroleitungen
Menge: 20,000 m

**03.03.03.13 Gräben ausheben, Ab- und Wasserleitungen, Aushub seitl. lagern und wiederverfüllen**
Boden der Gräben profilgerecht ausheben.
Aushubmaterial seitlich lagern.
Sohle  verdichten auf DPr 97%.
Graben  nach Verlegearbeiten mit seitlich lagerndem
 Boden verfüllen und lagenweise verdichten.
Bodenklasse: 3 und 4.
Aushubtiefe: bis 100 cm
Sohlenbreite: 40 cm
Graben für : Ab- und Wasserleitungen
Abrechung:  Abgerechnet wird die theoretische
 Aushubmasse in der Breite der  erforderlichen Sohle
 mit senkrechter Böschung. Die
 auszuführende Böschung
 ist in den EP einzukalkulieren
Menge: 10,000 m

**03.03.03.14 Trassenband**
Trassenband verlegen
Trassenband der jeweiligen Versorgungsträger
beschaffen und im Zuge der Grabenverfüllung
gemäß den Vorgaben der Versorgungsunternehmen verlegen.

Bereich: Entwässerungs- und Abwasserleitungen,
Elektroleitungen
Menge: 30,000 m

**03.03.03.15 Zuschlag für Handgrabung**
Zuschlag für Handgrabung
zur Bodenbewegung der Pos. Gräben ausheben
Ausführung  nur nach Rücksprache mit der Bauleitung.

Bereich: Anschlüsse an Regenwasserleitungen
Menge: 10,000 m

**03.03.03.16 Riesel 4/8 liefern und einbauen, einzelner Einbau**
Riesel 4/8 liefern und als Ummantelung des
Elektrokabels,
einzelner Einbau.
Ummantelung mit Riesel D = 10 cm
Menge: 2,000 m3

*Hinweis: ELEKTRO*

**03.03.03.17 Leerrohr für Elektroleitungen DN25 mit Zugdraht**
Leerrohr für Elektroleitungen
Ummantelung mit Kiessand D = 10 cm ist in
den EP mit einzukalkulieren
Leerrohr DN 25 mit Zugdraht
Menge: 20,000 m

*Hinweis: FUNDAMENTE, BETONBLÖCKE*

**03.03.03.18 Fundament Nebengebäude**
*** Pauschalposition
Fundament Nebengebäude

Bewehrte Fundamentplatte für Nebengebäude
inkl. Erdarbeiten herstellen

Material: Beton C 25/30, XC 2, WF
Maße: 500 x 300 x 20 cm
ordentlich eingeschalt und glatt abgezogen
OK Fundament 15 cm unter FOK

Konstruktive Bewehrung:
unten: Q257A, Stöße ls = 50 cm, Cv = 4 cm
oben:  Q257A, Stöße ls = 50 cm, Cv = 5,5 cm
Randverbügleung 70-10-70 / Bügel Ø 8/15 + 2 Ø 12 Längseisen

inkl. 2 Aussparungen Durchmesser ca. 50 mm
Einführen der  Leerrohre bzw. Kabel aus gesonderter Pos.
Oberkante Betonrohr ca. 5cm über Betonplatte
(Abstimmung mit dem Gewerk Elektro erforderlich!)

Fundament muss zum Zeitpunkt der Montage des Gerätehauses vollständig ausgehärtet sein
Menge: 1,000 psch

##### Abschnitt 03.03.04 ENTWÄSSERUNG/LEITUNGEN

*Hinweis: LEITUNGEN / ABLÄUFE*

**03.03.04.1 PP-Rohr "KG 2000" DN 100**
Regenwasserkanal DIN EN 1852-1 aus PP-Rohren DN 100
Reihe SN4 einschließlich Rohrschnitte und Verbindungen
herstellen mit Steckmuffe
Auflager: Ummantelung mit Kiessand D = 10 cm ist in
den EP mit einzukalkulieren
Verlegung: in vorhandenem Graben, senkrecht ohne
Verbau,
Grabentiefe bis 1,25 m aus gesonderter Pos.
Gefälle: in der Leitung mind. 1%

Liefernachweis: nach Wahl des Bieters
'..........'
(vom Bieter zwingend einzutragen)
Menge: 20,000 m

**03.03.04.2 Formteil PP Bogen DN 100**
Formteil KG-Rohr aus PP
als Zulage zu Abwasserkanal
Bogen in Grad 15 bis 90
DN 100
Menge: 20,000 St

**03.03.04.3 Formteil PP DN 100 Abzw.100**
Formteil KG-Rohr aus PP
als Zulage zu Abwasserkanal
DN 100
Einfachabzweig DN 100
Menge: 15,000 St

**03.03.04.4 wie vor, jedoch Reduzierung 150/100**
Menge: 15,000 St

**03.03.04.5 Anschluss an Sickerschacht herstellen**
Anschluss an Sickerschacht herstellen
Regenwasserleitung an Sickerschacht anschließen und verschließen. Einschl. sämtlicher Nebenleistungen
Anfallendes Material wird Eigentum des AN und
ist einer Wiederverwertung zuzuführen
Menge: 2,000 Stk

*Hinweis: FALLROHRE*

**03.03.04.6 Fallrohraufnahmeschacht**
Fallrohraufnahmeschacht zum Anschluss von Fallleitungen mit Rohr-Außendurchmesser d: 75, 90, 100, 110 mm liefern und fachgerecht einbauen.

Einsatzbereich:
Zur Aufnahme von Fallleitungen bei Ein- und Weiterleitung von Überschusswasser aus höhergelegenen Dachflächen.

Technische Merkmale:
Geschlossenes System ohne freien Auslauf
Einfache Wartung durch Laubfangkorb und Reinigungsdeckel mit Griff
Automatische Pendelklappe zur Geruchssperre ohne Wasser

Technische Daten:
Material: Polypropylen, UV-stabilisiert, hochschlagfest Ablaufleistung: 6 l/s
Anschlussmöglichkeiten: für Fallleitungen d: 75, 90, 100, 110 mm, Ablaufstutzen senkrecht DN 100/DN 125

z.B. erfüllt das Produkt Optigrün FAS F die genannten Spezifikationen

oder das nachstehende, gleichwertige Erzeugnis
bzw. Verfahren nach Wahl des Bieters
‘
...................................................‘
‘
...................................................‘
‘
...................................................‘
(vom Bieter einzutragen; fehlt ein Eintrag, kommt das
ausgeschriebene Erzeugnis bzw. Verfahren zum Einsatz.)
Menge: 5,000 St

**03.03.04.7 KG-.Verbindungsstück DN 100/125; L: bis 100 cm**
KG-.Verbindungsstück DN 100/125
entsprechend ablängen und anschließen
Menge: 10,000 St

**03.03.04.8 Anschlussmanschette für Fallrohraufnahmeschacht DN 100/125**
Anschlussmanschette für Fallrohraufnahmeschacht DN 100/125 liefern und fachgerecht einbauen.
einschl. Betonkegel hzum fixieren des KG Anschlusses
(0,01 m³ Beton 12/15)

Einsatzbereich:
Zum Anschluss des Fallrohraufnahmeschacht FAS F auf Wasser-Retentionsboxen.

Technische Daten:
Abmessungen: 350 x 350 mm
Rohranschlussmöglichkeiten: DN 100/125
Menge: 10,000 St

*Hinweis: ENTWÄSSERUNGSRINNEN NW100*

**03.03.04.9 Rinnen- Unterteil o. Gefälle, NW 100, Baubreite 160 mm**
Entwässerungsrinne aus faserverstärktem Beton mit
Sicherheitsfuge, NW 100 mm, gemäß DIN EN 1433, liefern
und gem. Herstellerangaben einbauen,
einschl. aller Erd-, Fundament- und Nebenarbeiten

Baulänge: 1000 mm
Baubreite: 160 mm,
Bauhöhe: 160 mm
Rinnensohle: ohne Eigengefälle,
Abdeckung: aus gesonderter Position
Rahmen: integrierte verzinkte Stahlzarge mit
Schnellverschluß Side-Lock
für 8-fache Arretierung pro lfm
Bettung: Beton C20/25, Dicke: 15 cm, mit
beidseitiger Rückenstütze bis UK Belag

Liefernachweis: Hauraton GmbH & Co. KG
Erzeugnis:

z.B. erfüllt das Produkt  Faserfix KS 100 Typ 01 die genannten Spezifikationen

oder das nachstehende, gleichwertige Erzeugnis
bzw. Verfahren nach Wahl des Bieters
‘
...................................................‘
‘
...................................................‘
‘
...................................................‘
(vom Bieter einzutragen; fehlt ein Eintrag, kommt das
ausgeschriebene Erzeugnis bzw. Verfahren zum Einsatz.)
Menge: 2,000 St

**03.03.04.10 Zulage für Rinnenendscheibe, NW 100**
Zulage für Rinnenendscheibe, NW 100
aus feuerverzinktem Stahl,
einschl. Einbau.
Menge: 2,000 St

**03.03.04.11 Zulage gerader Schnitt Rinnen- Unterteil**
Zulage für geraden Schnitt des Rinnenunterteils aus
gesonderter Position als Paßschnitt nach Aufmaß vor
Ort.
Menge: 2,000 St

**03.03.04.12 Maschenrost MW 30/10, R11, C 250**
Gussrost SW 6mm, Kl C, 500 mm
liefern und gem. Herstellerangaben auf Rinnen-Unterteil
und Einlaufkasten-Unterteil, Baubreite 160 mm, aus
vorheriger Position montieren.

Material: Stahl verzinkt, MW 30/10, R 11
mit horizontaler Schubsicherung,
4-fache Arretierung durch Schnellverschluß
SIDE-LOCK
Klasse: C 250
Länge: 1000 mm

Liefernachweis: Hauraton GmbH & Co. KG
Erzeugnis:

z.B. erfüllt das Produkt Gussrost SW 6mm die genannten Spezifikationen

oder das nachstehende, gleichwertige Erzeugnis
bzw. Verfahren nach Wahl des Bieters
‘
...................................................‘
‘
...................................................‘
‘
...................................................‘
(vom Bieter einzutragen; fehlt ein Eintrag, kommt das
ausgeschriebene Erzeugnis bzw. Verfahren zum Einsatz.)
Menge: 3,000 m

**03.03.04.13 Zulage für geraden Schnitt der Rinnenabdeckung**
Zulage für geraden Schnitt der Rinnenabdeckung
aus gesonderter Position als Paßschnitt nach Aufmaß vor
Ort.
Die Schnittflächen sind dauerhaft wieder zu verzinken.
Menge: 2,000 St

**03.03.04.14 Einlaufkasten- Unterteil, NW 100, Baubreite 160 mm**
Einlaufkasten aus glasfaserverstärktem Beton für
Entwässerungsrinne mit Sicherheitsfuge, NW 100 mm,
gemäß DIN EN 1433, liefern und einbauen einschl.
Aushub, Erdarbeiten und Anschluß an Entwässerungskanal
DN 100.
Baulänge: 500 mm
Breite 160 mm,
Bauhöhe: 500 mm
Abdeckung: aus gesonderter Position
Rahmen: integrierte verzinkte Stahlzarge mit
Schnellverschluß SIDE-LOCK
für 4-fache Arretierung pro Stück
Ausstattung: mit herausnehmbarem Kunststoff Eimer, für
den beidseitigen Rinnenanschluß aller Rinnen KS100,
Anschluß: für Rohranschluß DN 100,
Bettung: Beton C20/25, Dicke: 15 cm mit
beidseitiger Betonrückenstütze. Oberkante Rückenstütze
bis mind. 1/2 Liniensinkkastenhöhe.
Erzeugnis: Faserfix 100 KS-Einlaufkasten
Artikelnummer: 8052

Bereich: Nord-Ost

Liefernachweis: Hauraton GmbH & Co. KG
Menge: 1,000 St

*Hinweis: FASSADE*

**03.03.04.15 Noppenfolie vlieskaschiert und Gleitfolie 3-lagig**
liefern und als Grundmauerschutz im Bereich von
Mineralisch gebundenem Sockelputz einbauen.
Material: Noppenfolie vlieskaschiert und Gleitfolie 3 - lagig
Einbauhöhe bis 50cm
Verlegung OK Noppenfolie 1cm unter fertiger  Belagsoberkante
Noppenfolie darf nicht sichtbar sein!
Bereich Hauswand
Menge: 100,000 m

*Hinweis: TÜREN*

**03.03.04.16 Fassadenrinnen R 11 bis br. 15 cm, Länge bis 150 cm, nach Aufmaß**
Entwässerungsrinne einbauen
aus verzinktem Stahlblech-Rinnenkörper, unten einseitig regelmäßigen Abständen geschlitzt,
beide Enden geschlossen
mit feuerverzinktem Gitterrost aus Stahl,
mit Klick- oder Knebelarretierung
Maschenweite ca. 30 x 10 mm,
einschl. Stoßverschraubung.
Länge  nach Aufmaß vor Ort
Breite bis 15,0 cm
Länge bis 150 cm
Höhe 50mm
Bettung: Dränbeton bis 5 cm  dick
Rutschfestigkeit R 11
Menge: 13,000 m

**03.03.04.17 wie vor, jedoch bis br. 20 cm**
Menge: 5,000 m

**03.03.04.18 Ablaufbox Entwässerungsrinne**
*** Leitbeschreibung
Ablaufbox für Entwässerungsrinne liefern und einbauen
aus verzinktem Stahlblechkörper,
mit Rinnenkörper verschraubt
Länge ca. 25 cm
Breite ca. 25 cm
Passend zu Fassadenrinnen der Vorpositionen
Bettung: Dränmörtel 10 cm  dick
einschl. Rist MW 30/10, feuerverzinkt
Menge: 5,000 Stk
*Unterbeschreibung 1 Zusatz: Mit Ablaufstutzen*
Zusatz: Öffnung
 nach unten einschl. Ablaufstutzen
Längen ca. 100 cm, DN110
und Schmutzfangsieb

*Hinweis: ROSTE*

**03.03.04.19 Trittschalldämmende Dränagematte, 3 - 20 m² Flächen**
Schutz- und Dränbahn für extensive und intensive
Dachbegrünungen und genutzte Dachflächen mit Pflaster-
oder Plattenbelag lose verlegt auf horizontalen Flächen
einbauen, einschließlich aller erforderlichen

Nebenarbeiten. Das filterstabile Geotextil muss nach
oben bzw. zum Erdsubstrat ausgerichtet sein. Die
Verlegehinweise des Bahnenherstellers sind zu beachten.

Werkstoff: zweischichtiges Schutz- und
Dränsystem aus verrottungssicherer Noppenbahn und
aufkaschiertem Filtervlies mit integriertem
Selbstkleberand gemäß DIN EN 13252 für Anwendungen nach
DIN 4095, DIN 18533 und DIN 18531.

Material Noppenbahn: Polyethylen hoher Dichte
(HDPE, regeneratfrei), Farbe Silbergrau
Material Geotextil: Polypropylen (PP), Farbe grau

Alterungsbeständigkeit EN 13438: 100 Jahre

Noppenhöhe: ca. 9 mm

Druckfestigkeit: 400 kN/m²

Dränagekapazität nach DIN EN 12958 (20 kPa hart/weich):

für Gradient 1 = ca. 3,1 l/s·m,

für Gradient 0,02 (entspricht 2 % Deckengefälle) =

ca. 0,32 l/s·m
Menge: 20,000 m²

**03.03.04.20 Hybridbodenwanne, 1000x500 mm, einschl. Rost und Laubfang**
Hybridbodenwanne, 1000x500 mm
Schuhabstreifer Hybrid-Bodenwanne aus Polymerbeton, mit integrierter, korrosionsfreier schwarzer Kunststoffzarge, mit ausschneidbarer Vorformung in allen vier Ecken zum Anschluss an die Grundleitung,
liefern und nach Herstellerangaben einbauen.

Maschenrost 30/10 Outdoor aus Stahl verzinkt
Laubfang aus ALU Lochblech d:15 cm, dicke 3 mm, 5mm Lochung festschrauben mit Edelstahlschrauben M10/2

auf Beton C12/15, 15 cm

Fabrikat: ACO Vario 2.0  oder gleichwertig.
Baulänge: 1000 mm
Baubreite: 500 mm
Bauhöhe: 80 mm
Menge: 2,000 St

**03.03.04.21 Bohrung für Ablauf D:110mm**
Menge: 2,000 St

**03.03.04.22 KG-.Verbindungsstück DN 100; L: bis 50 cm. mit 8/16 verfüllt**
KG-.Verbindungsstück DN 100
entsprechend ablängen und anschließen
und mit Rollkies 8/16 verfüllen
Menge: 2,000 St

*Hinweis: TRAUFE*

**03.03.04.23 Plattenbelag als Traufstreifen, in Reihe**
Plattenbelag als Traufstreifen, in Reihe
Platten wie Terrassen 50x50x5 cm, R11
auf Splittbett 2/5. 5cm Dick
Menge: 30,000 m

##### Abschnitt 03.03.05 PLATZ- UND WEGEBAU

**Ausführungsbeschreibung 32 Ausführungsbeschreibung Bordsteine aus Beton**
*Ausführungsbeschreibung Bordsteine aus Beton*
Bordsteine aus Beton müssen in ihrer Güte und
Beschaffenheit der DIN EN 1340 entsprechen.
Der Einbau hat nach den grundsätzlichen Regelungen der
DIN 18 318 zu erfolgen, bei ungebundener Bauweise gilt
gelten zusätzlich die ZTV P-StB 2006 und die
TL Pflaster-StB 2004.
Alle Betonbordsteinprodukte müssen eine
CE- Kennzeichnung aufweisen.

**Ausführungsbeschreibung 33 Ausführungsbeschreibung Betonpflaster**
*Ausführungsbeschreibung Betonpflaster*
Betonpflaster müssen in ihrer Güte und Beschaffenheit
der DIN EN 1338 entsprechen.
Der Einbau hat nach den grundsätzlichen Regelungen der
DIN 18 318 zu erfolgen, bei ungebundener Bauweise
gelten zusätzlich die ZTV P-StB 2006 und die
TL Pflaster-StB 2004.
Alle Betonpflasterprodukte müssen eine
CE- Kennzeichnung aufweisen.

**Ausführungsbeschreibung 34 Ausführungsbeschreibung Betonplatten**
*Ausführungsbeschreibung Betonplatten*
Betonplatten müssen in ihrer Güte und Beschaffenheit
der DIN EN 1339 entsprechen.
Der Einbau hat nach den grundsätzlichen Regelungen der
DIN 18 318 zu erfolgen, bei ungebundener Bauweise
gelten zusätzlich die ZTV P-StB 2006 und die
TL Pflaster-StB 2004.
Alle Betonplattenprodukte müssen eine
CE- Kennzeichnung aufweisen.

*Hinweis: EINFASSUNGEN*

**03.03.05.1 Betonbordstein 100x8x20 cm als verdeckte BE**
gem. "Ausführungsbeschreibung Bordsteine aus Beton"
liefern einbauen.

Typ: Leistenstein mit Hartsteinvorsatz,
mit Fase max. 5/5mm
Farbe:  grau
Größe L/B/H: 100/8/25 cm,
Anordnung in geraden Reihen,
OK 5 cm tiefer als OK Belag, als Einfassung der Rasenliner
Bettung: auf 20 cm Beton C20/25 mit durchgehender
10 cm starker Rückenstütze, keilartig
abgeschrägt bis 10 cm Unterkante
inkl. aller Erdarbeiten
Fugen 3 bis ca. 5 mm
Menge: 20,000 m

**03.03.05.2 Betonbordstein 100x8x25 cm gerade grau Traufe und Wege**
gem. "Ausführungsbeschreibung Bordsteine aus Beton"
liefern einbauen.

Typ: Leistenstein mit Hartsteinvorsatz,
mit Fase max. 5/5mm
Farbe:  grau
Größe L/B/H: 100/8/25 cm,
Anordnung in geraden Reihen
Bettung: auf 20 cm Beton C20/25 mit durchgehender
10 cm starker Rückenstütze, keilartig
abgeschrägt bis 10 cm Unterkante
inkl. aller Erdarbeiten
Fugen 3 bis ca. 5 mm
Menge: 125,000 m

**03.03.05.3 Schnitt Betonsteineinfassung bis 100/25/8,5 cm**
Schnitt Betonsteineinfassung bis 100/25/8,5 cm
Betonsteineinfassung aus vorhergehenden Positionen schneiden
Schnitt mit Nassschneidegerät (Tischgerät) mit
Diamantscheibe.
Anfallendes Material wird Eigentum des AN und
ist einer Wiederverwertung zuzuführen
Menge: 20,000 St

*Hinweis: LÄUFERZEILEN*

**03.03.05.4 Läuferzeile als Einfassungsetzen auf Beton**
Einreihige Betonsteinzeile als Läuferzeilezeile setzen
als Abschlusszeile an Weg- und Platzflächen
Maße: 30/20/10, wie Pflasterstein
in Betonbettung C12/15, i.M. 15 cm dick
Fugendichtung mit Trasszementmörtel
(Trasszement / Baustoffgemisch C-90/3
(Sandsplittgemisch) 0/5 mm), bündig
Fugenbreite 7-10 mm
einseitige Rückenstütze bis 5 cm unter OK Stein

Typ: Rechteckstein, mit Fase
Format: 30/20/12 cm
Oberfläche: grau

z.B. erfüllt das Produkt Tetrago Nativo  die genannten Spezifikationen

oder das nachstehende, gleichwertige Erzeugnis
bzw. Verfahren nach Wahl des Bieters
‘
...................................................‘
‘
...................................................‘
‘
...................................................‘
(vom Bieter einzutragen; fehlt ein Eintrag, kommt das
ausgeschriebene Erzeugnis bzw. Verfahren zum Einsatz.)
Menge: 80,000 m

*Hinweis: TERRASSEN*

**03.03.05.5 Betonplatten Gartenplatte 50x50x4 cm, Sonderoberfläche**
*** Grundposition ZZ 1.0
nach DIN 18 501 liefern und nach DIN 18 318 einbauen.

Betonplatten liefern und einbauen.
Art: Betonplatte
Typ/Farbe: gebürstet
  grau
Format: 50x50 cmn
 Dicke  4 cm
Ausführung: Kreuzverband

Bettung: Splittgemisch 0/5, 5 cm

z.B. erfüllt das Produkt FabrikatGDM.Tetrago light, silco,  die genannten Spezifikationen

oder das nachstehende, gleichwertige Erzeugnis
bzw. Verfahren nach Wahl des Bieters
‘
...................................................‘
‘
...................................................‘
‘
...................................................‘
(vom Bieter einzutragen; fehlt ein Eintrag, kommt das
ausgeschriebene Erzeugnis bzw. Verfahren zum Einsatz.)
Menge: 70,000 m2

**03.03.05.6 Schnitt Betonplatten Stärke 5cm**
Schneidekanten der Positionen Betonplatten 5cm, als
Paßschnitt nach Aufmaß vor Ort.
Menge: 25,000 m

*Hinweis: PFLASTERFLÄCHEN*

**03.03.05.7 Betonpflaster 30/20/10 cm grau**
Betonpflaster gem. "Ausführungsbeschreibung
Betonpflaster" liefern und einbauen

Typ: Tetrago, mit Fase
Format: 30/20/10 cm
Oberfläche: Grau
Ausführung: im 1/3 Verband mit versetzer Fuge, inkl.
Anteilig 20/20/10cm und 20/10/10  Grau
als Anfangsstein bzw. Endstein je Reihe
Bettung: Splittsandgemisch 0/5, 3-5 cm Stark
Fugen: 3-5 mm, mit Splittsandgemisch
0/4 eingekehren und einschlämmen

Bereich: Feuerwehrzufahrt

z.B. erfüllt das Produkt Tetrago Nativo  die genannten Spezifikationen

oder das nachstehende, gleichwertige Erzeugnis
bzw. Verfahren nach Wahl des Bieters
‘
...................................................‘
‘
...................................................‘
‘
...................................................‘
(vom Bieter einzutragen; fehlt ein Eintrag, kommt das
ausgeschriebene Erzeugnis bzw. Verfahren zum Einsatz.)
Menge: 100,000 m2

**03.03.05.8 Zulage verlegung in Nebengebäude (beengte Verhältnisse)**
Menge: 50,000 m²

**03.03.05.9 Betonpflaster Rasenliner 30/30/10**
nach DIN 18 501 liefern und nach DIN 18 318 einbauen.

Art: Rasenliner
Typ/Farbe: Grau
Format: 30/30/10cm
Oberfläche: nativo
Bettung: 3-5 cm Splittsandgemisch 0/5
Fugen: Verfüllen mit Oberbodengemisch aus
 60% gesiebtem Oberboden
 30% gewaschener Quarz- oder Natursand 0/4
 10% Kompost
 Maximale Korngröße 37mm

Ausführung: in Reihen
 siehe Detail

Liefernachweis: Godelmann Tetrago Liner
z.B. erfüllt das Produkt GDM.Tetrago Liner nativo die genannten Spezifikationen

oder das nachstehende, gleichwertige Erzeugnis
bzw. Verfahren nach Wahl des Bieters
‘
...................................................‘
‘
...................................................‘
‘
...................................................‘
(vom Bieter einzutragen; fehlt ein Eintrag, kommt das
ausgeschriebene Erzeugnis bzw. Verfahren zum Einsatz.)
Menge: 20,000 m2

**03.03.05.10 Schnitte Betonpflaster Stärke bis 10 cm**
Schneidekanten der Positionen Betonpflaster 10 cm, als
Paßschnitt nach Aufmaß vor Ort.
Menge: 25,000 m

**03.03.05.11 Betonkeil Pflaster bis Stärke 8cm**
Betonkeil als Randbefestigung in Beton C 20/25.
Bis max. 4 cm unter OK Betonpflaster 8cm hochziehen.
Bereich: Pflasterflächen-Ränder ohne Randbegrenzung
Menge: 10,000 m

**03.03.05.12 Mosaikpflaster Restflächen liefern und verlegen**
Mosaikpflaster gem.  liefern und verlegen.

Werkstein: Granit
Farbe/Art: grau
Oberfläche: gespalten
Güteklasse: 2
Format: 4-6 cm
Bettung: Splittsandgemisch 0/5, 3-5 cm stark
Fugen: 3-5 mm mit Brechsand (0/4) eingekehren und einschlämmen
Ausführung: in Restflächen
Bereich: Auspflasterung von Restflächen, einschl. Spalten und Einpassen von Zwickeln

Liefernachweis:  nach Wahl des Bieters '..........' '

.........................................

Erzeugnis vom Bieter einzutragen
Menge: 2,000 m2

*Hinweis: FARBASPHALT*

*Hinweis: BELASTUNGSKLASSE 0,3 z.B. befahrbare Wohnwege, Fußgängerzonen*

**03.03.05.13 Wasserdurchlässiger Asphalt (PA 22 T WDA, 70/100)**
Wasserdurchlässiger Asphalttragschicht
(PA 22 T WDA, 70/100)
gem. "Ausführungsbeschreibung Asphalt" liefern, einbauen und verdichten.

In Wegeflächen der Belastungsklasse 0,3.
Einbau in nicht zusammenhängenden Flächen
Einbaubreite mind. 1,2 m
Einbau von Hand

Einbaudicke:  8 cm.
Bindemittel:  70/100

Einbaubereich: Mistweg
Menge: 50,000 m2

**03.03.05.14 Zulage an aufgehenden Bauteilen und Pollereinbauhülsen**
Zulage für den zuvor beschriebenen Farbasphalt- Einbau
bei Arbeiten an aufgehenden Bauteilen oder angrenzenden hochwertigen Belägen, sowie Pollereinbauhülsen
für das Schützen der Bauteile vor Verschmutzen beim Einbau mit geeigneten Maßnahmen (z. B. Abkleben, Abstellen etc.)

Die Bereiche werden vor Einbau gemeinsam mit der Bauleitung festgelegt und aufgemessen.

in  zusammenhängenden Längen
Menge: 30,000 m

**03.03.05.15 Farbige Asphaltdeckschicht Hellelfenbein**
Farbige Asphaltdeckschicht granitgrau
helle Asphaltsplittmastix BAM-colour 0/5 mm gem. "Ausführungsbeschreibung Asphalt" liefern und einbauen.

Einbaudicke: 3 cm dick
In Fahrwegen der Belastungsklasse 0,3
Zur Erzielung der gewünschten Färbung ist der Einsatz
eines farblosen Bindemittels Shell Mexphalt C LT in
Verbindung mit Farbpigmenten mit Granitedelsplitt 2/5 als Zuschlagstoff vorgeschrieben.
Die Verwendung herkömmlicher Straßenbaubindemittel ist
nicht zulässig.

Einbauhinweis: Flächen Neigung 2-3%,
 Einbau in reinem Handeinbau ohne Fertiger
Arbeits- oder Tagesfugen dürfen nicht sichtbar sein. Fugen sind mit geeignetem Gerät (Infrarot (Asphalt-Heiz) Gerät) nachzubearbeiten.

Farbe: RAL 1015, Hellelfenbein,

Liefernachweis: Bayerische Asphalt-Mischwerke
 internet: www.bam-net.de

oder das nachstehende, gleichwertige Erzeugnis
bzw. Verfahren nach Wahl des Bieters
‘
...................................................‘
‘
...................................................‘
‘
...................................................‘
(vom Bieter einzutragen; fehlt ein Eintrag, kommt das
ausgeschriebene Erzeugnis bzw. Verfahren zum Einsatz.)
Menge: 50,000 m²

##### Abschnitt 03.03.06 AUSSTATTUNG

*Hinweis: KALKULATIONSHINWEIS:*
KALKULATIONSHINWEIS:
Die Geräte und Elemente können nur nach und nach eingebaut werden gem. Bauablaufplan.
Die Unterschiedlichen Lieferzeiten und die evtl. damit verbundenen Lieferkosten müssen in den Positionen eingerechnet werden und können nicht nachträglich in Rechnungf gestellt werden

*Hinweis: SONNENSCHUTZ HINWEIS*
Manuel aufrollbares Sonnensegel
Diagonal aufrollbar

Die Konstruktion ist nicht für Bauwerkslasten nach DIN 1055 Teil 4
(Wind) und Teil 5 (Schnee) ausgelegt. Die Sonnensegel sind daher bei
entsprechenden Wetterlagen abzunehmen bzw. abzusenken oder
einzurollen. Es ist dementsprechend von einem beaufsichtigten Betrieb auszugehen.
Bei Sturmgefahr ist der Bereich unter und neben den Segeln von Personen zu räumen.

**03.03.06.1 Sonnensegel Anlage Diagonal aufrollbar, Segel 12, auf Lastplatten**
*** Grundposition ZZ 1.0
Manuel aufrollbares Sonnensegel Soliday System M/A, Diagonal aufrollbar, liefern und fachgerecht nach Herstellervorschrift gemäß EN 1176 mit Schutzzeichen (TÜV) montieren, einschließlich aller Erd- Fundament- und Nebenarbeiten.

Bestehend aus
Sonnensegel:

Material:  Luft- und Wasserdurchlässig
 Gewicht 230 g/m2,
 stabiler, langlebiger, sehr robustes HPDE Gewirke,  5 Jahre Garantie auf die UV-Bestädnigkeit,
 Verrottungs- und schimmelbeständig
 Starke Reißfestigkeit
 Recyclbar,Lichtechtheit: 8
 (1= mangelhaft / 8 = sehr gut)
Größe:  ca 32 m2
Farbe: Natur
 oder  Farbmusterkartei

System Diagonal aufrollbar mit 12 m Welle und 4 Masten:

1 Stk Komplette Aufrollvorrichtung inkl. Welle, Länge
 12 m
4 Stk Masten aus Aluminium 3000 x 78 x 6 mm,  einschließl. sämtliches Zubehör wie Lagerungen,  Seile, Seilblöcke, inkl. Schrauben und  Befestigungsmaterialien
2 Stk  Mehrpreis für Mastüberlänge bis 6000mm
4 Stk Bodenhülsen aus Alu für Mast D = 78 mm, zur  Befestigung der Masten
2 Stk. Versteifungsrohr bis 300cm
4 Stk.  Fundament auf TG YingYang, Gewicht 400 KG
 lose verleget auf der TG Decke ohne  Durchdringung der Dachabdichtung. Eigengewicht  400 kg. Die vom Hersteller geforderter
 notwendige Statik (700 kg Auflast) wird durch die  Beschwerung der Platte mit Betonplatten, Kies,  Substrat usw. erreicht (nicht im Preis enthalten).
 Bei geringer Aufbauhöhe kann die Beschwerung  auch mit weiteren Lagen Stahlplatten erfolgen.  Siehe hierzu nachfolgende Position.
 Punktfundament auf Tiefgaragendecke oder Dach  bestehend aus
 Bodenplatte mit massiven Knotenblechen aus Alu  D= 300 mm, Dicke 15
 mm, Neigung 10 ° mit Langlöchern, inkl. 3 Lagen a‘  10mm Dicke Stahlplatten Ying-Yan, rund,  Durchmesser 99cm, verschraubt mit 4 St.  Flachrundschrauben mit Vierkandsatz, M10x300  und Muttern, zur Befestigung der Maste liefern und  inkl. Verschraubung und allen
 notwendigen Kleinteile zur Aufmahme der Masten.
1 Stk Gleitschiene zur Höhenverstellung mit  Verspannugsset Mast/Mast auf Mast montiert,  Länge 1,5 m inkl. Endkappen und Gleitschlitten.
1 Stk. Segelspannungs-Winch mit Kurbel zum Spannen  des Segels (Übersetzung 8:1)
 inkl. Masthalterung und Seilhalter
1 Stk. Schutztasche für Sonnensegel 20-45 m²
 Material Austronet 950, atmungsaktiv, schimmel-  und verrottungsresistent
4 Stk.  Prallschutz, Länge 1,5 m in Gelb

Hinweis: Zur Vermeidung von Fangstellen Ausführung mit  gekürztem Endlosseil, wie mit Fachdienst für  Arbeitssicherheit, Stadt München besprochen.

Hersteller: Fa. Weisenfeld Dachbegrünung und  Sonnensegel GmbH
 Kornstraße 14
 85304 Ilmmünster
 Tel.  08441 871675 0
 Fax: 08441 871675 29

z.B. erfüllt das Produkt  Typ: Sonnensegel Soliday M/A Diagonal aufrollbar, Austronet 950, die genannten Spezifikationen
Weisenfeld-Projekt-Nr. 2025-12-001

oder das nachstehende, gleichwertige Erzeugnis
bzw. Verfahren nach Wahl des Bieters
‘
...................................................‘
‘
...................................................‘
‘
...................................................‘
(vom Bieter einzutragen; fehlt ein Eintrag, kommt das
ausgeschriebene Erzeugnis bzw. Verfahren zum Einsatz.)
Menge: 1,000 St

**03.03.06.2 wie vor, jedoch Segel 13**
wie vor, jedoch
Größe: ca.24 m²
Wellenlänge 6 m
4 Stk Masten, davon einer mit Überlänge bis 600 cm
einschl. Prallschutz
4 Stk Fundamentanker/Schraubhülsen
4 Stk Fundamente
Menge: 1,000 St

**03.03.06.3 wie vor, jedoch Segel 14**
wie vor, jedoch
Größe: ca.20 m²
Wellenlänge 9 m
2 Stk Masten, davon einer mit Überläünge bis 600 cm
einschl. Prallschutz
4 Stk Fundamentanker/Schraubhülsen
4 Stk Fundamente
Menge: 1,000 St

**03.03.06.4 Segel 15 wie vor, jedoch verbunden mit Segel14**
wie vor, jedoch verbunden mit Segel1
Größe: ca.20 m²
2 Stk Masten, davon einer mit Überlänge bis 600 cm
einschl. Prallschutz
2 Stk Fundamentanker/Schraubhülsen
2 Stk Fundamente
Menge: 1,000 St

**03.03.06.5 wie vor, jedoch Segel 16**
wie vor, jedoch
Größe: ca. 28 m²
Wellenlänge 12 m
4 Stk Masten, davon zwei mit Überlänge bis 600 cm
einschl. Prallschutz
4 Stk Fundamentanker/Schraubhülsen
4 Stk Fundamente
Menge: 1,000 St

**03.03.06.6 wie vor, jedoch Segel 17**
wie vor, jedoch
Größe: ca. 10 m²
Wellenlänge 6 m
3 Stk Masten, davon zwei mit Überlänge bis 600 cm
einschl. Prallschutz
3 Stk Fundamentanker/Schraubhülsen
3 Stk Fundamente
Menge: 1,000 St

**03.03.06.7 Standplatte für Sonnenschirm zum Überbauen groß**
Ankerhülse für Sonnenschirm zum Einbetonieren
mit abschraubbarem Oberteil liefern und inkl. Standplatte einbauen

Zweiteilig, Oberteil abschraubbar, feuerverzinkt, inkl. aufschraubbarer Abdeckscheibe für Winterabdeckung

Ankerhülsenoberteil: Ø 100 mm,
Höhe: 360 mm
Verschraubung: M 16 x 45 mm Imbusschraube
auf
Ankerhülsenunterteil: Ø 100 mm mit Ankerkralle
 Abschluss 4 mm unter Pflasteroberfläche,
Höhe: 410 mm,

Maße: 147 x 147
Dicke: 15 mm, Insgesamt 16 Sathlplatte
Gewicht: 1066 kg

z.B. erfüllt das Produkt  Art. Nr.: MAY AZ 259
 die genannten Spezifikationen

oder das nachstehende, gleichwertige Erzeugnis
bzw. Verfahren nach Wahl des Bieters
‘
...................................................‘
‘
...................................................‘
‘
...................................................‘
(vom Bieter einzutragen; fehlt ein Eintrag, kommt das
ausgeschriebene Erzeugnis bzw. Verfahren zum Einsatz.)
Menge: 7,000 St

*Hinweis: AUSSTATTUNG*

**03.03.06.8 Fahrradparker**
liefern und einbauen von Fahrradständer,
einschl. aller Fundament- und Nebenarbeiten
Material:
Anlehnbügel aus Flachstahl 70 x 15 mm,
Höhe 1100 mm, davon 800 mm über Gelände
Breite 800 mm, feuerverzinkt für erdberührt
feuerverzinkt, Ecken gerundet
incl. angeschweißter Bodenplatte 200x80x5 mm

Fundament: Ortbeton C20/25 L400xB800xH200 mm
OK Fundament 15 cm unter Belagsunterkante,
inkl. Fixierung der Bodenplatte (je 4x) auf
Ortbetonfundament

Einbaubereich: siehe Werkplan

Liefernachweis: nach Wahl des Bieters

..........................................................

...........................................................

'..........'
(vom Bieter zwingend einzutragen)
Menge: 3,000 St

**03.03.06.9 Abfallbehälter liefern und einbauen**
liefern und nach Herstellervorschrift einbauen.
Einschl. aller Fundamente und Nebenarbeiten.

Zylindrischer Abfallbehälter 55l Fassungsvermögen
an Rphrpfosten d:36mm
komplett feuerverzinkt. An rückwärtig formschlüssig integrierter
Rechtecksäule 70 / 40 mm zur Punktfundamentierung. Korpus automatisch ausschwenkend (Arretierung bei ca. 35°),
separat abnehmbar und im Bogen nach unten ausgeschnitten. Abdeckung aus 5 mm
dickem Stahl zu der Einwurföffnung hochgekantet. Durch unterwärtige Verstrebungen zusätzlich gestützt. Einwurf von übergroßem Mülldurch Prallblech verhindert. Zylinder mit 1,75 mm, Rechteckrohrführung im Korpus mit 2 mm Wandung. Selbstschließendes 8 mm
Dreikant-Schnappschloss. Deutsches Patent und Markenamt:

Maße Fundament: 30/30/50
OK Fundament= 15 cm unter FOK

einschl. Erdarbeiten

Gewicht 26 kg.

z.B. erfüllt das Produkt Runge Frog 8430-E1301die genannten Spezifikationen

oder das nachstehende, gleichwertige Erzeugnis
bzw. Verfahren nach Wahl des Bieters
‘
...................................................‘
‘
...................................................‘
‘
...................................................‘
(vom Bieter einzutragen; fehlt ein Eintrag, kommt das
ausgeschriebene Erzeugnis bzw. Verfahren zum Einsatz.)
Menge: 1,000 St

*Hinweis: VERKEHRSSCHILDER*

**03.03.06.10 Schildpfosten 3m liefern und einbauen**
Rohrpfosten für Verkehrsschilder liefern und einbauen
einschl. Erdarbeiten und Betonfundament

Material: Rundrohr, feuerverzinkt mit
Abschlußkappe aus Metall
Durchmesser: 60 mm,
Wanddicke: 2,0 mm,
Länge: 3000 mm, Länge ü.GOK 2500mm
Fundament: C20/25 40/40/60cm

Liefernachweis: nach Wahl des Bieters

..........................................................

...........................................................

'..........'
(vom Bieter zwingend einzutragen)
Menge: 3,000 St

**03.03.06.11 Verkehrsschild Feuerwehrzufahrt gemäß StVO**
Verkehrsschild Feuerwehrzufahrt liefern und einbauen
einschl. Befestigung an Stahlrohrpfosten aus
vorstehender Position mit feuerverzinkten Rohrschellen
und feuerverzinkten Schrauben mit Muttern.
Nr.: 2445
Größe 594 x 210 x 2 mm,
Material Aluminium, weiß mit 1,5 cm
breitem rotem Rahmen und schwarzer
Schrift,
Aufschrift: "Feuerwehrzufahrt"

Liefernachweis: nach Wahl des Bieters

..........................................................

...........................................................

'..........'
(vom Bieter zwingend einzutragen)
Menge: 2,000 St

**03.03.06.12 Schild Feuerwehranfahrtszone**
Schild Feuerwehranfahrtszone liefern und einbauen
einschl. Befestigung an Stahlrohrpfosten aus
vorstehender Position mit feuerverzinkten Rohrschellen und feuerverzinkten Schrauben mit Muttern.

Größe:  800 x1200 mm
Material  Aluminium
Lageplan der Feurwehranzahrtszone wird von Seiten des Landschaftsarchitekten als Jpg oder PDFgestellt

Liefernachweis: nach Wahl des Bieters

..........................................................

...........................................................

'..........'
(vom Bieter zwingend einzutragen)
Menge: 1,000 St

*Hinweis: MÜLLBOXEN*

**03.03.06.13 Mülltonnenbox 1-türig**
Mülltonnenbox 1-türig
liefern und lt. Herstellervorschrift auf Pflasterfläche aus gesonderter versetzen

Modell:
1 x 120L Tonnen

Maße Stellplatz 64x64 cm

Oberfläche:
Anthrazitgrau RAL7016
mit Vollblech
einschl. Zylinderschloss
Deckel Oben

Einbaubereich: Kindergarten Küchenausgang

z.B. erfüllt das Produkt  Meisterbox Forst !ER Mülltonnenbox1 die genannten Spezifikationen

oder das nachstehende, gleichwertige Erzeugnis
bzw. Verfahren nach Wahl des Bieters
‘
...................................................‘
‘
...................................................‘
‘
...................................................‘
(vom Bieter einzutragen; fehlt ein Eintrag, kommt das
ausgeschriebene Erzeugnis bzw. Verfahren zum Einsatz.)
Menge: 1,000 St

##### Abschnitt 03.03.07 SPIELFLÄCHEN

*Hinweis: KALKULATIONSHINWEIS:*
KALKULATIONSHINWEIS:
Die Geräte und Elemente können nur nach und nach eingebaut werden gem. Bauablaufplan.
Die Unterschiedlichen Lieferzeiten und die evtl. damit verbundenen Lieferkosten müssen in den Positionen eingerechnet werden und können nicht nachträglich in Rechnungf gestellt werden

*Hinweis: SANDSPIELFLÄCHE*

*Hinweis: HINWEIS: VORGABEN LHM SPIELSAND*
HINWEIS: VORGABEN LHM SPIELSAND

Der zu liefernde Spielsand muss folgende Eigenschaften haben:
-  kein Brechsand
-  erstmals aus seiner natürlichen Lagerstätte abgebaut
-  nur an der Schürfstelle zwischengelagert
-  nicht länger als einen Monat nach dem Abbau zwischengelagert
-  gemäß seinem Einsatzzweck als Spielsand unbedenklich für die
Gesundheit
-  frei von Fremd- oder Schadstoffen
-  Gehalt an Carbonat kleiner 8 Masse-%
-  Wassergehalt bei der Wägung maximal 4 Gewichts-% bezogen auf die
Trockensubstanz
-  Korngröße 0/2 mit folgenden Kriterien:
-  Absiebung im nassen Zustand
-  Anteil an Schlämmkorn (0,0 bis 0,063 mm) kleiner 3 Masse-%
-  Anteil an Feinsand (0,063 bis 0,2 mm) 15 bis 30 Masse-%
-  Anteil an Kieskorn (größer 2,0 mm) maximal 10 Masse-%
-  Größtkorn maximal 4,0 mm
-  Ungleichförmigkeitszahl (U=d60/d10) 4 bis 6

Rechtzeitig vor Einbau des Sandes sind folgende Prüfzeugnisse
vorzulegen:
-  Prüfzeugnis des Materialprüfungsamtes für das Bauwesen der Technischen Universität München oder eines anderen gleichwertigen Institutes, dem folgendes zu entnehmen ist:
-  Korngrößenverteilung
-  abschlämmbare Bestandteile
-  Stoffe organischen Ursprungs
-  Prüfzeugnis über eine mikrobiologische Untersuchung eines staatlich anerkannten und vereidigten Handels- und Lebensmittelchemikers, dem folgendes zu entnehmen ist:
-  Höhe des pH-Wertes
-  Gesamtkolonienzahl
-  Anteile an Escherichia coli, Enteerobacteriaceaen, coliformen Keimen und Salmonellen
-  Prüfzeugnis über eine nukluidspezifische Untersuchung mittels hochauflösender Gamma-Spektroskopie des TÜV Bayern oder eines anderen gleichwertigen Institutes, welches Teilnehmer am Ringversuch des Bundesgesundheitsamtes ist. Dem Zeugnis müssen folgende Messergebnisse zu entnehmen sein, wobei die Werte in Bq pro Kg Sand anzugeben sind:
-  Cäsium 134
-  Cäsium 137
-  Kalium 40
-  Nuklide der natürlichen Zerfallsreihen (z.B. Uran- oder Thoriumreihe)
Der Sand muß beim Transport zur Verwendungsstelle abgedeckt sein

**03.03.07.1 Kleinsteinpflasterrand Sandkasten herstellen**
Kleinsteinpflasterrand herstellen
mit Granit-Kleinsteinen, Größe 2,
Güteklasse 1, 10/10 cm, gesägt und gestrahlt,
in Betonbettung C 12/15, 25 cm dick.
Fugendichtung mit Trasszementmörtel
Bereich = gewölbte Sandbereicheinfassung
Breite ca. 0,60 - 0,90 m, 7 - 8 Reihen
Verlegung in Reihen mit versetzten Fugen.
Einschl. Betonkeil oben und unten.
Gebrauchtes Material, Material mit
Verschmutzungen darf nicht verwendet werden,
Steine von AN geliefert.
Abrechung: nach tatsächlicher Fläche
Übermessungsregeln und Kleinflächenregel wird hier
nicht angewandt

Material: Granit, hellgrau
Freigabe nach Vorlage eines Steinmuster
Menge: 30,000 m2

**03.03.07.2 Spielsand**
liefern und profilgerecht einbauen, Naßabsiebung

Material: Manchinger Spielsand gem. Vorgabe LHM
Körnung: 0/4
Schichtdicke: 40 cm
bis 5 cm unter GOK

Bereich: Kinderspielbereich, siehe Werkplan
Menge: 15,000 m3

**03.03.07.3 Findlinge D 60-80 cm, Granit glatt und gerundet**
liefern und einbauen auf Betonbett Dicke 15 cm
Menge: 3,000 Stk

**03.03.07.4 Verfugung zwischen den Findlingen erstellen**
Verfugung zwischen den Findlingen erstellen
Verfugung vertieft mit MG III,
Vertiefung 3-4cm nach örtlicher Angabe
Höhe der Fuge  0,4-0,6 m
Länge der Fuge  0,6-0,8 m
Breite der Fuge  10 - 20 cm
Menge: 5,000 St

**03.03.07.5 Steinmetzmäßige Bearbeitung**
Steinmetzmäßige Bearbeitung
aller Natursteinoberflächen
zum Entfernen von scharfkantigen Stellen der
Steinoberflächen und Kanten
und nacharbeiten von Anschlüssen
Bearbeitungsbreite ca. 20 cm
Menge: 3,000 m

*Hinweis: SPIELGERÄTE*

**03.03.07.6 Hangrutsche eischl. Fundamente**
mit Maschinenschutzzeichen (TÜV) liefern und lt.
Herstellervorschrift aufbauen inkl. aller Erd-,
Fundament- und Nebenarbeiten

Name: Edelstahlrutsche (Breite 0,45 m, Höhe 1,00 m)  SONDER: mit Bügel
Kategorie: Bauwerke und Anbauelemente
Design: Richter Spielgeräte GmbH

Lieferumfang
1 Rutsche mit Bügel und Erdanker

Technische Informationen
- Rutsche aus V2A, Seitenwangen glasperlengestrahlt
- Seitenwangenstärke 2 mm
- Handlaufrohr Durchmesser 42 mm, Stärke 2 mm
- Wangenhöhe 16 cm
- Befestigung oben und unten mit Anschraublaschen
- Rutschblechstärke 3 mm

Abmessungen
(geringe Abweichungen möglich)
Breite:  50cm
Höhe:  1,00 m
Gewicht:  65 kg

Installationshinweise
- Untergrund: abhängig von der jeweiligen Anbauhöhe, bei Einbau im Gelände entsprechend der Bodenprofilierung; im Auslaufbereich empfehlen wir Bodenklasse "wie Sand"
- Fundamente: Aushubtiefe für Erdanker 55 cm

Maße Fundament Oben: 40x60x70 cm (Einbau auf dem Hügel)
Maße Fundament Unten: 25x25x70 cm

Technische Änderungen vorbehalten.
Zertifizierung nach DIN EN 1176 durch TÜV Product Service.

Lieferant:
© Richter Spielgeräte GmbH
Stand November 2025
Artikel-Nummer: S3.63300  AN295556

oder das nachstehende, gleichwertige Erzeugnis
bzw. Verfahren nach Wahl des Bieters
‘
...................................................‘
‘
...................................................‘
‘
...................................................‘
(vom Bieter einzutragen; fehlt ein Eintrag, kommt das
ausgeschriebene Erzeugnis bzw. Verfahren zum Einsatz.)
Menge: 1,000 St

**03.03.07.7 Hügeltreppe aus Holzbalken liefern und einbauen**
Hügeltreppe aus Holzbalken liefern und einbauen
Material: Holzbalken, Gebirgslärche unbehandelt
gehobelt gefast. Kanten r:10mm abgerundet
Maße: 20x20x150 cm
befestigt mit 3 Gewindestangen d=15mm,
feuerverzinkt, Länge ca. 30 cm in Betonfundament je 30x30x50
Schraubenende vollständtig versenkt und mit Huttermuttern verschraubt.
An der Oberseite Mutter ca. 30 mm versenken und mit
ca. 20 mm Zapfen aus Lärchennholz verschließen.
aufstellen, einschl. Erd- und Betonarbeiten
liefern und aufstellen

Einbau in Boschung 1:3
Abstand ca. 60 cm
Menge: 5,000 St

**03.03.07.8 Wasserpumpe mit Matschwanne, Fundamentanker und Winterdeckel, zum Aufschrauben auf Stahlplatte**
*** Pauschalposition
mit Maschinenschutzzeichen (TÜV) liefern und lt.
Herstellervorschrift aufbauen inkl. aller Erd-,
Fundament- und Nebenarbeiten

bestehend aus einem Pumpenpodest, Kurbelpumpe, Wasserrinnen und einer Matschwanne

Kurbelpumpe:
Lieferumfang
1 Kurbelpumpe mit integriertem Druckanschluss in der Säule
einschl. Fundamentanker und Winterdeckel

Technische Informationen
- Kolbensaugpumpe in geschlossener Ausführung
- Pumpe und Säule aus V2A
- Zylinder- und Kurbelgehäuse, Rundunterteil, Kolbenstange und Antriebswelle aus V2A
- Antriebswellen-Messinglager durch Fettnippel schmierbar und auswechselbar
- Zylinder mit Messinglaufbuchse und Kunststoffkolben (POM)
- Kurbelring aus V2A mit Knauf aus Kunststoff
- Eingebaut in die Säule aus V2A sind die Ventilkombination zum direkten Anschluss an eine Druckwasserleitung Durchmesser 1 Zoll und ein Absperrventil mit Rückflussverhinderer Typ EA und Entleerung
- Anschlussgewinde 1 Zoll außen
- Mind. 2,5 bar Wasserdruck, max. 6 bar
- Verhinderung eines eventuellen Rückschlags durch Entlastungsventil
- Wasserbedarf ca. 18 l/min
- Mit programmierbarer Spülvorrichtung

Abmessungen
(geringe Abweichungen möglich)
Gerätehöhe:  1,50 m
Breite:  0,35/0,67 m
Gewicht:  70 kg

Installationshinweise
- Pumpe zum direkten Anschluss an die Druckleitung: Für die Funktion ist kein unterirdischer Schacht notwendig
- Untergrund dübelfest
- Während der Frostperiode Demontage zwingend erforderlich

Technische Änderungen vorbehalten.
Gebrauchsmuster 20 2020 100 441 Deutschland
Zertifizierung nach DIN EN 1176 durch TÜV Product Service.

Pumpenpodest:
Lieferumfang:
1 Pumpenpodest mit 4 Standpfosten mit Stahlfüßen und Bodenplatten zum Verschrauben auf Lastplatte aus Stahl

Technische Informationen
- Gerät aus nicht imprägnierter Gebirgslärche
- Schnitthölzer herzgetrennt, dadurch Verminderung von Rissanfälligkeit und unerwünschter Formänderung
- Plattformböden aus Nut- und Federbohlen aus 4 cm Massivholz, hoch belastbar, kein Durchrieseln von Staub / Sand, Schutz vor direkter Regeneinwirkung
- Standpfosten aus Lärchenholz 10/10 cm
- Alle Teile zur Bodenverankerung sind aus feuerverzinktem Stahl bzw. Edelstahl

Abmessungen
(geringe Abweichungen möglich)
Breite:  1,25 m
Tiefe:  1,10 m
Max. Höhe: 0,45 m
Gewicht:  95 kg

Installationshinweise
 Verschrauben mit Lastplatte aus Stahl (bauseits):
Flanschplatte 200x200x10 mm aus V2A mit jeweils vier Löcher M10

Technische Änderungen vorbehalten.
Zertifizierung nach DIN EN 1176 durch TÜV Product Service.
PEFC-Zertifizierung nach PEFC ST 2002:2020/PEFC ST 2001:2020

1. Matschwanne:

Lieferumfang
1 Matschwanne
3 Standfüße mit Bodenplatten zum Verschrauben

Technische Informationen
- Gerät (Einzahl) aus V2A-Blech, glasperlengestrahlt, Stärke 2 mm, mit grifffreundlichem Rand
- Alle Teile zur Bodenverankerung sind aus feuerverzinktem Stahl bzw. Edelstahl

Abmessungen
(geringe Abweichungen möglich)
Höhe  1,20m
Höhendifferenz  min. 6 cm
Außenmaß:  1,00 x 1,00 m
Gewicht:  63 kg

Installationshinweise
- Untergrund: keine Fallhöhe gemäß Norm; Wir bitten jedoch zu beachten, dass treppenartige Strukturen eine Fallhöhen Betrachtung notwendig machen können.

Installationshinweise
 Verschrauben mit Lastplatte aus Stahl (bauseits):
Flanschplatte 200x200x10 mm aus V2A mit jeweils vier Löcher M10

Technische Änderungen vorbehalten.
Zertifizierung nach DIN EN 1176 durch TÜV Product Service GmbH.
PEFC-Zertifizierung nach PEFC ST 2002:2020/PEFC ST 2001:2020

Lieferant:
© Richter Spielgeräte GmbH
Stand November 2025
Referenznummer  AN295556

oder das nachstehende, gleichwertige Erzeugnis
bzw. Verfahren nach Wahl des Bieters
‘
...................................................‘
‘
...................................................‘
‘
...................................................‘
(vom Bieter einzutragen; fehlt ein Eintrag, kommt das
ausgeschriebene Erzeugnis bzw. Verfahren zum Einsatz.)
Menge: 1,000 psch

**03.03.07.9 Lastplatten für Wasserpumpe aus Stahl verzinkt**
Lastplatte  aus Stahl, verzinkt für Flugzeug
Maße: 500 x 500 x 5 mm
mit 4 aufgeschweißten Gewindestangen
M12, Länge 20 mm

Anordnung der Gewindestangen gem. Bohrungen der Flanschplatte der Stahlfüße
Menge: 7,000 St

**03.03.07.10 Bauchschaukel für Kleinkinder, einschl. Stahlplatte**
mit Maschinenschutzzeichen (TÜV) liefern und lt.
Herstellervorschrift aufbauen inkl. aller Erd-,
Fundament- und Nebenarbeiten

Lieferumfang
2 Standpfosten mit Stahlfüßen und Querbaum aus Stahl^, mit Bodenplatten zum Aufschrauben
1 Kleinkindgurtsitz mit Ketten

Technische Informationen
- Gerät aus naturbelassener Gebirgslärche
- Palisaden weißgeschält, dabei werden Rinde, Kambium und Splintholz entfernt, die natürliche Form des Stammes bleibt erhalten und erlebbar
- Schaukelgelenk, im Gesenk geschmiedet, feuerverzinkt, mit Sintermetallgleitlager und integriertem Drehwirbel
- Profilscheibe zur normgerechten Abdeckung überstehender Schraubenköpfe, besserer Druckverteilung und Schutz gegen eindringendes Wasser. Lösen der Schraube ist erschwert
- Formschlüssige Verbindung, mit eingefrästen Metallringen bzw. gezahnten Scheibendübeln, zur Verstärkung der Bolzenverbindung bei hoher Belastung quer zur Faserrichtung des Holzes
- Für Hin- und Herbewegungen werden Sintermetallgleitlager verwendet, selbstschmierend, bei Bedarf leicht austauschbar
- Schaukelquerbaum aus Stahl feuerverzinkt. Optimierte Schaukelgeometrie mit biegesteifen Eckverbindungen, dadurch kleinere Fundamente und einfachere Fundamentabdeckung möglich
- Ketten aus feuerverzinktem Stahl (V2A / V4A gegen Aufpreis) vor dem Verzinken
verschweißt, kurzgliedrig, ohne Ösen an den Anschlussteilen, gut austauschbar und einfache Kürzung
- Flexibler Schaukelsitz aus stahlarmiertem Gummi
- Alle Teile zur Bodenverankerung sind aus feuerverzinktem Stahl bzw. Edelstahl

Abmessungen
(geringe Abweichungen möglich)
Höhe:  1,95 m
Lichte Höhe:  1,70 m
Breite:  2,25 m
Gewicht:  130 kg

Installationshinweise
- Untergrund entsprechend einer Fallhöhe ≤ 1,00 m

  Verschrauben mit Lastplatte aus Stahl (bauseits):
- Flanschplatte 200x200x10 mm aus V2A mit jeweils vier Löcher M10

Technische Änderungen vorbehalten.
Zertifizierung nach DIN EN 1176 durch TÜV Süd Product Service.
PEFC-Zertifizierung nach PEFC ST 2002:2020/PEFC ST 2001:2020
Menge: 1,000 St

**03.03.07.11 Lastplatten für Bauchschaukel aus Stahl verzinkt**
Lastplatte  aus Stahl, verzinkt für Flugzeug
Maße: 1000 x 2500 x 5 mm
mit 8 aufgeschweißten Gewindestangen
M12, Länge 20 mm

Anordnung der Gewindestangen gem. Bohrungen der Flanschplatte der Stahlfüße
Menge: 1,000 St

**03.03.07.12 Spielgerät Baumstamm einshcl. Fundamente**
Baumstamm, entrindet, Oberfläche geschliffen,
Länge 2-3m,
Stammdurchmesser 20-30 cm (Nicht dicker als 30 cm)
aus Robinie, befestigt mit 3 Gewindestangen d=15mm,
feuerverzinkt, Länge ca. 30 cm in Betonfundament je 30x30x40
Schraubenende vollständtig versenkt und mit Huttermuttern verschraubt.
An der Oberseite Mutter ca. 30 mm versenken und mit
ca. 20 mm Zapfen aus Lärchennholz verschließen.
aufstellen, einschl. Erd- und Betonarbeiten
liefern und aufstellen

siehe Detail Lageplan Spielplatz

Liefernachweis: nach Wahl des Bieters

..........................................................

...........................................................

'..........'
(vom Bieter zwingend einzutragen)
Menge: 3,000 St

**03.03.07.13 Spielgeräte Balancierklötze**
Spielgeräte "Balancierklötze",
Art Baumstamm, entrindet, Oberfläche geschliffen,
Länge 0,6 -0,8 m,
Stammdurchmesser 20-30 cm
aus Robinie, aufrecht in Betonfundament setzen,
OK Klötze 30 -45 cm über Geländeoberkante in Betonfundament je 40x40x40 cm
einschl. Erd- und Betonarbeiten
liefern und aufstellen

siehe Detail Lageplan Spielplatz

Liefernachweis: nach Wahl des Bieters

..........................................................

...........................................................

'..........'
(vom Bieter zwingend einzutragen)
Menge: 10,000 St

**03.03.07.14 Prüfung nach DIN EN 1176/1177**
*** Pauschalposition
Prüfung der eingebauten Spielgeräte im Bereich der Kinderkrippe und des Kindergartens,
Prüfung gem. DIN EN 1176/1177 durch einen zugelassenen Sachkundigen.
Menge: 1,000 psch

*Hinweis: HOCHBEETE*

**03.03.07.15 Hochbeet groß einschl. Noppenbahn**
Hochbeet klein

Lieferumfang:
1 Pflanzkiste mit Noppenfolie

Material: Gebigslärche unbehandelt, gehobelt und gefast
Maße kantholz: ca. 10 x 10 cm
Maße Pflanzkiste: 110 x 110 cm
Höhe: 50cm
aufstellen auf 20 cm Schotter 16/32 cm

Mit Noppenbahn auskleiden bis 5 cm unter OK Pflanzkiste
Verfüllen mit Intensivdachgartensubstrat Dicke 40 cm
Menge: 1,000 St

##### Abschnitt 03.03.08 STABGITTERZAUN

**03.03.08.1 Dopstabgi.m.Zaun H 1.450 zum Aufdübeln**
Doppelstab-Gittermattenzaun herstellen
Zaunpfosten aus vollverschweißten Rechteckrohren
nach DIN EN 10219/1+2,
Stahlqualität S235JR nach DIN EN 10025 oder
DX51 + Z275 nach DIN EN 10346,
Abmessungen entsprechend statischer Erfordernis.
Mit verschweißter oder konstruktiv fest verbundener
Metallkappe am oberen Ende wasserdicht verschlossen.
Regelabstand (Achsmaß) ca. 250 cm
den Nutzlängen der Gittermatten angepasst.
Doppelstab-Gittermattenelemente aus
Stahldraht nach DIN EN 10218-2 und DIN EN 10223-4,
Stahlqualität S235JR nach DIN EN 10025
bestehend aus waagerecht verlaufenden doppelt gegenüberliegenden, punktgeschweißten Stahldrähten d = 8 mm
und senkrechten, im Kreuzverbund verschweißten Stahldrähten d = 6 mm
Abschluss am oberen und unteren Mattenrand glatt
(kein Übersteigschutz).
Gittermontage am Pfosten mit Flachstahl-Klemmleiste
(Korrosionsschutz und ggf. Pulverbeschichtung wie bei
Pfosten und Matten), die im Systemraster am Pfosten
verschraubt wird.
Die Gitterenden überlappen hinter dem Pfosten mit einer
Auflage von mindestens 30 mm, so daß die Befestigungsschrauben durch die Gitter greifen und ein Herausrutschen der Gitter am Pfosten unmöglich ist. Die überlappenden Enden der Gitter haben eine Maschenweite von
70x200 mm, so daß an beiden Enden Toleranzen im
Pfostenachsabstand bis zu 20 mm ausgelichen werden
können. Nutzlänge der Gitter 2.500 mm.
Alle Montageteile aus Metall (kein Kunststoff)
Zaunhöhe ca. 1.450 mm (Mattenhöhe 1.400 mm)
Pfosten mind. 60/40/2 mm, Länge 1600 mm
zum aufdübeln auf
Betonfundament C 12/15, 60/60/30 cm
Maschenweite (Achsabstand der Stäbe) 50/200
Oberfläche von Pfosten und Gittermatten feuerverzinkt
nach DIN EN ISO 1461

Bodenfreiheit 2 bis 8 cm
Einschließlich Erdarbeiten, Bodenklasse 1, 3 bis 5
Verdrängter Boden wird Eigentum des AN und ist einer
Wiederverwertung zuzuführen
Menge: 66,000 m

**03.03.08.2 Bes.Lstg.Zaun Endleiste H 1.450**
Besondere Leistung zu Gittermattenzaun
aus Doppelstabgittermatten
als Zulage für Mehraufwand Endleiste aus Metall
Zaunhöhe ca. 1.450 mm
Die technischen Vorgaben des Herstellers sind zu
berücksichtigen
Menge: 4,000 St

**03.03.08.3 Bes.Lstg.Zaun Eckausbildung H 1.450**
Besondere Leistung zu Gittermattenzaun
aus Doppelstabgittermatten
als Zulage für Mehraufwand Eckausbildung
Zaunhöhe ca. 1.450 mm
Die technischen Vorgaben des Herstellers sind zu
berücksichtigen
Menge: 4,000 St

**03.03.08.4 Bes.Lstg.Zaun Passlstück H 1.450**
StL-Nr. 1894421021041001
Besondere Leistung zu Gittermattenzaun
aus Doppelstabgittermatten
als Zulage für Mehraufwand Gittermatten-Passlänge
Zaunhöhe ca. 1.450 mm
Die technischen Vorgaben des Herstellers sind zu
berücksichtigen
Menge: 7,000 St

*Hinweis: TORANLAGEN*

**03.03.08.5 Zauntor Pflegezufahrt, Kita Tor, L:300 cm, zum Aufdübeln**
*** Leitbeschreibung
Zauntoranlage einbauen
mit Torpfosten, 2 Bänder und Kegel je Tor, nachjustierbar
Türhöhe: 1450 mm
Türbreite (lichte Weite):3000 mm
Schließblech, Anschlag, Schloss mit Vorrüstung für
1 oder 2 Doppelschließzylinder nach Vorgabe AG,
Lieferung Schließzylinder durch AG
Drücker bzw. Knauf, Design in Abstimmung mit AG zur
Vermeidung von Gefahrenstellen
Bei Augenschrauben der Torbänder ggf. vorhandene Überlänge der Gewindespindeln abtrennen, Spindelenden mit
Hutmuttern sichern.
Metallteile innen und außen nach Schweißarbeiten feuerverzinkt nach DIN EN ISO 1461, Mindestzinkauflage
0,08 mm
Bodenfreiheit der Torflügel im geschlossenen Zustand
5 bis 8 cm
Inkl. Feststellriegel, bei geschlossenem Schlossflügel
nicht zu öffnen
Auflaufschuh einbetoniert, belagsbündig oder Überstand
nach Vorgabe des AG
2 Feststeller, einbetoniert, für geöffneten Zustand
Torflügel an Torpfosten über beide Bänder aufliegend
zur gleichmäßigen Lastübertragung montiert und gegen
Aushängen gesichert
Einschließlich Erdarbeiten, Bodenklasse 1,3 bis 5
Verdrängter Boden wird Eigentum des AN und ist einer
Wiederverwertung zuzuführen
2-flügelig mit 2 ungleichen Flügeln,
Breite Schlossflügel in mm:  1500 mm'
Pfosten aus Vierkantstahlrohr 160x160 mm,Wanddicke 8 mm
DIN 49.411, mit aufgeschweißtem Deckel
Mit Geflechtanschlussbügel, angeschraubt oder angeschweißt
Torblätter aus Stahlvierkantrohr,
HOP-Profil 70/40/15/2 mm
Türfüllung Stabgitter
Pfosten aus Vierkantstahlrohr 160x160 mm,Wanddicke 8 mm
Höhe 1600mm mit Dodenplatte zum Aufdübeln
DIN 49.411, mit aufgeschweißtem Deckel
Mit Geflechtanschlussbügel, angeschraubt oder angeschweißt

Betonfundament 4000x60x60 cm, C 20/25
Menge: 1,000 St
*Unterbeschreibung 1 Füllung Stabgitter, Doppelte Schließung,elktr. Türöffner*
Zusatz:
Füllung Stabgitter, lotrecht als Sonderanferigung
Maschenweite 50/200

Schloßkasten für doppelte Schließung vorrichten
Torfeststeller im Rahmen beider Torflügel innenliegend integriert.
Zauntorsäulen mit aufgeschweißter oder konstruktiv fest verbundener Kopfplatte aus Metall.
Beide Flügel 3000 mm

##### Abschnitt 03.03.09 NEBENGEBÄUDE

**03.03.09.1 Kubus mit Deckelschalung und geraden Seitenwänden,**
Kubus mit Deckelschalung und geraden Seitenwänden,
gefertigt als traditionelle Holzkonstruktion mit Stahlfüßen,
Wandbekleidung aus Deckel-Schalung,
Flachdach mit innenliegender Dachentwässerung,
Lieferung in vorgefertigten Teilen,
Montage vor Ort auf bauseitige Gründung gemäß statischem
Nachweis
Standort: Kita A, Gartenhaus

Hinweis:
Alle Angaben vor statischer Prüfung.
Dimensionierung und Gestaltung nach statischer Notwendigkeit
und Werkplanung.

Details siehe Werkplanung.
MCG-LAA-ABC-AP-DT-00-90126-00-V

Alle Farben nach RAL (nach Auswahl AG)
Abmessungen:
LxBxH: ca. 7400x6000x2800mm,
Dachneigung ca. 2-3%
Grundkonstruktion aus Holz und Stahl:
Tragwerk aus Konstruktionsvollholz (Fichte) in Skelettbauweise,
Holz technisch getrocknet, gehobelt, gefast, lasiert,
Sichtqualität, Festigkeitsklasse C 24,
Sparrren ca. 10/14cm, Wandrähm ca. 12/14cm,
Streben ca. 6/12cm, Wandschwelle ca. 12/16cm,
zzgl. Aussteifungen nach statischer Notwendigkeit,
Pfosten ca. 12/12cm, Pfostenfüße Stahl-Hohlprofil ca.
100x100-4mm,
auf Stahlfußplatten: ca. 200x200x10mm,
inkl. Fußplattenverankerung/ Befestigungsmaterial nach stat.
Notwendigkeit,
Abbinden und Aufrichten des Bauholzes inkl. sämtlicher
Anschlüsse und Auswechselungen,
Zimmermannsverbindungen, keine Schnellbauwinkel
alle Stahlelemente feuerverzinkt
Überdachung:
Flachdach, Dachschalung aus Rauspund, Ringkeilbohle
umlaufend, EPDM-Schweißbahnen, Schutzlage aus Geotextil,
innenliegende Entwässerung über Flachdachgulli, Zink-Fallrohr
DN 60/100 mit Rohrschelle, ohne Einbindung,
Ortgangsblech aus Zink als Abschluss, farbig pulverbeschichtet

Hinweis: Dachdurchdringung (Fundament Ansaugturm) muss
fachgerecht eingearbeitet und abgedichtet werden
Durchmesser 140cm
Wandbekleidung aus Deckel-Schalung:
Deckel-Schalung, Profilmaß: ca. 21x145mm, Kanten
abgerundet,
Holzart: Fichte/Douglasie, 2-fach lasiert,
Sockelleiste umlaufend: HPL-Streifen als Abschluss zur
Pflasterfläche
Flügeltür: (2 Stk.)
Abmessungen: ca. 1,20x2,10m, aus Massivholzplatten,
Öffnungswinkel: 180°,
Dicke ca. 19mm, farbig lasiert,
Türrahmen Kantholz, farbig lasiert,
inkl. beidseitiger Drückergarnitur (Klinke/Knauf, V2A),
inkl. Türfeststeller (V2A),
inkl. beidseitiger Fingerklemmschutz,
ohne Schließsystem
Zusätzlich Einbauten :
- schmale Luftöffnungen an oberen Wandabschluss inkl.
Ungezieferschutz,
- 1 Stk. Trennwand mit Verkleidung aus Holzmehrschichtplatte,
- 1 Stk. Lichtöffnung mit Festverglasung aus Kunststoff,
Breite ca. 75cm, Rahmen farbig lasiert
herstellen, liefern, Endmontage vor Ort
ohne Abladen (Radlader/Kran bauseitig benötigt),
ohne Erd-, Fundament- und Überdeckungsarbeiten

z.B. erfüllt das Produkt von NEY Typ ANNELIE die genannten Spezifikationen

oder das nachstehende, gleichwertige Erzeugnis
bzw. Verfahren nach Wahl des Bieters
‘
...................................................‘
‘
...................................................‘
‘
...................................................‘
(vom Bieter einzutragen; fehlt ein Eintrag, kommt das
ausgeschriebene Erzeugnis bzw. Verfahren zum Einsatz.)
Menge: 1,000 St

##### Abschnitt 03.03.10 VEGETATIONSTECHNIK

**03.03.10.1 Baugrund lockern**
vor Auftrag der Vegetationstragschicht kreuzweise durch
Aufreißen nach DIN 18 915.
Abstand der Aufreißer: bis 50 cm
Tiefe: 40 cm
Bodengruppe: 2 bis 5
Menge: 200,000 m2

**03.03.10.2 Pflanzfläche 40 cm-Schicht 0/40 gesiebt**
Oberboden 0/40 gesiebt liefern, profilgerecht auftragen und Vegeta- tionstragschicht für Pflanzflächen nach DIN 18 915 erstellen.
Profilgenauigkeit: +/- 5 cm.
Böschungsmodellierung: nach Plan und örtlicher Angabe
Schichtdicke: 40 cm
teilweise auf Tiefgaragendecke
Menge: 50,000 m2

**03.03.10.3 Oberboden 0/40 gesiebt einb. 40 cm AN liefern, in Böschung**
Oberboden 0/40 gesiebt profilgerecht einbauen
auf Böschungen, Neigung ..1:3.
Einbaudicke ca. 40 cm
Oberbodenlieferung durch AN
Menge: 20,000 m2

**03.03.10.4 Vegetationsschicht lockern**
durch Fräsen, nach gleichmäßigem Auftrag
der Bodenverbesserungsmittel der
vorangegangenen Positionen.
in Neigungen bis 1:2
Gemäß DIN 18 915.
Tiefe: bis 20 cm
Steine und Fremdkörper über 5 cm,
Unkraut und schwer verrottbare Pflanzenteile sind
abzulesen, zu laden und zu beseitigen.
Menge: 200,000 m2

**03.03.10.5 Rasenfläche 20 cm-Schicht 0/25 gesiebt**
Oberboden liefern, profilgerecht auftragen und Vegeta- tionstragschicht für Pflanzflächen nach DIN 18 915 erstellen.
Profilgenauigkeit: +/- 5 cm.
Böschungsmodellierung: nach Plan und örtlicher Angabe
Schichtdicke: 20 cm
teilweise auf Tiefgaragendecke
Menge: 100,000 m2

**03.03.10.6 Oberboden 0/25 gesiebt einb. 20 cm AN liefern, in Böschung**
Oberboden 0/25 gesiebt profilgerecht einbauen
auf Böschungen, Neigung ..1:3.
Einbaudicke ca. 20 cm
Oberbodenlieferung durch AN
Menge: 20,000 m2

**03.03.10.7 Düngung Kompost vermischen**
Düngung, organisch
der Pflanzfläche
mit Kompost
Menge: 50 l/m2
Dünger gleichmäßig mit Erde vermischen.
Menge: 70,000 m2

**03.03.10.8 Feinplanum Pflanzflächen**
herstellen nach DIN 18 916.
Steine und Fremdkörper über 5 cm, Unkraut und
schwerverrottbare Pflanzenteile sind abzulesen,
zu laden und abzufahren.
Maximale Abweichung vom Sollmaß (4m-Latte): ± 5cm
Anschluß an Belagsflächen höhengleich, Setzung ist zu
berücksichtigen.
Menge: 70,000 m2

**03.03.10.9 Feinplanum Rasenflächen**
herstellen nach DIN 18 917.
Steine und Fremdkörper über 5 cm,
Unkraut und schwerverrottbare Pflanzenteile
sind abzulesen, zu laden und abzufahren.
Maximale Abweichung vom Sollmaß (4m-Latte): +-2cm
Anschluß an Belagsflächen höhengleich, Setzung ist zu
berücksichtigen.
Menge: 120,000 m2

**03.03.10.10 Zulage Feinplanum in Böschung oder Mulde 1:2**
Zulage Feinplanum in Böschung 1:3
Menge: 40,000 m²

*Hinweis: BAUMSTANDORTE*

**03.03.10.11 Pflanzgrube L 60 / T 60,ab Höhe 100**
Pflanzgrube für Solitärsträucher nach DIN 18915
herstellen
verfüllen mit Oberboden Bodengruppe 2 bis 5
Lockern der Sohle 10 cm tief.
Seitenlänge: 60 cm
Grubentiefe: 60 cm
Menge: 10,000 St

*Hinweis: MULCHARBEITEN*

**03.03.10.12 Rindenmulch fein 0/20 für Stauden und Bodendecker**
als Schutz vor Verunkrauten und Austrocknen
nach DIN 18 916.
Die Ausführung erfolgt erst nach Abnahme des
vorher durchzuführenden Hackgangs durch die Bauleitung.
Die Mulchdicke ist der Art der Pflanzung anzupassen.
Dicke i.M.10 cm
Material Rindenmulch fein 0/20 mm aus Nadelholzrinde
Abrechnung in der Abwicklung.
Bereich Pflanzflächen Stauden und Bodendecker
Menge: 70,000 m2

##### Abschnitt 03.03.11 PFLANZLIEFERUNG

*Hinweis: Achtung: Pflanzbestellung nur nach gültigem Pflanzplan und Freigabe durch die Bauleitung!*
Achtung: Pflanzbestellung nur nach gültigem
Pflanzplan und Freigabe durch die Bauleitung!

Pflanzen liefern und einpflanzen:
Die Pflanzen sind nach DIN 18916 und den einschlägigen
Gütebestimmungen (FLL) in 1. Qualität in den verlangten
Größen zu liefern.
Der AN garantiert für die Sortenechtheit. Die Pflanzen
müssen regelmäßig verpflanzt sein (Nachweis durch
Quartierbuch, mit begleitenden Schneidemaßnahmen. Das
Jahr der letzten Verschulung ist schriftlich anzugeben
und darf nicht länger als vier Vegetationsperioden
zurückliegen.
Eine Überprüfung der vorgeschriebenen Verpflanzzeit
mittels stichprobenartiger holzanalytischer
Untersuchung behält sich der AG vor.
Sicherstellungs- u. Standortnachweis sind vorher vom AN
zu erbringen. Bei unzureichender Pflanzenqualität
erfolgt keine Vergabe des Auftrages!
Pflanzen mit Transportschäden (Bruchschäden,
Wurzeltrocknung, Frost etc.) sowie Pflanzen mit nicht
fachgerechter Verpackung bzw. Ballierung dürfen nicht
gepflanzt werden.
Stauden- und Zwiebelpflanzungen gem. DIN 18916 gem. den
Gütebestimmungen für Stauden.
Die Pflanzen dürfen nicht aus Wildbeständen stammen.
Staudenqualität: gesunde, kräftige Pflanzen, frei von
Schädlingsbefall mit Ballen.
Notwendig werdende Wässerungen und Schutzmaßnahmen
etc., sind vom AN in Absprache mit der Bauleitung
selbständig zu veranlassen und zu betreuen.

*Hinweis: BÄUME*

*Hinweis: STRÄUCHER*

**03.03.11.1 Cornus sanguinea**
Roter Hartriegel
Solitär 3xv mB. 150-200
Menge: 7,000 St

**03.03.11.2 Corylus avellana**
Gewöhnliche Hasel
Solitär mB. 3xv 175-200
Menge: 6,000 St

**03.03.11.3 Physocarpus opulifolius 'Amber Jubilee'**
Blasenspiere ‘Amber Jubilee‘
Strauch i.C. 100-125
Terrassen Sichtschutz 4x
Wegränder 1x
Menge: 3,000 St

**03.03.11.4 Ribes alpinium "Schmidt"**
Alpen Johannisbeere
Strauch 2xv. i.C. H 60 -100
Rasen Innenfläche
Menge: 20,000 St

**03.03.11.5 Salix eleagnus ‘Angustifolia‘, 60-80, i.Co**
Salix eleagnus ‘Angustifolia‘, 60-80, i.Co
2xver
Menge: 30,000 St

**03.03.11.6 Spiraea x arguta**
Brautspiere
Strauch 3xv. mB 100-125
Terrassen Sichtschutz 5x
Wegränder 1x
Menge: 6,000 St

*Hinweis: STAUDEN/ BODENDECKER*

**03.03.11.7 Waldsteinia ternata - Golderdbeere**
Waldsteinia ternata - Golderdbeere
Tb,,10-12 Stück/qm
Menge: 500,000 St

**03.03.11.8 Cornus sericea "Kelseyi" 30-40**
Cornus sericea "Kelseyi"
Str. im Co. 2 x ver. 30-40
7Stkk/m²
Menge: 120,000 St

##### Abschnitt 03.03.12 RASEN U. PFLANZARBEITEN

**03.03.12.1 Bodenverbesserungsmittel NPK-Dünger**
liefern und gleichmäßig auf Pflanzfläche und
Baumgruben aufbringen.
in Neigungen bis 1:2
Material: organisch/mineralischer NPK-Dünger
Badarf:  20 g/qm
Abrechnung: Nach bearbeiteter Fläche
Nachweis gemäß Lieferschein
Hersteller: ..........................................
 ..........................................
Menge: 1,000 kg

**03.03.12.2 Solitärs 125/150**
gem. DIN 18 916 pflanzen, schneiden und wässern.
Mit Ballen, Höhe 125/150
Menge: 9,000 St

**03.03.12.3 Solitärs 175/200**
gem. DIN 18 916 pflanzen, schneiden und wässern.
Mit Ballen, Höhe 1175/200
Menge: 13,000 St

**03.03.12.4 Sträucher bis 40cm**
gem. DIN 18 916 pflanzen, schneiden und wässern.
iC, Höhe bis 40cm
Menge: 120,000 St

**03.03.12.5 Sträucher 60-100**
gem. DIN 18 916 pflanzen, schneiden und wässern.
mit Ballen, Höhe 60-100
Menge: 5024,000 St

**03.03.12.6 Stauden & Bodendecker im Tb**
gem. DIN 18 916 pflanzen, schneiden und wässern.
Menge: 1500,000 St

##### Abschnitt 03.03.13 FERTIGSTELLUNGSPFLEGE

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

**03.03.13.1 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 70
Menge: 350,000 m2

**03.03.13.2 Wässern Pflanzung 10 AG**
Wässern
der Pflanzfläche,
mit Schlauch
Wasser liefern,
Mindestwassermenge je Arbeitsgang/m2
25 l,
10 Arbeitsgänge,
Menge je Arbeitsgang ca: 70 m2
Abrechnung in der Abwicklung
Menge: 700,000 m2

**03.03.13.3 Düngen Pflanzflächen 1 AG**
Düngen
von Pflanzflächen
Dünger liefern
vom Auftraggeber vorgeschriebenes Produkt
Mineralischer NPK-Dünger
Nährstoffgehalt 8+8+12+3
das Verpackungsmaterial des Düngers
wird Eigentum des Auftragnehmers
und ist einer Wiederverwertung zuzuführen
Dünger gleichmäßig aufbringen
Ausbringmenge über 40 bis 60 g pro m2
bis 5.000 m2 je Arbeitsgang
Menge: 70,000 m2

**03.03.13.4 Rasen mähen 10 AG**
Rasen mähen
Wuchshöhe 6-10 cm, Schnitthöhe 3 cm,
Anzahl der Schnitte: 10
Schnittfolge nach Wuchshöhe
Mähgut aufnehmen,
es wird Eigentum des Auftragnehmers
und ist einer Wiederverwertung zuzuführen
Fläche je Arbeitsgang in m2 ca: 120
Menge: 1200,000 m2

**03.03.13.5 Zulage Mähen in Böschung bis 1:2**
Menge: 200,000 m²

**03.03.13.6 Wässern 'Rasen' 5 AG**
Wässern
des Rasens, beregnen,
die oberen 10 cm durchfeuchten
Wasser liefern,
5 Arbeitsgänge,
Menge je Arbeitsgang ca: 120 m2
Abrechnung in der Abwicklung
Menge: 600,000 m2

**03.03.13.7 Düngen Gebrauchsrasen 2 AG**
Düngen
von Gebrauchs- und Spielrasen
Dünger liefern
vom Auftraggeber vorgeschriebenes Produkt
Mineralischer NPK-Dünger Nährstoffgehalt 8+8+12+3
das Verpackungsmaterial des Düngers
wird Eigentum des Auftragnehmers
und ist einer Wiederverwertung zuzuführen
Dünger gleichmäßig aufbringen
mit Streugerät
Ausbringmenge über 80 g pro m2
bis 500 m2 je Arbeitsgang
Menge: 240,000 m2

### Titel 04 ENTWICKLUNGSPFLEGE EG WOHNEN

#### Bereich 04.01 ENTWICKLUNGSPFLEGE BLOCK A

*Hinweis: 1. UND 2. JAHR*

*Hinweis: Hinweis zu Pflegeleistungen*
Hinweis zu Pflegeleistungen
Die vorgesehenen Pflegeleistungen sind durchschnittliche Regelannahmen und geben an, wieviel Arbeitsgänge
voraussichtlich erforderlich werden. Sind witterungsbedingt weniger oder mehr Arbeitsgänge erforderlich,
werden die jeweils vereinbarten und ausgeführten
Arbeitsgänge vergütet.
Die Ausführung jedes Arbeitsganges ist vor ihrem Beginn
dem AG anzuzeigen.

**04.01.1 Wässern Bäume 250l 10 AG**
Wässern
der Großgehölze,
mit Schlauch
Wasser liefern,
Mindestwassermenge je Arbeitsgang/St
250 l, in mehreren Teilmengen,
10 Arbeitsgänge,
Menge je Arbeitsgang ca: 20Stk
Abrechnung nach bewässerten Einheiten
Menge: 200,000 St

**04.01.2 wie vor, jedoch 2.JAHR**
Menge: 200,000 St

**04.01.3 Düngen Bäume1 AG**
Düngen Bäume
von Mineralischer NPK-Dünger
Nährstoffgehalt 8+8+12+3
Dünger liefern
vom Auftraggeber vorgeschriebenes Produkt
Mineralischer NPK-Dünger Nährstoffgehalt 8+8+12+3
das Verpackungsmaterial des Düngers
wird Eigentum des Auftragnehmers
und ist einer Wiederverwertung zuzuführen
Dünger gleichmäßig aufbringen
von Hand
Ausbringmenge über 80 g pro m2, ca 4m2 pro Baum
Menge: 20,000 St

**04.01.4 wie vor, jedoch 2.JAHR**
Menge: 20,000 m²

**04.01.5 Pflanzfl. lockern mehrmals Mat.AN 5 AG**
Pflanzfläche bearbeiten
Lockern, Anzahl der Arbeitsgänge 5
der Pflanzfläche,
trockene Triebe abschneiden,
Fläche von Wildkräutern und Laub säubern.
Anfallendes Material wird Eigentum des AN
und ist einer Wiederverwertung zuzuführen
Bearbeitungstiefe der jeweiligen Pflanzenart
anpassen.
Abrechnung in der Abwicklung, Fläche je
Arbeitsgang in m2 ca:170
Menge: 2000,000 m2

**04.01.6 wie vor, jedoch 2.JAHR**
Menge: 2000,000 m²

**04.01.7 Wässern Pflanzung 10 AG**
Wässern
der Pflanzfläche,
Wasser liefern,
25l/m2
10 Arbeitsgänge,
Menge je Arbeitsgang ca: 400 m2
Abrechnung in der Abwicklung
Menge: 4000,000 m2

**04.01.8 Düngen Pflanzflächen 1 AG**
Düngen von Pflanzflächen
Dünger liefern
vom Auftraggeber vorgeschriebenes Produkt
Mineralischer NPK-Dünger
Nährstoffgehalt 8+8+12+3
das Verpackungsmaterial des Düngers
wird Eigentum des Auftragnehmers
und ist einer Wiederverwertung zuzuführen
Dünger gleichmäßig aufbringen
Ausbringmenge über 40 bis 60 g pro m2
bis 500 m2 je Arbeitsgang
Menge: 400,000 m2

**04.01.9 wie vor, jeoch 2.JAHR**
Menge: 400,000 m²

**04.01.10 Rasen mähen 10 AG**
Rasen mähen
Wuchshöhe 6-10 cm, Schnitthöhe 3 cm,
Anzahl der Schnitte: 10
Schnittfolge nach Wuchshöhe
Mähgut aufnehmen,
es wird Eigentum des Auftragnehmers
und ist einer Wiederverwertung zuzuführen
Fläche je Arbeitsgang in m2 ca: 1100
Menge: 11000,000 m2

**04.01.11 wie vor, jedoch 2.JAH`R**
Menge: 11000,000 m²

**04.01.12 Wässern 'Rasen' 5 AG**
Wässern
des Rasens, beregnen,
die oberen 10 cm durchfeuchten
Wasser liefern,
5 Arbeitsgänge,
Menge je Arbeitsgang ca: 1100 m2
Abrechnung in der Abwicklung
Menge: 5500,000 m2

**04.01.13 Düngen Gebrauchsrasen 2 AG**
Düngen
von Gebrauchs- und Spielrasen
Dünger liefern
vom Auftraggeber vorgeschriebenes Produkt
Mineralischer NPK-Dünger Nährstoffgehalt 8+8+12+3
das Verpackungsmaterial des Düngers
wird Eigentum des Auftragnehmers
und ist einer Wiederverwertung zuzuführen
Dünger gleichmäßig aufbringen
mit Streugerät
Ausbringmenge über 80 g pro m2
bis 500 m2 je Arbeitsgang
Menge: 2200,000 m2

**04.01.14 wie vor, jedoch 2.JAHR**
Menge: 2200,000 m²

#### Bereich 04.02 ENTWICKLUNGSPFLEGE BLOCK B

*Hinweis: 1. UND 2. JAHR*

*Hinweis: Hinweis zu Pflegeleistungen*
Hinweis zu Pflegeleistungen
Die vorgesehenen Pflegeleistungen sind durchschnittliche Regelannahmen und geben an, wieviel Arbeitsgänge
voraussichtlich erforderlich werden. Sind witterungsbedingt weniger oder mehr Arbeitsgänge erforderlich,
werden die jeweils vereinbarten und ausgeführten
Arbeitsgänge vergütet.
Die Ausführung jedes Arbeitsganges ist vor ihrem Beginn
dem AG anzuzeigen.

**04.02.1 Wässern Bäume 250l 10 AG**
Wässern
der Großgehölze,
mit Schlauch
Wasser liefern,
Mindestwassermenge je Arbeitsgang/St
250 l, in mehreren Teilmengen,
10 Arbeitsgänge,10 Stk
Abrechnung nach bewässerten Einheiten
Menge: 100,000 St

**04.02.2 wie vor, jedoch 2.JAHR**
Menge: 100,000 St

**04.02.3 Düngen Gehölze 1 AG**
Düngen
von Mineralischer NPK-Dünger
Nährstoffgehalt 8+8+12+3
Dünger liefern
vom Auftraggeber vorgeschriebenes Produkt
Mineralischer NPK-Dünger Nährstoffgehalt 8+8+12+3
das Verpackungsmaterial des Düngers
wird Eigentum des Auftragnehmers
und ist einer Wiederverwertung zuzuführen
Dünger gleichmäßig aufbringen
von Hand
Ausbringmenge über 80 g pro m2, 4m2 pro Baum
Menge: 10,000 St

**04.02.4 wie vor, jedoch 2.JAHR**
Menge: 10,000 St

**04.02.5 Pflanzfl. lockern mehrmals Mat.AN 5 AG**
Pflanzfläche bearbeiten
Lockern, Anzahl der Arbeitsgänge 5
der Pflanzfläche,
trockene Triebe abschneiden,
Fläche von Wildkräutern und Laub säubern.
Anfallendes Material wird Eigentum des AN
und ist einer Wiederverwertung zuzuführen
Bearbeitungstiefe der jeweiligen Pflanzenart
anpassen.
Abrechnung in der Abwicklung, Fläche je
Arbeitsgang in m2 ca:600
Menge: 3000,000 m2

**04.02.6 wie vor, jedoch 2.JAHR**
Menge: 3000,000 m²

**04.02.7 Wässern Pflanzung 10 AG**
Wässern
der Pflanzfläche,
Wasser liefern,
25l/m2
10 Arbeitsgänge,
Menge je Arbeitsgang ca: 400 m2
Abrechnung in der Abwicklung
Menge: 6000,000 m2

**04.02.8 Düngen Pflanzflächen 1 AG**
Düngen von Pflanzflächen
Dünger liefern
vom Auftraggeber vorgeschriebenes Produkt
Mineralischer NPK-Dünger
Nährstoffgehalt 8+8+12+3
das Verpackungsmaterial des Düngers
wird Eigentum des Auftragnehmers
und ist einer Wiederverwertung zuzuführen
Dünger gleichmäßig aufbringen
Ausbringmenge über 40 bis 60 g pro m2
bis 500 m2 je Arbeitsgang
Menge: 600,000 m2

**04.02.9 wie vor, jeoch 2.JAHR**
Menge: 600,000 m²

**04.02.10 Rasen mähen 10 AG**
Rasen mähen
Wuchshöhe 6-10 cm, Schnitthöhe 3 cm,
Anzahl der Schnitte: 10
Schnittfolge nach Wuchshöhe
Mähgut aufnehmen,
es wird Eigentum des Auftragnehmers
und ist einer Wiederverwertung zuzuführen
Fläche je Arbeitsgang in m2 ca: 1100
Menge: 6000,000 m2

**04.02.11 wie vor, jedoch 2.JAH`R**
Menge: 6000,000 m²

**04.02.12 Wässern 'Rasen' 5 AG**
Wässern
des Rasens, beregnen,
die oberen 10 cm durchfeuchten
Wasser liefern,
5 Arbeitsgänge,
Menge je Arbeitsgang ca: 1100 m2
Abrechnung in der Abwicklung
Menge: 3000,000 m2

**04.02.13 Düngen Gebrauchsrasen 2 AG**
Düngen
von Gebrauchs- und Spielrasen
Dünger liefern
vom Auftraggeber vorgeschriebenes Produkt
Mineralischer NPK-Dünger Nährstoffgehalt 8+8+12+3
das Verpackungsmaterial des Düngers
wird Eigentum des Auftragnehmers
und ist einer Wiederverwertung zuzuführen
Dünger gleichmäßig aufbringen
mit Streugerät
Ausbringmenge über 80 g pro m2
bis 500 m2 je Arbeitsgang
Menge: 1200,000 m2

**04.02.14 wie vor, jedoch 2.JAHR**
Menge: 1200,000 m²

#### Bereich 04.03 ENTWICKLUNGSPFLEGE BLOCK C

*Hinweis: 1. UND 2. JAHR*

*Hinweis: Hinweis zu Pflegeleistungen*
Hinweis zu Pflegeleistungen
Die vorgesehenen Pflegeleistungen sind durchschnittliche Regelannahmen und geben an, wieviel Arbeitsgänge
voraussichtlich erforderlich werden. Sind witterungsbedingt weniger oder mehr Arbeitsgänge erforderlich,
werden die jeweils vereinbarten und ausgeführten
Arbeitsgänge vergütet.
Die Ausführung jedes Arbeitsganges ist vor ihrem Beginn
dem AG anzuzeigen.

**04.03.1 Wässern Bäume 250l 10 AG**
Wässern
der Großgehölze,
mit Schlauch
Wasser liefern,
Mindestwassermenge je Arbeitsgang/St
250 l, in mehreren Teilmengen,
10 Arbeitsgänge,
Menge je Arbeitsgang ca: 7 Stk
Abrechnung nach bewässerten Einheiten
Menge: 70,000 St

**04.03.2 wie vor, jedoch 2.JAHR**
Menge: 70,000 St

**04.03.3 Düngen Bäume1 AG**
Düngen Bäume
von Mineralischer NPK-Dünger
Nährstoffgehalt 8+8+12+3
Dünger liefern
vom Auftraggeber vorgeschriebenes Produkt
Mineralischer NPK-Dünger Nährstoffgehalt 8+8+12+3
das Verpackungsmaterial des Düngers
wird Eigentum des Auftragnehmers
und ist einer Wiederverwertung zuzuführen
Dünger gleichmäßig aufbringen
von Hand
Ausbringmenge über 80 g pro m2, ca 4m2 pro Baum
Menge: 7,000 St

**04.03.4 wie vor, jedoch 2.JAHR**
Menge: 7,000 m²

**04.03.5 Pflanzfl. lockern mehrmals Mat.AN 5 AG**
Pflanzfläche bearbeiten
Lockern, Anzahl der Arbeitsgänge 5
der Pflanzfläche,
trockene Triebe abschneiden,
Fläche von Wildkräutern und Laub säubern.
Anfallendes Material wird Eigentum des AN
und ist einer Wiederverwertung zuzuführen
Bearbeitungstiefe der jeweiligen Pflanzenart
anpassen.
Abrechnung in der Abwicklung, Fläche je
Arbeitsgang in m2 ca:170
Menge: 2000,000 m2

**04.03.6 wie vor, jedoch 2.JAHR**
Menge: 2000,000 m²

**04.03.7 Wässern Pflanzung 10 AG**
Wässern
der Pflanzfläche,
Wasser liefern,
25l/m2
10 Arbeitsgänge,
Menge je Arbeitsgang ca: 400 m2
Abrechnung in der Abwicklung
Menge: 4000,000 m2

**04.03.8 Düngen Pflanzflächen 1 AG**
Düngen von Pflanzflächen
Dünger liefern
vom Auftraggeber vorgeschriebenes Produkt
Mineralischer NPK-Dünger
Nährstoffgehalt 8+8+12+3
das Verpackungsmaterial des Düngers
wird Eigentum des Auftragnehmers
und ist einer Wiederverwertung zuzuführen
Dünger gleichmäßig aufbringen
Ausbringmenge über 40 bis 60 g pro m2
bis 500 m2 je Arbeitsgang
Menge: 400,000 m2

**04.03.9 wie vor, jeoch 2.JAHR**
Menge: 400,000 m²

**04.03.10 Rasen mähen 10 AG**
Rasen mähen
Wuchshöhe 6-10 cm, Schnitthöhe 3 cm,
Anzahl der Schnitte: 10
Schnittfolge nach Wuchshöhe
Mähgut aufnehmen,
es wird Eigentum des Auftragnehmers
und ist einer Wiederverwertung zuzuführen
Fläche je Arbeitsgang in m2 ca: 1100
Menge: 11000,000 m2

**04.03.11 wie vor, jedoch 2.JAH`R**
Menge: 11000,000 m²

**04.03.12 Wässern 'Rasen' 5 AG**
Wässern
des Rasens, beregnen,
die oberen 10 cm durchfeuchten
Wasser liefern,
5 Arbeitsgänge,
Menge je Arbeitsgang ca: 1100 m2
Abrechnung in der Abwicklung
Menge: 5500,000 m2

**04.03.13 Düngen Gebrauchsrasen 2 AG**
Düngen
von Gebrauchs- und Spielrasen
Dünger liefern
vom Auftraggeber vorgeschriebenes Produkt
Mineralischer NPK-Dünger Nährstoffgehalt 8+8+12+3
das Verpackungsmaterial des Düngers
wird Eigentum des Auftragnehmers
und ist einer Wiederverwertung zuzuführen
Dünger gleichmäßig aufbringen
mit Streugerät
Ausbringmenge über 80 g pro m2
bis 500 m2 je Arbeitsgang
Menge: 2200,000 m2

**04.03.14 wie vor, jedoch 2.JAHR**
Menge: 2200,000 m²

### Titel 05 ENTWICKLUNGSPFLEGE EG KITAS

#### Bereich 05.01 ENTWICKLUNGSPFLEGE 1. JAHR

##### Abschnitt 05.01.01 BLOCK A

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 1. JAHR*

**05.01.01.1 Wässern Gehölz 250l 10 AG**
Wässern
der Großgehölze,
mit Schlauch
Wasser liefern,
Mindestwassermenge je Arbeitsgang/m2
250 l, in mehreren Teilmengen,
10 Arbeitsgänge,
Menge je Arbeitsgang ca: 9
Abrechnung nach bewässerten Einheiten
Menge: 90,000 St

**05.01.01.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 1150,000 m2

**05.01.01.3 Wässern Pflanzung 10 AG**
Wässern
der Pflanzfläche,
mit Schlauch
Wasser liefern,
Mindestwassermenge je Arbeitsgang/m2
25 l,
10 Arbeitsgänge,
Menge je Arbeitsgang ca: 230 m2
Abrechnung in der Abwicklung
Menge: 2300,000 m2

**05.01.01.4 Düngen Pflanzflächen 1 AG**
Düngen
von Pflanzflächen
Dünger liefern
vom Auftraggeber vorgeschriebenes Produkt
Mineralischer NPK-Dünger
Nährstoffgehalt 8+8+12+3
das Verpackungsmaterial des Düngers
wird Eigentum des Auftragnehmers
und ist einer Wiederverwertung zuzuführen
Dünger gleichmäßig aufbringen
Ausbringmenge über 40 bis 60 g pro m2
bis 5.000 m2 je Arbeitsgang
Menge: 230,000 m2

**05.01.01.5 Rasen mähen 10 AG**
Rasen mähen
Wuchshöhe 6-10 cm, Schnitthöhe 3 cm,
Anzahl der Schnitte: 10
Schnittfolge nach Wuchshöhe
Mähgut aufnehmen,
es wird Eigentum des Auftragnehmers
und ist einer Wiederverwertung zuzuführen
Fläche je Arbeitsgang in m2 ca: 300
Menge: 3000,000 m2

**05.01.01.6 Zulage Mähen in Böschung bis 1:2**
Menge: 500,000 m²

**05.01.01.7 Wässern 'Rasen' 5 AG**
Wässern
des Rasens, beregnen,
die oberen 10 cm durchfeuchten
Wasser liefern,
5 Arbeitsgänge,
Menge je Arbeitsgang ca: 300 m2
Abrechnung in der Abwicklung
Menge: 1500,000 m2

**05.01.01.8 Düngen Gebrauchsrasen 2 AG**
Düngen
von Gebrauchs- und Spielrasen
Dünger liefern
vom Auftraggeber vorgeschriebenes Produkt
Mineralischer NPK-Dünger Nährstoffgehalt 8+8+12+3
das Verpackungsmaterial des Düngers
wird Eigentum des Auftragnehmers
und ist einer Wiederverwertung zuzuführen
Dünger gleichmäßig aufbringen
mit Streugerät
Ausbringmenge über 80 g pro m2
bis 500 m2 je Arbeitsgang
Menge: 600,000 m2

**05.01.01.9 Leitungen der Tröpfchenbewässerung entleeren mit Druckluft**
*** Pauschalposition
Menge: 1,000 psch

**05.01.01.10 Leitungen der Tröpfchenbewässerung wieder anschließen**
*** Pauschalposition
Menge: 1,000 psch

##### Abschnitt 05.01.02 BLOCK B

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 1. JAHR*

**05.01.02.1 Wässern Gehölz 250l 10 AG**
Wässern
der Großgehölze,
mit Schlauch
Wasser liefern,
Mindestwassermenge je Arbeitsgang/m2
250 l, in mehreren Teilmengen,
10 Arbeitsgänge,
Menge je Arbeitsgang ca: 9
Abrechnung nach bewässerten Einheiten
Menge: 60,000 St

**05.01.02.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 900,000 m2

**05.01.02.3 Wässern Pflanzung 10 AG**
Wässern
der Pflanzfläche,
mit Schlauch
Wasser liefern,
Mindestwassermenge je Arbeitsgang/m2
25 l,
10 Arbeitsgänge,
Menge je Arbeitsgang ca: 230 m2
Abrechnung in der Abwicklung
Menge: 1900,000 m2

**05.01.02.4 Düngen Pflanzflächen 1 AG**
Düngen
von Pflanzflächen
Dünger liefern
vom Auftraggeber vorgeschriebenes Produkt
Mineralischer NPK-Dünger
Nährstoffgehalt 8+8+12+3
das Verpackungsmaterial des Düngers
wird Eigentum des Auftragnehmers
und ist einer Wiederverwertung zuzuführen
Dünger gleichmäßig aufbringen
Ausbringmenge über 40 bis 60 g pro m2
bis 5.000 m2 je Arbeitsgang
Menge: 190,000 m2

**05.01.02.5 Rasen mähen 10 AG**
Rasen mähen
Wuchshöhe 6-10 cm, Schnitthöhe 3 cm,
Anzahl der Schnitte: 10
Schnittfolge nach Wuchshöhe
Mähgut aufnehmen,
es wird Eigentum des Auftragnehmers
und ist einer Wiederverwertung zuzuführen
Fläche je Arbeitsgang in m2 ca: 300
Menge: 3000,000 m2

**05.01.02.6 Zulage Mähen in Böschung bis 1:2**
Menge: 500,000 m²

**05.01.02.7 Wässern 'Rasen' 5 AG**
Wässern
des Rasens, beregnen,
die oberen 10 cm durchfeuchten
Wasser liefern,
5 Arbeitsgänge,
Menge je Arbeitsgang ca: 300 m2
Abrechnung in der Abwicklung
Menge: 1500,000 m2

**05.01.02.8 Düngen Gebrauchsrasen 2 AG**
Düngen
von Gebrauchs- und Spielrasen
Dünger liefern
vom Auftraggeber vorgeschriebenes Produkt
Mineralischer NPK-Dünger Nährstoffgehalt 8+8+12+3
das Verpackungsmaterial des Düngers
wird Eigentum des Auftragnehmers
und ist einer Wiederverwertung zuzuführen
Dünger gleichmäßig aufbringen
mit Streugerät
Ausbringmenge über 80 g pro m2
bis 500 m2 je Arbeitsgang
Menge: 600,000 m2

##### Abschnitt 05.01.03 BLOCK C

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 1. JAHR*

**05.01.03.1 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 350,000 m2

**05.01.03.2 Wässern Pflanzung 10 AG**
Wässern
der Pflanzfläche,
mit Schlauch
Wasser liefern,
Mindestwassermenge je Arbeitsgang/m2
25 l,
10 Arbeitsgänge,
Menge je Arbeitsgang ca: 230 m2
Abrechnung in der Abwicklung
Menge: 700,000 m2

**05.01.03.3 Düngen Pflanzflächen 1 AG**
Düngen
von Pflanzflächen
Dünger liefern
vom Auftraggeber vorgeschriebenes Produkt
Mineralischer NPK-Dünger
Nährstoffgehalt 8+8+12+3
das Verpackungsmaterial des Düngers
wird Eigentum des Auftragnehmers
und ist einer Wiederverwertung zuzuführen
Dünger gleichmäßig aufbringen
Ausbringmenge über 40 bis 60 g pro m2
bis 5.000 m2 je Arbeitsgang
Menge: 70,000 m2

**05.01.03.4 Rasen mähen 10 AG**
Rasen mähen
Wuchshöhe 6-10 cm, Schnitthöhe 3 cm,
Anzahl der Schnitte: 10
Schnittfolge nach Wuchshöhe
Mähgut aufnehmen,
es wird Eigentum des Auftragnehmers
und ist einer Wiederverwertung zuzuführen
Fläche je Arbeitsgang in m2 ca: 300
Menge: 1200,000 m2

**05.01.03.5 Zulage Mähen in Böschung bis 1:2**
Menge: 200,000 m²

**05.01.03.6 Wässern 'Rasen' 5 AG**
Wässern
des Rasens, beregnen,
die oberen 10 cm durchfeuchten
Wasser liefern,
5 Arbeitsgänge,
Menge je Arbeitsgang ca: 300 m2
Abrechnung in der Abwicklung
Menge: 1200,000 m2

**05.01.03.7 Düngen Gebrauchsrasen 2 AG**
Düngen
von Gebrauchs- und Spielrasen
Dünger liefern
vom Auftraggeber vorgeschriebenes Produkt
Mineralischer NPK-Dünger Nährstoffgehalt 8+8+12+3
das Verpackungsmaterial des Düngers
wird Eigentum des Auftragnehmers
und ist einer Wiederverwertung zuzuführen
Dünger gleichmäßig aufbringen
mit Streugerät
Ausbringmenge über 80 g pro m2
bis 500 m2 je Arbeitsgang
Menge: 240,000 m2

#### Bereich 05.02 ENTWICKLUNGSPFLEGE 2. JAHR

##### Abschnitt 05.02.01 BLOCK A

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 2. JAHR*

**05.02.01.1 Wässern Gehölz 250l 10 AG**
Wässern
der Großgehölze,
mit Schlauch
Wasser liefern,
Mindestwassermenge je Arbeitsgang/m2
250 l, in mehreren Teilmengen,
10 Arbeitsgänge,
Menge je Arbeitsgang ca: 9
Abrechnung nach bewässerten Einheiten
Menge: 90,000 St

**05.02.01.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 1150,000 m2

**05.02.01.3 Wässern Pflanzung 10 AG**
Wässern
der Pflanzfläche,
mit Schlauch
Wasser liefern,
Mindestwassermenge je Arbeitsgang/m2
25 l,
10 Arbeitsgänge,
Menge je Arbeitsgang ca: 230 m2
Abrechnung in der Abwicklung
Menge: 2300,000 m2

**05.02.01.4 Düngen Pflanzflächen 1 AG**
Düngen
von Pflanzflächen
Dünger liefern
vom Auftraggeber vorgeschriebenes Produkt
Mineralischer NPK-Dünger
Nährstoffgehalt 8+8+12+3
das Verpackungsmaterial des Düngers
wird Eigentum des Auftragnehmers
und ist einer Wiederverwertung zuzuführen
Dünger gleichmäßig aufbringen
Ausbringmenge über 40 bis 60 g pro m2
bis 5.000 m2 je Arbeitsgang
Menge: 230,000 m2

**05.02.01.5 Rasen mähen 10 AG**
Rasen mähen
Wuchshöhe 6-10 cm, Schnitthöhe 3 cm,
Anzahl der Schnitte: 10
Schnittfolge nach Wuchshöhe
Mähgut aufnehmen,
es wird Eigentum des Auftragnehmers
und ist einer Wiederverwertung zuzuführen
Fläche je Arbeitsgang in m2 ca: 300
Menge: 3000,000 m2

**05.02.01.6 Zulage Mähen in Böschung bis 1:2**
Menge: 500,000 m²

**05.02.01.7 Wässern 'Rasen' 5 AG**
Wässern
des Rasens, beregnen,
die oberen 10 cm durchfeuchten
Wasser liefern,
5 Arbeitsgänge,
Menge je Arbeitsgang ca: 300 m2
Abrechnung in der Abwicklung
Menge: 1500,000 m2

**05.02.01.8 Düngen Gebrauchsrasen 2 AG**
Düngen
von Gebrauchs- und Spielrasen
Dünger liefern
vom Auftraggeber vorgeschriebenes Produkt
Mineralischer NPK-Dünger Nährstoffgehalt 8+8+12+3
das Verpackungsmaterial des Düngers
wird Eigentum des Auftragnehmers
und ist einer Wiederverwertung zuzuführen
Dünger gleichmäßig aufbringen
mit Streugerät
Ausbringmenge über 80 g pro m2
bis 500 m2 je Arbeitsgang
Menge: 600,000 m2

**05.02.01.9 Entfernen der Baumpfähle, Abnehmen des**
Entfernen der Baumpfähle, Abnehmen des Verdunstungsschutztes und Angleichen der Baumscheiben an das umgebende Gelände incl. aller Erdarbeiten.
Anzahl Pfähle pro Baum: 3 Stück
Anfallendes Material wird Eigentum des AN und ist einer Wiederverwertung zuzuführen.

Abrechnung pro Baum.
Menge: 9,000 St

##### Abschnitt 05.02.02 BLOCK B

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 2. JAHR*

**05.02.02.1 Wässern Gehölz 250l 10 AG**
Wässern
der Großgehölze,
mit Schlauch
Wasser liefern,
Mindestwassermenge je Arbeitsgang/m2
250 l, in mehreren Teilmengen,
10 Arbeitsgänge,
Menge je Arbeitsgang ca: 9
Abrechnung nach bewässerten Einheiten
Menge: 60,000 St

**05.02.02.2 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 900,000 m2

**05.02.02.3 Wässern Pflanzung 10 AG**
Wässern
der Pflanzfläche,
mit Schlauch
Wasser liefern,
Mindestwassermenge je Arbeitsgang/m2
25 l,
10 Arbeitsgänge,
Menge je Arbeitsgang ca: 230 m2
Abrechnung in der Abwicklung
Menge: 1900,000 m2

**05.02.02.4 Düngen Pflanzflächen 1 AG**
Düngen
von Pflanzflächen
Dünger liefern
vom Auftraggeber vorgeschriebenes Produkt
Mineralischer NPK-Dünger
Nährstoffgehalt 8+8+12+3
das Verpackungsmaterial des Düngers
wird Eigentum des Auftragnehmers
und ist einer Wiederverwertung zuzuführen
Dünger gleichmäßig aufbringen
Ausbringmenge über 40 bis 60 g pro m2
bis 5.000 m2 je Arbeitsgang
Menge: 190,000 m2

**05.02.02.5 Rasen mähen 10 AG**
Rasen mähen
Wuchshöhe 6-10 cm, Schnitthöhe 3 cm,
Anzahl der Schnitte: 10
Schnittfolge nach Wuchshöhe
Mähgut aufnehmen,
es wird Eigentum des Auftragnehmers
und ist einer Wiederverwertung zuzuführen
Fläche je Arbeitsgang in m2 ca: 300
Menge: 3000,000 m2

**05.02.02.6 Zulage Mähen in Böschung bis 1:2**
Menge: 500,000 m²

**05.02.02.7 Wässern 'Rasen' 5 AG**
Wässern
des Rasens, beregnen,
die oberen 10 cm durchfeuchten
Wasser liefern,
5 Arbeitsgänge,
Menge je Arbeitsgang ca: 300 m2
Abrechnung in der Abwicklung
Menge: 1500,000 m2

**05.02.02.8 Düngen Gebrauchsrasen 2 AG**
Düngen
von Gebrauchs- und Spielrasen
Dünger liefern
vom Auftraggeber vorgeschriebenes Produkt
Mineralischer NPK-Dünger Nährstoffgehalt 8+8+12+3
das Verpackungsmaterial des Düngers
wird Eigentum des Auftragnehmers
und ist einer Wiederverwertung zuzuführen
Dünger gleichmäßig aufbringen
mit Streugerät
Ausbringmenge über 80 g pro m2
bis 500 m2 je Arbeitsgang
Menge: 600,000 m2

**05.02.02.9 Entfernen der Baumpfähle, Abnehmen des**
Entfernen der Baumpfähle, Abnehmen des Verdunstungsschutztes und Angleichen der Baumscheiben an das umgebende Gelände incl. aller Erdarbeiten.
Anzahl Pfähle pro Baum: 3 Stück
Anfallendes Material wird Eigentum des AN und ist einer Wiederverwertung zuzuführen.

Abrechnung pro Baum.
Menge: 9,000 St

##### Abschnitt 05.02.03 BLOCK C

*Hinweis: Hinweis Pflege*
StL-Nr. 1893400111300001
Hinweis zu Pflegeleistungen
Die vorgesehenen Pflegeleistungen sind durchschnittliche Regelannahmen und geben an, wieviel Arbeitsgänge
voraussichtlich erforderlich werden. Sind witterungsbedingt weniger oder mehr Arbeitsgänge erforderlich,
werden die jeweils vereinbarten und ausgeführten
Arbeitsgänge vergütet.
Die erforderlichen Arbeitsgänge sind jeweils ohne
besondere Anordnung rechtzeitig auszuführen.
Die Ausführung jedes Arbeitsganges ist nach Abschluß
dem AG unmittelbar anzuzeigen.

*Hinweis: 2. JAHR*

**05.02.03.1 Pflanzfl. lockern mehrmals Mat.AN 5 AG**
Pflanzfläche bearbeiten
Lockern
der Pflanzfläche,
trockene Triebe abschneiden,
Fläche von Wildkräutern und Laub säubern.
Anfallendes Material wird Eigentum des AN
und ist einer Wiederverwertung zuzuführen
Bearbeitungstiefe der jeweiligen Pflanzenart
anpassen.
Erster Arbeitsgang Anfang April, der Zweite
Mitte Mai, der Dritte Ende Juni, der Vierte
Ende August, der Fünfte Ende Oktober.
Abrechnung in der Abwicklung, Fläche je
Arbeitsgang in m2 ca: 230
Menge: 350,000 m2

**05.02.03.2 Wässern Pflanzung 10 AG**
Wässern
der Pflanzfläche,
mit Schlauch
Wasser liefern,
Mindestwassermenge je Arbeitsgang/m2
25 l,
10 Arbeitsgänge,
Menge je Arbeitsgang ca: 230 m2
Abrechnung in der Abwicklung
Menge: 700,000 m2

**05.02.03.3 Düngen Pflanzflächen 1 AG**
Düngen
von Pflanzflächen
Dünger liefern
vom Auftraggeber vorgeschriebenes Produkt
Mineralischer NPK-Dünger
Nährstoffgehalt 8+8+12+3
das Verpackungsmaterial des Düngers
wird Eigentum des Auftragnehmers
und ist einer Wiederverwertung zuzuführen
Dünger gleichmäßig aufbringen
Ausbringmenge über 40 bis 60 g pro m2
bis 5.000 m2 je Arbeitsgang
Menge: 70,000 m2

**05.02.03.4 Rasen mähen 10 AG**
Rasen mähen
Wuchshöhe 6-10 cm, Schnitthöhe 3 cm,
Anzahl der Schnitte: 10
Schnittfolge nach Wuchshöhe
Mähgut aufnehmen,
es wird Eigentum des Auftragnehmers
und ist einer Wiederverwertung zuzuführen
Fläche je Arbeitsgang in m2 ca: 300
Menge: 1200,000 m2

**05.02.03.5 Zulage Mähen in Böschung bis 1:2**
Menge: 200,000 m²

**05.02.03.6 Wässern 'Rasen' 5 AG**
Wässern
des Rasens, beregnen,
die oberen 10 cm durchfeuchten
Wasser liefern,
5 Arbeitsgänge,
Menge je Arbeitsgang ca: 300 m2
Abrechnung in der Abwicklung
Menge: 1200,000 m2

**05.02.03.7 Düngen Gebrauchsrasen 2 AG**
Düngen
von Gebrauchs- und Spielrasen
Dünger liefern
vom Auftraggeber vorgeschriebenes Produkt
Mineralischer NPK-Dünger Nährstoffgehalt 8+8+12+3
das Verpackungsmaterial des Düngers
wird Eigentum des Auftragnehmers
und ist einer Wiederverwertung zuzuführen
Dünger gleichmäßig aufbringen
mit Streugerät
Ausbringmenge über 80 g pro m2
bis 500 m2 je Arbeitsgang
Menge: 240,000 m2

### Titel 06 STUNDENLOHNARBEITEN EG WOHNEN

*Hinweis: Bauleistungen im Stundenlohn dürfen nur auf besondere*
Bauleistungen im Stundenlohn dürfen nur auf besondere
Anordnung der Objektüberwachung ausgeführt werden.
Die Regiezettel über die geleisteten Arbeitsstunden
sind der Bauleitung zeitnah, jedoch binnen einer Woche
vorzulegen. Später vorgelegte Berichte werden nicht
anerkannt.

Arbeitskräfte:
Die jeweiligen Verrechnungssätze für Arbeitskräfte
sind unter Beachtung der preisrechtlichen Vorschriften
zu ermitteln und gelten unabhängig von der Anzahl der
abgerechneten Stunden. Sie müssen den tatsächlichen
Lohn, die Zuschläge für Gemeinkosten,
Sozialkassenbeiträge, vermögenswirksame Leistungen und
dergleichen sowie Lohn- und Gehaltsnebenkosten
enthalten. Zuschläge für Nacht-, Sonn- und
Feiertagsarbeiten sowie für Überstunden werden
gesondert vergütet.

Geräte und Fahrzeuge:
Die jeweiligen Verrechnungssätze für Geräte und
Fahrzeuge müssen sämtliche Aufwendungen für den
Einsatz, insbesondere für Vorhalten und Betriebsstoffe
sowie sämtliche Zuschläge und Kosten für das
Bedienungspersonal enthalten. Vorausgesetzt wird der
Einsatz eines hierfür geschulten und zahlenmäßig
erforderlichen Personals. Eine Vergütung für höher
qualifizierter Arbeitskräfte, als erforderlich, wird
nicht gewährt.

Baustoffe:
Die jeweiligen Verrechnungssätze für Baustoffe müssen
die Lieferung frei Baustelle einschließlich dem
Transport zur Verwendungsstelle und dem Abladen sowie
alle Zuschläge enthalten.

**06.1 Landschaftsgärtner-Vorarbeiter**
Menge: 100,000 h

**06.2 Landschaftsgärtner - Fachwerker**
Menge: 150,000 h

**06.3 Arbeiter - Werker**
Menge: 150,000 h

**06.4 Hydraulikbagger**
einschl. Fahrer Korbinhalt bis 1 cbm
Menge: 40,000 h

**06.5 LKW 5-8 t**
einschl. Fahrer Nutzlast 5 - 8 t
Menge: 40,000 h

**06.6 LKW 10 to, Selbstlader**
einschließlich Fahrer.
Menge: 40,000 h

**06.7 Radlader**
einschl. Fahrer
bis ca. 50 PS
Menge: 40,000 h

**06.8 Kleinbagger**
einschl. Fahrer
Fahrwerk mit Ketten
mit Grabenlöffel
Löffelinhalt bis 0,3 m³
Menge: 40,000 h

**06.9 Kompressor; einschl. 2 Abbruchhammer**
fahrbar, schallgedämpft,
Luftliefermenge bis 3 m³/min
Menge: 20,000 h

**06.10 Beton C20/25**
liefern und einbauen
Betongüte C20/25
Menge: 10,000 m3

**06.11 Splitt 2/5**
Menge: 10,000 m3

**06.12 Riesel 4/8**
Menge: 10,000 m3

**06.13 Zement/Traßzement**
25 kg/Sack
Menge: 25,000 St

**06.14 Boschhammer**
Boschhammer ohne Bedienungspersonal
Menge: 25,000 h

**06.15 Stampfer**
Stampfer ohne Bedienungspersonal
Menge: 25,000 h

**06.16 Flex**
Flex ohne Bedienungspersonal
Menge: 25,000 h

### Titel 07 STUNDENLOHNARBEITEN EG KITAS

*Hinweis: Bauleistungen im Stundenlohn dürfen nur auf besondere*
Bauleistungen im Stundenlohn dürfen nur auf besondere
Anordnung der Objektüberwachung ausgeführt werden.
Die Regiezettel über die geleisteten Arbeitsstunden
sind der Bauleitung zeitnah, jedoch binnen einer Woche
vorzulegen. Später vorgelegte Berichte werden nicht
anerkannt.

Arbeitskräfte:
Die jeweiligen Verrechnungssätze für Arbeitskräfte
sind unter Beachtung der preisrechtlichen Vorschriften
zu ermitteln und gelten unabhängig von der Anzahl der
abgerechneten Stunden. Sie müssen den tatsächlichen
Lohn, die Zuschläge für Gemeinkosten,
Sozialkassenbeiträge, vermögenswirksame Leistungen und
dergleichen sowie Lohn- und Gehaltsnebenkosten
enthalten. Zuschläge für Nacht-, Sonn- und
Feiertagsarbeiten sowie für Überstunden werden
gesondert vergütet.

Geräte und Fahrzeuge:
Die jeweiligen Verrechnungssätze für Geräte und
Fahrzeuge müssen sämtliche Aufwendungen für den
Einsatz, insbesondere für Vorhalten und Betriebsstoffe
sowie sämtliche Zuschläge und Kosten für das
Bedienungspersonal enthalten. Vorausgesetzt wird der
Einsatz eines hierfür geschulten und zahlenmäßig
erforderlichen Personals. Eine Vergütung für höher
qualifizierter Arbeitskräfte, als erforderlich, wird
nicht gewährt.

Baustoffe:
Die jeweiligen Verrechnungssätze für Baustoffe müssen
die Lieferung frei Baustelle einschließlich dem
Transport zur Verwendungsstelle und dem Abladen sowie
alle Zuschläge enthalten.

**07.1 Landschaftsgärtner-Vorarbeiter**
Menge: 30,000 h

**07.2 Landschaftsgärtner - Fachwerker**
Menge: 50,000 h

**07.3 Arbeiter - Werker**
Menge: 50,000 h

**07.4 Hydraulikbagger**
einschl. Fahrer Korbinhalt bis 1 cbm
Menge: 20,000 h

**07.5 LKW 5-8 t**
einschl. Fahrer Nutzlast 5 - 8 t
Menge: 20,000 h

**07.6 LKW 10 to, Selbstlader**
einschließlich Fahrer.
Menge: 20,000 h

**07.7 Radlader**
einschl. Fahrer
bis ca. 50 PS
Menge: 20,000 h

**07.8 Kleinbagger**
einschl. Fahrer
Fahrwerk mit Ketten
mit Grabenlöffel
Löffelinhalt bis 0,3 m³
Menge: 20,000 h

**07.9 Kompressor**
fahrbar, schallgedämpft,
Luftliefermenge bis 3 m³/min
Menge: 20,000 h

**07.10 Beton C20/25, Lieferung**
liefern
Betongüte C20/25
Menge: 5,000 m3

**07.11 Splitt 2/5**
Menge: 5,000 m3

**07.12 Riesel 4/8**
Menge: 5,000 m3

**07.13 Zement/Traßzement**
25 kg/Sack
Menge: 10,000 St

**07.14 Boschhammer**
Boschhammer ohne Bedienungspersonal
Menge: 15,000 h

**07.15 Stampfer**
Stampfer ohne Bedienungspersonal
Menge: 15,000 h

**07.16 Flex**
Flex ohne Bedienungspersonal
Menge: 15,000 h
